# BImA - BPOL Compound, Herrichtung 8/13/14
Angebotsaufforderung (GAEB DA XML 3.0, DA83)
Projekt: F01P-0-310018
Währung: EUR
Auftraggeber: Bundesrepublik Deutschland, 14473 Potsdam; Vergabenummer: PDM-B-30023874
Erstellt mit: GXML Toolbox V3.3 R20201103, iTWO_64 V9.1.962, 11.02.2026

## DECKBLATT
Bundespolizei Potsdam, Compound HMA,
Sanierung und bedarfsgerechte Herrichtung Haus 8, 13 und 14
(BImA BPOL Comp. 8/13/14)

Liegenschaft:
Heinrich-Mann-Allee 103, 14473 Potsdam

Stadtbezirk:
Potsdam Teltower Vorstadt

Eigentümer:
Bundesanstalt für Immobilienaufgaben (BImA)

vertreten und verwaltetet durch:
Brandenburgischer Landesbetrieb für Liegenschaften und Bauen (BLB), Baubereich Bundesbau

Zukünftiger Nutzer:
Bundespolizeipräsidium (BPolP)

Ziel der Maßnahme:
Herrichtung und Sanierung von 3 Gründerzeit-Gebäuden für die Nutzung durch das Bundespolizeipräsidium als Verwaltungsgebäude.

## 0.1 ANGABEN ZUR BAUSTELLE
0.1 ANGABEN ZUR BAUSTELLE

0.1.1 Lage der Baustelle, Umgebungsbedingungen, Zufahrtsmöglichkeiten und Beschaffenheit der Zufahrt sowie etwaige Einschränkungen bei ihrer Benutzung

Der Brandenburgische Landesbetrieb für Liegenschaften und Bauen (BLB) beabsichtigt auf der Liegenschaft des Bundespolizeipräsidiums, Heinrich-Mann-Allee 103 in 14473 Potsdam, die Häuser 8, 13 und 14 zu sanieren.

Die zu sanierenden Gebäude sind innerhalb der Grundstücksgrenzen des Flurstücks 227/8 im Potsdamer Stadtbezirk Teltower Vorstadt errichtet. Die Gebäude sind freistehende Solitäre innerhalb der parkähnlichen Außenanlagen. Die Liegenschaft wird durch die Straßen Heinrich-Mann-Allee sowie Horstweg begrenzt.

Die Liegenschaft ist über die Zufahrt Horstweg zu erreichen. Die Einfahrt auf die Liegenschaft erfolgt nach Genehmigung der Wache über zwei Zufahrtsschranken. Die Anmeldung erfolgt gemäß WBVB des AG.

Die Baustellenanbindung der einzelnen Gebäude erfolgt über Bautore, die in der jeweiligen Baustellenabgrenzung um die Gebäude angeordnet sind. Die Baustelleneinrichtungsflächen erhalten eine Schotterschicht. Gebäudenah stehen Sanitärcontainer und Stellflächen für BE-Container der Gewerke zur Verfügung. Das Gelände ist ebenerdig und weist nur geringe Geländeversprünge auf.

Die örtliche Bauleitung befindet sich in Haus 19. Die Einrichtung der Baustelle sind den Anlagen (Planunterlagen) zu den Leistungsverzeichnissen zu entnehmen.

0.1.2 Besondere Belastungen aus Immissionen sowie besondere klimatische oder betriebliche Bedingungen

- entfällt -

0.1.3 Art und Lage der baulichen Anlagen

Die historischen Bestandbauten und die parkähnlichen Außenanlagen wurden als Teile der ehemaligen Nervenheilanstalt in den Jahren 1890 bis 1910 errichtet und bis in die 1930er Jahre genutzt. Es folgte eine militärische Umnutzung, die 1990 aufgegeben wurde. Anschließend war die Liegenschaft Verwaltungs- und Regierungsstandort für das Land Brandenburg. Seit 2008 werden einzelne Gebäude der Liegenschaft durch das Bundespolizeipräsidium genutzt.

Die betreffenden Häuser 8/13/14 sind zuletzt in den 90er Jahren als Verwaltungsgebäude hergerichtet worden und stehen seit ca. 4 Jahren leer. Abweichend dazu fanden frühere Planungen zum Haus 13 zu einer Herrichtung statt. Mit der Baustelle wurde bereits 2018 begonnen und Entkernungsarbeiten durchgeführt. Die Bauarbeiten wurden jedoch abgebrochen. Somit stellt Haus 13 ein teilentkerntes Gebäude dar.

Die Gebäude wurden im traditionellen Ziegelmauerwerk mit Sichtverklinkerung errichtet. Die Geschossdecken der Untergeschosse, sowie die Treppen wurden in massiver Bauweise errichtet. Die übrigen Geschossdecken sind überwiegend als Holzbalkendecken errichtet, in Teilbereichen sind Massivdecken vorzufinden.

Gebäudeabmessungen Haus 8:

Gesamtaußenmaß Hauptgebäude (EG)42,44m x 16,22m

Höhensituation:
OK FF Untergeschoss  - 2,79m
OK FF Haupteingang  - 1,43m
OK FF Erdgeschoss  +/- 0,00m
OK FF 1.Obergeschoss  + 4,54m
OK FF 2.Obergeschoss  + 8,98m
OK FF Spitzboden  + 12,04m und + 12,73m
OK Traufe  + 8,43m
OK First  + 16,09m

Gebäudeabmessungen Haus 13:

Gesamtaußenmaß Hauptgebäude (EG)30,60m x 15,94m

Höhensituation:
OK FF Untergeschoss  - 3,08m
OK FF Haupteingang  - 1,76m
OK FF Erdgeschoss  +/- 0,00m
OK FF 1.Obergeschoss  + 4,25m
OK FF 2.Obergeschoss  + 8,23m
OK Traufe  + 11,41m
OK First  + 12,14m

Gebäudeabmessungen Haus 14:

Gesamtaußenmaß Hauptgebäude (EG)57,33m x 14,42m

Höhensituation:
OK FF Untergeschoss  - 2,80m
OK FF Haupteingang  - 1,07m
OK FF Erdgeschoss  +/- 0,00m
OK FF 1.Obergeschoss  + 4,38m
OK Traufe  + 7,89m i.M.
OK First  + 10,40m i.M.

Das Flurstück liegt im Geltungsbereich des Bebauungsplans "Horstweg-Süd". Die Liegenschaft unterliegt der Erhaltungssatzung gemäß § 172 BauGB. Es handelt sich nicht um Einzeldenkmale gem. des Brandenburgischen Denkmalschutzgesetz (BbgDSchG).

0.1.4 Verkehrsverhältnisse auf der Baustelle
Auf der Liegenschaft und der BE-Fläche gilt die STVO. Insbesondere Geschwindigkeitsbeschränkungen und Einbahnstraßenregelungen sind zwingend grundlegend einzuhalten.

Für Baustellenverkehr gilt: Eine Durchfahrt ist nur bis Haus 13 / Bautor C möglich. Eine Weiterfahrt ist zum Schutz der die Verkehrswege kreuzenden Fernwärmeleitungen strengstens untersagt. Wendemöglichkeiten bestehen nur begrenzt in den abzweigenden Zufahrtswegen und Baustelleneinfahrten. Der erhöhte Aufwand für das zurücksetzen bis zur nächstmöglichen Wendemöglichkeit und das vorsichtige Fahren entgegen der Einbahnstraßenregelung zzgl. Wartezeiten zum Durchlassen von Liegenschaftsverkehr ist bei der Angebotserstellung grundlegend zu beachten und einzukalkulieren.
Lastverkehr ist zwingend im Vorfeld (mind. 5 Werktage) der AG-Bauleitung anzuzeigen.

Privatfahrzeuge dürfen das Baustellengelände nicht befahren.

Die Einfahrten zu den BE-Flächen sind dem BE-Übersichtsplan zu entnehmen. Es gibt 4 Bautore:
Bautor A - Einfahrt Haus 8
Bautor B - Ausfahrt Haus 8
Bautor C - Ein-/Ausfahrt Haus 13
Bautor D - Ein-/Ausfahrt Haus 14

Zu beachten ist, dass während der Phase der Erdarbeiten und Trockenlegung bei Haus 8 keine Durchfahrt möglich ist (Abwicklung in der Zeit Haus 8 ausschließlich über Bautor A).

0.1.5 Für den Verkehr freizuhaltende Flächen

Das Abstellen ist nur innerhalb der gekennzeichneten Flächen erlaubt. Alle übrigen BE-Flächen sind für den Verkehr freizuhalten.

0.1.6 Art, Lage, Maße und Nutzbarkeit von Transporteinrichtungen und Transportwegen

Der Zugang in die Gebäude ist über die bestehenden Eingänge und Treppenhäuser möglich. Mit der Gerüststellung werden zwei Treppentürme je Gebäude montiert. Für die Dauer der Gerüststellung wird je Gebäude ein Bauaufzug montiert, der für Materialtransporte in die Geschosse genutzt werden kann. Dabei ist zu beachten, dass zur Andienung der Geschosse nur die Brüstungsoberkanten der Fenster angefahren werden können. Zur Überwindung der Brüstung werden im Inneren der Gebäude durch die Gewerke Baurampen für den Materialtransport vorgehalten. Im Zuge des Rückbaus der Gerüste wird auch der Bauaufzug abgebaut. Ab diesem Zeitraum können die Baumaterialien nur noch über die Treppen in die Geschosse transportiert werden. Die Treppenhäuser, insbesondere derer im Haus 13, werden umfänglich vor Beschädigungen geschützt.

Die Einbringöffnungen betragen ca.:
Haus 8
Außentüren H8-T1 und H8-T2:1.30 x 2.30m
Fenster an Bauaufzug EG:1.10 x 2.00m
Fenster an Bauaufzug OG1:1.10 x 2.20m
Fenster an Bauaufzug OG2:0.90 x 1.70m

Haus 13
Außentüren H13-T1 und H13-T2:1.25 x 2.20m
Fenster an Bauaufzug EG:1.00 x 2.00m
Fenster an Bauaufzug OG1:1.10 x 2.00m
Fenster an Bauaufzug OG2:1.00 x 1.00m

Haus 14
Außentür H14-T1 (West)  1.10 x 2.10m
Außentüren H14-T2 und H14-T3 (Nord)1.20 x 2.30m
Außentür H14-T4 (Süd):  1.10 x 2.50m
Fenster an Bauaufzug EG:1.20 x 2.15m
Fenster an Bauaufzug OG1:0.90 x 1.90m

0.1.7 Lage, Art, Anschlusswert und Bedingungen für das Überlassen von Anschlüssen für Wasser, Energie und Abwasser

Die Abrechnung zu den Anschlüssen für Wasser, Energie und Abwasser erfolgt gem. WBVB des AG.

Bauwasser/ -abwasser (sh. auch BE-Pläne)
Ein Schmutzwasserschacht befindet sich in unmittelbarer Nähe der Sanitärcontainer und dient hauptsächlich dem Anschluss ebendieser.
Je Gebäude befindet sich ein Bauwasseranschluss auf der BE-Fläche.

Zentrale Baustromanlage (sh. auch BE-Pläne)
Zur bauzeitlichen Stromversorgung wird auf dem Baufeld eine zentrale Baustromanlage (Bemessungsbetriebsspannung: 230/400 V AC) vom Gewerk Baustelleneinrichtung installiert. Die zentrale Baustromanlage umfasst die Haupt- und Etagenverteiler, die Containerversorgung der BE, den Krananschluss bei Haus 13, die Baustellenaußen- und -innenbeleuchtung der Verkehrswege sowie die erforderlichen Kabel und Leitungen zur Versorgung der genannten Anlagenteile.

Die weitere Verteilung ab Baustrom-Endverteiler und die Arbeitsplatzbeleuchtung liegt im Verantwortungsbereich der Gewerke. Das gilt auch für die Versorgung von AN-Containern.
Es dürfen nur einwandfreie und geprüfte Geräte und Einrichtungen an die Baustromverteiler angeschlossen werden.

Bautemperierung
Für die Wintermonate wird bauseits je Gebäude eine zentrale Bautemperierung installiert.

0.1.8 Lage und Ausmaß der dem Auftragnehmer für die Ausführung seiner Leistungen zur Benutzung oder Mitbenutzung überlassenen Flächen und Räume

Die Baustelle wird mittels eines Bauzauns von der Liegenschaft abgegrenzt. Die Firmen erhalten Schlüssel bzw. Zahlencode zum Zugang der Baustelle, sowie der Gebäude. Die Baustellenzugänge werden arbeitstäglich durch den Wachdienst der Liegenschaft am Abend verschlossen.

Eine Nutzung von Räumlichkeiten für die Firmenbauleitung und Aufenthaltsräumen in Haus 6 sind nach Rücksprache mit dem AG möglich. Siehe hierzu WBVB.

Baustelleneinrichtungsplan:
Spätestens 10 Arbeitstage nach Auftragserteilung, in jedem Fall vor dem tatsächlichen Arbeitsbeginn, hat der Auftragnehmer Angaben zu seiner notwendigen Baustelleneinrichtung (schriftlich + grafisch skizziert) vorzulegen. Diese sind mit der Objektüberwachung abzustimmen. Nur zugewiesene Flächen können durch den AN in Anspruch genommen werden.

Sanitäranlagen und Aufenthaltscontainer:
Es stehen je Gebäude ein Sanitärcontainer mit WC-Anlagen und Duschmöglichkeiten inkl. Wasser- und Abwasseranschluss im Bereich der BE-Fläche zur Verfügung.
Für Material- und Aufenthaltscontainer der Firmen stehen hergerichtete BE-Flächen gebäudenah zur Verfügung. Die Flächen sind mit einer Schottertragschicht befestigt.

Maschinen und Geräte:
Die erforderlichen Kräne, deren Fundamentierung und Hebezeuge für den Transport der Bauteile und Baustoffe sind im Zuge der eigenen Baustelleinrichtung selbst zu organisieren und in die Leistungspositionen einzukalkulieren.

Stellflächen für Firmenfahrzeuge:
Befestigte Stellplätze für Firmenfahrzeuge sowie auch für größere Transportfahrzeuge stehen auf der Baustelle in begrenztem Umfang zur Verfügung. Der AN hat keinen Anspruch auf diese Stellplätze. Nähere Angaben sind dem Baustelleneinrichtungsplan zu entnehmen. Alle Stellflächen sind mit der örtlichen Bauleitung abzustimmen. Die Verfügbarkeit ist aufgrund der laufenden Arbeiten s. Punkt 0.1.23 tagesabhängig.

Lagerplätze, Containerstellplätze:
Die benötigten Lagerplätze und Containerstellplätze sind in den Baustelleneinrichtungsplan einzutragen und mit der Bauüberwachung abzustimmen.

Sauberkeit auf der Baustelle:
Alle Auftragnehmer sind angehalten, nach Ausführung der Arbeiten den Arbeitsort von Bauschutt, Verpackungsmaterialien und Abfällen arbeitstäglich zu beräumen und zu reinigen. Eigenes Restmaterial, Abfälle, Verpackungsmaterial, verbrauchte Hilfsstoffe usw. sind vom Auftragnehmer auf eigene Kosten zu beseitigen.
Die BE- und Lagerflächen sind in einem ordentlichen und verkehrssicheren Zustand zu halten. Nach arbeitstäglichem Abschluss der Arbeiten hat der AN die von ihm selbst beanspruchten Flächen wieder in den ursprünglichen Zustand zu versetzen.
Verunreinigungen und Beschädigungen durch den AN an vorhandenen Baulichkeiten, Leitungen, Straßen oder Ähnlichem sind umgehend zu beseitigen. Bei durch den AN verschuldeten Verschmutzungen von Straßen und Wegen innerhalb und außerhalb des Baustellengeländes sind diese täglich zu reinigen.
Eine Verschmutzung der öffentlichen Verkehrsflächen ist zu vermeiden. Sofern technologisch bedingt Abrollstrecken erforderlich sind, müssen diese innerhalb des Baufeldes erfolgen.

0.1.9 Bodenverhältnisse, Baugrund und seine Tragfähigkeit

- entfällt -

0.1.10 Hydrologische Werte von Grundwasser und Gewässern

- entfällt -

0.1.11 Besondere umweltrechtliche Vorschriften

Einhaltung der Sechsten Allgemeinen Verwaltungsvorschrift zum Bundes-Immissionsschutzgesetz (Technische Anleitung zum Schutz gegen Lärm TA Lärm) und der Allgemeine Verwaltungsvorschrift zum Schutz gegen Baulärm Geräuschimmissionen. Motoren von wartenden Fahrzeugen sind, soweit betriebsbedingt möglich, auszuschalten. Baumaschinen sind in arbeitsfreien Zeiten, Arbeitsunterbrechungen und Betriebsumstellungen auszuschalten. Bei der Ausführung der Bauarbeiten sind staubförmige Immissionen zu vermeiden. Nicht vermeidbare Staubentwicklung ist durch geeignete Maßnahmen auf ein Mindestmaß zu reduzieren. Staubende Materialien sind im Baustellenbereich so zu lagern, dass keine staubförmigen Immissionen in Form von Abwehungen entstehen können. Verschmutzungen der anliegenden Straßen, Wege und Plätze durch Baumaschinen und Fahrzeuge sind unverzüglich zu beseitigen (StVO § 32).

0.1.12 Besondere Vorgaben für die Entsorgung

Die Abbruchmaterialen und verfahrensbedingte Abprodukte sind umweltgerecht, entsprechend dem
Kreislaufwirtschaftsgesetz vom 24.02.2012 und in Kraft gesetzt am 01.06.2012, in der jeweils gültigen Fassung und dem Brandenburgischen Abfallgesetz (BbgAbfG) und sonstiger relevanten Vorschriften zu entsorgen.

Die Container sind nach Füllung umgehend abzutransportieren. Werden bei der Vorbereitung und Durchführung der Arbeiten umweltrelevante Sachverhalte festgestellt, ist das Amt für Umweltschutz, Sachgebiete Abfallentsorgung, Untere Wasserbehörde und Bodenschutzbehörde und der AG unverzüglich zu informieren, um den weiteren Verfahrensweg festzulegen. Darüber hinaus gelten die Reglungen nach Fbl. 241 VHB.

0.1.13 Schutzgebiete oder Schutzzeiten im Bereich der Baustelle

An und in den Gebäuden befinden sich Nistplätze streng geschützter Arten. Der Verschluss der Nistplätze ist ab Gerüststellung geplant. Die Vorgaben der baubegleitenden Artenschutzgutachterin sind zu beachten.

0.1.14 Art und Umfang des Schutzes von Bäumen, Pflanzenbeständen, Vegetationsflächen, Verkehrsflächen, Bauteilen, Bauwerken, Grenzsteinen und dergleichen im Bereich der Baustelle

Sich innerhalb der BE-Fläche befindliche Bäume werden mit Baumschutz versehen. Die Grasnarbe und übrigen Vegetationsflächen innerhalb der BE werden abgeräumt und mit Schotterbelag befestigt.
Alle Bestandsgeländer der Treppenhäuser werden geschützt. Der Treppenbelag Haus 13 wird mit Schutzmaßnahmen versehen. Die Außentreppen an Haus 14 werden ebenfalls geschützt.

Die beschriebenen Schutzmaßnahmen werden zu Beginn der Baustelle durch die Gewerke Baustelleneinrichtung und Abbruch ausgeführt.

0.1.15 Art und Umfang der Regelung und Sicherung des öffentlichen Verkehrs

- entfällt -

0.1.16 Im Bereich der Baustelle vorhandene Anlagen, insbesondere Abwasser- und Versorgungsleitungen

- entällt -

0.1.17 Bekannte oder vermutete Hindernisse im Bereich der Baustelle, z. B. Leitungen, Kabel, Dräne, Kanäle, Bauwerksreste und, soweit bekannt, deren Eigentümer

- entällt -

0.1.18 Kampfmittelfreiheit

- entällt -

0.1.19 Gemäß der Baustellenverordnung getroffene Maßnahmen

Die Baumaßnahme wird durch einen Sicherheits- und Gesundheitsschutzkoordinator begleitet,
sh. Teil 2 der Vorbemerkungen.

Brandschutz auf der Baustelle: siehe Formblatt 214 (WBVB)

Die erforderlichen Fahr- und Bewegungsflächen für die Feuerwehr sind jederzeit freizuhalten.

0.1.20 Besondere Anordnungen, Vorschriften und Maßnahmen der Eigentümer (oder der anderen Weisungsberechtigten) von Leitungen, Kabeln, Dränen, Kanälen, Straßen, Wegen, Gewässern, Gleisen, Zäunen und dergleichen im Bereich der Baustelle

- entfällt -

0.1.21 Art und Umfang von Schadstoffbelastungen

In allen drei Gebäuden sind Schadstoffe nachgewiesen worden, insbesondere Asbest, Blei, KMF und PAK. Vorgefundene Schadstoffe sind dem Schadstoffkataster zu entnehmen. Der Ausbau der Schadstoffe erfolgt unter Beachtung der gültigen Normen und Richtlinien mit den entsprechend notwendigen Schutzmaßnahmen. Die Entsorgung erfolgt ebenfalls nach diesen Normen und Richtlinien. Ein Großteil der Schadstoffe wird durch das Gewerk Abbruch ausgebaut, es ist jedoch auch noch danach mit Gefahrenstoffen zu rechnen.
Der Umgang mit Gefahrenstoffen ist in den Vorbemerkungen Teil 5 näher erläutert, sofern für dieses Gewerk zutreffend.

0.1.22 Art und Zeit der vom Auftraggeber veranlassten Vorarbeiten

Im Vorfeld der Arbeiten werden die Baustellen vom Gewerk Baustelleneinrichtung ein- und hergerichtet, wie vorab beschrieben und in den BE-Plänen dargestellt. Des Weiteren erfolgt auch eine Freischaltung der Medien über dieses Gewerk. Weitere Informationen zu im Vorfeld des ausgeschriebenen Gewerkes vom AG veranlassten Vorarbeiten sind den Vorbemerkungen Teil 3 zu entnehmen.

0.1.23 Arbeiten anderer Unternehmer auf der Baustelle

Auf den Baustellen werden bis zu 40 Einzelgewerke mit hoher Gleichzeitigkeit tätig sein (genaue Auflistung der während des ausgeschriebenen Gewerkes tätigen weiteren Gewerke sind den Vorbemerkungen Teil 3 zu entnehmen). Die Arbeitsschritte und zeitlichen Abläufe werden in einem detaillierten Bauablaufplan durch die Objektüberwachung koordiniert. Dazu finden wöchentliche Baubesprechungen vor Ort im Haus 19 statt.
Eine enge Abstimmung der Gewerke ist zwingend erforderlich! Es ist zu beachten, dass es aufgrund der Parallelität und wechselseitigen Abhängigkeiten zu zeitversetzten Arbeiten kommen kann.
Alle Maßnahmen werden von einem SiGeKO begleitet und überwacht.
Einzelmaßnahmen werden gutachterlich begleitet und fremdüberwacht.

## 0.2 ANGABEN ZUR AUSFÜHRUNG
0.2 ANGABEN ZUR AUSFÜHRUNG

0.2.1 Vorgesehene Arbeitsabschnitte, Arbeitsunterbrechungen und Arbeitsbeschränkungen

Folgende Rahmenbedingungen sind bei der Kalkulation und Leistungserbringung zu berücksichtigen:
  frühester Arbeitsbeginn: werktags 7.00 Uhr
  Arbeitsschluss: spätestens 20.00 Uhr
  Nachtruhe: 20.00 bis 7.00 Uhr
  arbeitsfreie Tage: Sonntage und gesetzliche Feiertage Landes Brandenburg.

Genehmigungen für Arbeiten an Sonn- und Feiertagen sind durch den AN selbst und zu eigenen Kosten bei den zuständigen Behörden einzuholen.

Arbeiten außerhalb der üblichen Arbeitszeiten sind mit dem AG abzustimmen.

Die Arbeiten finden bei laufendem Liegenschaftsbetrieb statt. Umfangreiche, vor allem lärmintensive Arbeiten sowie umfangreiche Logistik-, Liefer- und Montagearbeiten sind der Objektüberwachung min. 5 Arbeitstage vorab anzukündigen, um die Belange der benachbarten Dienstnutzungen abzustimmen.

Hinweis: Gemäß § 11 BbgBO sind Bauarbeiten so durchzuführen, dass vermeidbare Belästigungen nicht entstehen.

Die Ausführung aller drei zu sanierenden Gebäude erfolgt parallel, bzw. in engem miteinander vertakteten Bauablauf. Weitere spezifische Informationen für das ausgeschriebene Gewerk sind den Vorbemerkungen Teil 3 zu entnehmen.

0.2.2 Besondere Erschwernisse während der Ausführung.

Laufender Liegenschaftsbetrieb, wie unter 0.2.1 bzw. in Teil 1 der Vorbemerkungen beschrieben.

Erschwernis durch horizontale und vertikale Förderwege von Abbruchstellen bis zur Bereitstellungsfläche/zum Ladeplatz:
vertikale Förderwege:  bis  15 m
horizontale Förderwege: bis 100 m

0.2.3 Vorgaben, die sich aus dem SiGe-Plan gemäß Baustellenverordnung ergeben.

Eine Baustellenordnung und ein SiGe-Plan werden zum Bauanlaufgespräch übergeben. Diese sind durch den AN einzuhalten. Es wird seitens des AGs aufgrund der Art und Umfangs der Maßnahme ein Koordinator für Sicherheits- und Gesundheitsschutz beauftragt. Im Übrigen gilt die Baustellenordnung. Die dafür erforderlichen SiGe-relevanten AN-Angaben sind durch den AN umgehend beizubringen und an die Objektüberwachung zu übergeben.

Vor Beginn der Arbeiten sind die sicherheitstechnischen Einrichtungen durch den Auftragnehmer auf Sicherheit und Brauchbarkeit zu überprüfen. Eventuell festgestellte Mängel und Fehler sind unverzüglich der Bauleitung mitzuteilen.

Die Forderungen und Vorgaben des SiGeKo sind für den AN bindend.

0.2.4 Art und Umfang von Leistungen zur Unfallverhütung und zum Gesundheitsschutz für Mitarbeiter anderer Unternehmen

Gemäß der berufsgenossenschaftlichen Vorschrift BGV A1 müssen durch den Arbeitgeber die Gefährdungen am Arbeitsplatz ermittelt und beurteilt, die sich daraus ergebenden Arbeitsschutzmaßnahmen eigenverantwortlich festgelegt und deren Wirksamkeit überprüft werden. Das Arbeitsschutzgesetz verpflichtet den Arbeitgeber dazu, für alle Arbeitsplätze eine Gefährdungsbeurteilung durchzuführen. Diese Verpflichtung ist unabhängig von der Beschäftigtenzahl.

Die Gefährdungsbeurteilung ist spätestens eine Woche nach Auftragserteilung der Bauleitung zu übergeben.

0.2.5 Besondere Anforderungen für Arbeiten in kontaminierten Bereichen

- entfällt -

0.2.6 Besondere Anforderungen an die Baustelleneinrichtung und Entsorgungseinrichtungen

Die fachgerechte Entsorgung liegt im Verantwortungsbereich des AN. Es werden keine gewerkeübergreifenden zentralen Sammelentsorgungsstellen eingerichtet.

0.2.7 Besondere Anforderungen an das Auf- und Abbauen sowie Vorhalten von Gerüsten

- entfällt -

0.2.8 Mitbenutzung fremder Gerüste, Hebezeuge, Aufzüge, Aufenthalts- und Lagerräume, Einrichtungen und dergleichen durch den Auftragnehmer.

Werden Gerüste und Montagehilfen bauseits bereitgestellt, können sie unter der Voraussetzung der Verkehrssicherheit vom Auftragnehmer auf eigene Gefahr benutzt werden. Müssen vorhandene Schutzeinrichtungen zur Ausführung der Arbeiten entfernt werden, so sind diese nach Beendigung der Arbeiten vorschriftsmäßig wieder herzustellen. Für die Aufrechterhaltung der Betriebssicherheit ist der jeweilige Nutzer verantwortlich.

Folgende Gerüste werden bauseits gestellt:
Haus 8 und Haus 14:
Arbeitsgerüst DIN EN 12811-1, Standgerüst, längenorientiert, Fassadengerüst DIN EN 12810-1, Lastklasse 3 (2 kN/m2), Breitenklasse SW06, Höhenklasse H 2, inkl. Seitenschutz, alle Gerüstlagen genutzt, mit wandseitiger Belagverbreiterung (Rückbau im Zuge Fassadenarbeiten) und Innengeländer nach Notwendigkeit, mit Treppenaufgang (Lage nach Wahl AG).

Haus 13:
Arbeitsgerüst DIN EN 12811-1, Standgerüst, längenorientiert, Fassadengerüst DIN EN 12810-1, Lastklasse 4 (3 kN/m2), Breitenklasse SW09, Höhenklasse H 2, inkl. Seitenschutz, alle Gerüstlagen genutzt, mit wandseitiger Belagverbreiterung (Rückbau im Zuge Fassadenarbeiten) und Innengeländer nach Notwendigkeit, mit Treppenaufgang (Lage nach Wahl AG).

Die Fassadengerüste erhalten zudem:
Bauaufzug zur Personen- und Materialbeförderung DIN EN 12159, max. Traglast 2000 kg, Hubgeschwindigkeit bis 24 m/min, Fahrkorbgrundfläche über 8-10 m2, Befestigung an Fassadengerüst und vorgesetztes Absetzgerüst, Gerüst- und Gerüstgegenseitig mit Zugangs-/Übergangs-/Anschlussrampe (Brücke als Belade- und Entladerampe) befahrbar in voller Fahrkorbbreite, Rampen beidseitig mit Seitenschutz, mit Etagensicherungstüren. Vor AN-seitiger Nutzung erfolgt eine Ersteinweisung zur Inbetriebnahme/Bedienung durch den Gerüstbauer. Es ist mit Nutzungsunterbrechungen aufgrund von Störung zu rechnen (bis zu 6 Werktage).

bei Haus 8 mit:
3 Haltestellen; max. oberste Haltestelle: Austrittshöhe 11,20 m ü. GOK (Ebene 2.Obergeschoss)

bei Haus 13 mit:
3 Haltestellen; max. oberste Haltestelle: Austrittshöhe 11,24 m ü. GOK (Ebene 2.Obergeschoss)

bei Haus 14:
2 Haltestellen; max. oberste Haltestelle: Austrittshöhe 6,30 m ü. GOK (Ebene 1.Obergeschoss)

Einbauorte: siehe BE-Pläne

Es ist zu beachten, dass für Ausführung von Teilleistungen keine bauseitigen Gerüste/Bauaufzug mehr stehen. Die Absturzsicherung hat AN-seitig zu erfolgen. Die Leistungen werden gesondert vergütet.

0.2.9 Wie lange, für welche Arbeiten und gegebenenfalls für welche Beanspruchung der Auftragnehmer Gerüste, Hebezeuge, Aufzüge, Aufenthalts- und Lagerräume, Einrichtungen und dergleichen für andere Unternehmer vorzuhalten hat.

- entfällt -

0.2.10 Verwendung oder Mitverwendung von wiederaufbereiteten (Recycling-)Stoffen.

- entfällt -

0.2.11 Anforderungen an wiederaufbereitete (Recycling-)Stoffe und an nicht genormte Stoffe und Bauteile

- entfällt -

0.2.12 Besondere Anforderungen an Art, Güte und Umweltverträglichkeit der Stoffe und Bauteile

Die Nachhaltigkeitsanforderungen sind in den Vorbemerkungen Teil 4 erläutert.

0.2.13 Art und Umfang der vom Auftraggeber verlangten Eignungs- und Gütenachweise

Die verwendeten Materialien sind in ihren Eigenschaften und im Einbau zu überprüfen und, soweit die Vorschriften dieses erfordern, durch eine Überwachungsstelle überwachen zu lassen. Daraus resultierende Aufwendungen sind bei der Kalkulation zu berücksichtigen und werden nicht gesondert vergütet. Nachweise über verwendete Baustoffe und Bauprodukte sind dem AG ohne besondere Aufforderung vor Bestellung zu übergeben. Die Einzelprodukte sind im Herstellerkonformen System zu verwenden.

Soweit in der Leistungsbeschreibung auf Technische Spezifikationen, z.B. nationale Normen, mit denen Europäische Normen umgesetzt werden, europäische technische Zulassungen, gemeinsame technische Spezifikationen, internationale Normen, Bezug genommen wird, werden auch ohne den ausdrücklichen Zusatz: oder gleichwertig, immer gleichwertige Technische Spezifikationen in Bezug genommen.

Ausführungsunterlagen des AN
Für die bauaufsichtliche Zulassung der Bauprodukte/ Bauarten nach Abschnitt 3 der BbgBO (§ 17 bis § 25) ist das ausführende Unternehmen verantwortlich. Alle Bestandsmaße sind eigenverantwortlich vom AN vor Ort zu nehmen.

Ausführungsunterlagen des AG, Prüfpflicht des AN:
Die vom Auftragnehmer verwendeten Ausführungsunterlagen müssen den Freigabevermerk des Auftraggebers oder des Architekten tragen. Nicht freigegebene Unterlagen dürfen nicht verwendet werden.
Die Ausführungsunterlagen entbinden den AN nicht von seiner eigenen Prüfungs- und Hinweispflicht. Der AN hat die ihm überlassenen Ausführungsunterlagen, Leistungsverzeichnisse, Pläne, Zeichnungen, Gutachten, Konzepte, statischen Berechnungen, behördliche Genehmigungen und sonstige Unterlagen auf ihre Vollständigkeit und maßliche, technische Richtigkeit sowie Verwendbarkeit fortlaufend zu prüfen. Selbiges gilt auch in Bezug auf die örtlichen Gegebenheiten.
Die bei der Überprüfung festgestellten Unstimmigkeiten sind dem Auftraggeber unverzüglich vor Ausführung anzuzeigen. Sämtliche im Leistungsverzeichnis und in den Zeichnungen angegebenen Maße müssen überprüft und an Ort und Stelle nachgemessen werden. Der AN ist verpflichtet, sich vor Beginn der Arbeiten von der Beschaffenheit der Vorleistungen zu überzeugen. Etwaige Beanstandungen sind vor Ausführungsbeginn schriftlich der Objektüberwachung zu melden.
Bevor mit der Ausführung begonnen wird, sind in einer Besprechung zwischen Auftraggeber und dem Auftragnehmer Einzelheiten bezüglich Materialien und Ausführung zu klären.

Planmanagement
Der Auftraggeber stellt dem Auftragnehmer ein Planmanagement zur Verfügung. Der Auftragnehmer erhält einen Zugang zum Download der Pläne. Der Auftragnehmer wird elektronisch über jede Planänderung informiert.

Bautagesberichte
Bestandteil der Leistung ist die Führung von Bautagesberichten, mit der Eintragung der täglichen Aktivitäten und besonderen Vorkommnisse als lückenlose Dokumentation des Bauablaufes und Baufortschrittes gemäß den Vorgaben der WBVB.
Bautagesberichte sind generell wöchentlich, jeweils bis freitags der laufenden Woche bei der Objektüberwachung abzugeben.

Aufmaß und Abrechnung
Aufmaße sind i. d. R. gemeinsam mit der Objektüberwachung vorzunehmen. Der AN hat sich hierzu rechtzeitig mit der OÜ wg. Terminvereinbarung abzustimmen. Die Aufmaße sind vor Rechnungslegung
der OÜ zur Prüfung und Freigabe vorzulegen. Die Aufmaße sind zwingend in Listenform unter Angabe der LV- Positionsnummer, LV- Kurztext und mit erläuternden Aufmaßzeichnungen und Maßangaben zu erstellen und in nachvollziehbarer, prüffähiger Form zu übergeben. Aufmaßblätter und Aufmaßzeichnungen sind ausschließlich im Format DIN A4 und ungefaltet vorzulegen, größere Plänesind in entsprechende Planausschnitte zu gliedern.
Rechnungsstellung ist nur auf Grundlage eines freigegebenen Aufmaßes und nach Vorlage aller Bautagesberichte für den abzurechnenden Leistungszeitraum möglich.

Leistungsfeststellungen
Unabhängig von Teilabnahmen und Abnahmen nach VOB sind regelmäßige Leistungsfeststellungen durchzuführen. Diese sind zw. dem AN und der OÜ anhand des Feinablaufplanes abzustimmen. Der AN
hat an den Leistungsfeststellungen mit einem fachkundigen, geeigneten Firmenvertreter (i.d.R. Fachbauleiter) teilzunehmen. Als Kalkulationsansatz ist davon auszugehen, dass durchschnittlich alle 14 Tage eine Leistungsfeststellung erfolgt, diese wird jeweils im Vorfeld bzw. im Anschluss an eine Baubesprechung terminiert, u m die Aufwendungen allseits gering zu halten. Alle Aufwendungen des AN sind in die EP einzukalkulieren.
Die Dokumentation und Protokollierung der Leistungsfeststellung erfolgt durch die Objektüberwachung.

Beweissicherung
Vor Beginn und nach Beendigung der Maßnahmen wird durch den AG eine örtliche Einweisung und eine beweissichernde Bestandsaufnahme an folgenden Gebäuden/Bauteilen veranlasst:

- BE-Fläche, Befestigte Flächen und Freianlagen
- Zugänge, Zufahrtsstraßenbereich, Einfassung des Grundstücks
- Medienschächte, Einfriedungen, Beläge
- Nachbarbebauung
- Sonderbauteile wie Plastiken, Fahnenmasten usw.
- Zierbauteile, Geländer u. dgl.
- Bestehende haustechnische Anlagen und Geräte
- Sicherheitstechnische Einrichtungen

Diese Benennung der Bauteile ist lediglich informativ und ohne Anspruch auf Vollständigkeit. Nach Beendigung der Arbeiten von Hauptgewerken wird eine beweissichernde Zwischenkontrolle durchgeführt. Zusätzlich findet eine regelmäßige begleitende Beweissicherung während der Maßnahme nach Ermessen des AGs statt.

Der AN ist zusätzlich verpflichtet, jegliche erkennbare Veränderung am Bestand und unvorhergesehene Bestandssituationen unverzüglich dem AG mitzuteilen.

Die beweissichernde Unterlage (i.d.R. Fotodokumentation) wird dem AN durch den AG kostenlos vor Ausführungsbeginn zur Verfügung gestellt und ist durch den AN vor Ausführungsbeginn schriftlich zu bestätigen.

Ergänzend hierzu sind die Angaben in Teil 5 der Vorbemerkungen, sofern für dieses Gewerk zutreffend.

0.2.14 Unter welchen Bedingungen auf der Baustelle gewonnene Stoffe verwendet werden dürfen oder müssen oder einer anderen Verwertung zuzuführen sind

Der ursprünglich als Z2 deklarierte Boden sollte in Abstimmung des Schadstoffgutachter mit dem Umweltamt Potsdam wieder eingebaut werden. Diese Form der Deklaration ist mittlerweile veraltet.

Eine Beprobung und Deklaration des Bodenaushubs gem. EBV 2023 erfolgt baubegleitend durch einen AG-seitig beauftragten Gutachter (s. hierfür 0.2.15). Anhand dieser Deklarationen entscheidet sich letztlich je Haufwerk, ob der ausgehobene Boden wiedereingebaut werden kann oder entsorgt werden muss (s. auch hierfür 0.2.15).

0.2.15 Art, Zusammensetzung und Menge der aus dem Bereich des Auftraggebers zu entsorgenden Böden, Stoffe und Bauteile; Art der Verwertung oder bei Abfall die Entsorgungsanlage; Anforderungen an die Nachweise über Transporte, Entsorgung und die vom Auftraggeber zu tragenden Entsorgungskosten

Insbesondere sind zum Thema Entsorgung von Abfällen und gefährlichem Abfall die ZBV des AG zu beachten. Ergänzende oder weiterführende Angaben zu Schadstoffen/gefährlichen Abfällen sind den Vorbemerkungen Teil 5 zu entnehmen, sofern für das ausgeschriebene Gewerk relevant.

Allgemein:
Die anfallenden Stoffe sind vom AN auf der Baustelle grundsätzlich nach Arten und Abfallfraktionen zu trennen, in abschließbaren Behälter des AN zu sammeln und durch den AN ordnungsgemäß gemäß den geltenden rechtlichen Vorschriften zu entsorgen. Die beim Rückbau anfallenden Abfallfraktionen sind getrennt zu erfassen. Die Deklaration der Abfälle erfolgt ausschließlich durch Beprobung aus Containern bzw. von Haufwerken (je 500 m³) auf der BE-Fläche. Container sind in ausreichender Anzahl bereitzustellen. Die hierfür erforderlichen Leistungen sind in die Einheitspreise einzukalkulieren.
Die Analytik gem. Vollzugshinweisen sowie gem. dem Parameterumfang EBV Mindestumfang Bauschutt erfolgt durch ein vom AG bestelltes akkreditiertes Labor. Falls weitere Parameter von Entsorgungsanlagen gemäß Entsorgungskonzeption des AN erforderlich sind, sind diese vom AN zur Probenahme anzumelden. Für die Zeit von Beprobung bis Ergebnis der Laboruntersuchung sind mind. 12 Werktage einzuplanen und im Bauablauf/-logistik seitens des AN zu berücksichtigen.

Die Entsorgung ist lückenlos zu dokumentieren, unter Zuhilfenahme der beigefügten Dokumentationshilfe. Für die Entsorgung ist durch den AN vorab ein Entsorgungskonzept zu erstellen und dem AG vorab vorzulegen. Darin sind sämtliche Abfallfraktionen sind die vorgesehenen Verwertungs- und Beseitigungswege und -ziele anzugeben. Hierfür ist das beigefügte Formblatt V2411 zu verwenden. Die Leistung gilt nur dann als erbracht, wenn die rechtskonforme Verwertung/Entsorgung nachgewiesen ist. Nach Abschluss des Bauvorhabens ist als notwendige Anlage zur Schlussrechnung ein Abfallregister vorzulegen.

Bei nicht einwandfreier Entsorgung durch den AN behält sich der AG vor, eine Fremdfirma mit den entsprechenden Arbeiten zu beauftragen. Der AN wird mit den dafür anfallenden Kosten belastet (Ersatzvornahme).

Verpackungsabfall, überschüssiges Baumaterial, Baustellenabfälle:
Anfallendes Verpackungsmaterial bleibt Eigentum des AN und ist, soweit möglich, dem Dualen System zuzuführen oder auf andere Art ordnungsgemäß zu entsorgen. Überschüssiges Baumaterial (Verschnitt, Reste etc.) und Baustellenabfälle aus dem Bereich des AN entsorgt dieser in eigener Zuständigkeit. Verpackungsmaterial, überschüssiges Baumaterial und Baustellenabfälle des AN sind auf der Baustelle in verschließbaren Containern zu sammeln. Das Verbringen obengenannter Abfälle in die Sammelbehälter für Bauabfälle ist untersagt.
Gefüllte Container sind ohne Aufforderung und unverzüglich abzufahren. Die Zwischenlagerung auf dem Gelände darf nur nach Genehmigung durch die Bauleitung und nur in geschlossenen Containern erfolgen. Die anfallenden Kosten für das Aufstellen, Vorhalten und Beseitigen der Container sind in die Einheitspreise der entsprechenden Positionen einzurechnen.

Alle Abfallarten:
Es ist das Kreislaufwirtschaftsgesetz vom 24.02.2012 und in Kraft gesetzt am 01.06.2012, in der jeweils gültigen Fassung, mit allen Rechtsgrundlagen, Verordnungen und Merkblättern zur Vermeidung, Wiederverwendung, Recycling, Verwertung und Beseitigung von Abfällen anzuwenden. Des Weiteren sind insbesondere die Regelungen der Gewerbeabfallverordnung (GewAbfV) und der Ersatzbaustoffverordnung (ErsatzbaustoffV) zu beachten.

Der Nachweis über die erfolgte Verwertung/Beseitigung ist der Bauleitung unverzüglich und unaufgefordert zuzuleiten. Grundlage für die Abrechnung bilden die ordnungsgemäß ausgefüllten Nachweisbelege, das Aufmaß und die Belege der Annahmestelle über die erfolgte Verwertung/Beseitigung (Wiegekarten und Eintrag der Annahmestelle auf dem Übernahmeschein/Begleitschein). Die Übernahmescheine und Begleitscheine sind durch den AN bereitzustellen. Die Erzeugernummer ist auf allen abfallrechtlichen Dokumenten zu verwenden.

Kleinmengen bis 2 t pro Jahr können einen Sammelentsorgungsnachweis des AN/ Transporteurs/ Entsorgers gemäß Vermerk nutzen, der vor dem ersten Transport einzureichen ist. Die Entsorgung von Kleinmengen über Sammelentsorgung ist nur mit Zustimmung des AG möglich.

Für Bauschutt bis einschließlich RC-2 in Anlehnung an die EBV (Ersatzbaustoffverordnung) sind im Rahmen der Vorabkontrolle der örtlichen Bauüberwachung (BÜ im Folgenden) Annahmeerklärungen der Entsorger/Verwerter sowie die Dokumentation der rechtskonformen Verwertungen durch Vorlage der entsprechenden Genehmigungen einzureichen. Für Bauschutt RC-3, in Anlehnung an die EBV deklariert, ist die Entsorgung zu einer Deponie vorzusehen.

Für sämtliche Gemische ist gem. Gewerbeabfallverordnung durch einen von AN zu beauftragenden sachkundigen Verantwortlichen die Dokumentation nach Gewerbeabfallverordnung unter Verwendung der in der beigefügten Dokumentationshilfe für die Entsorgung von Bau- und Abbruchabfällen befindlichen Vorlage zu erstellen und innerhalb von 2 Wochen nach Abnahme der Gesamtleistung bei der BÜ einzureichen.

Für einzelne Abfallarten oder die Verbringung von Abfällen zu bestimmten Entsorgungsanlagen kann die Dokumentation nicht gefährlicher Abfälle durch baustellenbezogene Lieferscheine, Wiegescheine, Rechnungen nachgewiesen werden.
Hierzu sind vom AN ausgefüllte Exemplare des zur Dokumentation vorgesehenen Dokumentes dem beauftragten Büro zur Prüfung vorzulegen. Die Dokumente haben folgende Angaben zu enthalten:
  Name und Anschrift des Abfallerzeugers bzw. des AN,
  Abfallart und Abfallschlüssel, ggf. EBV Qualität
  Abfallmenge,
  Name des Transporteurs,
  Name und Anschrift der Verwertungsanlage.

Diese Leistungen zur Mitwirkung in der Entsorgungsdokumentation werden gesondert vergütet.

Sollte der AN den Abfall in eigener Zuständigkeit verwerten wollen, so hat er auf dem Übernahmeschein als Entsorger gegenzuzeichnen. Mit seiner Unterschrift bestätigt der AN die ordnungsgemäße Entsorgung.

Allgemeiner Hinweis:
In Abhängigkeit der bei der Durchführung der Baumaßnahme anfallenden Abfallarten werden nachfolgende Vorbemerkungen ganz oder in Teilen Vertragsbestandteil:

a) (Nicht gefährlicher) Abfall
Nicht gefährlicher Abfall zur Verwertung ist vorrangig einer Verwertungsanlage zuzuführen.
Nicht gefährliche Bauabfälle, die nicht verwertet werden können, sind eigenverantwortlich einer ordnungsgemäßen Beseitigung zuzuführen.
Für den Transport der nicht gefährlichen Abfälle ist eine gültige Anzeige zur Beförderung von Abfällen an die zuständige Behörde erforderlich. Diese ist nach Aufforderung der Vergabestelle unverzüglich vorzulegen, jedoch spätestens vor Auftragserteilung. Die Fahrzeuge sind während des Transportes von nicht gefährlichen Abfällen auf öffentlichen Straßen mit der Warntafel "A" zu kennzeichnen.
Ein Entsorgungsnachweis im Sinne der Verordnung über Verwertungs- und Beseitigungsnachweise ist für die Entsorgung von nicht gefährlichem Abfall nicht erforderlich.
Als Beleg über die Abfuhr und die Annahme des Abfalls ist das Übernahmescheinformular in Papierform zu verwenden, auszufüllen und vor Abfahrt durch die örtliche Bauleitung gegenzeichnen zu lassen.
Auf dem Übernahmeschein ist die Anfallstelle (Ort der Baustelle) zu vermerken.
Das gültige Brandenburgische Landesabfallrecht ist bei der Entsorgung anzuwenden.

b) Gefährlicher Abfall
Schadstoffhaltige Baustoffe bzw. schadstoffhaltige Bauteile, die im Rahmen der Arbeiten anfallen, sind vom AN als "gefährliche Abfälle" zur Entsorgungslage zu transportieren und zu entsorgen. Abfälle von mit Schadstoffen kontaminierten Bauteilen sollten - falls dies möglich ist - einer Reinigung von diesen Schadstoffen unterzogen werden und anschließend als nicht gefährlicher Abfall entsorgt werden. Falls keine Reinigung von anhaftenden Schadstoffen erfolgen kann, muss der jeweilige kontaminierte Abfall als gefährlicher Abfall staubdicht verpackt über den Abfallschlüssel des jeweiligen Schadstoffes entsorgt werden.
Die Fahrzeuge sind während des Transportes von gefährlichen Abfällen auf öffentlichen Straßen mit der Warntafel "A" zu kennzeichnen.

Die Entsorgung gefährlicher Abfälle erfolgt in der Regel über Einzelentsorgungsnachweise, die von einem Verfahrensbevollmächtigten erstellt werden. Die Entsorgungsnachweise müssen behördlich genehmigt sein.
Gefährlicher Abfall zur Beseitigung unterliegt der Andienungspflicht (gem. KrW-/AbfG bzw. der SAbfEV des Landes Brandenburg) bzw. gefährlicher Abfall zur Verwertung der Anzeigepflicht an die Sonderabfallgesellschaft Brandenburg Berlin (SBB). Es sind die Merkblätter und Leitfäden der SBB zu beachten. Die Entsorgungskosten für gefährliche Abfälle und die Gebühren der SBB trägt der Auftraggeber (Ausnahme Sammelentsorgung).

Die Andienung gefährlicher und nachweispflichtiger Abfälle erfolgt über das elektronisches Nachweisverfahren. Die Signatur für gefährliche Abfälle soll durch das beauftragte Büro als Verfahrensbevollmächtigten erfolgen. Alle Transporteure des AN für gefährliche Abfälle müssen in der Lage sein, am elektronischen Nachweisverfahren teilzunehmen.
Bei Sammlernutzung ist der Übernahmeschein vom Transporteur vorzubereiten und dem Bevollmächtigten des AN zur Signatur vorzulegen. Die Aufwendungen für das eANV sind in die Entsorgungspositionen einzukalkulieren.

Staubdichtes Verpackungsmaterial (Big Bags) für die bei der Schadstoffsanierung anfallenden schadstoffhaltigen Abfälle sind ausreichender Zahl vorzuhalten und bereitzustellen. Das gilt analog für mit Deckel verschließbare Behälter zur Aufbewahrung der abgelegten PSA (Einweg-Schutzkleidung, Schutzhandschuhe, Einweg-Überschuhe, Einweg-Füßlinge) bis zur Entsorgung. Diese wird nicht gesondert vergütet.

Das gültige Brandenburgische Landesabfallrecht ist bei der Entsorgung zugrunde zu legen.

0.2.16 Art, Anzahl, Menge oder Masse der Stoffe und Bauteile, die vom Auftraggeber beigestellt werden, sowie Art, genaue Bezeichnung des Ortes und Zeit ihrer Übergabe

- entfällt -

0.2.17 In welchem Umfang der Auftraggeber Abladen, Lagern und Transport von Stoffen und Bauteilen übernimmt oder dafür dem Auftragnehmer Geräte oder Arbeitskräfte zur Verfügung stellt

- entfällt -

0.2.18 Leistungen für andere Unternehmer.

- entfällt -

0.2.19 Mitwirken beim Einstellen von Anlageteilen und bei der Inbetriebnahme von Anlagen im Zusammenwirken mit anderen Beteiligten.

- entfällt -

0.2.20 Benutzung von Teilen der Leistung vor der Abnahme.

- entfällt -

0.2.21 Übertragung der Wartung während der Dauer der Verjährungsfrist für die Mängelansprüche für maschinelle und elektrotechnische sowie elektronische Anlagen oder Teile davon, bei denen die Wartung Einfluss auf die Sicherheit und die Funktionsfähigkeit hat (vergleiche § 13 Absatz 4 Nummer 2 VOB/B), durch einen besonderen Wartungsvertrag.

- entfällt -

0.2.22 Abrechnung nach bestimmten Zeichnungen oder Tabellen.

- entfällt -

## 0.3 ERLÄUTERUNG ZUM AUSGESCHRIEBENEN GEWERK
0.3 ERLÄUTERUNGEN ZUM AUSGESCHRIEBENEN GEWERK

0.3.1 Art und Umfang der ausgeschriebenen Leistungen
Gegenstand der hier ausgeschriebenen Leistungen sind die Innendämm- und Innenputzarbeiten für alle drei Häuser einschl. Maßnahmen zur Kerndämmung der teilweise zweischaligen Außenwände. Die Innenputzarbeiten umfassen hierbei weiterführend die Ausführung von Sanier- und Wärmedämmputzsystemen in den Kellergeschossen sowie Treppenhäusern und Brandschutzputzsystemen, vorwiegend in Teilbereichen der Decken.

Vor Leistungsbeginn sind zunächst das Überprüfen der Putzuntergründe einschl. deren Ebenheiten, die Anfertigung einer Verlege- und Montageplanung für die Innendämmung sowie eine Bestandsanalyse der Zweischaligkeit der Mauerwerke für das Einblasen der Kerndämmung auszuführen. Hierbei soll im Vorfeld der eigentlichen Arbeiten aufgrund der vielen verschiedenen Ausführungssysteme sowie Untergründe eine in allen Komponenten abgestimmte und vom Architekten sowie Bauphysiker freigegebene Ausführung erzielt werden, die eine durch alle Gebäude homogene Qualität der Oberflächen gewährleistet.

0.3.2 Vorangegangene Leistungen

Die Gebäude werden zum Ausführungsbeginn von den haustechnischen Medien freigeschaltet an den AN übergeben, eine übergeordnete Baustelleneinrichtung ist vorgerüstet und die Baustellenbereiche sind abgegrenzt. Die baustellenseitigen Versorgungsmedien Baustrom, Bauwasser und Bauabwasser sind bis zu den ausgewiesenen Übergabepunkten für die Nutzung des AN vorgerichtet. Die übergeordnete Baustelleneinrichtung wird bauseits nach Abschluss der Arbeiten des AN für die Nachfolgegewerke angepasst und erweitert. Die übergeordnete Baustelleinrichtung umfasst umfasst zudem auch die Bautemperierung. Dem AN werden temporär Flächen für seine eigene BE und gebäudespezifische BE zur Verfügung gestellt, die abschnittsweise durch den AN entspr. seinem vorgegebenen Baufortschritt wieder zu beräumen sind.

Des Weiteren sind zum Beginn der ausgeschriebenen Leistungen durch da Gewerk "Gerüstbau" ein Fassadengerüst gestellt sowie die Schadstoffsanierungs- und Abbrucharbeiten abgeschlossen. Hierbei erfolgte der Abbruch der schadstoffbelasteten sowie schadhaften Bestandsputzflächen, in Haus 08 und Haus 13 erfolgte dies hierbei vollständig.

Durch das Gewerk "Erdarbeiten inkl. Abdichtungsarbeiten" wurden neue Horizontalsperren in den Außen- sowie Innenwänden mittels Mauerschnittverfahren und in Teilbereichen auch Injektionsverfahren eingebracht. Durch das Gewerk "Rohbauarbeiten" wird die Abdichtungswanne im Rahmen der Arbeiten zur Herstellung der neuen Bodenplatten auch im Gebäudeinneren vervollständigt. Darüber hinaus werden durch das Gewerk "Rohbauarbeiten" Fehlstellen in den Bestandmauerwerkswänden ausgebessert, neue Mauerwerkswände und Massivdecken hergestellt sowie je Gebäude ein Aufzugsschacht ausgeführt.

Das Gewerk "Fenster/Außentüren", "Dach- und Zimmererarbeiten" sowie "Fassadenarbeiten" werden zum Beginn der hier ausgeschriebenen Leistungen die äußere Hülle der Gebäude vollständig hergestellt haben.

0.3.3 Andere Gewerke auf der Baustelle
Weitere neben dem ausgeschriebenen Gewerk tätige Gewerke sind:
  Baustelleneinrichtung
  Gerüstarbeiten
  Fenster und Außentüren
  Erweiterter Rohbau
  Tischler Innentüren
  Trockenbauarbeiten
  Estricharbeiten
  Malerarbeiten
  Sanitär- und Heizungsanlagen
  Lüftungsanlagen
  Stark-/Schwachstromanlagen
  Förderanlagen

und in geringerem Umfang:
  Dach- und Zimmererarbeiten (Restleistungen)
  Blitzschutz- und Erdungsanlagen
  Fassadenarbeiten
  Baureinigung
  Außenanlagen

0.3.4 Bautechnologische Erläuterung und Hinweise zum Kapazitätseinsatz

Die gegenständlichen Leistungen sind unmittelbare Vorleistungen für mehrere Nachfolgegewerke, die bautechnologisch gestaffelt in enger Zeitfolge anschließen. Aus diesem Rahmenbauablaufplan ergibt sich eine erforderliche bautechnologische Reihenfolge für die ausgeschriebenen Leistungen, sowohl an den einzelnen Gebäuden als auch gebäudeübergreifend.

Der gebäudeübergreifende Ablauf sieht folgende Reihenfolge vor, in der die Leistungen bereits ineinander vertaktet sind:
1. Allgemeine Bauvorbereitung und AN-seitige Einrichtung der Baustelle
2. Vorlaufende Maßnahmen und vorbereitende Arbeiten (Untergrund- und Ebenheitsprüfung, Aufmaße, Kartierungen, Werk- und Montageplanung Innendämmung, Anlegen von Musterflächen und Montagedetails, Einrichten der gebäudespezifischen BE)
3. Putz- und Innendämmarbeiten 13, vertaktet, VOB-Teilabnahme
4. Putz- und Innendämmarbeiten 14, vertaktet, VOB-Teilabnahme
5. Putz- und Innendämmarbeiten 08, vertaktet, VOB-Teilabnahme
6. Restleistungen, Rückbau der AN-seitigen Baustelleneinrichtung und VOB-Endabnahme

Dabei findet in Abhängigkeit vom gebäudeweisen Leistungs-SOLL eine weiterführende Feintaktung unterschiedlich lang andauernder Vorgänge statt, die den Ablauf feinstrukturieren und im Sinne der Prozessoptimierung und den Kapazitätsbedarf glätten. Ebenso wird durch diese Taktfolge der gebäudeübergreifende Versatz der Arbeits-Kolonnen ermöglicht.

Der gebäudeweise Regelablauf ist folgendermaßen grob strukturiert:
1. Vorlaufende Maßnahmen und vorbereitende Arbeiten (s.o.)
2. Vorgezogenes Verputzen an Trassen/TGA-Räumen
3. Geschoss- und Raumbereichsweise Ausführung gem. Baufortschritt Erweiterter Rohbau
4. Nachfolgendes Verputzen von Durchbrüchen TGA

Die Ausführung sämtlicher Leistungen ist grundlegend abschnittsweise in Teilbereichen gem. des Baufortschritts vorgesehen.

Die konkrete Reihenfolge wird mit dem AN zu Ausführungsbeginn detailliert abgestimmt und in den Fein-Bauablaufplan überführt. Seitens des AN wird eine permanente Mitwirkung an der Fein-Bauablauf-Fortschreibung der Objektüberwachung abgefordert, die durch geeignetes, entscheidungsbefugtes Personal, i.d.R. die AN-Bauleitung, zu realisieren ist.

Der AN hat seine Kapazitäten auf den beschriebenen Bauablauf einzurichten und in die Einheitspreise einzukalkulieren. Er hat dabei von mehreren Kolonnen in Parallelausführung an mindestens zwei der drei Häuser auszugehen. Aus den oben genannten Abläufen ergibt sich ein geschätzter Bedarf von je zwei Kolonnen je Haus.

Der AN hat seine Kapazitätsbedarfe anhand des ausgeschriebenen Leistungs-SOLL selbstständig sorgfältig zu prüfen und einzukalkulieren und bei seiner Kapazitätsplanung diese Anforderungen in besonderem Maße zu berücksichtigen und umzusetzen sowie über eine geeignete Kapazitäts-Reserve zu verfügen, die etwaige Ausfälle von Mitarbeitern störungs- und verzugsfrei absichert.
Die Mitarbeiterliste und Einsatzplanung ist dem AG unmittelbar nach Beauftragung, spätestens jedoch zum Bauanlaufgespräch zu übergeben.

3.5 Anlagen zum Leistungsverzeichnis
Dem Leistungsverzeichnis sind Anlagen gem. Anlagenverzeichnis beigefügt.

## 0.4 NACHHALTIGES BAUEN BNB
0.4 NACHHALTIGES BAUEN BNB

0.4.1 Allgemeine Vorbemerkungen für nachhaltiges Bauen gemäß BNB

Das Bauvorhaben wird als nachhaltiges Gebäude geplant und ausgeführt. Für den Bauherren sind daher die Umweltverträglichkeit der Bauprodukte, die Qualität der Ausführung, der Verzicht auf Schadstoffe sowie die Minimierung von Umweltbelastungen durch die Baustelle besonders wichtig. Mit Fertigstellung des Gebäudes beabsichtigt der Bauherr eine Zertifizierung nach BNB durchführen zu lassen. Diese beinhaltet vor allem eine Überprüfung der eingesetzten Bauprodukte sowie umfangreiche Messungen zur Schadstoffbelastung. Die vom Bauherrn in der Planung definierten Vorgaben und Einschränkungen zu Baustoffen und Bauprodukten sind zwingend einzuhalten.

Der Bieter ist aufgefordert, möglichst umweltfreundliche und schadstoffarme Baustoffe und Bauprodukte einzusetzen. Die Bauprodukte und -materialien sollen so gewählt werden, dass Dauerhaftigkeit, Instandhaltungsfreundlichkeit, Rückbaufähigkeit und Reinigungsfreundlichkeit gewährleistet werden.

0.4.2 Deklaration

Alle Produkte sind mindestens

- 21 Tage vor Bestellung

durch den Unternehmer zu benennen und zur Freigabe vorzulegen. Die Nachweise (Sicherheitsdatenblätter oder Herstellererklärungen), Produktdatenblätter und Technische Merkblätter sind digital vorzulegen.

0.4.3 Freigabe

Es dürfen nur freigegebene Bauprodukte eingesetzt werden. Die Freigabe erfolgt auf Grundlage der vorzulegenden Nachweise: technischen Datenblätter, Sicherheitsdatenblätter (soweit für das Produkt vorhanden) und Umweltdeklarationen (kurz: EPD, soweit für das Produkt vorhanden). Diese sind zur Vermeidung von Verzögerungen im Bauablauf mindestens 21 Tage vor Beginn vor der Bestellung spätestens 21 Tage vor Beginn des Einbaus vorzulegen.

Der Anbieter verpflichtet sich, alle Produkte mit Nachhaltigkeitsanforderungen entsprechend der Festlegung zur Deklaration vollständig und gesammelt zu deklarieren und mit den geforderten Unterlagen zu übergeben. Grundsätzlich sind alle Produkte mit Sicherheitsdatenblatt durch den Unternehmer zu benennen und einzureichen. Unvollständig eingereichte Produkte werden nicht bearbeitet. Der AG behält sich vor bei Austauschen einmal freigegebener Produkte eine zusätzliche Bearbeitungsgebühr zu berechnen. Bei Unklarheiten über den Einsatz eines Produktes ist unbedingt vor dem Einbau Rücksprache mit der Bauleitung zu halten. Sollte der Anbieter nicht freigegebene Produkte verwenden, sind diese Produkte auf eigene Kosten unverzüglich vollständig zu entfernen und auszutauschen.

0.4.4 Produkte mit Sicherheitsdatenblättern

Produkte mit Sicherheitsdatenblättern sind grundsätzlich zu deklarieren. Dies gilt auch, wenn keine Anforderung an der Position genannt ist. Zusätzlich gelten mindestens folgende Vorgaben. Sind in den Positionen oder Titeln höhere Anforderungen genannt, gelten jene.

- PU-Systeme nicht schlechter als GIS-Code PU10 oder RU1.
- RE-Systeme nur GIS-Code RE05 und RE20.
- Vor Ort eingesetzte Lacke und Farben auf nicht mineralischen Untergründen VOC <10%.
- Farben und Beschichtungen auf mineralischen Untergründen mit ELF-Zertifikat.
- Bitumenprodukte haben GIS-Code BBP10.
- Geschäumte Dämmstoffe sind ohne (teil)halogenierte Treibmittel hergestellt.
- Kunststoffe ohne Stabilisatoren mit Blei, Cadmium und Zinn-Verbindungen.
- Holz-Öle nur GIS-Code Ö10.
- Montageschäume sind nur für Fugen in Wärmedämmung gemäß abZ zulässig.

0.4.5 Vorgaben zum Einsatz von Holz

Alle eingesetzten Hölzer, Holzprodukte oder Holzwerkstoffe müssen ein FSC- oder PEFC-Zertifikat sowie das dazugehörige CoC Zertifikat haben. Es ist die Lieferkette (CoC) sicherzustellen und nachzuweisen.

Alle Verarbeiter von Holz- und Holzprodukten haben eine Erklärung abzugeben, dass Sie nur Produkte mit gültigem Zertifikat bestellt und verarbeitet haben. Dies erfolgt auf Firmenpapier mit Nennung der Baustelle, Auflistung der Lieferscheine (Lieferscheinnummer) und Bestätigung, dass nur zertifiziertes Holz eingesetzt wurde.

0.4.6 Mengennachweise

Mit Fertigstellung der Arbeiten ist ein Mengen- und Massennachweis zu führen. Dieser dient zur abschließenden Feststellung der real im Gebäude verbauten Produktmengen. Der Mengen- und Massennachweis kann auf Grundlage der LV Mengen und Massen erfolgen, die um Mehr- oder Mindermengen ergänzt werden.

0.4.7 Vorgaben Baustelle

- Abfälle auf der Baustelle sind weitgehend zu vermeiden. Die dennoch anfallenden Abfälle sind sortenrein in mineralische Abfälle, Wertstoffe, gemischte Baustellenabfälle, Problemabfälle und asbesthaltige Abfälle zu sortieren.

- Eine lärmarme Baustelle ist grundsätzlich anzustreben. Dazu sind soweit technisch möglich lärmarme Baumaschinen und Geräte einzusetzen. In den Schutzzeiten Wochentags 20:00 bis 6:00 Uhr sowie am Wochenende ist Baustellenlärm prinzipiell auszuschließen.

- Maschinen und Geräte sind mit einer wirksamen Absaugung zu versehen, Stäube sind an der Entstehungsstelle möglichst vollständig zu erfassen und gefahrlos zu entsorgen. Die Ausbreitung des Staubs auf unbelastete Arbeitsbereiche ist, soweit technisch möglich, zu verhindern. Ablagerungen sind zu vermeiden. Zur Beseitigung von Staub sind Feucht- bzw. Nassverfahren oder saugende Verfahren einzusetzen. Die Einrichtungen zum Abscheiden, Erfassen von Stäuben haben dem Stand der Technik zu entsprechen und sind regelmäßig zu warten.

- Es ist sicherzustellen, dass der Boden nicht durch chemische Verunreinigungen kontaminiert wird. Es ist auszuschließen, dass kein mit folgenden H-Sätzen und dem Gefahrensymbol gekennzeichneter Stoff in Kontakt mit der Umwelt kommt:

| H300, H310, H330 | Akute Toxizität |
| --- | --- |
| H340 | Keimzell-Mutagenität Muta. 1A / 1B |
| H341 | Keimzell-Mutagenität Muta. 2 |
| H350 | Karzinogenität Carc. 1A / 1B |
| H351 | Karzinogenität Carc. 2 |
| H360 | Reproduktionstoxizität Rep. 1A /1B |
| H361 | Reproduktionstoxizität Rep. 1A /1B |
| H400 | akut gewässergefährdend |
| H400, H410, H411, H412, H413 | chronisch gewässergefährdend |
| H420 | Ozonschicht schädigend |
| H334 | Sensibilisierung der Atemwege |
| H317 | Sensibilisierung der Haut |
| PTB-Eigenschaft | persistent, bioakkumulierend und toxisch |
| vPvB-Eigenschaft | sehr persistent und sehr bioakkumulierend |

- Der Boden auf und um die Baustelle ist soweit technisch möglich vor unnötigen Verdichtungen zu schützen.

0.4.8 Anlage Schadstoffvorgaben

GRUNDSÄTZLICHE VORGABE:
maximaler Anteil 0,1 % besonders besorgniserregenden Stoffe nach CLP- / REACH Verordnung mit sensibilisierenden, humantoxischen oder umweltgefährdenden Eigenschaften oder besonders besorgniserregende Stoffe.

## 0.4.9 Ergänzende BNB-Anforderungen für ausgeschriebenes Gewerk
0.4.9 Ergänzende BNB-Anforderungen für ausgeschriebenes Gewerk

Nachfolgende BNB-Anforderungen gelten grundlegend für alle LV-Positionen.

Für Wand- und Deckenbekleidungen und -beschichtungen, Lichtkuppeln, Kunststofffenster sowie Folien zur Abdichtung an Dach und Ausenwanden (auch im erdberuhrten Bereich) aus PVC etc. gilt:
Keine Zinn-, Cadmium- und Bleistabilisatoren | Dekorative Wandbekleidungen und -beschichtungen, Deckenverkleidungen und Deckenkonstruktionen (innen): Einhaltung AgBB-Schema | Reproduktions-toxische Phthalat-Weichmacher . 0,10 % | SVHC . 0,10 %

Für Kunstschaumdammstoffe (aus EPS, XPS, PUR, PIR, Melaminharzschaum, Phenolharzschaum) und Spritzschaume (aus PUR und UF) innen und ausen und fur die Haustechnik gilt:
Kein gespritzter PUR- oder UF-Dammschaum | Frei von halogenierten Treibmitteln | Keine halogenierten organischen Verbindungen als Flammschutzmittel (wie HBCD, PBB, PBDE, Chlorparafine (SCCPs + MCCPs + LCCPs)), Antimontrioxid < 0,10 % (erfullt, wenn Produkt halogenfrei) | erganzend fur PUR/PIR: TCEP . 0,10 % | erganzend Innenraume: Einhaltung AgBB-Schema |

Für Dammstoffe aus Mineralwolle bzw. kunstlicher Mineralfaser (KMF) innen und ausen gilt:
In Innenraumen: DE-UZ 132 oder Indoor Air Comfort Gold | Einhaltung GefStoffV hinsichtlich biopersistenter Fasern

Fur Spachtelungen, Beschichtungen, Verklebungen bzw. Abdichtungen mit Brandschutzanforderungen innen und ausen gilt:
Chlorparaffine (SCCPs + MCCPs + LCCPs) . 0,10 % | PBB . 0,10 % | PBDE . 0,10 % | TCEP . 0,10 % | SVHC . 0,10 % | Antimontrioxid . 0,10 % (erfullt, wenn Produkt halogenfrei)

Für Beschichtungen (Spachtelmassen, Dispersionsspachtel (Q-Spachtel), Haftgrunde unter Putzen/ Morteln/ Innenfarben, Betonkosmetik, staubbindende Beschichtung, Bodenbeschichtungen auf Acrylat-Dispersionsbasis bzw. ohne spezielle Bestandigkeitsanforderungen) auf mineralischen Oberflachen in Innenraumen gilt:
Lösemittelfrei, weichmacherfrei und konservierungsmittelfrei gemas VdL-Richtlinie 01 oder Blauer Engel DE-UZ 12a | Kunstharzestriche inkl. Kunstharzbeschichtungen auf Bodenbelagen: Einhaltung AgBB-Schema
Für flammhemmend ausgerustete Bauprodukte zur Belegung von Wand- und Deckenflachen wie Glasfasergewebe und Malervlies gilt:
Chlorparaffine (SCCPs + MCCPs + LCCPs) . 0,10 % | PBB . 0,10 % | PBDE . 0,10 % | TCEP . 0,10 % | SVHC . 0,10 % | Antimontrioxid . 0,10 % (erfüllt, wenn Produkt halogenfrei)

## PDM-B-30023874 Innendämmung und Innenputz
Datum: 09.02.2026

### Bereich 01 Haus 08

**Ausführungsbeschreibung 4 Ausführungsbeschreibung - Allgemeine Angaben zum Haus 8**
*Kalkulationshinweis zu beschriebenen Putz- und Dämmaufbauten*
Nachfolgend ist der grundlegende Aufbau der in diesem LV beschriebenen Putz- und Innendämmsysteme als Übersicht und Kalkulationshilfe aufgeführt.

Sanierputz:
- (Haftbrücke)
- systemzugehöriger Spritzbewurf
- systemzugehöriger Porengrundputz als Ausgleichsputz einschl. Zulage-Positionen für Mehrstärken
- Sanierputz (1-lagig)
- systemkompatibler Armierungsputz
- systemkompatibler Oberputz + Kalkputzglätte (beschrieben als 2-lagig Innenputzsystem)

Wärmedämmputz:
- (Haftbrücke)
- systemzugehöriger Spritzbewurf
- Wärmedämmputz einschl. Zulage-Positionen für Mehrstärke/Ebenheitsausgleich
- systemkompatibler Armierungsputz
- systemkompatibler Oberputz + Kalkputzglätte (beschrieben als 2-lagig Innenputzsystem)

Brandschutzputz:
- Haftbrücke oder Putzträger
- systemzugehöriger Spritzbewurf/Vorspritzmörtel einschl. Zulage für Mehrstärke zum Ebenheitsausgleich
- Brandschutzputz als Unterputz
- systemkompatibler Oberputz + Kalkputzglätte (beschrieben als 2-lagig Innenputzsystem)

Innenputz:
- (Haftbrücke)
- systemkompatibler Spritzbewurf
- systemkompatibler Ausgleichsputz einschl. Zulage-Positionen für Mehrstärken
- systemkompatibler Armierungsputz
- systemkompatibler Oberputz + Kalkputzglätte (beschrieben als 2-lagig Innenputzsystem)

Innendämmung:
- (Haftbrücke)
- systemzugehöriger Spritzbewurf
- systemzugehöriger Ausgleichsputz einschl. Zulage-Positionen für Mehrstärken
- Wärmedämmplatten
- systemzugehöriges Putzsystem auf Dämmplatten bestehend aus Unterputz einschl. Armierungsschicht sowie Oberputz + Kalkputzglätte (beschrieben als 2-lagig Innenputzsystem)
*Kalkulationshinweis Putzuntergrund Mauerwerk*
Die in den nachfolgenden Leistungspoistionen beschriebenen Putzuntergründe "Mauerwerk" bzw. "Ziegelmauerwerk" umfassen Mauerwerke aus Mauerwerksziegeln (Bestand), KS-Steinen sowie Porenbetonsteinen und sind entsprechend zu kalkulieren.
Haftbrücken bei Übergängen zwischen diesen unterschiedlich stark saugenden Untergründen werden gesondert vergütet.
*Kalkulationshinweis Oberputze auf Innendämmung/WD-Putz zeitversetzte Ausführung*
Die Oberputze auf der Innendämmung sowie die auf den Wärmedämmputzen erfolgt grundlegend zeitversetzt zur Ausführung der Innendämmung sowie Wärmedämmputze und erst nach erfolgter Wirksamkeitskontrolle der Dämmungen und Freigabe zur Ausführung durch die AG-Bauleitung in Abstimmung mit dem AG-seitig beauftragten Bauphysiker.
Dies ist in die entsprechenden Positionen für benannten Schichten einzukalkulieren.
*Ausführung wandfluchtfolgendes Putzen*
Im Zuge der Untergrundprüfungen (sh. nachfolgende Positionen im Titel "Vorbereitende Arbeiten") sind auch die Ebenheiten der Wände zu prüfen und die Mengen an Ausgleichsputz im Vorfeld der Ausführung der Putzarbeiten mit der AG-Bauleitung abzustimmen und auszuführen.

Grundlegend gilt die Festlegung: Putzoberflächen werden nicht lot- und fluchtrecht, sondern wandfolgend hergestellt.
*Ausführung erst nach gesonderter Freigabe Architekt / Bauphysiker*
Vorab der Ausführung sind die angebotenen Putz- und Innendämmsysteme des AN detailliert mit den Architekten bzw. den AG-seitig beauftragten Bauphysiker abzustimmen und durch diese zur Ausführung freizugeben. Dies ist im Titel "Vorbereitende Arbeiten" weitferführend beschrieben.

Der AN ist dazu verpflichtet, in diesem Prozess die Fachberatungen der Hersteller einzubeziehen und sich die systemkonformität aller Bestandteile der verschiedenen Putz- sowie Innendämmsysteme bescheinigen zu lassen.

Ziel ist es vor Beginn der Arbeiten eine mit allen Beteiligten sowie den Herstellern abgestimmte und letztenendes mangelfreie Ausführung zu erwirken.

Darüber hinaus ist durch den AN eine Aufmaß gemeinsam mit der AG-Bauleitung vor Ausführungsbeginn anzufertigen. Dies ist im Titel "Vorbereitende Arbeiten" weitferführend beschrieben. Dieses bildet die Grundlage für die spätere Rechnungsprüfung der in diesem Titel beschriebenen Putz- und Innendämmarbeiten einschl. aller in diesem Zuge festgestellten Mehr- und Mindermengen. Hiervon abweichende Mengenmehrungen während der Ausführung sind der AG-Bauleitung anzuzeigen und müssen durch den AN begründet werden.

#### Abschnitt 01.01 Vorbereitende Arbeiten

**01.01.0010 Verlege- und Montageplan Innendämmung**
Anfertigen einer Verlege- und Montageplanung für sämtliche nachstehenden Konstruktionen auf der Grundlage der AG- Planung sowie der System- und Herstellervorgaben des angebotenen Innendämmungssystems.
Inhalt der Verlege- und Montageplanung:
- Bauaufsichtliche Zulassungen, Datenblätter und Ausführungsvorgaben des Herstellers des angebotenen Systems (alle Bestandteile/Lagen des Systems, einschl. Putzsysteme, Profile, etc.)
- Ausbildung der Bauteilanschlüsse und Bauteildurchdringungen
- Ausbildung von Eck- und Abschlussdetails (horizontal und vertikal)
- Höhenangaben
- Verlegeanweisung
- Schnitte durch Wandaufbauten nach Bedarf
- Einbauteile
- Fugen
- alle sonstigen vom Bauphysiker geforderten Nachweise
- Herstellerbescheinigung über systemgerechte Ausführung sowie Systemkonformität aller Bestandteile/Lagen des angebotenen Systems

Übergabe der Verlege- und Montageplanung als prüffähige Bauunterlage vor Ausführungsbeginn zur Freigabe vorzulegen. Übergabe in zweifacher Ausfertigung in Papierform farbig, 1x an den Architekten sowie 1x an den AG-seitig beauftragten Bauphysiker sowie digital im Format dwg/ dxf und pdf.

Darstellungsmaßstab 1:20 bis 1:1. Angrenzende Bauteile und alle Anschlüsse sind exemplarisch mit darzustellen.

Vollständige Einarbeitung der Prüfanmerkungen des Prüf- ingenieurs in die Verlege- und Montageplanung und statischen Nachweise

Im Zuge der Erstellung der Verlege- und Montageplanung ist der AN verpflichtet für relevante Details und Anschlusspunkte auf Verlangen des Architekten / des AG-seitig beauftragten Bauphysikers Musterdetails auszuführen. Die Vergütung ist in eiener gesodnerten Position beschrieben.

Ausführung der Innendämmung nur nach freigegebener Verlege- und Montageplanung.
Menge: 1,000 St
DIN276_08: 336

**01.01.0020 Musterdetails Bauteil-Anschlüsse**
Ausführung von Musterdetails für Bauteil-Anschlüsse auf gesondertes Verlangen des Architekten / des AG-seitig beauftragten Bauphysikers,
Musterdetails mit maximalen Raumabmaßen von 1 x 1 x 1 m,

Gesonderte Baustellenan- und -abfahrten für die Ausführung der Musterdetails sind im Titel "Sonstige Leistungen" zu kalkulieren.
Menge: 5,000 St
DIN276_08: 336

**01.01.0030 Musterflächen Putzsysteme anlegen 1,5m2**
Musterflächen der unterschiedlichen nachfolgend beschriebenen Putzsysteme mit  den systemkonformen Oberputzen (bis zur malerfertigen Oberfläche) vorab zur Bemusterung auf Wand-/Deckenflächen herstellen:
- Musterfläche Oberputz auf Wärmedämmputz
- Musterfläche Oberputz Sanierputz
- Musterfläche Oberputz auf Innendämmung
- Musterfläche Oberputz auf Brandschutzputz
- Musterfläche Innenputz

Musterfläche: je 1,5 m2,
Abrechnung nach tatsächlich hergestellter Musterflächen,
Gesonderte Baustellenan- und -abfahrten für die Ausführung der Musterdetails sind im Titel "Sonstige Leistungen" zu kalkulieren,
Ausführung vor Ort, gem. Vorgabe des Architekten.
Menge: 5,000 St
DIN276_08: 345

**01.01.0040 Aufmaß und Kartierung**
Vor Ausführungsbeginn ist mit der AG Bauleitung ein gemeinsames Aufmaß der herzustellenden Putzsysteme und Innendämmungen vorzunehmen. Grundlage bildet hierfür die in den nachfolgenden Positionen beschriebene Untergrund- sowie Ebenheitsüberprüfung der Wand- und Deckenflächen sowie die final freigegebene Verlege- und Montageplanung der Innendämmung und die Bestandserfassung der Zweischaligkeit der Mauerwerke (siehe Titel "Kerndämmung").

Daraus resultierend ist eine Festlegung der Mengen mit der AG-Bauleitung vorzunehmen. Hiervon abweichende Mengen während der Ausführung sind der AG-Bauleitung anzuzeigen und müssen durch den AN begründet werden.

Anfertigung einer Abrechnungsgrundlage in tabellen- sowie planform (Leistungs-Kartierung) gem. Vorgabe AG-Bauleitung mit Darstellung der einzelnen Bauteile sowie LV-Positionen (Mengen).
Menge: 1,000 St
DIN276_08: 345

**01.01.0050 Untergrund prüfen auf Schad-Hohlstellen abklopfen Außenwand**
STLB-Bau 2025-10 023
Untergrund prüfen auf Schad- und Hohlstellen, durch Abklopfen, Schadstellen und Rissverläufe markieren, an Außenwand, innen, Arbeitshöhe der zu bearbeitenden oder zu bekleidenden Fläche bis 5,5 m über der Standfläche des hierfür erforderlichen Gerüstes, Gerüst wird gesondert vergütet, Ausführung gemäß Einzelbeschreibung,
Einzelbeschreibungs-Nr 'einschl. Prüfung der Ebenheit / Unebenheit zur Feststlegung der Mengen Ausgleichsputz vor Ausführung der Putzarbeiten'
Menge: 1550,000 m2
Leistungsbereichkatalog: 023
DIN276_08: 339

**01.01.0060 Untergrund prüfen auf Schad-Hohlstellen abklopfen Innenwand**
STLB-Bau 2025-04 023
Untergrund prüfen auf Schad- und Hohlstellen, durch Abklopfen, Schadstellen und Rissverläufe markieren, an Innenwand, Arbeitshöhe der zu bearbeitenden oder zu bekleidenden Fläche bis 5,5 m über der Standfläche des hierfür erforderlichen Gerüstes, Gerüst wird gesondert vergütet, Ausführung gemäß Einzelbeschreibung,
Einzelbeschreibungs-Nr 'einschl. Prüfung der Ebenheit / Unebenheit zur Feststlegung der Mengen Ausgleichsputz vor Ausführung der Putzarbeiten'
Menge: 2750,000 m2
Leistungsbereichkatalog: 023
DIN276_08: 349

**01.01.0070 Untergrund prüfen auf Schad-Hohlstellen abklopfen Stütze 4seitig Abwicklung 2,75 m**
STLB-Bau 2025-04 023
Untergrund prüfen auf Schad- und Hohlstellen, durch Abklopfen, Schadstellen und Rissverläufe markieren, an Stütze, innen, rechteckig, 4-seitig,
Abwicklung der Bearbeitungsflächen '2,75' m,
Arbeitshöhe der zu bearbeitenden oder zu bekleidenden Fläche bis 5,5 m über der Standfläche des hierfür erforderlichen Gerüstes, Gerüst wird gesondert vergütet, Ausführung gemäß Einzelbeschreibung,
Einzelbeschreibungs-Nr 'einschl. Prüfung der Ebenheit / Unebenheit zur Feststlegung der Mengen Ausgleichsputz vor Ausführung der Putzarbeiten'
Menge: 22,500 m
Leistungsbereichkatalog: 023
DIN276_08: 349

**01.01.0080 Untergrund prüfen auf Schad-Hohlstellen abklopfen Unterzug 3seitig Abwicklung 1,5 m**
STLB-Bau 2025-04 023
Untergrund prüfen auf Schad- und Hohlstellen, durch Abklopfen, Schadstellen und Rissverläufe markieren, an Unterzug, innen, 3-seitig,
Abwicklung der Bearbeitungsflächen '1,5' m,
Arbeitshöhe der zu bearbeitenden oder zu bekleidenden Fläche bis 5,5 m über der Standfläche des hierfür erforderlichen Gerüstes, Gerüst wird gesondert vergütet, Ausführung gemäß Einzelbeschreibung,
Einzelbeschreibungs-Nr 'einschl. Prüfung der Ebenheit / Unebenheit zur Feststlegung der Mengen Ausgleichsputz vor Ausführung der Putzarbeiten'
Menge: 55,000 m
Leistungsbereichkatalog: 023
DIN276_08: 359

**01.01.0090 Untergrund prüfen auf Schad-Hohlstellen abklopfen Decke**
STLB-Bau 2025-04 023
Untergrund prüfen auf Schad- und Hohlstellen, durch Abklopfen, Schadstellen und Rissverläufe markieren, an Decke, innen, Arbeitshöhe der zu bearbeitenden oder zu bekleidenden Fläche bis 5,5 m über der Standfläche des hierfür erforderlichen Gerüstes, Gerüst wird gesondert vergütet, Ausführung gemäß Einzelbeschreibung,
Einzelbeschreibungs-Nr 'einschl. Prüfung der Ebenheit / Unebenheit zur Feststlegung der Mengen Ausgleichsputz vor Ausführung der Putzarbeiten'
Menge: 690,000 m2
Leistungsbereichkatalog: 023
DIN276_08: 359

#### Abschnitt 01.02 Untergrundvorbereitungen

**01.02.0010 Fuge auskratzen T bis 1,5cm 12Schichten/m**
STLB-Bau 2025-10 012
Schadhafte Fuge auskratzen einschl. reinigen, in Kleinflächen, Auskratztiefe bis 1,5 cm, anfallende Stoffe im Behälter des AN sammeln, 12 Schichten je Meter Mauerwerkshöhe.
Menge: 215,000 m2
Leistungsbereichkatalog: 012
DIN276_08: 394

**01.02.0020 Verfugen Mauerwerk Fertig-Fugenmörtel 12Schichten/m**
STLB-Bau 2025-04 012
Verfugen des Mauerwerks, mit Fertigmörtel, 12 Schichten je Meter Mauerwerkshöhe, Ausführung gemäß Einzelbeschreibung,
Einzelbeschreibungs-Nr 'Neuverfugen der zuvor ausgekratzten und gereinigten schadhaften Mauerwerksfugen mit für das jeweilige Putzsystem geeigneten Mörtel in Vorbereitung für die anschließenden Putzarbeiten.'
Menge: 215,000 m2
Leistungsbereichkatalog: 012
DIN276_08: 345

**01.02.0030 Verputzen Kleinflächen innen Kalkzement-Normalputzm. geglättet D 15mm bis 0,01m2**
STLB-Bau 2025-10 023
Verputzen von Kleinflächen und Aussparungen, innen, Kalkzement-Normalputzmörtel (GP) DIN EN 998-1, geglättet, Putzoberfläche Qualitätsstufe 2 (Q2), Dicke 15 mm, Flächengröße bis 0,01 m2, Arbeitshöhe des Montageortes bis 5,5 m über der Standfläche des hierfür erforderlichen Gerüsts, Gerüst wird gesondert vergütet, Ausführung gemäß Einzelbeschreibung,
Einzelbeschreibungs-Nr 'Ausbesserungen/Reperaturen im Bestandsputz der Wände, einschl. Kalkputzglätte
Ausführung in Teilmengen, in Kleinflächen gem. Baufortschritt und in Abstimmung mit AG-Bauleitung.'
Menge: 5,000 St
Leistungsbereichkatalog: 023
DIN276_08: 345

**01.02.0040 Verputzen Kleinflächen innen Kalkzement-Normalputzm. geglättet D 15mm 0,01-0,05m2**
STLB-Bau 2025-10 023
Verputzen von Kleinflächen und Aussparungen, innen, Kalkzement-Normalputzmörtel (GP) DIN EN 998-1, geglättet, Putzoberfläche Qualitätsstufe 2 (Q2), Dicke 15 mm, Flächengröße über 0,01 bis 0,05 m2, Arbeitshöhe des Montageortes bis 5,5 m über der Standfläche des hierfür erforderlichen Gerüsts, Gerüst wird gesondert vergütet, Ausführung gemäß Einzelbeschreibung,
Einzelbeschreibungs-Nr 'Ausbesserungen/Reperaturen im Bestandsputz der Wände, einschl. Kalkputzglätte
Ausführung in Teilmengen, in Kleinflächen gem. Baufortschritt und in Abstimmung mit AG-Bauleitung.'
Menge: 5,000 St
Leistungsbereichkatalog: 023
DIN276_08: 345

**01.02.0050 Verputzen Kleinflächen innen Kalkzement-Normalputzm. geglättet D 15mm 0,05-0,1m2**
STLB-Bau 2025-10 023
Verputzen von Kleinflächen und Aussparungen, innen, Kalkzement-Normalputzmörtel (GP) DIN EN 998-1, geglättet, Putzoberfläche Qualitätsstufe 2 (Q2), Dicke 15 mm, Flächengröße über 0,05 bis 0,1 m2, Arbeitshöhe des Montageortes bis 5,5 m über der Standfläche des hierfür erforderlichen Gerüsts, Gerüst wird gesondert vergütet, Ausführung gemäß Einzelbeschreibung,
Einzelbeschreibungs-Nr 'Ausbesserungen/Reperaturen im Bestandsputz der Wände, einschl. Kalkputzglätte
Ausführung in Teilmengen, in Kleinflächen gem. Baufortschritt und in Abstimmung mit AG-Bauleitung.'
Menge: 5,000 St
Leistungsbereichkatalog: 023
DIN276_08: 345

**01.02.0060 Verputzen Kleinflächen innen Kalkzement-Normalputzm. geglättet D 15mm 0,1-0,25m2**
STLB-Bau 2025-10 023
Verputzen von Kleinflächen und Aussparungen, innen, Kalkzement-Normalputzmörtel (GP) DIN EN 998-1, geglättet, Putzoberfläche Qualitätsstufe 2 (Q2), Dicke 15 mm, Flächengröße über 0,1 bis 0,25 m2, Arbeitshöhe des Montageortes bis 5,5 m über der Standfläche des hierfür erforderlichen Gerüsts, Gerüst wird gesondert vergütet, Ausführung gemäß Einzelbeschreibung,
Einzelbeschreibungs-Nr 'Ausbesserungen/Reperaturen im Bestandsputz der Wände, einschl. Kalkputzglätte
Ausführung in Teilmengen, in Kleinflächen gem. Baufortschritt und in Abstimmung mit AG-Bauleitung.'
Menge: 5,000 St
Leistungsbereichkatalog: 023
DIN276_08: 345

**01.02.0070 Verputzen Kleinflächen innen Kalkzement-Normalputzm. geglättet D 15mm bis 0,01m2**
STLB-Bau 2025-10 023
Verputzen von Kleinflächen und Aussparungen, innen, Kalkzement-Normalputzmörtel (GP) DIN EN 998-1, geglättet, Putzoberfläche Qualitätsstufe 2 (Q2), Dicke 15 mm, Flächengröße bis 0,01 m2, Arbeitshöhe des Montageortes bis 5,5 m über der Standfläche des hierfür erforderlichen Gerüsts, Gerüst wird gesondert vergütet, Ausführung gemäß Einzelbeschreibung,
Einzelbeschreibungs-Nr 'Ausbesserungen/Reperaturen im Bestandsputz der Decken, einschl. Kalkputzglätte
Ausführung in Teilmengen, in Kleinflächen gem. Baufortschritt und in Abstimmung mit AG-Bauleitung.'
Menge: 5,000 St
Leistungsbereichkatalog: 023
DIN276_08: 353

**01.02.0080 Verputzen Kleinflächen innen Kalkzement-Normalputzm. geglättet D 15mm 0,01-0,05m2**
STLB-Bau 2025-10 023
Verputzen von Kleinflächen und Aussparungen, innen, Kalkzement-Normalputzmörtel (GP) DIN EN 998-1, geglättet, Putzoberfläche Qualitätsstufe 2 (Q2), Dicke 15 mm, Flächengröße über 0,01 bis 0,05 m2, Arbeitshöhe des Montageortes bis 5,5 m über der Standfläche des hierfür erforderlichen Gerüsts, Gerüst wird gesondert vergütet, Ausführung gemäß Einzelbeschreibung,
Einzelbeschreibungs-Nr 'Ausbesserungen/Reperaturen im Bestandsputz der Decken, einschl. Kalkputzglätte
Ausführung in Teilmengen, in Kleinflächen gem. Baufortschritt und in Abstimmung mit AG-Bauleitung.'
Menge: 5,000 St
Leistungsbereichkatalog: 023
DIN276_08: 353

**01.02.0090 Verputzen Kleinflächen innen Kalkzement-Normalputzm. geglättet D 15mm 0,05-0,1m2**
STLB-Bau 2025-10 023
Verputzen von Kleinflächen und Aussparungen, innen, Kalkzement-Normalputzmörtel (GP) DIN EN 998-1, geglättet, Putzoberfläche Qualitätsstufe 2 (Q2), Dicke 15 mm, Flächengröße über 0,05 bis 0,1 m2, Arbeitshöhe des Montageortes bis 5,5 m über der Standfläche des hierfür erforderlichen Gerüsts, Gerüst wird gesondert vergütet, Ausführung gemäß Einzelbeschreibung,
Einzelbeschreibungs-Nr 'Ausbesserungen/Reperaturen im Bestandsputz der Decken, einschl. Kalkputzglätte
Ausführung in Teilmengen, in Kleinflächen gem. Baufortschritt und in Abstimmung mit AG-Bauleitung.'
Menge: 5,000 St
Leistungsbereichkatalog: 023
DIN276_08: 353

**01.02.0100 Verputzen Kleinflächen innen Kalkzement-Normalputzm. geglättet D 15mm 0,1-0,25m2**
STLB-Bau 2025-10 023
Verputzen von Kleinflächen und Aussparungen, innen, Kalkzement-Normalputzmörtel (GP) DIN EN 998-1, geglättet, Putzoberfläche Qualitätsstufe 2 (Q2), Dicke 15 mm, Flächengröße über 0,1 bis 0,25 m2, Arbeitshöhe des Montageortes bis 5,5 m über der Standfläche des hierfür erforderlichen Gerüsts, Gerüst wird gesondert vergütet, Ausführung gemäß Einzelbeschreibung,
Einzelbeschreibungs-Nr 'Ausbesserungen/Reperaturen im Bestandsputz der Decken, einschl. Kalkputzglätte
Ausführung in Teilmengen, in Kleinflächen gem. Baufortschritt und in Abstimmung mit AG-Bauleitung.'
Menge: 5,000 St
Leistungsbereichkatalog: 023
DIN276_08: 353

**01.02.0110 Untergrund reinigen Mauerwerk lose Verunreinigung Kehren staubb. laden LKW AN**
STLB-Bau 2025-04 033
Reinigen des Untergrundes aus Mauerwerk, von grober Verschmutzung, von losen Verunreinigungen, durch Kehren mit staubbindenden Maßnahmen, zur Verbesserung der Haftung, für Putz-, Stuckarbeiten/WDVS, Untergrund senkrecht, Arbeitshöhe der zu bearbeitenden Fläche bis 5,5 m über der Standfläche des hierfür erforderlichen Gerüstes, Gerüst wird beigestellt/ist vorh., aufgenommene Stoffe zur Entsorgung sortieren, sammeln, im Behälter des AN lagern, Behältergröße nach Wahl des AN, auf LKW des AN laden, Abfall ist nicht gefährlich, nicht schadstoffbelastet, die Entsorgung wird gesondert vergütet, Ausführung gemäß Einzelbeschreibung,
Einzelbeschreibungs-Nr 'Bauteil: Außenwände,
Ausführung erfolgt zeitversetzt, in Teilmengen gem. Baufortschritt.'
Menge: 1600,000 m2
Leistungsbereichkatalog: 033
DIN276_08: 339

**01.02.0120 Untergrund reinigen Mauerwerk lose Verunreinigung Kehren staubb. laden LKW AN**
STLB-Bau 2025-04 033
Reinigen des Untergrundes aus Mauerwerk, von grober Verschmutzung, von losen Verunreinigungen, durch Kehren mit staubbindenden Maßnahmen, zur Verbesserung der Haftung, für Putz-, Stuckarbeiten/WDVS, Untergrund senkrecht, Arbeitshöhe der zu bearbeitenden Fläche bis 5,5 m über der Standfläche des hierfür erforderlichen Gerüstes, Gerüst wird beigestellt/ist vorh., aufgenommene Stoffe zur Entsorgung sortieren, sammeln, im Behälter des AN lagern, Behältergröße nach Wahl des AN, auf LKW des AN laden, Abfall ist nicht gefährlich, nicht schadstoffbelastet, die Entsorgung wird gesondert vergütet, Ausführung gemäß Einzelbeschreibung,
Einzelbeschreibungs-Nr 'Bauteil: Innenwände und Stützen/Pfeiler,
Ausführung erfolgt zeitversetzt, in Teilmengen gem. Baufortschritt.'
Menge: 2965,000 m2
Leistungsbereichkatalog: 033
DIN276_08: 349

**01.02.0130 Untergrund reinigen Mauerwerk lose Verunreinigung Kehren staubb. laden LKW AN**
STLB-Bau 2025-04 033
Reinigen des Untergrundes aus Mauerwerk, von grober Verschmutzung, von losen Verunreinigungen, durch Kehren mit staubbindenden Maßnahmen, zur Verbesserung der Haftung, für Putz-, Stuckarbeiten/WDVS, Untergrund waagerecht, Arbeitshöhe der zu bearbeitenden Fläche bis 5,5 m über der Standfläche des hierfür erforderlichen Gerüstes, Gerüst wird beigestellt/ist vorh., aufgenommene Stoffe zur Entsorgung sortieren, sammeln, im Behälter des AN lagern, Behältergröße nach Wahl des AN, auf LKW des AN laden, Abfall ist nicht gefährlich, nicht schadstoffbelastet, die Entsorgung wird gesondert vergütet, Ausführung gemäß Einzelbeschreibung,
Einzelbeschreibungs-Nr 'Bauteil: Decken, Unterzüge,
Ausführung erfolgt zeitversetzt, in Teilmengen gem. Baufortschritt.'
Menge: 250,000 m2
Leistungsbereichkatalog: 033
DIN276_08: 359

**01.02.0140 Untergrund reinigen Mauerwerk lose Verunreinigung Kehren staubb. laden LKW AN**
STLB-Bau 2025-04 033
Reinigen des Untergrundes aus Mauerwerk, von grober Verschmutzung, von losen Verunreinigungen, durch Kehren mit staubbindenden Maßnahmen, zur Verbesserung der Haftung, für Putz-, Stuckarbeiten/WDVS, Untergrund geneigt, Arbeitshöhe der zu bearbeitenden Fläche bis 5,5 m über der Standfläche des hierfür erforderlichen Gerüstes, Gerüst wird beigestellt/ist vorh., aufgenommene Stoffe zur Entsorgung sortieren, sammeln, im Behälter des AN lagern, Behältergröße nach Wahl des AN, auf LKW des AN laden, Abfall ist nicht gefährlich, nicht schadstoffbelastet, die Entsorgung wird gesondert vergütet, Ausführung gemäß Einzelbeschreibung,
Einzelbeschreibungs-Nr 'Bauteil: Decken, Unterzüge: gewölbt,
Ausführung erfolgt zeitversetzt, in Teilmengen gem. Baufortschritt.'
Menge: 50,000 m2
Leistungsbereichkatalog: 033
DIN276_08: 359

*Hinweis: Entfernung festhaftender Verunreinigungen*
Entfernen festhaftender Verunreinigungen

Die nachfolgenden Positionen beschreiben das Entfernen von festhaftenden Verunreinigungen, Altputzresten und sonstigen haftungsmindernden Schichten auf dem Bestandsmauerwerk.

Eine Ausführung sowie Abrechnung erfolgt nur unter vorheriger Anzeige der zu bearbeitenden Flächen sowie Abstimmung mit der AG-Bauleitung über die Bearbeitungstechnologie.

**01.02.0150 Untergrund reinigen Mauerwerk festhaftende Verunreinigung D 0,5-1cm schleifen absaugen laden LKW AN**
STLB-Bau 2025-04 033
Reinigen des Untergrundes aus Mauerwerk, von grober Verschmutzung, von festhaftenden Verunreinigungen, Dicke über 0,5 bis 1 cm, durch Schleifen mit anschließendem Absaugen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Außenwände,
Ausführung erfolgt zeitversetzt, in Teilmengen gem. Baufortschritt.'
Menge: 40,000 m2
Leistungsbereichkatalog: 033
DIN276_08: 339

**01.02.0160 Untergrund reinigen Mauerwerk festhaftende Verunreinigung D 0,5-1cm schleifen absaugen laden LKW AN**
STLB-Bau 2025-04 033
Reinigen des Untergrundes aus Mauerwerk, von grober Verschmutzung, von festhaftenden Verunreinigungen, Dicke über 0,5 bis 1 cm, durch Schleifen mit anschließendem Absaugen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Innenwände,
Ausführung erfolgt zeitversetzt, in Teilmengen gem. Baufortschritt.'
Menge: 74,125 m2
Leistungsbereichkatalog: 033
DIN276_08: 349

**01.02.0170 Untergrund reinigen Mauerwerk festhaftende Verunreinigung D 0,5-1cm schleifen absaugen laden LKW AN**
STLB-Bau 2025-04 033
Reinigen des Untergrundes aus Mauerwerk, von grober Verschmutzung, von festhaftenden Verunreinigungen, Dicke über 0,5 bis 1 cm, durch Schleifen mit anschließendem Absaugen, zur Verbesserung der Haftung, Untergrund waagerecht, Arbeitshöhe der zu bearbeitenden Fläche bis 5,5 m über der Standfläche des hierfür erforderlichen Gerüstes, Gerüst wird beigestellt/ist vorh., aufgenommene Stoffe zur Entsorgung sortieren, sammeln, im Behälter des AN lagern, Behältergröße nach Wahl des AN, auf LKW des AN laden, Abfall ist nicht gefährlich, nicht schadstoffbelastet, die Entsorgung wird gesondert vergütet, Ausführung gemäß Einzelbeschreibung,
Einzelbeschreibungs-Nr 'Decken, Unterzüge,
Ausführung erfolgt zeitversetzt, in Teilmengen gem. Baufortschritt.'
Menge: 12,500 m2
Leistungsbereichkatalog: 033
DIN276_08: 359

**01.02.0180 Untergrund reinigen Mauerwerk festhaftende Verunreinigung D 0,5-1cm schleifen absaugen laden LKW AN**
STLB-Bau 2025-04 033
Reinigen des Untergrundes aus Mauerwerk, von grober Verschmutzung, von festhaftenden Verunreinigungen, Dicke über 0,5 bis 1 cm, durch Schleifen mit anschließendem Absaugen, zur Verbesserung der Haftung, Untergrund geneigt, Arbeitshöhe der zu bearbeitenden Fläche bis 5,5 m über der Standfläche des hierfür erforderlichen Gerüstes, Gerüst wird beigestellt/ist vorh., aufgenommene Stoffe zur Entsorgung sortieren, sammeln, im Behälter des AN lagern, Behältergröße nach Wahl des AN, auf LKW des AN laden, Abfall ist nicht gefährlich, nicht schadstoffbelastet, die Entsorgung wird gesondert vergütet, Ausführung gemäß Einzelbeschreibung,
Einzelbeschreibungs-Nr 'Decken, Unterzüge: gewölbt,
Ausführung erfolgt zeitversetzt, in Teilmengen gem. Baufortschritt.'
Menge: 5,000 m2
Leistungsbereichkatalog: 033
DIN276_08: 359

**01.02.0190 Untergrund reinigen Mauerwerk festhaftende Verunreinigung D 0,5-1cm Trockeneisstrahlen laden LKW AN**
STLB-Bau 2025-04 033
Reinigen des Untergrundes aus Mauerwerk, von grober Verschmutzung, von festhaftenden Verunreinigungen, Dicke über 0,5 bis 1 cm, durch Trockeneisstrahlen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Außenwände,
einschl. Nasssauger und Schutzmaßnahmen Boden zum Auffangen der Flüssigkeit,
Ausführung erfolgt zeitversetzt, in Teilmengen gem. Baufortschritt.'
Menge: 40,000 m2
Leistungsbereichkatalog: 033
DIN276_08: 339

**01.02.0200 Untergrund reinigen Mauerwerk festhaftende Verunreinigung D 0,5-1cm Trockeneisstrahlen laden LKW AN**
STLB-Bau 2025-04 033
Reinigen des Untergrundes aus Mauerwerk, von grober Verschmutzung, von festhaftenden Verunreinigungen, Dicke über 0,5 bis 1 cm, durch Trockeneisstrahlen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Innenwände,
einschl. Nasssauger und Schutzmaßnahmen Boden zum Auffangen der Flüssigkeit,
Ausführung erfolgt zeitversetzt, in Teilmengen gem. Baufortschritt.'
Menge: 74,125 m2
Leistungsbereichkatalog: 033
DIN276_08: 349

**01.02.0210 Untergrund reinigen Mauerwerk festhaftende Verunreinigung D 0,5-1cm Trockeneisstrahlen laden LKW AN**
STLB-Bau 2025-04 033
Reinigen des Untergrundes aus Mauerwerk, von grober Verschmutzung, von festhaftenden Verunreinigungen, Dicke über 0,5 bis 1 cm, durch Trockeneisstrahlen, zur Verbesserung der Haftung, Untergrund waagerecht, Arbeitshöhe der zu bearbeitenden Fläche bis 5,5 m über der Standfläche des hierfür erforderlichen Gerüstes, Gerüst wird beigestellt/ist vorh., aufgenommene Stoffe zur Entsorgung sortieren, sammeln, im Behälter des AN lagern, Behältergröße nach Wahl des AN, auf LKW des AN laden, Abfall ist nicht gefährlich, nicht schadstoffbelastet, die Entsorgung wird gesondert vergütet, Ausführung gemäß Einzelbeschreibung,
Einzelbeschreibungs-Nr 'Decken, Unterzüge,
einschl. Nasssauger und Schutzmaßnahmen Boden zum Auffangen der Flüssigkeit,
Ausführung erfolgt zeitversetzt, in Teilmengen gem. Baufortschritt.'
Menge: 12,500 m2
Leistungsbereichkatalog: 033
DIN276_08: 359

**01.02.0220 Untergrund reinigen Mauerwerk festhaftende Verunreinigung D 0,5-1cm Trockeneisstrahlen laden LKW AN**
STLB-Bau 2025-04 033
Reinigen des Untergrundes aus Mauerwerk, von grober Verschmutzung, von festhaftenden Verunreinigungen, Dicke über 0,5 bis 1 cm, durch Trockeneisstrahlen, zur Verbesserung der Haftung, Untergrund geneigt, Arbeitshöhe der zu bearbeitenden Fläche bis 5,5 m über der Standfläche des hierfür erforderlichen Gerüstes, Gerüst wird beigestellt/ist vorh., aufgenommene Stoffe zur Entsorgung sortieren, sammeln, im Behälter des AN lagern, Behältergröße nach Wahl des AN, auf LKW des AN laden, Abfall ist nicht gefährlich, nicht schadstoffbelastet, die Entsorgung wird gesondert vergütet, Ausführung gemäß Einzelbeschreibung,
Einzelbeschreibungs-Nr 'Decken, Unterzüge: gewölbt,
einschl. Nasssauger und Schutzmaßnahmen Boden zum Auffangen der Flüssigkeit,
Ausführung erfolgt zeitversetzt, in Teilmengen gem. Baufortschritt.'
Menge: 5,000 m2
Leistungsbereichkatalog: 033
DIN276_08: 359

*Hinweis: Pinselputz für Einblasdämmung hinter Trockenbaukoffern*
Pinselputz für Einblasdämmung hinter Trockenbaukoffern

Nachfolgend ist das Aufbringen eines Pinselputzes in Vorbereitung für das Einbringen der Einblasdämmung hinter den Trockenbaukoffern durch das Gewerk Trockenbauarbeiten beschrieben.

**01.02.0230 Haftbrücke mineral. Außenwand Mauerwerk**
STLB-Bau 2025-04 023
Haftbrücke mineralisch, kunststoffvergütet, für später aufzubringenden mineralischen Putz, auf Außenwand, innen, Untergrund Mauerwerk, Ausführung gemäß Einzelbeschreibung,
Einzelbeschreibungs-Nr 'systemkompatible Haftbrücke für Aufbringen des nachstehenden Pinselputzes auf stark- bzw. unterschiedlich stark saugende Untergründe,
Ausführung erfolgt zeitversetzt, in Teilmengen gem. Baufortschritt.'
Menge: 200,000 m2
Leistungsbereichkatalog: 023
DIN276_08: 336

**01.02.0240 Schlämmputz Kalkzement-Normalputzm. 2lagig D 5mm Außenwand**
STLB-Bau 2025-04 023
Schlämmputz als Kalkzement-Normalputzmörtel (GP), 2-lagig,
Dicke 5 mm, auf Außenwand, innen, Putzuntergrund Mauerwerk, Arbeitshöhe der zu bearbeitenden oder zu bekleidenden Fläche bis 5,5 m über der Standfläche des hierfür erforderlichen Gerüstes, Gerüst wird gesondert vergütet, Ausführung gemäß Einzelbeschreibung,
Einzelbeschreibungs-Nr 'Pinselputz zum luftspaltdichten Verschließen des Bestandsmauerwerkes in Vorbereitung der Einblasdämmung hinter den Trockenbaukoffern,
Ausführung erfolgt zeitversetzt, in Teilmengen gem. Baufortschritt.'
Menge: 200,000 m2
Leistungsbereichkatalog: 023
DIN276_08: 336

**01.02.0250 Schlämmputz Kalkzement-Normalputzm. einlagig D 2mm Außenwand**
STLB-Bau 2025-04 023
Schlämmputz als Kalkzement-Normalputzmörtel (GP), einlagig,
Dicke 2 mm, auf Außenwand, innen, Putzuntergrund Mauerwerk, Arbeitshöhe der zu bearbeitenden oder zu bekleidenden Fläche bis 5,5 m über der Standfläche des hierfür erforderlichen Gerüstes, Gerüst wird gesondert vergütet, Ausführung gemäß Einzelbeschreibung,
Einzelbeschreibungs-Nr 'Als Zulage für vorh. Position für das Aufbringen zusätzlicher Lagen des Pinselputz zum luftspaltdichten Verschließen des Bestandsmauerwerkes in Vorbereitung der Einblasdämmung hinter den Trockenbaukoffern,
Ausführung,  in Abstimmung und auf Anordnung AG-Bauleitung, zeitversetzt, in Teilmengen gem. Baufortschritt.'
Menge: 20,000 m2
Leistungsbereichkatalog: 023
DIN276_08: 336

#### Abschnitt 01.03 Arbeitsgerüste, Baustelleneinrichtung, Schutzmaßnahmen

**01.03.0010 Aufbauen fahrbares Gerüst Stahlrohr 1,5kN/m2 H 3m**
STLB-Bau 2025-04 001
Aufbauen fahrbares Gerüst,
Stahlrohrkupplungsgerüst DIN 4420-3, Lastklasse 2 (1,5 kN/m2), mit gummierten Fahrrollen, Höhe der obersten Gerüstlage 3 m, im Gebäude, Arbeitsfläche bis 5 m2, Gerüstlagen mit allseitigem Seitenschutz, Ausführung gemäß Einzelbeschreibung,
Einzelbeschreibungs-Nr 'Nur für eigene Anwendung zu kalkulieren, keine Nutzung durch Dritte,
Position beinhaltet das Aufbauen einschl. Antransport mit Beginn der eigenen Ausführungszeit. Vergütung Abbauen aufgrund Umsetzen der Gerüste im Gebäude sh. gesonderte Position.'
Menge: 4,000 St
Leistungsbereichkatalog: 001
DIN276_08: 349

**01.03.0020 Abbauen fahrbares Gerüst Stahlrohr 1,5kN/m2 H 3m**
STLB-Bau 2025-04 001
Abbauen fahrbares Gerüst,
Stahlrohrkupplungsgerüst DIN 4420-3, Lastklasse 2 (1,5 kN/m2), mit gummierten Fahrrollen, Höhe der obersten Gerüstlage 3 m, im Gebäude, Arbeitsfläche bis 5 m2, Gerüstlagen mit allseitigem Seitenschutz, Ausführung gemäß Einzelbeschreibung,
Einzelbeschreibungs-Nr 'Nur für eigene Anwendung zu kalkulieren, keine Nutzung durch Dritte,
Position beinhaltet das Abbauen einschl. Abtransport nach Ende der eigenen Ausführungszeit. Vergütung Abbauen aufgrund Umsetzen der Gerüste im Gebäude sh. gesonderte Position.'
Menge: 4,000 St
Leistungsbereichkatalog: 001
DIN276_08: 349

**01.03.0030 Umsetzen fahrbares Gerüst Stahlrohr 1,5kN/m2 H 3m**
STLB-Bau 2025-04 001
Umsetzen fahrbares Gerüst,
Stahlrohrkupplungsgerüst DIN 4420-3, Lastklasse 2 (1,5 kN/m2), mit gummierten Fahrrollen, Höhe der obersten Gerüstlage 3 m, im Gebäude, Höhenänderung der Standfläche bis 5 m, Arbeitsfläche bis 5 m2, Gerüstlagen mit allseitigem Seitenschutz, Ausführung gemäß Einzelbeschreibung,
Einzelbeschreibungs-Nr 'Nur für eigene Anwendung zu kalkulieren, keine Nutzung durch Dritte,

Position beinhaltet das raum- sowie geschossweise Umsetzen (durch Türöffnungen) gem. Baufortschritt,
einschl. des für den Transport erforderlichen Abbauens und Wieder-Aufbauens.'
Menge: 15,000 St
Leistungsbereichkatalog: 001
DIN276_08: 349

**01.03.0040 Gebrauchsüberlassung fahrbares Gerüst Stahlrohr 1,5kN/m2 H 3m**
STLB-Bau 2025-10 001
Gebrauchsüberlassung für fahrbares Gerüst,
Positionsmenge = Produkt aus '4 Stück' (Gebrauchsüberlassungsmenge)
mal '26 Wochen' (Gebrauchsüberlassungsdauer)

Stahlrohrkupplungsgerüst DIN 4420-3, Lastklasse 2 (1,5 kN/m2), mit gummierten Fahrrollen, Höhe der obersten Gerüstlage 3 m, im Gebäude, Arbeitsfläche bis 5 m2, Gerüstlagen mit allseitigem Seitenschutz, Ausführung gemäß Einzelbeschreibung,
Einzelbeschreibungs-Nr 'Nur für eigene Anwendung zu kalkulieren, keine Nutzung durch Dritte,
Die Vorhaltung ist pro Gerüst vom ersten Aufbautag bis zum letzten Abbautag zu kalkulieren.'
Menge: 104,000 StWo
Leistungsbereichkatalog: 001
DIN276_08: 349

**01.03.0050 Erstellen Arbeitsgerüst Standgerüst flächenorientiert Modul 2kN/m2 H1**
Erstellen Arbeitsgerüst DIN EN 12811-1, Gebrauchsüberlassung wird gesondert vergütet,
Standgerüst, flächenorientiert, Modulgerüst DIN EN 12810-1, Lastklasse 3 (2 kN/m2), mit einer Gerüstlage, Höhenklasse H 1,
Verankerung am Bauwerk nicht möglich, Standfestigkeit herstellen, einschl. Herstellung der Standsicherheit,
Einrüstung für Abbrucharbeiten, aufstellen auf Treppen, Höhe der obersten Gerüstlage 3 m, Standfläche abgetreppt, Ausführung gemäß Einzelbeschreibung,
Einzelbeschreibungs-Nr Gerüststellung für die Arbeiten in den Treppenhäusern, in Teilflächen,
Nur für eigene Anwendung zu kalkulieren, keine Nutzung durch Dritte.
Menge: 600,000 m3
Leistungsbereichkatalog: 001
DIN276_08: 339

**01.03.0060 Abbau Arbeitsgerüst Standgerüst flächenorientiert Modul 2kN/m2 H1**
Abbau Arbeitsgerüst Standgerüst flächenorientiert Modul aus vorh. Position
Menge: 600,000 m3
DIN276_08: 339

**01.03.0070 Gebrauchsüberlassung Arbeitsgerüst Standgerüst flächenorientiert Modul 2kN/m2 H1**
Gebrauchsüberlassung für das Gerüst aus vorh. Position,
Positionsmenge = Produkt aus '600 m3' (Vorhaltemenge) mal '10 Wo' (Vorhaltedauer).
Menge: 6000,000 m3Wo
Leistungsbereichkatalog: 001
DIN276_08: 339

*Hinweis: HINWEIS: Aufenthalts- und Lagerräume*
Aufenthalts- und Lagerräume

Ein leicht verschließbarer Aufenthalts- und Pausenraum steht dem AN im Gebäude zur Verfügung. Die Zuweisung erfolgt durch die AG-Bauleitung.

Dieser kann auch für die Lagerung von Arbeitsmitteln und Geräten genutzt werden. Die Lagerung von Material hat außerhalb des Gebäudes in den nachfolgend beschriebenen Containern zu erfolgen.

**01.03.0080 Magazincontainer aufstellen einwandig Stahl L 6m B 3m**
STLB-Bau 2025-04 000
Magazincontainer, aufstellen, einwandig, Stahl, Einzelcontainer-Länge 6 m, Einzelcontainer-Breite über 2,5 bis 3 m, Standplatz auf vorh. tragfähigen ebenen Untergrund, Ausführung gemäß Einzelbeschreibung,
Einzelbeschreibungs-Nr 'Lagercontainer, Ausstattung gem. Erfordernis des AN,
max. mögliche Abmessungen BxL: 3 x 6 m, Aufstellungsort gem. beigefügtem BE-Plan und in Abstimmung mit AG-Bauleitung.'
Menge: 1,000 St
Leistungsbereichkatalog: 000
DIN276_08: 391

**01.03.0090 Magazincontainer räumen einwandig Stahl L 6m B 3m**
STLB-Bau 2025-04 000
Magazincontainer, räumen, einwandig, Stahl, Einzelcontainer-Länge 6 m, Einzelcontainer-Breite über 2,5 bis 3 m.
Menge: 1,000 St
Leistungsbereichkatalog: 000
DIN276_08: 391

**01.03.0100 Magazincontainer vorhalten einwandig Stahl L 6m B 3m**
STLB-Bau 2025-04 000
Magazincontainer, vorhalten, einwandig, Stahl, Einzelcontainer-Länge 6 m, Einzelcontainer-Breite über 2,5 bis 3 m,
Positionsmenge = Produkt aus '1 Stück' (Vorhaltemenge)
mal '26 Wochen' (Vorhaltedauer)
Menge: 26,000 StWo
Leistungsbereichkatalog: 000
DIN276_08: 391

**01.03.0110 Magazincontainer aufstellen räumen einwandig Stahl L 6m B 3m**
STLB-Bau 2025-04 000
Magazincontainer, aufstellen und räumen, einwandig, Stahl, Einzelcontainer-Länge 6 m, Einzelcontainer-Breite über 2,5 bis 3 m, Standplatz auf vorh. tragfähigen ebenen Untergrund, Ausführung gemäß Einzelbeschreibung,
Einzelbeschreibungs-Nr 'Position beschreibt das Umsetzen des Containers, auf Anordnung AG-Bauleitung, Entfernung bis einschl. 100m.'
Menge: 1,000 St
Leistungsbereichkatalog: 000
DIN276_08: 391

*Hinweis: HINWEIS: Schutzabdeckungen Fenster+Außentüren*
Schutzabdeckungen Fenster und Außentüren

Die Schutzabdeckungen sind mengenmäßig in zweifacher Ausführung enthalten. Die ersten Schutzmaßnahmen sind vor dem Aufbringen des Wärmedämmputzes bzw. des Ebenenausgleiches der Innendämmung notwendig und nach Abschluss dieser Arbeiten wieder zu entfernen.
Während der Trocknungsphase werden die Ausbauarbeiten fortgeführt und es ist notwendig, dass die Fenster zur Belüftung des Gebäudes geöffnet werden können.
Vor Aufbringen des Armier- und Oberputzes sind die Schutzmaßnahmen erneut anzubringen und nach Abschluss der Putzarbeiten komplett zu entfernen und zu entsorgen.

**01.03.0120 Schutzabdeck. Fenster Tür bis 1m2 Folie D 0,4mm herstellen**
STLB-Bau 2025-10 034
Schutzabdeckung des Fensters und der Tür, einseitig, Einzelflächen bis 1 m2,
Abdeckung aus Folie, Dicke 0,4 mm, Stöße und Ränder verkleben, herstellen, Arbeitshöhe der zu bearbeitenden oder zu bekleidenden Fläche bis 5,5 m über der Standfläche des hierfür erforderlichen Gerüstes, Gerüst wird gesondert vergütet.
Menge: 6,000 St
Leistungsbereichkatalog: 034
DIN276_08: 339

**01.03.0130 Schutzabdeck. Fenster Tür bis 1m2 Folie D 0,4mm beseitigen**
STLB-Bau 2025-10 034
Schutzabdeckung des Fensters und der Tür, einseitig, Einzelflächen bis 1 m2,
Abdeckung aus Folie, Dicke 0,4 mm, beseitigen, Arbeitshöhe der zu bearbeitenden oder zu bekleidenden Fläche bis 5,5 m über der Standfläche des hierfür erforderlichen Gerüstes, Gerüst wird gesondert vergütet, Ausführung gemäß Einzelbeschreibung,
Einzelbeschreibungs-Nr 'einschl. Entsorgung.'
Menge: 6,000 St
Leistungsbereichkatalog: 034
DIN276_08: 339

**01.03.0140 Schutzabdeck. Fenster Tür bis 2m2 Folie D 0,4mm herstellen**
STLB-Bau 2025-10 034
Schutzabdeckung des Fensters und der Tür, einseitig, Einzelflächen bis 2 m2,
Abdeckung aus Folie, Dicke 0,4 mm, Stöße und Ränder verkleben, herstellen, Arbeitshöhe der zu bearbeitenden oder zu bekleidenden Fläche bis 5,5 m über der Standfläche des hierfür erforderlichen Gerüstes, Gerüst wird gesondert vergütet.
Menge: 45,000 St
Leistungsbereichkatalog: 034
DIN276_08: 339

**01.03.0150 Schutzabdeck. Fenster Tür bis 2m2 Folie D 0,4mm beseitigen**
STLB-Bau 2025-10 034
Schutzabdeckung des Fensters und der Tür, einseitig, Einzelflächen bis 2 m2,
Abdeckung aus Folie, Dicke 0,4 mm, beseitigen, Arbeitshöhe der zu bearbeitenden oder zu bekleidenden Fläche bis 5,5 m über der Standfläche des hierfür erforderlichen Gerüstes, Gerüst wird gesondert vergütet, Ausführung gemäß Einzelbeschreibung,
Einzelbeschreibungs-Nr 'einschl. Entsorgung.'
Menge: 45,000 St
Leistungsbereichkatalog: 034
DIN276_08: 339

**01.03.0160 Schutzabdeck. Fenster Tür bis 4m2 Folie D 0,4mm herstellen**
STLB-Bau 2025-10 034
Schutzabdeckung des Fensters und der Tür, einseitig, Einzelflächen bis 4 m2,
Abdeckung aus Folie, Dicke 0,4 mm, Stöße und Ränder verkleben, herstellen, Arbeitshöhe der zu bearbeitenden oder zu bekleidenden Fläche bis 5,5 m über der Standfläche des hierfür erforderlichen Gerüstes, Gerüst wird gesondert vergütet.
Menge: 85,000 St
Leistungsbereichkatalog: 034
DIN276_08: 339

**01.03.0170 Schutzabdeck. Fenster Tür bis 4m2 Folie D 0,4mm beseitigen**
STLB-Bau 2025-10 034
Schutzabdeckung des Fensters und der Tür, einseitig, Einzelflächen bis 4 m2,
Abdeckung aus Folie, Dicke 0,4 mm, beseitigen, Arbeitshöhe der zu bearbeitenden oder zu bekleidenden Fläche bis 5,5 m über der Standfläche des hierfür erforderlichen Gerüstes, Gerüst wird gesondert vergütet, Ausführung gemäß Einzelbeschreibung,
Einzelbeschreibungs-Nr 'einschl. Entsorgung.'
Menge: 85,000 St
Leistungsbereichkatalog: 034
DIN276_08: 339

#### Abschnitt 01.04 Sanier- und Wärmedämmputz - Außenwände Keller und Treppenhäuser

**Ausführungsbeschreibung 1 Ausführungsbeschreibung - Sanierputz**
*Sanierputz im System*
In den nachfolgenden Positionen ist das im Kellergeschoss aufzubringende Sanierputzsystem nach DIN EN 998-1 und WTA Merkblatt 2-9-20/D oder nach gesonderter Zulassung (abZ, gesamtes System) beschrieben und zu kalkulieren.

Es gelten die Anforderungen und Verarbeitungshinweise an die im System enthaltenen Putze gem. DIN EN 998-1 und WTA Merkblatt 2-9-20/D bzw. gem. Vorgaben Hersteller.

Das System muss in seiner Gesamtheit mit allen einzelnen Lagen aufeinander abgestimmt und Bestandteilen aufeinander abgestimmt sein. Es ist ein bauaufsichtlich zugelassenes System anzubieten. Alle eingesetzten Zubehörteile müssen der bauaufsichtlichen Zulassung entsprechen und mit dem eingesetzten Putzsystem materialverträglich sein.
*Sanierputz auf Kelleraußenwänden*
Der nachstehend beschriebene Sanierputz ist auf allen Außenwänden im Kellergeschoss bis zu einer Höhe von 1,50m aufzubringen. Dies ist in den Mengen berücksichtigt.

**01.04.0010 Haftbrücke mineral.**
STLB-Bau 2025-10 023
Haftbrücke mineralisch, kunststoffvergütet, für später aufzubringenden mineralischen Putz, innen, Ausführung gemäß Einzelbeschreibung,
Einzelbeschreibungs-Nr 'systemkompatible Haftbrücke für Aufbringen des nachstehenden Putzsystems auf innenliegende Abdichtung der Kellerwände im Übergang von Horizontalsperre auf Abdichtung unter Bodenplatte,
OK FLK ca. 50cm über OK RFB,
Haftuntergrund: Flüssigkunststoff,
Ausführung erfolgt zeitversetzt, in Teilmengen gem. Baufortschritt.'
Menge: 115,000 m2
Leistungsbereichkatalog: 023
DIN276_08: 336

**01.04.0020 Haftbrücke mineral. Beton**
STLB-Bau 2025-10 023
Haftbrücke mineralisch, kunststoffvergütet, für später aufzubringenden mineralischen Putz, innen, Untergrund Beton, Ausführung gemäß Einzelbeschreibung,
Einzelbeschreibungs-Nr 'systemkompatible Haftbrücke für Aufbringen des nachstehenden Putzsystems auf Betonoberflächen,
Ausführung erfolgt zeitversetzt, in Teilmengen gem. Baufortschritt.'
Menge: 5,000 m2
Leistungsbereichkatalog: 023
DIN276_08: 336

**01.04.0030 Haftbrücke mineral. Mauerwerk**
STLB-Bau 2025-10 023
Haftbrücke mineralisch, kunststoffvergütet, für später aufzubringenden mineralischen Putz, innen, Untergrund Mauerwerk, Ausführung gemäß Einzelbeschreibung,
Einzelbeschreibungs-Nr 'systemkompatible Haftbrücke für Aufbringen des nachstehenden Putzsystems auf stark- bzw. unterschiedlich stark saugende Untergründe,
Ausführung erfolgt zeitversetzt, in Teilmengen gem. Baufortschritt.'
Menge: 30,000 m2
Leistungsbereichkatalog: 023
DIN276_08: 336

**01.04.0040 Sanierputz Spritzbewurf Zement-Putzmörtel Grundputz Kalkzement-Putzmörtel D 20-25mm Sanierputz Kalkzement-Putzmörtel aufgeraut D 15-20mm**
STLB-Bau 2025-10 023
Sanierputzsystem WTA Merkblatt 2-9-20/D
aus Spritzbewurf, Porengrundputz und einlagigem Sanierputz, innen DIN 18550-2, Untergrund mittel bis hoch versalzen,
Spritzbewurf Zement-Putzmörtel, Druckfestigkeitsklasse CS IV (über 6 N/mm2) DIN EN 998-1, nicht volldeckend (netzförmig),
Porengrundputz, vollflächig, aus Kalkzement-Putzmörtel, Dicke über 20 bis 25 mm,
Sanierputz aus Kalkzement-Putzmörtel, Druckfestigkeitsklasse CS II (1,5 bis 5 N/mm2) DIN EN 998-1, Oberfläche aufgeraut, Dicke über 15 bis 20 mm, Ausführung gemäß Einzelbeschreibung,
Einzelbeschreibungs-Nr 'Systemzugehöriger Oberputz sh. gesonderte Position,
Ausführung erfolgt zeitversetzt, in Teilmengen gem. Baufortschritt.'
Menge: 160,000 m2
Leistungsbereichkatalog: 023
DIN276_08: 336

**01.04.0050 Unebenheit Wand Kalkzement-Normalputzm. D 2-5mm**
STLB-Bau 2025-04 023
Unebenheiten auf Wand, innen, ausgleichen mit Kalkzement-Normalputzmörtel (GP) DIN EN 998-1, Dicke über 2 bis 5 mm, Untergrund Ziegelmauerwerk, Ausführung gemäß Einzelbeschreibung,
Einzelbeschreibungs-Nr 'Zulageposition für den Grundputz des zuvor beschriebenen Sanierputzsystems für Mehrmengen aufgrund von Mehrstärken für das Ausgleichen von Unebenheiten im Untergrund, vollflächig, als Ausgleichsschicht.
Ausführung in Abstimmung AG-Bauleitung gem. Überprüfung der Ebenheiten wie in Titel 1 beschrieben,
Ausführung erfolgt zeitversetzt, in Teilmengen gem. Baufortschritt.'
Menge: 17,500 m2
Leistungsbereichkatalog: 023
DIN276_08: 336

**01.04.0060 Unebenheit Wand Kalkzement-Normalputzm. D 5-10mm**
STLB-Bau 2025-04 023
Unebenheiten auf Wand, innen, ausgleichen mit Kalkzement-Normalputzmörtel (GP) DIN EN 998-1, Dicke über 5 bis 10 mm, Untergrund Ziegelmauerwerk, Ausführung gemäß Einzelbeschreibung,
Einzelbeschreibungs-Nr 'Zulageposition für den Grundputz des zuvor beschriebenen Sanierputzsystems für Mehrmengen aufgrund von Mehrstärken für das Ausgleichen von Unebenheiten im Untergrund, vollflächig, als Ausgleichsschicht.
Ausführung in Abstimmung AG-Bauleitung gem. Überprüfung der Ebenheiten wie in Titel 1 beschrieben,
Ausführung erfolgt zeitversetzt, in Teilmengen gem. Baufortschritt.'
Menge: 8,750 m2
Leistungsbereichkatalog: 023
DIN276_08: 336

**01.04.0070 Armierungsputz innen Gewebeeinlage alkalibest. D 4-5mm**
STLB-Bau 2025-10 023
Armierungsputz, innen, mit Gewebeeinlage, alkalibeständig, Dicke 4 bis 5 mm, auf Unterputz, Ausführung gemäß Einzelbeschreibung,
Einzelbeschreibungs-Nr 'systemzugehöriger Armierungsputz passend zu zuvor beschriebenem Putzsystem,
Putzuntergrund: vorstehender Sanierputz,
Ausführung erfolgt zeitversetzt, in Teilmengen gem. Baufortschritt.'
Menge: 160,000 m2
Leistungsbereichkatalog: 023
DIN276_08: 336

**01.04.0080 Innenputz 2lagig UP Kalkzement-Normalputzm. D 10mm OP Kalkputzglätte geglättet**
STLB-Bau 2025-10 023
2-lagiges Innenputzsystem DIN 18550-2 Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüsts, Gerüst wird gesondert vergütet, Ausführung in allen Geschossen, Ausführung gemäß Einzelbeschreibung,
Einzelbeschreibungs-Nr 'systemzugehöriger Oberputz passend zu zuvor beschriebenem Putzsystem, einschl. flächengleich an Bestandsputz bzw. neuen Putz anarbeiten,
Putzuntergrund: vorstehender Armierungsputz,
Ausführung erfolgt zeitversetzt, in Teilmengen gem. Baufortschritt.'
Menge: 160,000 m2
Leistungsbereichkatalog: 023
DIN276_08: 336

**01.04.0090 Zulage: Innenputz mit Putzoberfläche in Q3**
Zulage für den vorstehenden Innenputz für die Ausführung der Putzoberfläche in Qualitätsstufe 3 (Q3), nur auf gesonderte Anordnung der AG-Bauleitung.
Menge: 160,000 m2
DIN276_08: 336

**Ausführungsbeschreibung 2 Ausführungsbeschreibung - Wärmedämmputz**
*Wärmedämmputz im System*
In den nachfolgenden Positionen ist das im Kellergeschoss sowie in den Treppenhäusern aufzubringende Wärmedämmputzsystem nach DIN EN 998-1 und DIN 18550-2 oder nach gesonderter Zulassung (abZ, gesamtes System) beschrieben und zu kalkulieren.
Es gelten die Anforderungen und Verarbeitungshinweise an die im System enthaltenen Putze gem. DIN EN 998-1 und DIN 18550-2 bzw. gem. Vorgaben Hersteller.

Das System muss in seiner Gesamtheit mit allen einzelnen Lagen aufeinander abgestimmt und Bestandteilen aufeinander abgestimmt sein. Es ist ein bauaufsichtlich zugelassenes System anzubieten. Alle eingesetzten Zubehörteile müssen der bauaufsichtlichen Zulassung entsprechen und mit dem eingesetzten Putzsystem materialverträglich sein.
*Einbindung anschließende Bauteile*
An die Außenwände anschließende Bauteile (Innenwände, Geschossdecken, etc.) sind gem. den bauphysikalischen Erfordernissen mindestens 50cm mit dem nachfolgenden Wärmedämmputzsystem einzubinden. Dies ist nachstehend in den Mengen sowie in Positionen berücksichtigt.

**01.04.0100 Haftbrücke mineral. Außenwand Beton**
STLB-Bau 2025-04 023
Haftbrücke mineralisch, kunststoffvergütet, für später aufzubringenden mineralischen Putz, auf Außenwand, innen, Untergrund Beton, Ausführung gemäß Einzelbeschreibung,
Einzelbeschreibungs-Nr 'systemkompatible Haftbrücke für Aufbringen des nachstehenden Putzsystems auf Betonoberflächen,
Ausführung erfolgt zeitversetzt, in Teilmengen gem. Baufortschritt.'
Menge: 2,500 m2
Leistungsbereichkatalog: 023
DIN276_08: 336

**01.04.0110 Haftbrücke mineral. Außenwand Mauerwerk**
STLB-Bau 2025-04 023
Haftbrücke mineralisch, kunststoffvergütet, für später aufzubringenden mineralischen Putz, auf Außenwand, innen, Untergrund Mauerwerk, Ausführung gemäß Einzelbeschreibung,
Einzelbeschreibungs-Nr 'systemkompatible Haftbrücke für Aufbringen des nachstehenden Putzsystems auf stark- bzw. unterschiedlich stark saugende Untergründe,
Ausführung erfolgt zeitversetzt, in Teilmengen gem. Baufortschritt.'
Menge: 43,500 m2
Leistungsbereichkatalog: 023
DIN276_08: 336

**01.04.0120 Spritzbewurf Kalkzement-Putzm. Außenwand innen**
STLB-Bau 2025-04 023
Nicht volldeckender Spritzbewurf aus Werktrockenmörtel, Kalkzement-Normalputzmörtel (GP), auf Außenwand, innen, Untergrund Mauerwerk, Arbeitshöhe der zu bearbeitenden oder zu bekleidenden Fläche bis 5,5 m über der Standfläche des hierfür erforderlichen Gerüstes, Gerüst wird beigestellt/ist vorh., Ausführung gemäß Einzelbeschreibung,
Einzelbeschreibungs-Nr ',
Ausführung erfolgt zeitversetzt, in Teilmengen gem. Baufortschritt.'
Menge: 105,000 m2
Leistungsbereichkatalog: 023
DIN276_08: 336

**01.04.0130 Spritzbewurf Kalkzement-Putzm. Treppenhauswand innen**
STLB-Bau 2025-04 023
Nicht volldeckender Spritzbewurf aus Werktrockenmörtel, Kalkzement-Normalputzmörtel (GP), auf Treppenhauswand, gerader Lauf, innen, Untergrund Mauerwerk, Arbeitshöhe der zu bearbeitenden oder zu bekleidenden Fläche bis 7,5 m über der Standfläche des hierfür erforderlichen Gerüstes, Gerüst wird beigestellt/ist vorh., Ausführung gemäß Einzelbeschreibung,
Einzelbeschreibungs-Nr ',
Ausführung erfolgt zeitversetzt, in Teilmengen gem. Baufortschritt.'
Menge: 300,000 m2
Leistungsbereichkatalog: 023
DIN276_08: 336

**01.04.0140 Wärmedämmputz Wand innen Wärmedämm-UP D 4-5cm 0,030W/(mK)**
STLB-Bau 2025-04 023
Wärmedämmputz DIN EN 13914-2, auf Wand, innen, Putzgrund Mauerwerk, Unterputz als Wärmedämmputz, Druckfestigkeitsklasse CS II (1,5 bis 5 N/mm2) DIN EN 998-1, mit mineralischen Leichtzuschlägen, Dicke über 4 bis 5 cm, Bemessungswert der Wärmeleitfähigkeit max. 0,030 W/(mK), Nennwert der Wärmeleitfähigkeit max. 0,028 W/(mK), Baustoffklasse DIN 4102-1 A2 (nichtbrennbar), Arbeitshöhe der zu bearbeitenden oder zu bekleidenden Fläche bis 3,5 m über der Standfläche des hierfür erforderlichen Gerüstes, Ausführung gemäß Einzelbeschreibung,
Einzelbeschreibungs-Nr 'Ausführungsort: Kellergeschoss,
Ausführung erfolgt zeitversetzt, in Teilmengen gem. Baufortschritt.'
Menge: 105,000 m2
Leistungsbereichkatalog: 023
DIN276_08: 336

**01.04.0150 Wärmedämmputz Treppenhauswand innen Wärmedämm-UP D 4-5cm 0,030W/(mK)**
STLB-Bau 2025-04 023
Wärmedämmputz DIN EN 13914-2, auf Treppenhauswand, innen, Putzgrund Mauerwerk, Unterputz als Wärmedämmputz, Druckfestigkeitsklasse CS II (1,5 bis 5 N/mm2) DIN EN 998-1, mit mineralischen Leichtzuschlägen, Dicke über 4 bis 5 cm, Bemessungswert der Wärmeleitfähigkeit max. 0,030 W/(mK), Nennwert der Wärmeleitfähigkeit max. 0,028 W/(mK), Baustoffklasse DIN 4102-1 A2 (nichtbrennbar), Arbeitshöhe der zu bearbeitenden oder zu bekleidenden Fläche bis 7,5 m über der Standfläche des hierfür erforderlichen Gerüstes, Gerüst wird gesondert vergütet, Ausführung gemäß Einzelbeschreibung,
Einzelbeschreibungs-Nr 'Ausführungsort: Treppenhäuser,
Ausführung erfolgt zeitversetzt, in Teilmengen gem. Baufortschritt.'
Menge: 300,000 m2
Leistungsbereichkatalog: 023
DIN276_08: 336

**01.04.0160 Unebenheit Wand Wärmedämmputz D 2-5mm**
STLB-Bau 2025-04 023
Unebenheiten auf Wand, innen, ausgleichen mit Wärmedämmputz, Dicke über 2 bis 5 mm, Untergrund Ziegelmauerwerk, Arbeitshöhe der zu bearbeitenden oder zu bekleidenden Fläche bis 5,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 15,750 m2
Leistungsbereichkatalog: 023
DIN276_08: 336

**01.04.0170 Unebenheit Wand Wärmedämmputz D 5-10mm**
STLB-Bau 2025-04 023
Unebenheiten auf Wand, innen, ausgleichen mit Wärmedämmputz, Dicke über 5 bis 10 mm, Untergrund Ziegelmauerwerk, Arbeitshöhe der zu bearbeitenden oder zu bekleidenden Fläche bis 5,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 10,500 m2
Leistungsbereichkatalog: 023
DIN276_08: 336

**01.04.0180 Unebenheit Treppenhauswand Wärmedämmputz D 2-5mm**
STLB-Bau 2025-04 023
Unebenheiten auf Treppenhauswand, gerader Lauf, innen, ausgleichen mit Wärmedämmputz, Dicke über 2 bis 5 mm, Untergrund Ziegelmauerwerk, Arbeitshöhe der zu bearbeitenden oder zu bekleidenden Fläche bis 7,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 83,125 m2
Leistungsbereichkatalog: 023
DIN276_08: 336

**01.04.0190 Unebenheit Treppenhauswand Wärmedämmputz D 5-10mm**
STLB-Bau 2025-04 023
Unebenheiten auf Treppenhauswand, gerader Lauf, innen, ausgleichen mit Wärmedämmputz, Dicke über 5 bis 10 mm, Untergrund Ziegelmauerwerk, Arbeitshöhe der zu bearbeitenden oder zu bekleidenden Fläche bis 7,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 33,250 m2
Leistungsbereichkatalog: 023
DIN276_08: 336

**01.04.0200 Armierungsputz innen Gewebeeinlage alkalibest. D 4-5mm Außenwand**
STLB-Bau 2025-04 023
Armierungsputz, innen, mit Gewebeeinlage, alkalibeständig, Dicke 4 bis 5 mm, auf Unterputz, auf Außenwand, Ausführung gemäß Einzelbeschreibung,
Einzelbeschreibungs-Nr 'systemzugehöriger Armierungsputz passend zu zuvor beschriebenem Putzsystem,
Putzuntergrund: vorstehender Wärmedämmputz,
Ausführung erfolgt zeitversetzt, in Teilmengen gem. Baufortschritt.'
Menge: 105,000 m2
Leistungsbereichkatalog: 023
DIN276_08: 336

**01.04.0210 Armierungsputz innen Gewebeeinlage alkalibest. D 4-5mm Außenwand**
STLB-Bau 2025-04 023
Armierungsputz, innen, mit Gewebeeinlage, alkalibeständig, Dicke 4 bis 5 mm, auf Unterputz, auf Außenwand, Ausführung gemäß Einzelbeschreibung,
Einzelbeschreibungs-Nr 'Treppenhauswand,
systemzugehöriger Armierungsputz passend zu zuvor beschriebenem Putzsystem,
Putzuntergrund: vorstehender Wärmedämmputz,
Ausführung erfolgt zeitversetzt, in Teilmengen gem. Baufortschritt.'
Menge: 300,000 m2
Leistungsbereichkatalog: 023
DIN276_08: 336

**01.04.0220 Innenputz 2lagig Außenwand UP Kalkzement-Normalputzm. D 10mm OP Kalkputzglätte geglättet**
STLB-Bau 2025-04 023
2-lagiges Innenputzsystem DIN 18550-2 auf Außenwand, innenseitig, Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten,
Putzuntergrund: vorstehender Armierungsputz,
Ausführung erfolgt zeitversetzt, in Teilmengen gem. Baufortschritt.'
Menge: 105,000 m2
Leistungsbereichkatalog: 023
DIN276_08: 336

**01.04.0230 Innenputz 2lagig Treppenhauswand UP Kalkzement-Normalputzm. D 10mm OP Kalkputzglätte geglättet**
STLB-Bau 2025-04 023
2-lagiges Innenputzsystem DIN 18550-2 auf Treppenhauswand, gerader Lauf, Putzgrund Putzträger, Haftbrücke, Grundierung oder Putzverfestiger werden gesondert vergütet, Unterputz DIN EN 998-1 aus Kalkzement-Normalputzmörtel (GP), Druckfestigkeitsklasse CS II (1,5 bis 5 N/mm2), Dicke Unterputz 10 mm, Oberputz aus Kalkputzglätte, Putzoberfläche Qualitätsstufe 2 (Q2), geglättet, übliche Beanspruchung, Arbeitshöhe der zu bearbeitenden oder zu bekleidenden Fläche bis 7,5 m über der Standfläche des hierfür erforderlichen Gerüstes, Gerüst wird gesondert vergütet, Ausführung in allen Geschossen, Ausführung gemäß Einzelbeschreibung,
Einzelbeschreibungs-Nr 'systemzugehöriger Oberputz passend zu zuvor beschriebenem Putzsystem, einschl. flächengleich an Bestandsputz bzw. neuen Putz anarbeiten,
Putzuntergrund vorstehender Armierungsputz,
Ausführung erfolgt zeitversetzt, in Teilmengen gem. Baufortschritt.'
Menge: 300,000 m2
Leistungsbereichkatalog: 023
DIN276_08: 336

**01.04.0240 Zulage: Innenputz mit Putzoberfläche in Q3**
Zulage für den vorstehenden Innenputz für die Ausführung der Putzoberfläche in Qualitätsstufe 3 (Q3), nur auf gesonderte Anordnung der AG-Bauleitung.
Menge: 405,000 m2
DIN276_08: 336

**01.04.0250 Haftbrücke mineral. Leibung B 40 cm Beton**
STLB-Bau 2025-04 023
Haftbrücke mineralisch, kunststoffvergütet, für später aufzubringenden mineralischen Putz, auf Leibung, innen,
Breite Leibung '40' cm,
Untergrund Beton, Ausführung gemäß Einzelbeschreibung,
Einzelbeschreibungs-Nr 'systemkompatible Haftbrücke für Aufbringen des nachstehenden Putzsystems auf Betonoberflächen,
Ausführung erfolgt zeitversetzt, in Teilmengen gem. Baufortschritt.'
Menge: 3,000 m
Leistungsbereichkatalog: 023
DIN276_08: 336

**01.04.0260 Haftbrücke mineral. Leibung B 40 cm Mauerwerk**
STLB-Bau 2025-04 023
Haftbrücke mineralisch, kunststoffvergütet, für später aufzubringenden mineralischen Putz, auf Leibung, innen,
Breite Leibung '40' cm,
Untergrund Mauerwerk, Ausführung gemäß Einzelbeschreibung,
Einzelbeschreibungs-Nr 'systemkompatible Haftbrücke für Aufbringen des nachstehenden Putzsystems auf stark- bzw. unterschiedlich stark saugende Untergründe,
Ausführung erfolgt zeitversetzt, in Teilmengen gem. Baufortschritt.'
Menge: 162,000 m
Leistungsbereichkatalog: 023
DIN276_08: 336

**01.04.0270 Spritzbewurf Kalkzement-Putzm. Leibung innen B 40 cm**
STLB-Bau 2025-04 023
Nicht volldeckender Spritzbewurf aus Werktrockenmörtel, Kalkzement-Normalputzmörtel (GP), auf Leibung, innen,
Breite Leibung '40' cm,
Untergrund Mauerwerk, Arbeitshöhe der zu bearbeitenden oder zu bekleidenden Fläche bis 5,5 m über der Standfläche des hierfür erforderlichen Gerüstes, Gerüst wird beigestellt/ist vorh., Ausführung gemäß Einzelbeschreibung,
Einzelbeschreibungs-Nr 'umlaufend, einschl. Stürze und Brüstungen,
Ausführung erfolgt zeitversetzt, in Teilmengen gem. Baufortschritt.'
Menge: 130,000 m
Leistungsbereichkatalog: 023
DIN276_08: 336

**01.04.0280 Spritzbewurf Kalkzement-Putzm. Leibung innen gewölbt B 40 cm**
Spritzbewurf Kalkzement-Putzm. Leibung innen, wie zuvor jedoch gewölbt.
Menge: 35,000 m
DIN276_08: 336

**01.04.0290 Wärmedämmputz Leibung innen B 40 cm Wärmedämm-UP D 4-5cm 0,030W/(mK) OP Ausgleichsputz Strukturputz geglättet Q2**
STLB-Bau 2025-04 023
Wärmedämmputz DIN EN 13914-2, auf Leibung, innen,
Breite Leibung '40' cm,
Putzgrund Mauerwerk, Unterputz als Wärmedämmputz, Druckfestigkeitsklasse CS II (1,5 bis 5 N/mm2) DIN EN 998-1, mit mineralischen Leichtzuschlägen, Dicke über 4 bis 5 cm, Bemessungswert der Wärmeleitfähigkeit max. 0,030 W/(mK), Nennwert der Wärmeleitfähigkeit max. 0,028 W/(mK), Baustoffklasse DIN 4102-1 A2 (nichtbrennbar), systemzugehöriger Oberputz, 2-lagig mineralisch, bestehend aus mind. 6 mm Ausgleichsputz und dünnschichtigem Strukturoberputz, geglättet, Putzoberfläche Qualitätsstufe 2 (Q2), Arbeitshöhe der zu bearbeitenden oder zu bekleidenden Fläche bis 5,5 m über der Standfläche des hierfür erforderlichen Gerüstes, Gerüst wird gesondert vergütet, Ausführung gemäß Einzelbeschreibung,
Einzelbeschreibungs-Nr 'umlaufend, einschl. Stürze und Brüstungen,
Ausführungsort: Kellergeschoss und Treppenhäuser,
Ausführung erfolgt zeitversetzt, in Teilmengen gem. Baufortschritt.'
Menge: 130,000 m
Leistungsbereichkatalog: 023
DIN276_08: 336

**01.04.0300 Wärmedämmputz Leibung innen gewölbt B 40 cm Wärmedämm-UP D 4-5cm 0,030W/(mK) OP Ausgleichsputz Strukturputz geglättet Q2**
Wärmedämmputz Leibung innen, wie zuvor jedoch gewölbt.
Menge: 35,000 m
DIN276_08: 336

**01.04.0310 Putzglattstrich Fenstereinbau Leibung B 40 cm Wärmedämmputz D 2-5mm**
STLB-Bau 2025-04 023
Glattstrich Putz vor Fenster-/Fensterbankeinbau, auf Leibung, innen,
Breite Leibung '40' cm,
ausgleichen mit Wärmedämmputz, Dicke über 2 bis 5 mm, Untergrund Ziegelmauerwerk, Ausführung gemäß Einzelbeschreibung,
Einzelbeschreibungs-Nr 'mit systemzugehörigem Putz für zuvor beschriebenes Wärmedämmputzsystem, umlaufend, einschl. Stürze und Brüstungen,
Ausführung erfolgt zeitversetzt, in Teilmengen gem. Baufortschritt.'
Menge: 120,000 m
Leistungsbereichkatalog: 023
DIN276_08: 336

**01.04.0320 Putzglattstrich Fenstereinbau Leibung gewölbt B 40 cm Wärmedämmputz D 2-5mm**
Putzglattstrich Fenstereinbau Leibung Wärmedämmputz, wie zuvor jedoch gewölbt.
Menge: 30,000 m
DIN276_08: 336

**01.04.0330 Putzglattstrich Türeinbau Leibung B 40 cm Wärmedämmputz D 2-5mm**
STLB-Bau 2025-04 023
Glattstrich Putz vor Türeinbau, auf Leibung, innen,
Breite Leibung '40' cm,
ausgleichen mit Wärmedämmputz, Dicke über 2 bis 5 mm, Untergrund Ziegelmauerwerk, Ausführung gemäß Einzelbeschreibung,
Einzelbeschreibungs-Nr 'mit systemzugehörigem Putz für zuvor beschriebenes Wärmedämmputzsystem, umlaufend, einschl. Stürze,
Ausführung erfolgt zeitversetzt, in Teilmengen gem. Baufortschritt.'
Menge: 10,000 m
Leistungsbereichkatalog: 023
DIN276_08: 336

**01.04.0340 Putzglattstrich Türeinbau Leibung gewölbt B 40 cm Wärmedämmputz D 2-5mm**
Putzglattstrich Türeinbau Leibung, wie zuvor jedoch gewölbt.
Menge: 5,000 m
Leistungsbereichkatalog: 023
DIN276_08: 336

**01.04.0350 Armierungsputz innen Gewebeeinlage alkalibest. D 4-5mm Leibung**
STLB-Bau 2025-04 023
Armierungsputz, innen, mit Gewebeeinlage, alkalibeständig, Dicke 4 bis 5 mm, auf Unterputz, auf Leibung,
Breite Leibung '40' cm,
Ausführung gemäß Einzelbeschreibung,
Einzelbeschreibungs-Nr 'systemzugehöriger Armierungsputz passend zu zuvor beschriebenem Putzsystem, umlaufend, einschl. Stürze und Brüstungen,
Putzuntergrund: vorstehender Wärmedämmputz,
Ausführung erfolgt zeitversetzt, in Teilmengen gem. Baufortschritt.'
Menge: 130,000 m
Leistungsbereichkatalog: 023
DIN276_08: 336

**01.04.0360 Armierungsputz innen Gewebeeinlage alkalibest. D 4-5mm Leibung gewölbt**
Armierungsputz innen mit Gewebeeinlage alkalibest. D 4-5mm, wie zuvor jedoch Leibung gewölbt.
Menge: 35,000 m
DIN276_08: 336

**01.04.0370 Innenputz 2lagig Leibung B 40 cm UP Kalkzement-Normalputzm. D 10mm OP Kalkputzglätte geglättet**
STLB-Bau 2025-04 023
2-lagiges Innenputzsystem DIN 18550-2 auf Leibung,
Breite Leibung '40' cm,
Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten, umlaufend, einschl. Stürze und Brüstungen,
Putzuntergrund: vorstehender Armierungsputz,
Ausführung erfolgt zeitversetzt, in Teilmengen gem. Baufortschritt.'
Menge: 130,000 m
Leistungsbereichkatalog: 023
DIN276_08: 336

**01.04.0380 Innenputz 2lagig Leibung gewölbt B 40 cm UP Kalkzement-Normalputzm. D 10mm OP Kalkputzglätte geglättet**
Innenputz 2lagig UP Kalkzement-Normalputzm. D 10mm OP Kalkputzglätte geglättet, wie zuvor jedoch Leibung gewölbt.
Menge: 35,000 m
DIN276_08: 336

**01.04.0390 Zulage: Innenputz mit Putzoberfläche in Q3 Abwicklung bis 0,4m**
Zulage für den vorstehenden Innenputz für die Ausführung der Putzoberfläche in Qualitätsstufe 3 (Q3), Abwicklung bis 0,4m., nur auf gesonderte Anordnung der AG-Bauleitung
Menge: 165,000 m
DIN276_08: 336

**01.04.0400 Haftbrücke mineral. Decke Beton**
STLB-Bau 2025-04 023
Haftbrücke mineralisch, kunststoffvergütet, für später aufzubringenden mineralischen Putz, auf Decke, innen, Untergrund Beton, Ausführung gemäß Einzelbeschreibung,
Einzelbeschreibungs-Nr 'systemkompatible Haftbrücke für Aufbringen des nachstehenden Putzsystems auf Betonoberflächen,
Ausführung erfolgt zeitversetzt, in Teilmengen gem. Baufortschritt.'
Menge: 10,000 m2
Leistungsbereichkatalog: 023
DIN276_08: 353

**01.04.0410 Haftbrücke mineral. Decke Mauerwerk**
STLB-Bau 2025-04 023
Haftbrücke mineralisch, kunststoffvergütet, für später aufzubringenden mineralischen Putz, auf Decke, innen, Untergrund Mauerwerk, Ausführung gemäß Einzelbeschreibung,
Einzelbeschreibungs-Nr 'systemkompatible Haftbrücke für Aufbringen des nachstehenden Putzsystems auf stark- bzw. unterschiedlich stark saugende Untergründe,
Ausführung erfolgt zeitversetzt, in Teilmengen gem. Baufortschritt.'
Menge: 140,000 m2
Leistungsbereichkatalog: 023
DIN276_08: 353

**01.04.0420 Spritzbewurf Kalkzement-Putzm. Decke innen**
STLB-Bau 2025-04 023
Nicht volldeckender Spritzbewurf aus Werktrockenmörtel, Kalkzement-Normalputzmörtel (GP), auf Decke, innen, Arbeitshöhe der zu bearbeitenden oder zu bekleidenden Fläche bis 5,5 m über der Standfläche des hierfür erforderlichen Gerüstes, Gerüst wird beigestellt/ist vorh., Ausführung gemäß Einzelbeschreibung,
Einzelbeschreibungs-Nr 'Putzuntergrund: Mauerwerk und Beton,
Ausführung erfolgt zeitversetzt, in Teilmengen gem. Baufortschritt.'
Menge: 100,000 m2
Leistungsbereichkatalog: 023
DIN276_08: 353

**01.04.0430 Spritzbewurf Kalkzement-Putzm. Decke gewölbt innen**
Spritzbewurf Kalkzement-Putzm. Decke, wie zuvor jedoch gewölbt.
Menge: 50,000 m2
DIN276_08: 353

**01.04.0440 Wärmedämmputz Decke Wärmedämm-UP D 4-5cm 0,030W/(mK)**
Wärmedämmputz DIN EN 13914-2, auf Decke, Putzgrund Mauerwerk und Beton, Unterputz als Wärmedämmputz, Druckfestigkeitsklasse CS II (1,5 bis 5 N/mm2) DIN EN 998-1, mit mineralischen Leichtzuschlägen, Dicke über 4 bis 5 cm, Bemessungswert der Wärmeleitfähigkeit max. 0,030 W/(mK), Nennwert der Wärmeleitfähigkeit max. 0,028 W/(mK), Baustoffklasse DIN 4102-1 A2 (nichtbrennbar), Arbeitshöhe der zu bearbeitenden oder zu bekleidenden Fläche bis 3,5 m über der Standfläche des hierfür erforderlichen Gerüstes, Ausführung gemäß Einzelbeschreibung,
Einzelbeschreibungs-Nr
Ausführungsort: Kellergeschoss,
Ausführung erfolgt zeitversetzt, in Teilmengen gem. Baufortschritt
Menge: 100,000 m2
Leistungsbereichkatalog: 023
DIN276_08: 353

**01.04.0450 Wärmedämmputz Decke gewölbt Wärmedämm-UP D 4-5cm 0,030W/(mK)**
Wärmedämmputz Decke, wie zuvor jedoch gewölbt.
Menge: 50,000 m2
DIN276_08: 353

**01.04.0460 Unebenheit Decke Wärmedämmputz D 2-5mm**
STLB-Bau 2025-04 023
Unebenheiten auf Decke, innen, ausgleichen mit Wärmedämmputz, Dicke über 2 bis 5 mm, Untergrund Ziegelmauerwerk, Arbeitshöhe der zu bearbeitenden oder zu bekleidenden Fläche bis 3,5 m über der Standfläche des hierfür erforderlichen Gerüstes, Ausführung gemäß Einzelbeschreibung,
Einzelbeschreibungs-Nr 'Putzuntergrund: Mauerwerk und Beton,
Zulageposition für den Wärmeputz des zuvor beschriebenen Wärmeputzsystems für Mehrmengen aufgrund von Mehrstärken für das Ausgleichen von Unebenheiten im Untergrund, vollflächig, als Ausgleichsschicht.
Ausführung in Abstimmung AG-Bauleitung gem. Überprüfung der Ebenheiten wie in Titel 1 beschrieben,
Ausführung erfolgt zeitversetzt, in Teilmengen gem. Baufortschritt.'
Menge: 37,500 m2
Leistungsbereichkatalog: 023
DIN276_08: 353

**01.04.0470 Unebenheit Decke Wärmedämmputz D 5-10mm**
STLB-Bau 2025-04 023
Unebenheiten auf Decke, innen, ausgleichen mit Wärmedämmputz, Dicke über 5 bis 10 mm, Untergrund Ziegelmauerwerk, Arbeitshöhe der zu bearbeitenden oder zu bekleidenden Fläche bis 3,5 m über der Standfläche des hierfür erforderlichen Gerüstes, Ausführung gemäß Einzelbeschreibung,
Einzelbeschreibungs-Nr 'Putzuntergrund: Mauerwerk und Beton,
Zulageposition für den Wärmeputz des zuvor beschriebenen Wärmeputzsystems für Mehrmengen aufgrund von Mehrstärken für das Ausgleichen von Unebenheiten im Untergrund, vollflächig, als Ausgleichsschicht.
Ausführung in Abstimmung AG-Bauleitung gem. Überprüfung der Ebenheiten wie in Titel 1 beschrieben,
Ausführung erfolgt zeitversetzt, in Teilmengen gem. Baufortschritt.'
Menge: 15,000 m2
Leistungsbereichkatalog: 023
DIN276_08: 353

**01.04.0480 Armierungsputz innen Gewebeeinlage alkalibest. D 4-5mm Decke**
STLB-Bau 2025-04 023
Armierungsputz, innen, mit Gewebeeinlage, alkalibeständig, Dicke 4 bis 5 mm, auf Unterputz, auf Decke, Ausführung gemäß Einzelbeschreibung,
Einzelbeschreibungs-Nr 'systemzugehöriger Armierungsputz passend zu zuvor beschriebenem Putzsystem,
Putzuntergrund: vorstehender Wärmedämmputz,
Ausführung erfolgt zeitversetzt, in Teilmengen gem. Baufortschritt.'
Menge: 100,000 m2
Leistungsbereichkatalog: 023
DIN276_08: 353

**01.04.0490 Armierungsputz innen Gewebeeinlage alkalibest. D 4-5mm Decke gewölbt**
Armierungsputz innen Gewebeeinlage alkalibest. D 4-5mm Decke, wie zuvor jedoch gewölbt.
Menge: 50,000 m2
DIN276_08: 353

**01.04.0500 Innenputz 2lagig Decke UP Kalkzement-Normalputzm. D 10mm OP Kalkputzglätte geglättet**
STLB-Bau 2025-04 023
2-lagiges Innenputzsystem DIN 18550-2 auf Decke, Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten,
Putzuntergrund: vorstehender Armierungsputz,
Ausführung erfolgt zeitversetzt, in Teilmengen gem. Baufortschritt.'
Menge: 100,000 m2
Leistungsbereichkatalog: 023
DIN276_08: 353

**01.04.0510 Innenputz 2lagig Decke gewölbt UP Kalkzement-Normalputzm. D 10mm OP Kalkputzglätte geglättet**
Innenputz Decke, wie zuvor jedoch gewölbt.
Menge: 50,000 m2
DIN276_08: 353

**01.04.0520 Zulage: Innenputz mit Putzoberfläche in Q3**
Zulage für den vorstehenden Innenputz für die Ausführung der Putzoberfläche in Qualitätsstufe 3 (Q3), nur auf gesonderte Anordnung der AG-Bauleitung.
Menge: 150,000 m2
DIN276_08: 353

*Hinweis: Einbauteile, Profile, Sonstiges*
Einbauteile, Profile und Sonstiges

**01.04.0530 Zu-Überputzen Schlitze innen Kalkzement-Normalputzm. geglättet D 15mm B bis 5cm**
STLB-Bau 2025-04 023
Zu-/Überputzen von Schlitzen, innen, an Wand, Kalkzement-Normalputzmörtel (GP) DIN EN 998-1, geglättet, Putzoberfläche Qualitätsstufe 2 (Q2), Dicke 15 mm, Breite bis 5 cm, Arbeitshöhe des Montageortes bis 5,5 m über der Standfläche des hierfür erforderlichen Gerüstes, Gerüst wird gesondert vergütet, Ausführung gemäß Einzelbeschreibung,
Einzelbeschreibungs-Nr 'Schließen von Installationsschlitzen über alle Putzschichten, Schlitztiefe bis 5cm, einschl. Kalkputzglätte,
Ausführung erfolgt zeitversetzt, in Teilmengen gem. Baufortschritt.'
Menge: 10,000 m
Leistungsbereichkatalog: 023
DIN276_08: 336

**01.04.0540 Zu-Überputzen Schlitze innen Kalkzement-Normalputzm. geglättet D 15mm B 5-10cm**
STLB-Bau 2025-04 023
Zu-/Überputzen von Schlitzen, innen, an Wand, Kalkzement-Normalputzmörtel (GP) DIN EN 998-1, geglättet, Putzoberfläche Qualitätsstufe 2 (Q2), Dicke 15 mm, Breite über 5 bis 10 cm, Arbeitshöhe des Montageortes bis 5,5 m über der Standfläche des hierfür erforderlichen Gerüstes, Gerüst wird gesondert vergütet, Ausführung gemäß Einzelbeschreibung,
Einzelbeschreibungs-Nr 'Schließen von Installationsschlitzen über alle Putzschichten, Schlitztiefe bis 5cm, einschl. Kalkputzglätte,
Ausführung erfolgt zeitversetzt, in Teilmengen gem. Baufortschritt.'
Menge: 10,000 m
Leistungsbereichkatalog: 023
DIN276_08: 336

**01.04.0550 Herstellen Aussparungen Putz innen 0,05-0,1m2**
STLB-Bau 2025-04 023
Herstellen von Aussparungen im Putz, innen, für Installationsteile, Flächengröße über 0,05 bis 0,1 m2, Arbeitshöhe des Montageortes bis 5,5 m über der Standfläche des hierfür erforderlichen Gerüstes, Gerüst wird gesondert vergütet, Ausführung gemäß Einzelbeschreibung,
Einzelbeschreibungs-Nr 'Abstellen der Putzschichten an Öffnungen für die Durchführung von technischen Installationen, vorbereitet für späteres Beiputzen,
Ausführung erfolgt zeitversetzt, in Teilmengen gem. Baufortschritt.'
Menge: 5,000 St
Leistungsbereichkatalog: 023
DIN276_08: 336

**01.04.0560 Herstellen Aussparungen Putz innen 0,1-0,25m2**
STLB-Bau 2025-04 023
Herstellen von Aussparungen im Putz, innen, für Installationsteile, Flächengröße über 0,1 bis 0,25 m2, Arbeitshöhe des Montageortes bis 5,5 m über der Standfläche des hierfür erforderlichen Gerüstes, Gerüst wird gesondert vergütet, Ausführung gemäß Einzelbeschreibung,
Einzelbeschreibungs-Nr 'Abstellen der Putzschichten an Öffnungen für die Durchführung von technischen Installationen, vorbereitet für späteres Beiputzen,
Ausführung erfolgt zeitversetzt, in Teilmengen gem. Baufortschritt.'
Menge: 3,000 St
Leistungsbereichkatalog: 023
DIN276_08: 336

**01.04.0570 Herstellen Aussparungen Putz innen 0,25-0,5m2**
STLB-Bau 2025-04 023
Herstellen von Aussparungen im Putz, innen, für Installationsteile, Flächengröße über 0,25 bis 0,5 m2, Arbeitshöhe des Montageortes bis 5,5 m über der Standfläche des hierfür erforderlichen Gerüstes, Gerüst wird gesondert vergütet, Ausführung gemäß Einzelbeschreibung,
Einzelbeschreibungs-Nr 'Abstellen der Putzschichten an Öffnungen für die Durchführung von technischen Installationen, vorbereitet für späteres Beiputzen,
Ausführung erfolgt zeitversetzt, in Teilmengen gem. Baufortschritt.'
Menge: 2,000 St
Leistungsbereichkatalog: 023
DIN276_08: 336

**01.04.0580 Nachträgl.Putzen Teilflächen innen Kalkzement-Normalputzm. geglättet D 10mm 0,02-0,1m2**
STLB-Bau 2025-10 023
Nachträgliches Putzen von Teilflächen, innen, Kalkzement-Normalputzmörtel (GP) DIN EN 998-1, geglättet, Putzoberfläche Qualitätsstufe 2 (Q2), Dicke 10 mm, Flächengröße über 0,02 bis 0,1 m2, Arbeitshöhe des Montageortes bis 5,5 m über der Standfläche des hierfür erforderlichen Gerüsts, Gerüst wird gesondert vergütet, Ausführung gemäß Einzelbeschreibung,
Einzelbeschreibungs-Nr 'Beiputzen der vorstehenden Aussparungen nach Fertigstellung der technischen Installation, einschl. Kalkputzglätte.'
Menge: 5,000 St
Leistungsbereichkatalog: 023
DIN276_08: 336

**01.04.0590 Nachträgl.Putzen Teilflächen innen Kalkzement-Normalputzm. geglättet D 10mm 0,1-0,25m2**
STLB-Bau 2025-10 023
Nachträgliches Putzen von Teilflächen, innen, Kalkzement-Normalputzmörtel (GP) DIN EN 998-1, geglättet, Putzoberfläche Qualitätsstufe 2 (Q2), Dicke 10 mm, Flächengröße über 0,1 bis 0,25 m2, Arbeitshöhe des Montageortes bis 5,5 m über der Standfläche des hierfür erforderlichen Gerüsts, Gerüst wird gesondert vergütet, Ausführung gemäß Einzelbeschreibung,
Einzelbeschreibungs-Nr 'Beiputzen der vorstehenden Aussparungen nach Fertigstellung der technischen Installation, einschl. Kalkputzglätte.'
Menge: 3,000 St
Leistungsbereichkatalog: 023
DIN276_08: 336

**01.04.0600 Nachträgl.Putzen Teilflächen innen Kalkzement-Normalputzm. geglättet D 10mm 0,25-0,5m2**
STLB-Bau 2025-10 023
Nachträgliches Putzen von Teilflächen, innen, Kalkzement-Normalputzmörtel (GP) DIN EN 998-1, geglättet, Putzoberfläche Qualitätsstufe 2 (Q2), Dicke 10 mm, Flächengröße über 0,25 bis 0,5 m2, Arbeitshöhe des Montageortes bis 5,5 m über der Standfläche des hierfür erforderlichen Gerüsts, Gerüst wird gesondert vergütet, Ausführung gemäß Einzelbeschreibung,
Einzelbeschreibungs-Nr 'Beiputzen der vorstehenden Aussparungen nach Fertigstellung der technischen Installation, einschl. Kalkputzglätte.'
Menge: 2,000 St
Leistungsbereichkatalog: 023
DIN276_08: 336

**01.04.0610 Herstellen Aussparung Putz an Doppel-T-Trägern**
Anarbeiten der Putzschichten (alle Lagen) an durch Putzsystem durchlaufende Stahlträger (offene Profile, Abwicklung bis 1,5m),
Ausführung erfolgt zeitversetzt, in Teilmengen gem. Baufortschritt.
Menge: 35,000 St
DIN276_08: 336

**01.04.0620 Kantenprofil Wärmedämmputz Stahl verz D 4-5cm**
STLB-Bau 2025-04 023
Kantenprofil für Wärmedämmputzsystem, an Außenwand, innen, aus verzinktem Stahl, für Dämmputzdicke über 4 bis 5 cm, Ausführung gemäß Einzelbeschreibung,
Einzelbeschreibungs-Nr 'Herstellung von Putzkanten in zuvor beschriebenen Putzsystemen an Fenster- und Türleibungen, umlaufend, Pfeilern, Wandversprüngen, etc. und an der Oberseite der Fensterbrüstung.'
Menge: 250,000 m
Leistungsbereichkatalog: 023
DIN276_08: 336

**01.04.0630 Kantenprofil Wärmedämmputz Stahl verz gebogen D 4-5cm**
STLB-Bau 2025-04 023
Kantenprofil für Wärmedämmputzsystem, an Außenwand, innen, aus verzinktem Stahl, gebogen, für Dämmputzdicke über 4 bis 5 cm, Ausführung gemäß Einzelbeschreibung,
Einzelbeschreibungs-Nr 'Zulage zu zuvor beschriebenen Putzkanten in zuvor beschriebenen Putzsystemen für die Ausführung im Bereich von Rundbögen.'
Menge: 35,000 m
Leistungsbereichkatalog: 023
DIN276_08: 336

**01.04.0640 Abschlussprofil Wärmedämmputz Stahl verz D 4-5cm**
STLB-Bau 2025-04 023
Abschlussprofil für Wärmedämmputzsystem, an Außenwand, innen, aus verzinktem Stahl, für Dämmputzdicke über 4 bis 5 cm, Ausführung gemäß Einzelbeschreibung,
Einzelbeschreibungs-Nr 'Herstellung von Putzabschlüssen in zuvor beschriebenen Putzsystemen, im Wechsel von verschiedenen Putzsystemen (Sanierputz auf WD-Putz sowie Sanierputz auf Kalk-Zementputz).'
Menge: 115,000 m
Leistungsbereichkatalog: 023
DIN276_08: 336

**01.04.0650 Kante Sanierputz anschlagen D 15-20mm**
STLB-Bau 2025-04 023
Kante im Sanierputz anschlagen, an Außenwand, innen, für Sanierputzdicke über 15 bis 20 mm, Ausführung gemäß Einzelbeschreibung,
Einzelbeschreibungs-Nr 'Kanten an Fenster- und Türleibungen, umlaufend, Pfeilern, Wandversprüngen, etc. und an der Oberseite der Fensterbrüstung.'
Menge: 5,000 m
Leistungsbereichkatalog: 023
DIN276_08: 336

**01.04.0660 Kantenprofil Innenputz Stahl verz D 10mm**
STLB-Bau 2025-04 023
Kante im Innenputz mit Kantenprofil an Außenwand, innen, aus verzinktem Stahl, für Putzdicke 10 mm, Ausführung gemäß Einzelbeschreibung,
Einzelbeschreibungs-Nr 'Kanten an Fenster- und Türleibungen, umlaufend, Pfeilern, Wandversprüngen, etc. und an der Oberseite der Fensterbrüstung.'
Menge: 250,000 m
Leistungsbereichkatalog: 023
DIN276_08: 336

**01.04.0670 Kantenprofil Innenputz Stahl verz gebogen D 10mm**
STLB-Bau 2025-04 023
Kante im Innenputz mit Kantenprofil an Außenwand, innen, aus verzinktem Stahl, gebogen, für Putzdicke 10 mm, Ausführung gemäß Einzelbeschreibung,
Einzelbeschreibungs-Nr 'Zulage zu zuvor beschriebenen Kantenprofilen für die Ausführung im Bereich von Rundbögen.'
Menge: 35,000 m
Leistungsbereichkatalog: 023
DIN276_08: 336

**01.04.0680 An-Abschlussprofil Dichtband Kunststoff D 10mm**
STLB-Bau 2025-04 023
An-/Abschluss mit Profil mit Dichtband, an Außenwand, innen, aus Kunststoff, für Putzdicke 10 mm, Ausführung gemäß Einzelbeschreibung,
Einzelbeschreibungs-Nr 'Herstellen eines Anschluss an Fenster und Türen,
mit Anschlussleiste einschl. Abzugskante, selbstklebendes Dichtungsprofil, Schutzlippe und Gewebeband, Farbe weiß.'
Menge: 165,000 m
Leistungsbereichkatalog: 023
DIN276_08: 336

**01.04.0690 An-Abschlussprofil Dichtband Kunststoff gebogen D 10mm**
STLB-Bau 2025-04 023
An-/Abschluss mit Profil mit Dichtband, an Außenwand, innen, aus Kunststoff, gebogen, für Putzdicke 10 mm, Ausführung gemäß Einzelbeschreibung,
Einzelbeschreibungs-Nr 'Zulage für die zuvor beschriebenen Putzanschlüsse für die Ausführung im Bereich von Rundbögen.'
Menge: 35,000 m
Leistungsbereichkatalog: 023
DIN276_08: 336

**01.04.0700 UP-Profil Innenputz Stahl niro D 10mm**
STLB-Bau 2025-10 023
Unterputzprofil im Innenputz, an Außenwand, innen, aus nichtrostendem Stahl, für Putzdicke 10 mm.
Menge: 510,000 m
Leistungsbereichkatalog: 023
DIN276_08: 336

**01.04.0710 Trennband**
STLB-Bau 2025-10 023
Trennband für Putzanschlüsse, an Treppenhauswand, innen, Ausführung gemäß Einzelbeschreibung,
Einzelbeschreibungs-Nr 'Trennband für Entkopplung der Putzsysteme über alle Schichten im Übergang von Böden auf Wände, auch an Treppenläufen und -podesten, einschl. Tritt- und Setzstufen, Abrechnung nach tatsächlicher Länge,
Ausführung erfolgt zeitversetzt, in Teilmengen gem. Baufortschritt.'
Menge: 475,000 m
Leistungsbereichkatalog: 023
DIN276_08: 336

**01.04.0720 Trennschnitt**
STLB-Bau 2025-04 023
Trennschnitt zwischen Putz und angrenzenden Bauteilen, innen, Ausführung gemäß Einzelbeschreibung,
Einzelbeschreibungs-Nr 'Trennschnitt in allen Schichten der Putzsysteme,
Trennschnitt auch im Wechsel verschiedener Putzsysteme,
Ausführung erfolgt zeitversetzt, in Teilmengen gem. Baufortschritt.'
Menge: 530,000 m
Leistungsbereichkatalog: 023
DIN276_08: 336

**01.04.0730 Trennschnitt**
STLB-Bau 2025-04 023
Trennschnitt zwischen Wand- und Deckenputz, innen, Ausführung gemäß Einzelbeschreibung,
Einzelbeschreibungs-Nr 'Trennschnitt in allen Schichten der Putzsysteme,
Ausführung erfolgt zeitversetzt, in Teilmengen gem. Baufortschritt.'
Menge: 475,000 m
Leistungsbereichkatalog: 023
DIN276_08: 336

**01.04.0740 Trennschnitt gebogen**
STLB-Bau 2025-04 023
Trennschnitt zwischen Wand- und Deckenputz, innen, gebogen, Ausführung gemäß Einzelbeschreibung,
Einzelbeschreibungs-Nr 'Trennschnitt in allen Schichten der Putzsysteme,
Zulage zu zuvor beschriebenen Trennschnitt für die Ausführung im Bereich von Rundbögen,
Ausführung erfolgt zeitversetzt, in Teilmengen gem. Baufortschritt.'
Menge: 35,000 m
Leistungsbereichkatalog: 023
DIN276_08: 336

#### Abschnitt 01.05 Brandschutzputz - Geschossdecken, Stürze, Unterzüge, Träger

**Ausführungsbeschreibung 3 Ausführungsbeschreibung - Brandschutzputz**
*Brandschutzputz im System*
In den nachfolgenden Positionen ist das Brandschutzputzsystem nach DIN V 18550 und DIN 4102 oder nach gesonderter Zulassung (abZ, gesamtes System) beschrieben und zu kalkulieren.

Es gelten die Anforderungen und Verarbeitungshinweise an die im System enthaltenen Putze gem. DIN EN 998-1 bzw. gem. Vorgaben Hersteller.

Das System muss in seiner Gesamtheit mit allen einzelnen Lagen und Bestandteilen aufeinander abgestimmt sein. Es ist ein bauaufsichtlich zugelassenes System anzubieten. Alle eingesetzten Zubehörteile müssen der bauaufsichtlichen Zulassung entsprechen und mit dem eingesetzten Putzsystem materialverträglich sein.

*Hinweis: MASSIVDECKEN*
Hohldielendecke

**01.05.0010 Haftbrücke mineral. Decke Beton**
STLB-Bau 2025-04 023
Haftbrücke mineralisch, kunststoffvergütet, für später aufzubringenden mineralischen Putz, auf Decke, innen, Untergrund Beton, Ausführung gemäß Einzelbeschreibung,
Einzelbeschreibungs-Nr 'systemkompatible Haftbrücke für Aufbringen des nachstehenden Putzsystems auf Betonoberflächen,
Ausführung erfolgt zeitversetzt, in Teilmengen gem. Baufortschritt.'
Menge: 40,000 m2
Leistungsbereichkatalog: 023
DIN276_08: 353

**01.05.0020 Spritzbewurf Kalkzement-Putzm. Decke innen**
STLB-Bau 2025-04 023
Volldeckender Spritzbewurf aus Werktrockenmörtel, Kalkzement-Normalputzmörtel (GP), auf Decke, innen, Untergrund Beton, Arbeitshöhe der zu bearbeitenden oder zu bekleidenden Fläche bis 5,5 m über der Standfläche des hierfür erforderlichen Gerüstes, Gerüst wird gesondert vergütet, Ausführung gemäß Einzelbeschreibung,
Einzelbeschreibungs-Nr 'Systemzugehöriger Vorspritzmörtel gem. DIN V 18550,
Ausführung erfolgt zeitversetzt, in Teilmengen gem. Baufortschritt.'
Menge: 40,000 m2
Leistungsbereichkatalog: 023
DIN276_08: 353

**01.05.0030 Unebenheit Decke Kalkzement-Normalputzm. D 2-5mm**
STLB-Bau 2025-04 023
Unebenheiten auf Decke, innen, ausgleichen mit Kalkzement-Normalputzmörtel (GP) DIN EN 998-1, Dicke über 2 bis 5 mm, Untergrund Beton, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 40,000 m2
Leistungsbereichkatalog: 023
DIN276_08: 353

**01.05.0040 Brandschutzputz F60 Perlit-Zementm. D 15mm gerieben**
STLB-Bau 2025-04 023
Brandschutzputz DIN 18550-2, Feuerwiderstandsklasse F 60 DIN 4102-2, unter Decke mit eigenständiger Feuerwiderstandsklasse DIN 4102-4, Putz aus Perlit-Zementmörtel DIN EN 998-1, Dicke 15 mm, Oberfläche gerieben, Farbton weiß, Ausführung gemäß Einzelbeschreibung,
Einzelbeschreibungs-Nr 'Brandschutzputzbekleidung an Geschossdecke,
Ausführung erfolgt zeitversetzt, in Teilmengen gem. Baufortschritt.'
Menge: 40,000 m2
Leistungsbereichkatalog: 023
DIN276_08: 353

**01.05.0050 Innenputz 2lagig Decke OP Kalkputzglätte geglättet**
STLB-Bau 2025-04 023
2-lagiges Innenputzsystem DIN 18550-2 auf Decke, Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 40,000 m2
Leistungsbereichkatalog: 023
DIN276_08: 353

**01.05.0060 Zulage: Innenputz mit Putzoberfläche in Q3**
Zulage für den vorstehenden Innenputz für die Ausführung der Putzoberfläche in Qualitätsstufe 3 (Q3), nur auf gesonderte Anordnung der AG-Bauleitung.
Menge: 40,000 m2
DIN276_08: 353

*Hinweis: TRÄGER/STÜRZE/UNTERZÜGE aus Stahl*
Träger, Unterzüge und Stürze aus Stahl

**01.05.0070 Putzträger Rippenstreckmetall Stahl verz Unterzug innen Abwicklung 0,5 m**
STLB-Bau 2025-04 023
Putzträger aus Rippenstreckmetall aus verzinktem Stahl, für Ummantelung von Unterzügen, innen, rechteckig, einseitig,
Abwicklung der Bearbeitungsflächen '0,5' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 2,500 m
Leistungsbereichkatalog: 023
DIN276_08: 353

**01.05.0080 Putzträger Rippenstreckmetall Stahl verz Unterzug innen Abwicklung 0,6 m**
STLB-Bau 2025-04 023
Putzträger aus Rippenstreckmetall aus verzinktem Stahl, für Ummantelung von Unterzügen, innen, rechteckig, einseitig,
Abwicklung der Bearbeitungsflächen '0,6' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 5,000 m
Leistungsbereichkatalog: 023
DIN276_08: 353

**01.05.0090 Putzträger Rippenstreckmetall Stahl verz Unterzug innen Abwicklung 0,7 m**
STLB-Bau 2025-04 023
Putzträger aus Rippenstreckmetall aus verzinktem Stahl, für Ummantelung von Unterzügen, innen, rechteckig, einseitig,
Abwicklung der Bearbeitungsflächen '0,7' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 2,000 m
Leistungsbereichkatalog: 023
DIN276_08: 353

**01.05.0100 Putzträger Rippenstreckmetall Stahl verz Unterzug innen Abwicklung 0,8 m**
STLB-Bau 2025-04 023
Putzträger aus Rippenstreckmetall aus verzinktem Stahl, für Ummantelung von Unterzügen, innen, rechteckig, einseitig,
Abwicklung der Bearbeitungsflächen '0,8' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 55,000 m
Leistungsbereichkatalog: 023
DIN276_08: 353

**01.05.0110 Putzträger Rippenstreckmetall Stahl verz Unterzug innen Abwicklung 0,9 m**
STLB-Bau 2025-04 023
Putzträger aus Rippenstreckmetall aus verzinktem Stahl, für Ummantelung von Unterzügen, innen, rechteckig, einseitig,
Abwicklung der Bearbeitungsflächen '0,9' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 10,000 m
Leistungsbereichkatalog: 023
DIN276_08: 353

**01.05.0120 Spritzbewurf Kalkzement-Putzm. Unterzug innen Abwicklung 0,5 m**
STLB-Bau 2025-04 023
Volldeckender Spritzbewurf aus Werktrockenmörtel, Kalkzement-Normalputzmörtel (GP), auf Unterzug, innen, rechteckig, 3-seitig,
Abwicklung der Bearbeitungsflächen '0,5' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 2,500 m
Leistungsbereichkatalog: 023
DIN276_08: 353

**01.05.0130 Spritzbewurf Kalkzement-Putzm. Unterzug innen Abwicklung 0,6 m**
STLB-Bau 2025-04 023
Volldeckender Spritzbewurf aus Werktrockenmörtel, Kalkzement-Normalputzmörtel (GP), auf Unterzug, innen, rechteckig, 3-seitig,
Abwicklung der Bearbeitungsflächen '0,6' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 5,000 m
Leistungsbereichkatalog: 023
DIN276_08: 353

**01.05.0140 Spritzbewurf Kalkzement-Putzm. Unterzug innen Abwicklung 0,7 m**
STLB-Bau 2025-04 023
Volldeckender Spritzbewurf aus Werktrockenmörtel, Kalkzement-Normalputzmörtel (GP), auf Unterzug, innen, rechteckig, 3-seitig,
Abwicklung der Bearbeitungsflächen '0,7' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 2,000 m
Leistungsbereichkatalog: 023
DIN276_08: 353

**01.05.0150 Spritzbewurf Kalkzement-Putzm. Unterzug innen Abwicklung 0,8 m**
STLB-Bau 2025-04 023
Volldeckender Spritzbewurf aus Werktrockenmörtel, Kalkzement-Normalputzmörtel (GP), auf Unterzug, innen, rechteckig, 3-seitig,
Abwicklung der Bearbeitungsflächen '0,8' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 55,000 m
Leistungsbereichkatalog: 023
DIN276_08: 353

**01.05.0160 Spritzbewurf Kalkzement-Putzm. Unterzug innen Abwicklung 0,9 m**
STLB-Bau 2025-04 023
Volldeckender Spritzbewurf aus Werktrockenmörtel, Kalkzement-Normalputzmörtel (GP), auf Unterzug, innen, rechteckig, 3-seitig,
Abwicklung der Bearbeitungsflächen '0,9' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 10,000 m
Leistungsbereichkatalog: 023
DIN276_08: 353

**01.05.0170 Unebenheit Unterzug Abwicklung 0,5 m Kalkzement-Normalputzm. D 2-5mm**
STLB-Bau 2025-04 023
Unebenheiten auf Unterzug, rechteckig, 3-seitig,
Abwicklung der Bearbeitungsflächen '0,5' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 2,500 m
Leistungsbereichkatalog: 023
DIN276_08: 353

**01.05.0180 Unebenheit Unterzug Abwicklung 0,6 m Kalkzement-Normalputzm. D 2-5mm**
STLB-Bau 2025-04 023
Unebenheiten auf Unterzug, rechteckig, 3-seitig,
Abwicklung der Bearbeitungsflächen '0,6' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 5,000 m
Leistungsbereichkatalog: 023
DIN276_08: 353

**01.05.0190 Unebenheit Unterzug Abwicklung 0,7 m Kalkzement-Normalputzm. D 2-5mm**
STLB-Bau 2025-04 023
Unebenheiten auf Unterzug, rechteckig, 3-seitig,
Abwicklung der Bearbeitungsflächen '0,7' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 2,000 m
Leistungsbereichkatalog: 023
DIN276_08: 353

**01.05.0200 Unebenheit Unterzug Abwicklung 0,8 m Kalkzement-Normalputzm. D 2-5mm**
STLB-Bau 2025-04 023
Unebenheiten auf Unterzug, rechteckig, 3-seitig,
Abwicklung der Bearbeitungsflächen '0,8' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 55,000 m
Leistungsbereichkatalog: 023
DIN276_08: 353

**01.05.0210 Unebenheit Unterzug Abwicklung 0,9 m Kalkzement-Normalputzm. D 2-5mm**
STLB-Bau 2025-04 023
Unebenheiten auf Unterzug, rechteckig, 3-seitig,
Abwicklung der Bearbeitungsflächen '0,9' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 10,000 m
Leistungsbereichkatalog: 023
DIN276_08: 353

**01.05.0220 Brandschutzputz F90 Abwicklung 0,5 m Perlit-Zementm. D 20mm gerieben**
STLB-Bau 2024-10 023
Brandschutzputz DIN 18550-2, Feuerwiderstandsklasse F 90 DIN 4102-2, an Unterzug DIN 4102-4,
Abwicklung der Bearbeitungsflächen '0,5' m,
aus Stahl, Putz aus Perlit-Zementmörtel DIN EN 998-1, Dicke 20 mm, Oberfläche gerieben, Farbton weiß, Ausführung gemäß Einzelbeschreibung,
Einzelbeschreibungs-Nr 'Brandschutzputzbekleidung an Stürzen und Unterzügen aus Stahlträgern, dreiseitig, Breite 10-20cm

Abrechnung nach Aufmaß, für gesamte Sturz/Unterzugkonstruktion bestehend aus ein oder mehreren Stahlträgern (nicht jeder Träger einzeln),
Ausführung erfolgt zeitversetzt, in Teilmengen gem. Baufortschritt.'
Menge: 2,500 m
Leistungsbereichkatalog: 023
DIN276_08: 353

**01.05.0230 Brandschutzputz F90 Abwicklung 0,6 m Perlit-Zementm. D 20mm gerieben**
STLB-Bau 2024-10 023
Brandschutzputz DIN 18550-2, Feuerwiderstandsklasse F 90 DIN 4102-2, an Unterzug DIN 4102-4,
Abwicklung der Bearbeitungsflächen '0,6' m,
aus Stahl, Putz aus Perlit-Zementmörtel DIN EN 998-1, Dicke 20 mm, Oberfläche gerieben, Farbton weiß, Ausführung gemäß Einzelbeschreibung,
Einzelbeschreibungs-Nr 'Brandschutzputzbekleidung an Stürzen und Unterzügen aus Stahlträgern, dreiseitig, Breite 20-30cm

Abrechnung nach Aufmaß, für gesamte Sturz/Unterzugkonstruktion bestehend aus ein oder mehreren Stahlträgern (nicht jeder Träger einzeln),
Ausführung erfolgt zeitversetzt, in Teilmengen gem. Baufortschritt.'
Menge: 5,000 m
Leistungsbereichkatalog: 023
DIN276_08: 353

**01.05.0240 Brandschutzputz F90 Abwicklung 0,7 m Perlit-Zementm. D 20mm gerieben**
STLB-Bau 2024-10 023
Brandschutzputz DIN 18550-2, Feuerwiderstandsklasse F 90 DIN 4102-2, an Unterzug DIN 4102-4,
Abwicklung der Bearbeitungsflächen '0,7' m,
aus Stahl, Putz aus Perlit-Zementmörtel DIN EN 998-1, Dicke 20 mm, Oberfläche gerieben, Farbton weiß, Ausführung gemäß Einzelbeschreibung,
Einzelbeschreibungs-Nr 'Brandschutzputzbekleidung an Stürzen und Unterzügen aus Stahlträgern, dreiseitig, Breite 30-40cm

Abrechnung nach Aufmaß, für gesamte Sturz/Unterzugkonstruktion bestehend aus ein oder mehreren Stahlträgern (nicht jeder Träger einzeln),
Ausführung erfolgt zeitversetzt, in Teilmengen gem. Baufortschritt.'
Menge: 2,000 m
Leistungsbereichkatalog: 023
DIN276_08: 353

**01.05.0250 Brandschutzputz F90 Abwicklung 0,8 m Perlit-Zementm. D 20mm gerieben**
STLB-Bau 2024-10 023
Brandschutzputz DIN 18550-2, Feuerwiderstandsklasse F 90 DIN 4102-2, an Unterzug DIN 4102-4,
Abwicklung der Bearbeitungsflächen '0,8' m,
aus Stahl, Putz aus Perlit-Zementmörtel DIN EN 998-1, Dicke 20 mm, Oberfläche gerieben, Farbton weiß, Ausführung gemäß Einzelbeschreibung,
Einzelbeschreibungs-Nr 'Brandschutzputzbekleidung an Stürzen und Unterzügen aus Stahlträgern, dreiseitig, Breite 40-50cm

Abrechnung nach Aufmaß, für gesamte Sturz/Unterzugkonstruktion bestehend aus ein oder mehreren Stahlträgern (nicht jeder Träger einzeln),
Ausführung erfolgt zeitversetzt, in Teilmengen gem. Baufortschritt.'
Menge: 55,000 m
Leistungsbereichkatalog: 023
DIN276_08: 353

**01.05.0260 Brandschutzputz F90 Abwicklung 0,9 m Perlit-Zementm. D 20mm gerieben**
STLB-Bau 2024-10 023
Brandschutzputz DIN 18550-2, Feuerwiderstandsklasse F 90 DIN 4102-2, an Unterzug DIN 4102-4,
Abwicklung der Bearbeitungsflächen '0,9' m,
aus Stahl, Putz aus Perlit-Zementmörtel DIN EN 998-1, Dicke 20 mm, Oberfläche gerieben, Farbton weiß, Ausführung gemäß Einzelbeschreibung,
Einzelbeschreibungs-Nr 'Brandschutzputzbekleidung an Stürzen und Unterzügen aus Stahlträgern, dreiseitig, Breite 50-60cm

Abrechnung nach Aufmaß, für gesamte Sturz/Unterzugkonstruktion bestehend aus ein oder mehreren Stahlträgern (nicht jeder Träger einzeln),
Ausführung erfolgt zeitversetzt, in Teilmengen gem. Baufortschritt.'
Menge: 10,000 m
Leistungsbereichkatalog: 023
DIN276_08: 353

**01.05.0270 Innenputz 2lagig Unterzug 3seitig Abwicklung 0,5 m OP Kalkputzglätte geglättet**
STLB-Bau 2025-04 023
2-lagiges Innenputzsystem DIN 18550-2 auf Unterzug, rechteckig, 3-seitig,
Abwicklung der Bearbeitungsflächen '0,5' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 2,500 m
Leistungsbereichkatalog: 023
DIN276_08: 353

**01.05.0280 Innenputz 2lagig Unterzug 3seitig Abwicklung 0,6 m OP Kalkputzglätte geglättet**
STLB-Bau 2025-04 023
2-lagiges Innenputzsystem DIN 18550-2 auf Unterzug, rechteckig, 3-seitig,
Abwicklung der Bearbeitungsflächen '0,6' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 5,000 m
Leistungsbereichkatalog: 023
DIN276_08: 353

**01.05.0290 Innenputz 2lagig Unterzug 3seitig Abwicklung 0,7 m OP Kalkputzglätte geglättet**
STLB-Bau 2025-04 023
2-lagiges Innenputzsystem DIN 18550-2 auf Unterzug, rechteckig, 3-seitig,
Abwicklung der Bearbeitungsflächen '0,7' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 2,000 m
Leistungsbereichkatalog: 023
DIN276_08: 353

**01.05.0300 Innenputz 2lagig Unterzug 3seitig Abwicklung 0,8 m OP Kalkputzglätte geglättet**
STLB-Bau 2025-04 023
2-lagiges Innenputzsystem DIN 18550-2 auf Unterzug, rechteckig, 3-seitig,
Abwicklung der Bearbeitungsflächen '0,8' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 55,000 m
Leistungsbereichkatalog: 023
DIN276_08: 353

**01.05.0310 Innenputz 2lagig Unterzug 3seitig Abwicklung 0,9 m OP Kalkputzglätte geglättet**
STLB-Bau 2025-04 023
2-lagiges Innenputzsystem DIN 18550-2 auf Unterzug, rechteckig, 3-seitig,
Abwicklung der Bearbeitungsflächen '0,9' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 10,000 m
Leistungsbereichkatalog: 023
DIN276_08: 353

**01.05.0320 Zulage: Innenputz mit Putzoberfläche in Q3, Abwicklung bis 1,0m**
Zulage für den vorstehenden Innenputz für die Ausführung der Putzoberfläche in Qualitätsstufe 3 (Q3), Abwicklung bis 1,0m, nur auf gesonderte Anordnung der AG-Bauleitung.
Menge: 74,500 m
DIN276_08: 353

**01.05.0330 Zulage: Brandschutzputz an Stürzen mit Laibungsanschlägen**
Zulage für die Ausführung der zuvor beschriebenen Brandschutzputzbekleidung über alle Schichten einschl. Putzträger und -glätte in den Laibungsanschlägen der Sturzbereiche und daraus resultierender höhenversetzter Stahlträger zur Ausbildung der Laibungsanschläge.

In diese Position einzukalkulieren sind:
- Setzen einer zusätzlichen Kantenschutzschiene,
- zusätzlich zu bekleidende Fläche und daraus resultierende Differenz der Abwicklung, entspricht Höhenversatz der Stürze, zusätzliche Abwicklung bis 12,5 cm ( = Höhe Anschlag im Sturzbereich)

Abrechnung erfolgt nach Aufmaß nach Außenkantenlänge der Laibungsanschläge im Sturzbereich,
Ausführung erfolgt zeitversetzt, in Teilmengen gem. Baufortschritt
.
Menge: 12,500 m
DIN276_08: 353

*Hinweis: BESTANDSTRÄGER*
Bestandsdeckenträger

**01.05.0340 Putzträger Rippenstreckmetall Stahl verz Unterzug innen Abwicklung 0,2 m**
STLB-Bau 2025-04 023
Putzträger aus Rippenstreckmetall aus verzinktem Stahl, für Ummantelung von Unterzügen, innen, rechteckig, einseitig,
Abwicklung der Bearbeitungsflächen '0,2' m,
Befestigungsuntergrund Stahl, Ausführung gemäß Einzelbeschreibung,
Einzelbeschreibungs-Nr 'sickenversteift, Randrippen alle 15-20cm mit verzinktem Bindedraht verrödeln, Kopfstöße Rippe in Rippe ≥ 5 cm verlegen. Jede Rippe ein- bis zweimal mit Bindedraht verrödeln,
inkl. Befestigungsmittel, Abstand ≤ 500 mm,
Befestigungsuntergrund: Stahlträger,
Ausführung erfolgt zeitversetzt, in Teilmengen gem. Baufortschritt.'
Menge: 10,000 m
Leistungsbereichkatalog: 023
DIN276_08: 353

**01.05.0350 Putzträger Rippenstreckmetall Stahl verz Unterzug innen Abwicklung 0,3 m**
STLB-Bau 2025-04 023
Putzträger aus Rippenstreckmetall aus verzinktem Stahl, für Ummantelung von Unterzügen, innen, rechteckig, einseitig,
Abwicklung der Bearbeitungsflächen '0,3' m,
Befestigungsuntergrund Stahl, Ausführung gemäß Einzelbeschreibung,
Einzelbeschreibungs-Nr 'sickenversteift, Randrippen alle 15-20cm mit verzinktem Bindedraht verrödeln, Kopfstöße Rippe in Rippe ≥ 5 cm verlegen. Jede Rippe ein- bis zweimal mit Bindedraht verrödeln,
inkl. Befestigungsmittel, Abstand ≤ 500 mm,
Befestigungsuntergrund: Stahlträger,
Ausführung erfolgt zeitversetzt, in Teilmengen gem. Baufortschritt.'
Menge: 60,000 m
Leistungsbereichkatalog: 023
DIN276_08: 353

**01.05.0360 Putzträger Rippenstreckmetall Stahl verz Unterzug innen Abwicklung 1,14 m**
STLB-Bau 2025-10 023
Putzträger aus Rippenstreckmetall aus verzinktem Stahl, für Ummantelung von Unterzügen, innen, rechteckig, 3-seitig,
Abwicklung der Bearbeitungsflächen '1,14' m,
Befestigungsuntergrund Stahl, Ausführung gemäß Einzelbeschreibung,
Einzelbeschreibungs-Nr 'sickenversteift, Randrippen alle 15-20cm mit verzinktem Bindedraht verrödeln, Kopfstöße Rippe in Rippe ≥ 5 cm verlegen. Jede Rippe ein- bis zweimal mit Bindedraht verrödeln,
inkl. Befestigungsmittel, Abstand ≤ 500 mm,
Befestigungsuntergrund: Stahlträger,
Ausführung erfolgt zeitversetzt, in Teilmengen gem. Baufortschritt.'
Menge: 20,000 m
Leistungsbereichkatalog: 023
DIN276_08: 353

**01.05.0370 Spritzbewurf Kalkzement-Putzm. Unterzug innen Abwicklung 0,2 m**
STLB-Bau 2025-04 023
Volldeckender Spritzbewurf aus Werktrockenmörtel, Kalkzement-Normalputzmörtel (GP), auf Unterzug, innen, rechteckig, einseitig,
Abwicklung der Bearbeitungsflächen '0,2' m,
Untergrund Mauerwerk, Arbeitshöhe der zu bearbeitenden oder zu bekleidenden Fläche bis 5,5 m über der Standfläche des hierfür erforderlichen Gerüstes, Gerüst wird gesondert vergütet, Ausführung gemäß Einzelbeschreibung,
Einzelbeschreibungs-Nr 'Systemzugehöriger Vorspritzmörtel gem. DIN V 18550,
Putzuntergrund: zuvor beschriebener Putzträger,
Ausführung erfolgt zeitversetzt, in Teilmengen gem. Baufortschritt.'
Menge: 10,000 m
Leistungsbereichkatalog: 023
DIN276_08: 353

**01.05.0380 Spritzbewurf Kalkzement-Putzm. Unterzug innen Abwicklung 0,3 m**
STLB-Bau 2025-04 023
Volldeckender Spritzbewurf aus Werktrockenmörtel, Kalkzement-Normalputzmörtel (GP), auf Unterzug, innen, rechteckig, einseitig,
Abwicklung der Bearbeitungsflächen '0,3' m,
Untergrund Mauerwerk, Arbeitshöhe der zu bearbeitenden oder zu bekleidenden Fläche bis 5,5 m über der Standfläche des hierfür erforderlichen Gerüstes, Gerüst wird gesondert vergütet, Ausführung gemäß Einzelbeschreibung,
Einzelbeschreibungs-Nr 'Systemzugehöriger Vorspritzmörtel gem. DIN V 18550,
Putzuntergrund: zuvor beschriebener Putzträger,
Ausführung erfolgt zeitversetzt, in Teilmengen gem. Baufortschritt.'
Menge: 60,000 m
Leistungsbereichkatalog: 023
DIN276_08: 353

**01.05.0390 Spritzbewurf Kalkzement-Putzm. Unterzug innen Abwicklung 1,14 m**
STLB-Bau 2025-10 023
Volldeckender Spritzbewurf aus Werktrockenmörtel, Kalkzement-Normalputzmörtel (GP), auf Unterzug, innen, rechteckig, 3-seitig,
Abwicklung der Bearbeitungsflächen '1,14' m,
Untergrund Mauerwerk, Arbeitshöhe der zu bearbeitenden oder zu bekleidenden Fläche bis 5,5 m über der Standfläche des hierfür erforderlichen Gerüstes, Gerüst wird gesondert vergütet, Ausführung gemäß Einzelbeschreibung,
Einzelbeschreibungs-Nr 'Systemzugehöriger Vorspritzmörtel gem. DIN V 18550,
Putzuntergrund: zuvor beschriebener Putzträger,
Ausführung erfolgt zeitversetzt, in Teilmengen gem. Baufortschritt.'
Menge: 20,000 m
Leistungsbereichkatalog: 023
DIN276_08: 353

**01.05.0400 Unebenheit Unterzug Abwicklung 0,2 m Kalkzement-Normalputzm. D 2-5mm**
STLB-Bau 2025-04 023
Unebenheiten auf Unterzug, rechteckig, einseitig,
Abwicklung der Bearbeitungsflächen '0,2' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 10,000 m
Leistungsbereichkatalog: 023
DIN276_08: 353

**01.05.0410 Unebenheit Unterzug Abwicklung 0,3 m Kalkzement-Normalputzm. D 2-5mm**
STLB-Bau 2025-04 023
Unebenheiten auf Unterzug, rechteckig, einseitig,
Abwicklung der Bearbeitungsflächen '0,3' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 60,000 m
Leistungsbereichkatalog: 023
DIN276_08: 353

**01.05.0420 Unebenheit Unterzug Abwicklung 1,14 m Kalkzement-Normalputzm. D 2-5mm**
STLB-Bau 2025-10 023
Unebenheiten auf Unterzug, rechteckig, 3-seitig,
Abwicklung der Bearbeitungsflächen '1,14' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 20,000 m
Leistungsbereichkatalog: 023
DIN276_08: 353

**01.05.0430 Brandschutzputz F60 Abwicklung 0,2 m Perlit-Zementm. D 15mm gerieben**
STLB-Bau 2025-04 023
Brandschutzputz DIN 18550-2, Feuerwiderstandsklasse F 60 DIN 4102-2, an Unterzug DIN 4102-4,
Abwicklung der Bearbeitungsflächen '0,2' m,
aus Stahl, Putz aus Perlit-Zementmörtel DIN EN 998-1, Dicke 15 mm, Oberfläche gerieben, Farbton weiß, Ausführung gemäß Einzelbeschreibung,
Einzelbeschreibungs-Nr 'Brandschutzputzbekleidung an Stürzen und Unterzügen aus Stahlträgern, einseitig, Breite 10-20cm,
Ausführung erfolgt zeitversetzt, in Teilmengen gem. Baufortschritt.'
Menge: 10,000 m
Leistungsbereichkatalog: 023
DIN276_08: 353

**01.05.0440 Brandschutzputz F60 Abwicklung 0,3 m Perlit-Zementm. D 15mm gerieben**
STLB-Bau 2025-04 023
Brandschutzputz DIN 18550-2, Feuerwiderstandsklasse F 60 DIN 4102-2, an Unterzug DIN 4102-4,
Abwicklung der Bearbeitungsflächen '0,3' m,
aus Stahl, Putz aus Perlit-Zementmörtel DIN EN 998-1, Dicke 15 mm, Oberfläche gerieben, Farbton weiß, Ausführung gemäß Einzelbeschreibung,
Einzelbeschreibungs-Nr 'Brandschutzputzbekleidung an Stürzen und Unterzügen aus Stahlträgern, einseitig, Breite 10-20cm,
Ausführung erfolgt zeitversetzt, in Teilmengen gem. Baufortschritt.'
Menge: 60,000 m
Leistungsbereichkatalog: 023
DIN276_08: 353

**01.05.0450 Brandschutzputz F60 Abwicklung 1,14 m Perlit-Zementm. D 15mm gerieben**
STLB-Bau 2025-10 023
Brandschutzputz DIN 18550-2, Feuerwiderstandsklasse F 60 DIN 4102-2, an Unterzug DIN 4102-4,
Abwicklung der Bearbeitungsflächen '1,14' m,
aus Stahl, Putz aus Perlit-Zementmörtel DIN EN 998-1, Dicke 15 mm, Oberfläche gerieben, Farbton weiß, Ausführung gemäß Einzelbeschreibung,
Einzelbeschreibungs-Nr 'Brandschutzputzbekleidung an Stürzen und Unterzügen aus Stahlträgern, dreiseitig,
Ausführung erfolgt zeitversetzt, in Teilmengen gem. Baufortschritt.'
Menge: 20,000 m
Leistungsbereichkatalog: 023
DIN276_08: 353

**01.05.0460 Innenputz 2lagig Unterzug einseitig Abwicklung 0,2 m OP Kalkputzglätte geglättet**
STLB-Bau 2025-04 023
2-lagiges Innenputzsystem DIN 18550-2 auf Unterzug, rechteckig, einseitig,
Abwicklung der Bearbeitungsflächen '0,2' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 10,000 m
Leistungsbereichkatalog: 023
DIN276_08: 353

**01.05.0470 Innenputz 2lagig Unterzug einseitig Abwicklung 0,3 m OP Kalkputzglätte geglättet**
STLB-Bau 2025-04 023
2-lagiges Innenputzsystem DIN 18550-2 auf Unterzug, rechteckig, einseitig,
Abwicklung der Bearbeitungsflächen '0,3' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 60,000 m
Leistungsbereichkatalog: 023
DIN276_08: 353

**01.05.0480 Innenputz 2lagig Unterzug 3seitig Abwicklung 1,14 m OP Kalkputzglätte geglättet**
STLB-Bau 2025-10 023
2-lagiges Innenputzsystem DIN 18550-2 auf Unterzug, rechteckig, 3-seitig,
Abwicklung der Bearbeitungsflächen '1,14' m,
Putzgrund vorh. Unterputz, ohne Unterputz, Oberputz aus Kalkputzglätte, Putzoberfläche Qualitätsstufe 2 (Q2), geglättet, übliche Beanspruchung, Arbeitshöhe der zu bearbeitenden oder zu bekleidenden Fläche bis 5,5 m über der Standfläche des hierfür erforderlichen Gerüsts, Gerüst wird gesondert vergütet, Ausführung in allen Geschossen, Ausführung gemäß Einzelbeschreibung,
Einzelbeschreibungs-Nr 'Systemkompatible Kalkputzglätte auf zuvor beschriebenen Brandschutzputz,
Ausführung erfolgt zeitversetzt, in Teilmengen gem. Baufortschritt.'
Menge: 20,000 m
Leistungsbereichkatalog: 023
DIN276_08: 353

**01.05.0490 Zulage: Innenputz mit Putzoberfläche in Q3**
Zulage für den vorstehenden Innenputz für die Ausführung der Putzoberfläche in Qualitätsstufe 3 (Q3), nur auf gesonderte Anordnung der AG-Bauleitung.
Menge: 90,000 m
DIN276_08: 353

*Hinweis: Einbauteile, Profile, Sonstiges*
Einbauteile, Profile und Sonstiges

**01.05.0500 Kante Innenputz anschlagen D 15mm**
STLB-Bau 2025-04 023
Kante im Innenputz anschlagen, für Putzdicke 15 mm, Ausführung gemäß Einzelbeschreibung,
Einzelbeschreibungs-Nr 'Kanten an Unterzügen.'
Menge: 175,000 m
Leistungsbereichkatalog: 023
DIN276_08: 353

**01.05.0510 Kantenprofil Innenputz Stahl verz D 15mm**
STLB-Bau 2025-04 023
Kante im Innenputz mit Kantenprofil aus verzinktem Stahl, für Putzdicke 15 mm, Ausführung gemäß Einzelbeschreibung,
Einzelbeschreibungs-Nr 'Kanten an Unterzügen.'
Menge: 175,000 m
Leistungsbereichkatalog: 023
DIN276_08: 353

**01.05.0520 UP-Profil Innenputz Stahl niro D 20mm**
STLB-Bau 2025-10 023
Unterputzprofil im Innenputz, an Decke, innen, aus nichtrostendem Stahl, für Putzdicke 20 mm.
Menge: 20,000 m
Leistungsbereichkatalog: 023
DIN276_08: 353

**01.05.0530 UP-Profil Innenputz Stahl niro gebogen D 20mm**
STLB-Bau 2025-10 023
Unterputzprofil im Innenputz, an Decke, innen, aus nichtrostendem Stahl, gebogen, für Putzdicke 20 mm.
Menge: 5,000 m
Leistungsbereichkatalog: 023
DIN276_08: 353

**01.05.0540 Trennschnitt**
STLB-Bau 2025-04 023
Trennschnitt zwischen Putz und angrenzenden Bauteilen, innen, Ausführung gemäß Einzelbeschreibung,
Einzelbeschreibungs-Nr 'Trennschnitt in allen Schichten der Putzsysteme,
Ausführung erfolgt zeitversetzt, in Teilmengen gem. Baufortschritt.'
Menge: 50,000 m
Leistungsbereichkatalog: 023
DIN276_08: 353

**01.05.0550 Trennschnitt**
STLB-Bau 2025-04 023
Trennschnitt zwischen Wand- und Deckenputz, innen, Ausführung gemäß Einzelbeschreibung,
Einzelbeschreibungs-Nr 'Trennschnitt in allen Schichten der Putzsysteme,
Ausführung erfolgt zeitversetzt, in Teilmengen gem. Baufortschritt.'
Menge: 50,000 m
Leistungsbereichkatalog: 023
DIN276_08: 353

#### Abschnitt 01.06 Kalk-Zement-Putz - Innenwände

*Hinweis: WÄNDE*
Wandflächen

Die Wandflächen beinhalten Wandpfeiler und sonstige Wandversprünge. Das Anschlagen von Putzkanten sowie das Setzen von Eckprofilen etc. wird Mengenmäßig in gesonderten Positionen berücksichtigt.

**01.06.0010 Haftbrücke mineral. Innenwand Mauerwerk**
STLB-Bau 2025-04 023
Haftbrücke mineralisch, kunststoffvergütet, für später aufzubringenden mineralischen Putz, auf Innenwand, innen, Untergrund Mauerwerk, Ausführung gemäß Einzelbeschreibung,
Einzelbeschreibungs-Nr 'systemkompatible Haftbrücke für Aufbringen des nachstehenden Putzsystems auf stark- bzw. unterschiedlich stark saugende Untergründe,
Ausführung erfolgt zeitversetzt, in Teilmengen gem. Baufortschritt.'
Menge: 230,000 m2
Leistungsbereichkatalog: 023
DIN276_08: 345

**01.06.0020 Haftbrücke mineral. Innenwand Beton**
STLB-Bau 2025-04 023
Haftbrücke mineralisch, kunststoffvergütet, für später aufzubringenden mineralischen Putz, auf Innenwand, innen, Untergrund Beton, Ausführung gemäß Einzelbeschreibung,
Einzelbeschreibungs-Nr 'systemkompatible Haftbrücke für Aufbringen des nachstehenden Putzsystems auf Betonoberflächen,
Ausführung erfolgt zeitversetzt, in Teilmengen gem. Baufortschritt.'
Menge: 75,000 m2
Leistungsbereichkatalog: 023
DIN276_08: 345

**01.06.0030 Spritzbewurf Kalkzement-Putzm. Innenwand innen**
STLB-Bau 2025-04 023
Nicht volldeckender Spritzbewurf aus Werktrockenmörtel, Kalkzement-Normalputzmörtel (GP), auf Innenwand, innen, Untergrund Mauerwerk, Arbeitshöhe der zu bearbeitenden oder zu bekleidenden Fläche bis 5,5 m über der Standfläche des hierfür erforderlichen Gerüstes, Gerüst wird gesondert vergütet, Ausführung gemäß Einzelbeschreibung,
Einzelbeschreibungs-Nr ',
Ausführung erfolgt zeitversetzt, in Teilmengen gem. Baufortschritt.'
Menge: 2490,000 m2
Leistungsbereichkatalog: 023
DIN276_08: 345

**01.06.0040 Spritzbewurf Kalkzement-Putzm. Treppenhauswand innen**
STLB-Bau 2025-04 023
Nicht volldeckender Spritzbewurf aus Werktrockenmörtel, Kalkzement-Normalputzmörtel (GP), auf Treppenhauswand, gerader Lauf, innen, Untergrund Mauerwerk, Arbeitshöhe der zu bearbeitenden oder zu bekleidenden Fläche bis 7,5 m über der Standfläche des hierfür erforderlichen Gerüstes, Gerüst wird gesondert vergütet, Ausführung gemäß Einzelbeschreibung,
Einzelbeschreibungs-Nr ',
Ausführung erfolgt zeitversetzt, in Teilmengen gem. Baufortschritt.'
Menge: 225,000 m2
Leistungsbereichkatalog: 023
DIN276_08: 345

**01.06.0050 Spritzbewurf Kalkzement-Putzm. Innenwand innen**
STLB-Bau 2025-04 023
Nicht volldeckender Spritzbewurf aus Werktrockenmörtel, Kalkzement-Normalputzmörtel (GP), auf Innenwand, innen, Untergrund Beton, Arbeitshöhe der zu bearbeitenden oder zu bekleidenden Fläche bis 5,5 m über der Standfläche des hierfür erforderlichen Gerüstes, Gerüst wird gesondert vergütet, Ausführung gemäß Einzelbeschreibung,
Einzelbeschreibungs-Nr ',
Ausführung erfolgt zeitversetzt, in Teilmengen gem. Baufortschritt.'
Menge: 75,000 m2
Leistungsbereichkatalog: 023
DIN276_08: 345

**01.06.0060 Unebenheit Wand Kalkzement-Normalputzm. D 2-5mm**
STLB-Bau 2025-04 023
Unebenheiten auf Wand, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 622,500 m2
Leistungsbereichkatalog: 023
DIN276_08: 345

**01.06.0070 Unebenheit Wand Kalkzement-Normalputzm. D 5-10mm**
STLB-Bau 2025-04 023
Unebenheiten auf Wand, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 375,000 m2
Leistungsbereichkatalog: 023
DIN276_08: 345

**01.06.0080 Unebenheit Wand Kalkzement-Normalputzm. D 10-15mm**
STLB-Bau 2025-04 023
Unebenheiten auf Wand, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 200,000 m2
Leistungsbereichkatalog: 023
DIN276_08: 345

**01.06.0090 Unebenheit Wand Kalkzement-Normalputzm. D 15-20mm**
STLB-Bau 2025-04 023
Unebenheiten auf Wand, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 100,000 m2
Leistungsbereichkatalog: 023
DIN276_08: 345

**01.06.0100 Unebenheit Treppenhauswand Kalkzement-Normalputzm. D 2-5mm**
STLB-Bau 2025-04 023
Unebenheiten auf Treppenhauswand, gerader Lauf, innen, ausgleichen mit Kalkzement-Normalputzmörtel (GP) DIN EN 998-1, Dicke über 2 bis 5 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 225,000 m2
Leistungsbereichkatalog: 023
DIN276_08: 345

**01.06.0110 Unebenheit Treppenhauswand Kalkzement-Normalputzm. D 5-10mm**
STLB-Bau 2025-04 023
Unebenheiten auf Treppenhauswand, gerader Lauf, innen, ausgleichen mit Kalkzement-Normalputzmörtel (GP) DIN EN 998-1, Dicke über 5 bis 10 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 100,000 m2
Leistungsbereichkatalog: 023
DIN276_08: 345

**01.06.0120 Unebenheit Treppenhauswand Kalkzement-Normalputzm. D 10-15mm**
STLB-Bau 2025-04 023
Unebenheiten auf Treppenhauswand, gerader Lauf, innen, ausgleichen mit Kalkzement-Normalputzmörtel (GP) DIN EN 998-1, Dicke über 10 bis 15 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 345

**01.06.0130 Unebenheit Treppenhauswand Kalkzement-Normalputzm. D 15-20mm**
STLB-Bau 2025-04 023
Unebenheiten auf Treppenhauswand, gerader Lauf, innen, ausgleichen mit Kalkzement-Normalputzmörtel (GP) DIN EN 998-1, Dicke über 15 bis 20 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 345

**01.06.0140 Armierungsputz innen Gewebeeinlage alkalibest. D 4-5mm Innenwand**
STLB-Bau 2025-04 023
Armierungsputz, innen, mit Gewebeeinlage, alkalibeständig, Dicke 4 bis 5 mm, auf Unterputz, auf Innenwand, Ausführung gemäß Einzelbeschreibung,
Einzelbeschreibungs-Nr 'Armierungsputz auf Bestandswänden und neu hergestellten Wänden aus MW, nicht auf Betonwänden,
Ausführung erfolgt zeitversetzt, in Teilmengen gem. Baufortschritt.'
Menge: 2490,000 m2
Leistungsbereichkatalog: 023
DIN276_08: 345

**01.06.0150 Armierungsputz innen Gewebeeinlage alkalibest. D 4-5mm Innenwand**
STLB-Bau 2025-04 023
Armierungsputz, innen, mit Gewebeeinlage, alkalibeständig, Dicke 4 bis 5 mm, auf Unterputz, auf Innenwand, Ausführung gemäß Einzelbeschreibung,
Einzelbeschreibungs-Nr 'Treppenhauswände,
Armierungsputz auf Bestandswänden und neu hergestellten Wänden aus MW, nicht auf Betonwänden,
Ausführung erfolgt zeitversetzt, in Teilmengen gem. Baufortschritt.'
Menge: 225,000 m2
Leistungsbereichkatalog: 023
DIN276_08: 345

**01.06.0160 Innenputz 2lagig Innenwand UP Kalkzement-Normalputzm. D 15mm OP Kalkputzglätte geglättet**
STLB-Bau 2025-04 023
2-lagiges Innenputzsystem DIN 18550-2 auf Innenwand, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 2490,000 m2
Leistungsbereichkatalog: 023
DIN276_08: 345

**01.06.0170 Innenputz 2lagig Treppenhauswand UP Kalkzement-Normalputzm. D 15mm OP Kalkputzglätte geglättet**
STLB-Bau 2025-04 023
2-lagiges Innenputzsystem DIN 18550-2 auf Treppenhauswand, gerader Lauf, Putzgrund Mauerwerk, Unterputz DIN EN 998-1 aus Kalkzement-Normalputzmörtel (GP), Druckfestigkeitsklasse CS II (1,5 bis 5 N/mm2), Dicke Unterputz 15 mm, Oberputz aus Kalkputzglätte, Putzoberfläche Qualitätsstufe 2 (Q2), geglättet, übliche Beanspruchung, Arbeitshöhe der zu bearbeitenden oder zu bekleidenden Fläche bis 7,5 m über der Standfläche des hierfür erforderlichen Gerüstes, Gerüst wird gesondert vergütet, Ausführung in allen Geschossen, Ausführung gemäß Einzelbeschreibung,
Einzelbeschreibungs-Nr ',
Ausführung erfolgt zeitversetzt, in Teilmengen gem. Baufortschritt.'
Menge: 225,000 m2
Leistungsbereichkatalog: 023
DIN276_08: 345

**01.06.0180 Innenputz 2lagig Innenwand UP Kalkzement-Normalputzm. D 15mm OP Kalkputzglätte geglättet**
STLB-Bau 2025-04 023
2-lagiges Innenputzsystem DIN 18550-2 auf Innenwand, Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 75,000 m2
Leistungsbereichkatalog: 023
DIN276_08: 345

**01.06.0190 Zulage: Innenputz mit Putzoberfläche in Q3**
Zulage für den vorstehenden Innenputz für die Ausführung der Putzoberfläche in Qualitätsstufe 3 (Q3), nur auf gesonderte Anordnung der AG-Bauleitung.
Menge: 2790,000 m2
DIN276_08: 345

*Hinweis: LEIBUNGEN*
Öffnungsleibungen

**01.06.0200 Haftbrücke mineral. Leibung B 15 cm Mauerwerk**
STLB-Bau 2025-04 023
Haftbrücke mineralisch, kunststoffvergütet, für später aufzubringenden mineralischen Putz, auf Leibung, innen,
Breite Leibung '15' cm,
Untergrund Mauerwerk, Ausführung gemäß Einzelbeschreibung,
Einzelbeschreibungs-Nr 'systemkompatible Haftbrücke für Aufbringen des nachstehenden Putzsystems auf stark- bzw. unterschiedlich stark saugende Untergründe,
Ausführung erfolgt zeitversetzt, in Teilmengen gem. Baufortschritt.'
Menge: 85,000 m
Leistungsbereichkatalog: 023
DIN276_08: 345

**01.06.0210 Haftbrücke mineral. Leibung B 25 cm Mauerwerk**
STLB-Bau 2025-04 023
Haftbrücke mineralisch, kunststoffvergütet, für später aufzubringenden mineralischen Putz, auf Leibung, innen,
Breite Leibung '25' cm,
Untergrund Mauerwerk, Ausführung gemäß Einzelbeschreibung,
Einzelbeschreibungs-Nr 'systemkompatible Haftbrücke für Aufbringen des nachstehenden Putzsystems auf stark- bzw. unterschiedlich stark saugende Untergründe,
Ausführung erfolgt zeitversetzt, in Teilmengen gem. Baufortschritt.'
Menge: 20,000 m
Leistungsbereichkatalog: 023
DIN276_08: 345

**01.06.0220 Haftbrücke mineral. Leibung B 40 cm Mauerwerk**
STLB-Bau 2025-04 023
Haftbrücke mineralisch, kunststoffvergütet, für später aufzubringenden mineralischen Putz, auf Leibung, innen,
Breite Leibung '40' cm,
Untergrund Mauerwerk, Ausführung gemäß Einzelbeschreibung,
Einzelbeschreibungs-Nr 'systemkompatible Haftbrücke für Aufbringen des nachstehenden Putzsystems auf stark- bzw. unterschiedlich stark saugende Untergründe,
Ausführung erfolgt zeitversetzt, in Teilmengen gem. Baufortschritt.'
Menge: 10,000 m
Leistungsbereichkatalog: 023
DIN276_08: 345

**01.06.0230 Haftbrücke mineral. Leibung B 50 cm Mauerwerk**
STLB-Bau 2025-04 023
Haftbrücke mineralisch, kunststoffvergütet, für später aufzubringenden mineralischen Putz, auf Leibung, innen,
Breite Leibung '50' cm,
Untergrund Mauerwerk, Ausführung gemäß Einzelbeschreibung,
Einzelbeschreibungs-Nr 'systemkompatible Haftbrücke für Aufbringen des nachstehenden Putzsystems auf stark- bzw. unterschiedlich stark saugende Untergründe,
Ausführung erfolgt zeitversetzt, in Teilmengen gem. Baufortschritt.'
Menge: 150,000 m
Leistungsbereichkatalog: 023
DIN276_08: 345

**01.06.0240 Haftbrücke mineral. Leibung B 60 cm Mauerwerk**
STLB-Bau 2025-04 023
Haftbrücke mineralisch, kunststoffvergütet, für später aufzubringenden mineralischen Putz, auf Leibung, innen,
Breite Leibung '60' cm,
Untergrund Mauerwerk, Ausführung gemäß Einzelbeschreibung,
Einzelbeschreibungs-Nr 'systemkompatible Haftbrücke für Aufbringen des nachstehenden Putzsystems auf stark- bzw. unterschiedlich stark saugende Untergründe,
Ausführung erfolgt zeitversetzt, in Teilmengen gem. Baufortschritt.'
Menge: 50,000 m
Leistungsbereichkatalog: 023
DIN276_08: 345

**01.06.0250 Haftbrücke mineral. Leibung B 70 cm Mauerwerk**
STLB-Bau 2025-10 023
Haftbrücke mineralisch, kunststoffvergütet, für später aufzubringenden mineralischen Putz, auf Leibung, innen,
Breite Leibung '70' cm,
Untergrund Mauerwerk, Ausführung gemäß Einzelbeschreibung,
Einzelbeschreibungs-Nr 'systemkompatible Haftbrücke für Aufbringen des nachstehenden Putzsystems auf stark- bzw. unterschiedlich stark saugende Untergründe,
Ausführung erfolgt zeitversetzt, in Teilmengen gem. Baufortschritt.'
Menge: 10,000 m
Leistungsbereichkatalog: 023
DIN276_08: 345

**01.06.0260 Haftbrücke mineral. Leibung B 25 cm Beton**
STLB-Bau 2025-04 023
Haftbrücke mineralisch, kunststoffvergütet, für später aufzubringenden mineralischen Putz, auf Leibung, innen,
Breite Leibung '25' cm,
Untergrund Beton, Ausführung gemäß Einzelbeschreibung,
Einzelbeschreibungs-Nr 'systemkompatible Haftbrücke für Aufbringen des nachstehenden Putzsystems auf stark- bzw. unterschiedlich stark saugende Untergründe,
Ausführung erfolgt zeitversetzt, in Teilmengen gem. Baufortschritt.'
Menge: 25,000 m
Leistungsbereichkatalog: 023
DIN276_08: 345

**01.06.0270 Spritzbewurf Kalkzement-Putzm. Leibung innen B 15 cm**
STLB-Bau 2025-04 023
Nicht volldeckender Spritzbewurf aus Werktrockenmörtel, Kalkzement-Normalputzmörtel (GP), auf Leibung, innen,
Breite Leibung '15' cm,
Untergrund Mauerwerk, Arbeitshöhe der zu bearbeitenden oder zu bekleidenden Fläche bis 5,5 m über der Standfläche des hierfür erforderlichen Gerüstes, Gerüst wird gesondert vergütet, Ausführung gemäß Einzelbeschreibung,
Einzelbeschreibungs-Nr 'umlaufend, einschl. Stürze,
Ausführung erfolgt zeitversetzt, in Teilmengen gem. Baufortschritt.'
Menge: 85,000 m
Leistungsbereichkatalog: 023
DIN276_08: 345

**01.06.0280 Spritzbewurf Kalkzement-Putzm. Leibung innen B 25 cm**
STLB-Bau 2025-04 023
Nicht volldeckender Spritzbewurf aus Werktrockenmörtel, Kalkzement-Normalputzmörtel (GP), auf Leibung, innen,
Breite Leibung '25' cm,
Untergrund Mauerwerk, Arbeitshöhe der zu bearbeitenden oder zu bekleidenden Fläche bis 5,5 m über der Standfläche des hierfür erforderlichen Gerüstes, Gerüst wird gesondert vergütet, Ausführung gemäß Einzelbeschreibung,
Einzelbeschreibungs-Nr 'umlaufend, einschl. Stürze,
Ausführung erfolgt zeitversetzt, in Teilmengen gem. Baufortschritt.'
Menge: 20,000 m
Leistungsbereichkatalog: 023
DIN276_08: 345

**01.06.0290 Spritzbewurf Kalkzement-Putzm. Leibung innen B 40 cm**
STLB-Bau 2025-04 023
Nicht volldeckender Spritzbewurf aus Werktrockenmörtel, Kalkzement-Normalputzmörtel (GP), auf Leibung, innen,
Breite Leibung '40' cm,
Untergrund Mauerwerk, Arbeitshöhe der zu bearbeitenden oder zu bekleidenden Fläche bis 5,5 m über der Standfläche des hierfür erforderlichen Gerüstes, Gerüst wird gesondert vergütet, Ausführung gemäß Einzelbeschreibung,
Einzelbeschreibungs-Nr 'umlaufend, einschl. Stürze,
Ausführung erfolgt zeitversetzt, in Teilmengen gem. Baufortschritt.'
Menge: 10,000 m
Leistungsbereichkatalog: 023
DIN276_08: 345

**01.06.0300 Spritzbewurf Kalkzement-Putzm. Leibung innen B 50 cm**
STLB-Bau 2025-04 023
Nicht volldeckender Spritzbewurf aus Werktrockenmörtel, Kalkzement-Normalputzmörtel (GP), auf Leibung, innen,
Breite Leibung '50' cm,
Untergrund Mauerwerk, Arbeitshöhe der zu bearbeitenden oder zu bekleidenden Fläche bis 5,5 m über der Standfläche des hierfür erforderlichen Gerüstes, Gerüst wird gesondert vergütet, Ausführung gemäß Einzelbeschreibung,
Einzelbeschreibungs-Nr 'umlaufend, einschl. Stürze,
Ausführung erfolgt zeitversetzt, in Teilmengen gem. Baufortschritt.'
Menge: 150,000 m
Leistungsbereichkatalog: 023
DIN276_08: 345

**01.06.0310 Spritzbewurf Kalkzement-Putzm. Leibung innen B 60 cm**
STLB-Bau 2025-04 023
Nicht volldeckender Spritzbewurf aus Werktrockenmörtel, Kalkzement-Normalputzmörtel (GP), auf Leibung, innen,
Breite Leibung '60' cm,
Untergrund Mauerwerk, Arbeitshöhe der zu bearbeitenden oder zu bekleidenden Fläche bis 5,5 m über der Standfläche des hierfür erforderlichen Gerüstes, Gerüst wird gesondert vergütet, Ausführung gemäß Einzelbeschreibung,
Einzelbeschreibungs-Nr 'umlaufend, einschl. Stürze,
Ausführung erfolgt zeitversetzt, in Teilmengen gem. Baufortschritt.'
Menge: 50,000 m
Leistungsbereichkatalog: 023
DIN276_08: 345

**01.06.0320 Spritzbewurf Kalkzement-Putzm. Leibung innen B 70 cm**
STLB-Bau 2025-10 023
Nicht volldeckender Spritzbewurf aus Werktrockenmörtel, Kalkzement-Normalputzmörtel (GP), auf Leibung, innen,
Breite Leibung '70' cm,
Untergrund Mauerwerk, Arbeitshöhe der zu bearbeitenden oder zu bekleidenden Fläche bis 5,5 m über der Standfläche des hierfür erforderlichen Gerüstes, Gerüst wird gesondert vergütet, Ausführung gemäß Einzelbeschreibung,
Einzelbeschreibungs-Nr 'umlaufend, einschl. Stürze,
Ausführung erfolgt zeitversetzt, in Teilmengen gem. Baufortschritt.'
Menge: 10,000 m
Leistungsbereichkatalog: 023
DIN276_08: 345

**01.06.0330 Spritzbewurf Kalkzement-Putzm. Leibung innen B 25 cm**
STLB-Bau 2025-04 023
Nicht volldeckender Spritzbewurf aus Werktrockenmörtel, Kalkzement-Normalputzmörtel (GP), auf Leibung, innen,
Breite Leibung '25' cm,
Untergrund Beton, Arbeitshöhe der zu bearbeitenden oder zu bekleidenden Fläche bis 5,5 m über der Standfläche des hierfür erforderlichen Gerüstes, Gerüst wird gesondert vergütet, Ausführung gemäß Einzelbeschreibung,
Einzelbeschreibungs-Nr 'umlaufend, einschl. Stürze,
Ausführung erfolgt zeitversetzt, in Teilmengen gem. Baufortschritt.'
Menge: 25,000 m
Leistungsbereichkatalog: 023
DIN276_08: 345

**01.06.0340 Putzglattstrich Türeinbau Leibung B 15 cm Kalkzement-Normalputzm. D 2-5mm**
STLB-Bau 2025-04 023
Glattstrich Putz vor Türeinbau, auf Leibung, innen,
Breite Leibung '15' cm,
ausgleichen mit Kalkzement-Normalputzmörtel (GP), Dicke über 2 bis 5 mm, Untergrund Ziegelmauerwerk, Ausführung gemäß Einzelbeschreibung,
Einzelbeschreibungs-Nr 'umlaufend, einschl. Stürze,
Ausführung erfolgt zeitversetzt, in Teilmengen gem. Baufortschritt.'
Menge: 42,500 m
Leistungsbereichkatalog: 023
DIN276_08: 345

**01.06.0350 Putzglattstrich Türeinbau Leibung B 15 cm Kalkzement-Normalputzm. D 5-10mm**
STLB-Bau 2025-04 023
Glattstrich Putz vor Türeinbau, auf Leibung, innen,
Breite Leibung '15' cm,
ausgleichen mit Kalkzement-Normalputzmörtel (GP), Dicke über 5 bis 10 mm, Untergrund Ziegelmauerwerk, Ausführung gemäß Einzelbeschreibung,
Einzelbeschreibungs-Nr 'umlaufend, einschl. Stürze,
Ausführung erfolgt zeitversetzt, in Teilmengen gem. Baufortschritt.'
Menge: 42,500 m
Leistungsbereichkatalog: 023
DIN276_08: 345

**01.06.0360 Putzglattstrich Türeinbau Leibung B 25 cm Kalkzement-Normalputzm. D 2-5mm**
STLB-Bau 2025-04 023
Glattstrich Putz vor Türeinbau, auf Leibung, innen,
Breite Leibung '25' cm,
ausgleichen mit Kalkzement-Normalputzmörtel (GP), Dicke über 2 bis 5 mm, Untergrund Ziegelmauerwerk, Ausführung gemäß Einzelbeschreibung,
Einzelbeschreibungs-Nr 'umlaufend, einschl. Stürze,
Ausführung erfolgt zeitversetzt, in Teilmengen gem. Baufortschritt.'
Menge: 22,500 m
Leistungsbereichkatalog: 023
DIN276_08: 345

**01.06.0370 Putzglattstrich Türeinbau Leibung B 25 cm Kalkzement-Normalputzm. D 5-10mm**
STLB-Bau 2025-04 023
Glattstrich Putz vor Türeinbau, auf Leibung, innen,
Breite Leibung '25' cm,
ausgleichen mit Kalkzement-Normalputzmörtel (GP), Dicke über 5 bis 10 mm, Untergrund Ziegelmauerwerk, Ausführung gemäß Einzelbeschreibung,
Einzelbeschreibungs-Nr 'umlaufend, einschl. Stürze,
Ausführung erfolgt zeitversetzt, in Teilmengen gem. Baufortschritt.'
Menge: 22,500 m
Leistungsbereichkatalog: 023
DIN276_08: 345

**01.06.0380 Putzglattstrich Türeinbau Leibung B 40 cm Kalkzement-Normalputzm. D 2-5mm**
STLB-Bau 2025-04 023
Glattstrich Putz vor Türeinbau, auf Leibung, innen,
Breite Leibung '40' cm,
ausgleichen mit Kalkzement-Normalputzmörtel (GP), Dicke über 2 bis 5 mm, Untergrund Ziegelmauerwerk, Ausführung gemäß Einzelbeschreibung,
Einzelbeschreibungs-Nr 'umlaufend, einschl. Stürze,
Ausführung erfolgt zeitversetzt, in Teilmengen gem. Baufortschritt.'
Menge: 5,000 m
Leistungsbereichkatalog: 023
DIN276_08: 345

**01.06.0390 Putzglattstrich Türeinbau Leibung B 40 cm Kalkzement-Normalputzm. D 5-10mm**
STLB-Bau 2025-04 023
Glattstrich Putz vor Türeinbau, auf Leibung, innen,
Breite Leibung '40' cm,
ausgleichen mit Kalkzement-Normalputzmörtel (GP), Dicke über 5 bis 10 mm, Untergrund Ziegelmauerwerk, Ausführung gemäß Einzelbeschreibung,
Einzelbeschreibungs-Nr 'umlaufend, einschl. Stürze,
Ausführung erfolgt zeitversetzt, in Teilmengen gem. Baufortschritt.'
Menge: 5,000 m
Leistungsbereichkatalog: 023
DIN276_08: 345

**01.06.0400 Putzglattstrich Türeinbau Leibung B 50 cm Kalkzement-Normalputzm. D 2-5mm**
STLB-Bau 2025-04 023
Glattstrich Putz vor Türeinbau, auf Leibung, innen,
Breite Leibung '50' cm,
ausgleichen mit Kalkzement-Normalputzmörtel (GP), Dicke über 2 bis 5 mm, Untergrund Ziegelmauerwerk, Ausführung gemäß Einzelbeschreibung,
Einzelbeschreibungs-Nr 'umlaufend, einschl. Stürze,
Ausführung erfolgt zeitversetzt, in Teilmengen gem. Baufortschritt.'
Menge: 75,000 m
Leistungsbereichkatalog: 023
DIN276_08: 345

**01.06.0410 Putzglattstrich Türeinbau Leibung B 50 cm Kalkzement-Normalputzm. D 5-10mm**
STLB-Bau 2025-04 023
Glattstrich Putz vor Türeinbau, auf Leibung, innen,
Breite Leibung '50' cm,
ausgleichen mit Kalkzement-Normalputzmörtel (GP), Dicke über 5 bis 10 mm, Untergrund Ziegelmauerwerk, Ausführung gemäß Einzelbeschreibung,
Einzelbeschreibungs-Nr 'umlaufend, einschl. Stürze,
Ausführung erfolgt zeitversetzt, in Teilmengen gem. Baufortschritt.'
Menge: 75,000 m
Leistungsbereichkatalog: 023
DIN276_08: 345

**01.06.0420 Putzglattstrich Türeinbau Leibung B 60 cm Kalkzement-Normalputzm. D 2-5mm**
STLB-Bau 2025-04 023
Glattstrich Putz vor Türeinbau, auf Leibung, innen,
Breite Leibung '60' cm,
ausgleichen mit Kalkzement-Normalputzmörtel (GP), Dicke über 2 bis 5 mm, Untergrund Ziegelmauerwerk, Ausführung gemäß Einzelbeschreibung,
Einzelbeschreibungs-Nr 'umlaufend, einschl. Stürze,
Ausführung erfolgt zeitversetzt, in Teilmengen gem. Baufortschritt.'
Menge: 25,000 m
Leistungsbereichkatalog: 023
DIN276_08: 345

**01.06.0430 Putzglattstrich Türeinbau Leibung B 60 cm Kalkzement-Normalputzm. D 5-10mm**
STLB-Bau 2025-04 023
Glattstrich Putz vor Türeinbau, auf Leibung, innen,
Breite Leibung '60' cm,
ausgleichen mit Kalkzement-Normalputzmörtel (GP), Dicke über 5 bis 10 mm, Untergrund Ziegelmauerwerk, Ausführung gemäß Einzelbeschreibung,
Einzelbeschreibungs-Nr 'umlaufend, einschl. Stürze,
Ausführung erfolgt zeitversetzt, in Teilmengen gem. Baufortschritt.'
Menge: 25,000 m
Leistungsbereichkatalog: 023
DIN276_08: 345

**01.06.0440 Putzglattstrich Türeinbau Leibung B 70 cm Kalkzement-Normalputzm. D 2-5mm**
STLB-Bau 2025-10 023
Glattstrich Putz vor Türeinbau, auf Leibung, innen,
Breite Leibung '70' cm,
ausgleichen mit Kalkzement-Normalputzmörtel (GP), Dicke über 2 bis 5 mm, Untergrund Ziegelmauerwerk, Ausführung gemäß Einzelbeschreibung,
Einzelbeschreibungs-Nr 'umlaufend, einschl. Stürze,
Ausführung erfolgt zeitversetzt, in Teilmengen gem. Baufortschritt.'
Menge: 5,000 m
Leistungsbereichkatalog: 023
DIN276_08: 345

**01.06.0450 Putzglattstrich Türeinbau Leibung B 70 cm Kalkzement-Normalputzm. D 5-10mm**
STLB-Bau 2025-10 023
Glattstrich Putz vor Türeinbau, auf Leibung, innen,
Breite Leibung '70' cm,
ausgleichen mit Kalkzement-Normalputzmörtel (GP), Dicke über 5 bis 10 mm, Untergrund Ziegelmauerwerk, Ausführung gemäß Einzelbeschreibung,
Einzelbeschreibungs-Nr 'umlaufend, einschl. Stürze,
Ausführung erfolgt zeitversetzt, in Teilmengen gem. Baufortschritt.'
Menge: 5,000 m
Leistungsbereichkatalog: 023
DIN276_08: 345

**01.06.0460 Armierungsputz innen Gewebeeinlage alkalibest. D 4-5mm Leibung**
STLB-Bau 2025-04 023
Armierungsputz, innen, mit Gewebeeinlage, alkalibeständig, Dicke 4 bis 5 mm, auf Unterputz, auf Leibung,
Breite Leibung '15' cm,
Ausführung gemäß Einzelbeschreibung,
Einzelbeschreibungs-Nr 'Armierungsputz auf Leibungen in Bestandswänden und neu hergestellten Wänden aus MW, nicht auf Betonwänden,
Ausführung erfolgt zeitversetzt, in Teilmengen gem. Baufortschritt.'
Menge: 85,000 m
Leistungsbereichkatalog: 023
DIN276_08: 345

**01.06.0470 Armierungsputz innen Gewebeeinlage alkalibest. D 4-5mm Leibung**
STLB-Bau 2025-04 023
Armierungsputz, innen, mit Gewebeeinlage, alkalibeständig, Dicke 4 bis 5 mm, auf Unterputz, auf Leibung,
Breite Leibung '25' cm,
Ausführung gemäß Einzelbeschreibung,
Einzelbeschreibungs-Nr 'Armierungsputz auf Leibungen in Bestandswänden und neu hergestellten Wänden aus MW, nicht auf Betonwänden,
Ausführung erfolgt zeitversetzt, in Teilmengen gem. Baufortschritt.'
Menge: 20,000 m
Leistungsbereichkatalog: 023
DIN276_08: 345

**01.06.0480 Armierungsputz innen Gewebeeinlage alkalibest. D 4-5mm Leibung**
STLB-Bau 2025-04 023
Armierungsputz, innen, mit Gewebeeinlage, alkalibeständig, Dicke 4 bis 5 mm, auf Unterputz, auf Leibung,
Breite Leibung '40' cm,
Ausführung gemäß Einzelbeschreibung,
Einzelbeschreibungs-Nr 'Armierungsputz auf Leibungen in Bestandswänden und neu hergestellten Wänden aus MW, nicht auf Betonwänden,
Ausführung erfolgt zeitversetzt, in Teilmengen gem. Baufortschritt.'
Menge: 10,000 m
Leistungsbereichkatalog: 023
DIN276_08: 345

**01.06.0490 Armierungsputz innen Gewebeeinlage alkalibest. D 4-5mm Leibung**
STLB-Bau 2025-04 023
Armierungsputz, innen, mit Gewebeeinlage, alkalibeständig, Dicke 4 bis 5 mm, auf Unterputz, auf Leibung,
Breite Leibung '50' cm,
Ausführung gemäß Einzelbeschreibung,
Einzelbeschreibungs-Nr 'Armierungsputz auf Leibungen in Bestandswänden und neu hergestellten Wänden aus MW, nicht auf Betonwänden,
Ausführung erfolgt zeitversetzt, in Teilmengen gem. Baufortschritt.'
Menge: 150,000 m
Leistungsbereichkatalog: 023
DIN276_08: 345

**01.06.0500 Armierungsputz innen Gewebeeinlage alkalibest. D 4-5mm Leibung**
STLB-Bau 2025-04 023
Armierungsputz, innen, mit Gewebeeinlage, alkalibeständig, Dicke 4 bis 5 mm, auf Unterputz, auf Leibung,
Breite Leibung '60' cm,
Ausführung gemäß Einzelbeschreibung,
Einzelbeschreibungs-Nr 'Armierungsputz auf Leibungen in Bestandswänden und neu hergestellten Wänden aus MW, nicht auf Betonwänden,
Ausführung erfolgt zeitversetzt, in Teilmengen gem. Baufortschritt.'
Menge: 50,000 m
Leistungsbereichkatalog: 023
DIN276_08: 345

**01.06.0510 Armierungsputz innen Gewebeeinlage alkalibest. D 4-5mm Leibung**
STLB-Bau 2025-10 023
Armierungsputz, innen, mit Gewebeeinlage, alkalibeständig, Dicke 4 bis 5 mm, auf Unterputz, auf Leibung,
Breite Leibung '70' cm,
Ausführung gemäß Einzelbeschreibung,
Einzelbeschreibungs-Nr 'Armierungsputz auf Leibungen in Bestandswänden und neu hergestellten Wänden aus MW, nicht auf Betonwänden,
Ausführung erfolgt zeitversetzt, in Teilmengen gem. Baufortschritt.'
Menge: 10,000 m
Leistungsbereichkatalog: 023
DIN276_08: 345

**01.06.0520 Innenputz 2lagig Leibung B 15 cm UP Kalkzement-Normalputzm. D 15mm OP Kalkputzglätte geglättet**
STLB-Bau 2025-04 023
2-lagiges Innenputzsystem DIN 18550-2 auf Leibung,
Breite Leibung '15' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 85,000 m
Leistungsbereichkatalog: 023
DIN276_08: 345

**01.06.0530 Innenputz 2lagig Leibung B 25 cm UP Kalkzement-Normalputzm. D 15mm OP Kalkputzglätte geglättet**
STLB-Bau 2025-04 023
2-lagiges Innenputzsystem DIN 18550-2 auf Leibung,
Breite Leibung '25' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 45,000 m
Leistungsbereichkatalog: 023
DIN276_08: 345

**01.06.0540 Innenputz 2lagig Leibung B 40 cm UP Kalkzement-Normalputzm. D 15mm OP Kalkputzglätte geglättet**
STLB-Bau 2025-04 023
2-lagiges Innenputzsystem DIN 18550-2 auf Leibung,
Breite Leibung '40' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m
Leistungsbereichkatalog: 023
DIN276_08: 345

**01.06.0550 Innenputz 2lagig Leibung B 50 cm UP Kalkzement-Normalputzm. D 15mm OP Kalkputzglätte geglättet**
STLB-Bau 2025-04 023
2-lagiges Innenputzsystem DIN 18550-2 auf Leibung,
Breite Leibung '50' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 150,000 m
Leistungsbereichkatalog: 023
DIN276_08: 345

**01.06.0560 Innenputz 2lagig Leibung B 60 cm UP Kalkzement-Normalputzm. D 15mm OP Kalkputzglätte geglättet**
STLB-Bau 2025-04 023
2-lagiges Innenputzsystem DIN 18550-2 auf Leibung,
Breite Leibung '60' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 50,000 m
Leistungsbereichkatalog: 023
DIN276_08: 345

**01.06.0570 Innenputz 2lagig Leibung B 70 cm UP Kalkzement-Normalputzm. D 15mm OP Kalkputzglätte geglättet**
STLB-Bau 2025-10 023
2-lagiges Innenputzsystem DIN 18550-2 auf Leibung,
Breite Leibung '70' cm,
Putzgrund Mauerwerk, Unterputz DIN EN 998-1 aus Kalkzement-Normalputzmörtel (GP), Druckfestigkeitsklasse CS II (1,5 bis 5 N/mm2), Dicke Unterputz 15 mm, Oberputz aus Kalkputzglätte, Putzoberfläche Qualitätsstufe 2 (Q2), geglättet, übliche Beanspruchung, Arbeitshöhe der zu bearbeitenden oder zu bekleidenden Fläche bis 5,5 m über der Standfläche des hierfür erforderlichen Gerüsts, Gerüst wird gesondert vergütet, Ausführung in allen Geschossen, Ausführung gemäß Einzelbeschreibung,
Einzelbeschreibungs-Nr ',
Ausführung erfolgt zeitversetzt, in Teilmengen gem. Baufortschritt.'
Menge: 10,000 m
Leistungsbereichkatalog: 023
DIN276_08: 345

**01.06.0580 Zulage: Innenputz an Leibungen mit Anschlag B 12,5 cm**
Zulage für die Ausführung der zuvor beschriebenen Innenputze in den Laibungsanschlägen der Türöffnungen, über alle Schichten (Spritzbewurf, Armierungsputz, Kalkzementputz und Glätte).

In diese Position einzukalkulieren sind:
- Setzen eines zusätzlichen Kantenprofils,
- Mehraufwand für Bearbeitung dreier getrennter Leibungsflächen (Einzelflächen),
- Differenz der Abwicklung bis 12,5 cm (Breite der Anschläge),

Ausführung erfolgt zeitversetzt, in Teilmengen gem. Baufortschritt.
Menge: 125,000 m
DIN276_08: 345

*Hinweis: STÜTZEN*
Mauerwerksstützen

**01.06.0590 Haftbrücke mineral. Stütze Abwicklung 2,75 m Mauerwerk**
STLB-Bau 2025-04 023
Haftbrücke mineralisch, kunststoffvergütet, für später aufzubringenden mineralischen Putz, auf Stütze, innen, rechteckig, 4-seitig,
Abwicklung der Bearbeitungsflächen '2,75' m,
Untergrund Mauerwerk, Ausführung gemäß Einzelbeschreibung,
Einzelbeschreibungs-Nr 'systemkompatible Haftbrücke für Aufbringen des nachstehenden Putzsystems auf stark- bzw. unterschiedlich stark saugende Untergründe,
Ausführung erfolgt zeitversetzt, in Teilmengen gem. Baufortschritt.'
Menge: 22,500 m
Leistungsbereichkatalog: 023
DIN276_08: 345

**01.06.0600 Spritzbewurf Kalkzement-Putzm. Stütze innen Abwicklung 2,75 m**
STLB-Bau 2025-04 023
Nicht volldeckender Spritzbewurf aus Werktrockenmörtel, Kalkzement-Normalputzmörtel (GP), auf Stütze, innen, rechteckig, 4-seitig,
Abwicklung der Bearbeitungsflächen '2,75' m,
Untergrund Mauerwerk, Arbeitshöhe der zu bearbeitenden oder zu bekleidenden Fläche bis 5,5 m über der Standfläche des hierfür erforderlichen Gerüstes, Gerüst wird gesondert vergütet, Ausführung gemäß Einzelbeschreibung,
Einzelbeschreibungs-Nr ',
Ausführung erfolgt zeitversetzt, in Teilmengen gem. Baufortschritt.'
Menge: 22,500 m
Leistungsbereichkatalog: 023
DIN276_08: 345

**01.06.0610 Unebenheit Stütze Abwicklung 2,75 m Kalkzement-Normalputzm. D 2-5mm**
STLB-Bau 2025-04 023
Unebenheiten auf Stütze, rechteckig, 4-seitig,
Abwicklung der Bearbeitungsflächen '2,75' m,
innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 7,500 m
Leistungsbereichkatalog: 023
DIN276_08: 345

**01.06.0620 Unebenheit Stütze Abwicklung 2,75 m Kalkzement-Normalputzm. D 5-10mm**
STLB-Bau 2025-04 023
Unebenheiten auf Stütze, rechteckig, 4-seitig,
Abwicklung der Bearbeitungsflächen '2,75' m,
innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 345

**01.06.0630 Unebenheit Stütze Abwicklung 2,75 m Kalkzement-Normalputzm. D 10-15mm**
STLB-Bau 2025-04 023
Unebenheiten auf Stütze, rechteckig, 4-seitig,
Abwicklung der Bearbeitungsflächen '2,75' m,
innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 345

**01.06.0640 Unebenheit Stütze Abwicklung 2,75 m Kalkzement-Normalputzm. D 15-20mm**
STLB-Bau 2025-04 023
Unebenheiten auf Stütze, rechteckig, 4-seitig,
Abwicklung der Bearbeitungsflächen '2,75' m,
innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 345

**01.06.0650 Armierungsputz innen Gewebeeinlage alkalibest. D 4-5mm Stütze Abwicklung 2,75 m**
STLB-Bau 2025-04 023
Armierungsputz, innen, mit Gewebeeinlage, alkalibeständig, Dicke 4 bis 5 mm, auf Unterputz, auf Stütze, rechteckig, 4-seitig,
Abwicklung der Bearbeitungsflächen '2,75' m,
Ausführung gemäß Einzelbeschreibung,
Einzelbeschreibungs-Nr 'Armierungsputz auf Bestands- und neu hergestellten Mauerwerk, nicht auf Betonoberflächen,
Ausführung erfolgt zeitversetzt, in Teilmengen gem. Baufortschritt.'
Menge: 22,500 m
Leistungsbereichkatalog: 023
DIN276_08: 345

**01.06.0660 Innenputz 2lagig Stütze 4seitig Abwicklung 2,75 m UP Kalkzement-Normalputzm. D 15mm OP Kalkputzglätte geglättet**
STLB-Bau 2025-04 023
2-lagiges Innenputzsystem DIN 18550-2 auf Stütze, rechteckig, 4-seitig,
Abwicklung der Bearbeitungsflächen '2,75' m,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 22,500 m
Leistungsbereichkatalog: 023
DIN276_08: 345

**01.06.0670 Zulage: Innenputz mit Putzoberfläche in Q3, Abwicklung bis 2,75m**
Zulage für den vorstehenden Innenputz für die Ausführung der Putzoberfläche in Qualitätsstufe 3 (Q3), Abwicklung bis 2,75m, nur auf gesonderte Anordnung der AG-Bauleitung.
Menge: 22,500 m
DIN276_08: 345

*Hinweis: Einbauteile, Profile, Sonstiges*
Einbauteile, Profile und Sonstiges

**01.06.0680 Zu-Überputzen Schlitze innen Kalkzement-Normalputzm. geglättet D 15mm B bis 5cm**
STLB-Bau 2025-04 023
Zu-/Überputzen von Schlitzen, innen, an Wand, Kalkzement-Normalputzmörtel (GP) DIN EN 998-1, geglättet, Putzoberfläche Qualitätsstufe 2 (Q2), Dicke 15 mm, Breite bis 5 cm, Arbeitshöhe des Montageortes bis 5,5 m über der Standfläche des hierfür erforderlichen Gerüstes, Gerüst wird gesondert vergütet, Ausführung gemäß Einzelbeschreibung,
Einzelbeschreibungs-Nr 'Schließen von Installationsschlitzen über alle Putzschichten, Schlitztiefe bis 5cm, einschl. Kalkputzglätte,
Ausführung erfolgt zeitversetzt, in Teilmengen gem. Baufortschritt.'
Menge: 400,000 m
Leistungsbereichkatalog: 023
DIN276_08: 345

**01.06.0690 Zu-Überputzen Schlitze innen Kalkzement-Normalputzm. geglättet D 15mm B 5-10cm**
STLB-Bau 2025-04 023
Zu-/Überputzen von Schlitzen, innen, an Wand, Kalkzement-Normalputzmörtel (GP) DIN EN 998-1, geglättet, Putzoberfläche Qualitätsstufe 2 (Q2), Dicke 15 mm, Breite über 5 bis 10 cm, Arbeitshöhe des Montageortes bis 5,5 m über der Standfläche des hierfür erforderlichen Gerüstes, Gerüst wird gesondert vergütet, Ausführung gemäß Einzelbeschreibung,
Einzelbeschreibungs-Nr 'Schließen von Installationsschlitzen über alle Putzschichten, Schlitztiefe bis 5cm, einschl. Kalkputzglätte,
Ausführung erfolgt zeitversetzt, in Teilmengen gem. Baufortschritt.'
Menge: 150,000 m
Leistungsbereichkatalog: 023
DIN276_08: 345

**01.06.0700 Herstellen Aussparungen Putz innen 0,05-0,1m2**
STLB-Bau 2025-04 023
Herstellen von Aussparungen im Putz, innen, für Installationsteile, Flächengröße über 0,05 bis 0,1 m2, Arbeitshöhe des Montageortes bis 5,5 m über der Standfläche des hierfür erforderlichen Gerüstes, Gerüst wird gesondert vergütet, Ausführung gemäß Einzelbeschreibung,
Einzelbeschreibungs-Nr 'Abstellen der Putzschichten (alle Lagen) an Öffnungen für die Durchführung von technischen Installationen, vorbereitet für späteres Beiputzen,
Ausführung erfolgt zeitversetzt, in Teilmengen gem. Baufortschritt.'
Menge: 46,000 St
Leistungsbereichkatalog: 023
DIN276_08: 345

**01.06.0710 Herstellen Aussparungen Putz innen 0,1-0,25m2**
STLB-Bau 2025-04 023
Herstellen von Aussparungen im Putz, innen, für Installationsteile, Flächengröße über 0,1 bis 0,25 m2, Arbeitshöhe des Montageortes bis 5,5 m über der Standfläche des hierfür erforderlichen Gerüstes, Gerüst wird gesondert vergütet, Ausführung gemäß Einzelbeschreibung,
Einzelbeschreibungs-Nr 'Abstellen der Putzschichten (alle Lagen) an Öffnungen für die Durchführung von technischen Installationen, vorbereitet für späteres Beiputzen,
Ausführung erfolgt zeitversetzt, in Teilmengen gem. Baufortschritt.'
Menge: 22,000 St
Leistungsbereichkatalog: 023
DIN276_08: 345

**01.06.0720 Herstellen Aussparungen Putz innen 0,25-0,5m2**
STLB-Bau 2025-04 023
Herstellen von Aussparungen im Putz, innen, für Installationsteile, Flächengröße über 0,25 bis 0,5 m2, Arbeitshöhe des Montageortes bis 5,5 m über der Standfläche des hierfür erforderlichen Gerüstes, Gerüst wird gesondert vergütet, Ausführung gemäß Einzelbeschreibung,
Einzelbeschreibungs-Nr 'Abstellen der Putzschichten (alle Lagen) an Öffnungen für die Durchführung von technischen Installationen, vorbereitet für späteres Beiputzen,
Ausführung erfolgt zeitversetzt, in Teilmengen gem. Baufortschritt.'
Menge: 32,000 St
Leistungsbereichkatalog: 023
DIN276_08: 345

**01.06.0730 Herstellen Aussparungen Putz innen 0,5-1m2**
STLB-Bau 2025-10 023
Herstellen von Aussparungen im Putz, innen, Flächengröße über 0,5 bis 1 m2, Arbeitshöhe des Montageortes bis 5,5 m über der Standfläche des hierfür erforderlichen Gerüsts, Gerüst wird gesondert vergütet, Ausführung gemäß Einzelbeschreibung,
Einzelbeschreibungs-Nr 'Abstellen der Putzschichten (alle Lagen) an Öffnungen für die Durchführung von technischen Installationen, vorbereitet für späteres Beiputzen,
Ausführung erfolgt zeitversetzt, in Teilmengen gem. Baufortschritt.'
Menge: 4,000 St
Leistungsbereichkatalog: 023
DIN276_08: 345

**01.06.0740 Nachträgl.Putzen Teilflächen innen Kalkzement-Normalputzm. geglättet D 15mm 0,02-0,1m2**
STLB-Bau 2025-04 023
Nachträgliches Putzen von Teilflächen, innen, Kalkzement-Normalputzmörtel (GP) DIN EN 998-1, geglättet, Putzoberfläche Qualitätsstufe 2 (Q2), Dicke 15 mm, Flächengröße über 0,02 bis 0,1 m2, Arbeitshöhe des Montageortes bis 5,5 m über der Standfläche des hierfür erforderlichen Gerüstes, Gerüst wird gesondert vergütet, Ausführung gemäß Einzelbeschreibung,
Einzelbeschreibungs-Nr 'Beiputzen der vorstehenden Aussparungen nach Fertigstellung der technischen Installation, einschl. Kalkputzglätte.'
Menge: 46,000 St
Leistungsbereichkatalog: 023
DIN276_08: 345

**01.06.0750 Nachträgl.Putzen Teilflächen innen Kalkzement-Normalputzm. geglättet D 15mm 0,1-0,25m2**
STLB-Bau 2025-04 023
Nachträgliches Putzen von Teilflächen, innen, Kalkzement-Normalputzmörtel (GP) DIN EN 998-1, geglättet, Putzoberfläche Qualitätsstufe 2 (Q2), Dicke 15 mm, Flächengröße über 0,1 bis 0,25 m2, Arbeitshöhe des Montageortes bis 5,5 m über der Standfläche des hierfür erforderlichen Gerüstes, Gerüst wird gesondert vergütet, Ausführung gemäß Einzelbeschreibung,
Einzelbeschreibungs-Nr 'Beiputzen der vorstehenden Aussparungen nach Fertigstellung der technischen Installation, einschl. Kalkputzglätte.'
Menge: 22,000 St
Leistungsbereichkatalog: 023
DIN276_08: 345

**01.06.0760 Nachträgl.Putzen Teilflächen innen Kalkzement-Normalputzm. geglättet D 15mm 0,25-0,5m2**
STLB-Bau 2025-04 023
Nachträgliches Putzen von Teilflächen, innen, Kalkzement-Normalputzmörtel (GP) DIN EN 998-1, geglättet, Putzoberfläche Qualitätsstufe 2 (Q2), Dicke 15 mm, Flächengröße über 0,25 bis 0,5 m2, Arbeitshöhe des Montageortes bis 5,5 m über der Standfläche des hierfür erforderlichen Gerüstes, Gerüst wird gesondert vergütet, Ausführung gemäß Einzelbeschreibung,
Einzelbeschreibungs-Nr 'Beiputzen der vorstehenden Aussparungen nach Fertigstellung der technischen Installation, einschl. Kalkputzglätte.'
Menge: 32,000 St
Leistungsbereichkatalog: 023
DIN276_08: 345

**01.06.0770 Nachträgl.Putzen Teilflächen innen Kalkzement-Normalputzm. geglättet D 15mm 0,5-1m2**
STLB-Bau 2025-10 023
Nachträgliches Putzen von Teilflächen, innen, Kalkzement-Normalputzmörtel (GP) DIN EN 998-1, geglättet, Putzoberfläche Qualitätsstufe 2 (Q2), Dicke 15 mm, Flächengröße über 0,5 bis 1 m2, Arbeitshöhe des Montageortes bis 5,5 m über der Standfläche des hierfür erforderlichen Gerüsts, Gerüst wird gesondert vergütet, Ausführung gemäß Einzelbeschreibung,
Einzelbeschreibungs-Nr 'Beiputzen der vorstehenden Aussparungen nach Fertigstellung der technischen Installation, einschl. Kalkputzglätte.'
Menge: 4,000 St
Leistungsbereichkatalog: 023
DIN276_08: 345

**01.06.0780 Herstellen Aussparung Putz an Doppel-T-Trägern**
Anarbeiten der Putzschichten (alle Lagen) an durch Putzsystem durchlaufende Stahlträger (offene Profile, Abwicklung bis 1,5m),
Ausführung erfolgt zeitversetzt, in Teilmengen gem. Baufortschritt.
Menge: 61,000 St
DIN276_08: 345

**01.06.0790 Kante Innenputz anschlagen D 15mm**
STLB-Bau 2025-04 023
Kante im Innenputz anschlagen, an Außenwand, innen, für Putzdicke 15 mm, Ausführung gemäß Einzelbeschreibung,
Einzelbeschreibungs-Nr 'Kanten an Fenster- und Türleibungen, umlaufend, Pfeilern, Wandversprüngen, etc. und an der Oberseite der Fensterbrüstung.'
Menge: 250,000 m
Leistungsbereichkatalog: 023
DIN276_08: 345

**01.06.0800 Kante Innenputz anschlagen gebogen D 15mm**
STLB-Bau 2025-04 023
Kante im Innenputz anschlagen, an Außenwand, innen, gebogen, für Putzdicke 15 mm, Ausführung gemäß Einzelbeschreibung,
Einzelbeschreibungs-Nr 'Zulage zu zuvor beschriebes Anschlagen von Kanten für die Ausführung im Bereich von Rundbögen.'
Menge: 100,000 m
Leistungsbereichkatalog: 023
DIN276_08: 345

**01.06.0810 Kantenprofil Innenputz Stahl verz D 15mm**
STLB-Bau 2025-04 023
Kante im Innenputz mit Kantenprofil an Außenwand, innen, aus verzinktem Stahl, für Putzdicke 15 mm, Ausführung gemäß Einzelbeschreibung,
Einzelbeschreibungs-Nr 'Kanten an Fenster- und Türleibungen, umlaufend, Pfeilern, Wandversprüngen, etc. und an der Oberseite der Fensterbrüstung.'
Menge: 1120,000 m
Leistungsbereichkatalog: 023
DIN276_08: 345

**01.06.0820 Kantenprofil Innenputz Stahl verz D 15mm**
STLB-Bau 2025-04 023
Kante im Innenputz mit Kantenprofil an Außenwand, innen, aus verzinktem Stahl, für Putzdicke 15 mm, Ausführung gemäß Einzelbeschreibung,
Einzelbeschreibungs-Nr 'Ausführung an Elektrodurchbrüchen zur Herstellung einer saubern Putzkante um den Durchbruch herum. Die Kleinteiligkeit der Arbeiten und der erhöhte Aufwand bei der Anbringung ist in diese Position einzukalkulieren, Durchbrüche mit Kantenlängen von 10 bis 50 cm, Anbringen der Profile waag- und lotrecht.'
Menge: 110,000 m
Leistungsbereichkatalog: 023
DIN276_08: 345

**01.06.0830 Kantenprofil Innenputz Stahl verz gebogen D 15mm**
STLB-Bau 2025-04 023
Kante im Innenputz mit Kantenprofil an Außenwand, innen, aus verzinktem Stahl, gebogen, für Putzdicke 15 mm, Ausführung gemäß Einzelbeschreibung,
Einzelbeschreibungs-Nr 'Zulage zu zuvor beschriebenen Kantenprofilen für die Ausführung im Bereich von Rundbögen.'
Menge: 250,000 m
Leistungsbereichkatalog: 023
DIN276_08: 345

**01.06.0840 An-Abschlussprofil Innenputz Kunststoff D 15mm**
STLB-Bau 2025-10 023
An-/Abschluss im Innenputz mit Profil an Außenwand, innen, aus Kunststoff, für Putzdicke 15 mm, Ausführung gemäß Einzelbeschreibung,
Einzelbeschreibungs-Nr 'Anputzleiste zum Anschluss an Türen, mit Abzugskante und Gewebeband, Farbe weiß.'
Menge: 700,000 m
Leistungsbereichkatalog: 023
DIN276_08: 345

**01.06.0850 An-Abschlussprofil Innenputz Kunststoff gebogen D 15mm**
STLB-Bau 2025-10 023
An-/Abschluss im Innenputz mit Profil an Außenwand, innen, aus Kunststoff, gebogen, für Putzdicke 15 mm, Ausführung gemäß Einzelbeschreibung,
Einzelbeschreibungs-Nr 'Zulage für die zuvor beschriebenen An-/Abschlussprofile für die Ausführung im Bereich von Rundbögen.'
Menge: 250,000 m
Leistungsbereichkatalog: 023
DIN276_08: 345

**01.06.0860 UP-Profil Innenputz Stahl niro D 15mm**
STLB-Bau 2025-10 023
Unterputzprofil im Innenputz, an Innenwand, innen, aus nichtrostendem Stahl, für Putzdicke 15 mm.
Menge: 1150,000 m
Leistungsbereichkatalog: 023
DIN276_08: 345

**01.06.0870 Trennband**
STLB-Bau 2025-10 023
Trennband für Putzanschlüsse, an Treppenhauswand, innen, Ausführung gemäß Einzelbeschreibung,
Einzelbeschreibungs-Nr 'Trennband für Entkopplung der Putzsysteme über alle Schichten im Übergang von Böden auf Wände, auch an Treppenläufen und -podesten, einschl. Tritt- und Setzstufen, Abrechnung nach tatsächlicher Länge,
Ausführung erfolgt zeitversetzt, in Teilmengen gem. Baufortschritt.'
Menge: 775,000 m
Leistungsbereichkatalog: 023
DIN276_08: 345

**01.06.0880 Trennschnitt**
STLB-Bau 2025-04 023
Trennschnitt zwischen Putz und angrenzenden Bauteilen, innen, Ausführung gemäß Einzelbeschreibung,
Einzelbeschreibungs-Nr 'Trennschnitt in allen Schichten der Putzsysteme,
Ausführung erfolgt zeitversetzt, in Teilmengen gem. Baufortschritt.'
Menge: 700,000 m
Leistungsbereichkatalog: 023
DIN276_08: 345

**01.06.0890 Trennschnitt**
STLB-Bau 2025-04 023
Trennschnitt zwischen Wand- und Deckenputz, innen, Ausführung gemäß Einzelbeschreibung,
Einzelbeschreibungs-Nr 'Trennschnitt in allen Schichten der Putzsysteme,
Ausführung erfolgt zeitversetzt, in Teilmengen gem. Baufortschritt.'
Menge: 775,000 m
Leistungsbereichkatalog: 023
DIN276_08: 345

#### Abschnitt 01.07 Kalk-Zement-Putz - Geschossdecken

*Hinweis: DECKEN*
Geschossdecken

**01.07.0010 Haftbrücke mineral. Decke Mauerwerk**
STLB-Bau 2025-04 023
Haftbrücke mineralisch, kunststoffvergütet, für später aufzubringenden mineralischen Putz, auf Decke, innen, Untergrund Mauerwerk, Ausführung gemäß Einzelbeschreibung,
Einzelbeschreibungs-Nr 'systemkompatible Haftbrücke für Aufbringen des nachstehenden Putzsystems auf Betonoberflächen,
Ausführung erfolgt zeitversetzt, in Teilmengen gem. Baufortschritt.'
Menge: 10,000 m2
Leistungsbereichkatalog: 023
DIN276_08: 353

**01.07.0020 Haftbrücke mineral. Decke Beton**
STLB-Bau 2025-04 023
Haftbrücke mineralisch, kunststoffvergütet, für später aufzubringenden mineralischen Putz, auf Decke, innen, Untergrund Beton, Ausführung gemäß Einzelbeschreibung,
Einzelbeschreibungs-Nr 'systemkompatible Haftbrücke für Aufbringen des nachstehenden Putzsystems auf Betonoberflächen,
Ausführung erfolgt zeitversetzt, in Teilmengen gem. Baufortschritt.'
Menge: 10,000 m2
Leistungsbereichkatalog: 023
DIN276_08: 353

**01.07.0030 Haftbrücke mineral. Decke Gipsfaserpl.**
STLB-Bau 2025-10 023
Haftbrücke mineralisch, kunststoffvergütet, für später aufzubringenden mineralischen Putz, auf Decke, innen, Untergrund Gipsfaserplatte, Ausführung gemäß Einzelbeschreibung,
Einzelbeschreibungs-Nr 'systemkompatible Haftbrücke für Aufbringen des nachstehenden Putzsystems auf Trockenbauoberflächen,
Ausführung erfolgt zeitversetzt, in Teilmengen gem. Baufortschritt.'
Menge: 55,000 m2
Leistungsbereichkatalog: 023
DIN276_08: 353

**01.07.0040 Spritzbewurf Kalkzement-Putzm. Decke innen**
STLB-Bau 2025-04 023
Nicht volldeckender Spritzbewurf aus Werktrockenmörtel, Kalkzement-Normalputzmörtel (GP), auf Decke, innen, Untergrund Mauerwerk, Arbeitshöhe der zu bearbeitenden oder zu bekleidenden Fläche bis 5,5 m über der Standfläche des hierfür erforderlichen Gerüstes, Gerüst wird gesondert vergütet, Ausführung gemäß Einzelbeschreibung,
Einzelbeschreibungs-Nr ',
Ausführung erfolgt zeitversetzt, in Teilmengen gem. Baufortschritt.'
Menge: 5,000 m2
Leistungsbereichkatalog: 023
DIN276_08: 353

**01.07.0050 Spritzbewurf Kalkzement-Putzm. Decke gewölbt innen**
Nicht volldeckender Spritzbewurf aus Werktrockenmörtel, Kalkzement-Normalputzmörtel (GP), auf Decke, gewölbt, innen, Untergrund Mauerwerk, Arbeitshöhe der zu bearbeitenden oder zu bekleidenden Fläche bis 5,5 m über der Standfläche des hierfür erforderlichen Gerüstes, Gerüst wird gesondert vergütet,
Ausführung erfolgt zeitversetzt, in Teilmengen gem. Baufortschritt.
Menge: 5,000 m2
DIN276_08: 353

**01.07.0060 Spritzbewurf Kalkzement-Putzm. Decke innen**
STLB-Bau 2025-04 023
Nicht volldeckender Spritzbewurf aus Werktrockenmörtel, Kalkzement-Normalputzmörtel (GP), auf Decke, innen, Untergrund Beton, Arbeitshöhe der zu bearbeitenden oder zu bekleidenden Fläche bis 5,5 m über der Standfläche des hierfür erforderlichen Gerüstes, Gerüst wird gesondert vergütet, Ausführung gemäß Einzelbeschreibung,
Einzelbeschreibungs-Nr ',
Ausführung erfolgt zeitversetzt, in Teilmengen gem. Baufortschritt.'
Menge: 10,000 m2
Leistungsbereichkatalog: 023
DIN276_08: 353

**01.07.0070 Unebenheit Decke Kalkzement-Normalputzm. D 2-5mm**
STLB-Bau 2025-04 023
Unebenheiten auf Decke, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m2
Leistungsbereichkatalog: 023
DIN276_08: 353

**01.07.0080 Unebenheit Decke gewölbt Kalkzement-Normalputzm. D 2-5mm**
Unebenheiten auf Decke, gewölbt, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m2
DIN276_08: 353

**01.07.0090 Unebenheit Decke Kalkzement-Normalputzm. D 2-5mm**
STLB-Bau 2025-04 023
Unebenheiten auf Decke, innen, ausgleichen mit Kalkzement-Normalputzmörtel (GP) DIN EN 998-1, Dicke über 2 bis 5 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m2
Leistungsbereichkatalog: 023
DIN276_08: 353

**01.07.0100 Armierungsputz innen Gewebeeinlage alkalibest. D 4-5mm Decke**
STLB-Bau 2025-04 023
Armierungsputz, innen, mit Gewebeeinlage, alkalibeständig, Dicke 4 bis 5 mm, auf Unterputz, auf Decke, Ausführung gemäß Einzelbeschreibung,
Einzelbeschreibungs-Nr 'Armierungsputz auf Deckenunterseite,
Ausführung erfolgt zeitversetzt, in Teilmengen gem. Baufortschritt.'
Menge: 5,000 m2
Leistungsbereichkatalog: 023
DIN276_08: 353

**01.07.0110 Armierungsputz innen Gewebeeinlage alkalibest. D 4-5mm Decke gewölbt**
Armierungsputz, innen, mit Gewebeeinlage, alkalibeständig, Dicke 4 bis 5 mm, auf Unterputz, auf Decke, gewölbt, Ausführung gemäß Einzelbeschreibung,
Einzelbeschreibungs-Nr 'Armierungsputz auf Deckenunterseite,
Ausführung erfolgt zeitversetzt, in Teilmengen gem. Baufortschritt.'
Menge: 5,000 m2
DIN276_08: 353

**01.07.0120 Innenputz 2lagig Decke UP Kalkzement-Normalputzm. D 15mm OP Kalkputzglätte geglättet**
STLB-Bau 2025-04 023
2-lagiges Innenputzsystem DIN 18550-2 auf Decke, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 5,000 m2
Leistungsbereichkatalog: 023
DIN276_08: 353

**01.07.0130 Innenputz 2lagig Decke gewölbt UP Kalkzement-Normalputzm. D 15mm OP Kalkputzglätte geglättet**
STLB-Bau 2025-04 023
2-lagiges Innenputzsystem DIN 18550-2 auf Decke, gewölbt, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 5,000 m2
Leistungsbereichkatalog: 023
DIN276_08: 353

**01.07.0140 Innenputz 2lagig Decke UP Kalkzement-Normalputzm. D 15mm OP Kalkputzglätte geglättet**
STLB-Bau 2025-04 023
2-lagiges Innenputzsystem DIN 18550-2 auf Decke, Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m2
Leistungsbereichkatalog: 023
DIN276_08: 353

**01.07.0150 Innenputz 2lagig Decke UP Kalkzement-Normalputzm. D 15mm OP Kalkputzglätte geglättet**
STLB-Bau 2025-10 023
2-lagiges Innenputzsystem DIN 18550-2 auf Decke, Putzgrund Gipsbaustoffe, Unterputz DIN EN 998-1 aus Kalkzement-Normalputzmörtel (GP), Druckfestigkeitsklasse CS II (1,5 bis 5 N/mm2), Dicke Unterputz 15 mm, Oberputz aus Kalkputzglätte, Putzoberfläche Qualitätsstufe 2 (Q2), geglättet, übliche Beanspruchung, Arbeitshöhe der zu bearbeitenden oder zu bekleidenden Fläche bis 5,5 m über der Standfläche des hierfür erforderlichen Gerüsts, Gerüst wird gesondert vergütet, Ausführung in allen Geschossen, Ausführung gemäß Einzelbeschreibung,
Einzelbeschreibungs-Nr ',
Ergänzung Deckenputz unter Holzbalkendecken (Bestand) mit Promatverkofferung,
Ausführung erfolgt zeitversetzt, in Teilmengen gem. Baufortschritt.'
Menge: 55,000 m2
Leistungsbereichkatalog: 023
DIN276_08: 353

**01.07.0160 Zulage: Innenputz mit Putzoberfläche in Q3**
Zulage für den vorstehenden Innenputz für die Ausführung der Putzoberfläche in Qualitätsstufe 3 (Q3), nur auf gesonderte Anordnung der AG-Bauleitung.
Menge: 75,000 m2
DIN276_08: 353

*Hinweis: UNTERZÜGE + DURCHGANGSSTÜRZE*
Unterzüge und Durchgangsstürze

**01.07.0170 Haftbrücke mineral. Unterzug Abwicklung 1,5 m Mauerwerk**
STLB-Bau 2025-04 023
Haftbrücke mineralisch, kunststoffvergütet, für später aufzubringenden mineralischen Putz, auf Unterzug, innen, rechteckig, 3-seitig,
Abwicklung der Bearbeitungsflächen '1,5' m,
Untergrund Mauerwerk, Ausführung gemäß Einzelbeschreibung,
Einzelbeschreibungs-Nr 'systemkompatible Haftbrücke für Aufbringen des nachstehenden Putzsystems auf stark- bzw. unterschiedlich stark saugende Untergründe,
Ausführung erfolgt zeitversetzt, in Teilmengen gem. Baufortschritt.'
Menge: 15,000 m
Leistungsbereichkatalog: 023
DIN276_08: 353

**01.07.0180 Haftbrücke mineral. Unterzug Abwicklung 1,5 m Beton**
STLB-Bau 2025-04 023
Haftbrücke mineralisch, kunststoffvergütet, für später aufzubringenden mineralischen Putz, auf Unterzug, innen, rechteckig, 3-seitig,
Abwicklung der Bearbeitungsflächen '1,5' m,
Untergrund Beton, Ausführung gemäß Einzelbeschreibung,
Einzelbeschreibungs-Nr 'systemkompatible Haftbrücke für Aufbringen des nachstehenden Putzsystems auf stark- bzw. unterschiedlich stark saugende Untergründe,
Ausführung erfolgt zeitversetzt, in Teilmengen gem. Baufortschritt.'
Menge: 10,000 m
Leistungsbereichkatalog: 023
DIN276_08: 353

**01.07.0190 Spritzbewurf Kalkzement-Putzm. Unterzug innen Abwicklung 1,5 m**
STLB-Bau 2025-04 023
Nicht volldeckender Spritzbewurf aus Werktrockenmörtel, Kalkzement-Normalputzmörtel (GP), auf Unterzug, innen, rechteckig, 3-seitig,
Abwicklung der Bearbeitungsflächen '1,5' m,
Untergrund Mauerwerk, Arbeitshöhe der zu bearbeitenden oder zu bekleidenden Fläche bis 5,5 m über der Standfläche des hierfür erforderlichen Gerüstes, Gerüst wird gesondert vergütet, Ausführung gemäß Einzelbeschreibung,
Einzelbeschreibungs-Nr ',
Ausführung erfolgt zeitversetzt, in Teilmengen gem. Baufortschritt.'
Menge: 10,000 m
Leistungsbereichkatalog: 023
DIN276_08: 353

**01.07.0200 Spritzbewurf Kalkzement-Putzm. Unterzug gewölbt innen Abwicklung 1,5 m**
Spritzbewurf Kalkzement-Putzm. Unterzug innen, wie zuvor jedoch gewölbt.
Menge: 5,000 m
Leistungsbereichkatalog: 023
DIN276_08: 353

**01.07.0210 Spritzbewurf Kalkzement-Putzm. Unterzug innen Abwicklung 1,5 m**
STLB-Bau 2025-04 023
Nicht volldeckender Spritzbewurf aus Werktrockenmörtel, Kalkzement-Normalputzmörtel (GP), auf Unterzug, innen, rechteckig, 3-seitig,
Abwicklung der Bearbeitungsflächen '1,5' m,
Untergrund Beton, Arbeitshöhe der zu bearbeitenden oder zu bekleidenden Fläche bis 5,5 m über der Standfläche des hierfür erforderlichen Gerüstes, Gerüst wird gesondert vergütet, Ausführung gemäß Einzelbeschreibung,
Einzelbeschreibungs-Nr ',
Ausführung erfolgt zeitversetzt, in Teilmengen gem. Baufortschritt.'
Menge: 10,000 m
Leistungsbereichkatalog: 023
DIN276_08: 353

**01.07.0220 Unebenheit Unterzug Abwicklung 1,5 m Kalkzement-Normalputzm. D 2-5mm**
STLB-Bau 2025-04 023
Unebenheiten auf Unterzug, rechteckig, 3-seitig,
Abwicklung der Bearbeitungsflächen '1,5' m,
innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 7,500 m
Leistungsbereichkatalog: 023
DIN276_08: 353

**01.07.0230 Unebenheit Unterzug Abwicklung 1,5 m Kalkzement-Normalputzm. D 5-10mm**
STLB-Bau 2025-04 023
Unebenheiten auf Unterzug, rechteckig, 3-seitig,
Abwicklung der Bearbeitungsflächen '1,5' m,
innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 3,500 m
Leistungsbereichkatalog: 023
DIN276_08: 353

**01.07.0240 Unebenheit Unterzug Abwicklung 1,5 m Kalkzement-Normalputzm. D 10-15mm**
STLB-Bau 2025-04 023
Unebenheiten auf Unterzug, rechteckig, 3-seitig,
Abwicklung der Bearbeitungsflächen '1,5' m,
innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,500 m
Leistungsbereichkatalog: 023
DIN276_08: 353

**01.07.0250 Unebenheit Unterzug Abwicklung 1,5 m Kalkzement-Normalputzm. D 15-20mm**
STLB-Bau 2025-04 023
Unebenheiten auf Unterzug, rechteckig, 3-seitig,
Abwicklung der Bearbeitungsflächen '1,5' m,
innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 1,500 m
Leistungsbereichkatalog: 023
DIN276_08: 353

**01.07.0260 Unebenheit Unterzug gewölbt Abwicklung 1,5 m Kalkzement-Normalputzm. D 2-5mm**
Unebenheiten auf Unterzug, gewölbt, rechteckig, 3-seitig,
Abwicklung der Bearbeitungsflächen '1,5' m, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,500 m
DIN276_08: 353

**01.07.0270 Unebenheit Unterzug gewölbt Abwicklung 1,5 m Kalkzement-Normalputzm. D 5-10mm**
Unebenheiten auf Unterzug, gewölbt, rechteckig, 3-seitig,
Abwicklung der Bearbeitungsflächen '1,5' m, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,000 m
DIN276_08: 353

**01.07.0280 Unebenheit Unterzug gewölbt Abwicklung 1,5 m Kalkzement-Normalputzm. D 10-15mm**
Unebenheiten auf Unterzug, gewölbt, rechteckig, 3-seitig,
Abwicklung der Bearbeitungsflächen '1,5' m, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 1,500 m
DIN276_08: 353

**01.07.0290 Unebenheit Unterzug gewölbt Abwicklung 1,5 m Kalkzement-Normalputzm. D 15-20mm**
Unebenheiten auf Unterzug, gewölbt, rechteckig, 3-seitig,
Abwicklung der Bearbeitungsflächen '1,5' m, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 1,000 m
DIN276_08: 353

**01.07.0300 Unebenheit Unterzug Abwicklung 1,5 m Kalkzement-Normalputzm. D 2-5mm**
STLB-Bau 2025-04 023
Unebenheiten auf Unterzug, rechteckig, 3-seitig,
Abwicklung der Bearbeitungsflächen '1,5' m,
innen, ausgleichen mit Kalkzement-Normalputzmörtel (GP) DIN EN 998-1, Dicke über 2 bis 5 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**01.07.0310 Unebenheit Unterzug Abwicklung 1,5 m Kalkzement-Normalputzm. D 5-10mm**
STLB-Bau 2025-04 023
Unebenheiten auf Unterzug, rechteckig, 3-seitig,
Abwicklung der Bearbeitungsflächen '1,5' m,
innen, ausgleichen mit Kalkzement-Normalputzmörtel (GP) DIN EN 998-1, Dicke über 5 bis 10 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,500 m
Leistungsbereichkatalog: 023
DIN276_08: 353

**01.07.0320 Armierungsputz innen Gewebeeinlage alkalibest. D 4-5mm Unterzug Abwicklung 1,5 m**
STLB-Bau 2025-04 023
Armierungsputz, innen, mit Gewebeeinlage, alkalibeständig, Dicke 4 bis 5 mm, auf Unterputz, auf Unterzug, rechteckig, 3-seitig,
Abwicklung der Bearbeitungsflächen '1,5' m,
Ausführung gemäß Einzelbeschreibung,
Einzelbeschreibungs-Nr 'Armierungsputz auf Bestands- und neu hergestellten Mauerwerk, nicht auf Betonoberflächen,
Ausführung erfolgt zeitversetzt, in Teilmengen gem. Baufortschritt.'
Menge: 10,000 m
Leistungsbereichkatalog: 023
DIN276_08: 353

**01.07.0330 Armierungsputz innen Gewebeeinlage alkalibest. D 4-5mm Unterzug gewölbt Abwicklung 1,5 m**
Armierungsputz Unterzug, wie zuvor jedoch gewölbt.
Menge: 5,000 m
DIN276_08: 353

**01.07.0340 Innenputz 2lagig Unterzug 3seitig Abwicklung 1,5 m UP Kalkzement-Normalputzm. D 15mm OP Kalkputzglätte geglättet**
STLB-Bau 2025-04 023
2-lagiges Innenputzsystem DIN 18550-2 auf Unterzug, rechteckig, 3-seitig,
Abwicklung der Bearbeitungsflächen '1,5' m,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m
Leistungsbereichkatalog: 023
DIN276_08: 353

**01.07.0350 Innenputz 2lagig Unterzug gewölbt 3seitig Abwicklung 1,5 m UP Kalkzement-Normalputzm. D 15mm OP Kalkputzglätte geglättet**
Innenputz Unterzug, wie zuvor jedoch gewölbt.
Menge: 5,000 m
DIN276_08: 353

**01.07.0360 Innenputz 2lagig Unterzug 3seitig Abwicklung 1,5 m UP Kalkzement-Normalputzm. D 15mm OP Kalkputzglätte geglättet**
STLB-Bau 2025-04 023
2-lagiges Innenputzsystem DIN 18550-2 auf Unterzug, rechteckig, 3-seitig,
Abwicklung der Bearbeitungsflächen '1,5' m,
Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m
Leistungsbereichkatalog: 023
DIN276_08: 353

**01.07.0370 Zulage: Innenputz mit Putzoberfläche in Q3, Abwicklung bis 1,5m**
Zulage für den vorstehenden Innenputz für die Ausführung der Putzoberfläche in Qualitätsstufe 3 (Q3), Abwicklung bis 1,5m, nur auf gesonderte Anordnung der AG-Bauleitung.
Menge: 25,000 m
DIN276_08: 353

*Hinweis: Einbauteile, Profile, Sonstiges*
Einbauteile, Profile und Sonstiges

**01.07.0380 Kante Innenputz anschlagen D 15mm**
STLB-Bau 2025-04 023
Kante im Innenputz anschlagen, für Putzdicke 15 mm, Ausführung gemäß Einzelbeschreibung,
Einzelbeschreibungs-Nr 'Kanten an Unterzügen.'
Menge: 40,000 m
Leistungsbereichkatalog: 023
DIN276_08: 353

**01.07.0390 Kante Innenputz anschlagen gebogen D 15mm**
STLB-Bau 2025-04 023
Kante im Innenputz anschlagen, gebogen, für Putzdicke 15 mm, Ausführung gemäß Einzelbeschreibung,
Einzelbeschreibungs-Nr 'Zulage zu zuvor beschriebes Anschlagen von Kanten für die Ausführung im Bereich von Rundbögen.'
Menge: 10,000 m
Leistungsbereichkatalog: 023
DIN276_08: 353

**01.07.0400 Kantenprofil Innenputz Stahl verz D 15mm**
STLB-Bau 2025-04 023
Kante im Innenputz mit Kantenprofil aus verzinktem Stahl, für Putzdicke 15 mm, Ausführung gemäß Einzelbeschreibung,
Einzelbeschreibungs-Nr 'Kanten an Unterzügen.'
Menge: 40,000 m
Leistungsbereichkatalog: 023
DIN276_08: 353

**01.07.0410 Kantenprofil Innenputz Stahl verz gebogen D 15mm**
STLB-Bau 2025-04 023
Kante im Innenputz mit Kantenprofil aus verzinktem Stahl, gebogen, für Putzdicke 15 mm, Ausführung gemäß Einzelbeschreibung,
Einzelbeschreibungs-Nr 'Zulage zu zuvor beschriebenen Kantenprofilen für die Ausführung im Bereich von Rundbögen.'
Menge: 10,000 m
Leistungsbereichkatalog: 023
DIN276_08: 353

**01.07.0420 UP-Profil Innenputz Stahl niro D 15mm**
STLB-Bau 2025-10 023
Unterputzprofil im Innenputz, an Decke, innen, aus nichtrostendem Stahl, für Putzdicke 15 mm.
Menge: 20,000 m
Leistungsbereichkatalog: 023
DIN276_08: 353

**01.07.0430 UP-Profil Innenputz Stahl niro gebogen D 15mm**
STLB-Bau 2025-10 023
Unterputzprofil im Innenputz, an Decke, innen, aus nichtrostendem Stahl, gebogen, für Putzdicke 15 mm.
Menge: 5,000 m
Leistungsbereichkatalog: 023
DIN276_08: 353

**01.07.0440 Trennschnitt**
STLB-Bau 2025-04 023
Trennschnitt zwischen Putz und angrenzenden Bauteilen, innen, Ausführung gemäß Einzelbeschreibung,
Einzelbeschreibungs-Nr 'Trennschnitt in allen Schichten der Putzsysteme.'
Menge: 25,000 m
Leistungsbereichkatalog: 023
DIN276_08: 353

**01.07.0450 Trennschnitt**
STLB-Bau 2025-04 023
Trennschnitt zwischen Wand- und Deckenputz, innen, Ausführung gemäß Einzelbeschreibung,
Einzelbeschreibungs-Nr 'Trennschnitt in allen Schichten der Putzsysteme.'
Menge: 110,000 m
Leistungsbereichkatalog: 023
DIN276_08: 353

#### Abschnitt 01.08 Kerndämmung in zweischaligem Mauerwerk

**Ausführungsbeschreibung 6 Ausführungsbeschreibung - Kerndämmung**
*Allgemeine Hinweise zur Einblasdämmung*
Zur Gewährleistung der Baufreiheit, bzw. Zufahrts- und Stellmöglichkeit für die Einblasmaschine samt Material  ist vom AN frühzeitig Rücksprache mit der Bauleitung zu nehmen. Alle Bauteile müssen frei zugänglich sein. Die Baustelleneinrichtung ist in die Einheitspreise für diesen Titel einzukalkulieren.

Die Einbringung der Dämmung erfolgt von der Gebäudeinnenseite. Das ist in die Positionen einzukalkulieren.

Am Tag der Dämmarbeiten kommt es zu Staub Belastungen. Es ist dringend darauf hinzuwirken das am Tag des Einbaus keine weiteren Gewerke vor Ort sind. Gemäß der UVV und der Verarbeitungsrichtlinien sind bei der Verarbeitung von Einblasdämmstoffen entsprechende Schutzmasken und Schutzkleidung zu tragen, hier sind die entsprechenden Richtlinien zu beachten. Die erforderlichen Maßnahmen sind in die Einheitspreise einzukalkulieren.
Die einzelnen zu dämmenden Bauteile müssen durch den AN deutlich gekennzeichnet sein. Gleiches gilt für vorab gedämmte Bauteile. Die zu dämmenden Bauteile müssen allseitig geschlossen und untereinander getrennt sein .

Das Bestandsmauerwerk ist sehr inhomogen und gestört. Die Hohlräume sind vereinzelt nicht durchgängig.
*Schnittstelle zu Innendämmung*
Die nachfolgend beschriebene Kerndämmung als Einblasdämmung dient als konstruktiver Hohlraumverschluss im teilweise zweischaligen Mauerwerk als zwingende Vorleistung für das Aufbringen der Innendämmung.
Für das Aufbringen der Innendämmung dürfen keine Hohlräume verbleiben, sodass der Feuchtetransport durch die Wand hindurch nach Innen und die Diffusion nach Außen zum Trocken unterbrechungs- und störungsfrei erfolgen kann.
Die Maßnahme hat der eine gesondert hohe Prägnanz für das mängelfreie Funktionieren der Innendämmung.
*Nachweis des Verbrauches und Rechnungsprüfung*
Für die Prüfung und Abrechnung der nachfolgend beschriebenen Einblasdämmung ist zwingend ein eindeutig nachvollziehbarer Nachweis über den tatsächlichen Verbrauchdurch erforderlich.

Dies beinhaltet als Anlage zu jeder Rechnung die Vorlage:
- der Lieferscheine für Materiallieferung, sowie
- Protokollierung der Zählerstände mittels eines geeichten Verbrauchszählers.

Die Protokollierung ist arbeitstäglich vorzunehmen. Dies und die Bereitstellung sowie Betreibung des geeichten Zählers ist in die Position mit einzukalkulieren.

**01.08.0010 Gutachterliche Überwachung und Nachkontrolle**
*** Pauschalposition
Zur Sicherung und Nachweis der Qualität der Ausführung der Einblasdämmung hat der AN einen zertifizierten und externen Gutachter zu beauftragen. Durch den AG-seitig beauftragten Bauphysiker erfolgt lediglich die Endkontrolle.
Überwachung und Nachkontrollen über die Ausführung und Effektivität der Einblasdämmung mittels fotothermografischer Analyse der Bauteile.
Ziel ist die frühzeitige Identifizierung von Fehlstellen in der Verteilung des Dämmstoffes im zweischaligen Mauerwerk.
Anfertigung Prüfprotokoll sh. gesonderte Position.
Menge: 1,000 PSCH
DIN276_08: 339

**01.08.0020 Bestandserfassung Zweischaliges Außenmauerwerk**
*** Pauschalposition
Vor Beginn der Kerndämmungsarbeiten sind folgende Leistungen zur analytischen Bestandserfassung auszuführen:
- Prüfung der Durchgängigkeit der Hohlschicht, d = 5 - 15cm, Aufmaß und Vermessung dieser,
- Sichtung der Zahl und des Zustands der vorhandenen Maueranker
- Kontrolle der Mörtelfugen der Außenwand (innen und außen, die Mauerschalen müssen intakt und die Oberfläche muss diffusionsoffen sein)
- ingenieurmäßige Sondierung mittels Foto-Thermografischer Aufnahme
- Bauradarmessungen
- Kartierungen

Zusammenstellung und Dokumentation der Ergebnisse und Übergabe an die AG-Bauleitung.

Die Herstellung sowie der Verschluss von Kontroll- und Revisionsöffnungen ist in einer gesonderten Position beschrieben.
Menge: 1,000 PSCH
DIN276_08: 339

**01.08.0030 Bohrplanung**
Aus der in der Vorposition beschriebenen Bestandserfassung ist eine Bohrplanung für die Einbringung der Kerndämmung anzufertigen und rechtzeitig vor Ausführung der AG-Bauleitung zur Prüfung und Freigabe vorzulegen.
Menge: 1,000 St
DIN276_08: 339

**01.08.0040 Prüfprotokoll**
Gemäß der Zulassung und den Vorgaben des Herstellers ist nach Beendigung der Arbeiten des AN ein Prüfprotokoll anzufertigen und an die AG-Bauleitung zu übergeben.
Menge: 1,000 St
DIN276_08: 339

**01.08.0050 Sondierungsöffnungen in Mauerwerk öffnen**
Herstellen Sondierungsöffnungen durch vorsichtiges Herauslösen von 3 bis 4 Mauerwerksziegeln aus Mauerwerk, ohne Bekleidungen und Beschichtungen, Hilfsschnitte werden nicht gesondert vergütet, Wichte des Abbruchstoffes DIN EN 1991-1-1 16 kN/m3, Bergung Bestandsziegel von Hand/mit handgeführten Kleingeräten, Ausführung innerhalb des Bauwerks, Ausführung in allen Geschossen, Erschwernis gem. Vorbemerkung, aufgenommene Stoffe zur Wiederverwendung seitlich lagern,
Auführung nur gem. Vorgabe und in Abstimmung mit AG-Bauleitung.
Menge: 159,000 St
DIN276_08: 339

**01.08.0060 Sondierungsöffnungen in Mauerwerk schließen**
Sondierungsöffnungen aus vorh. Position, aus- und beimauern in Innenwänden aus Mauerwerk, Dicke Wand über 24 cm bis 50 cm, mit zuvor herausgelösten Mauerziegeln,  Mauermörtel MG IIa DIN V 18580 oder DIN V 20000-412 in Verbindung mit DIN EN 998-2, kraftschlüssig mittels Verzahnung an vorh. Bauteil anschließen,
Arbeitshöhe bis 5,5m.
Menge: 159,000 St
DIN276_08: 339

**01.08.0070 Untergrund reinigen Mauerwerk lose Verunreinigung Entfernen Grobschmutz laden LKW AN**
STLB-Bau 2025-10 033
Reinigen des Untergrundes aus Mauerwerk, von grober Verschmutzung, von losen Verunreinigungen, durch Entfernen von Grobschmutz, für Vorgehängte hinterlüftete Fassaden, Untergrund senkrecht, Arbeitshöhe der zu bearbeitenden Fläche bis 5,5 m über der Standfläche des hierfür erforderlichen Gerüsts, Gerüst wird gesondert vergütet, aufgenommene Stoffe zur Entsorgung sortieren, sammeln, im Behälter des AN lagern, Behältergröße nach Wahl des AN, auf LKW des AN laden, Abfall ist nicht gefährlich, nicht schadstoffbelastet, die Entsorgung wird gesondert vergütet, Ausführung gemäß Einzelbeschreibung,
Einzelbeschreibungs-Nr 'Entfernen von unzulässigen Verfüllungen in Hohlräumen im zweischaligen Mauerwerk, durch Absaugen, größere Verfüllungen (Steine, Hölzer, etc.) die sich nicht durch Absaugen entfernen lassen, sind per Hand herauszunehmen,
Abrechnung nach m2 Wandfläche,
Kalkulationsansatz: Hohlraum im Mittel 10cm breit,
Herstellung der hierfür erforderlichen Sondierungsöffnungen siehe vorherige Positionen.'
Menge: 415,000 m2
Leistungsbereichkatalog: 033
DIN276_08: 339

**01.08.0080 Untergrund reinigen Mauerwerk Entfernen Grobschmutz laden LKW AN**
STLB-Bau 2025-10 033
Reinigen des Untergrundes aus Mauerwerk, von grober Verschmutzung, durch Entfernen von Grobschmutz, für Vorgehängte hinterlüftete Fassaden, Untergrund senkrecht, Arbeitshöhe der zu bearbeitenden Fläche bis 5,5 m über der Standfläche des hierfür erforderlichen Gerüsts, Gerüst wird gesondert vergütet, aufgenommene Stoffe zur Entsorgung sortieren, sammeln, im Behälter des AN lagern, Behältergröße nach Wahl des AN, auf LKW des AN laden, Abfall ist nicht gefährlich, nicht schadstoffbelastet, die Entsorgung wird gesondert vergütet, Ausführung gemäß Einzelbeschreibung,
Einzelbeschreibungs-Nr 'Entfernen von unzulässigen Verfüllungen wie zuvor, jedoch Verfüllung mit Styropor (HCBD-haltig).'
Menge: 115,000 m2
Leistungsbereichkatalog: 033
DIN276_08: 339

**01.08.0090 Kerndämmung 0,045W/(mK) D 100mm**
STLB-Bau 2025-10 012
Kerndämmung für 2-schalige Außenwand, im Einblasverfahren, Bemessungswert der Wärmeleitfähigkeit max. 0,045 W/(mK), Nennwert der Wärmeleitfähigkeit max. 0,044 W/(mK), Baustoffklasse DIN 4102-1 A1 (nichtbrennbar), Dicke 100 mm, Ausführung gemäß Einzelbeschreibung,
Einzelbeschreibungs-Nr 'Dämmstoff: Mineralgranulat aus Perlite,
Position beschreibt nur das Einbringen der Kerndämmung, die Lieferung des Materials ist in der nachfolgenden Position zu kalkulieren.

Perlite sind maschinell, hohlraumfüllend, und setzungssicher, entsprechend der bauaufsichtlichen Zulassung beim Deutschen Institut für Bautechnik in Berlin und den Verarbeitungsrichtlinien des Herstellers zu verarbeiten,
einschl. aller hierfür notwendigen Materialien, Geräte sowie Vorbereitungs-und Begleitarbeiten,
einschl. Herstellen der Einblaslöcher, Durchmesser ca. 25mm, einschl. hohlraumfreie sowie flächenbündige Verschließung der Bohrlöcher mit Kalk-Zementmörtel,
Kalkulationsansatz für Bohrlöcher: Abstand ca. aller 1,50 m in bis zu 25cm Außenmauerwerksschale, kleinteilig und gemäß Hersteller-Richtlinie
Kalkulationsansatz für Wandfläche: zu erwartende Hohlraumbreiten im Mittel ca. 10 cm,

Mehrmengen sind im Zuge der Bestandserfassung (sh. gesodnerte Position) der AG-Bauleitung im Vorfeld der Ausführugn anzuzeigen.'
Hersteller und Typ 'Richtfabrikat: KNAUF Hyperdämm Perlite'
Menge: 530,000 m2
Leistungsbereichkatalog: 012
DIN276_08: 339

**01.08.0100 Kerndämmung 0,045W/(mK)**
STLB-Bau 2025-10 012
Kerndämmung für 2-schalige Außenwand, im Einblasverfahren, Bemessungswert der Wärmeleitfähigkeit max. 0,045 W/(mK), Nennwert der Wärmeleitfähigkeit max. 0,044 W/(mK), Baustoffklasse DIN 4102-1 A1 (nichtbrennbar), Ausführung gemäß Einzelbeschreibung,
Einzelbeschreibungs-Nr 'Position beschreibt nur die Lieferung der Kerndämmung, die Einbringung ist in der vorherigen Position zu kalkulieren.

Abrechnung nach tatsächlichem Volumen des Hohlraumes gemessen am nachgewiesenen Verbrauch (vgl. Ausführungsbeschreibung).

Mehrmengen sind im Zuge der Bestandserfassung (sh. gesonderte Position) der AG-Bauleitung im Vorfeld der Ausführugn anzuzeigen.'
Menge: 35,000 m3
Leistungsbereichkatalog: 012
DIN276_08: 339

#### Abschnitt 01.09 Innendämmung

**Ausführungsbeschreibung 5 Ausführungsbeschreibung - Innendämmung**
*Innendämmung im System*
In den nachfolgenden Positionen ist die Innendämmung WTA Merkblatt 6-4-16/D und 6-5-14/D oder nach gesonderter Zulassung (abZ, gesamtes System) beschrieben und zu kalkulieren.
Es gelten die Anforderungen an die Innendämmung gem. Vorgaben des Herstellers. Für die systemkonformen Putze darüber hinaus gem. DIN EN 998-1 und DIN 18550-2 bzw. gem. Vorgaben Hersteller

Das Innendämm-System muss in seiner Gesamtheit mit allen einzelnen Lagen (einschl. systemkomformer Oberputz sowie Ebenheitsausgleich) und Bestandteilen aufeinander abgestimmt sein. Es ist ein bauaufsichtlich zugelassenes System anzubieten. Alle eingesetzten Zubehörteile müssen der bauaufsichtlichen Zulassung entsprechen und mit dem eingesetzten Putzsystem materialverträglich sein. Dies ist bei der Angebotsabgabe zu berücksichtigen und zu kalkulieren.

Bei der Ausführung der Innendämmung ist auf Spalt- und Luftraumfreiheit zu achten. Es ist ein durchgehend luftdichtes System herzustellen (vom Mauerwerk bis zum Oberputz). Besonderes Augenmerk liegt hierbei auf den Stöße, Eckausbildungen und insbesondere den Bauteilanschlüssen sowie Bauteildurchdringungen durch das Innendämm-System. Dies ist bei der Angebotsabgabe zu berücksichtigen und in die Leistungspositionen entsprechend zukalkulieren.
*Einbindung anschließende Bauteile*
An die Außenwände anschließende Bauteile (Innenwände, Geschossdecken, etc.) sind gem. den bauphysikalischen Erfordernissen mindestens 50cm mit dem nachfolgenden Innendämmsystem als Flankendämmung einzubinden. Dies ist nachstehend in in den Positionsmengen berücksichtigt.
*Schnittstelle zu Kerndämmung*
Die Innendämmung muss im System mit der Kerndämmung im System funktionieren. Daher erfolgt die Ausführung der der Innendämmung erst nach bescheinigter Hohlraumfreiheit im zweischaligen Mauerwerk (Nachweis des ungestörten Feuchtetransportes) im Zuge der Nachkontrolle durch den externen Gutachter, wie im vorgehenden Titel beschrieben.

*Hinweis: WÄNDE*
Wandflächen

Die nachfolgenden Positionen beschreiben die Ausführung des Innendämmsystems auf Wandflächen einschl. aller Wandversprünge, Pfeiler etc. mit Ausnahme der Fensternischen.
Dies ist bei der kalkulation zu berücksichtigen.
Die Abrechnung erfolgt nach tatsächlich bekleideter Wandfläche.
Die Eckausbildungen sind am Ende des Titels erfasst.

**01.09.0010 Haftbrücke mineral. Außenwand Mauerwerk**
STLB-Bau 2025-10 023
Haftbrücke mineralisch, kunststoffvergütet, für später aufzubringenden mineralischen Putz, auf Außenwand, innen, Untergrund Mauerwerk, Ausführung gemäß Einzelbeschreibung,
Einzelbeschreibungs-Nr 'systemkompatible Haftbrücke für Aufbringen des nachstehenden Putzsystems auf stark- bzw. unterschiedlich stark saugende Untergründe,
Ausführung erfolgt zeitversetzt, in Teilmengen gem. Baufortschritt.'
Menge: 750,000 m2
Leistungsbereichkatalog: 023
DIN276_08: 336

**01.09.0020 Haftbrücke mineral. Außenwand Beton**
STLB-Bau 2025-10 023
Haftbrücke mineralisch, kunststoffvergütet, für später aufzubringenden mineralischen Putz, auf Außenwand, innen, Untergrund Beton, Ausführung gemäß Einzelbeschreibung,
Einzelbeschreibungs-Nr 'systemkompatible Haftbrücke für Aufbringen des nachstehenden Putzsystems auf Betonoberflächen,
Ausführung erfolgt zeitversetzt, in Teilmengen gem. Baufortschritt.'
Menge: 10,000 m2
Leistungsbereichkatalog: 023
DIN276_08: 336

**01.09.0030 Spritzbewurf Kalkzement-Putzm. Außenwand innen**
STLB-Bau 2025-10 023
Nicht volldeckender Spritzbewurf aus Werktrockenmörtel, Kalkzement-Normalputzmörtel (GP), auf Außenwand, innen, Untergrund Mauerwerk, Arbeitshöhe der zu bearbeitenden oder zu bekleidenden Fläche bis 5,5 m über der Standfläche des hierfür erforderlichen Gerüstes, Gerüst wird gesondert vergütet, Ausführung gemäß Einzelbeschreibung,
Einzelbeschreibungs-Nr ',
Ausführung erfolgt zeitversetzt, in Teilmengen gem. Baufortschritt.'
Menge: 750,000 m2
Leistungsbereichkatalog: 023
DIN276_08: 336

**01.09.0040 Spritzbewurf Kalkzement-Putzm. Außenwand innen**
STLB-Bau 2025-10 023
Nicht volldeckender Spritzbewurf aus Werktrockenmörtel, Kalkzement-Normalputzmörtel (GP), auf Außenwand, innen, Untergrund Beton, Arbeitshöhe der zu bearbeitenden oder zu bekleidenden Fläche bis 5,5 m über der Standfläche des hierfür erforderlichen Gerüstes, Gerüst wird gesondert vergütet, Ausführung gemäß Einzelbeschreibung,
Einzelbeschreibungs-Nr ',
Ausführung erfolgt zeitversetzt, in Teilmengen gem. Baufortschritt.'
Menge: 10,000 m2
Leistungsbereichkatalog: 023
DIN276_08: 336

**01.09.0050 Unebenheit Wand Kalkzement-Normalputzm. D 2-5mm**
STLB-Bau 2025-04 023
Unebenheiten auf Wand, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 150,000 m2
Leistungsbereichkatalog: 023
DIN276_08: 336

**01.09.0060 Unebenheit Wand Kalkzement-Normalputzm. D 5-10mm**
STLB-Bau 2025-04 023
Unebenheiten auf Wand, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 336

**01.09.0070 Unebenheit Wand Kalkzement-Normalputzm. D 10-15mm**
STLB-Bau 2025-04 023
Unebenheiten auf Wand, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 336

**01.09.0080 Unebenheit Wand Kalkzement-Normalputzm. D 15-20mm**
STLB-Bau 2025-04 023
Unebenheiten auf Wand, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m2
Leistungsbereichkatalog: 023
DIN276_08: 336

**01.09.0090 Innenputz einlagig Außenwand Kalkzement-Normalputzm. CSII D 15mm Q2 gefilzt**
STLB-Bau 2025-10 023
Einlagiges Innenputzsystem DIN 18550-2 auf Außenwand, innenseitig, Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 750,000 m2
Leistungsbereichkatalog: 023
DIN276_08: 336

**01.09.0100 Innenputz einlagig Außenwand Kalkzement-Normalputzm. CSII D 15mm Q2 gefilzt**
STLB-Bau 2025-10 023
Einlagiges Innenputzsystem DIN 18550-2 auf Außenwand, innenseitig, Putzgrund Beton, glatt, aus Kalkzement-Normalputzmörtel (GP) DIN EN 998-1, Druckfestigkeitsklasse CS II (1,5 bis 5 N/mm2), Dicke 15 mm, Putzoberfläche Qualitätsstufe 2 (Q2), gefilzt, Arbeitshöhe der zu bearbeitenden oder zu bekleidenden Fläche bis 5,5 m über der Standfläche des hierfür erforderlichen Gerüsts, Gerüst wird gesondert vergütet, Ausführung gemäß Einzelbeschreibung,
Einzelbeschreibungs-Nr 'Ebenheit gem. DIN 18202 Tabelle 3, vorbereitung für Montage Innendämmung,
Ausführung erfolgt zeitversetzt, in Teilmengen gem. Baufortschritt..'
Menge: 10,000 m2
Leistungsbereichkatalog: 023
DIN276_08: 336

**01.09.0110 Wärmedämmschicht Außenwand innenseitig Wand Mineralschaum 0,042W/(mK) D 120mm**
STLB-Bau 2025-04 023
Wärmedämmschicht der Außenwand, innenseitig, an Wand, aus Mineralschaum (Kalziumsilikathydrat), Bemessungswert der Wärmeleitfähigkeit max. 0,042 W/(mK), Nennwert der Wärmeleitfähigkeit max. 0,040 W/(mK), als Platte, Dämmschichtdicke 120 mm, verklebt und gedübelt, Untergrund Putz, Ausführung gemäß Einzelbeschreibung,
Einzelbeschreibungs-Nr 'Baustoffklasse: A1, nicht brennbar gemäß DIN EN 13501-1,
Verkleben mit systemzugehörigen Leichtmörtel,
Ausführung erfolgt zeitversetzt, in Teilmengen gem. Baufortschritt.'
Menge: 760,000 m2
Leistungsbereichkatalog: 023
DIN276_08: 336

**01.09.0120 Innenputz 2lagig Außenwand UP Kalk-Leichtputzm. D 10mm OP Kalkputzglätte geglättet**
STLB-Bau 2025-10 023
2-lagiges Innenputzsystem DIN 18550-2 auf Außenwand, innenseitig, Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten, bestehend aus:
Unterputz/Armierungsschicht mit Kalk-Leichtputzmörtel einschl. Armierungsgewebe, Überlappung Bahnenstöße mind. 10cm,
Oberputz als Kalkputzglätte oder Kalkfeinputz, geglättet,
einschl. Vorbereitung des Untergrundes durch Beischleifen von Unebenheiten in den Dämmplatten,
Ausführung erfolgt zeitversetzt, in Teilmengen gem. Baufortschritt.'
Menge: 760,000 m2
Leistungsbereichkatalog: 023
DIN276_08: 336

**01.09.0130 Zulage: Innenputz mit Putzoberfläche in Q3**
Zulage für den vorstehenden Innenputz für die Ausführung der Putzoberfläche in Qualitätsstufe 3 (Q3), nur auf gesonderte Anordnung der AG-Bauleitung.
Menge: 760,000 m2
DIN276_08: 336

**01.09.0140 Innenputz 2lagig Leibung B 15 cm UP Kalk-Leichtputzm. D 10mm OP Kalkputzglätte geglättet**
STLB-Bau 2025-10 023
2-lagiges Innenputzsystem DIN 18550-2 auf Leibung,
Breite Leibung '15' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Stirnseite der Dämmplatten, bestehend aus:
Unterputz/Armierungsschicht mit Kalk-Leichtputzmörtel einschl. Armierungsgewebe, Überlappung Bahnenstöße mind. 10cm,
Oberputz als Kalkputzglätte oder Kalkfeinputz, geglättet,
einschl. Vorbereitung des Untergrundes durch Beischleifen von Unebenheiten in den Dämmplatten,
Ausführung erfolgt zeitversetzt, in Teilmengen gem. Baufortschritt.'
Menge: 275,000 m
Leistungsbereichkatalog: 023
DIN276_08: 336

**01.09.0150 Zulage: Innenputz mit Putzoberfläche in Q3 Abwicklung bis 0,15m**
Zulage für den vorstehenden Innenputz für die Ausführung der Putzoberfläche in Qualitätsstufe 3 (Q3), Abwicklung bis 0,15m, nur auf gesonderte Anordnung der AG-Bauleitung.
Menge: 275,000 m
DIN276_08: 336

*Hinweis: FENSTERNISCHEN*
Fensterbrüstungsnischen

**01.09.0160 Haftbrücke mineral. Außenwand Mauerwerk 1-1,5m2**
STLB-Bau 2025-10 023
Haftbrücke mineralisch, kunststoffvergütet, für später aufzubringenden mineralischen Putz, auf Außenwand, innen, Untergrund Mauerwerk, Fläche über 1 bis 1,5 m2, Ausführung gemäß Einzelbeschreibung,
Einzelbeschreibungs-Nr 'Nischen der Fensterbrüstungen, einschl. beidseitige Wandversprünge, Tiefe bis 25cm, Höhe bis 100cm,
systemkompatible Haftbrücke für Aufbringen des nachstehenden Putzsystems auf stark- bzw. unterschiedlich stark saugende Untergründe,
Ausführung erfolgt zeitversetzt, in Teilmengen gem. Baufortschritt.'
Menge: 73,000 St
Leistungsbereichkatalog: 023
DIN276_08: 336

**01.09.0170 Spritzbewurf Kalkzement-Putzm. Brüstung innen 1-1,5m2**
STLB-Bau 2025-10 023
Nicht volldeckender Spritzbewurf aus Werktrockenmörtel, Kalkzement-Normalputzmörtel (GP), auf Brüstung, innen, Untergrund Mauerwerk, Fläche über 1 bis 1,5 m2, Arbeitshöhe der zu bearbeitenden oder zu bekleidenden Fläche bis 5,5 m über der Standfläche des hierfür erforderlichen Gerüstes, Gerüst wird gesondert vergütet, Ausführung gemäß Einzelbeschreibung,
Einzelbeschreibungs-Nr ',
Nischen der Fensterbrüstungen, Einzelflächen über 1 bis 1,5 m2,
einschl. beidseitige Wandversprünge, Tiefe bis 25cm, Höhe bis 100cm,
Ausführung erfolgt zeitversetzt, in Teilmengen gem. Baufortschritt.'
Menge: 73,000 St
Leistungsbereichkatalog: 023
DIN276_08: 336

**01.09.0180 Unebenheit Brüstung Kalkzement-Normalputzm. D 2-5mm 1-1,5m2**
STLB-Bau 2025-10 023
Unebenheiten auf Brüstung, innen, ausgleichen mit Kalkzement-Normalputzmörtel (GP) DIN EN 998-1, Dicke über 2 bis 5 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 35,000 St
Leistungsbereichkatalog: 023
DIN276_08: 336

**01.09.0190 Unebenheit Brüstung Kalkzement-Normalputzm. D 5-10mm 1-1,5m2**
STLB-Bau 2025-10 023
Unebenheiten auf Brüstung, innen, ausgleichen mit Kalkzement-Normalputzmörtel (GP) DIN EN 998-1, Dicke über 5 bis 10 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 15,000 St
Leistungsbereichkatalog: 023
DIN276_08: 336

**01.09.0200 Unebenheit Brüstung Kalkzement-Normalputzm. D 10-15mm 1-1,5m2**
STLB-Bau 2025-10 023
Unebenheiten auf Brüstung, innen, ausgleichen mit Kalkzement-Normalputzmörtel (GP) DIN EN 998-1, Dicke über 10 bis 15 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 St
Leistungsbereichkatalog: 023
DIN276_08: 336

**01.09.0210 Unebenheit Brüstung Kalkzement-Normalputzm. D 15-20mm 1-1,5m2**
STLB-Bau 2025-10 023
Unebenheiten auf Brüstung, innen, ausgleichen mit Kalkzement-Normalputzmörtel (GP) DIN EN 998-1, Dicke über 15 bis 20 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 St
Leistungsbereichkatalog: 023
DIN276_08: 336

**01.09.0220 Innenputz einlagig Brüstung Kalkzement-Normalputzm. CSII D 15mm Q2 gefilzt 1-1,5m2**
STLB-Bau 2025-10 023
Einlagiges Innenputzsystem DIN 18550-2 auf Brüstung, Putzgrund Mauerwerk, aus Kalkzement-Normalputzmörtel (GP) DIN EN 998-1, Druckfestigkeitsklasse CS II (1,5 bis 5 N/mm2), Dicke 15 mm, Putzoberfläche Qualitätsstufe 2 (Q2), gefilzt, Fläche über 1 bis 1,5 m2, Arbeitshöhe der zu bearbeitenden oder zu bekleidenden Fläche bis 5,5 m über der Standfläche des hierfür erforderlichen Gerüsts, Gerüst wird gesondert vergütet, Ausführung gemäß Einzelbeschreibung,
Einzelbeschreibungs-Nr 'Ausgleichsputz in Vorbereitung für Montage Innendämmung, Ebenheit gem. DIN 18202 Tabelle 3 Zeile 7 und gem. Vorgaben Hersteller Innendämmung, Nischen der Fensterbrüstungen, einschl. beidseitige Wandversprünge, Tiefe bis 25cm, Höhe bis 100cm,
Ausführung erfolgt zeitversetzt, in Teilmengen gem. Baufortschritt.'
Menge: 73,000 St
Leistungsbereichkatalog: 023
DIN276_08: 336

**01.09.0230 Wärmedämmschicht Außenwand innenseitig Nische Mineralschaum 0,042W/(mK) D 50mm**
STLB-Bau 2025-04 023
Wärmedämmschicht der Außenwand, innenseitig, an Nische, aus Mineralschaum (Kalziumsilikathydrat), Bemessungswert der Wärmeleitfähigkeit max. 0,042 W/(mK), Nennwert der Wärmeleitfähigkeit max. 0,040 W/(mK), als Platte, Dämmschichtdicke 50 mm, verklebt und gedübelt, Untergrund Putz, Ausführung gemäß Einzelbeschreibung,
Einzelbeschreibungs-Nr 'Nischen der Fensterbrüstungen, Einzelflächen über 1 bis 1,5 m2,
einschl. beidseitige Wandversprünge, Tiefe bis 25cm, Höhe bis 100cm,
Baustoffklasse: A1, nicht brennbar gemäß DIN EN 13501-1,
Verkleben mit systemzugehörigen Leichtmörtel,
Ausführung erfolgt zeitversetzt, in Teilmengen gem. Baufortschritt.'
Menge: 100,000 m2
Leistungsbereichkatalog: 023
DIN276_08: 336

**01.09.0240 Innenputz 2lagig Brüstung UP Kalk-Leichtputzm. D 10mm OP Kalkputzglätte geglättet 1-1,5m2**
STLB-Bau 2025-10 023
2-lagiges Innenputzsystem DIN 18550-2 auf Brüstung, Putzgrund Mineralschaumplatte (Kalziumsilikathydrat), Unterputz DIN EN 998-1 aus Kalk-Leichtputzmörtel, Druckfestigkeitsklasse CS II (1,5 bis 5 N/mm2), Dicke Unterputz 10 mm, Oberputz aus Kalkputzglätte, Putzoberfläche Qualitätsstufe 2 (Q2), geglättet, Fläche über 1 bis 1,5 m2, Arbeitshöhe der zu bearbeitenden oder zu bekleidenden Fläche bis 5,5 m über der Standfläche des hierfür erforderlichen Gerüsts, Gerüst wird gesondert vergütet, Ausführung gemäß Einzelbeschreibung,
Einzelbeschreibungs-Nr 'Nischen der Fensterbrüstungen, einschl. beidseitige Wandversprünge, Tiefe bis 25cm, Höhe bis 100cm,

Systemkonformes Putzsystem auf Dämmplatten, bestehend aus:
Unterputz/Armierungsschicht mit Kalk-Leichtputzmörtel einschl. Armierungsgewebe, Überlappung Bahnenstöße mind. 10cm,
Oberputz als Kalkputzglätte oder Kalkfeinputz, geglättet,
einschl. Vorbereitung des Untergrundes durch Beischleifen von Unebenheiten in den Dämmplatten,
Ausführung erfolgt zeitversetzt, in Teilmengen gem. Baufortschritt.'
Menge: 73,000 St
Leistungsbereichkatalog: 023
DIN276_08: 336

**01.09.0250 Zulage: Innenputz mit Putzoberfläche in Q3 Einzelfläche bis 1,5 m2**
Zulage für den vorstehenden Innenputz für die Ausführung der Putzoberfläche in Qualitätsstufe 3 (Q3), Einzelflächen bis 1,5 m2, nur auf gesonderte Anordnung der AG-Bauleitung.
Menge: 73,000 St
DIN276_08: 336

*Hinweis: FENSTERLEIBUNGEN*
Fensterleibungen

**01.09.0260 Unebenheit Leibung B 45 cm Kalkzement-Normalputzm. D 2-5mm**
STLB-Bau 2025-10 023
Unebenheiten auf Leibung, innen,
Breite Leibung '45' cm,
ausgleichen mit Kalkzement-Normalputzmörtel (GP) DIN EN 998-1, Dicke über 2 bis 5 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 125,000 m
Leistungsbereichkatalog: 023
DIN276_08: 336

**01.09.0270 Unebenheit Leibung B 45 cm Kalkzement-Normalputzm. D 5-10mm**
STLB-Bau 2025-10 023
Unebenheiten auf Leibung, innen,
Breite Leibung '45' cm,
ausgleichen mit Kalkzement-Normalputzmörtel (GP) DIN EN 998-1, Dicke über 5 bis 10 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 75,000 m
Leistungsbereichkatalog: 023
DIN276_08: 336

**01.09.0280 Unebenheit Leibung B 45 cm Kalkzement-Normalputzm. D 10-15mm**
STLB-Bau 2025-10 023
Unebenheiten auf Leibung, innen,
Breite Leibung '45' cm,
ausgleichen mit Kalkzement-Normalputzmörtel (GP) DIN EN 998-1, Dicke über 10 bis 15 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 25,000 m
Leistungsbereichkatalog: 023
DIN276_08: 336

**01.09.0290 Unebenheit Leibung B 45 cm Kalkzement-Normalputzm. D 15-20mm**
STLB-Bau 2025-10 023
Unebenheiten auf Leibung, innen,
Breite Leibung '45' cm,
ausgleichen mit Kalkzement-Normalputzmörtel (GP) DIN EN 998-1, Dicke über 15 bis 20 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 10,000 m
Leistungsbereichkatalog: 023
DIN276_08: 336

**01.09.0300 Unebenheit Leibung gewölbt B 45 cm Kalkzement-Normalputzm. D bis 20mm**
Zulage zu zuvor beschriebenen Ausgleichsputz bis D 20 mm auf Leibung für die gewölbte Oberfläche im Sturzbereich der Rundbogenfenster.
Menge: 25,000 m
DIN276_08: 336

**01.09.0310 Innenputz einlagig Leibung B 45 cm Kalkzement-Normalputzm. CSII D 15mm Q2 gefilzt**
STLB-Bau 2025-10 023
Einlagiges Innenputzsystem DIN 18550-2 auf Leibung,
Breite Leibung '45' cm,
Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 350,000 m
Leistungsbereichkatalog: 023
DIN276_08: 336

**01.09.0320 Innenputz einlagig Leibung gewölbt B 45 cm Kalkzement-Normalputzm. CSII D 15mm Q2 gefilzt**
STLB-Bau 2025-10 023
Einlagiges Innenputzsystem DIN 18550-2 auf Leibung, gewölbt,
Breite Leibung '45' cm,
Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 105,000 m
Leistungsbereichkatalog: 023
DIN276_08: 336

**01.09.0330 Wärmedämmschicht Außenwand innenseitig Leibung B 45 cm Mineralschaum 0,042W/(mK) D 40mm**
STLB-Bau 2025-10 023
Wärmedämmschicht der Außenwand, innenseitig, an Leibung,
Breite Leibung '45' cm,
aus Mineralschaum (Kalziumsilikathydrat), Bemessungswert der Wärmeleitfähigkeit max. 0,042 W/(mK), Nennwert der Wärmeleitfähigkeit max. 0,040 W/(mK), als Platte, Dämmschichtdicke 40 mm, verklebt und gedübelt, Untergrund Putz, Ausführung gemäß Einzelbeschreibung,
Einzelbeschreibungs-Nr 'Baustoffklasse: A1, nicht brennbar gemäß DIN EN 13501-1,
Verkleben mit systemzugehörigen Leichtmörtel,
einschl. raumseitige Eckausbildung sowie Anarbeiten an Fenster,
Ausführung erfolgt zeitversetzt, in Teilmengen gem. Baufortschritt.'
Menge: 350,000 m
Leistungsbereichkatalog: 023
DIN276_08: 336

**01.09.0340 Wärmedämmschicht Außenwand innenseitig Leibung gekrümmt B 45 cm Mineralschaum 0,042W/(mK) D 40mm**
STLB-Bau 2025-10 023
Wärmedämmschicht der Außenwand, innenseitig, an Leibung, gekrümmt,
Breite Leibung '45' cm,
aus Mineralschaum (Kalziumsilikathydrat), Bemessungswert der Wärmeleitfähigkeit max. 0,042 W/(mK), Nennwert der Wärmeleitfähigkeit max. 0,040 W/(mK), als Platte, Dämmschichtdicke 40 mm, verklebt und gedübelt, Untergrund Putz, Ausführung gemäß Einzelbeschreibung,
Einzelbeschreibungs-Nr 'Baustoffklasse: A1, nicht brennbar gemäß DIN EN 13501-1,
Verkleben mit systemzugehörigen Leichtmörtel,
einschl. raumseitige Eckausbildung sowie Anarbeiten an Fenster,
Ausführung erfolgt zeitversetzt, in Teilmengen gem. Baufortschritt.'
Menge: 105,000 m
Leistungsbereichkatalog: 023
DIN276_08: 336

**01.09.0350 Innenputz 2lagig Leibung B 45 cm UP Kalk-Leichtputzm. D 10mm OP Kalkputzglätte geglättet**
STLB-Bau 2025-10 023
2-lagiges Innenputzsystem DIN 18550-2 auf Leibung,
Breite Leibung '45' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten in Fensterleibungen, umlaufend, einschl. Stürze und Brüstungen, bestehend aus:
Unterputz/Armierungsschicht mit Kalk-Leichtputzmörtel einschl. Armierungsgewebe, Überlappung Bahnenstöße mind. 10cm,
Oberputz als Kalkputzglätte oder Kalkfeinputz, geglättet,
einschl. Vorbereitung des Untergrundes durch Beischleifen von Unebenheiten in den Dämmplatten,
Ausführung erfolgt zeitversetzt, in Teilmengen gem. Baufortschritt.'
Menge: 350,000 m
Leistungsbereichkatalog: 023
DIN276_08: 336

**01.09.0360 Innenputz 2lagig Leibung gewölbt B 45 cm UP Kalk-Leichtputzm. D 10mm OP Kalkputzglätte geglättet**
STLB-Bau 2025-10 023
2-lagiges Innenputzsystem DIN 18550-2 auf Leibung, gewölbt,
Breite Leibung '45' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten in Fensterleibungen, umlaufend, einschl. Stürze und Brüstungen, bestehend aus:
Unterputz/Armierungsschicht mit Kalk-Leichtputzmörtel einschl. Armierungsgewebe, Überlappung Bahnenstöße mind. 10cm,
Oberputz als Kalkputzglätte oder Kalkfeinputz, geglättet,
einschl. Vorbereitung des Untergrundes durch Beischleifen von Unebenheiten in den Dämmplatten,
Ausführung erfolgt zeitversetzt, in Teilmengen gem. Baufortschritt.'
Menge: 105,000 m
Leistungsbereichkatalog: 023
DIN276_08: 336

**01.09.0370 Zulage: Innenputz mit Putzoberfläche in Q3 Abwicklung bis 0,45m**
Zulage für den vorstehenden Innenputz für die Ausführung der Putzoberfläche in Qualitätsstufe 3 (Q3), Abwicklung bis 0,45m, nur auf gesonderte Anordnung der AG-Bauleitung.
Menge: 500,000 m
DIN276_08: 336

*Hinweis: DECKEN*
Deckenflächen

**01.09.0380 Haftbrücke mineral. Decke Beton**
STLB-Bau 2025-10 023
Haftbrücke mineralisch, kunststoffvergütet, für später aufzubringenden mineralischen Putz, auf Decke, innen, Untergrund Beton, Ausführung gemäß Einzelbeschreibung,
Einzelbeschreibungs-Nr 'systemkompatible Haftbrücke für Aufbringen des nachstehenden Putzsystems auf Betonoberflächen,
Ausführung erfolgt zeitversetzt, in Teilmengen gem. Baufortschritt.'
Menge: 35,000 m2
Leistungsbereichkatalog: 023
DIN276_08: 353

**01.09.0390 Innenputz einlagig Decke Kalkzement-Normalputzm. CSII D 15mm Q2 gefilzt**
STLB-Bau 2025-10 023
Einlagiges Innenputzsystem DIN 18550-2 auf Decke, Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 35,000 m2
Leistungsbereichkatalog: 023
DIN276_08: 353

**01.09.0400 Wärmedämmschicht unter Decke Decke Mineralschaum 0,042W/(mK) D 120mm**
STLB-Bau 2025-10 016
Wärmedämmschicht unter Decken, an Decken, aus Mineralschaum (Kalziumsilikathydrat) mit bauaufsichtlicher Zulassung, Bemessungswert der Wärmeleitfähigkeit max. 0,042 W/(mK), Nennwert der Wärmeleitfähigkeit max. 0,040 W/(mK), Baustoffklasse DIN 4102-1 A1 (nichtbrennbar), einlagig, als Platte, Dämmschichtdicke 120 mm, verklebt und gedübelt, Untergrund geputzt, Ausführung gemäß Einzelbeschreibung,
Einzelbeschreibungs-Nr 'Ausführung erfolgt zeitversetzt, in Teilmengen gem. Baufortschritt.'
Menge: 35,000 m2
Leistungsbereichkatalog: 016
DIN276_08: 353

**01.09.0410 Wärmedämmschicht unter Decke als Keil**
Zulage für Ausführung der Wärmedämmschicht unter Decke, wie zuvor beschrieben als keilförmige Flankendämmung,
Ausführung erfolgt zeitversetzt, in Teilmengen gem. Baufortschritt und in Abstimmung mit AG-Bauleitung und AG-seitig beauftragten Bauphysiker.
Menge: 35,000 m2
DIN276_08: 353

**01.09.0420 Innenputz 2lagig Decke UP Kalk-Leichtputzm. D 10mm OP Kalkputzglätte geglättet**
STLB-Bau 2025-10 023
2-lagiges Innenputzsystem DIN 18550-2 auf Decke, Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten, bestehend aus:
Unterputz/Armierungsschicht mit Kalk-Leichtputzmörtel einschl. Armierungsgewebe, Überlappung Bahnenstöße mind. 10cm,
Oberputz als Kalkputzglätte oder Kalkfeinputz, geglättet,
einschl. Vorbereitung des Untergrundes durch Beischleifen von Unebenheiten in den Dämmplatten,
Ausführung erfolgt zeitversetzt, in Teilmengen gem. Baufortschritt.'
Menge: 35,000 m2
Leistungsbereichkatalog: 023
DIN276_08: 353

**01.09.0430 Zulage: Innenputz mit Putzoberfläche in Q3**
Zulage für den vorstehenden Innenputz für die Ausführung der Putzoberfläche in Qualitätsstufe 3 (Q3), nur auf gesonderte Anordnung der AG-Bauleitung.
Menge: 35,000 m2
DIN276_08: 353

**01.09.0440 Innenputz 2lagig Leibung B 15 cm UP Kalk-Leichtputzm. D 10mm OP Kalkputzglätte geglättet**
STLB-Bau 2025-10 023
2-lagiges Innenputzsystem DIN 18550-2 auf Leibung,
Breite Leibung '15' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Stirnseite der Dämmplatten, bestehend aus:
Unterputz/Armierungsschicht mit Kalk-Leichtputzmörtel einschl. Armierungsgewebe, Überlappung Bahnenstöße mind. 10cm,
Oberputz als Kalkputzglätte oder Kalkfeinputz, geglättet,
einschl. Vorbereitung des Untergrundes durch Beischleifen von Unebenheiten in den Dämmplatten,
Ausführung erfolgt zeitversetzt, in Teilmengen gem. Baufortschritt.'
Menge: 70,000 m
Leistungsbereichkatalog: 023
DIN276_08: 353

**01.09.0450 Zulage: Innenputz mit Putzoberfläche in Q3 Abwicklung bis 0,15m**
Zulage für den vorstehenden Innenputz für die Ausführung der Putzoberfläche in Qualitätsstufe 3 (Q3), Abwicklung bis 0,15m, nur auf gesonderte Anordnung der AG-Bauleitung.
Menge: 70,000 m
DIN276_08: 353

*Hinweis: Einbauteile, Profile, Sonstiges*
Einbauteile, Profile und Sonstiges

**01.09.0460 Außen- und Innenecke Innendämmsystem herstellen**
Herstellung von Außen- und Innenecke im zuvor beschriebenen Innendämmsystem,
Position beinhaltet:
- Herstellung der Ecke/Kante im Ausgleichsputz, Dicke bis 40mm, einschl. hierfür erforderlicher Putzprofile
- Zuschnitt der Dämmplatten, Dicke bis 120mm
- Luftdichtes Anarbeiten der Plattenstöße

Die Kantenausbildung im systemkonformen Oberputz auf den Dämmplatten ist in den nachstehenden Positionen gesondert erfasst.
Menge: 680,000 m
DIN276_08: 336

**01.09.0470 Außen- und Innenecke gewölbt Innendämmsystem herstellen**
Zulage zu zuvor beschriebener Position für Herstellung der Außen- und Innenecke im Innendämmsystem gewölbt.
Menge: 105,000 m
DIN276_08: 336

**01.09.0480 Kante Innenputz anschlagen D 15mm**
STLB-Bau 2025-04 023
Kante im Innenputz anschlagen, an Außenwand, innen, für Putzdicke 15 mm, Ausführung gemäß Einzelbeschreibung,
Einzelbeschreibungs-Nr 'Kanten an Fenster- und Türleibungen, umlaufend, Pfeilern, Wandversprüngen, etc. und an der Oberseite der Fensterbrüstung.'
Menge: 750,000 m
Leistungsbereichkatalog: 023
DIN276_08: 336

**01.09.0490 Kante Innenputz anschlagen gebogen D 15mm**
STLB-Bau 2025-04 023
Kante im Innenputz anschlagen, an Außenwand, innen, gebogen, für Putzdicke 15 mm, Ausführung gemäß Einzelbeschreibung,
Einzelbeschreibungs-Nr 'Zulage zu zuvor beschriebes Anschlagen von Kanten für die Ausführung im Bereich von Rundbögen.'
Menge: 105,000 m
Leistungsbereichkatalog: 023
DIN276_08: 336

**01.09.0500 Kantenprofil Innenputz Stahl verz D 15mm**
STLB-Bau 2025-04 023
Kante im Innenputz mit Kantenprofil an Außenwand, innen, aus verzinktem Stahl, für Putzdicke 15 mm, Ausführung gemäß Einzelbeschreibung,
Einzelbeschreibungs-Nr 'Eckprofil mit Gewebe,
Kanten an Fenster- und Türleibungen, umlaufend, Pfeilern, Wandversprüngen, etc. und an der Oberseite der Fensterbrüstung.'
Menge: 750,000 m
Leistungsbereichkatalog: 023
DIN276_08: 336

**01.09.0510 Kantenprofil Innenputz Stahl verz gebogen D 15mm**
STLB-Bau 2025-04 023
Kante im Innenputz mit Kantenprofil an Außenwand, innen, aus verzinktem Stahl, gebogen, für Putzdicke 15 mm, Ausführung gemäß Einzelbeschreibung,
Einzelbeschreibungs-Nr 'Zulage zu zuvor beschriebenen Kantenprofilen für die Ausführung im Bereich von Rundbögen.'
Menge: 105,000 m
Leistungsbereichkatalog: 023
DIN276_08: 336

**01.09.0520 An-Abschlussprofil Dichtband Kunststoff D 15mm**
STLB-Bau 2025-04 023
An-/Abschluss mit Profil mit Dichtband, an Außenwand, innen, aus Kunststoff, für Putzdicke 15 mm, Ausführung gemäß Einzelbeschreibung,
Einzelbeschreibungs-Nr 'Anputzleiste zum Anschluss an Fenster und Türen, mit Abzugskante, selbstklebendes Dichtungsprofil, Schutzlippe und Gewebeband, Farbe weiß.'
Menge: 500,000 m
Leistungsbereichkatalog: 023
DIN276_08: 336

**01.09.0530 An-Abschlussprofil Dichtband Kunststoff gebogen D 15mm**
STLB-Bau 2025-04 023
An-/Abschluss mit Profil mit Dichtband, an Außenwand, innen, aus Kunststoff, gebogen, für Putzdicke 15 mm, Ausführung gemäß Einzelbeschreibung,
Einzelbeschreibungs-Nr 'Zulage für die zuvor beschriebenen An-/Abschlussprofile für die Ausführung im Bereich von Rundbögen.'
Menge: 105,000 m
Leistungsbereichkatalog: 023
DIN276_08: 336

**01.09.0540 UP-Profil Innenputz Stahl niro D 15mm**
STLB-Bau 2025-10 023
Unterputzprofil im Innenputz, an Außenwand, innen, aus nichtrostendem Stahl, für Putzdicke 15 mm.
Menge: 550,000 m
Leistungsbereichkatalog: 023
DIN276_08: 336

**01.09.0550 UP-Profil Innenputz Stahl niro D 15mm**
STLB-Bau 2025-10 023
Unterputzprofil im Innenputz, an Decke, innen, aus nichtrostendem Stahl, für Putzdicke 15 mm.
Menge: 70,000 m
Leistungsbereichkatalog: 023
DIN276_08: 353

**01.09.0560 Trennstreifen**
STLB-Bau 2025-10 023
Trennstreifen, Ausführung gemäß Einzelbeschreibung,
Einzelbeschreibungs-Nr 'Hanf-Filz-Dämmstreifen, Baustoffklasse E,  zur Entkopplung im Übergang Innendämmung auf Massivdecken bzw. umlaufend um Deckenbalken (Holz + Stahl),
Breite Trennbandstreifen: bis 20cm,
Abrechnung nach tatsächlich verbauter Länge,
Ausführung erfolgt zeitversetzt, in Teilmengen gem. Baufortschritt.'
Menge: 150,000 m
Leistungsbereichkatalog: 023
DIN276_08: 353

**01.09.0570 Trennband**
STLB-Bau 2025-10 023
Trennband für Putzanschlüsse, an Treppenhauswand, innen, Ausführung gemäß Einzelbeschreibung,
Einzelbeschreibungs-Nr 'Trennband für Entkopplung des Ausgleichsputzes über alle Schichten im Übergang von Böden auf Wände, Abrechnung nach tatsächlicher Länge,
Ausführung erfolgt zeitversetzt, in Teilmengen gem. Baufortschritt.'
Menge: 150,000 m
Leistungsbereichkatalog: 023
DIN276_08: 336

**01.09.0580 Trennschnitt**
STLB-Bau 2025-04 023
Trennschnitt zwischen Putz und angrenzenden Bauteilen, innen, Ausführung gemäß Einzelbeschreibung,
Einzelbeschreibungs-Nr 'Trennschnitt in allen Schichten der Putzsysteme.'
Menge: 300,000 m
Leistungsbereichkatalog: 023
DIN276_08: 336

**01.09.0590 Trennschnitt**
STLB-Bau 2025-04 023
Trennschnitt zwischen Wand- und Deckenputz, innen, Ausführung gemäß Einzelbeschreibung,
Einzelbeschreibungs-Nr 'Trennschnitt in allen Schichten der Putzsysteme.'
Menge: 70,000 m
Leistungsbereichkatalog: 023
DIN276_08: 353

**01.09.0600 Auffüllen Balkenkopfauflager mit Perliten**
Auffüllen der Balkenkopfauflager im Wandbereich mit Perliten, gem. Vorgaben Bauphysiker,
Ausführung erfolgt zeitversetzt, in Teilmengen gem. Baufortschritt.
Menge: 104,000 St
DIN276_08: 336

**01.09.0610 Abkleben Balkenkopfauflager**
Abkleben Balkenkopfauflager, umlaufend, luftdicht, mit starkklebendem Hochleistungsklebeband, gem. Vorgaben Bauphysiker,
Ausführung erfolgt zeitversetzt, in Teilmengen gem. Baufortschritt.
Menge: 104,000 St
DIN276_08: 336

**01.09.0620 Herstellen Aussparungen Putz innen bis 0,01m2**
STLB-Bau 2025-10 023
Herstellen von Aussparungen im Putz, innen, Flächengröße bis 0,01 m2, Arbeitshöhe des Montageortes bis 5,5 m über der Standfläche des hierfür erforderlichen Gerüsts, Gerüst wird gesondert vergütet, Ausführung gemäß Einzelbeschreibung,
Einzelbeschreibungs-Nr 'Anarbeiten der Ausgleichsputzschicht unter Dämmplatten an Einbauteile (Aufhängungen HZK, Heizungsrohre, Befestigungen Brüstungskanäle, etc.),
Ausführung erfolgt zeitversetzt, in Teilmengen gem. Baufortschritt.'
Menge: 200,000 St
Leistungsbereichkatalog: 023
DIN276_08: 336

**01.09.0630 Herstellen Aussparungen Putz innen 0,01-0,05m2**
STLB-Bau 2025-10 023
Herstellen von Aussparungen im Putz, innen, Flächengröße über 0,01 bis 0,05 m2, Arbeitshöhe des Montageortes bis 5,5 m über der Standfläche des hierfür erforderlichen Gerüsts, Gerüst wird gesondert vergütet, Ausführung gemäß Einzelbeschreibung,
Einzelbeschreibungs-Nr 'Anarbeiten der Ausgleichsputzschicht unter Dämmplatten an die durchlaufenden Deckenbalken (Holz sowie Stahl),
Ausführung erfolgt zeitversetzt, in Teilmengen gem. Baufortschritt.'
Menge: 104,000 St
Leistungsbereichkatalog: 023
DIN276_08: 336

**01.09.0640 Herstellen Aussparung Ausgleichsputz an Doppel-T-Trägern**
Erschwernis-Zulage für das Herstellen von Aussparung wie zuvor beschrieben an Doppel-T-Stahlträger und damit verbundener erhöhter Aufwand für das luftdichte Anarbeiten an die Trägergeometrie.
Menge: 4,000 St
DIN276_08: 336

**01.09.0650 Aussparung Dämmpl. Innenwärmedämmung**
STLB-Bau 2025-10 023
Aussparung in Dämmplatte, Mineralschaum (Kalziumsilikathydrat), für Innenwärmedämmung, Dicke Dämmplatte 60 mm, Ausschnittform rund, Ausführung gemäß Einzelbeschreibung,
Einzelbeschreibungs-Nr 'Luftdichtes Anarbeiten der Dämmplatten an Einbauteile im Bereich der Fensternischen (Aufhängungen HZK, Heizungsrohre, Befestigungen Brüstungskanäle, etc.), Flächengröße bis 0,01 m2,
Ausführung erfolgt zeitversetzt, in Teilmengen gem. Baufortschritt.'
Menge: 100,000 St
Leistungsbereichkatalog: 023
DIN276_08: 336

**01.09.0660 Aussparung Dämmpl. Innenwärmedämmung**
STLB-Bau 2025-10 023
Aussparung in Dämmplatte, Mineralschaum (Kalziumsilikathydrat), für Innenwärmedämmung, Dicke Dämmplatte 120 mm, Ausschnittform rund, Ausführung gemäß Einzelbeschreibung,
Einzelbeschreibungs-Nr 'Luftdichtes Anarbeiten der Dämmplatten an Einbauteile (Aufhängungen HZK, Heizungsrohre, Befestigungen Brüstungskanäle, etc.), Flächengröße bis 0,01 m2,
Ausführung erfolgt zeitversetzt, in Teilmengen gem. Baufortschritt.'
Menge: 100,000 St
Leistungsbereichkatalog: 023
DIN276_08: 336

**01.09.0670 Aussparung Dämmpl. Innenwärmedämmung**
STLB-Bau 2025-10 023
Aussparung in Dämmplatte, Mineralschaum (Kalziumsilikathydrat), für Innenwärmedämmung, Dicke Dämmplatte 120 mm, Ausschnittform rechteckig, Ausführung gemäß Einzelbeschreibung,
Einzelbeschreibungs-Nr 'Luftdichtes Anarbeiten der Wärmedämmschicht an die durchlaufenden Deckenbalken (Holz sowie Stahl), Flächengröße über 0,01 bis 0,05 m2,
Ausführung erfolgt zeitversetzt, in Teilmengen gem. Baufortschritt.'
Menge: 104,000 St
Leistungsbereichkatalog: 023
DIN276_08: 336

**01.09.0680 Aussparung Dämmpl. Innenwärmedämmung an Doppel-T-Trägern**
Erschwernis-Zulage für das Herstellen von Aussparung wie zuvor beschrieben an Doppel-T-Stahlträger und damit verbundener erhöhter Aufwand für das luftdichte Anarbeiten an die Trägergeometrie.
Menge: 4,000 St
DIN276_08: 336

**01.09.0690 Herstellen Aussparungen Putz innen bis 0,01m2**
STLB-Bau 2025-10 023
Herstellen von Aussparungen im Putz, innen, Flächengröße bis 0,01 m2, Arbeitshöhe des Montageortes bis 5,5 m über der Standfläche des hierfür erforderlichen Gerüsts, Gerüst wird gesondert vergütet, Ausführung gemäß Einzelbeschreibung,
Einzelbeschreibungs-Nr 'Anarbeiten der Obersputzschicht (über alle Lagen) auf Dämmplatten an Einbauteile (Aufhängungen HZK, Heizungsrohre, Befestigungen Brüstungskanäle, etc.),
Ausführung erfolgt zeitversetzt, in Teilmengen gem. Baufortschritt.'
Menge: 200,000 St
Leistungsbereichkatalog: 023
DIN276_08: 336

**01.09.0700 Herstellen Aussparungen Putz innen 0,01-0,05m2**
STLB-Bau 2025-10 023
Herstellen von Aussparungen im Putz, innen, Flächengröße über 0,01 bis 0,05 m2, Arbeitshöhe des Montageortes bis 5,5 m über der Standfläche des hierfür erforderlichen Gerüsts, Gerüst wird gesondert vergütet, Ausführung gemäß Einzelbeschreibung,
Einzelbeschreibungs-Nr 'Anarbeiten der Obersputzschicht (über alle Lagen) auf Dämmplatten an die durchlaufenden Deckenbalken (Holz sowie Stahl), einschl. Zuschnitt Armierungsgewebe,
Ausführung erfolgt zeitversetzt, in Teilmengen gem. Baufortschritt.'
Menge: 104,000 St
Leistungsbereichkatalog: 023
DIN276_08: 336

**01.09.0710 Herstellen Aussparung Putz an Doppel-T-Trägern**
Erschwernis-Zulage für das Herstellen von Aussparung wie zuvor beschrieben an Doppel-T-Stahlträger und damit verbundener erhöhter Aufwand für das luftdichte Anarbeiten an die Trägergeometrie.
Menge: 4,000 St
DIN276_08: 336

**01.09.0720 Ausschneiden Dämmpl. Sparren Innenwärmedämmung**
STLB-Bau 2025-10 023
Ausschneiden von Dämmplatten an Sparren, Mineralschaum (Kalziumsilikathydrat), für Innenwärmedämmung, Dicke Dämmplatte 120 mm, Ausführung gemäß Einzelbeschreibung,
Einzelbeschreibungs-Nr 'Luftdichtes Anarbeiten der Dämmplatten an längs in Dämmebene verlaufende Fachwerkwandkonstruktionen,
Abrechnung nach Länge Schnittkanten/Geometrie Fachwerk,
Ausführung erfolgt zeitversetzt, in Teilmengen gem. Baufortschritt.'
Menge: 100,000 m
Leistungsbereichkatalog: 023
DIN276_08: 336

#### Abschnitt 01.10 Nachträgliche Leistungen

*Hinweis: HINWEIS: Titelinhalt und Kalkulationshinweise*
Die in diesem Titel enthaltenen Position gelten für nachträgliche Leistungen für zeitlich vom Hauptauftrag entkoppelte Ausbesserungsarbeiten nach Abruf durch die AG-Bauleitung.

Gesonderte Baustellenan- und -abfahrten sind in die Positionen mit einzukalkulieren einschl. der für die Leistungserbringung erforderlichen Arbeitsmittel und -geräte. Dies umfasst auch das Auf- und Abbauen von Arbeitsgerüsten. Der AN hat von insgesamt 5 gesonderten Arbeitseinsätzen auszugehen und zu kalkulieren. Weitere Anfahrten werden gesondert vergütet (sh. Titel "Sonstige Leistungen").

**01.10.0010 Schutzabdeck. Fenster Tür bis 1m2 Folie D 0,4mm herstellen**
STLB-Bau 2025-10 034
Schutzabdeckung des Fensters und der Tür, einseitig, Einzelflächen bis 1 m2,
Abdeckung aus Folie, Dicke 0,4 mm, Stöße und Ränder verkleben, herstellen, Arbeitshöhe der zu bearbeitenden oder zu bekleidenden Fläche bis 5,5 m über der Standfläche des hierfür erforderlichen Gerüstes, Gerüst wird gesondert vergütet.
Menge: 6,000 St
Leistungsbereichkatalog: 034
DIN276_08: 339

**01.10.0020 Schutzabdeck. Fenster Tür bis 1m2 Folie D 0,4mm beseitigen**
STLB-Bau 2025-10 034
Schutzabdeckung des Fensters und der Tür, einseitig, Einzelflächen bis 1 m2,
Abdeckung aus Folie, Dicke 0,4 mm, beseitigen, Arbeitshöhe der zu bearbeitenden oder zu bekleidenden Fläche bis 5,5 m über der Standfläche des hierfür erforderlichen Gerüstes, Gerüst wird gesondert vergütet, Ausführung gemäß Einzelbeschreibung,
Einzelbeschreibungs-Nr 'einschl. Entsorgung.'
Menge: 6,000 St
Leistungsbereichkatalog: 034
DIN276_08: 339

**01.10.0030 Schutzabdeck. Fenster Tür bis 2m2 Folie D 0,4mm herstellen**
STLB-Bau 2025-10 034
Schutzabdeckung des Fensters und der Tür, einseitig, Einzelflächen bis 2 m2,
Abdeckung aus Folie, Dicke 0,4 mm, Stöße und Ränder verkleben, herstellen, Arbeitshöhe der zu bearbeitenden oder zu bekleidenden Fläche bis 5,5 m über der Standfläche des hierfür erforderlichen Gerüstes, Gerüst wird gesondert vergütet.
Menge: 45,000 St
Leistungsbereichkatalog: 034
DIN276_08: 339

**01.10.0040 Schutzabdeck. Fenster Tür bis 2m2 Folie D 0,4mm beseitigen**
STLB-Bau 2025-10 034
Schutzabdeckung des Fensters und der Tür, einseitig, Einzelflächen bis 2 m2,
Abdeckung aus Folie, Dicke 0,4 mm, beseitigen, Arbeitshöhe der zu bearbeitenden oder zu bekleidenden Fläche bis 5,5 m über der Standfläche des hierfür erforderlichen Gerüstes, Gerüst wird gesondert vergütet, Ausführung gemäß Einzelbeschreibung,
Einzelbeschreibungs-Nr 'einschl. Entsorgung.'
Menge: 45,000 St
Leistungsbereichkatalog: 034
DIN276_08: 339

**01.10.0050 Schutzabdeck. Fenster Tür bis 4m2 Folie D 0,4mm herstellen**
STLB-Bau 2025-10 034
Schutzabdeckung des Fensters und der Tür, einseitig, Einzelflächen bis 4 m2,
Abdeckung aus Folie, Dicke 0,4 mm, Stöße und Ränder verkleben, herstellen, Arbeitshöhe der zu bearbeitenden oder zu bekleidenden Fläche bis 5,5 m über der Standfläche des hierfür erforderlichen Gerüstes, Gerüst wird gesondert vergütet.
Menge: 85,000 St
Leistungsbereichkatalog: 034
DIN276_08: 339

**01.10.0060 Schutzabdeck. Fenster Tür bis 4m2 Folie D 0,4mm beseitigen**
STLB-Bau 2025-10 034
Schutzabdeckung des Fensters und der Tür, einseitig, Einzelflächen bis 4 m2,
Abdeckung aus Folie, Dicke 0,4 mm, beseitigen, Arbeitshöhe der zu bearbeitenden oder zu bekleidenden Fläche bis 5,5 m über der Standfläche des hierfür erforderlichen Gerüstes, Gerüst wird gesondert vergütet, Ausführung gemäß Einzelbeschreibung,
Einzelbeschreibungs-Nr 'einschl. Entsorgung.'
Menge: 85,000 St
Leistungsbereichkatalog: 034
DIN276_08: 339

**01.10.0070 Schutzabdeck. Bodenfläche Vlies herstellen**
STLB-Bau 2025-10 034
Schutzabdeckung der Bodenfläche,
Abdeckung aus folienkaschiertem Vlies, Stöße überlappen, Ränder kleben, herstellen.
Menge: 75,000 m2
Leistungsbereichkatalog: 034
DIN276_08: 359

**01.10.0080 Schutzabdeck. Bodenfläche Vlies herstellen**
STLB-Bau 2025-10 034
Schutzabdeckung der Bodenfläche,
Abdeckung aus selbstklebendem Vlies, Stöße überlappen, Ränder kleben, herstellen.
Menge: 75,000 m2
Leistungsbereichkatalog: 034
DIN276_08: 359

**01.10.0090 Schutzabdeck. Bodenfläche Vlies beseitigen**
STLB-Bau 2025-10 034
Schutzabdeckung der Bodenfläche,
Abdeckung aus Vlies, beseitigen, Ausführung gemäß Einzelbeschreibung,
Einzelbeschreibungs-Nr 'einschl. Entsorgung.'
Menge: 150,000 m2
Leistungsbereichkatalog: 034
DIN276_08: 359

**01.10.0100 Luftdichtes Abkleben der Übergänge Innendämmung zu Trockenbau**
Anschlüsse Trockenbau, abkleben, luftdicht, mit starkklebendem Hochleistungsklebeband, Anschlüsse horizontal und vertikal, an Wänden und Decken, gem. Vorgaben Bauphysiker,
Ausführung erfolgt nach Stellen der Trockenbauelemente, zeitversetzt, in Teilmengen gem. Baufortschritt.
Menge: 1250,000 m
DIN276_08: 345

**01.10.0110 Nachträgl.Putzen Teilflächen innen Kalkzement-Normalputzm. geglättet D 10mm bis 0,02m2**
STLB-Bau 2025-04 023
Nachträgliches Putzen von Teilflächen, innen, Kalkzement-Normalputzmörtel (GP) DIN EN 998-1, geglättet, Putzoberfläche Qualitätsstufe 2 (Q2), Dicke 10 mm, Flächengröße bis 0,02 m2, Arbeitshöhe des Montageortes bis 5,5 m über der Standfläche des hierfür erforderlichen Gerüstes, Gerüst wird gesondert vergütet, Ausführung gemäß Einzelbeschreibung,
Einzelbeschreibungs-Nr 'einschl. Kalkputzglätte, auf Anordnung/in Abstimmung mit AG-Bauleitung'
Menge: 250,000 St
Leistungsbereichkatalog: 023
DIN276_08: 345

**01.10.0120 Nachträgl.Putzen Teilflächen innen Kalkzement-Normalputzm. geglättet D 10mm 0,02-0,1m2**
STLB-Bau 2025-04 023
Nachträgliches Putzen von Teilflächen, innen, Kalkzement-Normalputzmörtel (GP) DIN EN 998-1, geglättet, Putzoberfläche Qualitätsstufe 2 (Q2), Dicke 10 mm, Flächengröße über 0,02 bis 0,1 m2, Arbeitshöhe des Montageortes bis 5,5 m über der Standfläche des hierfür erforderlichen Gerüstes, Gerüst wird gesondert vergütet, Ausführung gemäß Einzelbeschreibung,
Einzelbeschreibungs-Nr 'einschl. Kalkputzglätte, auf Anordnung/in Abstimmung mit AG-Bauleitung'
Menge: 100,000 St
Leistungsbereichkatalog: 023
DIN276_08: 345

**01.10.0130 Nachträgl.Putzen Teilflächen innen Kalkzement-Normalputzm. geglättet D 10mm 0,1-0,25m2**
STLB-Bau 2025-04 023
Nachträgliches Putzen von Teilflächen, innen, Kalkzement-Normalputzmörtel (GP) DIN EN 998-1, geglättet, Putzoberfläche Qualitätsstufe 2 (Q2), Dicke 10 mm, Flächengröße über 0,1 bis 0,25 m2, Arbeitshöhe des Montageortes bis 5,5 m über der Standfläche des hierfür erforderlichen Gerüstes, Gerüst wird gesondert vergütet, Ausführung gemäß Einzelbeschreibung,
Einzelbeschreibungs-Nr 'einschl. Kalkputzglätte, auf Anordnung/in Abstimmung mit AG-Bauleitung'
Menge: 50,000 St
Leistungsbereichkatalog: 023
DIN276_08: 345

**01.10.0140 Nachträgl.Putzen Teilflächen innen Kalkzement-Normalputzm. geglättet D 10mm**
STLB-Bau 2025-04 023
Nachträgliches Putzen von Teilflächen, innen, Kalkzement-Normalputzmörtel (GP) DIN EN 998-1, geglättet, Putzoberfläche Qualitätsstufe 2 (Q2), Dicke 10 mm, Arbeitshöhe des Montageortes bis 5,5 m über der Standfläche des hierfür erforderlichen Gerüstes, Gerüst wird gesondert vergütet, Ausführung gemäß Einzelbeschreibung,
Einzelbeschreibungs-Nr 'einschl. Kalkputzglätte, in Kleinflächen, auf Anordnung/in Abstimmung mit AG-Bauleitung'
Menge: 5,000 m2
Leistungsbereichkatalog: 023
DIN276_08: 345

**01.10.0150 Zu-Überputzen Schlitze innen Kalkzement-Normalputzm. geglättet D 20mm B bis 5cm**
STLB-Bau 2025-04 023
Zu-/Überputzen von Schlitzen, innen, an Wand, Kalkzement-Normalputzmörtel (GP) DIN EN 998-1, geglättet, Putzoberfläche Qualitätsstufe 2 (Q2), Dicke 20 mm, Breite bis 5 cm, Arbeitshöhe des Montageortes bis 5,5 m über der Standfläche des hierfür erforderlichen Gerüstes, Gerüst wird gesondert vergütet, Ausführung gemäß Einzelbeschreibung,
Einzelbeschreibungs-Nr 'nachträgliches Schließen Installationsschlitzen, Schlitztiefe bis 5cm,
einschl. Kalkputzglätte, auf Anordnung/in Abstimmung mit AG-Bauleitung'
Menge: 50,000 m
Leistungsbereichkatalog: 023
DIN276_08: 345

**01.10.0160 Zu-Überputzen Schlitze innen Kalkzement-Normalputzm. geglättet D 20mm B 5-10cm**
STLB-Bau 2025-04 023
Zu-/Überputzen von Schlitzen, innen, an Wand, Kalkzement-Normalputzmörtel (GP) DIN EN 998-1, geglättet, Putzoberfläche Qualitätsstufe 2 (Q2), Dicke 20 mm, Breite über 5 bis 10 cm, Arbeitshöhe des Montageortes bis 5,5 m über der Standfläche des hierfür erforderlichen Gerüstes, Gerüst wird gesondert vergütet, Ausführung gemäß Einzelbeschreibung,
Einzelbeschreibungs-Nr 'nachträgliches Schließen Installationsschlitzen, Schlitztiefe bis 5cm,
einschl. Kalkputzglätte, auf Anordnung/in Abstimmung mit AG-Bauleitung'
Menge: 25,000 m
Leistungsbereichkatalog: 023
DIN276_08: 345

#### Abschnitt 01.11 Sonstige Leistungen

*Hinweis: HINWEIS: Titelinhalt*
Die in diesem Titel enthaltenen Position gelten für zusätzliche (über den Umfang dieses LV hinausreichende) Leistungen und nur nach Abruf durch die AG-Bauleitung.

**01.11.0010 Zusätzliche Baustellen an-/abfahrt**
Zusätzliche Baustellen an-/abfahrt,
Position gilt für zusätzliche (über den Umfang dieses LV hinausreichende) An- und Abfahrten nach Abruf durch die AG-Bauleitung.
Menge: 5,000 St
DIN276_08: 349

**01.11.0020 Kante Innenputz anschlagen gebogen D 10mm**
STLB-Bau 2025-10 023
Kante im Innenputz anschlagen, an Außenwand, innen, gebogen, für Putzdicke 10 mm, Ausführung gemäß Einzelbeschreibung,
Einzelbeschreibungs-Nr 'Kanten im Innenputz an abgefasten/runden Mauerwerksecken der Mauerwerksgeometrie folgend gerundet oder abgefast ausbilden,
Ausführung gem. Vorgabe AG-Bauleitung.'
Menge: 25,000 m
Leistungsbereichkatalog: 023
DIN276_08: 345

**01.11.0030 Kante Innenputz anschlagen gebogen D 15mm**
STLB-Bau 2025-10 023
Kante im Innenputz anschlagen, an Außenwand, innen, gebogen, für Putzdicke 15 mm, Ausführung gemäß Einzelbeschreibung,
Einzelbeschreibungs-Nr 'Kanten im Innenputz an abgefasten/runden Mauerwerksecken der Mauerwerksgeometrie folgend gerundet oder abgefast ausbilden,
Ausführung gem. Vorgabe AG-Bauleitung.'
Menge: 25,000 m
Leistungsbereichkatalog: 023
DIN276_08: 345

**01.11.0040 Anfahrschutz Stahl grundbesch**
STLB-Bau 2025-04 017
Anfahrschutz aus Stahl, mit Grundbeschichtung, befestigen an der Wand, Ausführung gemäß Einzelbeschreibung,
Einzelbeschreibungs-Nr 'Montage Anfahrschutz zur Vorbeugung Beschädigung Putzflächen bei Anlieferungen,
Unterputzmontage auf Wand (Beton oder Mauerwerk), Ausführungsort im Gebäude in Verkehrsflächen (Treppenhäuser, Aufzug und Flure) gem. Vorgabe AG-Bauleitung, einschl. aller Befestigungsmittel und zugehöriger Bohrungen in Untergrund, Abstand zu Befestigungsuntergrund bis 50mm (in Abhängigkeit von Dicke Putzsystem),
Grundbeschichung geeignet für späteres Überstreichen durch Maler,'
Maße L/B/H in mm 'bis 30/ bis 30/ 1500'
Menge: 24,000 St
Leistungsbereichkatalog: 017
DIN276_08: 345

**01.11.0050 Putzträger Rippenstreckmetall Stahl verz Außenwand innen**
STLB-Bau 2025-04 023
Putzträger aus Rippenstreckmetall aus verzinktem Stahl, für Bekleidung von Außenwänden, innen, Arbeitshöhe der zu bearbeitenden oder zu bekleidenden Fläche bis 5,5 m über der Standfläche des hierfür erforderlichen Gerüstes, Gerüst wird gesondert vergütet, Ausführung gemäß Einzelbeschreibung,
Einzelbeschreibungs-Nr 'Ausführung zusätzlicher Putzträger falls Mehrstärken durch Unebenheitsausgleich die Toleranzen für die maximale Putzdicke übersteigen, Ausführung nur in Abstimmung und auf Abruf durch AG-Bauleitung.'
Menge: 100,000 m2
Leistungsbereichkatalog: 023
DIN276_08: 336

**01.11.0060 Putzträger Rippenstreckmetall Stahl verz Innenwand**
STLB-Bau 2025-04 023
Putzträger aus Rippenstreckmetall aus verzinktem Stahl, für Bekleidung von Innenwänden, Arbeitshöhe der zu bearbeitenden oder zu bekleidenden Fläche bis 5,5 m über der Standfläche des hierfür erforderlichen Gerüstes, Gerüst wird gesondert vergütet, Ausführung gemäß Einzelbeschreibung,
Einzelbeschreibungs-Nr 'Ausführung zusätzlicher Putzträger falls Mehrstärken durch Unebenheitsausgleich die Toleranzen für die maximale Putzdicke übersteigen, Ausführung nur in Abstimmung und auf Abruf durch AG-Bauleitung.'
Menge: 50,000 m2
Leistungsbereichkatalog: 023
DIN276_08: 345

**01.11.0070 Putzträger Rippenstreckmetall Stahl verz Decke innen**
STLB-Bau 2025-04 023
Putzträger aus Rippenstreckmetall aus verzinktem Stahl, für Bekleidung von Decken, innen, Arbeitshöhe der zu bearbeitenden oder zu bekleidenden Fläche bis 5,5 m über der Standfläche des hierfür erforderlichen Gerüstes, Gerüst wird gesondert vergütet, Ausführung gemäß Einzelbeschreibung,
Einzelbeschreibungs-Nr 'Ausführung zusätzlicher Putzträger falls Mehrstärken durch Unebenheitsausgleich die Toleranzen für die maximale Putzdicke übersteigen, Ausführung nur in Abstimmung und auf Abruf durch AG-Bauleitung.'
Menge: 100,000 m2
Leistungsbereichkatalog: 023
DIN276_08: 353

*Hinweis: Vorgezogene Malerarbeiten HZK-Nischen*
Vorgezogene Malerarbeiten Heizkörper-Nischen

**01.11.0080 Untergrund reinigen Putz lose Verunreinigung D bis 0,2cm absaugen 1-1,5m2 laden LKW AN**
STLB-Bau 2025-10 033
Reinigen des Untergrundes aus Putz, von grober Verschmutzung, von losen Verunreinigungen, Dicke bis 0,2 cm, durch Absaugen, zur Verbesserung der Haftung, Untergrund senkrecht, Einzelfläche über 1 bis 1,5 m2, aufgenommene Stoffe zur Entsorgung sortieren, sammeln, im Behälter des AN lagern, Behältergröße nach Wahl des AN, auf LKW des AN laden, Abfall ist nicht gefährlich, nicht schadstoffbelastet, die Entsorgung wird gesondert vergütet, Ausführung gemäß Einzelbeschreibung,
Einzelbeschreibungs-Nr 'Vorgezogene Malerarbeiten (vor HZK-Montage) im Bereich Nischen der Fensterbrüstungen, einschl. beidseitige Wandversprünge, Tiefe bis 25cm, Höhe bis 100cm,
Ausführung nur in Abstimmung und auf Abruf durch AG-Bauleitung.'
Menge: 73,000 St
Leistungsbereichkatalog: 033
DIN276_08: 336

**01.11.0090 Haftbrücke mineral. Außenwand Kalkzement-Putzmörtel 1-1,5m2**
STLB-Bau 2025-10 023
Haftbrücke mineralisch, kunststoffvergütet, auf Außenwand, innen, Untergrund Kalkzement-Putzmörtel, Fläche über 1 bis 1,5 m2, Ausführung gemäß Einzelbeschreibung,
Einzelbeschreibungs-Nr 'Vorgezogene Malerarbeiten (vor HZK-Montage) im Bereich Nischen der Fensterbrüstungen, einschl. beidseitige Wandversprünge, Tiefe bis 25cm, Höhe bis 100cm,
Ausführung nur in Abstimmung und auf Abruf durch AG-Bauleitung.'
Menge: 73,000 St
Leistungsbereichkatalog: 023
DIN276_08: 336

**01.11.0100 Erstbesch Nische Putz 1-1,5m2 Dispersionsfarbe-GBS Dispersionsfarbe Dispersionsfarbe**
STLB-Bau 2025-10 034
Erstbeschichtung an Nische, innen, Untergrund Putz, vorh. Qualitätsstufe Oberfläche Q2, Kalkzement-Normalputzmörtel (GP), geglättet, Ausführung in Einzelflächen, Fläche über 1 bis 1,5 m2,
Grundbeschichtung für Dispersionsfarbe, wasserbasiert, haftvermittelnd und verfestigend, mit fungizidem Zusatzstoff,
Zwischenbeschichtung aus Dispersionsfarbe, wasserbasiert,
Schlussbeschichtung aus Dispersionsfarbe, wasserbasiert, lösemittelfrei, deckend,
Farbton 'RAL 9010 Reinweiß'

Ausführung gemäß Einzelbeschreibung,
Einzelbeschreibungs-Nr 'Vorgezogene Malerarbeiten (vor HZK-Montage) im Bereich Nischen der Fensterbrüstungen, einschl. beidseitige Wandversprünge, Tiefe bis 25cm, Höhe bis 100cm,
Ausführung nur in Abstimmung und auf Abruf durch AG-Bauleitung.'
Menge: 73,000 St
Leistungsbereichkatalog: 034
DIN276_08: 336

*Hinweis: Vorgezogene Trockenbauarbeiten*
Vorgezogene Trockenbauverkofferungen

**01.11.0110 Trägerbekl. rechteckig einseitig F60 Kalziumsilikatpl. einlagig D 15mm**
STLB-Bau 2025-10 039
Trägerbekleidung, Querschnitt rechteckig, einseitig, Befestigungsuntergrund Holz, Feuerwiderstandsklasse F 60 DIN 4102-2, ohne Unterkonstruktion, einschl. horizontale Stoßhinterlegung mit Kalziumsilikat-Plattenstreifen, Dicke wie 1. Bekleidungslage, Bekleidung aus Kalziumsilikatplatten, Rohdichte über 700 bis 900 kg/m3, einlagig, Plattendicke 15 mm, befestigen mit Schnellbauschrauben, ohne Spachtelung, Ausführung gemäß Einzelbeschreibung,
Einzelbeschreibungs-Nr 'Ergänzung unterseitige Bekleidung für die Holzbalkendecken (Bestand), Direktmontage an Holzbalken, Feuerwiderstandsklasse F60-B DIN 4102-2, Brandbeanspruchung von unten, gem. abZ, Bauplatte geeignet und vorbereitet für späteren Putzauftrag,
Ausführung erfolgt zeitversetzt, in Teilmengen gem. Baufortschritt.'
Menge: 55,000 m2
Leistungsbereichkatalog: 039
DIN276_08: 353

**01.11.0120 Trägerbekl. rechteckig 3seitig Abwicklung 0,708 m F60 Kalziumsilikatpl. 2lagig D 15mm D 2.Lage 15mm**
STLB-Bau 2025-10 039
Trägerbekleidung, Querschnitt rechteckig, 3-seitig, Befestigungsuntergrund Stahl,
Abwicklung der Bearbeitungsflächen '0,708' m,
Feuerwiderstandsklasse F 60 DIN 4102-2, ohne Unterkonstruktion, Bekleidung aus Kalziumsilikatplatten, Rohdichte über 700 bis 900 kg/m3, 2-lagig, Plattendicke 15 mm, Plattendicke 2. Lage 15 mm, befestigen mit Klammern, ohne Spachtelung, Ausführung gemäß Einzelbeschreibung,
Einzelbeschreibungs-Nr 'Brandschutzverkofferung Stahlstütze, Direktmontage an Stahlstütze, offenes Profil, INP bis 200, einschl. beidseitige Zwischenflanschlage,
Feuerwiderstandsklasse F60-B DIN 4102-2, Brandbeanspruchung von unten, gem. abZ, Bauplatte geeignet und vorbereitet für späteren Putzauftrag,
Einzellängen von 3,5m bis 5,5m,
Ausführung erfolgt zeitversetzt, in Teilmengen gem. Baufortschritt.'
Menge: 1,500 m
Leistungsbereichkatalog: 039
DIN276_08: 353

**01.11.0130 Trägerbekl. rechteckig 3seitig Abwicklung 0,906 m F60 Kalziumsilikatpl. 2lagig D 15mm D 2.Lage 15mm**
STLB-Bau 2025-10 039
Trägerbekleidung, Querschnitt rechteckig, 3-seitig, Befestigungsuntergrund Stahl,
Abwicklung der Bearbeitungsflächen '0,906' m,
Feuerwiderstandsklasse F 60 DIN 4102-2, ohne Unterkonstruktion, Bekleidung aus Kalziumsilikatplatten, Rohdichte über 700 bis 900 kg/m3, 2-lagig, Plattendicke 15 mm, Plattendicke 2. Lage 15 mm, befestigen mit Klammern, ohne Spachtelung, Ausführung gemäß Einzelbeschreibung,
Einzelbeschreibungs-Nr 'Brandschutzverkofferung Stahlstütze, Direktmontage an Stahlstütze, offenes Profil, INP bis 260, einschl. beidseitige Zwischenflanschlage,
Feuerwiderstandsklasse F60-B DIN 4102-2, Brandbeanspruchung von unten, gem. abZ, Bauplatte geeignet und vorbereitet für späteren Putzauftrag,
Einzellängen von 3,5m bis 5,5m,
Ausführung erfolgt zeitversetzt, in Teilmengen gem. Baufortschritt.'
Menge: 2,500 m
Leistungsbereichkatalog: 039
DIN276_08: 353

**01.11.0140 Trägerbekl. rechteckig 3seitig Abwicklung 1,03 m F60 Kalziumsilikatpl. 2lagig D 15mm D 2.Lage 15mm**
STLB-Bau 2025-10 039
Trägerbekleidung, Querschnitt rechteckig, 3-seitig, Befestigungsuntergrund Stahl,
Abwicklung der Bearbeitungsflächen '1,03' m,
Feuerwiderstandsklasse F 60 DIN 4102-2, ohne Unterkonstruktion, Bekleidung aus Kalziumsilikatplatten, Rohdichte über 700 bis 900 kg/m3, 2-lagig, Plattendicke 15 mm, Plattendicke 2. Lage 15 mm, befestigen mit Klammern, ohne Spachtelung, Ausführung gemäß Einzelbeschreibung,
Einzelbeschreibungs-Nr 'Brandschutzverkofferung Stahlstütze, Direktmontage an Stahlstütze, offenes Profil, INP bis 300, einschl. beidseitige Zwischenflanschlage,
Feuerwiderstandsklasse F60-B DIN 4102-2, Brandbeanspruchung von unten, gem. abZ, Bauplatte geeignet und vorbereitet für späteren Putzauftrag,
Einzellängen von 3,5m bis 5,5m,
Ausführung erfolgt zeitversetzt, in Teilmengen gem. Baufortschritt.'
Menge: 2,000 m
Leistungsbereichkatalog: 039
DIN276_08: 353

**01.11.0150 Trockenbau anschließen Deckenbekl. Gipspl. D 15mm F60-B**
STLB-Bau 2025-10 039
Trockenbau anschließen Ausführung an Deckenbekleidung, Bekleidung aus Gipsplatten, Bauplatten Typ A, Dicke 15 mm, Feuerwiderstandsklasse F 60 - B DIN 4102-2, Arbeitshöhe der zu bearbeitenden oder zu bekleidenden Fläche bis 5,5 m über der Standfläche des hierfür erforderlichen Gerüstes, Gerüst wird gesondert vergütet, Ausführung gemäß Einzelbeschreibung,
Einzelbeschreibungs-Nr 'fachgerechter Anschluss der Decken- und Trägerbekleidung wie zuvor beschrieben an Wände (Mauerwerk und Beton) sowie an Bestandsdeckenbekleidung,
Ausführung erfolgt zeitversetzt, in Teilmengen gem. Baufortschritt.'
Menge: 110,000 m
Leistungsbereichkatalog: 039
DIN276_08: 353

**01.11.0160 Stützenbekl. rechteckig 3seitig Abwicklung 1,02 m F60 Kalziumsilikatpl. 2lagig D 15mm D 2.Lage 15mm**
STLB-Bau 2025-10 039
Stützenbekleidung, Querschnitt rechteckig, 3-seitig, Befestigungsuntergrund Stahl,
Abwicklung der Bearbeitungsflächen '1,02' m,
Feuerwiderstandsklasse F 60 DIN 4102-2, ohne Unterkonstruktion, Bekleidung aus Kalziumsilikatplatten, Rohdichte über 700 bis 900 kg/m3, 2-lagig, Plattendicke 15 mm, Plattendicke 2. Lage 15 mm, befestigen mit Klammern, ohne Spachtelung, Ausführung gemäß Einzelbeschreibung,
Einzelbeschreibungs-Nr 'Brandschutzverkofferung Stahlstütze, Direktmontage an Stahlstütze, offenes Profil, HEB/HEA bis 180, einschl. beidseitige Zwischenflanschlage,
Feuerwiderstandsklasse F60-B DIN 4102-2, Brandbeanspruchung von unten, gem. abZ, Bauplatte geeignet und vorbereitet für späteren Putzauftrag,
Einzellängen von 3,5m bis 5,5m,
Ausführung erfolgt zeitversetzt, in Teilmengen gem. Baufortschritt.'
Menge: 1,500 m
Leistungsbereichkatalog: 039
DIN276_08: 336

**01.11.0170 Stützenbekl. rechteckig 3seitig Abwicklung 1,5 m F60 Kalziumsilikatpl. 2lagig D 15mm D 2.Lage 15mm**
STLB-Bau 2025-10 039
Stützenbekleidung, Querschnitt rechteckig, 3-seitig, Befestigungsuntergrund Stahl,
Abwicklung der Bearbeitungsflächen '1,5' m,
Feuerwiderstandsklasse F 60 DIN 4102-2, ohne Unterkonstruktion, Bekleidung aus Kalziumsilikatplatten, Rohdichte über 700 bis 900 kg/m3, 2-lagig, Plattendicke 15 mm, Plattendicke 2. Lage 15 mm, befestigen mit Klammern, ohne Spachtelung, Ausführung gemäß Einzelbeschreibung,
Einzelbeschreibungs-Nr 'Brandschutzverkofferung Stahlstütze, Direktmontage an Stahlstütze, offenes Profil, HEB/HEA bis 240, einschl. beidseitige Zwischenflanschlage,
Feuerwiderstandsklasse F60-B DIN 4102-2, Brandbeanspruchung von unten, gem. abZ, Bauplatte geeignet und vorbereitet für späteren Putzauftrag,
Einzellängen von 3,5m bis 5,5m,
Ausführung erfolgt zeitversetzt, in Teilmengen gem. Baufortschritt.'
Menge: 2,500 m
Leistungsbereichkatalog: 039
DIN276_08: 336

**01.11.0180 Trockenbau anschließen Wandbekl. Kalziumsilikatpl. F60-B**
STLB-Bau 2025-10 039
Trockenbau anschließen
Ausführung an Wandbekleidung, Wandhöhe 5,5 m, Anschlüsse seitlich, Bekleidung aus Kalziumsilikatplatten, einseitig, 1. Seite 2-lagig, Dicke 1. Seite 1. Lage 15 mm, Dicke 1. Seite 2. Lage 15 mm, Feuerwiderstandsklasse F 60 - B DIN 4102-2, Arbeitshöhe der zu bearbeitenden oder zu bekleidenden Fläche bis 5,5 m über der Standfläche des hierfür erforderlichen Gerüstes, Gerüst wird gesondert vergütet, Ausführung gemäß Einzelbeschreibung,
Einzelbeschreibungs-Nr 'fachgerechter Anschluss der Stützenbekleidung wie zuvor beschrieben an Wände (Mauerwerk und Beton) sowie an Bestandsdeckenbekleidung,
Ausführung erfolgt zeitversetzt, in Teilmengen gem. Baufortschritt'
Menge: 2,000 m
Leistungsbereichkatalog: 039
DIN276_08: 336

#### Abschnitt 01.12 Entsorgung

*Hinweis: HINWEIS: Rechnungsprüfung*
HINWEIS: Rechnungsprüfung

Das Abfallnachweisbuch bildet die Grundlage jeder Rechnungs- und Aufmaßprüfung und ist daher kontinuierlich ab der ersten Entsorgung zuführen und mit dem Aufmaß zu jeder Rechnung einzureichen. Die Bestätigung der Abfallbehörde ist spätestens zum Zeitpunkt der Rechnungsstellung nachzuweisen.

**01.12.0010 Führen eines Abfallnachweisbuches**
*** Pauschalposition
Nachweisführung entsprechend Nachweisverodnung  Bestätigung durch die Abfallbehörde.
Führen eines Abfallnachweisbuches in welchem in übersichtlicher, gut leserlicher und schnell prüfbarer Form die angefallenen Abfallarten mit Abfallherkunft, Abfallbezeichnung, AVV-Schlüssel, Abfalleinsammler/-beförderer, Abfallentsorger, Tonnage, LV-Pos. einschließlich Entsorgungsnachweise, Begleit-/Übernahmescheine, Wiege-/Kippscheine aufzuführen sind.
Das Abfallnachweisbuch umfasst alle anfallenden Abfallarten.
Menge: 1,000 PSCH
DIN276_08: 396

**01.12.0020 Abfall nicht gefährlich AVV170107 nicht schadstoffbelastet EBV 2023 RC-2 LKW AN transp. entsorgen Verwertungsanlage bis 100km Vergüt.Entsorg.gg.Nachweis**
STLB-Bau 2023-10 087
Bau- und Abbruchabfälle, Beton, Ziegel, Fliesen und Keramik,
nicht gefährlich, Abfallschlüssel nach AVV (Abfallverzeichnis-Verordnung) 170107 Gemische aus Beton, Ziegel, Fliesen und Keramik,
nicht schadstoffbelastet, Zuordnung gemäß Ersatzbaustoffverordnung 2023,
gemischter Bauschutt Klasse RC-2 nach EBV 2023, Anlage 1, Tabelle 1, nach LAGA 1997 Bauschutt,
auf Baustelle lagernd, in Behälter AN laden, mit LKW des AN transportieren, entsorgen, max. Gesamtgewicht ohne Beschränkung, Behältergröße nach Wahl des AN, zur Verwertungsanlage, Transportweg bis 100 km, Vergütung der Entsorgung gegen Nachweis, Mengenermittlung nach Wiegekarte, Ausführung gemäß Einzelbeschreibung,
Einzelbeschreibungs-Nr 'bis einschl. RC-2'
Menge: 5,000 t
Leistungsbereichkatalog: 087
DIN276_08: 396

**01.12.0030 Zulage: Zuordnung EBV 2023 RC-3**
Zulage zu vorh. Position für Zuordnung gemäß Ersatzbaustoffverordnung 2023, gemischter Bauschutt Klasse RC-3 und dadurch bedingter erhöhter Entsorgungskosten,
Vergütung der Entsorgung gegen Nachweis, Mengenermittlung nach Wiegekarte
Menge: 1,000 t
DIN276_08: 396

**01.12.0040 Abfall nicht gefährlich AVV170407 nicht schadstoffbelastet LKW AN transp. entsorgen Beseitigungsanlage bis 100km Vergüt.Entsorg.gg.Nachweis**
STLB-Bau 2025-10 087
Bau- und Abbruchabfälle, Metalle,
nicht gefährlich, Abfallschlüssel nach AVV (Abfallverzeichnis-Verordnung) 170407 Metall, gemischt,
nicht schadstoffbelastet,
auf Baustelle lagernd, in Behälter AN laden, mit LKW des AN transportieren, entsorgen, max. Gesamtgewicht ohne Beschränkung, Behältergröße nach Wahl des AN, zur Beseitigungsanlage, Transportweg bis 100 km, Vergütung der Entsorgung gegen Nachweis, Mengenermittlung nach Wiegekarte, Ausführung gemäß Einzelbeschreibung.
Menge: 1,000 t
Leistungsbereichkatalog: 087
DIN276_08: 396

**01.12.0050 Abfall nicht gefährlich AVV170604 schadstoffbelastet LKW AN transp. entsorgen Beseitigungsanlage bis 100km Vergüt.Entsorg.gg.Nachweis**
STLB-Bau 2025-10 087
Bau- und Abbruchabfälle,
nicht gefährlich, Abfallschlüssel nach AVV (Abfallverzeichnis-Verordnung) 170604 Dämmstoff,
schadstoffbelastet, Schadstoff HBCD,
auf Baustelle lagernd, in Behälter AN laden, mit LKW des AN transportieren, entsorgen, max. Gesamtgewicht ohne Beschränkung, Behältergröße nach Wahl des AN, zur Beseitigungsanlage, Transportweg bis 100 km, Vergütung der Entsorgung gegen Nachweis, Mengenermittlung nach Wiegekarte, Ausführung gemäß Einzelbeschreibung,
Einzelbeschreibungs-Nr 'Styropor (nicht schadstoffbelastet) aus Hohlraumverfüllungen im zweischaligen Mauerwerk.'
Menge: 0,100 t
Leistungsbereichkatalog: 087
DIN276_08: 396

**01.12.0060 Abfall nicht gefährlich AVV170604 schadstoffbelastet LKW AN transp. entsorgen Beseitigungsanlage bis 100km Vergüt.Entsorg.gg.Nachweis**
STLB-Bau 2025-10 087
Bau- und Abbruchabfälle,
nicht gefährlich, Abfallschlüssel nach AVV (Abfallverzeichnis-Verordnung) 170604 Dämmstoff,
schadstoffbelastet, Schadstoff HBCD,
auf Baustelle lagernd, in Behälter AN laden, mit LKW des AN transportieren, entsorgen, max. Gesamtgewicht ohne Beschränkung, Behältergröße nach Wahl des AN, zur Beseitigungsanlage, Transportweg bis 100 km, Vergütung der Entsorgung gegen Nachweis, Mengenermittlung nach Wiegekarte, Ausführung gemäß Einzelbeschreibung,
Einzelbeschreibungs-Nr 'Styropor (HBCD-haltig) aus Hohlraumverfüllungen im zweischaligen Mauerwerk.'
Menge: 0,500 t
Leistungsbereichkatalog: 087
DIN276_08: 396

**01.12.0070 Abfall nicht gefährlich AVV170904 nicht schadstoffbelastet LKW AN transp. entsorgen Beseitigungsanlage bis 100km Vergüt.Entsorg.gg.Nachweis**
STLB-Bau 2024-04 087
Sonstige Bau- und Abbruchabfälle,
nicht gefährlich, Abfallschlüssel nach AVV (Abfallverzeichnis-Verordnung) 170904 gemischte Bau- und Abbruchabfälle,
nicht schadstoffbelastet,
auf Baustelle lagernd, in Behälter AN laden, mit LKW des AN transportieren, entsorgen, max. Gesamtgewicht ohne Beschränkung, Behältergröße nach Wahl des AN, zur Beseitigungsanlage, Transportweg bis 100 km, Vergütung der Entsorgung gegen Nachweis, Mengenermittlung nach Wiegekarte, Ausführung gemäß Einzelbeschreibung,
Einzelbeschreibungs-Nr 'Abfälle aus der Untergrundbereinigung (Strahlgut, Verunreinigungen, ... ) sowie Bereinigung Hohlräume im zweischaligen Mauerwerk (Ausnahme Styroporverfüllungen, sh. gesonderter Abfallschlüssel).'
Menge: 42,500 t
Leistungsbereichkatalog: 087
DIN276_08: 396

#### Abschnitt 01.13 Dokumentation

**01.13.0010 Dokumentation gem. Richtlinien des BLB**
Die Dokumentation hat nach dem Leitfaden des BLB und der BImA zur Firmen-Baudokumentation, Stand 01.10.2024, zu erfolgen. Der Leitfaden nebst Anlagen ist Teil der Ausschreibungsanlagen und werden mit diesen veröffentlicht.

Der Leitfaden des BLB und der BImA zur Firmen-Baudokumentation umfasst die folgenden Unterlagen:
- "Leitfaden des BLB und der BImA zur Firmen-Baudokumentation, Stand 01.10.2024
- "Anlage 1 - Muster-Gesamtinhaltsverzeichnis"; Stand 01.10.2024
- "Anlage 2 - "Muster-Ordnerinhaltverzeichnis", Stand 01.10.2024
- "Anlage 3 - "Muster-Ordnerrücken", Stand 01.10.2024
- "Anlage 4 - Gewerkespezifischen Anhänge der Dokumentationsrichtlinie des BBR, 02/2008

Das Inhaltsverzeichnis der Dokumentation ist vor Abgabe der Unterlagen, mit der AG-Bauleitung abzustimmen und bestätigen zu lassen.
Menge: 1,000 St
DIN276_08: 336

**01.13.0020 Dokumentation gem. Gewerbeabfallverordnung**
Dokumentation der Erfassung und Entsorgung von Bau- und
Abbruchabfällen nach § 8 Abs. 3 GewAbfV durch einen
vom AN zu bestellenden Fachkundigen. Die Nutzung der
sich in der Anlage befindlichen Vorlage ist in der zum
Auftragsdatum gültigen Version zwingend erforderlich.
Das Dokument ist innerhalb von 2 Wochen nach
Abnahme dem AG zu übermitteln.
Menge: 1,000 St
DIN276_08: 396

#### Abschnitt 01.14 Stundenlohnarbeiten

**01.14.0010 Facharbeiter-in sämtliche Kosten/Zuschläge**
STLB-Bau 2025-04 091
Stundenlohnarbeiten durch Facharbeiter/-in
der Verrechnungssatz für die jeweilige Arbeitskraft umfasst sämtliche Aufwendungen wie Lohn- und Gehaltskosten, Lohn- und Gehaltsnebenkosten, Zuschläge, lohngebundene und lohnabhängige Kosten, sonstige Sozialkosten, Gemeinkosten, Wagnis und Gewinn. Ausführung gemäß Einzelbeschreibung,
Einzelbeschreibungs-Nr 'auf Anordnung AG'
Menge: 15,000 h
Leistungsbereichkatalog: 091
DIN276_08: 345

**01.14.0020 Helfer-in sämtliche Kosten/Zuschläge**
STLB-Bau 2025-04 091
Stundenlohnarbeiten durch Helfer/-in
der Verrechnungssatz für die jeweilige Arbeitskraft umfasst sämtliche Aufwendungen wie Lohn- und Gehaltskosten, Lohn- und Gehaltsnebenkosten, Zuschläge, lohngebundene und lohnabhängige Kosten, sonstige Sozialkosten, Gemeinkosten, Wagnis und Gewinn. Ausführung gemäß Einzelbeschreibung,
Einzelbeschreibungs-Nr 'auf Anordnung AG'
Menge: 15,000 h
Leistungsbereichkatalog: 091
DIN276_08: 345

### Bereich 02 Haus 13

**Ausführungsbeschreibung 4 Ausführungsbeschreibung - Allgemeine Angaben zum Haus 13**
*Kalkulationshinweis zu beschriebenen Putz- und Dämmaufbauten*
Nachfolgend ist der grundlegende Aufbau der in diesem LV beschriebenen Putz- und Innendämmsysteme als Übersicht und Kalkulationshilfe aufgeführt.

Sanierputz:
- (Haftbrücke)
- systemzugehöriger Spritzbewurf
- systemzugehöriger Porengrundputz als Ausgleichsputz einschl. Zulage-Positionen für Mehrstärken
- Sanierputz (1-lagig)
- systemkompatibler Armierungsputz
- systemkompatibler Oberputz + Kalkputzglätte (beschrieben als 2-lagig Innenputzsystem)

Wärmedämmputz:
- (Haftbrücke)
- systemzugehöriger Spritzbewurf
- Wärmedämmputz einschl. Zulage-Positionen für Mehrstärke/Ebenheitsausgleich
- systemkompatibler Armierungsputz
- systemkompatibler Oberputz + Kalkputzglätte (beschrieben als 2-lagig Innenputzsystem)

Brandschutzputz:
- Haftbrücke oder Putzträger
- systemzugehöriger Spritzbewurf/Vorspritzmörtel einschl. Zulage für Mehrstärke zum Ebenheitsausgleich
- Brandschutzputz als Unterputz
- systemkompatibler Oberputz + Kalkputzglätte (beschrieben als 2-lagig Innenputzsystem)

Innenputz:
- (Haftbrücke)
- systemkompatibler Spritzbewurf
- systemkompatibler Ausgleichsputz einschl. Zulage-Positionen für Mehrstärken
- systemkompatibler Armierungsputz
- systemkompatibler Oberputz + Kalkputzglätte (beschrieben als 2-lagig Innenputzsystem)

Innendämmung:
- (Haftbrücke)
- systemzugehöriger Spritzbewurf
- systemzugehöriger Ausgleichsputz einschl. Zulage-Positionen für Mehrstärken
- Wärmedämmplatten
- systemzugehöriges Putzsystem auf Dämmplatten bestehend aus Unterputz einschl. Armierungsschicht sowie Oberputz + Kalkputzglätte (beschrieben als 2-lagig Innenputzsystem)
*Kalkulationshinweis Putzuntergrund Mauerwerk*
Die in den nachfolgenden Leistungspoistionen beschriebenen Putzuntergründe "Mauerwerk" bzw. "Ziegelmauerwerk" umfassen Mauerwerke aus Mauerwerksziegeln (Bestand), KS-Steinen sowie Porenbetonsteinen und sind entsprechend zu kalkulieren.
Haftbrücken bei Übergängen zwischen diesen unterschiedlich stark saugenden Untergründen werden gesondert vergütet.
*Kalkulationshinweis Oberputze auf Innendämmung/WD-Putz zeitversetzte Ausführung*
Die Oberputze auf der Innendämmung sowie die auf den Wärmedämmputzen erfolgt grundlegend zeitversetzt zur Ausführung der Innendämmung sowie Wärmedämmputze und erst nach erfolgter Wirksamkeitskontrolle der Dämmungen und Freigabe zur Ausführung durch die AG-Bauleitung in Abstimmung mit dem AG-seitig beauftragten Bauphysiker.
Dies ist in die entsprechenden Positionen für benannten Schichten einzukalkulieren.
*Ausführung wandfluchtfolgendes Putzen*
Im Zuge der Untergrundprüfungen (sh. nachfolgende Positionen im Titel "Vorbereitende Arbeiten") sind auch die Ebenheiten der Wände zu prüfen und die Mengen an Ausgleichsputz im Vorfeld der Ausführung der Putzarbeiten mit der AG-Bauleitung abzustimmen und auszuführen.

Grundlegend gilt die Festlegung: Putzoberflächen werden nicht lot- und fluchtrecht, sondern wandfolgend hergestellt.
*Ausführung erst nach gesonderter Freigabe Architekt / Bauphysiker*
Vorab der Ausführung sind die angebotenen Putz- und Innendämmsysteme des AN detailliert mit den Architekten bzw. den AG-seitig beauftragten Bauphysiker abzustimmen und durch diese zur Ausführung freizugeben. Dies ist im Titel "Vorbereitende Arbeiten" weitferführend beschrieben.

Der AN ist dazu verpflichtet, in diesem Prozess die Fachberatungen der Hersteller einzubeziehen und sich die systemkonformität aller Bestandteile der verschiedenen Putz- sowie Innendämmsysteme bescheinigen zu lassen.

Ziel ist es vor Beginn der Arbeiten eine mit allen Beteiligten sowie den Herstellern abgestimmte und letztenendes mangelfreie Ausführung zu erwirken.

Darüber hinaus ist durch den AN eine Aufmaß gemeinsam mit der AG-Bauleitung vor Ausführungsbeginn anzufertigen. Dies ist im Titel "Vorbereitende Arbeiten" weitferführend beschrieben. Dieses bildet die Grundlage für die spätere Rechnungsprüfung der in diesem Titel beschriebenen Putz- und Innendämmarbeiten einschl. aller in diesem Zuge festgestellten Mehr- und Mindermengen. Hiervon abweichende Mengenmehrungen während der Ausführung sind der AG-Bauleitung anzuzeigen und müssen durch den AN begründet werden.

#### Abschnitt 02.01 Vorbereitende Arbeiten

**02.01.0010 Verlege- und Montageplan Innendämmung**
Anfertigen einer Verlege- und Montageplanung für sämtliche nachstehenden Konstruktionen auf der Grundlage der AG- Planung sowie der System- und Herstellervorgaben des angebotenen Innendämmungssystems.
Inhalt der Verlege- und Montageplanung:
- Bauaufsichtliche Zulassungen, Datenblätter und Ausführungsvorgaben des Herstellers des angebotenen Systems (alle Bestandteile/Lagen des Systems, einschl. Putzsysteme, Profile, etc.)
- Ausbildung der Bauteilanschlüsse und Bauteildurchdringungen
- Ausbildung von Eck- und Abschlussdetails (horizontal und vertikal)
- Höhenangaben
- Verlegeanweisung
- Schnitte durch Wandaufbauten nach Bedarf
- Einbauteile
- Fugen
- alle sonstigen vom Bauphysiker geforderten Nachweise
- Herstellerbescheinigung über systemgerechte Ausführung sowie Systemkonformität aller Bestandteile/Lagen des angebotenen Systems

Übergabe der Verlege- und Montageplanung als prüffähige Bauunterlage vor Ausführungsbeginn zur Freigabe vorzulegen. Übergabe in zweifacher Ausfertigung in Papierform farbig, 1x an den Architekten sowie 1x an den AG-seitig beauftragten Bauphysiker sowie digital im Format dwg/ dxf und pdf.

Darstellungsmaßstab 1:20 bis 1:1. Angrenzende Bauteile und alle Anschlüsse sind exemplarisch mit darzustellen.

Vollständige Einarbeitung der Prüfanmerkungen des Prüf- ingenieurs in die Verlege- und Montageplanung und statischen Nachweise

Im Zuge der Erstellung der Verlege- und Montageplanung ist der AN verpflichtet für relevante Details und Anschlusspunkte auf Verlangen des Architekten / des AG-seitig beauftragten Bauphysikers Musterdetails auszuführen. Die Vergütung ist in eiener gesodnerten Position beschrieben.

Ausführung der Innendämmung nur nach freigegebener Verlege- und Montageplanung.
Menge: 1,000 St
DIN276_08: 336

**02.01.0020 Musterdetails Bauteil-Anschlüsse**
Ausführung von Musterdetails für Bauteil-Anschlüsse auf gesondertes Verlangen des Architekten / des AG-seitig beauftragten Bauphysikers,
Musterdetails mit maximalen Raumabmaßen von 1 x 1 x 1 m,

Gesonderte Baustellenan- und -abfahrten für die Ausführung der Musterdetails sind im Titel "Sonstige Leistungen" zu kalkulieren.
Menge: 5,000 St
DIN276_08: 336

**02.01.0030 Musterflächen Putzsysteme anlegen 1,5m2**
Musterflächen der unterschiedlichen nachfolgend beschriebenen Putzsysteme mit  den systemkonformen Oberputzen (bis zur malerfertigen Oberfläche) vorab zur Bemusterung auf Wand-/Deckenflächen herstellen:
- Musterfläche Oberputz auf Wärmedämmputz
- Musterfläche Oberputz Sanierputz
- Musterfläche Oberputz auf Innendämmung
- Musterfläche Oberputz auf Brandschutzputz
- Musterfläche Innenputz

Musterfläche: je 1,5 m2,
Abrechnung nach tatsächlich hergestellter Musterflächen,
Gesonderte Baustellenan- und -abfahrten für die Ausführung der Musterdetails sind im Titel "Sonstige Leistungen" zu kalkulieren,
Ausführung vor Ort, gem. Vorgabe des Architekten.
Menge: 5,000 St
DIN276_08: 345

**02.01.0040 Aufmaß und Kartierung**
Vor Ausführungsbeginn ist mit der AG Bauleitung ein gemeinsames Aufmaß der herzustellenden Putzsysteme und Innendämmungen vorzunehmen. Grundlage bildet hierfür die in den nachfolgenden Positionen beschriebene Untergrund- sowie Ebenheitsüberprüfung der Wand- und Deckenflächen sowie die final freigegebene Verlege- und Montageplanung der Innendämmung und die Bestandserfassung der Zweischaligkeit der Mauerwerke (siehe Titel "Kerndämmung").

Daraus resultierend ist eine Festlegung der Mengen mit der AG-Bauleitung vorzunehmen. Hiervon abweichende Mengen während der Ausführung sind der AG-Bauleitung anzuzeigen und müssen durch den AN begründet werden.

Anfertigung einer Abrechnungsgrundlage in tabellen- sowie planform (Leistungs-Kartierung) gem. Vorgabe AG-Bauleitung mit Darstellung der einzelnen Bauteile sowie LV-Positionen (Mengen).
Menge: 1,000 St
DIN276_08: 345

**02.01.0050 Untergrund prüfen auf Schad-Hohlstellen abklopfen Außenwand**
STLB-Bau 2025-04 023
Untergrund prüfen auf Schad- und Hohlstellen, durch Abklopfen, Schadstellen und Rissverläufe markieren, an Außenwand, innen, Arbeitshöhe der zu bearbeitenden oder zu bekleidenden Fläche bis 5,5 m über der Standfläche des hierfür erforderlichen Gerüstes, Gerüst wird gesondert vergütet, Ausführung gemäß Einzelbeschreibung,
Einzelbeschreibungs-Nr 'einschl. Prüfung der Ebenheit / Unebenheit zur Feststlegung der Mengen Ausgleichsputz vor Ausführung der Putzarbeiten'
Menge: 1250,000 m2
Leistungsbereichkatalog: 023
DIN276_08: 339

**02.01.0060 Untergrund prüfen auf Schad-Hohlstellen abklopfen Innenwand**
STLB-Bau 2025-04 023
Untergrund prüfen auf Schad- und Hohlstellen, durch Abklopfen, Schadstellen und Rissverläufe markieren, an Innenwand, Arbeitshöhe der zu bearbeitenden oder zu bekleidenden Fläche bis 5,5 m über der Standfläche des hierfür erforderlichen Gerüstes, Gerüst wird gesondert vergütet, Ausführung gemäß Einzelbeschreibung,
Einzelbeschreibungs-Nr 'einschl. Prüfung der Ebenheit / Unebenheit zur Feststlegung der Mengen Ausgleichsputz vor Ausführung der Putzarbeiten'
Menge: 1900,000 m2
Leistungsbereichkatalog: 023
DIN276_08: 349

**02.01.0070 Untergrund prüfen auf Schad-Hohlstellen abklopfen Stütze 4seitig Abwicklung 2,75 m**
STLB-Bau 2025-04 023
Untergrund prüfen auf Schad- und Hohlstellen, durch Abklopfen, Schadstellen und Rissverläufe markieren, an Stütze, innen, rechteckig, 4-seitig,
Abwicklung der Bearbeitungsflächen '2,75' m,
Arbeitshöhe der zu bearbeitenden oder zu bekleidenden Fläche bis 5,5 m über der Standfläche des hierfür erforderlichen Gerüstes, Gerüst wird gesondert vergütet, Ausführung gemäß Einzelbeschreibung,
Einzelbeschreibungs-Nr 'einschl. Prüfung der Ebenheit / Unebenheit zur Feststlegung der Mengen Ausgleichsputz vor Ausführung der Putzarbeiten'
Menge: 15,000 m
Leistungsbereichkatalog: 023
DIN276_08: 349

**02.01.0080 Untergrund prüfen auf Schad-Hohlstellen abklopfen Unterzug 3seitig Abwicklung 1,5 m**
STLB-Bau 2025-04 023
Untergrund prüfen auf Schad- und Hohlstellen, durch Abklopfen, Schadstellen und Rissverläufe markieren, an Unterzug, innen, 3-seitig,
Abwicklung der Bearbeitungsflächen '1,5' m,
Arbeitshöhe der zu bearbeitenden oder zu bekleidenden Fläche bis 5,5 m über der Standfläche des hierfür erforderlichen Gerüstes, Gerüst wird gesondert vergütet, Ausführung gemäß Einzelbeschreibung,
Einzelbeschreibungs-Nr 'einschl. Prüfung der Ebenheit / Unebenheit zur Feststlegung der Mengen Ausgleichsputz vor Ausführung der Putzarbeiten'
Menge: 50,000 m
Leistungsbereichkatalog: 023
DIN276_08: 359

**02.01.0090 Untergrund prüfen auf Schad-Hohlstellen abklopfen Decke**
STLB-Bau 2025-04 023
Untergrund prüfen auf Schad- und Hohlstellen, durch Abklopfen, Schadstellen und Rissverläufe markieren, an Decke, innen, Arbeitshöhe der zu bearbeitenden oder zu bekleidenden Fläche bis 5,5 m über der Standfläche des hierfür erforderlichen Gerüstes, Gerüst wird gesondert vergütet, Ausführung gemäß Einzelbeschreibung,
Einzelbeschreibungs-Nr 'einschl. Prüfung der Ebenheit / Unebenheit zur Feststlegung der Mengen Ausgleichsputz vor Ausführung der Putzarbeiten'
Menge: 600,000 m2
Leistungsbereichkatalog: 023
DIN276_08: 359

#### Abschnitt 02.02 Untergrundvorbereitungen

**02.02.0010 Fuge auskratzen T bis 1,5cm 12Schichten/m**
STLB-Bau 2025-10 012
Schadhafte Fuge auskratzen einschl. reinigen, in Kleinflächen, Auskratztiefe bis 1,5 cm, anfallende Stoffe im Behälter des AN sammeln, 12 Schichten je Meter Mauerwerkshöhe.
Menge: 157,500 m2
Leistungsbereichkatalog: 012
DIN276_08: 394

**02.02.0020 Verfugen Mauerwerk Fertig-Fugenmörtel 12Schichten/m**
STLB-Bau 2025-04 012
Verfugen des Mauerwerks, mit Fertigmörtel, 12 Schichten je Meter Mauerwerkshöhe, Ausführung gemäß Einzelbeschreibung,
Einzelbeschreibungs-Nr 'Neuverfugen der zuvor ausgekratzten und gereinigten schadhaften Mauerwerksfugen mit für das jeweilige Putzsystem geeigneten Mörtel in Vorbereitung für die anschließenden Putzarbeiten.'
Menge: 157,500 m2
Leistungsbereichkatalog: 012
DIN276_08: 345

**02.02.0030 Untergrund reinigen Mauerwerk lose Verunreinigung Kehren staubb. laden LKW AN**
STLB-Bau 2025-04 033
Reinigen des Untergrundes aus Mauerwerk, von grober Verschmutzung, von losen Verunreinigungen, durch Kehren mit staubbindenden Maßnahmen, zur Verbesserung der Haftung, für Putz-, Stuckarbeiten/WDVS, Untergrund senkrecht, Arbeitshöhe der zu bearbeitenden Fläche bis 5,5 m über der Standfläche des hierfür erforderlichen Gerüstes, Gerüst wird beigestellt/ist vorh., aufgenommene Stoffe zur Entsorgung sortieren, sammeln, im Behälter des AN lagern, Behältergröße nach Wahl des AN, auf LKW des AN laden, Abfall ist nicht gefährlich, nicht schadstoffbelastet, die Entsorgung wird gesondert vergütet, Ausführung gemäß Einzelbeschreibung,
Einzelbeschreibungs-Nr 'Bauteil: Außenwände,
Ausführung erfolgt zeitversetzt, in Teilmengen gem. Baufortschritt.'
Menge: 1190,000 m2
Leistungsbereichkatalog: 033
DIN276_08: 339

**02.02.0040 Untergrund reinigen Mauerwerk lose Verunreinigung Kehren staubb. laden LKW AN**
STLB-Bau 2025-04 033
Reinigen des Untergrundes aus Mauerwerk, von grober Verschmutzung, von losen Verunreinigungen, durch Kehren mit staubbindenden Maßnahmen, zur Verbesserung der Haftung, für Putz-, Stuckarbeiten/WDVS, Untergrund senkrecht, Arbeitshöhe der zu bearbeitenden Fläche bis 5,5 m über der Standfläche des hierfür erforderlichen Gerüstes, Gerüst wird beigestellt/ist vorh., aufgenommene Stoffe zur Entsorgung sortieren, sammeln, im Behälter des AN lagern, Behältergröße nach Wahl des AN, auf LKW des AN laden, Abfall ist nicht gefährlich, nicht schadstoffbelastet, die Entsorgung wird gesondert vergütet, Ausführung gemäß Einzelbeschreibung,
Einzelbeschreibungs-Nr 'Bauteil: Innenwände und Stützen/Pfeiler,
Ausführung erfolgt zeitversetzt, in Teilmengen gem. Baufortschritt.'
Menge: 1990,000 m2
Leistungsbereichkatalog: 033
DIN276_08: 349

**02.02.0050 Untergrund reinigen Mauerwerk lose Verunreinigung Kehren staubb. laden LKW AN**
STLB-Bau 2025-04 033
Reinigen des Untergrundes aus Mauerwerk, von grober Verschmutzung, von losen Verunreinigungen, durch Kehren mit staubbindenden Maßnahmen, zur Verbesserung der Haftung, für Putz-, Stuckarbeiten/WDVS, Untergrund waagerecht, Arbeitshöhe der zu bearbeitenden Fläche bis 5,5 m über der Standfläche des hierfür erforderlichen Gerüstes, Gerüst wird beigestellt/ist vorh., aufgenommene Stoffe zur Entsorgung sortieren, sammeln, im Behälter des AN lagern, Behältergröße nach Wahl des AN, auf LKW des AN laden, Abfall ist nicht gefährlich, nicht schadstoffbelastet, die Entsorgung wird gesondert vergütet, Ausführung gemäß Einzelbeschreibung,
Einzelbeschreibungs-Nr 'Bauteil: Decken, Unterzüge,
Ausführung erfolgt zeitversetzt, in Teilmengen gem. Baufortschritt.'
Menge: 545,000 m2
Leistungsbereichkatalog: 033
DIN276_08: 359

**02.02.0060 Untergrund reinigen Mauerwerk lose Verunreinigung Kehren staubb. laden LKW AN**
STLB-Bau 2025-04 033
Reinigen des Untergrundes aus Mauerwerk, von grober Verschmutzung, von losen Verunreinigungen, durch Kehren mit staubbindenden Maßnahmen, zur Verbesserung der Haftung, für Putz-, Stuckarbeiten/WDVS, Untergrund geneigt, Arbeitshöhe der zu bearbeitenden Fläche bis 5,5 m über der Standfläche des hierfür erforderlichen Gerüstes, Gerüst wird beigestellt/ist vorh., aufgenommene Stoffe zur Entsorgung sortieren, sammeln, im Behälter des AN lagern, Behältergröße nach Wahl des AN, auf LKW des AN laden, Abfall ist nicht gefährlich, nicht schadstoffbelastet, die Entsorgung wird gesondert vergütet, Ausführung gemäß Einzelbeschreibung,
Einzelbeschreibungs-Nr 'Bauteil: Decken, Unterzüge: gewölbt,
Ausführung erfolgt zeitversetzt, in Teilmengen gem. Baufortschritt.'
Menge: 65,000 m2
Leistungsbereichkatalog: 033
DIN276_08: 359

*Hinweis: Entfernung festhaftender Verunreinigungen*
Entfernen festhaftender Verunreinigungen

Die nachfolgenden Positionen beschreiben das Entfernen von festhaftenden Verunreinigungen, Altputzresten und sonstigen haftungsmindernden Schichten auf dem Bestandsmauerwerk.

Eine Ausführung sowie Abrechnung erfolgt nur unter vorheriger Anzeige der zu bearbeitenden Flächen sowie Abstimmung mit der AG-Bauleitung über die Bearbeitungstechnologie.

**02.02.0070 Untergrund reinigen Mauerwerk festhaftende Verunreinigung D 0,5-1cm schleifen absaugen laden LKW AN**
STLB-Bau 2025-04 033
Reinigen des Untergrundes aus Mauerwerk, von grober Verschmutzung, von festhaftenden Verunreinigungen, Dicke über 0,5 bis 1 cm, durch Schleifen mit anschließendem Absaugen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Außenwände,
Ausführung erfolgt zeitversetzt, in Teilmengen gem. Baufortschritt.'
Menge: 29,750 m2
Leistungsbereichkatalog: 033
DIN276_08: 339

**02.02.0080 Untergrund reinigen Mauerwerk festhaftende Verunreinigung D 0,5-1cm schleifen absaugen laden LKW AN**
STLB-Bau 2025-04 033
Reinigen des Untergrundes aus Mauerwerk, von grober Verschmutzung, von festhaftenden Verunreinigungen, Dicke über 0,5 bis 1 cm, durch Schleifen mit anschließendem Absaugen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Innenwände,
Ausführung erfolgt zeitversetzt, in Teilmengen gem. Baufortschritt.'
Menge: 49,750 m2
Leistungsbereichkatalog: 033
DIN276_08: 349

**02.02.0090 Untergrund reinigen Mauerwerk festhaftende Verunreinigung D 0,5-1cm schleifen absaugen laden LKW AN**
STLB-Bau 2025-04 033
Reinigen des Untergrundes aus Mauerwerk, von grober Verschmutzung, von festhaftenden Verunreinigungen, Dicke über 0,5 bis 1 cm, durch Schleifen mit anschließendem Absaugen, zur Verbesserung der Haftung, Untergrund waagerecht, Arbeitshöhe der zu bearbeitenden Fläche bis 5,5 m über der Standfläche des hierfür erforderlichen Gerüstes, Gerüst wird beigestellt/ist vorh., aufgenommene Stoffe zur Entsorgung sortieren, sammeln, im Behälter des AN lagern, Behältergröße nach Wahl des AN, auf LKW des AN laden, Abfall ist nicht gefährlich, nicht schadstoffbelastet, die Entsorgung wird gesondert vergütet, Ausführung gemäß Einzelbeschreibung,
Einzelbeschreibungs-Nr 'Decken, Unterzüge,
Ausführung erfolgt zeitversetzt, in Teilmengen gem. Baufortschritt.'
Menge: 27,250 m2
Leistungsbereichkatalog: 033
DIN276_08: 359

**02.02.0100 Untergrund reinigen Mauerwerk festhaftende Verunreinigung D 0,5-1cm schleifen absaugen laden LKW AN**
STLB-Bau 2025-04 033
Reinigen des Untergrundes aus Mauerwerk, von grober Verschmutzung, von festhaftenden Verunreinigungen, Dicke über 0,5 bis 1 cm, durch Schleifen mit anschließendem Absaugen, zur Verbesserung der Haftung, Untergrund geneigt, Arbeitshöhe der zu bearbeitenden Fläche bis 5,5 m über der Standfläche des hierfür erforderlichen Gerüstes, Gerüst wird beigestellt/ist vorh., aufgenommene Stoffe zur Entsorgung sortieren, sammeln, im Behälter des AN lagern, Behältergröße nach Wahl des AN, auf LKW des AN laden, Abfall ist nicht gefährlich, nicht schadstoffbelastet, die Entsorgung wird gesondert vergütet, Ausführung gemäß Einzelbeschreibung,
Einzelbeschreibungs-Nr 'Decken, Unterzüge: gewölbt,
Ausführung erfolgt zeitversetzt, in Teilmengen gem. Baufortschritt.'
Menge: 3,250 m2
Leistungsbereichkatalog: 033
DIN276_08: 359

**02.02.0110 Untergrund reinigen Mauerwerk festhaftende Verunreinigung D 0,5-1cm Trockeneisstrahlen laden LKW AN**
STLB-Bau 2025-04 033
Reinigen des Untergrundes aus Mauerwerk, von grober Verschmutzung, von festhaftenden Verunreinigungen, Dicke über 0,5 bis 1 cm, durch Trockeneisstrahlen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Außenwände,
einschl. Nasssauger und Schutzmaßnahmen Boden zum Auffangen der Flüssigkeit,
Ausführung erfolgt zeitversetzt, in Teilmengen gem. Baufortschritt.'
Menge: 29,750 m2
Leistungsbereichkatalog: 033
DIN276_08: 339

**02.02.0120 Untergrund reinigen Mauerwerk festhaftende Verunreinigung D 0,5-1cm Trockeneisstrahlen laden LKW AN**
STLB-Bau 2025-04 033
Reinigen des Untergrundes aus Mauerwerk, von grober Verschmutzung, von festhaftenden Verunreinigungen, Dicke über 0,5 bis 1 cm, durch Trockeneisstrahlen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Innenwände,
einschl. Nasssauger und Schutzmaßnahmen Boden zum Auffangen der Flüssigkeit,
Ausführung erfolgt zeitversetzt, in Teilmengen gem. Baufortschritt.'
Menge: 49,750 m2
Leistungsbereichkatalog: 033
DIN276_08: 349

**02.02.0130 Untergrund reinigen Mauerwerk festhaftende Verunreinigung D 0,5-1cm Trockeneisstrahlen laden LKW AN**
STLB-Bau 2025-04 033
Reinigen des Untergrundes aus Mauerwerk, von grober Verschmutzung, von festhaftenden Verunreinigungen, Dicke über 0,5 bis 1 cm, durch Trockeneisstrahlen, zur Verbesserung der Haftung, Untergrund waagerecht, Arbeitshöhe der zu bearbeitenden Fläche bis 5,5 m über der Standfläche des hierfür erforderlichen Gerüstes, Gerüst wird beigestellt/ist vorh., aufgenommene Stoffe zur Entsorgung sortieren, sammeln, im Behälter des AN lagern, Behältergröße nach Wahl des AN, auf LKW des AN laden, Abfall ist nicht gefährlich, nicht schadstoffbelastet, die Entsorgung wird gesondert vergütet, Ausführung gemäß Einzelbeschreibung,
Einzelbeschreibungs-Nr 'Decken, Unterzüge,
einschl. Nasssauger und Schutzmaßnahmen Boden zum Auffangen der Flüssigkeit,
Ausführung erfolgt zeitversetzt, in Teilmengen gem. Baufortschritt.'
Menge: 27,250 m2
Leistungsbereichkatalog: 033
DIN276_08: 359

**02.02.0140 Untergrund reinigen Mauerwerk festhaftende Verunreinigung D 0,5-1cm Trockeneisstrahlen laden LKW AN**
STLB-Bau 2025-04 033
Reinigen des Untergrundes aus Mauerwerk, von grober Verschmutzung, von festhaftenden Verunreinigungen, Dicke über 0,5 bis 1 cm, durch Trockeneisstrahlen, zur Verbesserung der Haftung, Untergrund geneigt, Arbeitshöhe der zu bearbeitenden Fläche bis 5,5 m über der Standfläche des hierfür erforderlichen Gerüstes, Gerüst wird beigestellt/ist vorh., aufgenommene Stoffe zur Entsorgung sortieren, sammeln, im Behälter des AN lagern, Behältergröße nach Wahl des AN, auf LKW des AN laden, Abfall ist nicht gefährlich, nicht schadstoffbelastet, die Entsorgung wird gesondert vergütet, Ausführung gemäß Einzelbeschreibung,
Einzelbeschreibungs-Nr 'Decken, Unterzüge: gewölbt,
einschl. Nasssauger und Schutzmaßnahmen Boden zum Auffangen der Flüssigkeit,
Ausführung erfolgt zeitversetzt, in Teilmengen gem. Baufortschritt.'
Menge: 3,250 m2
Leistungsbereichkatalog: 033
DIN276_08: 359

*Hinweis: Pinselputz für Einblasdämmung hinter Trockenbaukoffern*
Pinselputz für Einblasdämmung hinter Trockenbaukoffern

Nachfolgend ist das Aufbringen eines Pinselputzes in Vorbereitung für das Einbringen der Einblasdämmung hinter den Trockenbaukoffern durch das Gewerk Trockenbauarbeiten beschrieben.

**02.02.0150 Haftbrücke mineral. Außenwand Mauerwerk**
STLB-Bau 2025-04 023
Haftbrücke mineralisch, kunststoffvergütet, für später aufzubringenden mineralischen Putz, auf Außenwand, innen, Untergrund Mauerwerk, Ausführung gemäß Einzelbeschreibung,
Einzelbeschreibungs-Nr 'systemkompatible Haftbrücke für Aufbringen des nachstehenden Pinselputzes auf stark- bzw. unterschiedlich stark saugende Untergründe,
Ausführung erfolgt zeitversetzt, in Teilmengen gem. Baufortschritt.'
Menge: 100,000 m2
Leistungsbereichkatalog: 023
DIN276_08: 336

**02.02.0160 Schlämmputz Kalkzement-Normalputzm. 2lagig D 5mm Außenwand**
STLB-Bau 2025-04 023
Schlämmputz als Kalkzement-Normalputzmörtel (GP), 2-lagig,
Dicke 5 mm, auf Außenwand, innen, Putzuntergrund Mauerwerk, Arbeitshöhe der zu bearbeitenden oder zu bekleidenden Fläche bis 5,5 m über der Standfläche des hierfür erforderlichen Gerüstes, Gerüst wird gesondert vergütet, Ausführung gemäß Einzelbeschreibung,
Einzelbeschreibungs-Nr 'Pinselputz zum luftspaltdichten Verschließen des Bestandsmauerwerkes in Vorbereitung der Einblasdämmung hinter den Trockenbaukoffern,
Ausführung erfolgt zeitversetzt, in Teilmengen gem. Baufortschritt.'
Menge: 100,000 m2
Leistungsbereichkatalog: 023
DIN276_08: 336

**02.02.0170 Schlämmputz Kalkzement-Normalputzm. einlagig D 2mm Außenwand**
STLB-Bau 2025-04 023
Schlämmputz als Kalkzement-Normalputzmörtel (GP), einlagig,
Dicke 2 mm, auf Außenwand, innen, Putzuntergrund Mauerwerk, Arbeitshöhe der zu bearbeitenden oder zu bekleidenden Fläche bis 5,5 m über der Standfläche des hierfür erforderlichen Gerüstes, Gerüst wird gesondert vergütet, Ausführung gemäß Einzelbeschreibung,
Einzelbeschreibungs-Nr 'Als Zulage für vorh. Position für das Aufbringen zusätzlicher Lagen des Pinselputz zum luftspaltdichten Verschließen des Bestandsmauerwerkes in Vorbereitung der Einblasdämmung hinter den Trockenbaukoffern,
Ausführung,  in Abstimmung und auf Anordnung AG-Bauleitung, zeitversetzt, in Teilmengen gem. Baufortschritt.'
Menge: 10,000 m2
Leistungsbereichkatalog: 023
DIN276_08: 336

#### Abschnitt 02.03 Arbeitsgerüste, Baustelleneinrichtung, Schutzmaßnahmen

**02.03.0010 Aufbauen fahrbares Gerüst Stahlrohr 1,5kN/m2 H 3m**
STLB-Bau 2025-04 001
Aufbauen fahrbares Gerüst,
Stahlrohrkupplungsgerüst DIN 4420-3, Lastklasse 2 (1,5 kN/m2), mit gummierten Fahrrollen, Höhe der obersten Gerüstlage 3 m, im Gebäude, Arbeitsfläche bis 5 m2, Gerüstlagen mit allseitigem Seitenschutz, Ausführung gemäß Einzelbeschreibung,
Einzelbeschreibungs-Nr 'Nur für eigene Anwendung zu kalkulieren, keine Nutzung durch Dritte,
Position beinhaltet das Aufbauen einschl. Antransport mit Beginn der eigenen Ausführungszeit. Vergütung Abbauen aufgrund Umsetzen der Gerüste im Gebäude sh. gesonderte Position.'
Menge: 4,000 St
Leistungsbereichkatalog: 001
DIN276_08: 349

**02.03.0020 Abbauen fahrbares Gerüst Stahlrohr 1,5kN/m2 H 3m**
STLB-Bau 2025-04 001
Abbauen fahrbares Gerüst,
Stahlrohrkupplungsgerüst DIN 4420-3, Lastklasse 2 (1,5 kN/m2), mit gummierten Fahrrollen, Höhe der obersten Gerüstlage 3 m, im Gebäude, Arbeitsfläche bis 5 m2, Gerüstlagen mit allseitigem Seitenschutz, Ausführung gemäß Einzelbeschreibung,
Einzelbeschreibungs-Nr 'Nur für eigene Anwendung zu kalkulieren, keine Nutzung durch Dritte,
Position beinhaltet das Abbauen einschl. Abtransport nach Ende der eigenen Ausführungszeit. Vergütung Abbauen aufgrund Umsetzen der Gerüste im Gebäude sh. gesonderte Position.'
Menge: 4,000 St
Leistungsbereichkatalog: 001
DIN276_08: 349

**02.03.0030 Umsetzen fahrbares Gerüst Stahlrohr 1,5kN/m2 H 3m**
STLB-Bau 2025-04 001
Umsetzen fahrbares Gerüst,
Stahlrohrkupplungsgerüst DIN 4420-3, Lastklasse 2 (1,5 kN/m2), mit gummierten Fahrrollen, Höhe der obersten Gerüstlage 3 m, im Gebäude, Höhenänderung der Standfläche bis 5 m, Arbeitsfläche bis 5 m2, Gerüstlagen mit allseitigem Seitenschutz, Ausführung gemäß Einzelbeschreibung,
Einzelbeschreibungs-Nr 'Nur für eigene Anwendung zu kalkulieren, keine Nutzung durch Dritte,

Position beinhaltet das raum- sowie geschossweise Umsetzen (durch Türöffnungen) gem. Baufortschritt,
einschl. des für den Transport erforderlichen Abbauens und Wieder-Aufbauens.'
Menge: 25,000 St
Leistungsbereichkatalog: 001
DIN276_08: 349

**02.03.0040 Gebrauchsüberlassung fahrbares Gerüst Stahlrohr 1,5kN/m2 H 3m**
STLB-Bau 2025-10 001
Gebrauchsüberlassung für fahrbares Gerüst,
Positionsmenge = Produkt aus '4 St' (Gebrauchsüberlassungsmenge)
mal '26 Wo' (Gebrauchsüberlassungsdauer)

Stahlrohrkupplungsgerüst DIN 4420-3, Lastklasse 2 (1,5 kN/m2), mit gummierten Fahrrollen, Höhe der obersten Gerüstlage 3 m, im Gebäude, Arbeitsfläche bis 5 m2, Gerüstlagen mit allseitigem Seitenschutz, Ausführung gemäß Einzelbeschreibung,
Einzelbeschreibungs-Nr 'Nur für eigene Anwendung zu kalkulieren, keine Nutzung durch Dritte,
Die Vorhaltung ist pro Gerüst vom ersten Aufbautag bis zum letzten Abbautag zu kalkulieren.'
Menge: 104,000 StWo
Leistungsbereichkatalog: 001
DIN276_08: 349

**02.03.0050 Erstellen Arbeitsgerüst Standgerüst flächenorientiert Modul 2kN/m2 H1**
Erstellen Arbeitsgerüst DIN EN 12811-1, Gebrauchsüberlassung wird gesondert vergütet,
Standgerüst, flächenorientiert, Modulgerüst DIN EN 12810-1, Lastklasse 3 (2 kN/m2), mit einer Gerüstlage, Höhenklasse H 1,
Verankerung am Bauwerk nicht möglich, Standfestigkeit herstellen, einschl. Herstellung der Standsicherheit,
Einrüstung für Abbrucharbeiten, aufstellen auf Treppen, Höhe der obersten Gerüstlage 3 m, Standfläche abgetreppt, Ausführung gemäß Einzelbeschreibung,
Einzelbeschreibungs-Nr Gerüststellung für die Arbeiten in den Treppenhäusern, in Teilflächen,
Nur für eigene Anwendung zu kalkulieren, keine Nutzung durch Dritte.
Menge: 250,000 m3
Leistungsbereichkatalog: 001
DIN276_08: 339

**02.03.0060 Abbau Arbeitsgerüst Standgerüst flächenorientiert Modul 2kN/m2 H1**
Abbau Arbeitsgerüst Standgerüst flächenorientiert Modul aus vorh. Position
Menge: 250,000 m3
DIN276_08: 339

**02.03.0070 Gebrauchsüberlassung Arbeitsgerüst Standgerüst flächenorientiert Modul 2kN/m2 H1**
Gebrauchsüberlassung für das Gerüst aus vorh. Position,
Positionsmenge = Produkt aus '250' (Vorhaltemenge) mal '10 Wo' (Vorhaltedauer).
Menge: 2500,000 m3Wo
Leistungsbereichkatalog: 001
DIN276_08: 339

*Hinweis: HINWEIS: Aufenthalts- und Lagerräume*
Aufenthalts- und Lagerräume

Ein leicht verschließbarer Aufenthalts- und Pausenraum steht dem AN im Gebäude zur Verfügung. Die Zuweisung erfolgt durch die AG-Bauleitung.

Dieser kann auch für die Lagerung von Arbeitsmitteln und Geräten genutzt werden. Die Lagerung von Material hat außerhalb des Gebäudes in den nachfolgend beschriebenen Containern zu erfolgen.

**02.03.0080 Magazincontainer aufstellen einwandig Stahl L 6m B 3m**
STLB-Bau 2025-04 000
Magazincontainer, aufstellen, einwandig, Stahl, Einzelcontainer-Länge 6 m, Einzelcontainer-Breite über 2,5 bis 3 m, Standplatz auf vorh. tragfähigen ebenen Untergrund, Ausführung gemäß Einzelbeschreibung,
Einzelbeschreibungs-Nr 'Lagercontainer, Ausstattung gem. Erfordernis des AN,
max. mögliche Abmessungen BxL: 3 x 6 m, Aufstellungsort gem. beigefügtem BE-Plan und in Abstimmung mit AG-Bauleitung.'
Menge: 1,000 St
Leistungsbereichkatalog: 000
DIN276_08: 391

**02.03.0090 Magazincontainer räumen einwandig Stahl L 6m B 3m**
STLB-Bau 2025-04 000
Magazincontainer, räumen, einwandig, Stahl, Einzelcontainer-Länge 6 m, Einzelcontainer-Breite über 2,5 bis 3 m.
Menge: 1,000 St
Leistungsbereichkatalog: 000
DIN276_08: 391

**02.03.0100 Magazincontainer vorhalten einwandig Stahl L 6m B 3m**
STLB-Bau 2025-04 000
Magazincontainer, vorhalten, einwandig, Stahl, Einzelcontainer-Länge 6 m, Einzelcontainer-Breite über 2,5 bis 3 m,
Positionsmenge = Produkt aus '1 St' (Vorhaltemenge)
mal '26 Wo' (Vorhaltedauer)
Menge: 26,000 StWo
Leistungsbereichkatalog: 000
DIN276_08: 391

**02.03.0110 Magazincontainer aufstellen räumen einwandig Stahl L 6m B 3m**
STLB-Bau 2025-04 000
Magazincontainer, aufstellen und räumen, einwandig, Stahl, Einzelcontainer-Länge 6 m, Einzelcontainer-Breite über 2,5 bis 3 m, Standplatz auf vorh. tragfähigen ebenen Untergrund, Ausführung gemäß Einzelbeschreibung,
Einzelbeschreibungs-Nr 'Position beschreibt das Umsetzen des Containers, auf Anordnung AG-Bauleitung, Entfernung bis einschl. 100m.'
Menge: 1,000 St
Leistungsbereichkatalog: 000
DIN276_08: 391

*Hinweis: HINWEIS: Schutzabdeckungen Fenster+Außentüren*
Schutzabdeckungen Fenster und Außentüren

Die Schutzabdeckungen sind mengenmäßig in zweifacher Ausführung enthalten. Die ersten Schutzmaßnahmen sind vor dem Aufbringen des Wärmedämmputzes bzw. des Ebenenausgleiches der Innendämmung notwendig und nach Abschluss dieser Arbeiten wieder zu entfernen.
Während der Trocknungsphase werden die Ausbauarbeiten fortgeführt und es ist notwendig, dass die Fenster zur Belüftung des Gebäudes geöffnet werden können.
Vor Aufbringen des Armier- und Oberputzes sind die Schutzmaßnahmen erneut anzubringen und nach Abschluss der Putzarbeiten komplett zu entfernen und zu entsorgen.

**02.03.0120 Schutzabdeck. Fenster bis 1m2 Folie D 0,4mm herstellen**
STLB-Bau 2025-04 034
Schutzabdeckung des Fensters, einseitig, Einzelflächen bis 1 m2,
Abdeckung aus Folie, Dicke 0,4 mm, Stöße und Ränder verkleben, herstellen, Arbeitshöhe der zu bearbeitenden oder zu bekleidenden Fläche bis 5,5 m über der Standfläche des hierfür erforderlichen Gerüstes, Gerüst wird gesondert vergütet.
Menge: 10,000 St
Leistungsbereichkatalog: 034
DIN276_08: 339

**02.03.0130 Schutzabdeck. Fenster bis 1m2 Folie D 0,4mm beseitigen**
STLB-Bau 2025-04 034
Schutzabdeckung des Fensters, einseitig, Einzelflächen bis 1 m2,
Abdeckung aus Folie, Dicke 0,4 mm, beseitigen, Arbeitshöhe der zu bearbeitenden oder zu bekleidenden Fläche bis 5,5 m über der Standfläche des hierfür erforderlichen Gerüstes, Gerüst wird gesondert vergütet, Ausführung gemäß Einzelbeschreibung,
Einzelbeschreibungs-Nr 'einschl. Entsorgung.'
Menge: 10,000 St
Leistungsbereichkatalog: 034
DIN276_08: 339

**02.03.0140 Schutzabdeck. Fenster bis 2m2 Folie D 0,4mm herstellen**
STLB-Bau 2025-04 034
Schutzabdeckung des Fensters, einseitig, Einzelflächen bis 2 m2,
Abdeckung aus Folie, Dicke 0,4 mm, Stöße und Ränder verkleben, herstellen, Arbeitshöhe der zu bearbeitenden oder zu bekleidenden Fläche bis 5,5 m über der Standfläche des hierfür erforderlichen Gerüstes, Gerüst wird gesondert vergütet.
Menge: 35,000 St
Leistungsbereichkatalog: 034
DIN276_08: 339

**02.03.0150 Schutzabdeck. Fenster bis 2m2 Folie D 0,4mm beseitigen**
STLB-Bau 2025-04 034
Schutzabdeckung des Fensters, einseitig, Einzelflächen bis 2 m2,
Abdeckung aus Folie, Dicke 0,4 mm, beseitigen, Arbeitshöhe der zu bearbeitenden oder zu bekleidenden Fläche bis 5,5 m über der Standfläche des hierfür erforderlichen Gerüstes, Gerüst wird gesondert vergütet, Ausführung gemäß Einzelbeschreibung,
Einzelbeschreibungs-Nr 'einschl. Entsorgung.'
Menge: 35,000 St
Leistungsbereichkatalog: 034
DIN276_08: 339

**02.03.0160 Schutzabdeck. Fenster bis 4m2 Folie D 0,4mm herstellen**
STLB-Bau 2025-04 034
Schutzabdeckung des Fensters, einseitig, Einzelflächen bis 4 m2,
Abdeckung aus Folie, Dicke 0,4 mm, Stöße und Ränder verkleben, herstellen, Arbeitshöhe der zu bearbeitenden oder zu bekleidenden Fläche bis 5,5 m über der Standfläche des hierfür erforderlichen Gerüstes, Gerüst wird gesondert vergütet.
Menge: 54,000 St
Leistungsbereichkatalog: 034
DIN276_08: 339

**02.03.0170 Schutzabdeck. Fenster bis 4m2 Folie D 0,4mm beseitigen**
STLB-Bau 2025-04 034
Schutzabdeckung des Fensters, einseitig, Einzelflächen bis 4 m2,
Abdeckung aus Folie, Dicke 0,4 mm, beseitigen, Arbeitshöhe der zu bearbeitenden oder zu bekleidenden Fläche bis 5,5 m über der Standfläche des hierfür erforderlichen Gerüstes, Gerüst wird gesondert vergütet, Ausführung gemäß Einzelbeschreibung,
Einzelbeschreibungs-Nr 'einschl. Entsorgung.'
Menge: 54,000 St
Leistungsbereichkatalog: 034
DIN276_08: 339

#### Abschnitt 02.04 Sanier- und Wärmedämmputz - Außenwände Keller und Treppenhäuser

**Ausführungsbeschreibung 1 Ausführungsbeschreibung - Sanierputz**
*Sanierputz im System*
In den nachfolgenden Positionen ist das im Kellergeschoss aufzubringende Sanierputzsystem nach DIN EN 998-1 und WTA Merkblatt 2-9-20/D oder nach gesonderter Zulassung (abZ, gesamtes System) beschrieben und zu kalkulieren.

Es gelten die Anforderungen und Verarbeitungshinweise an die im System enthaltenen Putze gem. DIN EN 998-1 und WTA Merkblatt 2-9-20/D bzw. gem. Vorgaben Hersteller.

Das System muss in seiner Gesamtheit mit allen einzelnen Lagen aufeinander abgestimmt und Bestandteilen aufeinander abgestimmt sein. Es ist ein bauaufsichtlich zugelassenes System anzubieten. Alle eingesetzten Zubehörteile müssen der bauaufsichtlichen Zulassung entsprechen und mit dem eingesetzten Putzsystem materialverträglich sein.
*Sanierputz auf Kelleraußenwänden*
Der nachstehend beschriebene Sanierputz ist auf allen Außenwänden im Kellergeschoss bis zu einer Höhe von 1,50m aufzubringen. Dies ist in den Mengen berücksichtigt.

**02.04.0010 Haftbrücke mineral.**
STLB-Bau 2025-10 023
Haftbrücke mineralisch, kunststoffvergütet, für später aufzubringenden mineralischen Putz, innen, Ausführung gemäß Einzelbeschreibung,
Einzelbeschreibungs-Nr 'systemkompatible Haftbrücke für Aufbringen des nachstehenden Putzsystems auf innenliegende Abdichtung der Kellerwände im Übergang von Horizontalsperre auf Abdichtung unter Bodenplatte,
OK FLK ca. 50cm über OK RFB,
Haftuntergrund: Flüssigkunststoff,
Ausführung erfolgt zeitversetzt, in Teilmengen gem. Baufortschritt.'
Menge: 155,000 m2
Leistungsbereichkatalog: 023
DIN276_08: 336

**02.04.0020 Haftbrücke mineral. Mauerwerk**
STLB-Bau 2025-10 023
Haftbrücke mineralisch, kunststoffvergütet, für später aufzubringenden mineralischen Putz, innen, Untergrund Mauerwerk, Ausführung gemäß Einzelbeschreibung,
Einzelbeschreibungs-Nr 'systemkompatible Haftbrücke für Aufbringen des nachstehenden Putzsystems auf stark- bzw. unterschiedlich stark saugende Untergründe,
Ausführung erfolgt zeitversetzt, in Teilmengen gem. Baufortschritt.'
Menge: 13,000 m2
Leistungsbereichkatalog: 023
DIN276_08: 336

**02.04.0030 Sanierputz Spritzbewurf Zement-Putzmörtel Grundputz Kalkzement-Putzmörtel D 20-25mm Sanierputz Kalkzement-Putzmörtel aufgeraut D 15-20mm**
STLB-Bau 2025-10 023
Sanierputzsystem WTA Merkblatt 2-9-20/D
aus Spritzbewurf, Porengrundputz und einlagigem Sanierputz, innen DIN 18550-2, Untergrund mittel bis hoch versalzen,
Spritzbewurf Zement-Putzmörtel, Druckfestigkeitsklasse CS IV (über 6 N/mm2) DIN EN 998-1, nicht volldeckend (netzförmig),
Porengrundputz, vollflächig, aus Kalkzement-Putzmörtel, Dicke über 20 bis 25 mm,
Sanierputz aus Kalkzement-Putzmörtel, Druckfestigkeitsklasse CS II (1,5 bis 5 N/mm2) DIN EN 998-1, Oberfläche aufgeraut, Dicke über 15 bis 20 mm, Ausführung gemäß Einzelbeschreibung,
Einzelbeschreibungs-Nr 'Systemzugehöriger Oberputz sh. gesonderte Position,
Ausführung erfolgt zeitversetzt, in Teilmengen gem. Baufortschritt.'
Menge: 115,000 m2
Leistungsbereichkatalog: 023
DIN276_08: 336

**02.04.0040 Unebenheit Wand Kalkzement-Normalputzm. D 2-5mm**
STLB-Bau 2025-04 023
Unebenheiten auf Wand, innen, ausgleichen mit Kalkzement-Normalputzmörtel (GP) DIN EN 998-1, Dicke über 2 bis 5 mm, Untergrund Ziegelmauerwerk, Ausführung gemäß Einzelbeschreibung,
Einzelbeschreibungs-Nr 'Zulageposition für den Grundputz des zuvor beschriebenen Sanierputzsystems für Mehrmengen aufgrund von Mehrstärken für das Ausgleichen von Unebenheiten im Untergrund, vollflächig, als Ausgleichsschicht.
Ausführung in Abstimmung AG-Bauleitung gem. Überprüfung der Ebenheiten wie in Titel 1 beschrieben,
Ausführung erfolgt zeitversetzt, in Teilmengen gem. Baufortschritt.'
Menge: 50,000 m2
Leistungsbereichkatalog: 023
DIN276_08: 336

**02.04.0050 Unebenheit Wand Kalkzement-Normalputzm. D 5-10mm**
STLB-Bau 2025-04 023
Unebenheiten auf Wand, innen, ausgleichen mit Kalkzement-Normalputzmörtel (GP) DIN EN 998-1, Dicke über 5 bis 10 mm, Untergrund Ziegelmauerwerk, Ausführung gemäß Einzelbeschreibung,
Einzelbeschreibungs-Nr 'Zulageposition für den Grundputz des zuvor beschriebenen Sanierputzsystems für Mehrmengen aufgrund von Mehrstärken für das Ausgleichen von Unebenheiten im Untergrund, vollflächig, als Ausgleichsschicht.
Ausführung in Abstimmung AG-Bauleitung gem. Überprüfung der Ebenheiten wie in Titel 1 beschrieben,
Ausführung erfolgt zeitversetzt, in Teilmengen gem. Baufortschritt.'
Menge: 25,000 m2
Leistungsbereichkatalog: 023
DIN276_08: 336

**02.04.0060 Armierungsputz innen Gewebeeinlage alkalibest. D 4-5mm**
STLB-Bau 2025-10 023
Armierungsputz, innen, mit Gewebeeinlage, alkalibeständig, Dicke 4 bis 5 mm, auf Unterputz, Ausführung gemäß Einzelbeschreibung,
Einzelbeschreibungs-Nr 'systemzugehöriger Armierungsputz passend zu zuvor beschriebenem Putzsystem,
Putzuntergrund: vorstehender Sanierputz,
Ausführung erfolgt zeitversetzt, in Teilmengen gem. Baufortschritt.'
Menge: 115,000 m2
Leistungsbereichkatalog: 023
DIN276_08: 336

**02.04.0070 Innenputz 2lagig UP Kalkzement-Normalputzm. D 10mm OP Kalkputzglätte geglättet**
STLB-Bau 2025-10 023
2-lagiges Innenputzsystem DIN 18550-2 Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüsts, Gerüst wird gesondert vergütet, Ausführung in allen Geschossen, Ausführung gemäß Einzelbeschreibung,
Einzelbeschreibungs-Nr 'systemzugehöriger Oberputz passend zu zuvor beschriebenem Putzsystem, einschl. flächengleich an Bestandsputz bzw. neuen Putz anarbeiten,
Putzuntergrund: vorstehender Armierungsputz,
Ausführung erfolgt zeitversetzt, in Teilmengen gem. Baufortschritt.'
Menge: 115,000 m2
Leistungsbereichkatalog: 023
DIN276_08: 336

**02.04.0080 Zulage: Innenputz mit Putzoberfläche in Q3**
Zulage für den vorstehenden Innenputz für die Ausführung der Putzoberfläche in Qualitätsstufe 3 (Q3), nur auf gesonderte Anordnung der AG-Bauleitung.
Menge: 115,000 m2
DIN276_08: 336

**02.04.0090 Haftbrücke mineral. Leibung B 40 cm Mauerwerk**
STLB-Bau 2025-10 023
Haftbrücke mineralisch, kunststoffvergütet, für später aufzubringenden mineralischen Putz, auf Leibung, innen,
Breite Leibung '40' cm,
Untergrund Mauerwerk, Ausführung gemäß Einzelbeschreibung,
Einzelbeschreibungs-Nr 'systemkompatible Haftbrücke für Aufbringen des nachstehenden Putzsystems auf stark- bzw. unterschiedlich stark saugende Untergründe,
Ausführung erfolgt zeitversetzt, in Teilmengen gem. Baufortschritt.'
Menge: 2,500 m
Leistungsbereichkatalog: 023
DIN276_08: 336

**02.04.0100 Sanierputz Leibung B 40 cm Spritzbewurf Zement-Putzmörtel Grundputz Kalkzement-Putzmörtel D 20-25mm Sanierputz Kalkzement-Putzmörtel aufgeraut D 15-20mm**
STLB-Bau 2025-10 023
Sanierputzsystem WTA Merkblatt 2-9-20/D
aus Spritzbewurf, Porengrundputz und einlagigem Sanierputz, innen DIN 18550-2, auf Leibung,
Breite Leibung '40' cm,
Untergrund mittel bis hoch versalzen,
Spritzbewurf Zement-Putzmörtel, Druckfestigkeitsklasse CS IV (über 6 N/mm2) DIN EN 998-1, nicht volldeckend (netzförmig),
Porengrundputz, vollflächig, aus Kalkzement-Putzmörtel, Dicke über 20 bis 25 mm,
Sanierputz aus Kalkzement-Putzmörtel, Druckfestigkeitsklasse CS II (1,5 bis 5 N/mm2) DIN EN 998-1, Oberfläche aufgeraut, Dicke über 15 bis 20 mm, Ausführung gemäß Einzelbeschreibung,
Einzelbeschreibungs-Nr 'umlaufend, einschl. Stürze und Brüstungen,
Systemzugehöriger Oberputz sh. gesonderte Position,
Ausführung erfolgt zeitversetzt, in Teilmengen gem. Baufortschritt.'
Menge: 5,000 m
Leistungsbereichkatalog: 023
DIN276_08: 336

**02.04.0110 Putzglattstrich Türeinbau Leibung B 40 cm Kalkzement-Normalputzm. D 2-5mm**
STLB-Bau 2025-04 023
Glattstrich Putz vor Türeinbau, auf Leibung, innen,
Breite Leibung '40' cm,
ausgleichen mit Kalkzement-Normalputzmörtel (GP), Dicke über 2 bis 5 mm, Untergrund Ziegelmauerwerk, Ausführung gemäß Einzelbeschreibung,
Einzelbeschreibungs-Nr 'mit systemzugehörigem Putz für zuvor beschriebenes Sanierputzsystem, umlaufend, einschl. Stürze,
Ausführung erfolgt zeitversetzt, in Teilmengen gem. Baufortschritt.'
Menge: 5,000 m
Leistungsbereichkatalog: 023
DIN276_08: 336

**02.04.0120 Armierungsputz innen Gewebeeinlage alkalibest. D 4-5mm Leibung**
STLB-Bau 2025-04 023
Armierungsputz, innen, mit Gewebeeinlage, alkalibeständig, Dicke 4 bis 5 mm, auf Unterputz, auf Leibung,
Breite Leibung '40' cm,
Ausführung gemäß Einzelbeschreibung,
Einzelbeschreibungs-Nr 'systemzugehöriger Armierungsputz passend zu zuvor beschriebenem Putzsystem, umlaufend, einschl. Stürze und Brüstungen,
Putzuntergrund: vorstehender Sanierputz,
Ausführung erfolgt zeitversetzt, in Teilmengen gem. Baufortschritt'
Menge: 5,000 m
Leistungsbereichkatalog: 023
DIN276_08: 336

**02.04.0130 Innenputz 2lagig Leibung B 40 cm UP Kalkzement-Normalputzm. D 10mm OP Kalkputzglätte geglättet**
STLB-Bau 2025-04 023
2-lagiges Innenputzsystem DIN 18550-2 auf Leibung,
Breite Leibung '40' cm,
Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten, umlaufend, einschl. Stürze und Brüstungen,
Putzuntergrund: vorstehender Armierungsputz,
Ausführung erfolgt zeitversetzt, in Teilmengen gem. Baufortschritt.'
Menge: 5,000 m
Leistungsbereichkatalog: 023
DIN276_08: 336

**02.04.0140 Zulage: Innenputz mit Putzoberfläche in Q3 Abwicklung bis 0,4m**
Zulage für den vorstehenden Innenputz für die Ausführung der Putzoberfläche in Qualitätsstufe 3 (Q3), Abwicklung bis 0,4m, nur auf gesonderte Anordnung der AG-Bauleitung.
Menge: 5,000 m
DIN276_08: 336

**Ausführungsbeschreibung 2 Ausführungsbeschreibung - Wärmedämmputz**
*Wärmedämmputz im System*
In den nachfolgenden Positionen ist das im Kellergeschoss sowie in den Treppenhäusern aufzubringende Wärmedämmputzsystem nach DIN EN 998-1 und DIN 18550-2 oder nach gesonderter Zulassung (abZ, gesamtes System) beschrieben und zu kalkulieren.
Es gelten die Anforderungen und Verarbeitungshinweise an die im System enthaltenen Putze gem. DIN EN 998-1 und DIN 18550-2 bzw. gem. Vorgaben Hersteller.

Das System muss in seiner Gesamtheit mit allen einzelnen Lagen aufeinander abgestimmt und Bestandteilen aufeinander abgestimmt sein. Es ist ein bauaufsichtlich zugelassenes System anzubieten. Alle eingesetzten Zubehörteile müssen der bauaufsichtlichen Zulassung entsprechen und mit dem eingesetzten Putzsystem materialverträglich sein.
*Einbindung anschließende Bauteile*
An die Außenwände anschließende Bauteile (Innenwände, Geschossdecken, etc.) sind gem. den bauphysikalischen Erfordernissen mindestens 50cm mit dem nachfolgenden Wärmedämmputzsystem einzubinden. Dies ist nachstehend in den Mengen sowie in Positionen berücksichtigt.

**02.04.0150 Haftbrücke mineral. Außenwand Mauerwerk**
STLB-Bau 2025-04 023
Haftbrücke mineralisch, kunststoffvergütet, für später aufzubringenden mineralischen Putz, auf Außenwand, innen, Untergrund Mauerwerk, Ausführung gemäß Einzelbeschreibung,
Einzelbeschreibungs-Nr 'systemkompatible Haftbrücke für Aufbringen des nachstehenden Putzsystems auf stark- bzw. unterschiedlich stark saugende Untergründe,
Ausführung erfolgt zeitversetzt, in Teilmengen gem. Baufortschritt.'
Menge: 26,000 m2
Leistungsbereichkatalog: 023
DIN276_08: 336

**02.04.0160 Spritzbewurf Kalkzement-Putzm. Außenwand innen**
STLB-Bau 2025-04 023
Nicht volldeckender Spritzbewurf aus Werktrockenmörtel, Kalkzement-Normalputzmörtel (GP), auf Außenwand, innen, Untergrund Mauerwerk, Arbeitshöhe der zu bearbeitenden oder zu bekleidenden Fläche bis 5,5 m über der Standfläche des hierfür erforderlichen Gerüstes, Gerüst wird beigestellt/ist vorh., Ausführung gemäß Einzelbeschreibung,
Einzelbeschreibungs-Nr ',
Ausführung erfolgt zeitversetzt, in Teilmengen gem. Baufortschritt.'
Menge: 115,000 m2
Leistungsbereichkatalog: 023
DIN276_08: 336

**02.04.0170 Spritzbewurf Kalkzement-Putzm. Treppenhauswand innen**
STLB-Bau 2025-04 023
Nicht volldeckender Spritzbewurf aus Werktrockenmörtel, Kalkzement-Normalputzmörtel (GP), auf Treppenhauswand, gerader Lauf, innen, Untergrund Mauerwerk, Arbeitshöhe der zu bearbeitenden oder zu bekleidenden Fläche bis 7,5 m über der Standfläche des hierfür erforderlichen Gerüstes, Gerüst wird beigestellt/ist vorh., Ausführung gemäß Einzelbeschreibung,
Einzelbeschreibungs-Nr ',
Ausführung erfolgt zeitversetzt, in Teilmengen gem. Baufortschritt.'
Menge: 130,000 m2
Leistungsbereichkatalog: 023
DIN276_08: 336

**02.04.0180 Wärmedämmputz Wand innen Wärmedämm-UP D 4-5cm 0,030W/(mK)**
STLB-Bau 2025-04 023
Wärmedämmputz DIN EN 13914-2, auf Wand, innen, Putzgrund Mauerwerk, Unterputz als Wärmedämmputz, Druckfestigkeitsklasse CS II (1,5 bis 5 N/mm2) DIN EN 998-1, mit mineralischen Leichtzuschlägen, Dicke über 4 bis 5 cm, Bemessungswert der Wärmeleitfähigkeit max. 0,030 W/(mK), Nennwert der Wärmeleitfähigkeit max. 0,028 W/(mK), Baustoffklasse DIN 4102-1 A2 (nichtbrennbar), Arbeitshöhe der zu bearbeitenden oder zu bekleidenden Fläche bis 3,5 m über der Standfläche des hierfür erforderlichen Gerüstes, Ausführung gemäß Einzelbeschreibung,
Einzelbeschreibungs-Nr 'Ausführungsort: Kellergeschoss,
Ausführung erfolgt zeitversetzt, in Teilmengen gem. Baufortschritt.'
Menge: 115,000 m2
Leistungsbereichkatalog: 023
DIN276_08: 336

**02.04.0190 Wärmedämmputz Treppenhauswand innen Wärmedämm-UP D 4-5cm 0,030W/(mK)**
STLB-Bau 2025-04 023
Wärmedämmputz DIN EN 13914-2, auf Treppenhauswand, innen, Putzgrund Mauerwerk, Unterputz als Wärmedämmputz, Druckfestigkeitsklasse CS II (1,5 bis 5 N/mm2) DIN EN 998-1, mit mineralischen Leichtzuschlägen, Dicke über 4 bis 5 cm, Bemessungswert der Wärmeleitfähigkeit max. 0,030 W/(mK), Nennwert der Wärmeleitfähigkeit max. 0,028 W/(mK), Baustoffklasse DIN 4102-1 A2 (nichtbrennbar), Arbeitshöhe der zu bearbeitenden oder zu bekleidenden Fläche bis 7,5 m über der Standfläche des hierfür erforderlichen Gerüstes, Gerüst wird gesondert vergütet, Ausführung gemäß Einzelbeschreibung,
Einzelbeschreibungs-Nr 'Ausführungsort: Treppenhäuser,
Ausführung erfolgt zeitversetzt, in Teilmengen gem. Baufortschritt.'
Menge: 130,000 m2
Leistungsbereichkatalog: 023
DIN276_08: 336

**02.04.0200 Unebenheit Wand Wärmedämmputz D 2-5mm**
STLB-Bau 2025-04 023
Unebenheiten auf Wand, innen, ausgleichen mit Wärmedämmputz, Dicke über 2 bis 5 mm, Untergrund Ziegelmauerwerk, Arbeitshöhe der zu bearbeitenden oder zu bekleidenden Fläche bis 5,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 50,000 m2
Leistungsbereichkatalog: 023
DIN276_08: 336

**02.04.0210 Unebenheit Wand Wärmedämmputz D 5-10mm**
STLB-Bau 2025-04 023
Unebenheiten auf Wand, innen, ausgleichen mit Wärmedämmputz, Dicke über 5 bis 10 mm, Untergrund Ziegelmauerwerk, Arbeitshöhe der zu bearbeitenden oder zu bekleidenden Fläche bis 5,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 25,000 m2
Leistungsbereichkatalog: 023
DIN276_08: 336

**02.04.0220 Unebenheit Treppenhauswand Wärmedämmputz D 2-5mm**
STLB-Bau 2025-04 023
Unebenheiten auf Treppenhauswand, gerader Lauf, innen, ausgleichen mit Wärmedämmputz, Dicke über 2 bis 5 mm, Untergrund Ziegelmauerwerk, Arbeitshöhe der zu bearbeitenden oder zu bekleidenden Fläche bis 7,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 75,000 m2
Leistungsbereichkatalog: 023
DIN276_08: 336

**02.04.0230 Unebenheit Treppenhauswand Wärmedämmputz D 5-10mm**
STLB-Bau 2025-04 023
Unebenheiten auf Treppenhauswand, gerader Lauf, innen, ausgleichen mit Wärmedämmputz, Dicke über 5 bis 10 mm, Untergrund Ziegelmauerwerk, Arbeitshöhe der zu bearbeitenden oder zu bekleidenden Fläche bis 7,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 25,000 m2
Leistungsbereichkatalog: 023
DIN276_08: 336

**02.04.0240 Armierungsputz innen Gewebeeinlage alkalibest. D 4-5mm Außenwand**
STLB-Bau 2025-04 023
Armierungsputz, innen, mit Gewebeeinlage, alkalibeständig, Dicke 4 bis 5 mm, auf Unterputz, auf Außenwand, Ausführung gemäß Einzelbeschreibung,
Einzelbeschreibungs-Nr 'systemzugehöriger Armierungsputz passend zu zuvor beschriebenem Putzsystem,
Putzuntergrund: vorstehender Wärmedämmputz,
Ausführung erfolgt zeitversetzt, in Teilmengen gem. Baufortschritt.'
Menge: 115,000 m2
Leistungsbereichkatalog: 023
DIN276_08: 336

**02.04.0250 Armierungsputz innen Gewebeeinlage alkalibest. D 4-5mm Außenwand**
STLB-Bau 2025-04 023
Armierungsputz, innen, mit Gewebeeinlage, alkalibeständig, Dicke 4 bis 5 mm, auf Unterputz, auf Außenwand, Ausführung gemäß Einzelbeschreibung,
Einzelbeschreibungs-Nr 'Treppenhauswand,
systemzugehöriger Armierungsputz passend zu zuvor beschriebenem Putzsystem,
Putzuntergrund: vorstehender Wärmedämmputz,
Ausführung erfolgt zeitversetzt, in Teilmengen gem. Baufortschritt.'
Menge: 130,000 m2
Leistungsbereichkatalog: 023
DIN276_08: 336

**02.04.0260 Innenputz 2lagig Außenwand UP Kalkzement-Normalputzm. D 10mm OP Kalkputzglätte geglättet**
STLB-Bau 2025-04 023
2-lagiges Innenputzsystem DIN 18550-2 auf Außenwand, innenseitig, Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten,
Putzuntergrund: vorstehender Armierungsputz,
Ausführung erfolgt zeitversetzt, in Teilmengen gem. Baufortschritt.'
Menge: 115,000 m2
Leistungsbereichkatalog: 023
DIN276_08: 336

**02.04.0270 Innenputz 2lagig Treppenhauswand UP Kalkzement-Normalputzm. D 10mm OP Kalkputzglätte geglättet**
STLB-Bau 2025-04 023
2-lagiges Innenputzsystem DIN 18550-2 auf Treppenhauswand, gerader Lauf, Putzgrund Putzträger, Haftbrücke, Grundierung oder Putzverfestiger werden gesondert vergütet, Unterputz DIN EN 998-1 aus Kalkzement-Normalputzmörtel (GP), Druckfestigkeitsklasse CS II (1,5 bis 5 N/mm2), Dicke Unterputz 10 mm, Oberputz aus Kalkputzglätte, Putzoberfläche Qualitätsstufe 2 (Q2), geglättet, übliche Beanspruchung, Arbeitshöhe der zu bearbeitenden oder zu bekleidenden Fläche bis 7,5 m über der Standfläche des hierfür erforderlichen Gerüstes, Gerüst wird gesondert vergütet, Ausführung in allen Geschossen, Ausführung gemäß Einzelbeschreibung,
Einzelbeschreibungs-Nr 'systemzugehöriger Oberputz passend zu zuvor beschriebenem Putzsystem, einschl. flächengleich an Bestandsputz bzw. neuen Putz anarbeiten,
Putzuntergrund vorstehender Armierungsputz,
Ausführung erfolgt zeitversetzt, in Teilmengen gem. Baufortschritt.'
Menge: 130,000 m2
Leistungsbereichkatalog: 023
DIN276_08: 336

**02.04.0280 Zulage: Innenputz mit Putzoberfläche in Q3**
Zulage für den vorstehenden Innenputz für die Ausführung der Putzoberfläche in Qualitätsstufe 3 (Q3), nur auf gesonderte Anordnung der AG-Bauleitung.
Menge: 245,000 m2
DIN276_08: 336

**02.04.0290 Haftbrücke mineral. Leibung B 40 cm Mauerwerk**
STLB-Bau 2025-04 023
Haftbrücke mineralisch, kunststoffvergütet, für später aufzubringenden mineralischen Putz, auf Leibung, innen,
Breite Leibung '40' cm,
Untergrund Mauerwerk, Ausführung gemäß Einzelbeschreibung,
Einzelbeschreibungs-Nr 'systemkompatible Haftbrücke für Aufbringen des nachstehenden Putzsystems auf stark- bzw. unterschiedlich stark saugende Untergründe,
Ausführung erfolgt zeitversetzt, in Teilmengen gem. Baufortschritt.'
Menge: 15,500 m
Leistungsbereichkatalog: 023
DIN276_08: 336

**02.04.0300 Spritzbewurf Kalkzement-Putzm. Leibung innen B 40 cm**
STLB-Bau 2025-04 023
Nicht volldeckender Spritzbewurf aus Werktrockenmörtel, Kalkzement-Normalputzmörtel (GP), auf Leibung, innen,
Breite Leibung '40' cm,
Untergrund Mauerwerk, Arbeitshöhe der zu bearbeitenden oder zu bekleidenden Fläche bis 5,5 m über der Standfläche des hierfür erforderlichen Gerüstes, Gerüst wird beigestellt/ist vorh., Ausführung gemäß Einzelbeschreibung,
Einzelbeschreibungs-Nr 'umlaufend, einschl. Stürze und Brüstungen,
Ausführung erfolgt zeitversetzt, in Teilmengen gem. Baufortschritt.'
Menge: 115,000 m
Leistungsbereichkatalog: 023
DIN276_08: 336

**02.04.0310 Spritzbewurf Kalkzement-Putzm. Leibung innen gewölbt B 40 cm**
Spritzbewurf Kalkzement-Putzm. Leibung innen, wie zuvor jedoch gewölbt.
Menge: 40,000 m
DIN276_08: 336

**02.04.0320 Wärmedämmputz Leibung innen B 40 cm Wärmedämm-UP D 4-5cm 0,030W/(mK) OP Ausgleichsputz Strukturputz geglättet Q2**
STLB-Bau 2025-04 023
Wärmedämmputz DIN EN 13914-2, auf Leibung, innen,
Breite Leibung '40' cm,
Putzgrund Mauerwerk, Unterputz als Wärmedämmputz, Druckfestigkeitsklasse CS II (1,5 bis 5 N/mm2) DIN EN 998-1, mit mineralischen Leichtzuschlägen, Dicke über 4 bis 5 cm, Bemessungswert der Wärmeleitfähigkeit max. 0,030 W/(mK), Nennwert der Wärmeleitfähigkeit max. 0,028 W/(mK), Baustoffklasse DIN 4102-1 A2 (nichtbrennbar), systemzugehöriger Oberputz, 2-lagig mineralisch, bestehend aus mind. 6 mm Ausgleichsputz und dünnschichtigem Strukturoberputz, geglättet, Putzoberfläche Qualitätsstufe 2 (Q2), Arbeitshöhe der zu bearbeitenden oder zu bekleidenden Fläche bis 5,5 m über der Standfläche des hierfür erforderlichen Gerüstes, Gerüst wird gesondert vergütet, Ausführung gemäß Einzelbeschreibung,
Einzelbeschreibungs-Nr 'umlaufend, einschl. Stürze und Brüstungen,
Ausführungsort: Kellergeschoss und Treppenhäuser,
Ausführung erfolgt zeitversetzt, in Teilmengen gem. Baufortschritt.'
Menge: 115,000 m
Leistungsbereichkatalog: 023
DIN276_08: 336

**02.04.0330 Wärmedämmputz Leibung innen gewölbt B 40 cm Wärmedämm-UP D 4-5cm 0,030W/(mK) OP Ausgleichsputz Strukturputz geglättet Q2**
Wärmedämmputz Leibung innen, wie zuvor jedoch gewölbt.
Menge: 40,000 m
DIN276_08: 336

**02.04.0340 Putzglattstrich Fenstereinbau Leibung B 40 cm Wärmedämmputz D 2-5mm**
STLB-Bau 2025-04 023
Glattstrich Putz vor Fenster-/Fensterbankeinbau, auf Leibung, innen,
Breite Leibung '40' cm,
ausgleichen mit Wärmedämmputz, Dicke über 2 bis 5 mm, Untergrund Ziegelmauerwerk, Ausführung gemäß Einzelbeschreibung,
Einzelbeschreibungs-Nr 'mit systemzugehörigem Putz für zuvor beschriebenes Wärmedämmputzsystem, umlaufend, einschl. Stürze und Brüstungen,
Ausführung erfolgt zeitversetzt, in Teilmengen gem. Baufortschritt.'
Menge: 105,000 m
Leistungsbereichkatalog: 023
DIN276_08: 336

**02.04.0350 Putzglattstrich Fenstereinbau Leibung gewölbt B 40 cm Wärmedämmputz D 2-5mm**
Putzglattstrich Fenstereinbau Leibung Wärmedämmputz, wie zuvor jedoch gewölbt.
Menge: 32,500 m
DIN276_08: 336

**02.04.0360 Putzglattstrich Türeinbau Leibung B 40 cm Wärmedämmputz D 2-5mm**
STLB-Bau 2025-04 023
Glattstrich Putz vor Türeinbau, auf Leibung, innen,
Breite Leibung '40' cm,
ausgleichen mit Wärmedämmputz, Dicke über 2 bis 5 mm, Untergrund Ziegelmauerwerk, Ausführung gemäß Einzelbeschreibung,
Einzelbeschreibungs-Nr 'mit systemzugehörigem Putz für zuvor beschriebenes Wärmedämmputzsystem, umlaufend, einschl. Stürze,
Ausführung erfolgt zeitversetzt, in Teilmengen gem. Baufortschritt.'
Menge: 14,000 m
Leistungsbereichkatalog: 023
DIN276_08: 336

**02.04.0370 Putzglattstrich Türeinbau Leibung gewölbt B 40 cm Wärmedämmputz D 2-5mm**
Putzglattstrich Türeinbau Leibung, wie zuvor jedoch gewölbt.
Menge: 3,500 m
Leistungsbereichkatalog: 023
DIN276_08: 336

**02.04.0380 Armierungsputz innen Gewebeeinlage alkalibest. D 4-5mm Leibung**
STLB-Bau 2025-04 023
Armierungsputz, innen, mit Gewebeeinlage, alkalibeständig, Dicke 4 bis 5 mm, auf Unterputz, auf Leibung,
Breite Leibung '40' cm,
Ausführung gemäß Einzelbeschreibung,
Einzelbeschreibungs-Nr 'systemzugehöriger Armierungsputz passend zu zuvor beschriebenem Putzsystem, umlaufend, einschl. Stürze und Brüstungen,
Putzuntergrund: vorstehender Wärmedämmputz,
Ausführung erfolgt zeitversetzt, in Teilmengen gem. Baufortschritt.'
Menge: 115,000 m
Leistungsbereichkatalog: 023
DIN276_08: 336

**02.04.0390 Armierungsputz innen Gewebeeinlage alkalibest. D 4-5mm Leibung gewölbt**
Armierungsputz innen mit Gewebeeinlage alkalibest. D 4-5mm, wie zuvor jedoch Leibung gewölbt.
Menge: 40,000 m
DIN276_08: 336

**02.04.0400 Innenputz 2lagig Leibung B 40 cm UP Kalkzement-Normalputzm. D 10mm OP Kalkputzglätte geglättet**
STLB-Bau 2025-04 023
2-lagiges Innenputzsystem DIN 18550-2 auf Leibung,
Breite Leibung '40' cm,
Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten, umlaufend, einschl. Stürze und Brüstungen,
Putzuntergrund: vorstehender Armierungsputz,
Ausführung erfolgt zeitversetzt, in Teilmengen gem. Baufortschritt.'
Menge: 115,000 m
Leistungsbereichkatalog: 023
DIN276_08: 336

**02.04.0410 Innenputz 2lagig Leibung gewölbt B 40 cm UP Kalkzement-Normalputzm. D 10mm OP Kalkputzglätte geglättet**
Innenputz 2lagig UP Kalkzement-Normalputzm. D 10mm OP Kalkputzglätte geglättet, wie zuvor jedoch Leibung gewölbt.
Menge: 40,000 m
DIN276_08: 336

**02.04.0420 Zulage: Innenputz mit Putzoberfläche in Q3 Abwicklung bis 0,4m**
Zulage für den vorstehenden Innenputz für die Ausführung der Putzoberfläche in Qualitätsstufe 3 (Q3), Abwicklung bis 0,4m., nur auf gesonderte Anordnung der AG-Bauleitung
Menge: 155,000 m
DIN276_08: 336

**02.04.0430 Haftbrücke mineral. Decke Beton**
STLB-Bau 2025-04 023
Haftbrücke mineralisch, kunststoffvergütet, für später aufzubringenden mineralischen Putz, auf Decke, innen, Untergrund Beton, Ausführung gemäß Einzelbeschreibung,
Einzelbeschreibungs-Nr 'systemkompatible Haftbrücke für Aufbringen des nachstehenden Putzsystems auf Betonoberflächen,
Ausführung erfolgt zeitversetzt, in Teilmengen gem. Baufortschritt.'
Menge: 20,000 m2
Leistungsbereichkatalog: 023
DIN276_08: 353

**02.04.0440 Haftbrücke mineral. Decke Mauerwerk**
STLB-Bau 2025-04 023
Haftbrücke mineralisch, kunststoffvergütet, für später aufzubringenden mineralischen Putz, auf Decke, innen, Untergrund Mauerwerk, Ausführung gemäß Einzelbeschreibung,
Einzelbeschreibungs-Nr 'systemkompatible Haftbrücke für Aufbringen des nachstehenden Putzsystems auf stark- bzw. unterschiedlich stark saugende Untergründe,
Ausführung erfolgt zeitversetzt, in Teilmengen gem. Baufortschritt.'
Menge: 6,000 m2
Leistungsbereichkatalog: 023
DIN276_08: 353

**02.04.0450 Spritzbewurf Kalkzement-Putzm. Decke innen**
STLB-Bau 2025-04 023
Nicht volldeckender Spritzbewurf aus Werktrockenmörtel, Kalkzement-Normalputzmörtel (GP), auf Decke, innen, Arbeitshöhe der zu bearbeitenden oder zu bekleidenden Fläche bis 5,5 m über der Standfläche des hierfür erforderlichen Gerüstes, Gerüst wird beigestellt/ist vorh., Ausführung gemäß Einzelbeschreibung,
Einzelbeschreibungs-Nr 'Putzuntergrund: Mauerwerk und Beton,
Ausführung erfolgt zeitversetzt, in Teilmengen gem. Baufortschritt.'
Menge: 20,000 m2
Leistungsbereichkatalog: 023
DIN276_08: 353

**02.04.0460 Spritzbewurf Kalkzement-Putzm. Decke gewölbt innen**
Spritzbewurf Kalkzement-Putzm. Decke, wie zuvor jedoch gewölbt.
Menge: 60,000 m2
DIN276_08: 353

**02.04.0470 Wärmedämmputz Decke Wärmedämm-UP D 4-5cm 0,030W/(mK)**
Wärmedämmputz DIN EN 13914-2, auf Decke, Putzgrund Mauerwerk und Beton, Unterputz als Wärmedämmputz, Druckfestigkeitsklasse CS II (1,5 bis 5 N/mm2) DIN EN 998-1, mit mineralischen Leichtzuschlägen, Dicke über 4 bis 5 cm, Bemessungswert der Wärmeleitfähigkeit max. 0,030 W/(mK), Nennwert der Wärmeleitfähigkeit max. 0,028 W/(mK), Baustoffklasse DIN 4102-1 A2 (nichtbrennbar), Arbeitshöhe der zu bearbeitenden oder zu bekleidenden Fläche bis 3,5 m über der Standfläche des hierfür erforderlichen Gerüstes, Ausführung gemäß Einzelbeschreibung,
Einzelbeschreibungs-Nr
Ausführungsort: Kellergeschoss,
Ausführung erfolgt zeitversetzt, in Teilmengen gem. Baufortschritt
Menge: 20,000 m2
Leistungsbereichkatalog: 023
DIN276_08: 353

**02.04.0480 Wärmedämmputz Decke gewölbt Wärmedämm-UP D 4-5cm 0,030W/(mK)**
Wärmedämmputz Decke, wie zuvor jedoch gewölbt.
Menge: 60,000 m2
DIN276_08: 353

**02.04.0490 Unebenheit Decke Wärmedämmputz D 2-5mm**
STLB-Bau 2025-04 023
Unebenheiten auf Decke, innen, ausgleichen mit Wärmedämmputz, Dicke über 2 bis 5 mm, Untergrund Ziegelmauerwerk, Arbeitshöhe der zu bearbeitenden oder zu bekleidenden Fläche bis 3,5 m über der Standfläche des hierfür erforderlichen Gerüstes, Ausführung gemäß Einzelbeschreibung,
Einzelbeschreibungs-Nr 'Putzuntergrund: Mauerwerk und Beton,
Zulageposition für den Wärmeputz des zuvor beschriebenen Wärmeputzsystems für Mehrmengen aufgrund von Mehrstärken für das Ausgleichen von Unebenheiten im Untergrund, vollflächig, als Ausgleichsschicht.
Ausführung in Abstimmung AG-Bauleitung gem. Überprüfung der Ebenheiten wie in Titel 1 beschrieben,
Ausführung erfolgt zeitversetzt, in Teilmengen gem. Baufortschritt.'
Menge: 40,000 m2
Leistungsbereichkatalog: 023
DIN276_08: 353

**02.04.0500 Unebenheit Decke Wärmedämmputz D 5-10mm**
STLB-Bau 2025-04 023
Unebenheiten auf Decke, innen, ausgleichen mit Wärmedämmputz, Dicke über 5 bis 10 mm, Untergrund Ziegelmauerwerk, Arbeitshöhe der zu bearbeitenden oder zu bekleidenden Fläche bis 3,5 m über der Standfläche des hierfür erforderlichen Gerüstes, Ausführung gemäß Einzelbeschreibung,
Einzelbeschreibungs-Nr 'Putzuntergrund: Mauerwerk und Beton,
Zulageposition für den Wärmeputz des zuvor beschriebenen Wärmeputzsystems für Mehrmengen aufgrund von Mehrstärken für das Ausgleichen von Unebenheiten im Untergrund, vollflächig, als Ausgleichsschicht.
Ausführung in Abstimmung AG-Bauleitung gem. Überprüfung der Ebenheiten wie in Titel 1 beschrieben,
Ausführung erfolgt zeitversetzt, in Teilmengen gem. Baufortschritt.'
Menge: 20,000 m2
Leistungsbereichkatalog: 023
DIN276_08: 353

**02.04.0510 Armierungsputz innen Gewebeeinlage alkalibest. D 4-5mm Decke**
STLB-Bau 2025-04 023
Armierungsputz, innen, mit Gewebeeinlage, alkalibeständig, Dicke 4 bis 5 mm, auf Unterputz, auf Decke, Ausführung gemäß Einzelbeschreibung,
Einzelbeschreibungs-Nr 'systemzugehöriger Armierungsputz passend zu zuvor beschriebenem Putzsystem,
Putzuntergrund: vorstehender Wärmedämmputz,
Ausführung erfolgt zeitversetzt, in Teilmengen gem. Baufortschritt.'
Menge: 20,000 m2
Leistungsbereichkatalog: 023
DIN276_08: 353

**02.04.0520 Armierungsputz innen Gewebeeinlage alkalibest. D 4-5mm Decke gewölbt**
Armierungsputz innen Gewebeeinlage alkalibest. D 4-5mm Decke, wie zuvor jedoch gewölbt.
Menge: 60,000 m2
DIN276_08: 353

**02.04.0530 Innenputz 2lagig Decke UP Kalkzement-Normalputzm. D 10mm OP Kalkputzglätte geglättet**
STLB-Bau 2025-04 023
2-lagiges Innenputzsystem DIN 18550-2 auf Decke, Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten,
Putzuntergrund: vorstehender Armierungsputz,
Ausführung erfolgt zeitversetzt, in Teilmengen gem. Baufortschritt.'
Menge: 20,000 m2
Leistungsbereichkatalog: 023
DIN276_08: 353

**02.04.0540 Innenputz 2lagig Decke gewölbt UP Kalkzement-Normalputzm. D 10mm OP Kalkputzglätte geglättet**
Innenputz Decke, wie zuvor jedoch gewölbt.
Menge: 60,000 m2
DIN276_08: 353

**02.04.0550 Zulage: Innenputz mit Putzoberfläche in Q3**
Zulage für den vorstehenden Innenputz für die Ausführung der Putzoberfläche in Qualitätsstufe 3 (Q3), nur auf gesonderte Anordnung der AG-Bauleitung.
Menge: 80,000 m2
DIN276_08: 353

*Hinweis: Einbauteile, Profile, Sonstiges*
Einbauteile, Profile und Sonstiges

**02.04.0560 Zu-Überputzen Schlitze innen Kalkzement-Normalputzm. geglättet D 15mm B bis 5cm**
STLB-Bau 2025-04 023
Zu-/Überputzen von Schlitzen, innen, an Wand, Kalkzement-Normalputzmörtel (GP) DIN EN 998-1, geglättet, Putzoberfläche Qualitätsstufe 2 (Q2), Dicke 15 mm, Breite bis 5 cm, Arbeitshöhe des Montageortes bis 5,5 m über der Standfläche des hierfür erforderlichen Gerüstes, Gerüst wird gesondert vergütet, Ausführung gemäß Einzelbeschreibung,
Einzelbeschreibungs-Nr 'Schließen von Installationsschlitzen über alle Putzschichten, Schlitztiefe bis 5cm, einschl. Kalkputzglätte,
Ausführung erfolgt zeitversetzt, in Teilmengen gem. Baufortschritt.'
Menge: 10,000 m
Leistungsbereichkatalog: 023
DIN276_08: 336

**02.04.0570 Zu-Überputzen Schlitze innen Kalkzement-Normalputzm. geglättet D 15mm B 5-10cm**
STLB-Bau 2025-04 023
Zu-/Überputzen von Schlitzen, innen, an Wand, Kalkzement-Normalputzmörtel (GP) DIN EN 998-1, geglättet, Putzoberfläche Qualitätsstufe 2 (Q2), Dicke 15 mm, Breite über 5 bis 10 cm, Arbeitshöhe des Montageortes bis 5,5 m über der Standfläche des hierfür erforderlichen Gerüstes, Gerüst wird gesondert vergütet, Ausführung gemäß Einzelbeschreibung,
Einzelbeschreibungs-Nr 'Schließen von Installationsschlitzen über alle Putzschichten, Schlitztiefe bis 5cm, einschl. Kalkputzglätte,
Ausführung erfolgt zeitversetzt, in Teilmengen gem. Baufortschritt.'
Menge: 10,000 m
Leistungsbereichkatalog: 023
DIN276_08: 336

**02.04.0580 Herstellen Aussparungen Putz innen 0,05-0,1m2**
STLB-Bau 2025-04 023
Herstellen von Aussparungen im Putz, innen, für Installationsteile, Flächengröße über 0,05 bis 0,1 m2, Arbeitshöhe des Montageortes bis 5,5 m über der Standfläche des hierfür erforderlichen Gerüstes, Gerüst wird gesondert vergütet, Ausführung gemäß Einzelbeschreibung,
Einzelbeschreibungs-Nr 'Abstellen der Putzschichten an Öffnungen für die Durchführung von technischen Installationen, vorbereitet für späteres Beiputzen,
Ausführung erfolgt zeitversetzt, in Teilmengen gem. Baufortschritt.'
Menge: 15,000 St
Leistungsbereichkatalog: 023
DIN276_08: 336

**02.04.0590 Herstellen Aussparungen Putz innen 0,1-0,25m2**
STLB-Bau 2025-04 023
Herstellen von Aussparungen im Putz, innen, für Installationsteile, Flächengröße über 0,1 bis 0,25 m2, Arbeitshöhe des Montageortes bis 5,5 m über der Standfläche des hierfür erforderlichen Gerüstes, Gerüst wird gesondert vergütet, Ausführung gemäß Einzelbeschreibung,
Einzelbeschreibungs-Nr 'Abstellen der Putzschichten an Öffnungen für die Durchführung von technischen Installationen, vorbereitet für späteres Beiputzen,
Ausführung erfolgt zeitversetzt, in Teilmengen gem. Baufortschritt.'
Menge: 10,000 St
Leistungsbereichkatalog: 023
DIN276_08: 336

**02.04.0600 Herstellen Aussparungen Putz innen 0,25-0,5m2**
STLB-Bau 2025-04 023
Herstellen von Aussparungen im Putz, innen, für Installationsteile, Flächengröße über 0,25 bis 0,5 m2, Arbeitshöhe des Montageortes bis 5,5 m über der Standfläche des hierfür erforderlichen Gerüstes, Gerüst wird gesondert vergütet, Ausführung gemäß Einzelbeschreibung,
Einzelbeschreibungs-Nr 'Abstellen der Putzschichten an Öffnungen für die Durchführung von technischen Installationen, vorbereitet für späteres Beiputzen,
Ausführung erfolgt zeitversetzt, in Teilmengen gem. Baufortschritt.'
Menge: 5,000 St
Leistungsbereichkatalog: 023
DIN276_08: 336

**02.04.0610 Nachträgl.Putzen Teilflächen innen Kalkzement-Normalputzm. geglättet D 10mm 0,02-0,1m2**
STLB-Bau 2025-10 023
Nachträgliches Putzen von Teilflächen, innen, Kalkzement-Normalputzmörtel (GP) DIN EN 998-1, geglättet, Putzoberfläche Qualitätsstufe 2 (Q2), Dicke 10 mm, Flächengröße über 0,02 bis 0,1 m2, Arbeitshöhe des Montageortes bis 5,5 m über der Standfläche des hierfür erforderlichen Gerüsts, Gerüst wird gesondert vergütet, Ausführung gemäß Einzelbeschreibung,
Einzelbeschreibungs-Nr 'Beiputzen der vorstehenden Aussparungen nach Fertigstellung der technischen Installation, einschl. Kalkputzglätte.'
Menge: 15,000 St
Leistungsbereichkatalog: 023
DIN276_08: 336

**02.04.0620 Nachträgl.Putzen Teilflächen innen Kalkzement-Normalputzm. geglättet D 10mm 0,1-0,25m2**
STLB-Bau 2025-10 023
Nachträgliches Putzen von Teilflächen, innen, Kalkzement-Normalputzmörtel (GP) DIN EN 998-1, geglättet, Putzoberfläche Qualitätsstufe 2 (Q2), Dicke 10 mm, Flächengröße über 0,1 bis 0,25 m2, Arbeitshöhe des Montageortes bis 5,5 m über der Standfläche des hierfür erforderlichen Gerüsts, Gerüst wird gesondert vergütet, Ausführung gemäß Einzelbeschreibung,
Einzelbeschreibungs-Nr 'Beiputzen der vorstehenden Aussparungen nach Fertigstellung der technischen Installation, einschl. Kalkputzglätte.'
Menge: 10,000 St
Leistungsbereichkatalog: 023
DIN276_08: 336

**02.04.0630 Nachträgl.Putzen Teilflächen innen Kalkzement-Normalputzm. geglättet D 10mm 0,25-0,5m2**
STLB-Bau 2025-10 023
Nachträgliches Putzen von Teilflächen, innen, Kalkzement-Normalputzmörtel (GP) DIN EN 998-1, geglättet, Putzoberfläche Qualitätsstufe 2 (Q2), Dicke 10 mm, Flächengröße über 0,25 bis 0,5 m2, Arbeitshöhe des Montageortes bis 5,5 m über der Standfläche des hierfür erforderlichen Gerüsts, Gerüst wird gesondert vergütet, Ausführung gemäß Einzelbeschreibung,
Einzelbeschreibungs-Nr 'Beiputzen der vorstehenden Aussparungen nach Fertigstellung der technischen Installation, einschl. Kalkputzglätte.'
Menge: 5,000 St
Leistungsbereichkatalog: 023
DIN276_08: 336

**02.04.0640 Herstellen Aussparung Putz an Doppel-T-Trägern**
Anarbeiten der Putzschichten (alle Lagen) an durch Putzsystem durchlaufende Stahlträger (offene Profile, Abwicklung bis 1,5m),
Ausführung erfolgt zeitversetzt, in Teilmengen gem. Baufortschritt.
Menge: 35,000 St
DIN276_08: 336

**02.04.0650 Kantenprofil Wärmedämmputz Stahl verz D 4-5cm**
STLB-Bau 2025-04 023
Kantenprofil für Wärmedämmputzsystem, an Außenwand, innen, aus verzinktem Stahl, für Dämmputzdicke über 4 bis 5 cm, Ausführung gemäß Einzelbeschreibung,
Einzelbeschreibungs-Nr 'Herstellung von Putzkanten in zuvor beschriebenen Putzsystemen an Fenster- und Türleibungen, umlaufend, Pfeilern, Wandversprüngen, etc. und an der Oberseite der Fensterbrüstung.'
Menge: 400,000 m
Leistungsbereichkatalog: 023
DIN276_08: 336

**02.04.0660 Kantenprofil Wärmedämmputz Stahl verz gebogen D 4-5cm**
STLB-Bau 2025-04 023
Kantenprofil für Wärmedämmputzsystem, an Außenwand, innen, aus verzinktem Stahl, gebogen, für Dämmputzdicke über 4 bis 5 cm, Ausführung gemäß Einzelbeschreibung,
Einzelbeschreibungs-Nr 'Zulage zu zuvor beschriebenen Putzkanten in zuvor beschriebenen Putzsystemen für die Ausführung im Bereich von Rundbögen.'
Menge: 35,000 m
Leistungsbereichkatalog: 023
DIN276_08: 336

**02.04.0670 Abschlussprofil Wärmedämmputz Stahl verz D 4-5cm**
STLB-Bau 2025-04 023
Abschlussprofil für Wärmedämmputzsystem, an Außenwand, innen, aus verzinktem Stahl, für Dämmputzdicke über 4 bis 5 cm, Ausführung gemäß Einzelbeschreibung,
Einzelbeschreibungs-Nr 'Herstellung von Putzabschlüssen in zuvor beschriebenen Putzsystemen, im Wechsel von verschiedenen Putzsystemen (Sanierputz auf WD-Putz sowie Sanierputz auf Kalk-Zementputz).'
Menge: 90,000 m
Leistungsbereichkatalog: 023
DIN276_08: 336

**02.04.0680 Kante Sanierputz anschlagen D 15-20mm**
STLB-Bau 2025-04 023
Kante im Sanierputz anschlagen, an Außenwand, innen, für Sanierputzdicke über 15 bis 20 mm, Ausführung gemäß Einzelbeschreibung,
Einzelbeschreibungs-Nr 'Kanten an Fenster- und Türleibungen, umlaufend, Pfeilern, Wandversprüngen, etc. und an der Oberseite der Fensterbrüstung.'
Menge: 15,000 m
Leistungsbereichkatalog: 023
DIN276_08: 336

**02.04.0690 Kantenprofil Innenputz Stahl verz D 10mm**
STLB-Bau 2025-04 023
Kante im Innenputz mit Kantenprofil an Außenwand, innen, aus verzinktem Stahl, für Putzdicke 10 mm, Ausführung gemäß Einzelbeschreibung,
Einzelbeschreibungs-Nr 'Kanten an Fenster- und Türleibungen, umlaufend, Pfeilern, Wandversprüngen, etc. und an der Oberseite der Fensterbrüstung.'
Menge: 400,000 m
Leistungsbereichkatalog: 023
DIN276_08: 336

**02.04.0700 Kantenprofil Innenputz Stahl verz gebogen D 10mm**
STLB-Bau 2025-04 023
Kante im Innenputz mit Kantenprofil an Außenwand, innen, aus verzinktem Stahl, gebogen, für Putzdicke 10 mm, Ausführung gemäß Einzelbeschreibung,
Einzelbeschreibungs-Nr 'Zulage zu zuvor beschriebenen Kantenprofilen für die Ausführung im Bereich von Rundbögen.'
Menge: 35,000 m
Leistungsbereichkatalog: 023
DIN276_08: 336

**02.04.0710 An-Abschlussprofil Dichtband Kunststoff D 10mm**
STLB-Bau 2025-04 023
An-/Abschluss mit Profil mit Dichtband, an Außenwand, innen, aus Kunststoff, für Putzdicke 10 mm, Ausführung gemäß Einzelbeschreibung,
Einzelbeschreibungs-Nr 'Herstellen eines Anschluss an Fenster und Türen,
mit Anschlussleiste einschl. Abzugskante, selbstklebendes Dichtungsprofil, Schutzlippe und Gewebeband, Farbe weiß.'
Menge: 115,000 m
Leistungsbereichkatalog: 023
DIN276_08: 336

**02.04.0720 An-Abschlussprofil Dichtband Kunststoff gebogen D 10mm**
STLB-Bau 2025-04 023
An-/Abschluss mit Profil mit Dichtband, an Außenwand, innen, aus Kunststoff, gebogen, für Putzdicke 10 mm, Ausführung gemäß Einzelbeschreibung,
Einzelbeschreibungs-Nr 'Zulage für die zuvor beschriebenen Putzanschlüsse für die Ausführung im Bereich von Rundbögen.'
Menge: 40,000 m
Leistungsbereichkatalog: 023
DIN276_08: 336

**02.04.0730 UP-Profil Innenputz Stahl niro D 10mm**
STLB-Bau 2025-10 023
Unterputzprofil im Innenputz, an Außenwand, innen, aus nichtrostendem Stahl, für Putzdicke 10 mm.
Menge: 550,000 m
Leistungsbereichkatalog: 023
DIN276_08: 336

**02.04.0740 Trennband**
STLB-Bau 2025-10 023
Trennband für Putzanschlüsse, an Treppenhauswand, innen, Ausführung gemäß Einzelbeschreibung,
Einzelbeschreibungs-Nr 'Trennband für Entkopplung der Putzsysteme über alle Schichten im Übergang von Böden auf Wände, auch an Treppenläufen und -podesten, einschl. Tritt- und Setzstufen, Abrechnung nach tatsächlicher Länge,
Ausführung erfolgt zeitversetzt, in Teilmengen gem. Baufortschritt.'
Menge: 135,000 m
Leistungsbereichkatalog: 023
DIN276_08: 336

**02.04.0750 Trennschnitt**
STLB-Bau 2025-04 023
Trennschnitt zwischen Putz und angrenzenden Bauteilen, innen, Ausführung gemäß Einzelbeschreibung,
Einzelbeschreibungs-Nr 'Trennschnitt in allen Schichten der Putzsysteme,
Trennschnitt auch im Wechsel verschiedener Putzsysteme,
Ausführung erfolgt zeitversetzt, in Teilmengen gem. Baufortschritt.'
Menge: 165,000 m
Leistungsbereichkatalog: 023
DIN276_08: 336

**02.04.0760 Trennschnitt**
STLB-Bau 2025-04 023
Trennschnitt zwischen Wand- und Deckenputz, innen, Ausführung gemäß Einzelbeschreibung,
Einzelbeschreibungs-Nr 'Trennschnitt in allen Schichten der Putzsysteme,
Ausführung erfolgt zeitversetzt, in Teilmengen gem. Baufortschritt.'
Menge: 375,000 m
Leistungsbereichkatalog: 023
DIN276_08: 336

**02.04.0770 Trennschnitt gebogen**
STLB-Bau 2025-04 023
Trennschnitt zwischen Wand- und Deckenputz, innen, gebogen, Ausführung gemäß Einzelbeschreibung,
Einzelbeschreibungs-Nr 'Trennschnitt in allen Schichten der Putzsysteme,
Zulage zu zuvor beschriebenen Trennschnitt für die Ausführung im Bereich von Rundbögen,
Ausführung erfolgt zeitversetzt, in Teilmengen gem. Baufortschritt.'
Menge: 10,000 m
Leistungsbereichkatalog: 023
DIN276_08: 336

#### Abschnitt 02.05 Brandschutzputz - Geschossdecken, Stürze, Unterzüge, Träger

**Ausführungsbeschreibung 3 Ausführungsbeschreibung - Brandschutzputz**
*Brandschutzputz im System*
In den nachfolgenden Positionen ist das Brandschutzputzsystem nach DIN V 18550 und DIN 4102 oder nach gesonderter Zulassung (abZ, gesamtes System) beschrieben und zu kalkulieren.

Es gelten die Anforderungen und Verarbeitungshinweise an die im System enthaltenen Putze gem. DIN EN 998-1 bzw. gem. Vorgaben Hersteller.

Das System muss in seiner Gesamtheit mit allen einzelnen Lagen und Bestandteilen aufeinander abgestimmt sein. Es ist ein bauaufsichtlich zugelassenes System anzubieten. Alle eingesetzten Zubehörteile müssen der bauaufsichtlichen Zulassung entsprechen und mit dem eingesetzten Putzsystem materialverträglich sein.

*Hinweis: MASSIVDECKEN*
Massivdecken

**02.05.0010 Haftbrücke mineral. Decke Beton**
STLB-Bau 2025-04 023
Haftbrücke mineralisch, kunststoffvergütet, für später aufzubringenden mineralischen Putz, auf Decke, innen, Untergrund Beton, Ausführung gemäß Einzelbeschreibung,
Einzelbeschreibungs-Nr 'systemkompatible Haftbrücke für Aufbringen des nachstehenden Putzsystems auf Betonoberflächen,
Ausführung erfolgt zeitversetzt, in Teilmengen gem. Baufortschritt.'
Menge: 200,000 m2
Leistungsbereichkatalog: 023
DIN276_08: 353

**02.05.0020 Spritzbewurf Kalkzement-Putzm. Decke innen**
STLB-Bau 2025-04 023
Volldeckender Spritzbewurf aus Werktrockenmörtel, Kalkzement-Normalputzmörtel (GP), auf Decke, innen, Untergrund Beton, Arbeitshöhe der zu bearbeitenden oder zu bekleidenden Fläche bis 5,5 m über der Standfläche des hierfür erforderlichen Gerüstes, Gerüst wird gesondert vergütet, Ausführung gemäß Einzelbeschreibung,
Einzelbeschreibungs-Nr 'Systemzugehöriger Vorspritzmörtel gem. DIN V 18550,
Ausführung erfolgt zeitversetzt, in Teilmengen gem. Baufortschritt.'
Menge: 280,000 m2
Leistungsbereichkatalog: 023
DIN276_08: 353

**02.05.0030 Unebenheit Decke Kalkzement-Normalputzm. D 2-5mm**
STLB-Bau 2025-04 023
Unebenheiten auf Decke, innen, ausgleichen mit Kalkzement-Normalputzmörtel (GP) DIN EN 998-1, Dicke über 2 bis 5 mm, Untergrund Beton, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 70,000 m2
Leistungsbereichkatalog: 023
DIN276_08: 353

**02.05.0040 Brandschutzputz F60 Perlit-Zementm. D 15mm gerieben**
STLB-Bau 2025-04 023
Brandschutzputz DIN 18550-2, Feuerwiderstandsklasse F 60 DIN 4102-2, unter Decke mit eigenständiger Feuerwiderstandsklasse DIN 4102-4, Putz aus Perlit-Zementmörtel DIN EN 998-1, Dicke 15 mm, Oberfläche gerieben, Farbton weiß, Ausführung gemäß Einzelbeschreibung,
Einzelbeschreibungs-Nr 'Brandschutzputzbekleidung an Geschossdecke,
Ausführung erfolgt zeitversetzt, in Teilmengen gem. Baufortschritt.'
Menge: 280,000 m2
Leistungsbereichkatalog: 023
DIN276_08: 353

**02.05.0050 Innenputz 2lagig Decke OP Kalkputzglätte geglättet**
STLB-Bau 2025-04 023
2-lagiges Innenputzsystem DIN 18550-2 auf Decke, Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 280,000 m2
Leistungsbereichkatalog: 023
DIN276_08: 353

**02.05.0060 Zulage: Innenputz mit Putzoberfläche in Q3**
Zulage für den vorstehenden Innenputz für die Ausführung der Putzoberfläche in Qualitätsstufe 3 (Q3), nur auf gesonderte Anordnung der AG-Bauleitung.
Menge: 280,000 m2
DIN276_08: 353

*Hinweis: TRÄGER/STÜRZE/UNTERZÜGE aus Stahl*
Träger, Unterzüge und Stürze aus Stahl

**02.05.0070 Putzträger Rippenstreckmetall Stahl verz Unterzug innen Abwicklung 0,6 m**
STLB-Bau 2025-04 023
Putzträger aus Rippenstreckmetall aus verzinktem Stahl, für Ummantelung von Unterzügen, innen, rechteckig, einseitig,
Abwicklung der Bearbeitungsflächen '0,6' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 25,000 m
Leistungsbereichkatalog: 023
DIN276_08: 353

**02.05.0080 Putzträger Rippenstreckmetall Stahl verz Unterzug innen Abwicklung 0,7 m**
STLB-Bau 2025-04 023
Putzträger aus Rippenstreckmetall aus verzinktem Stahl, für Ummantelung von Unterzügen, innen, rechteckig, einseitig,
Abwicklung der Bearbeitungsflächen '0,7' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 7,500 m
Leistungsbereichkatalog: 023
DIN276_08: 353

**02.05.0090 Putzträger Rippenstreckmetall Stahl verz Unterzug innen Abwicklung 0,8 m**
STLB-Bau 2025-04 023
Putzträger aus Rippenstreckmetall aus verzinktem Stahl, für Ummantelung von Unterzügen, innen, rechteckig, einseitig,
Abwicklung der Bearbeitungsflächen '0,8' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 55,000 m
Leistungsbereichkatalog: 023
DIN276_08: 353

**02.05.0100 Putzträger Rippenstreckmetall Stahl verz Unterzug innen Abwicklung 0,9 m**
STLB-Bau 2025-04 023
Putzträger aus Rippenstreckmetall aus verzinktem Stahl, für Ummantelung von Unterzügen, innen, rechteckig, einseitig,
Abwicklung der Bearbeitungsflächen '0,9' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 29,250 m
Leistungsbereichkatalog: 023
DIN276_08: 353

**02.05.0110 Putzträger Rippenstreckmetall Stahl verz Unterzug innen Abwicklung 1 m**
STLB-Bau 2025-10 023
Putzträger aus Rippenstreckmetall aus verzinktem Stahl, für Ummantelung von Unterzügen, innen, rechteckig, einseitig,
Abwicklung der Bearbeitungsflächen '1' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 6,000 m
Leistungsbereichkatalog: 023
DIN276_08: 353

**02.05.0120 Spritzbewurf Kalkzement-Putzm. Unterzug innen Abwicklung 0,6 m**
STLB-Bau 2025-04 023
Volldeckender Spritzbewurf aus Werktrockenmörtel, Kalkzement-Normalputzmörtel (GP), auf Unterzug, innen, rechteckig, 3-seitig,
Abwicklung der Bearbeitungsflächen '0,6' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 25,000 m
Leistungsbereichkatalog: 023
DIN276_08: 353

**02.05.0130 Spritzbewurf Kalkzement-Putzm. Unterzug innen Abwicklung 0,7 m**
STLB-Bau 2025-04 023
Volldeckender Spritzbewurf aus Werktrockenmörtel, Kalkzement-Normalputzmörtel (GP), auf Unterzug, innen, rechteckig, 3-seitig,
Abwicklung der Bearbeitungsflächen '0,7' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 7,500 m
Leistungsbereichkatalog: 023
DIN276_08: 353

**02.05.0140 Spritzbewurf Kalkzement-Putzm. Unterzug innen Abwicklung 0,8 m**
STLB-Bau 2025-04 023
Volldeckender Spritzbewurf aus Werktrockenmörtel, Kalkzement-Normalputzmörtel (GP), auf Unterzug, innen, rechteckig, 3-seitig,
Abwicklung der Bearbeitungsflächen '0,8' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 55,000 m
Leistungsbereichkatalog: 023
DIN276_08: 353

**02.05.0150 Spritzbewurf Kalkzement-Putzm. Unterzug innen Abwicklung 0,9 m**
STLB-Bau 2025-04 023
Volldeckender Spritzbewurf aus Werktrockenmörtel, Kalkzement-Normalputzmörtel (GP), auf Unterzug, innen, rechteckig, 3-seitig,
Abwicklung der Bearbeitungsflächen '0,9' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 29,250 m
Leistungsbereichkatalog: 023
DIN276_08: 353

**02.05.0160 Spritzbewurf Kalkzement-Putzm. Unterzug innen Abwicklung 1 m**
STLB-Bau 2025-10 023
Volldeckender Spritzbewurf aus Werktrockenmörtel, Kalkzement-Normalputzmörtel (GP), auf Unterzug, innen, rechteckig, 3-seitig,
Abwicklung der Bearbeitungsflächen '1' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 6,000 m
Leistungsbereichkatalog: 023
DIN276_08: 353

**02.05.0170 Unebenheit Unterzug Abwicklung 0,6 m Kalkzement-Normalputzm. D 2-5mm**
STLB-Bau 2025-04 023
Unebenheiten auf Unterzug, rechteckig, 3-seitig,
Abwicklung der Bearbeitungsflächen '0,6' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 5,000 m
Leistungsbereichkatalog: 023
DIN276_08: 353

**02.05.0180 Unebenheit Unterzug Abwicklung 0,7 m Kalkzement-Normalputzm. D 2-5mm**
STLB-Bau 2025-04 023
Unebenheiten auf Unterzug, rechteckig, 3-seitig,
Abwicklung der Bearbeitungsflächen '0,7' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 2,500 m
Leistungsbereichkatalog: 023
DIN276_08: 353

**02.05.0190 Unebenheit Unterzug Abwicklung 0,8 m Kalkzement-Normalputzm. D 2-5mm**
STLB-Bau 2025-04 023
Unebenheiten auf Unterzug, rechteckig, 3-seitig,
Abwicklung der Bearbeitungsflächen '0,8' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 15,000 m
Leistungsbereichkatalog: 023
DIN276_08: 353

**02.05.0200 Unebenheit Unterzug Abwicklung 0,9 m Kalkzement-Normalputzm. D 2-5mm**
STLB-Bau 2025-04 023
Unebenheiten auf Unterzug, rechteckig, 3-seitig,
Abwicklung der Bearbeitungsflächen '0,9' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 7,500 m
Leistungsbereichkatalog: 023
DIN276_08: 353

**02.05.0210 Unebenheit Unterzug Abwicklung 1 m Kalkzement-Normalputzm. D 2-5mm**
STLB-Bau 2025-10 023
Unebenheiten auf Unterzug, rechteckig, 3-seitig,
Abwicklung der Bearbeitungsflächen '1' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 2,000 m
Leistungsbereichkatalog: 023
DIN276_08: 353

**02.05.0220 Brandschutzputz F60 Abwicklung 0,6 m Perlit-Zementm. D 15mm gerieben**
STLB-Bau 2025-10 023
Brandschutzputz DIN 18550-2, Feuerwiderstandsklasse F 60 DIN 4102-2, an Unterzug DIN 4102-4,
Abwicklung der Bearbeitungsflächen '0,6' m,
aus Stahl, Putz aus Perlit-Zementmörtel DIN EN 998-1, Dicke 15 mm, Oberfläche gerieben, Farbton weiß, Ausführung gemäß Einzelbeschreibung,
Einzelbeschreibungs-Nr 'Brandschutzputzbekleidung an Stürzen und Unterzügen aus Stahlträgern, dreiseitig, Breite 20-30cm

Abrechnung nach Aufmaß, für gesamte Sturz/Unterzugkonstruktion bestehend aus ein oder mehreren Stahlträgern (nicht jeder Träger einzeln),
Ausführung erfolgt zeitversetzt, in Teilmengen gem. Baufortschritt.'
Menge: 25,000 m
Leistungsbereichkatalog: 023
DIN276_08: 353

**02.05.0230 Brandschutzputz F60 Abwicklung 0,7 m Perlit-Zementm. D 15mm gerieben**
STLB-Bau 2025-10 023
Brandschutzputz DIN 18550-2, Feuerwiderstandsklasse F 60 DIN 4102-2, an Unterzug DIN 4102-4,
Abwicklung der Bearbeitungsflächen '0,7' m,
aus Stahl, Putz aus Perlit-Zementmörtel DIN EN 998-1, Dicke 15 mm, Oberfläche gerieben, Farbton weiß, Ausführung gemäß Einzelbeschreibung,
Einzelbeschreibungs-Nr 'Brandschutzputzbekleidung an Stürzen und Unterzügen aus Stahlträgern, dreiseitig, Breite 30-40cm

Abrechnung nach Aufmaß, für gesamte Sturz/Unterzugkonstruktion bestehend aus ein oder mehreren Stahlträgern (nicht jeder Träger einzeln),
Ausführung erfolgt zeitversetzt, in Teilmengen gem. Baufortschritt.'
Menge: 7,500 m
Leistungsbereichkatalog: 023
DIN276_08: 353

**02.05.0240 Brandschutzputz F60 Abwicklung 0,8 m Perlit-Zementm. D 15mm gerieben**
STLB-Bau 2025-10 023
Brandschutzputz DIN 18550-2, Feuerwiderstandsklasse F 60 DIN 4102-2, an Unterzug DIN 4102-4,
Abwicklung der Bearbeitungsflächen '0,8' m,
aus Stahl, Putz aus Perlit-Zementmörtel DIN EN 998-1, Dicke 15 mm, Oberfläche gerieben, Farbton weiß, Ausführung gemäß Einzelbeschreibung,
Einzelbeschreibungs-Nr 'Brandschutzputzbekleidung an Stürzen und Unterzügen aus Stahlträgern, dreiseitig, Breite 40-50cm

Abrechnung nach Aufmaß, für gesamte Sturz/Unterzugkonstruktion bestehend aus ein oder mehreren Stahlträgern (nicht jeder Träger einzeln),
Ausführung erfolgt zeitversetzt, in Teilmengen gem. Baufortschritt.'
Menge: 55,000 m
Leistungsbereichkatalog: 023
DIN276_08: 353

**02.05.0250 Brandschutzputz F60 Abwicklung 0,9 m Perlit-Zementm. D 15mm gerieben**
STLB-Bau 2025-10 023
Brandschutzputz DIN 18550-2, Feuerwiderstandsklasse F 60 DIN 4102-2, an Unterzug DIN 4102-4,
Abwicklung der Bearbeitungsflächen '0,9' m,
aus Stahl, Putz aus Perlit-Zementmörtel DIN EN 998-1, Dicke 15 mm, Oberfläche gerieben, Farbton weiß, Ausführung gemäß Einzelbeschreibung,
Einzelbeschreibungs-Nr 'Brandschutzputzbekleidung an Stürzen und Unterzügen aus Stahlträgern, dreiseitig, Breite 50-60cm

Abrechnung nach Aufmaß, für gesamte Sturz/Unterzugkonstruktion bestehend aus ein oder mehreren Stahlträgern (nicht jeder Träger einzeln),
Ausführung erfolgt zeitversetzt, in Teilmengen gem. Baufortschritt.'
Menge: 27,500 m
Leistungsbereichkatalog: 023
DIN276_08: 353

**02.05.0260 Brandschutzputz F60 Abwicklung 1 m Perlit-Zementm. D 15mm gerieben**
STLB-Bau 2025-10 023
Brandschutzputz DIN 18550-2, Feuerwiderstandsklasse F 60 DIN 4102-2, an Unterzug DIN 4102-4,
Abwicklung der Bearbeitungsflächen '1' m,
aus Stahl, Putz aus Perlit-Zementmörtel DIN EN 998-1, Dicke 15 mm, Oberfläche gerieben, Farbton weiß, Ausführung gemäß Einzelbeschreibung,
Einzelbeschreibungs-Nr 'Brandschutzputzbekleidung an Stürzen und Unterzügen aus Stahlträgern, dreiseitig, Breite 50-60cm

Abrechnung nach Aufmaß, für gesamte Sturz/Unterzugkonstruktion bestehend aus ein oder mehreren Stahlträgern (nicht jeder Träger einzeln),
Ausführung erfolgt zeitversetzt, in Teilmengen gem. Baufortschritt.'
Menge: 6,000 m
Leistungsbereichkatalog: 023
DIN276_08: 353

**02.05.0270 Brandschutzputz F90 Abwicklung 0,9 m Perlit-Zementm. D 20mm gerieben**
STLB-Bau 2024-10 023
Brandschutzputz DIN 18550-2, Feuerwiderstandsklasse F 90 DIN 4102-2, an Unterzug DIN 4102-4,
Abwicklung der Bearbeitungsflächen '0,9' m,
aus Stahl, Putz aus Perlit-Zementmörtel DIN EN 998-1, Dicke 20 mm, Oberfläche gerieben, Farbton weiß, Ausführung gemäß Einzelbeschreibung,
Einzelbeschreibungs-Nr 'Brandschutzputzbekleidung an Stürzen und Unterzügen aus Stahlträgern, dreiseitig, Breite 50-60cm

Abrechnung nach Aufmaß, für gesamte Sturz/Unterzugkonstruktion bestehend aus ein oder mehreren Stahlträgern (nicht jeder Träger einzeln),
Ausführung erfolgt zeitversetzt, in Teilmengen gem. Baufortschritt.'
Menge: 1,750 m
Leistungsbereichkatalog: 023
DIN276_08: 353

**02.05.0280 Innenputz 2lagig Unterzug 3seitig Abwicklung 0,6 m OP Kalkputzglätte geglättet**
STLB-Bau 2025-04 023
2-lagiges Innenputzsystem DIN 18550-2 auf Unterzug, rechteckig, 3-seitig,
Abwicklung der Bearbeitungsflächen '0,6' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 25,000 m
Leistungsbereichkatalog: 023
DIN276_08: 353

**02.05.0290 Innenputz 2lagig Unterzug 3seitig Abwicklung 0,7 m OP Kalkputzglätte geglättet**
STLB-Bau 2025-04 023
2-lagiges Innenputzsystem DIN 18550-2 auf Unterzug, rechteckig, 3-seitig,
Abwicklung der Bearbeitungsflächen '0,7' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 7,500 m
Leistungsbereichkatalog: 023
DIN276_08: 353

**02.05.0300 Innenputz 2lagig Unterzug 3seitig Abwicklung 0,8 m OP Kalkputzglätte geglättet**
STLB-Bau 2025-04 023
2-lagiges Innenputzsystem DIN 18550-2 auf Unterzug, rechteckig, 3-seitig,
Abwicklung der Bearbeitungsflächen '0,8' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 55,000 m
Leistungsbereichkatalog: 023
DIN276_08: 353

**02.05.0310 Innenputz 2lagig Unterzug 3seitig Abwicklung 0,9 m OP Kalkputzglätte geglättet**
STLB-Bau 2025-04 023
2-lagiges Innenputzsystem DIN 18550-2 auf Unterzug, rechteckig, 3-seitig,
Abwicklung der Bearbeitungsflächen '0,9' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 29,250 m
Leistungsbereichkatalog: 023
DIN276_08: 353

**02.05.0320 Innenputz 2lagig Unterzug 3seitig Abwicklung 1 m OP Kalkputzglätte geglättet**
STLB-Bau 2025-10 023
2-lagiges Innenputzsystem DIN 18550-2 auf Unterzug, rechteckig, 3-seitig,
Abwicklung der Bearbeitungsflächen '1' m,
Putzgrund vorh. Unterputz, ohne Unterputz, Oberputz aus Kalkputzglätte, Putzoberfläche Qualitätsstufe 2 (Q2), geglättet, übliche Beanspruchung, Arbeitshöhe der zu bearbeitenden oder zu bekleidenden Fläche bis 5,5 m über der Standfläche des hierfür erforderlichen Gerüsts, Gerüst wird gesondert vergütet, Ausführung in allen Geschossen, Ausführung gemäß Einzelbeschreibung,
Einzelbeschreibungs-Nr 'Systemkompatible Kalkputzglätte auf zuvor beschriebenen Brandschutzputz,
Ausführung erfolgt zeitversetzt, in Teilmengen gem. Baufortschritt.'
Menge: 6,000 m
Leistungsbereichkatalog: 023
DIN276_08: 353

**02.05.0330 Zulage: Innenputz mit Putzoberfläche in Q3, Abwicklung bis 1,0m**
Zulage für den vorstehenden Innenputz für die Ausführung der Putzoberfläche in Qualitätsstufe 3 (Q3), Abwicklung bis 1,0m, nur auf gesonderte Anordnung der AG-Bauleitung.
Menge: 122,750 m
DIN276_08: 353

**02.05.0340 Zulage: Brandschutzputz an Stürzen mit Laibungsanschlägen**
Zulage für die Ausführung der zuvor beschriebenen Brandschutzputzbekleidung über alle Schichten einschl. Putzträger und -glätte in den Laibungsanschlägen der Sturzbereiche und daraus resultierender höhenversetzter Stahlträger zur Ausbildung der Laibungsanschläge.

In diese Position einzukalkulieren sind:
- Setzen einer zusätzlichen Kantenschutzschiene,
- zusätzlich zu bekleidende Fläche und daraus resultierende Differenz der Abwicklung, entspricht Höhenversatz der Stürze, zusätzliche Abwicklung bis 12,5 cm ( = Höhe Anschlag im Sturzbereich)

Abrechnung erfolgt nach Aufmaß nach Außenkantenlänge der Laibungsanschläge im Sturzbereich,
Ausführung erfolgt zeitversetzt, in Teilmengen gem. Baufortschritt
.
Menge: 20,000 m
DIN276_08: 353

*Hinweis: BESTANDSTRÄGER KAPPENGEWÖLBE*
Bestandsdeckenträger Kappengewölbe

**02.05.0350 Putzträger Rippenstreckmetall Stahl verz Unterzug innen Abwicklung 0,265 m**
STLB-Bau 2025-10 023
Putzträger aus Rippenstreckmetall aus verzinktem Stahl, für Ummantelung von Unterzügen, innen, rechteckig, einseitig,
Abwicklung der Bearbeitungsflächen '0,265' m,
Befestigungsuntergrund Stahl, Ausführung gemäß Einzelbeschreibung,
Einzelbeschreibungs-Nr 'INP 100
sickenversteift, Randrippen alle 15-20cm mit verzinktem Bindedraht verrödeln, Kopfstöße Rippe in Rippe ≥ 5 cm verlegen. Jede Rippe ein- bis zweimal mit Bindedraht verrödeln,
inkl. Befestigungsmittel, Abstand ≤ 500 mm,
Befestigungsuntergrund: Stahlträger,
Ausführung erfolgt zeitversetzt, in Teilmengen gem. Baufortschritt.'
Menge: 25,000 m
Leistungsbereichkatalog: 023
DIN276_08: 353

**02.05.0360 Putzträger Rippenstreckmetall Stahl verz Unterzug innen Abwicklung 0,501 m**
STLB-Bau 2025-10 023
Putzträger aus Rippenstreckmetall aus verzinktem Stahl, für Ummantelung von Unterzügen, innen, rechteckig, einseitig,
Abwicklung der Bearbeitungsflächen '0,501' m,
Befestigungsuntergrund Stahl, Ausführung gemäß Einzelbeschreibung,
Einzelbeschreibungs-Nr 'INP 160
sickenversteift, Randrippen alle 15-20cm mit verzinktem Bindedraht verrödeln, Kopfstöße Rippe in Rippe ≥ 5 cm verlegen. Jede Rippe ein- bis zweimal mit Bindedraht verrödeln,
inkl. Befestigungsmittel, Abstand ≤ 500 mm,
Befestigungsuntergrund: Stahlträger,
Ausführung erfolgt zeitversetzt, in Teilmengen gem. Baufortschritt.'
Menge: 40,000 m
Leistungsbereichkatalog: 023
DIN276_08: 353

**02.05.0370 Putzträger Rippenstreckmetall Stahl verz Unterzug innen Abwicklung 0,619 m**
STLB-Bau 2025-10 023
Putzträger aus Rippenstreckmetall aus verzinktem Stahl, für Ummantelung von Unterzügen, innen, rechteckig, einseitig,
Abwicklung der Bearbeitungsflächen '0,619' m,
Befestigungsuntergrund Stahl, Ausführung gemäß Einzelbeschreibung,
Einzelbeschreibungs-Nr 'INP 180 bis 200
sickenversteift, Randrippen alle 15-20cm mit verzinktem Bindedraht verrödeln, Kopfstöße Rippe in Rippe ≥ 5 cm verlegen. Jede Rippe ein- bis zweimal mit Bindedraht verrödeln,
inkl. Befestigungsmittel, Abstand ≤ 500 mm,
Befestigungsuntergrund: Stahlträger,
Ausführung erfolgt zeitversetzt, in Teilmengen gem. Baufortschritt.'
Menge: 135,000 m
Leistungsbereichkatalog: 023
DIN276_08: 353

**02.05.0380 Putzträger Rippenstreckmetall Stahl verz Unterzug innen Abwicklung 0,793 m**
STLB-Bau 2025-10 023
Putzträger aus Rippenstreckmetall aus verzinktem Stahl, für Ummantelung von Unterzügen, innen, rechteckig, einseitig,
Abwicklung der Bearbeitungsflächen '0,793' m,
Befestigungsuntergrund Stahl, Ausführung gemäß Einzelbeschreibung,
Einzelbeschreibungs-Nr 'INP 240 bis 260
sickenversteift, Randrippen alle 15-20cm mit verzinktem Bindedraht verrödeln, Kopfstöße Rippe in Rippe ≥ 5 cm verlegen. Jede Rippe ein- bis zweimal mit Bindedraht verrödeln,
inkl. Befestigungsmittel, Abstand ≤ 500 mm,
Befestigungsuntergrund: Stahlträger,
Ausführung erfolgt zeitversetzt, in Teilmengen gem. Baufortschritt.'
Menge: 20,000 m
Leistungsbereichkatalog: 023
DIN276_08: 353

**02.05.0390 Spritzbewurf Kalkzement-Putzm. Unterzug innen Abwicklung 0,265 m**
STLB-Bau 2025-10 023
Volldeckender Spritzbewurf aus Werktrockenmörtel, Kalkzement-Normalputzmörtel (GP), auf Unterzug, innen, rechteckig, einseitig,
Abwicklung der Bearbeitungsflächen '0,265' m,
Untergrund Mauerwerk, Arbeitshöhe der zu bearbeitenden oder zu bekleidenden Fläche bis 5,5 m über der Standfläche des hierfür erforderlichen Gerüstes, Gerüst wird gesondert vergütet, Ausführung gemäß Einzelbeschreibung,
Einzelbeschreibungs-Nr 'Systemzugehöriger Vorspritzmörtel gem. DIN V 18550,
Putzuntergrund: zuvor beschriebener Putzträger,
Ausführung erfolgt zeitversetzt, in Teilmengen gem. Baufortschritt.'
Menge: 25,000 m
Leistungsbereichkatalog: 023
DIN276_08: 353

**02.05.0400 Spritzbewurf Kalkzement-Putzm. Unterzug innen Abwicklung 0,501 m**
STLB-Bau 2025-10 023
Volldeckender Spritzbewurf aus Werktrockenmörtel, Kalkzement-Normalputzmörtel (GP), auf Unterzug, innen, rechteckig, einseitig,
Abwicklung der Bearbeitungsflächen '0,501' m,
Untergrund Mauerwerk, Arbeitshöhe der zu bearbeitenden oder zu bekleidenden Fläche bis 5,5 m über der Standfläche des hierfür erforderlichen Gerüstes, Gerüst wird gesondert vergütet, Ausführung gemäß Einzelbeschreibung,
Einzelbeschreibungs-Nr 'Systemzugehöriger Vorspritzmörtel gem. DIN V 18550,
Putzuntergrund: zuvor beschriebener Putzträger,
Ausführung erfolgt zeitversetzt, in Teilmengen gem. Baufortschritt.'
Menge: 40,000 m
Leistungsbereichkatalog: 023
DIN276_08: 353

**02.05.0410 Spritzbewurf Kalkzement-Putzm. Unterzug innen Abwicklung 0,619 m**
STLB-Bau 2025-10 023
Volldeckender Spritzbewurf aus Werktrockenmörtel, Kalkzement-Normalputzmörtel (GP), auf Unterzug, innen, rechteckig, einseitig,
Abwicklung der Bearbeitungsflächen '0,619' m,
Untergrund Mauerwerk, Arbeitshöhe der zu bearbeitenden oder zu bekleidenden Fläche bis 5,5 m über der Standfläche des hierfür erforderlichen Gerüstes, Gerüst wird gesondert vergütet, Ausführung gemäß Einzelbeschreibung,
Einzelbeschreibungs-Nr 'Systemzugehöriger Vorspritzmörtel gem. DIN V 18550,
Putzuntergrund: zuvor beschriebener Putzträger,
Ausführung erfolgt zeitversetzt, in Teilmengen gem. Baufortschritt.'
Menge: 135,000 m
Leistungsbereichkatalog: 023
DIN276_08: 353

**02.05.0420 Spritzbewurf Kalkzement-Putzm. Unterzug innen Abwicklung 0,793 m**
STLB-Bau 2025-10 023
Volldeckender Spritzbewurf aus Werktrockenmörtel, Kalkzement-Normalputzmörtel (GP), auf Unterzug, innen, rechteckig, einseitig,
Abwicklung der Bearbeitungsflächen '0,793' m,
Untergrund Mauerwerk, Arbeitshöhe der zu bearbeitenden oder zu bekleidenden Fläche bis 5,5 m über der Standfläche des hierfür erforderlichen Gerüstes, Gerüst wird gesondert vergütet, Ausführung gemäß Einzelbeschreibung,
Einzelbeschreibungs-Nr 'Systemzugehöriger Vorspritzmörtel gem. DIN V 18550,
Putzuntergrund: zuvor beschriebener Putzträger,
Ausführung erfolgt zeitversetzt, in Teilmengen gem. Baufortschritt.'
Menge: 20,000 m
Leistungsbereichkatalog: 023
DIN276_08: 353

**02.05.0430 Unebenheit Unterzug Abwicklung 0,265 m Kalkzement-Normalputzm. D 2-5mm**
STLB-Bau 2025-10 023
Unebenheiten auf Unterzug, rechteckig, einseitig,
Abwicklung der Bearbeitungsflächen '0,265' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 5,000 m
Leistungsbereichkatalog: 023
DIN276_08: 353

**02.05.0440 Unebenheit Unterzug Abwicklung 0,501 m Kalkzement-Normalputzm. D 2-5mm**
STLB-Bau 2025-10 023
Unebenheiten auf Unterzug, rechteckig, einseitig,
Abwicklung der Bearbeitungsflächen '0,501' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 10,000 m
Leistungsbereichkatalog: 023
DIN276_08: 353

**02.05.0450 Unebenheit Unterzug Abwicklung 0,619 m Kalkzement-Normalputzm. D 2-5mm**
STLB-Bau 2025-10 023
Unebenheiten auf Unterzug, rechteckig, einseitig,
Abwicklung der Bearbeitungsflächen '0,619' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 40,000 m
Leistungsbereichkatalog: 023
DIN276_08: 353

**02.05.0460 Unebenheit Unterzug Abwicklung 0,793 m Kalkzement-Normalputzm. D 2-5mm**
STLB-Bau 2025-10 023
Unebenheiten auf Unterzug, rechteckig, einseitig,
Abwicklung der Bearbeitungsflächen '0,793' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 5,000 m
Leistungsbereichkatalog: 023
DIN276_08: 353

**02.05.0470 Brandschutzputz F60 Abwicklung 0,265 m Perlit-Zementm. D 15mm gerieben**
STLB-Bau 2025-10 023
Brandschutzputz DIN 18550-2, Feuerwiderstandsklasse F 60 DIN 4102-2, an Unterzug DIN 4102-4,
Abwicklung der Bearbeitungsflächen '0,265' m,
aus Stahl, Putz aus Perlit-Zementmörtel DIN EN 998-1, Dicke 15 mm, Oberfläche gerieben, Farbton weiß, Ausführung gemäß Einzelbeschreibung,
Einzelbeschreibungs-Nr 'Brandschutzputzbekleidung an Stürzen und Unterzügen aus Stahlträgern, einseitig, Breite 10-20cm,
Ausführung erfolgt zeitversetzt, in Teilmengen gem. Baufortschritt.'
Menge: 25,000 m
Leistungsbereichkatalog: 023
DIN276_08: 353

**02.05.0480 Brandschutzputz F60 Abwicklung 0,501 m Perlit-Zementm. D 15mm gerieben**
STLB-Bau 2025-10 023
Brandschutzputz DIN 18550-2, Feuerwiderstandsklasse F 60 DIN 4102-2, an Unterzug DIN 4102-4,
Abwicklung der Bearbeitungsflächen '0,501' m,
aus Stahl, Putz aus Perlit-Zementmörtel DIN EN 998-1, Dicke 15 mm, Oberfläche gerieben, Farbton weiß, Ausführung gemäß Einzelbeschreibung,
Einzelbeschreibungs-Nr 'Brandschutzputzbekleidung an Stürzen und Unterzügen aus Stahlträgern, einseitig, Breite 10-20cm,
Ausführung erfolgt zeitversetzt, in Teilmengen gem. Baufortschritt.'
Menge: 40,000 m
Leistungsbereichkatalog: 023
DIN276_08: 353

**02.05.0490 Brandschutzputz F60 Abwicklung 0,619 m Perlit-Zementm. D 15mm gerieben**
STLB-Bau 2025-10 023
Brandschutzputz DIN 18550-2, Feuerwiderstandsklasse F 60 DIN 4102-2, an Unterzug DIN 4102-4,
Abwicklung der Bearbeitungsflächen '0,619' m,
aus Stahl, Putz aus Perlit-Zementmörtel DIN EN 998-1, Dicke 15 mm, Oberfläche gerieben, Farbton weiß, Ausführung gemäß Einzelbeschreibung,
Einzelbeschreibungs-Nr 'Brandschutzputzbekleidung an Stürzen und Unterzügen aus Stahlträgern, einseitig, Breite 10-20cm,
Ausführung erfolgt zeitversetzt, in Teilmengen gem. Baufortschritt.'
Menge: 135,000 m
Leistungsbereichkatalog: 023
DIN276_08: 353

**02.05.0500 Brandschutzputz F60 Abwicklung 0,793 m Perlit-Zementm. D 15mm gerieben**
STLB-Bau 2025-10 023
Brandschutzputz DIN 18550-2, Feuerwiderstandsklasse F 60 DIN 4102-2, an Unterzug DIN 4102-4,
Abwicklung der Bearbeitungsflächen '0,793' m,
aus Stahl, Putz aus Perlit-Zementmörtel DIN EN 998-1, Dicke 15 mm, Oberfläche gerieben, Farbton weiß, Ausführung gemäß Einzelbeschreibung,
Einzelbeschreibungs-Nr 'Brandschutzputzbekleidung an Stürzen und Unterzügen aus Stahlträgern, einseitig, Breite 10-20cm,
Ausführung erfolgt zeitversetzt, in Teilmengen gem. Baufortschritt.'
Menge: 20,000 m
Leistungsbereichkatalog: 023
DIN276_08: 353

**02.05.0510 Innenputz 2lagig Unterzug einseitig Abwicklung 0,265 m OP Kalkputzglätte geglättet**
STLB-Bau 2025-10 023
2-lagiges Innenputzsystem DIN 18550-2 auf Unterzug, rechteckig, einseitig,
Abwicklung der Bearbeitungsflächen '0,265' m,
Putzgrund vorh. Unterputz, ohne Unterputz, Oberputz aus Kalkputzglätte, Putzoberfläche Qualitätsstufe 2 (Q2), geglättet, übliche Beanspruchung, Arbeitshöhe der zu bearbeitenden oder zu bekleidenden Fläche bis 5,5 m über der Standfläche des hierfür erforderlichen Gerüsts, Gerüst wird gesondert vergütet, Ausführung in allen Geschossen, Ausführung gemäß Einzelbeschreibung,
Einzelbeschreibungs-Nr 'Systemkompatible Kalkputzglätte auf zuvor beschriebenen Brandschutzputz,
Ausführung erfolgt zeitversetzt, in Teilmengen gem. Baufortschritt.'
Menge: 25,000 m
Leistungsbereichkatalog: 023
DIN276_08: 353

**02.05.0520 Innenputz 2lagig Unterzug einseitig Abwicklung 0,501 m OP Kalkputzglätte geglättet**
STLB-Bau 2025-10 023
2-lagiges Innenputzsystem DIN 18550-2 auf Unterzug, rechteckig, einseitig,
Abwicklung der Bearbeitungsflächen '0,501' m,
Putzgrund vorh. Unterputz, ohne Unterputz, Oberputz aus Kalkputzglätte, Putzoberfläche Qualitätsstufe 2 (Q2), geglättet, übliche Beanspruchung, Arbeitshöhe der zu bearbeitenden oder zu bekleidenden Fläche bis 5,5 m über der Standfläche des hierfür erforderlichen Gerüsts, Gerüst wird gesondert vergütet, Ausführung in allen Geschossen, Ausführung gemäß Einzelbeschreibung,
Einzelbeschreibungs-Nr 'Systemkompatible Kalkputzglätte auf zuvor beschriebenen Brandschutzputz,
Ausführung erfolgt zeitversetzt, in Teilmengen gem. Baufortschritt.'
Menge: 40,000 m
Leistungsbereichkatalog: 023
DIN276_08: 353

**02.05.0530 Innenputz 2lagig Unterzug einseitig Abwicklung 0,619 m OP Kalkputzglätte geglättet**
STLB-Bau 2025-10 023
2-lagiges Innenputzsystem DIN 18550-2 auf Unterzug, rechteckig, einseitig,
Abwicklung der Bearbeitungsflächen '0,619' m,
Putzgrund vorh. Unterputz, ohne Unterputz, Oberputz aus Kalkputzglätte, Putzoberfläche Qualitätsstufe 2 (Q2), geglättet, übliche Beanspruchung, Arbeitshöhe der zu bearbeitenden oder zu bekleidenden Fläche bis 5,5 m über der Standfläche des hierfür erforderlichen Gerüsts, Gerüst wird gesondert vergütet, Ausführung in allen Geschossen, Ausführung gemäß Einzelbeschreibung,
Einzelbeschreibungs-Nr 'Systemkompatible Kalkputzglätte auf zuvor beschriebenen Brandschutzputz,
Ausführung erfolgt zeitversetzt, in Teilmengen gem. Baufortschritt.'
Menge: 135,000 m
Leistungsbereichkatalog: 023
DIN276_08: 353

**02.05.0540 Innenputz 2lagig Unterzug einseitig Abwicklung 0,793 m OP Kalkputzglätte geglättet**
STLB-Bau 2025-10 023
2-lagiges Innenputzsystem DIN 18550-2 auf Unterzug, rechteckig, einseitig,
Abwicklung der Bearbeitungsflächen '0,793' m,
Putzgrund vorh. Unterputz, ohne Unterputz, Oberputz aus Kalkputzglätte, Putzoberfläche Qualitätsstufe 2 (Q2), geglättet, übliche Beanspruchung, Arbeitshöhe der zu bearbeitenden oder zu bekleidenden Fläche bis 5,5 m über der Standfläche des hierfür erforderlichen Gerüsts, Gerüst wird gesondert vergütet, Ausführung in allen Geschossen, Ausführung gemäß Einzelbeschreibung,
Einzelbeschreibungs-Nr 'Systemkompatible Kalkputzglätte auf zuvor beschriebenen Brandschutzputz,
Ausführung erfolgt zeitversetzt, in Teilmengen gem. Baufortschritt.'
Menge: 20,000 m
Leistungsbereichkatalog: 023
DIN276_08: 353

**02.05.0550 Zulage: Innenputz mit Putzoberfläche in Q3**
Zulage für den vorstehenden Innenputz für die Ausführung der Putzoberfläche in Qualitätsstufe 3 (Q3), nur auf gesonderte Anordnung der AG-Bauleitung.
Menge: 220,000 m
DIN276_08: 353

*Hinweis: Einbauteile, Profile, Sonstiges*
Einbauteile, Profile und Sonstiges

**02.05.0560 Kante Innenputz anschlagen D 15mm**
STLB-Bau 2025-04 023
Kante im Innenputz anschlagen, für Putzdicke 15 mm, Ausführung gemäß Einzelbeschreibung,
Einzelbeschreibungs-Nr 'Kanten an Unterzügen.'
Menge: 100,000 m
Leistungsbereichkatalog: 023
DIN276_08: 353

**02.05.0570 Kantenprofil Innenputz Stahl verz D 15mm**
STLB-Bau 2025-04 023
Kante im Innenputz mit Kantenprofil aus verzinktem Stahl, für Putzdicke 15 mm, Ausführung gemäß Einzelbeschreibung,
Einzelbeschreibungs-Nr 'Kanten an Unterzügen.'
Menge: 690,000 m
Leistungsbereichkatalog: 023
DIN276_08: 353

**02.05.0580 UP-Profil Innenputz Stahl niro D 20mm**
STLB-Bau 2025-10 023
Unterputzprofil im Innenputz, an Decke, innen, aus nichtrostendem Stahl, für Putzdicke 20 mm.
Menge: 500,000 m
Leistungsbereichkatalog: 023
DIN276_08: 353

**02.05.0590 UP-Profil Innenputz Stahl niro gebogen D 20mm**
STLB-Bau 2025-10 023
Unterputzprofil im Innenputz, an Decke, innen, aus nichtrostendem Stahl, gebogen, für Putzdicke 20 mm.
Menge: 20,000 m
Leistungsbereichkatalog: 023
DIN276_08: 353

**02.05.0600 Trennschnitt**
STLB-Bau 2025-04 023
Trennschnitt zwischen Putz und angrenzenden Bauteilen, innen, Ausführung gemäß Einzelbeschreibung,
Einzelbeschreibungs-Nr 'Trennschnitt in allen Schichten der Putzsysteme,
Ausführung erfolgt zeitversetzt, in Teilmengen gem. Baufortschritt.'
Menge: 460,000 m
Leistungsbereichkatalog: 023
DIN276_08: 353

**02.05.0610 Trennschnitt**
STLB-Bau 2025-04 023
Trennschnitt zwischen Wand- und Deckenputz, innen, Ausführung gemäß Einzelbeschreibung,
Einzelbeschreibungs-Nr 'Trennschnitt in allen Schichten der Putzsysteme,
Ausführung erfolgt zeitversetzt, in Teilmengen gem. Baufortschritt.'
Menge: 275,000 m
Leistungsbereichkatalog: 023
DIN276_08: 353

#### Abschnitt 02.06 Kalk-Zement-Putz - Innenwände

*Hinweis: WÄNDE*
Wandflächen

Die Wandflächen beinhalten Wandpfeiler und sonstige Wandversprünge. Das Anschlagen von Putzkanten sowie das Setzen von Eckprofilen etc. wird Mengenmäßig in gesonderten Positionen berücksichtigt.

**02.06.0010 Haftbrücke mineral. Innenwand Mauerwerk**
STLB-Bau 2025-04 023
Haftbrücke mineralisch, kunststoffvergütet, für später aufzubringenden mineralischen Putz, auf Innenwand, innen, Untergrund Mauerwerk, Ausführung gemäß Einzelbeschreibung,
Einzelbeschreibungs-Nr 'systemkompatible Haftbrücke für Aufbringen des nachstehenden Putzsystems auf stark- bzw. unterschiedlich stark saugende Untergründe,
Ausführung erfolgt zeitversetzt, in Teilmengen gem. Baufortschritt.'
Menge: 115,000 m2
Leistungsbereichkatalog: 023
DIN276_08: 345

**02.06.0020 Haftbrücke mineral. Innenwand Beton**
STLB-Bau 2025-04 023
Haftbrücke mineralisch, kunststoffvergütet, für später aufzubringenden mineralischen Putz, auf Innenwand, innen, Untergrund Beton, Ausführung gemäß Einzelbeschreibung,
Einzelbeschreibungs-Nr 'systemkompatible Haftbrücke für Aufbringen des nachstehenden Putzsystems auf Betonoberflächen,
Ausführung erfolgt zeitversetzt, in Teilmengen gem. Baufortschritt.'
Menge: 75,000 m2
Leistungsbereichkatalog: 023
DIN276_08: 345

**02.06.0030 Spritzbewurf Kalkzement-Putzm. Innenwand innen**
STLB-Bau 2025-04 023
Nicht volldeckender Spritzbewurf aus Werktrockenmörtel, Kalkzement-Normalputzmörtel (GP), auf Innenwand, innen, Untergrund Mauerwerk, Arbeitshöhe der zu bearbeitenden oder zu bekleidenden Fläche bis 5,5 m über der Standfläche des hierfür erforderlichen Gerüstes, Gerüst wird gesondert vergütet, Ausführung gemäß Einzelbeschreibung,
Einzelbeschreibungs-Nr ',
Ausführung erfolgt zeitversetzt, in Teilmengen gem. Baufortschritt.'
Menge: 1150,000 m2
Leistungsbereichkatalog: 023
DIN276_08: 345

**02.06.0040 Spritzbewurf Kalkzement-Putzm. Treppenhauswand innen**
STLB-Bau 2025-04 023
Nicht volldeckender Spritzbewurf aus Werktrockenmörtel, Kalkzement-Normalputzmörtel (GP), auf Treppenhauswand, gerader Lauf, innen, Untergrund Mauerwerk, Arbeitshöhe der zu bearbeitenden oder zu bekleidenden Fläche bis 7,5 m über der Standfläche des hierfür erforderlichen Gerüstes, Gerüst wird gesondert vergütet, Ausführung gemäß Einzelbeschreibung,
Einzelbeschreibungs-Nr ',
Ausführung erfolgt zeitversetzt, in Teilmengen gem. Baufortschritt.'
Menge: 300,000 m2
Leistungsbereichkatalog: 023
DIN276_08: 345

**02.06.0050 Spritzbewurf Kalkzement-Putzm. Innenwand innen**
STLB-Bau 2025-04 023
Nicht volldeckender Spritzbewurf aus Werktrockenmörtel, Kalkzement-Normalputzmörtel (GP), auf Innenwand, innen, Untergrund Beton, Arbeitshöhe der zu bearbeitenden oder zu bekleidenden Fläche bis 5,5 m über der Standfläche des hierfür erforderlichen Gerüstes, Gerüst wird gesondert vergütet, Ausführung gemäß Einzelbeschreibung,
Einzelbeschreibungs-Nr ',
Ausführung erfolgt zeitversetzt, in Teilmengen gem. Baufortschritt.'
Menge: 75,000 m2
Leistungsbereichkatalog: 023
DIN276_08: 345

**02.06.0060 Unebenheit Wand Kalkzement-Normalputzm. D 2-5mm**
STLB-Bau 2025-04 023
Unebenheiten auf Wand, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 150,000 m2
Leistungsbereichkatalog: 023
DIN276_08: 345

**02.06.0070 Unebenheit Wand Kalkzement-Normalputzm. D 5-10mm**
STLB-Bau 2025-04 023
Unebenheiten auf Wand, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 100,000 m2
Leistungsbereichkatalog: 023
DIN276_08: 345

**02.06.0080 Unebenheit Wand Kalkzement-Normalputzm. D 10-15mm**
STLB-Bau 2025-04 023
Unebenheiten auf Wand, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 345

**02.06.0090 Unebenheit Wand Kalkzement-Normalputzm. D 15-20mm**
STLB-Bau 2025-04 023
Unebenheiten auf Wand, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 345

**02.06.0100 Unebenheit Treppenhauswand Kalkzement-Normalputzm. D 2-5mm**
STLB-Bau 2025-04 023
Unebenheiten auf Treppenhauswand, gerader Lauf, innen, ausgleichen mit Kalkzement-Normalputzmörtel (GP) DIN EN 998-1, Dicke über 2 bis 5 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 100,000 m2
Leistungsbereichkatalog: 023
DIN276_08: 345

**02.06.0110 Unebenheit Treppenhauswand Kalkzement-Normalputzm. D 5-10mm**
STLB-Bau 2025-04 023
Unebenheiten auf Treppenhauswand, gerader Lauf, innen, ausgleichen mit Kalkzement-Normalputzmörtel (GP) DIN EN 998-1, Dicke über 5 bis 10 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 75,000 m2
Leistungsbereichkatalog: 023
DIN276_08: 345

**02.06.0120 Unebenheit Treppenhauswand Kalkzement-Normalputzm. D 10-15mm**
STLB-Bau 2025-04 023
Unebenheiten auf Treppenhauswand, gerader Lauf, innen, ausgleichen mit Kalkzement-Normalputzmörtel (GP) DIN EN 998-1, Dicke über 10 bis 15 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 345

**02.06.0130 Unebenheit Treppenhauswand Kalkzement-Normalputzm. D 15-20mm**
STLB-Bau 2025-04 023
Unebenheiten auf Treppenhauswand, gerader Lauf, innen, ausgleichen mit Kalkzement-Normalputzmörtel (GP) DIN EN 998-1, Dicke über 15 bis 20 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 345

**02.06.0140 Armierungsputz innen Gewebeeinlage alkalibest. D 4-5mm Innenwand**
STLB-Bau 2025-04 023
Armierungsputz, innen, mit Gewebeeinlage, alkalibeständig, Dicke 4 bis 5 mm, auf Unterputz, auf Innenwand, Ausführung gemäß Einzelbeschreibung,
Einzelbeschreibungs-Nr 'Armierungsputz auf Bestandswänden und neu hergestellten Wänden aus MW, nicht auf Betonwänden,
Ausführung erfolgt zeitversetzt, in Teilmengen gem. Baufortschritt.'
Menge: 1115,000 m2
Leistungsbereichkatalog: 023
DIN276_08: 345

**02.06.0150 Armierungsputz innen Gewebeeinlage alkalibest. D 4-5mm Innenwand**
STLB-Bau 2025-04 023
Armierungsputz, innen, mit Gewebeeinlage, alkalibeständig, Dicke 4 bis 5 mm, auf Unterputz, auf Innenwand, Ausführung gemäß Einzelbeschreibung,
Einzelbeschreibungs-Nr 'Treppenhauswände,
Armierungsputz auf Bestandswänden und neu hergestellten Wänden aus MW, nicht auf Betonwänden,
Ausführung erfolgt zeitversetzt, in Teilmengen gem. Baufortschritt.'
Menge: 300,000 m2
Leistungsbereichkatalog: 023
DIN276_08: 345

**02.06.0160 Innenputz 2lagig Innenwand UP Kalkzement-Normalputzm. D 15mm OP Kalkputzglätte geglättet**
STLB-Bau 2025-04 023
2-lagiges Innenputzsystem DIN 18550-2 auf Innenwand, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 1115,000 m2
Leistungsbereichkatalog: 023
DIN276_08: 345

**02.06.0170 Innenputz 2lagig Treppenhauswand UP Kalkzement-Normalputzm. D 15mm OP Kalkputzglätte geglättet**
STLB-Bau 2025-04 023
2-lagiges Innenputzsystem DIN 18550-2 auf Treppenhauswand, gerader Lauf, Putzgrund Mauerwerk, Unterputz DIN EN 998-1 aus Kalkzement-Normalputzmörtel (GP), Druckfestigkeitsklasse CS II (1,5 bis 5 N/mm2), Dicke Unterputz 15 mm, Oberputz aus Kalkputzglätte, Putzoberfläche Qualitätsstufe 2 (Q2), geglättet, übliche Beanspruchung, Arbeitshöhe der zu bearbeitenden oder zu bekleidenden Fläche bis 7,5 m über der Standfläche des hierfür erforderlichen Gerüstes, Gerüst wird gesondert vergütet, Ausführung in allen Geschossen, Ausführung gemäß Einzelbeschreibung,
Einzelbeschreibungs-Nr ',
Ausführung erfolgt zeitversetzt, in Teilmengen gem. Baufortschritt.'
Menge: 300,000 m2
Leistungsbereichkatalog: 023
DIN276_08: 345

**02.06.0180 Innenputz 2lagig Innenwand UP Kalkzement-Normalputzm. D 15mm OP Kalkputzglätte geglättet**
STLB-Bau 2025-04 023
2-lagiges Innenputzsystem DIN 18550-2 auf Innenwand, Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 75,000 m2
Leistungsbereichkatalog: 023
DIN276_08: 345

**02.06.0190 Zulage: Innenputz mit Putzoberfläche in Q3**
Zulage für den vorstehenden Innenputz für die Ausführung der Putzoberfläche in Qualitätsstufe 3 (Q3), nur auf gesonderte Anordnung der AG-Bauleitung.
Menge: 1525,000 m2
DIN276_08: 345

*Hinweis: LEIBUNGEN*
Öffnungsleibungen

**02.06.0200 Haftbrücke mineral. Leibung B 25 cm Mauerwerk**
STLB-Bau 2025-04 023
Haftbrücke mineralisch, kunststoffvergütet, für später aufzubringenden mineralischen Putz, auf Leibung, innen,
Breite Leibung '25' cm,
Untergrund Mauerwerk, Ausführung gemäß Einzelbeschreibung,
Einzelbeschreibungs-Nr 'systemkompatible Haftbrücke für Aufbringen des nachstehenden Putzsystems auf stark- bzw. unterschiedlich stark saugende Untergründe,
Ausführung erfolgt zeitversetzt, in Teilmengen gem. Baufortschritt.'
Menge: 2,000 m
Leistungsbereichkatalog: 023
DIN276_08: 345

**02.06.0210 Haftbrücke mineral. Leibung B 40 cm Mauerwerk**
STLB-Bau 2025-04 023
Haftbrücke mineralisch, kunststoffvergütet, für später aufzubringenden mineralischen Putz, auf Leibung, innen,
Breite Leibung '40' cm,
Untergrund Mauerwerk, Ausführung gemäß Einzelbeschreibung,
Einzelbeschreibungs-Nr 'systemkompatible Haftbrücke für Aufbringen des nachstehenden Putzsystems auf stark- bzw. unterschiedlich stark saugende Untergründe,
Ausführung erfolgt zeitversetzt, in Teilmengen gem. Baufortschritt.'
Menge: 4,750 m
Leistungsbereichkatalog: 023
DIN276_08: 345

**02.06.0220 Haftbrücke mineral. Leibung B 50 cm Mauerwerk**
STLB-Bau 2025-04 023
Haftbrücke mineralisch, kunststoffvergütet, für später aufzubringenden mineralischen Putz, auf Leibung, innen,
Breite Leibung '50' cm,
Untergrund Mauerwerk, Ausführung gemäß Einzelbeschreibung,
Einzelbeschreibungs-Nr 'systemkompatible Haftbrücke für Aufbringen des nachstehenden Putzsystems auf stark- bzw. unterschiedlich stark saugende Untergründe,
Ausführung erfolgt zeitversetzt, in Teilmengen gem. Baufortschritt.'
Menge: 3,500 m
Leistungsbereichkatalog: 023
DIN276_08: 345

**02.06.0230 Haftbrücke mineral. Leibung B 60 cm Mauerwerk**
STLB-Bau 2025-04 023
Haftbrücke mineralisch, kunststoffvergütet, für später aufzubringenden mineralischen Putz, auf Leibung, innen,
Breite Leibung '60' cm,
Untergrund Mauerwerk, Ausführung gemäß Einzelbeschreibung,
Einzelbeschreibungs-Nr 'systemkompatible Haftbrücke für Aufbringen des nachstehenden Putzsystems auf stark- bzw. unterschiedlich stark saugende Untergründe,
Ausführung erfolgt zeitversetzt, in Teilmengen gem. Baufortschritt.'
Menge: 2,000 m
Leistungsbereichkatalog: 023
DIN276_08: 345

**02.06.0240 Haftbrücke mineral. Leibung B 25 cm Beton**
STLB-Bau 2025-04 023
Haftbrücke mineralisch, kunststoffvergütet, für später aufzubringenden mineralischen Putz, auf Leibung, innen,
Breite Leibung '25' cm,
Untergrund Beton, Ausführung gemäß Einzelbeschreibung,
Einzelbeschreibungs-Nr 'systemkompatible Haftbrücke für Aufbringen des nachstehenden Putzsystems auf stark- bzw. unterschiedlich stark saugende Untergründe,
Ausführung erfolgt zeitversetzt, in Teilmengen gem. Baufortschritt.'
Menge: 3,000 m
Leistungsbereichkatalog: 023
DIN276_08: 345

**02.06.0250 Spritzbewurf Kalkzement-Putzm. Leibung innen B 25 cm**
STLB-Bau 2025-04 023
Nicht volldeckender Spritzbewurf aus Werktrockenmörtel, Kalkzement-Normalputzmörtel (GP), auf Leibung, innen,
Breite Leibung '25' cm,
Untergrund Mauerwerk, Arbeitshöhe der zu bearbeitenden oder zu bekleidenden Fläche bis 5,5 m über der Standfläche des hierfür erforderlichen Gerüstes, Gerüst wird gesondert vergütet, Ausführung gemäß Einzelbeschreibung,
Einzelbeschreibungs-Nr 'umlaufend, einschl. Stürze,
Ausführung erfolgt zeitversetzt, in Teilmengen gem. Baufortschritt.'
Menge: 20,000 m
Leistungsbereichkatalog: 023
DIN276_08: 345

**02.06.0260 Spritzbewurf Kalkzement-Putzm. Leibung innen B 40 cm**
STLB-Bau 2025-04 023
Nicht volldeckender Spritzbewurf aus Werktrockenmörtel, Kalkzement-Normalputzmörtel (GP), auf Leibung, innen,
Breite Leibung '40' cm,
Untergrund Mauerwerk, Arbeitshöhe der zu bearbeitenden oder zu bekleidenden Fläche bis 5,5 m über der Standfläche des hierfür erforderlichen Gerüstes, Gerüst wird gesondert vergütet, Ausführung gemäß Einzelbeschreibung,
Einzelbeschreibungs-Nr 'umlaufend, einschl. Stürze,
Ausführung erfolgt zeitversetzt, in Teilmengen gem. Baufortschritt.'
Menge: 47,500 m
Leistungsbereichkatalog: 023
DIN276_08: 345

**02.06.0270 Spritzbewurf Kalkzement-Putzm. Leibung innen B 50 cm**
STLB-Bau 2025-04 023
Nicht volldeckender Spritzbewurf aus Werktrockenmörtel, Kalkzement-Normalputzmörtel (GP), auf Leibung, innen,
Breite Leibung '50' cm,
Untergrund Mauerwerk, Arbeitshöhe der zu bearbeitenden oder zu bekleidenden Fläche bis 5,5 m über der Standfläche des hierfür erforderlichen Gerüstes, Gerüst wird gesondert vergütet, Ausführung gemäß Einzelbeschreibung,
Einzelbeschreibungs-Nr 'umlaufend, einschl. Stürze,
Ausführung erfolgt zeitversetzt, in Teilmengen gem. Baufortschritt.'
Menge: 35,000 m
Leistungsbereichkatalog: 023
DIN276_08: 345

**02.06.0280 Spritzbewurf Kalkzement-Putzm. Leibung innen B 60 cm**
STLB-Bau 2025-04 023
Nicht volldeckender Spritzbewurf aus Werktrockenmörtel, Kalkzement-Normalputzmörtel (GP), auf Leibung, innen,
Breite Leibung '60' cm,
Untergrund Mauerwerk, Arbeitshöhe der zu bearbeitenden oder zu bekleidenden Fläche bis 5,5 m über der Standfläche des hierfür erforderlichen Gerüstes, Gerüst wird gesondert vergütet, Ausführung gemäß Einzelbeschreibung,
Einzelbeschreibungs-Nr 'umlaufend, einschl. Stürze,
Ausführung erfolgt zeitversetzt, in Teilmengen gem. Baufortschritt.'
Menge: 10,000 m
Leistungsbereichkatalog: 023
DIN276_08: 345

**02.06.0290 Spritzbewurf Kalkzement-Putzm. Leibung innen B 25 cm**
STLB-Bau 2025-04 023
Nicht volldeckender Spritzbewurf aus Werktrockenmörtel, Kalkzement-Normalputzmörtel (GP), auf Leibung, innen,
Breite Leibung '25' cm,
Untergrund Beton, Arbeitshöhe der zu bearbeitenden oder zu bekleidenden Fläche bis 5,5 m über der Standfläche des hierfür erforderlichen Gerüstes, Gerüst wird gesondert vergütet, Ausführung gemäß Einzelbeschreibung,
Einzelbeschreibungs-Nr 'umlaufend, einschl. Stürze,
Ausführung erfolgt zeitversetzt, in Teilmengen gem. Baufortschritt.'
Menge: 15,000 m
Leistungsbereichkatalog: 023
DIN276_08: 345

**02.06.0300 Putzglattstrich Türeinbau Leibung B 25 cm Kalkzement-Normalputzm. D 2-5mm**
STLB-Bau 2025-04 023
Glattstrich Putz vor Türeinbau, auf Leibung, innen,
Breite Leibung '25' cm,
ausgleichen mit Kalkzement-Normalputzmörtel (GP), Dicke über 2 bis 5 mm, Untergrund Ziegelmauerwerk, Ausführung gemäß Einzelbeschreibung,
Einzelbeschreibungs-Nr 'umlaufend, einschl. Stürze,
Ausführung erfolgt zeitversetzt, in Teilmengen gem. Baufortschritt.'
Menge: 17,500 m
Leistungsbereichkatalog: 023
DIN276_08: 345

**02.06.0310 Putzglattstrich Türeinbau Leibung B 25 cm Kalkzement-Normalputzm. D 5-10mm**
STLB-Bau 2025-04 023
Glattstrich Putz vor Türeinbau, auf Leibung, innen,
Breite Leibung '25' cm,
ausgleichen mit Kalkzement-Normalputzmörtel (GP), Dicke über 5 bis 10 mm, Untergrund Ziegelmauerwerk, Ausführung gemäß Einzelbeschreibung,
Einzelbeschreibungs-Nr 'umlaufend, einschl. Stürze,
Ausführung erfolgt zeitversetzt, in Teilmengen gem. Baufortschritt.'
Menge: 17,500 m
Leistungsbereichkatalog: 023
DIN276_08: 345

**02.06.0320 Putzglattstrich Türeinbau Leibung B 40 cm Kalkzement-Normalputzm. D 2-5mm**
STLB-Bau 2025-04 023
Glattstrich Putz vor Türeinbau, auf Leibung, innen,
Breite Leibung '40' cm,
ausgleichen mit Kalkzement-Normalputzmörtel (GP), Dicke über 2 bis 5 mm, Untergrund Ziegelmauerwerk, Ausführung gemäß Einzelbeschreibung,
Einzelbeschreibungs-Nr 'umlaufend, einschl. Stürze,
Ausführung erfolgt zeitversetzt, in Teilmengen gem. Baufortschritt.'
Menge: 23,750 m
Leistungsbereichkatalog: 023
DIN276_08: 345

**02.06.0330 Putzglattstrich Türeinbau Leibung B 40 cm Kalkzement-Normalputzm. D 5-10mm**
STLB-Bau 2025-04 023
Glattstrich Putz vor Türeinbau, auf Leibung, innen,
Breite Leibung '40' cm,
ausgleichen mit Kalkzement-Normalputzmörtel (GP), Dicke über 5 bis 10 mm, Untergrund Ziegelmauerwerk, Ausführung gemäß Einzelbeschreibung,
Einzelbeschreibungs-Nr 'umlaufend, einschl. Stürze,
Ausführung erfolgt zeitversetzt, in Teilmengen gem. Baufortschritt.'
Menge: 23,750 m
Leistungsbereichkatalog: 023
DIN276_08: 345

**02.06.0340 Putzglattstrich Türeinbau Leibung B 50 cm Kalkzement-Normalputzm. D 2-5mm**
STLB-Bau 2025-04 023
Glattstrich Putz vor Türeinbau, auf Leibung, innen,
Breite Leibung '50' cm,
ausgleichen mit Kalkzement-Normalputzmörtel (GP), Dicke über 2 bis 5 mm, Untergrund Ziegelmauerwerk, Ausführung gemäß Einzelbeschreibung,
Einzelbeschreibungs-Nr 'umlaufend, einschl. Stürze,
Ausführung erfolgt zeitversetzt, in Teilmengen gem. Baufortschritt.'
Menge: 17,500 m
Leistungsbereichkatalog: 023
DIN276_08: 345

**02.06.0350 Putzglattstrich Türeinbau Leibung B 50 cm Kalkzement-Normalputzm. D 5-10mm**
STLB-Bau 2025-04 023
Glattstrich Putz vor Türeinbau, auf Leibung, innen,
Breite Leibung '50' cm,
ausgleichen mit Kalkzement-Normalputzmörtel (GP), Dicke über 5 bis 10 mm, Untergrund Ziegelmauerwerk, Ausführung gemäß Einzelbeschreibung,
Einzelbeschreibungs-Nr 'umlaufend, einschl. Stürze,
Ausführung erfolgt zeitversetzt, in Teilmengen gem. Baufortschritt.'
Menge: 17,500 m
Leistungsbereichkatalog: 023
DIN276_08: 345

**02.06.0360 Putzglattstrich Türeinbau Leibung B 60 cm Kalkzement-Normalputzm. D 2-5mm**
STLB-Bau 2025-04 023
Glattstrich Putz vor Türeinbau, auf Leibung, innen,
Breite Leibung '60' cm,
ausgleichen mit Kalkzement-Normalputzmörtel (GP), Dicke über 2 bis 5 mm, Untergrund Ziegelmauerwerk, Ausführung gemäß Einzelbeschreibung,
Einzelbeschreibungs-Nr 'umlaufend, einschl. Stürze,
Ausführung erfolgt zeitversetzt, in Teilmengen gem. Baufortschritt.'
Menge: 5,000 m
Leistungsbereichkatalog: 023
DIN276_08: 345

**02.06.0370 Putzglattstrich Türeinbau Leibung B 60 cm Kalkzement-Normalputzm. D 5-10mm**
STLB-Bau 2025-04 023
Glattstrich Putz vor Türeinbau, auf Leibung, innen,
Breite Leibung '60' cm,
ausgleichen mit Kalkzement-Normalputzmörtel (GP), Dicke über 5 bis 10 mm, Untergrund Ziegelmauerwerk, Ausführung gemäß Einzelbeschreibung,
Einzelbeschreibungs-Nr 'umlaufend, einschl. Stürze,
Ausführung erfolgt zeitversetzt, in Teilmengen gem. Baufortschritt.'
Menge: 5,000 m
Leistungsbereichkatalog: 023
DIN276_08: 345

**02.06.0380 Armierungsputz innen Gewebeeinlage alkalibest. D 4-5mm Leibung**
STLB-Bau 2025-04 023
Armierungsputz, innen, mit Gewebeeinlage, alkalibeständig, Dicke 4 bis 5 mm, auf Unterputz, auf Leibung,
Breite Leibung '25' cm,
Ausführung gemäß Einzelbeschreibung,
Einzelbeschreibungs-Nr 'Armierungsputz auf Leibungen in Bestandswänden und neu hergestellten Wänden aus MW, nicht auf Betonwänden,
Ausführung erfolgt zeitversetzt, in Teilmengen gem. Baufortschritt.'
Menge: 35,000 m
Leistungsbereichkatalog: 023
DIN276_08: 345

**02.06.0390 Armierungsputz innen Gewebeeinlage alkalibest. D 4-5mm Leibung**
STLB-Bau 2025-04 023
Armierungsputz, innen, mit Gewebeeinlage, alkalibeständig, Dicke 4 bis 5 mm, auf Unterputz, auf Leibung,
Breite Leibung '40' cm,
Ausführung gemäß Einzelbeschreibung,
Einzelbeschreibungs-Nr 'Armierungsputz auf Leibungen in Bestandswänden und neu hergestellten Wänden aus MW, nicht auf Betonwänden,
Ausführung erfolgt zeitversetzt, in Teilmengen gem. Baufortschritt.'
Menge: 47,500 m
Leistungsbereichkatalog: 023
DIN276_08: 345

**02.06.0400 Armierungsputz innen Gewebeeinlage alkalibest. D 4-5mm Leibung**
STLB-Bau 2025-04 023
Armierungsputz, innen, mit Gewebeeinlage, alkalibeständig, Dicke 4 bis 5 mm, auf Unterputz, auf Leibung,
Breite Leibung '50' cm,
Ausführung gemäß Einzelbeschreibung,
Einzelbeschreibungs-Nr 'Armierungsputz auf Leibungen in Bestandswänden und neu hergestellten Wänden aus MW, nicht auf Betonwänden,
Ausführung erfolgt zeitversetzt, in Teilmengen gem. Baufortschritt.'
Menge: 35,000 m
Leistungsbereichkatalog: 023
DIN276_08: 345

**02.06.0410 Armierungsputz innen Gewebeeinlage alkalibest. D 4-5mm Leibung**
STLB-Bau 2025-04 023
Armierungsputz, innen, mit Gewebeeinlage, alkalibeständig, Dicke 4 bis 5 mm, auf Unterputz, auf Leibung,
Breite Leibung '60' cm,
Ausführung gemäß Einzelbeschreibung,
Einzelbeschreibungs-Nr 'Armierungsputz auf Leibungen in Bestandswänden und neu hergestellten Wänden aus MW, nicht auf Betonwänden,
Ausführung erfolgt zeitversetzt, in Teilmengen gem. Baufortschritt.'
Menge: 10,000 m
Leistungsbereichkatalog: 023
DIN276_08: 345

**02.06.0420 Innenputz 2lagig Leibung B 25 cm UP Kalkzement-Normalputzm. D 15mm OP Kalkputzglätte geglättet**
STLB-Bau 2025-04 023
2-lagiges Innenputzsystem DIN 18550-2 auf Leibung,
Breite Leibung '25' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 35,000 m
Leistungsbereichkatalog: 023
DIN276_08: 345

**02.06.0430 Innenputz 2lagig Leibung B 40 cm UP Kalkzement-Normalputzm. D 15mm OP Kalkputzglätte geglättet**
STLB-Bau 2025-04 023
2-lagiges Innenputzsystem DIN 18550-2 auf Leibung,
Breite Leibung '40' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 47,500 m
Leistungsbereichkatalog: 023
DIN276_08: 345

**02.06.0440 Innenputz 2lagig Leibung B 50 cm UP Kalkzement-Normalputzm. D 15mm OP Kalkputzglätte geglättet**
STLB-Bau 2025-04 023
2-lagiges Innenputzsystem DIN 18550-2 auf Leibung,
Breite Leibung '50' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 35,000 m
Leistungsbereichkatalog: 023
DIN276_08: 345

**02.06.0450 Innenputz 2lagig Leibung B 60 cm UP Kalkzement-Normalputzm. D 15mm OP Kalkputzglätte geglättet**
STLB-Bau 2025-04 023
2-lagiges Innenputzsystem DIN 18550-2 auf Leibung,
Breite Leibung '60' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m
Leistungsbereichkatalog: 023
DIN276_08: 345

**02.06.0460 Zulage: Innenputz an Leibungen mit Anschlag B 12,5 cm**
Zulage für die Ausführung der zuvor beschriebenen Innenputze in den Laibungsanschlägen der Türöffnungen, über alle Schichten (Spritzbewurf, Armierungsputz, Kalkzementputz und Glätte).

In diese Position einzukalkulieren sind:
- Setzen eines zusätzlichen Kantenprofils,
- Mehraufwand für Bearbeitung dreier getrennter Leibungsflächen (Einzelflächen),
- Differenz der Abwicklung bis 12,5 cm (Breite der Anschläge),

Ausführung erfolgt zeitversetzt, in Teilmengen gem. Baufortschritt.
Menge: 97,000 m
DIN276_08: 345

*Hinweis: STÜTZEN*
Mauerwerksstützen

**02.06.0470 Haftbrücke mineral. Stütze Abwicklung 2,75 m Mauerwerk**
STLB-Bau 2025-04 023
Haftbrücke mineralisch, kunststoffvergütet, für später aufzubringenden mineralischen Putz, auf Stütze, innen, rechteckig, 4-seitig,
Abwicklung der Bearbeitungsflächen '2,75' m,
Untergrund Mauerwerk, Ausführung gemäß Einzelbeschreibung,
Einzelbeschreibungs-Nr 'systemkompatible Haftbrücke für Aufbringen des nachstehenden Putzsystems auf stark- bzw. unterschiedlich stark saugende Untergründe,
Ausführung erfolgt zeitversetzt, in Teilmengen gem. Baufortschritt.'
Menge: 3,000 m
Leistungsbereichkatalog: 023
DIN276_08: 345

**02.06.0480 Spritzbewurf Kalkzement-Putzm. Stütze innen Abwicklung 2,75 m**
STLB-Bau 2025-04 023
Nicht volldeckender Spritzbewurf aus Werktrockenmörtel, Kalkzement-Normalputzmörtel (GP), auf Stütze, innen, rechteckig, 4-seitig,
Abwicklung der Bearbeitungsflächen '2,75' m,
Untergrund Mauerwerk, Arbeitshöhe der zu bearbeitenden oder zu bekleidenden Fläche bis 5,5 m über der Standfläche des hierfür erforderlichen Gerüstes, Gerüst wird gesondert vergütet, Ausführung gemäß Einzelbeschreibung,
Einzelbeschreibungs-Nr ',
Ausführung erfolgt zeitversetzt, in Teilmengen gem. Baufortschritt.'
Menge: 15,000 m
Leistungsbereichkatalog: 023
DIN276_08: 345

**02.06.0490 Unebenheit Stütze Abwicklung 2,75 m Kalkzement-Normalputzm. D 2-5mm**
STLB-Bau 2025-04 023
Unebenheiten auf Stütze, rechteckig, 4-seitig,
Abwicklung der Bearbeitungsflächen '2,75' m,
innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 15,000 m
Leistungsbereichkatalog: 023
DIN276_08: 345

**02.06.0500 Unebenheit Stütze Abwicklung 2,75 m Kalkzement-Normalputzm. D 5-10mm**
STLB-Bau 2025-04 023
Unebenheiten auf Stütze, rechteckig, 4-seitig,
Abwicklung der Bearbeitungsflächen '2,75' m,
innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m
Leistungsbereichkatalog: 023
DIN276_08: 345

**02.06.0510 Unebenheit Stütze Abwicklung 2,75 m Kalkzement-Normalputzm. D 10-15mm**
STLB-Bau 2025-04 023
Unebenheiten auf Stütze, rechteckig, 4-seitig,
Abwicklung der Bearbeitungsflächen '2,75' m,
innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 345

**02.06.0520 Unebenheit Stütze Abwicklung 2,75 m Kalkzement-Normalputzm. D 15-20mm**
STLB-Bau 2025-04 023
Unebenheiten auf Stütze, rechteckig, 4-seitig,
Abwicklung der Bearbeitungsflächen '2,75' m,
innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,500 m
Leistungsbereichkatalog: 023
DIN276_08: 345

**02.06.0530 Armierungsputz innen Gewebeeinlage alkalibest. D 4-5mm Stütze Abwicklung 2,75 m**
STLB-Bau 2025-04 023
Armierungsputz, innen, mit Gewebeeinlage, alkalibeständig, Dicke 4 bis 5 mm, auf Unterputz, auf Stütze, rechteckig, 4-seitig,
Abwicklung der Bearbeitungsflächen '2,75' m,
Ausführung gemäß Einzelbeschreibung,
Einzelbeschreibungs-Nr 'Armierungsputz auf Bestands- und neu hergestellten Mauerwerk, nicht auf Betonoberflächen,
Ausführung erfolgt zeitversetzt, in Teilmengen gem. Baufortschritt.'
Menge: 15,000 m
Leistungsbereichkatalog: 023
DIN276_08: 345

**02.06.0540 Innenputz 2lagig Stütze 4seitig Abwicklung 2,75 m UP Kalkzement-Normalputzm. D 15mm OP Kalkputzglätte geglättet**
STLB-Bau 2025-04 023
2-lagiges Innenputzsystem DIN 18550-2 auf Stütze, rechteckig, 4-seitig,
Abwicklung der Bearbeitungsflächen '2,75' m,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 15,000 m
Leistungsbereichkatalog: 023
DIN276_08: 345

**02.06.0550 Zulage: Innenputz mit Putzoberfläche in Q3, Abwicklung bis 2,75m**
Zulage für den vorstehenden Innenputz für die Ausführung der Putzoberfläche in Qualitätsstufe 3 (Q3), Abwicklung bis 2,75m, nur auf gesonderte Anordnung der AG-Bauleitung.
Menge: 15,000 m
DIN276_08: 345

*Hinweis: Einbauteile, Profile, Sonstiges*
Einbauteile, Profile und Sonstiges

**02.06.0560 Zu-Überputzen Schlitze innen Kalkzement-Normalputzm. geglättet D 15mm B bis 5cm**
STLB-Bau 2025-04 023
Zu-/Überputzen von Schlitzen, innen, an Wand, Kalkzement-Normalputzmörtel (GP) DIN EN 998-1, geglättet, Putzoberfläche Qualitätsstufe 2 (Q2), Dicke 15 mm, Breite bis 5 cm, Arbeitshöhe des Montageortes bis 5,5 m über der Standfläche des hierfür erforderlichen Gerüstes, Gerüst wird gesondert vergütet, Ausführung gemäß Einzelbeschreibung,
Einzelbeschreibungs-Nr 'Schließen von Installationsschlitzen über alle Putzschichten, Schlitztiefe bis 5cm, einschl. Kalkputzglätte,
Ausführung erfolgt zeitversetzt, in Teilmengen gem. Baufortschritt.'
Menge: 300,000 m
Leistungsbereichkatalog: 023
DIN276_08: 345

**02.06.0570 Zu-Überputzen Schlitze innen Kalkzement-Normalputzm. geglättet D 15mm B 5-10cm**
STLB-Bau 2025-04 023
Zu-/Überputzen von Schlitzen, innen, an Wand, Kalkzement-Normalputzmörtel (GP) DIN EN 998-1, geglättet, Putzoberfläche Qualitätsstufe 2 (Q2), Dicke 15 mm, Breite über 5 bis 10 cm, Arbeitshöhe des Montageortes bis 5,5 m über der Standfläche des hierfür erforderlichen Gerüstes, Gerüst wird gesondert vergütet, Ausführung gemäß Einzelbeschreibung,
Einzelbeschreibungs-Nr 'Schließen von Installationsschlitzen über alle Putzschichten, Schlitztiefe bis 5cm, einschl. Kalkputzglätte,
Ausführung erfolgt zeitversetzt, in Teilmengen gem. Baufortschritt.'
Menge: 150,000 m
Leistungsbereichkatalog: 023
DIN276_08: 345

**02.06.0580 Herstellen Aussparungen Putz innen 0,05-0,1m2**
STLB-Bau 2025-04 023
Herstellen von Aussparungen im Putz, innen, für Installationsteile, Flächengröße über 0,05 bis 0,1 m2, Arbeitshöhe des Montageortes bis 5,5 m über der Standfläche des hierfür erforderlichen Gerüstes, Gerüst wird gesondert vergütet, Ausführung gemäß Einzelbeschreibung,
Einzelbeschreibungs-Nr 'Abstellen der Putzschichten (alle Lagen) an Öffnungen für die Durchführung von technischen Installationen, vorbereitet für späteres Beiputzen,
Ausführung erfolgt zeitversetzt, in Teilmengen gem. Baufortschritt.'
Menge: 74,000 St
Leistungsbereichkatalog: 023
DIN276_08: 345

**02.06.0590 Herstellen Aussparungen Putz innen 0,1-0,25m2**
STLB-Bau 2025-04 023
Herstellen von Aussparungen im Putz, innen, für Installationsteile, Flächengröße über 0,1 bis 0,25 m2, Arbeitshöhe des Montageortes bis 5,5 m über der Standfläche des hierfür erforderlichen Gerüstes, Gerüst wird gesondert vergütet, Ausführung gemäß Einzelbeschreibung,
Einzelbeschreibungs-Nr 'Abstellen der Putzschichten (alle Lagen) an Öffnungen für die Durchführung von technischen Installationen, vorbereitet für späteres Beiputzen,
Ausführung erfolgt zeitversetzt, in Teilmengen gem. Baufortschritt.'
Menge: 40,000 St
Leistungsbereichkatalog: 023
DIN276_08: 345

**02.06.0600 Herstellen Aussparungen Putz innen 0,25-0,5m2**
STLB-Bau 2025-04 023
Herstellen von Aussparungen im Putz, innen, für Installationsteile, Flächengröße über 0,25 bis 0,5 m2, Arbeitshöhe des Montageortes bis 5,5 m über der Standfläche des hierfür erforderlichen Gerüstes, Gerüst wird gesondert vergütet, Ausführung gemäß Einzelbeschreibung,
Einzelbeschreibungs-Nr 'Abstellen der Putzschichten (alle Lagen) an Öffnungen für die Durchführung von technischen Installationen, vorbereitet für späteres Beiputzen,
Ausführung erfolgt zeitversetzt, in Teilmengen gem. Baufortschritt.'
Menge: 6,000 St
Leistungsbereichkatalog: 023
DIN276_08: 345

**02.06.0610 Herstellen Aussparungen Putz innen 1,5-2,5m2**
STLB-Bau 2025-10 023
Herstellen von Aussparungen im Putz, innen, Flächengröße über 1,5 bis 2,5 m2, Arbeitshöhe des Montageortes bis 5,5 m über der Standfläche des hierfür erforderlichen Gerüsts, Gerüst wird gesondert vergütet, Ausführung gemäß Einzelbeschreibung,
Einzelbeschreibungs-Nr 'Abstellen der Putzschichten (alle Lagen) an Öffnungen für die Durchführung von technischen Installationen, vorbereitet für späteres Beiputzen,
Ausführung erfolgt zeitversetzt, in Teilmengen gem. Baufortschritt.'
Menge: 6,000 St
Leistungsbereichkatalog: 023
DIN276_08: 345

**02.06.0620 Nachträgl.Putzen Teilflächen innen Kalkzement-Normalputzm. geglättet D 15mm 0,02-0,1m2**
STLB-Bau 2025-04 023
Nachträgliches Putzen von Teilflächen, innen, Kalkzement-Normalputzmörtel (GP) DIN EN 998-1, geglättet, Putzoberfläche Qualitätsstufe 2 (Q2), Dicke 15 mm, Flächengröße über 0,02 bis 0,1 m2, Arbeitshöhe des Montageortes bis 5,5 m über der Standfläche des hierfür erforderlichen Gerüstes, Gerüst wird gesondert vergütet, Ausführung gemäß Einzelbeschreibung,
Einzelbeschreibungs-Nr 'Beiputzen der vorstehenden Aussparungen nach Fertigstellung der technischen Installation, einschl. Kalkputzglätte.'
Menge: 74,000 St
Leistungsbereichkatalog: 023
DIN276_08: 345

**02.06.0630 Nachträgl.Putzen Teilflächen innen Kalkzement-Normalputzm. geglättet D 15mm 0,1-0,25m2**
STLB-Bau 2025-04 023
Nachträgliches Putzen von Teilflächen, innen, Kalkzement-Normalputzmörtel (GP) DIN EN 998-1, geglättet, Putzoberfläche Qualitätsstufe 2 (Q2), Dicke 15 mm, Flächengröße über 0,1 bis 0,25 m2, Arbeitshöhe des Montageortes bis 5,5 m über der Standfläche des hierfür erforderlichen Gerüstes, Gerüst wird gesondert vergütet, Ausführung gemäß Einzelbeschreibung,
Einzelbeschreibungs-Nr 'Beiputzen der vorstehenden Aussparungen nach Fertigstellung der technischen Installation, einschl. Kalkputzglätte.'
Menge: 40,000 St
Leistungsbereichkatalog: 023
DIN276_08: 345

**02.06.0640 Nachträgl.Putzen Teilflächen innen Kalkzement-Normalputzm. geglättet D 15mm 0,25-0,5m2**
STLB-Bau 2025-04 023
Nachträgliches Putzen von Teilflächen, innen, Kalkzement-Normalputzmörtel (GP) DIN EN 998-1, geglättet, Putzoberfläche Qualitätsstufe 2 (Q2), Dicke 15 mm, Flächengröße über 0,25 bis 0,5 m2, Arbeitshöhe des Montageortes bis 5,5 m über der Standfläche des hierfür erforderlichen Gerüstes, Gerüst wird gesondert vergütet, Ausführung gemäß Einzelbeschreibung,
Einzelbeschreibungs-Nr 'Beiputzen der vorstehenden Aussparungen nach Fertigstellung der technischen Installation, einschl. Kalkputzglätte.'
Menge: 6,000 St
Leistungsbereichkatalog: 023
DIN276_08: 345

**02.06.0650 Nachträgl.Putzen Teilflächen innen Kalkzement-Normalputzm. geglättet D 15mm 1,5-2,5m2**
STLB-Bau 2025-10 023
Nachträgliches Putzen von Teilflächen, innen, Kalkzement-Normalputzmörtel (GP) DIN EN 998-1, geglättet, Putzoberfläche Qualitätsstufe 2 (Q2), Dicke 15 mm, Flächengröße über 1,5 bis 2,5 m2, Arbeitshöhe des Montageortes bis 5,5 m über der Standfläche des hierfür erforderlichen Gerüsts, Gerüst wird gesondert vergütet, Ausführung gemäß Einzelbeschreibung,
Einzelbeschreibungs-Nr 'Beiputzen der vorstehenden Aussparungen nach Fertigstellung der technischen Installation, einschl. Kalkputzglätte.'
Menge: 6,000 St
Leistungsbereichkatalog: 023
DIN276_08: 345

**02.06.0660 Herstellen Aussparung Putz an Doppel-T-Trägern**
Anarbeiten der Putzschichten (alle Lagen) an durch Putzsystem durchlaufende Stahlträger (offene Profile, Abwicklung bis 1,5m),
Ausführung erfolgt zeitversetzt, in Teilmengen gem. Baufortschritt.
Menge: 125,000 St
DIN276_08: 345

**02.06.0670 Kante Innenputz anschlagen D 15mm**
STLB-Bau 2025-04 023
Kante im Innenputz anschlagen, an Außenwand, innen, für Putzdicke 15 mm, Ausführung gemäß Einzelbeschreibung,
Einzelbeschreibungs-Nr 'Kanten an Fenster- und Türleibungen, umlaufend, Pfeilern, Wandversprüngen, etc. und an der Oberseite der Fensterbrüstung.'
Menge: 425,000 m
Leistungsbereichkatalog: 023
DIN276_08: 345

**02.06.0680 Kante Innenputz anschlagen gebogen D 15mm**
STLB-Bau 2025-04 023
Kante im Innenputz anschlagen, an Außenwand, innen, gebogen, für Putzdicke 15 mm, Ausführung gemäß Einzelbeschreibung,
Einzelbeschreibungs-Nr 'Zulage zu zuvor beschriebes Anschlagen von Kanten für die Ausführung im Bereich von Rundbögen.'
Menge: 25,000 m
Leistungsbereichkatalog: 023
DIN276_08: 345

**02.06.0690 Kantenprofil Innenputz Stahl verz D 15mm**
STLB-Bau 2025-04 023
Kante im Innenputz mit Kantenprofil an Außenwand, innen, aus verzinktem Stahl, für Putzdicke 15 mm, Ausführung gemäß Einzelbeschreibung,
Einzelbeschreibungs-Nr 'Kanten an Fenster- und Türleibungen, umlaufend, Pfeilern, Wandversprüngen, etc. und an der Oberseite der Fensterbrüstung.'
Menge: 425,000 m
Leistungsbereichkatalog: 023
DIN276_08: 345

**02.06.0700 Kantenprofil Innenputz Stahl verz D 15mm**
STLB-Bau 2025-04 023
Kante im Innenputz mit Kantenprofil an Außenwand, innen, aus verzinktem Stahl, für Putzdicke 15 mm, Ausführung gemäß Einzelbeschreibung,
Einzelbeschreibungs-Nr 'Ausführung an Elektrodurchbrüchen zur Herstellung einer saubern Putzkante um den Durchbruch herum. Die Kleinteiligkeit der Arbeiten und der erhöhte Aufwand bei der Anbringung ist in diese Position einzukalkulieren, Durchbrüche mit Kantenlängen von 10 bis 50 cm, Anbringen der Profile waag- und lotrecht.'
Menge: 130,000 m
Leistungsbereichkatalog: 023
DIN276_08: 345

**02.06.0710 Kantenprofil Innenputz Stahl verz gebogen D 15mm**
STLB-Bau 2025-04 023
Kante im Innenputz mit Kantenprofil an Außenwand, innen, aus verzinktem Stahl, gebogen, für Putzdicke 15 mm, Ausführung gemäß Einzelbeschreibung,
Einzelbeschreibungs-Nr 'Zulage zu zuvor beschriebenen Kantenprofilen für die Ausführung im Bereich von Rundbögen.'
Menge: 25,000 m
Leistungsbereichkatalog: 023
DIN276_08: 345

**02.06.0720 An-Abschlussprofil Innenputz Kunststoff D 15mm**
STLB-Bau 2025-10 023
An-/Abschluss im Innenputz mit Profil an Außenwand, innen, aus Kunststoff, für Putzdicke 15 mm, Ausführung gemäß Einzelbeschreibung,
Einzelbeschreibungs-Nr 'Anputzleiste zum Anschluss an Türen, mit Abzugskante und Gewebeband, Farbe weiß.'
Menge: 255,000 m
Leistungsbereichkatalog: 023
DIN276_08: 345

**02.06.0730 An-Abschlussprofil Innenputz Kunststoff gebogen D 15mm**
STLB-Bau 2025-10 023
An-/Abschluss im Innenputz mit Profil an Außenwand, innen, aus Kunststoff, gebogen, für Putzdicke 15 mm, Ausführung gemäß Einzelbeschreibung,
Einzelbeschreibungs-Nr 'Zulage für die zuvor beschriebenen An-/Abschlussprofile für die Ausführung im Bereich von Rundbögen.'
Menge: 25,000 m
Leistungsbereichkatalog: 023
DIN276_08: 345

**02.06.0740 UP-Profil Innenputz Stahl niro D 15mm**
STLB-Bau 2025-10 023
Unterputzprofil im Innenputz, an Innenwand, innen, aus nichtrostendem Stahl, für Putzdicke 15 mm.
Menge: 400,000 m
Leistungsbereichkatalog: 023
DIN276_08: 345

**02.06.0750 Trennband**
STLB-Bau 2025-10 023
Trennband für Putzanschlüsse, an Treppenhauswand, innen, Ausführung gemäß Einzelbeschreibung,
Einzelbeschreibungs-Nr 'Trennband für Entkopplung der Putzsysteme über alle Schichten im Übergang von Böden auf Wände, auch an Treppenläufen und -podesten, einschl. Tritt- und Setzstufen, Abrechnung nach tatsächlicher Länge,
Ausführung erfolgt zeitversetzt, in Teilmengen gem. Baufortschritt.'
Menge: 550,000 m
Leistungsbereichkatalog: 023
DIN276_08: 345

**02.06.0760 Trennschnitt**
STLB-Bau 2025-04 023
Trennschnitt zwischen Putz und angrenzenden Bauteilen, innen, Ausführung gemäß Einzelbeschreibung,
Einzelbeschreibungs-Nr 'Trennschnitt in allen Schichten der Putzsysteme,
Ausführung erfolgt zeitversetzt, in Teilmengen gem. Baufortschritt.'
Menge: 350,000 m
Leistungsbereichkatalog: 023
DIN276_08: 345

**02.06.0770 Trennschnitt**
STLB-Bau 2025-04 023
Trennschnitt zwischen Wand- und Deckenputz, innen, Ausführung gemäß Einzelbeschreibung,
Einzelbeschreibungs-Nr 'Trennschnitt in allen Schichten der Putzsysteme,
Ausführung erfolgt zeitversetzt, in Teilmengen gem. Baufortschritt.'
Menge: 550,000 m
Leistungsbereichkatalog: 023
DIN276_08: 345

#### Abschnitt 02.07 Kalk-Zement-Putz - Geschossdecken

*Hinweis: DECKEN*
Geschossdecken

**02.07.0010 Haftbrücke mineral. Decke Mauerwerk**
STLB-Bau 2025-04 023
Haftbrücke mineralisch, kunststoffvergütet, für später aufzubringenden mineralischen Putz, auf Decke, innen, Untergrund Mauerwerk, Ausführung gemäß Einzelbeschreibung,
Einzelbeschreibungs-Nr 'systemkompatible Haftbrücke für Aufbringen des nachstehenden Putzsystems auf Betonoberflächen,
Ausführung erfolgt zeitversetzt, in Teilmengen gem. Baufortschritt.'
Menge: 10,000 m2
Leistungsbereichkatalog: 023
DIN276_08: 353

**02.07.0020 Haftbrücke mineral. Decke Beton**
STLB-Bau 2025-04 023
Haftbrücke mineralisch, kunststoffvergütet, für später aufzubringenden mineralischen Putz, auf Decke, innen, Untergrund Beton, Ausführung gemäß Einzelbeschreibung,
Einzelbeschreibungs-Nr 'systemkompatible Haftbrücke für Aufbringen des nachstehenden Putzsystems auf Betonoberflächen,
Ausführung erfolgt zeitversetzt, in Teilmengen gem. Baufortschritt.'
Menge: 10,000 m2
Leistungsbereichkatalog: 023
DIN276_08: 353

**02.07.0030 Haftbrücke mineral. Decke Gipsfaserpl.**
STLB-Bau 2025-10 023
Haftbrücke mineralisch, kunststoffvergütet, für später aufzubringenden mineralischen Putz, auf Decke, innen, Untergrund Gipsfaserplatte, Ausführung gemäß Einzelbeschreibung,
Einzelbeschreibungs-Nr 'systemkompatible Haftbrücke für Aufbringen des nachstehenden Putzsystems auf Trockenbauoberflächen,
Ausführung erfolgt zeitversetzt, in Teilmengen gem. Baufortschritt.'
Menge: 75,000 m2
Leistungsbereichkatalog: 023
DIN276_08: 353

**02.07.0040 Spritzbewurf Kalkzement-Putzm. Decke innen**
STLB-Bau 2025-04 023
Nicht volldeckender Spritzbewurf aus Werktrockenmörtel, Kalkzement-Normalputzmörtel (GP), auf Decke, innen, Untergrund Mauerwerk, Arbeitshöhe der zu bearbeitenden oder zu bekleidenden Fläche bis 5,5 m über der Standfläche des hierfür erforderlichen Gerüstes, Gerüst wird gesondert vergütet, Ausführung gemäß Einzelbeschreibung,
Einzelbeschreibungs-Nr ',
Ausführung erfolgt zeitversetzt, in Teilmengen gem. Baufortschritt.'
Menge: 5,000 m2
Leistungsbereichkatalog: 023
DIN276_08: 353

**02.07.0050 Spritzbewurf Kalkzement-Putzm. Decke gewölbt innen**
Nicht volldeckender Spritzbewurf aus Werktrockenmörtel, Kalkzement-Normalputzmörtel (GP), auf Decke, gewölbt, innen, Untergrund Mauerwerk, Arbeitshöhe der zu bearbeitenden oder zu bekleidenden Fläche bis 5,5 m über der Standfläche des hierfür erforderlichen Gerüstes, Gerüst wird gesondert vergütet,
Ausführung erfolgt zeitversetzt, in Teilmengen gem. Baufortschritt.
Menge: 5,000 m2
DIN276_08: 353

**02.07.0060 Spritzbewurf Kalkzement-Putzm. Decke innen**
STLB-Bau 2025-04 023
Nicht volldeckender Spritzbewurf aus Werktrockenmörtel, Kalkzement-Normalputzmörtel (GP), auf Decke, innen, Untergrund Beton, Arbeitshöhe der zu bearbeitenden oder zu bekleidenden Fläche bis 5,5 m über der Standfläche des hierfür erforderlichen Gerüstes, Gerüst wird gesondert vergütet, Ausführung gemäß Einzelbeschreibung,
Einzelbeschreibungs-Nr ',
Ausführung erfolgt zeitversetzt, in Teilmengen gem. Baufortschritt.'
Menge: 10,000 m2
Leistungsbereichkatalog: 023
DIN276_08: 353

**02.07.0070 Unebenheit Decke Kalkzement-Normalputzm. D 2-5mm**
STLB-Bau 2025-04 023
Unebenheiten auf Decke, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m2
Leistungsbereichkatalog: 023
DIN276_08: 353

**02.07.0080 Unebenheit Decke gewölbt Kalkzement-Normalputzm. D 2-5mm**
Unebenheiten auf Decke, gewölbt, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m2
DIN276_08: 353

**02.07.0090 Unebenheit Decke Kalkzement-Normalputzm. D 2-5mm**
STLB-Bau 2025-04 023
Unebenheiten auf Decke, innen, ausgleichen mit Kalkzement-Normalputzmörtel (GP) DIN EN 998-1, Dicke über 2 bis 5 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m2
Leistungsbereichkatalog: 023
DIN276_08: 353

**02.07.0100 Armierungsputz innen Gewebeeinlage alkalibest. D 4-5mm Decke**
STLB-Bau 2025-04 023
Armierungsputz, innen, mit Gewebeeinlage, alkalibeständig, Dicke 4 bis 5 mm, auf Unterputz, auf Decke, Ausführung gemäß Einzelbeschreibung,
Einzelbeschreibungs-Nr 'Armierungsputz auf Deckenunterseite,
Ausführung erfolgt zeitversetzt, in Teilmengen gem. Baufortschritt.'
Menge: 15,000 m2
Leistungsbereichkatalog: 023
DIN276_08: 353

**02.07.0110 Armierungsputz innen Gewebeeinlage alkalibest. D 4-5mm Decke gewölbt**
Armierungsputz, innen, mit Gewebeeinlage, alkalibeständig, Dicke 4 bis 5 mm, auf Unterputz, auf Decke, gewölbt, Ausführung gemäß Einzelbeschreibung,
Einzelbeschreibungs-Nr 'Armierungsputz auf Deckenunterseite,
Ausführung erfolgt zeitversetzt, in Teilmengen gem. Baufortschritt.'
Menge: 5,000 m2
DIN276_08: 353

**02.07.0120 Innenputz 2lagig Decke UP Kalkzement-Normalputzm. D 15mm OP Kalkputzglätte geglättet**
STLB-Bau 2025-04 023
2-lagiges Innenputzsystem DIN 18550-2 auf Decke, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 5,000 m2
Leistungsbereichkatalog: 023
DIN276_08: 353

**02.07.0130 Innenputz 2lagig Decke gewölbt UP Kalkzement-Normalputzm. D 15mm OP Kalkputzglätte geglättet**
STLB-Bau 2025-04 023
2-lagiges Innenputzsystem DIN 18550-2 auf Decke, gewölbt, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 5,000 m2
Leistungsbereichkatalog: 023
DIN276_08: 353

**02.07.0140 Innenputz 2lagig Decke UP Kalkzement-Normalputzm. D 15mm OP Kalkputzglätte geglättet**
STLB-Bau 2025-04 023
2-lagiges Innenputzsystem DIN 18550-2 auf Decke, Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m2
Leistungsbereichkatalog: 023
DIN276_08: 353

**02.07.0150 Innenputz 2lagig Decke UP Kalkzement-Normalputzm. D 15mm OP Kalkputzglätte geglättet**
STLB-Bau 2025-10 023
2-lagiges Innenputzsystem DIN 18550-2 auf Decke, Putzgrund Gipsbaustoffe, Unterputz DIN EN 998-1 aus Kalkzement-Normalputzmörtel (GP), Druckfestigkeitsklasse CS II (1,5 bis 5 N/mm2), Dicke Unterputz 15 mm, Oberputz aus Kalkputzglätte, Putzoberfläche Qualitätsstufe 2 (Q2), geglättet, übliche Beanspruchung, Arbeitshöhe der zu bearbeitenden oder zu bekleidenden Fläche bis 5,5 m über der Standfläche des hierfür erforderlichen Gerüsts, Gerüst wird gesondert vergütet, Ausführung in allen Geschossen, Ausführung gemäß Einzelbeschreibung,
Einzelbeschreibungs-Nr ',
Ergänzung Deckenputz unter Holzbalkendecken (Bestand) mit Promatverkofferung,
Ausführung erfolgt zeitversetzt, in Teilmengen gem. Baufortschritt.'
Menge: 75,000 m2
Leistungsbereichkatalog: 023
DIN276_08: 353

**02.07.0160 Zulage: Innenputz mit Putzoberfläche in Q3**
Zulage für den vorstehenden Innenputz für die Ausführung der Putzoberfläche in Qualitätsstufe 3 (Q3), nur auf gesonderte Anordnung der AG-Bauleitung.
Menge: 95,000 m2
DIN276_08: 353

*Hinweis: UNTERZÜGE + DURCHGANGSSTÜRZE*
Unterzüge und Durchgangsstürze

**02.07.0170 Haftbrücke mineral. Unterzug Abwicklung 1,5 m Mauerwerk**
STLB-Bau 2025-04 023
Haftbrücke mineralisch, kunststoffvergütet, für später aufzubringenden mineralischen Putz, auf Unterzug, innen, rechteckig, 3-seitig,
Abwicklung der Bearbeitungsflächen '1,5' m,
Untergrund Mauerwerk, Ausführung gemäß Einzelbeschreibung,
Einzelbeschreibungs-Nr 'systemkompatible Haftbrücke für Aufbringen des nachstehenden Putzsystems auf stark- bzw. unterschiedlich stark saugende Untergründe,
Ausführung erfolgt zeitversetzt, in Teilmengen gem. Baufortschritt.'
Menge: 30,000 m
Leistungsbereichkatalog: 023
DIN276_08: 353

**02.07.0180 Haftbrücke mineral. Unterzug Abwicklung 1,5 m Beton**
STLB-Bau 2025-04 023
Haftbrücke mineralisch, kunststoffvergütet, für später aufzubringenden mineralischen Putz, auf Unterzug, innen, rechteckig, 3-seitig,
Abwicklung der Bearbeitungsflächen '1,5' m,
Untergrund Beton, Ausführung gemäß Einzelbeschreibung,
Einzelbeschreibungs-Nr 'systemkompatible Haftbrücke für Aufbringen des nachstehenden Putzsystems auf stark- bzw. unterschiedlich stark saugende Untergründe,
Ausführung erfolgt zeitversetzt, in Teilmengen gem. Baufortschritt.'
Menge: 12,500 m
Leistungsbereichkatalog: 023
DIN276_08: 353

**02.07.0190 Spritzbewurf Kalkzement-Putzm. Unterzug innen Abwicklung 1,5 m**
STLB-Bau 2025-04 023
Nicht volldeckender Spritzbewurf aus Werktrockenmörtel, Kalkzement-Normalputzmörtel (GP), auf Unterzug, innen, rechteckig, 3-seitig,
Abwicklung der Bearbeitungsflächen '1,5' m,
Untergrund Mauerwerk, Arbeitshöhe der zu bearbeitenden oder zu bekleidenden Fläche bis 5,5 m über der Standfläche des hierfür erforderlichen Gerüstes, Gerüst wird gesondert vergütet, Ausführung gemäß Einzelbeschreibung,
Einzelbeschreibungs-Nr ',
Ausführung erfolgt zeitversetzt, in Teilmengen gem. Baufortschritt.'
Menge: 25,000 m
Leistungsbereichkatalog: 023
DIN276_08: 353

**02.07.0200 Spritzbewurf Kalkzement-Putzm. Unterzug gewölbt innen Abwicklung 1,5 m**
Spritzbewurf Kalkzement-Putzm. Unterzug innen, wie zuvor jedoch gewölbt.
Menge: 5,000 m
Leistungsbereichkatalog: 023
DIN276_08: 353

**02.07.0210 Spritzbewurf Kalkzement-Putzm. Unterzug innen Abwicklung 1,5 m**
STLB-Bau 2025-04 023
Nicht volldeckender Spritzbewurf aus Werktrockenmörtel, Kalkzement-Normalputzmörtel (GP), auf Unterzug, innen, rechteckig, 3-seitig,
Abwicklung der Bearbeitungsflächen '1,5' m,
Untergrund Beton, Arbeitshöhe der zu bearbeitenden oder zu bekleidenden Fläche bis 5,5 m über der Standfläche des hierfür erforderlichen Gerüstes, Gerüst wird gesondert vergütet, Ausführung gemäß Einzelbeschreibung,
Einzelbeschreibungs-Nr ',
Ausführung erfolgt zeitversetzt, in Teilmengen gem. Baufortschritt.'
Menge: 12,500 m
Leistungsbereichkatalog: 023
DIN276_08: 353

**02.07.0220 Unebenheit Unterzug Abwicklung 1,5 m Kalkzement-Normalputzm. D 2-5mm**
STLB-Bau 2025-04 023
Unebenheiten auf Unterzug, rechteckig, 3-seitig,
Abwicklung der Bearbeitungsflächen '1,5' m,
innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m
Leistungsbereichkatalog: 023
DIN276_08: 353

**02.07.0230 Unebenheit Unterzug Abwicklung 1,5 m Kalkzement-Normalputzm. D 5-10mm**
STLB-Bau 2025-04 023
Unebenheiten auf Unterzug, rechteckig, 3-seitig,
Abwicklung der Bearbeitungsflächen '1,5' m,
innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**02.07.0240 Unebenheit Unterzug Abwicklung 1,5 m Kalkzement-Normalputzm. D 10-15mm**
STLB-Bau 2025-04 023
Unebenheiten auf Unterzug, rechteckig, 3-seitig,
Abwicklung der Bearbeitungsflächen '1,5' m,
innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**02.07.0250 Unebenheit Unterzug Abwicklung 1,5 m Kalkzement-Normalputzm. D 15-20mm**
STLB-Bau 2025-04 023
Unebenheiten auf Unterzug, rechteckig, 3-seitig,
Abwicklung der Bearbeitungsflächen '1,5' m,
innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,500 m
Leistungsbereichkatalog: 023
DIN276_08: 353

**02.07.0260 Unebenheit Unterzug gewölbt Abwicklung 1,5 m Kalkzement-Normalputzm. D 2-5mm**
Unebenheiten auf Unterzug, gewölbt, rechteckig, 3-seitig,
Abwicklung der Bearbeitungsflächen '1,5' m, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
DIN276_08: 353

**02.07.0270 Unebenheit Unterzug gewölbt Abwicklung 1,5 m Kalkzement-Normalputzm. D 5-10mm**
Unebenheiten auf Unterzug, gewölbt, rechteckig, 3-seitig,
Abwicklung der Bearbeitungsflächen '1,5' m, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
DIN276_08: 353

**02.07.0280 Unebenheit Unterzug gewölbt Abwicklung 1,5 m Kalkzement-Normalputzm. D 10-15mm**
Unebenheiten auf Unterzug, gewölbt, rechteckig, 3-seitig,
Abwicklung der Bearbeitungsflächen '1,5' m, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
DIN276_08: 353

**02.07.0290 Unebenheit Unterzug gewölbt Abwicklung 1,5 m Kalkzement-Normalputzm. D 15-20mm**
Unebenheiten auf Unterzug, gewölbt, rechteckig, 3-seitig,
Abwicklung der Bearbeitungsflächen '1,5' m, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
DIN276_08: 353

**02.07.0300 Unebenheit Unterzug Abwicklung 1,5 m Kalkzement-Normalputzm. D 2-5mm**
STLB-Bau 2025-04 023
Unebenheiten auf Unterzug, rechteckig, 3-seitig,
Abwicklung der Bearbeitungsflächen '1,5' m,
innen, ausgleichen mit Kalkzement-Normalputzmörtel (GP) DIN EN 998-1, Dicke über 2 bis 5 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**02.07.0310 Unebenheit Unterzug Abwicklung 1,5 m Kalkzement-Normalputzm. D 5-10mm**
STLB-Bau 2025-04 023
Unebenheiten auf Unterzug, rechteckig, 3-seitig,
Abwicklung der Bearbeitungsflächen '1,5' m,
innen, ausgleichen mit Kalkzement-Normalputzmörtel (GP) DIN EN 998-1, Dicke über 5 bis 10 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 2,500 m
Leistungsbereichkatalog: 023
DIN276_08: 353

**02.07.0320 Armierungsputz innen Gewebeeinlage alkalibest. D 4-5mm Unterzug Abwicklung 1,5 m**
STLB-Bau 2025-04 023
Armierungsputz, innen, mit Gewebeeinlage, alkalibeständig, Dicke 4 bis 5 mm, auf Unterputz, auf Unterzug, rechteckig, 3-seitig,
Abwicklung der Bearbeitungsflächen '1,5' m,
Ausführung gemäß Einzelbeschreibung,
Einzelbeschreibungs-Nr 'Armierungsputz auf Bestands- und neu hergestellten Mauerwerk, nicht auf Betonoberflächen,
Ausführung erfolgt zeitversetzt, in Teilmengen gem. Baufortschritt.'
Menge: 25,000 m
Leistungsbereichkatalog: 023
DIN276_08: 353

**02.07.0330 Armierungsputz innen Gewebeeinlage alkalibest. D 4-5mm Unterzug gewölbt Abwicklung 1,5 m**
Armierungsputz Unterzug, wie zuvor jedoch gewölbt.
Menge: 5,000 m
DIN276_08: 353

**02.07.0340 Innenputz 2lagig Unterzug 3seitig Abwicklung 1,5 m UP Kalkzement-Normalputzm. D 15mm OP Kalkputzglätte geglättet**
STLB-Bau 2025-04 023
2-lagiges Innenputzsystem DIN 18550-2 auf Unterzug, rechteckig, 3-seitig,
Abwicklung der Bearbeitungsflächen '1,5' m,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 25,000 m
Leistungsbereichkatalog: 023
DIN276_08: 353

**02.07.0350 Innenputz 2lagig Unterzug gewölbt 3seitig Abwicklung 1,5 m UP Kalkzement-Normalputzm. D 15mm OP Kalkputzglätte geglättet**
Innenputz Unterzug, wie zuvor jedoch gewölbt.
Menge: 5,000 m
DIN276_08: 353

**02.07.0360 Innenputz 2lagig Unterzug 3seitig Abwicklung 1,5 m UP Kalkzement-Normalputzm. D 15mm OP Kalkputzglätte geglättet**
STLB-Bau 2025-04 023
2-lagiges Innenputzsystem DIN 18550-2 auf Unterzug, rechteckig, 3-seitig,
Abwicklung der Bearbeitungsflächen '1,5' m,
Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 12,500 m
Leistungsbereichkatalog: 023
DIN276_08: 353

**02.07.0370 Zulage: Innenputz mit Putzoberfläche in Q3, Abwicklung bis 1,5m**
Zulage für den vorstehenden Innenputz für die Ausführung der Putzoberfläche in Qualitätsstufe 3 (Q3), Abwicklung bis 1,5m, nur auf gesonderte Anordnung der AG-Bauleitung.
Menge: 42,500 m
DIN276_08: 353

*Hinweis: Einbauteile, Profile, Sonstiges*
Einbauteile, Profile und Sonstiges

**02.07.0380 Kante Innenputz anschlagen D 15mm**
STLB-Bau 2025-04 023
Kante im Innenputz anschlagen, für Putzdicke 15 mm, Ausführung gemäß Einzelbeschreibung,
Einzelbeschreibungs-Nr 'Kanten an Unterzügen.'
Menge: 42,500 m
Leistungsbereichkatalog: 023
DIN276_08: 353

**02.07.0390 Kante Innenputz anschlagen gebogen D 15mm**
STLB-Bau 2025-04 023
Kante im Innenputz anschlagen, gebogen, für Putzdicke 15 mm, Ausführung gemäß Einzelbeschreibung,
Einzelbeschreibungs-Nr 'Zulage zu zuvor beschriebes Anschlagen von Kanten für die Ausführung im Bereich von Rundbögen.'
Menge: 5,000 m
Leistungsbereichkatalog: 023
DIN276_08: 353

**02.07.0400 Kantenprofil Innenputz Stahl verz D 15mm**
STLB-Bau 2025-04 023
Kante im Innenputz mit Kantenprofil aus verzinktem Stahl, für Putzdicke 15 mm, Ausführung gemäß Einzelbeschreibung,
Einzelbeschreibungs-Nr 'Kanten an Unterzügen.'
Menge: 42,500 m
Leistungsbereichkatalog: 023
DIN276_08: 353

**02.07.0410 Kantenprofil Innenputz Stahl verz gebogen D 15mm**
STLB-Bau 2025-04 023
Kante im Innenputz mit Kantenprofil aus verzinktem Stahl, gebogen, für Putzdicke 15 mm, Ausführung gemäß Einzelbeschreibung,
Einzelbeschreibungs-Nr 'Zulage zu zuvor beschriebenen Kantenprofilen für die Ausführung im Bereich von Rundbögen.'
Menge: 5,000 m
Leistungsbereichkatalog: 023
DIN276_08: 353

**02.07.0420 UP-Profil Innenputz Stahl niro D 15mm**
STLB-Bau 2025-10 023
Unterputzprofil im Innenputz, an Decke, innen, aus nichtrostendem Stahl, für Putzdicke 15 mm.
Menge: 15,000 m
Leistungsbereichkatalog: 023
DIN276_08: 353

**02.07.0430 UP-Profil Innenputz Stahl niro gebogen D 15mm**
STLB-Bau 2025-10 023
Unterputzprofil im Innenputz, an Decke, innen, aus nichtrostendem Stahl, gebogen, für Putzdicke 15 mm.
Menge: 5,000 m
Leistungsbereichkatalog: 023
DIN276_08: 353

**02.07.0440 Trennschnitt**
STLB-Bau 2025-04 023
Trennschnitt zwischen Putz und angrenzenden Bauteilen, innen, Ausführung gemäß Einzelbeschreibung,
Einzelbeschreibungs-Nr 'Trennschnitt in allen Schichten der Putzsysteme.'
Menge: 85,000 m
Leistungsbereichkatalog: 023
DIN276_08: 353

**02.07.0450 Trennschnitt**
STLB-Bau 2025-04 023
Trennschnitt zwischen Wand- und Deckenputz, innen, Ausführung gemäß Einzelbeschreibung,
Einzelbeschreibungs-Nr 'Trennschnitt in allen Schichten der Putzsysteme.'
Menge: 75,000 m
Leistungsbereichkatalog: 023
DIN276_08: 353

#### Abschnitt 02.08 Kerndämmung in zweischaligem Mauerwerk

**Ausführungsbeschreibung 6 Ausführungsbeschreibung - Kerndämmung**
*Allgemeine Hinweise zur Einblasdämmung*
Zur Gewährleistung der Baufreiheit, bzw. Zufahrts- und Stellmöglichkeit für die Einblasmaschine samt Material  ist vom AN frühzeitig Rücksprache mit der Bauleitung zu nehmen. Alle Bauteile müssen frei zugänglich sein. Die Baustelleneinrichtung ist in die Einheitspreise für diesen Titel einzukalkulieren.

Die Einbringung der Dämmung erfolgt von der Gebäudeinnenseite. Das ist in die Positionen einzukalkulieren.

Am Tag der Dämmarbeiten kommt es zu Staub Belastungen. Es ist dringend darauf hinzuwirken das am Tag des Einbaus keine weiteren Gewerke vor Ort sind. Gemäß der UVV und der Verarbeitungsrichtlinien sind bei der Verarbeitung von Einblasdämmstoffen entsprechende Schutzmasken und Schutzkleidung zu tragen, hier sind die entsprechenden Richtlinien zu beachten. Die erforderlichen Maßnahmen sind in die Einheitspreise einzukalkulieren.
Die einzelnen zu dämmenden Bauteile müssen durch den AN deutlich gekennzeichnet sein. Gleiches gilt für vorab gedämmte Bauteile. Die zu dämmenden Bauteile müssen allseitig geschlossen und untereinander getrennt sein .

Das Bestandsmauerwerk ist sehr inhomogen und gestört. Die Hohlräume sind vereinzelt nicht durchgängig.
*Schnittstelle zu Innendämmung*
Die nachfolgend beschriebene Kerndämmung als Einblasdämmung dient als konstruktiver Hohlraumverschluss im teilweise zweischaligen Mauerwerk als zwingende Vorleistung für das Aufbringen der Innendämmung.
Für das Aufbringen der Innendämmung dürfen keine Hohlräume verbleiben, sodass der Feuchtetransport durch die Wand hindurch nach Innen und die Diffusion nach Außen zum Trocken unterbrechungs- und störungsfrei erfolgen kann.
Die Maßnahme hat der eine gesondert hohe Prägnanz für das mängelfreie Funktionieren der Innendämmung.
*Nachweis des Verbrauches und Rechnungsprüfung*
Für die Prüfung und Abrechnung der nachfolgend beschriebenen Einblasdämmung ist zwingend ein eindeutig nachvollziehbarer Nachweis über den tatsächlichen Verbrauchdurch erforderlich.

Dies beinhaltet als Anlage zu jeder Rechnung die Vorlage:
- der Lieferscheine für Materiallieferung, sowie
- Protokollierung der Zählerstände mittels eines geeichten Verbrauchszählers.

Die Protokollierung ist arbeitstäglich vorzunehmen. Dies und die Bereitstellung sowie Betreibung des geeichten Zählers ist in die Position mit einzukalkulieren.

**02.08.0010 Gutachterliche Überwachung und Nachkontrolle**
*** Pauschalposition
Zur Sicherung und Nachweis der Qualität der Ausführung der Einblasdämmung hat der AN einen zertifizierten und externen Gutachter zu beauftragen. Durch den AG-seitig beauftragten Bauphysiker erfolgt lediglich die Endkontrolle.
Überwachung und Nachkontrollen über die Ausführung und Effektivität der Einblasdämmung mittels fotothermografischer Analyse der Bauteile.
Ziel ist die frühzeitige Identifizierung von Fehlstellen in der Verteilung des Dämmstoffes im zweischaligen Mauerwerk.
Anfertigung Prüfprotokoll sh. gesonderte Position.
Menge: 1,000 PSCH
DIN276_08: 339

**02.08.0020 Bestandserfassung Zweischaliges Außenmauerwerk**
*** Pauschalposition
Vor Beginn der Kerndämmungsarbeiten sind folgende Leistungen zur analytischen Bestandserfassung auszuführen:
- Prüfung der Durchgängigkeit der Hohlschicht, d = 5 - 15cm, Aufmaß und Vermessung dieser,
- Sichtung der Zahl und des Zustands der vorhandenen Maueranker
- Kontrolle der Mörtelfugen der Außenwand (innen und außen, die Mauerschalen müssen intakt und die Oberfläche muss diffusionsoffen sein)
- ingenieurmäßige Sondierung mittels Foto-Thermografischer Aufnahme
- Bauradarmessungen
- Kartierungen

Zusammenstellung und Dokumentation der Ergebnisse und Übergabe an die AG-Bauleitung.

Die Herstellung sowie der Verschluss von Kontroll- und Revisionsöffnungen ist in einer gesonderten Position beschrieben.
Menge: 1,000 PSCH
DIN276_08: 339

**02.08.0030 Bohrplanung**
Aus der in der Vorposition beschriebenen Bestandserfassung ist eine Bohrplanung für die Einbringung der Kerndämmung anzufertigen und rechtzeitig vor Ausführung der AG-Bauleitung zur Prüfung und Freigabe vorzulegen.
Menge: 1,000 St
DIN276_08: 339

**02.08.0040 Prüfprotokoll**
Gemäß der Zulassung und den Vorgaben des Herstellers ist nach Beendigung der Arbeiten des AN ein Prüfprotokoll anzufertigen und an die AG-Bauleitung zu übergeben.
Menge: 1,000 St
DIN276_08: 339

**02.08.0050 Sondierungsöffnungen in Mauerwerk öffnen**
Herstellen Sondierungsöffnungen durch vorsichtiges Herauslösen von 3 bis 4 Mauerwerksziegeln aus Mauerwerk, ohne Bekleidungen und Beschichtungen, Hilfsschnitte werden nicht gesondert vergütet, Wichte des Abbruchstoffes DIN EN 1991-1-1 16 kN/m3, Bergung Bestandsziegel von Hand/mit handgeführten Kleingeräten, Ausführung innerhalb des Bauwerks, Ausführung in allen Geschossen, Erschwernis gem. Vorbemerkung, aufgenommene Stoffe zur Wiederverwendung seitlich lagern,
Auführung nur gem. Vorgabe und in Abstimmung mit AG-Bauleitung.
Menge: 320,000 St
DIN276_08: 339

**02.08.0060 Sondierungsöffnungen in Mauerwerk schließen**
Sondierungsöffnungen aus vorh. Position, aus- und beimauern in Innenwänden aus Mauerwerk, Dicke Wand über 24 cm bis 50 cm, mit zuvor herausgelösten Mauerziegeln,  Mauermörtel MG IIa DIN V 18580 oder DIN V 20000-412 in Verbindung mit DIN EN 998-2, kraftschlüssig mittels Verzahnung an vorh. Bauteil anschließen,
Arbeitshöhe bis 5,5m.
Menge: 320,000 St
DIN276_08: 339

**02.08.0070 Untergrund reinigen Mauerwerk lose Verunreinigung Entfernen Grobschmutz laden LKW AN**
STLB-Bau 2025-10 033
Reinigen des Untergrundes aus Mauerwerk, von grober Verschmutzung, von losen Verunreinigungen, durch Entfernen von Grobschmutz, für Vorgehängte hinterlüftete Fassaden, Untergrund senkrecht, Arbeitshöhe der zu bearbeitenden Fläche bis 5,5 m über der Standfläche des hierfür erforderlichen Gerüsts, Gerüst wird gesondert vergütet, aufgenommene Stoffe zur Entsorgung sortieren, sammeln, im Behälter des AN lagern, Behältergröße nach Wahl des AN, auf LKW des AN laden, Abfall ist nicht gefährlich, nicht schadstoffbelastet, die Entsorgung wird gesondert vergütet, Ausführung gemäß Einzelbeschreibung,
Einzelbeschreibungs-Nr 'Entfernen von unzulässigen Verfüllungen in Hohlräumen im zweischaligen Mauerwerk, durch Absaugen, größere Verfüllungen (Steine, Hölzer, etc.) die sich nicht durch Absaugen entfernen lassen, sind per Hand herauszunehmen,
Abrechnung nach m2 Wandfläche,
Kalkulationsansatz: Hohlraum im Mittel 10cm breit,
Herstellung der hierfür erforderlichen Sondierungsöffnungen siehe vorherige Positionen.'
Menge: 970,000 m2
Leistungsbereichkatalog: 033
DIN276_08: 339

**02.08.0080 Kerndämmung 0,045W/(mK) D 70mm**
STLB-Bau 2025-10 012
Kerndämmung für 2-schalige Außenwand, im Einblasverfahren, Bemessungswert der Wärmeleitfähigkeit max. 0,045 W/(mK), Nennwert der Wärmeleitfähigkeit max. 0,044 W/(mK), Baustoffklasse DIN 4102-1 A1 (nichtbrennbar), Dicke 70 mm, Ausführung gemäß Einzelbeschreibung,
Einzelbeschreibungs-Nr 'Dämmstoff: Mineralgranulat aus Perlite,
Position beschreibt nur das Einbringen der Kerndämmung, die Lieferung des Materials ist in der nachfolgenden Position zu kalkulieren.

Perlite sind maschinell, hohlraumfüllend, und setzungssicher, entsprechend der bauaufsichtlichen Zulassung beim Deutschen Institut für Bautechnik in Berlin und den Verarbeitungsrichtlinien des Herstellers zu verarbeiten,
einschl. aller hierfür notwendigen Materialien, Geräte sowie Vorbereitungs-und Begleitarbeiten,
einschl. Herstellen der Einblaslöcher, Durchmesser ca. 25mm, einschl. hohlraumfreie sowie flächenbündige Verschließung der Bohrlöcher mit Kalk-Zementmörtel,
Kalkulationsansatz für Bohrlöcher: Abstand ca. aller 1,50 m in bis zu 25cm Außenmauerwerksschale, kleinteilig und gemäß Hersteller-Richtlinie
Kalkulationsansatz für Wandfläche: zu erwartende Hohlraumbreiten im Mittel ca. 7 cm,

Mehrmengen sind im Zuge der Bestandserfassung (sh. gesodnerte Position) der AG-Bauleitung im Vorfeld der Ausführugn anzuzeigen.'
Hersteller und Typ 'Richtfabrikat: KNAUF Hyperdämm Perlite'
Menge: 970,000 m2
Leistungsbereichkatalog: 012
DIN276_08: 339

**02.08.0090 Kerndämmung 0,045W/(mK)**
STLB-Bau 2025-10 012
Kerndämmung für 2-schalige Außenwand, im Einblasverfahren, Bemessungswert der Wärmeleitfähigkeit max. 0,045 W/(mK), Nennwert der Wärmeleitfähigkeit max. 0,044 W/(mK), Baustoffklasse DIN 4102-1 A1 (nichtbrennbar), Ausführung gemäß Einzelbeschreibung,
Einzelbeschreibungs-Nr 'Position beschreibt nur die Lieferung der Kerndämmung, die Einbringung ist in der vorherigen Position zu kalkulieren.

Abrechnung nach tatsächlichem Volumen des Hohlraumes gemessen am nachgewiesenen Verbrauch (vgl. Ausführungsbeschreibung).

Mehrmengen sind im Zuge der Bestandserfassung (sh. gesonderte Position) der AG-Bauleitung im Vorfeld der Ausführugn anzuzeigen.'
Menge: 68,000 m3
Leistungsbereichkatalog: 012
DIN276_08: 339

#### Abschnitt 02.09 Innendämmung

**Ausführungsbeschreibung 5 Ausführungsbeschreibung - Innendämmung**
*Innendämmung im System*
In den nachfolgenden Positionen ist die Innendämmung WTA Merkblatt 6-4-16/D und 6-5-14/D oder nach gesonderter Zulassung (abZ, gesamtes System) beschrieben und zu kalkulieren.
Es gelten die Anforderungen an die Innendämmung gem. Vorgaben des Herstellers. Für die systemkonformen Putze darüber hinaus gem. DIN EN 998-1 und DIN 18550-2 bzw. gem. Vorgaben Hersteller

Das Innendämm-System muss in seiner Gesamtheit mit allen einzelnen Lagen (einschl. systemkomformer Oberputz sowie Ebenheitsausgleich) und Bestandteilen aufeinander abgestimmt sein. Es ist ein bauaufsichtlich zugelassenes System anzubieten. Alle eingesetzten Zubehörteile müssen der bauaufsichtlichen Zulassung entsprechen und mit dem eingesetzten Putzsystem materialverträglich sein. Dies ist bei der Angebotsabgabe zu berücksichtigen und zu kalkulieren.

Bei der Ausführung der Innendämmung ist auf Spalt- und Luftraumfreiheit zu achten. Es ist ein durchgehend luftdichtes System herzustellen (vom Mauerwerk bis zum Oberputz). Besonderes Augenmerk liegt hierbei auf den Stöße, Eckausbildungen und insbesondere den Bauteilanschlüssen sowie Bauteildurchdringungen durch das Innendämm-System. Dies ist bei der Angebotsabgabe zu berücksichtigen und in die Leistungspositionen entsprechend zukalkulieren.
*Einbindung anschließende Bauteile*
An die Außenwände anschließende Bauteile (Innenwände, Geschossdecken, etc.) sind gem. den bauphysikalischen Erfordernissen mindestens 50cm mit dem nachfolgenden Innendämmsystem als Flankendämmung einzubinden. Dies ist nachstehend in in den Positionsmengen berücksichtigt.
*Schnittstelle zu Kerndämmung*
Die Innendämmung muss im System mit der Kerndämmung im System funktionieren. Daher erfolgt die Ausführung der der Innendämmung erst nach bescheinigter Hohlraumfreiheit im zweischaligen Mauerwerk (Nachweis des ungestörten Feuchtetransportes) im Zuge der Nachkontrolle durch den externen Gutachter, wie im vorgehenden Titel beschrieben.

*Hinweis: WÄNDE*
Wandflächen

Die nachfolgenden Positionen beschreiben die Ausführung des Innendämmsystems auf Wandflächen einschl. aller Wandversprünge, Pfeiler etc. mit Ausnahme der Fensternischen.
Dies ist bei der kalkulation zu berücksichtigen.
Die Abrechnung erfolgt nach tatsächlich bekleideter Wandfläche.
Die Eckausbildungen sind am Ende des Titels erfasst.

**02.09.0010 Haftbrücke mineral. Außenwand Mauerwerk**
STLB-Bau 2025-10 023
Haftbrücke mineralisch, kunststoffvergütet, für später aufzubringenden mineralischen Putz, auf Außenwand, innen, Untergrund Mauerwerk, Ausführung gemäß Einzelbeschreibung,
Einzelbeschreibungs-Nr 'systemkompatible Haftbrücke für Aufbringen des nachstehenden Putzsystems auf stark- bzw. unterschiedlich stark saugende Untergründe,
Ausführung erfolgt zeitversetzt, in Teilmengen gem. Baufortschritt.'
Menge: 65,000 m2
Leistungsbereichkatalog: 023
DIN276_08: 336

**02.09.0020 Haftbrücke mineral. Außenwand Beton**
STLB-Bau 2025-10 023
Haftbrücke mineralisch, kunststoffvergütet, für später aufzubringenden mineralischen Putz, auf Außenwand, innen, Untergrund Beton, Ausführung gemäß Einzelbeschreibung,
Einzelbeschreibungs-Nr 'systemkompatible Haftbrücke für Aufbringen des nachstehenden Putzsystems auf Betonoberflächen,
Ausführung erfolgt zeitversetzt, in Teilmengen gem. Baufortschritt.'
Menge: 5,000 m2
Leistungsbereichkatalog: 023
DIN276_08: 336

**02.09.0030 Spritzbewurf Kalkzement-Putzm. Außenwand innen**
STLB-Bau 2025-10 023
Nicht volldeckender Spritzbewurf aus Werktrockenmörtel, Kalkzement-Normalputzmörtel (GP), auf Außenwand, innen, Untergrund Mauerwerk, Arbeitshöhe der zu bearbeitenden oder zu bekleidenden Fläche bis 5,5 m über der Standfläche des hierfür erforderlichen Gerüstes, Gerüst wird gesondert vergütet, Ausführung gemäß Einzelbeschreibung,
Einzelbeschreibungs-Nr ',
Ausführung erfolgt zeitversetzt, in Teilmengen gem. Baufortschritt.'
Menge: 650,000 m2
Leistungsbereichkatalog: 023
DIN276_08: 336

**02.09.0040 Spritzbewurf Kalkzement-Putzm. Außenwand innen**
STLB-Bau 2025-10 023
Nicht volldeckender Spritzbewurf aus Werktrockenmörtel, Kalkzement-Normalputzmörtel (GP), auf Außenwand, innen, Untergrund Beton, Arbeitshöhe der zu bearbeitenden oder zu bekleidenden Fläche bis 5,5 m über der Standfläche des hierfür erforderlichen Gerüstes, Gerüst wird gesondert vergütet, Ausführung gemäß Einzelbeschreibung,
Einzelbeschreibungs-Nr ',
Ausführung erfolgt zeitversetzt, in Teilmengen gem. Baufortschritt.'
Menge: 5,000 m2
Leistungsbereichkatalog: 023
DIN276_08: 336

**02.09.0050 Unebenheit Wand Kalkzement-Normalputzm. D 2-5mm**
STLB-Bau 2025-04 023
Unebenheiten auf Wand, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 150,000 m2
Leistungsbereichkatalog: 023
DIN276_08: 336

**02.09.0060 Unebenheit Wand Kalkzement-Normalputzm. D 5-10mm**
STLB-Bau 2025-04 023
Unebenheiten auf Wand, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 75,000 m2
Leistungsbereichkatalog: 023
DIN276_08: 336

**02.09.0070 Unebenheit Wand Kalkzement-Normalputzm. D 10-15mm**
STLB-Bau 2025-04 023
Unebenheiten auf Wand, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 336

**02.09.0080 Unebenheit Wand Kalkzement-Normalputzm. D 15-20mm**
STLB-Bau 2025-04 023
Unebenheiten auf Wand, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 336

**02.09.0090 Innenputz einlagig Außenwand Kalkzement-Normalputzm. CSII D 15mm Q2 gefilzt**
STLB-Bau 2025-10 023
Einlagiges Innenputzsystem DIN 18550-2 auf Außenwand, innenseitig, Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 650,000 m2
Leistungsbereichkatalog: 023
DIN276_08: 336

**02.09.0100 Innenputz einlagig Außenwand Kalkzement-Normalputzm. CSII D 15mm Q2 gefilzt**
STLB-Bau 2025-10 023
Einlagiges Innenputzsystem DIN 18550-2 auf Außenwand, innenseitig, Putzgrund Beton, glatt, aus Kalkzement-Normalputzmörtel (GP) DIN EN 998-1, Druckfestigkeitsklasse CS II (1,5 bis 5 N/mm2), Dicke 15 mm, Putzoberfläche Qualitätsstufe 2 (Q2), gefilzt, Arbeitshöhe der zu bearbeitenden oder zu bekleidenden Fläche bis 5,5 m über der Standfläche des hierfür erforderlichen Gerüsts, Gerüst wird gesondert vergütet, Ausführung gemäß Einzelbeschreibung,
Einzelbeschreibungs-Nr 'Ebenheit gem. DIN 18202 Tabelle 3, vorbereitung für Montage Innendämmung,
Ausführung erfolgt zeitversetzt, in Teilmengen gem. Baufortschritt..'
Menge: 5,000 m2
Leistungsbereichkatalog: 023
DIN276_08: 336

**02.09.0110 Wärmedämmschicht Außenwand innenseitig Wand Mineralschaum 0,042W/(mK) D 120mm**
STLB-Bau 2025-04 023
Wärmedämmschicht der Außenwand, innenseitig, an Wand, aus Mineralschaum (Kalziumsilikathydrat), Bemessungswert der Wärmeleitfähigkeit max. 0,042 W/(mK), Nennwert der Wärmeleitfähigkeit max. 0,040 W/(mK), als Platte, Dämmschichtdicke 120 mm, verklebt und gedübelt, Untergrund Putz, Ausführung gemäß Einzelbeschreibung,
Einzelbeschreibungs-Nr 'Baustoffklasse: A1, nicht brennbar gemäß DIN EN 13501-1,
Verkleben mit systemzugehörigen Leichtmörtel,
Ausführung erfolgt zeitversetzt, in Teilmengen gem. Baufortschritt.'
Menge: 655,000 m2
Leistungsbereichkatalog: 023
DIN276_08: 336

**02.09.0120 Innenputz 2lagig Außenwand UP Kalk-Leichtputzm. D 10mm OP Kalkputzglätte geglättet**
STLB-Bau 2025-10 023
2-lagiges Innenputzsystem DIN 18550-2 auf Außenwand, innenseitig, Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten, bestehend aus:
Unterputz/Armierungsschicht mit Kalk-Leichtputzmörtel einschl. Armierungsgewebe, Überlappung Bahnenstöße mind. 10cm,
Oberputz als Kalkputzglätte oder Kalkfeinputz, geglättet,
einschl. Vorbereitung des Untergrundes durch Beischleifen von Unebenheiten in den Dämmplatten,
Ausführung erfolgt zeitversetzt, in Teilmengen gem. Baufortschritt.'
Menge: 655,000 m2
Leistungsbereichkatalog: 023
DIN276_08: 336

**02.09.0130 Zulage: Innenputz mit Putzoberfläche in Q3**
Zulage für den vorstehenden Innenputz für die Ausführung der Putzoberfläche in Qualitätsstufe 3 (Q3), nur auf gesonderte Anordnung der AG-Bauleitung.
Menge: 655,000 m2
DIN276_08: 336

**02.09.0140 Innenputz 2lagig Leibung B 15 cm UP Kalk-Leichtputzm. D 10mm OP Kalkputzglätte geglättet**
STLB-Bau 2025-10 023
2-lagiges Innenputzsystem DIN 18550-2 auf Leibung,
Breite Leibung '15' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Stirnseite der Dämmplatten, bestehend aus:
Unterputz/Armierungsschicht mit Kalk-Leichtputzmörtel einschl. Armierungsgewebe, Überlappung Bahnenstöße mind. 10cm,
Oberputz als Kalkputzglätte oder Kalkfeinputz, geglättet,
einschl. Vorbereitung des Untergrundes durch Beischleifen von Unebenheiten in den Dämmplatten,
Ausführung erfolgt zeitversetzt, in Teilmengen gem. Baufortschritt.'
Menge: 120,000 m
Leistungsbereichkatalog: 023
DIN276_08: 336

**02.09.0150 Zulage: Innenputz mit Putzoberfläche in Q3 Abwicklung bis 0,15m**
Zulage für den vorstehenden Innenputz für die Ausführung der Putzoberfläche in Qualitätsstufe 3 (Q3), Abwicklung bis 0,15m, nur auf gesonderte Anordnung der AG-Bauleitung.
Menge: 120,000 m
DIN276_08: 336

*Hinweis: FENSTERNISCHEN*
Fensterbrüstungsnischen

**02.09.0160 Haftbrücke mineral. Außenwand Mauerwerk 1-1,5m2**
STLB-Bau 2025-10 023
Haftbrücke mineralisch, kunststoffvergütet, für später aufzubringenden mineralischen Putz, auf Außenwand, innen, Untergrund Mauerwerk, Fläche über 1 bis 1,5 m2, Ausführung gemäß Einzelbeschreibung,
Einzelbeschreibungs-Nr 'Nischen der Fensterbrüstungen, einschl. beidseitige Wandversprünge, Tiefe bis 25cm, Höhe bis 100cm,
systemkompatible Haftbrücke für Aufbringen des nachstehenden Putzsystems auf stark- bzw. unterschiedlich stark saugende Untergründe,
Ausführung erfolgt zeitversetzt, in Teilmengen gem. Baufortschritt.'
Menge: 54,000 St
Leistungsbereichkatalog: 023
DIN276_08: 336

**02.09.0170 Spritzbewurf Kalkzement-Putzm. Brüstung innen 1-1,5m2**
STLB-Bau 2025-10 023
Nicht volldeckender Spritzbewurf aus Werktrockenmörtel, Kalkzement-Normalputzmörtel (GP), auf Brüstung, innen, Untergrund Mauerwerk, Fläche über 1 bis 1,5 m2, Arbeitshöhe der zu bearbeitenden oder zu bekleidenden Fläche bis 5,5 m über der Standfläche des hierfür erforderlichen Gerüstes, Gerüst wird gesondert vergütet, Ausführung gemäß Einzelbeschreibung,
Einzelbeschreibungs-Nr ',
Nischen der Fensterbrüstungen, Einzelflächen über 1 bis 1,5 m2,
einschl. beidseitige Wandversprünge, Tiefe bis 25cm, Höhe bis 100cm,
Ausführung erfolgt zeitversetzt, in Teilmengen gem. Baufortschritt.'
Menge: 54,000 St
Leistungsbereichkatalog: 023
DIN276_08: 336

**02.09.0180 Unebenheit Brüstung Kalkzement-Normalputzm. D 2-5mm 1-1,5m2**
STLB-Bau 2025-10 023
Unebenheiten auf Brüstung, innen, ausgleichen mit Kalkzement-Normalputzmörtel (GP) DIN EN 998-1, Dicke über 2 bis 5 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 15,000 St
Leistungsbereichkatalog: 023
DIN276_08: 336

**02.09.0190 Unebenheit Brüstung Kalkzement-Normalputzm. D 5-10mm 1-1,5m2**
STLB-Bau 2025-10 023
Unebenheiten auf Brüstung, innen, ausgleichen mit Kalkzement-Normalputzmörtel (GP) DIN EN 998-1, Dicke über 5 bis 10 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 St
Leistungsbereichkatalog: 023
DIN276_08: 336

**02.09.0200 Unebenheit Brüstung Kalkzement-Normalputzm. D 10-15mm 1-1,5m2**
STLB-Bau 2025-10 023
Unebenheiten auf Brüstung, innen, ausgleichen mit Kalkzement-Normalputzmörtel (GP) DIN EN 998-1, Dicke über 10 bis 15 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 St
Leistungsbereichkatalog: 023
DIN276_08: 336

**02.09.0210 Unebenheit Brüstung Kalkzement-Normalputzm. D 15-20mm 1-1,5m2**
STLB-Bau 2025-10 023
Unebenheiten auf Brüstung, innen, ausgleichen mit Kalkzement-Normalputzmörtel (GP) DIN EN 998-1, Dicke über 15 bis 20 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 St
Leistungsbereichkatalog: 023
DIN276_08: 336

**02.09.0220 Innenputz einlagig Brüstung Kalkzement-Normalputzm. CSII D 15mm Q2 gefilzt 1-1,5m2**
STLB-Bau 2025-10 023
Einlagiges Innenputzsystem DIN 18550-2 auf Brüstung, Putzgrund Mauerwerk, aus Kalkzement-Normalputzmörtel (GP) DIN EN 998-1, Druckfestigkeitsklasse CS II (1,5 bis 5 N/mm2), Dicke 15 mm, Putzoberfläche Qualitätsstufe 2 (Q2), gefilzt, Fläche über 1 bis 1,5 m2, Arbeitshöhe der zu bearbeitenden oder zu bekleidenden Fläche bis 5,5 m über der Standfläche des hierfür erforderlichen Gerüsts, Gerüst wird gesondert vergütet, Ausführung gemäß Einzelbeschreibung,
Einzelbeschreibungs-Nr 'Ausgleichsputz in Vorbereitung für Montage Innendämmung, Ebenheit gem. DIN 18202 Tabelle 3 Zeile 7 und gem. Vorgaben Hersteller Innendämmung, Nischen der Fensterbrüstungen, einschl. beidseitige Wandversprünge, Tiefe bis 25cm, Höhe bis 100cm,
Ausführung erfolgt zeitversetzt, in Teilmengen gem. Baufortschritt.'
Menge: 54,000 St
Leistungsbereichkatalog: 023
DIN276_08: 336

**02.09.0230 Wärmedämmschicht Außenwand innenseitig Nische Mineralschaum 0,042W/(mK) D 50mm**
STLB-Bau 2025-04 023
Wärmedämmschicht der Außenwand, innenseitig, an Nische, aus Mineralschaum (Kalziumsilikathydrat), Bemessungswert der Wärmeleitfähigkeit max. 0,042 W/(mK), Nennwert der Wärmeleitfähigkeit max. 0,040 W/(mK), als Platte, Dämmschichtdicke 50 mm, verklebt und gedübelt, Untergrund Putz, Ausführung gemäß Einzelbeschreibung,
Einzelbeschreibungs-Nr 'Nischen der Fensterbrüstungen, Einzelflächen über 1 bis 1,5 m2,
einschl. beidseitige Wandversprünge, Tiefe bis 25cm, Höhe bis 100cm,
Baustoffklasse: A1, nicht brennbar gemäß DIN EN 13501-1,
Verkleben mit systemzugehörigen Leichtmörtel,
Ausführung erfolgt zeitversetzt, in Teilmengen gem. Baufortschritt.'
Menge: 85,000 m2
Leistungsbereichkatalog: 023
DIN276_08: 336

**02.09.0240 Innenputz 2lagig Brüstung UP Kalk-Leichtputzm. D 10mm OP Kalkputzglätte geglättet 1-1,5m2**
STLB-Bau 2025-10 023
2-lagiges Innenputzsystem DIN 18550-2 auf Brüstung, Putzgrund Mineralschaumplatte (Kalziumsilikathydrat), Unterputz DIN EN 998-1 aus Kalk-Leichtputzmörtel, Druckfestigkeitsklasse CS II (1,5 bis 5 N/mm2), Dicke Unterputz 10 mm, Oberputz aus Kalkputzglätte, Putzoberfläche Qualitätsstufe 2 (Q2), geglättet, Fläche über 1 bis 1,5 m2, Arbeitshöhe der zu bearbeitenden oder zu bekleidenden Fläche bis 5,5 m über der Standfläche des hierfür erforderlichen Gerüsts, Gerüst wird gesondert vergütet, Ausführung gemäß Einzelbeschreibung,
Einzelbeschreibungs-Nr 'Nischen der Fensterbrüstungen, einschl. beidseitige Wandversprünge, Tiefe bis 25cm, Höhe bis 100cm,

Systemkonformes Putzsystem auf Dämmplatten, bestehend aus:
Unterputz/Armierungsschicht mit Kalk-Leichtputzmörtel einschl. Armierungsgewebe, Überlappung Bahnenstöße mind. 10cm,
Oberputz als Kalkputzglätte oder Kalkfeinputz, geglättet,
einschl. Vorbereitung des Untergrundes durch Beischleifen von Unebenheiten in den Dämmplatten,
Ausführung erfolgt zeitversetzt, in Teilmengen gem. Baufortschritt.'
Menge: 54,000 St
Leistungsbereichkatalog: 023
DIN276_08: 336

**02.09.0250 Zulage: Innenputz mit Putzoberfläche in Q3 Einzelfläche bis 1,5 m2**
Zulage für den vorstehenden Innenputz für die Ausführung der Putzoberfläche in Qualitätsstufe 3 (Q3), Einzelflächen bis 1,5 m2, nur auf gesonderte Anordnung der AG-Bauleitung.
Menge: 54,000 St
DIN276_08: 336

*Hinweis: FENSTERLEIBUNGEN*
Fensterleibungen

**02.09.0260 Unebenheit Leibung B 45 cm Kalkzement-Normalputzm. D 2-5mm**
STLB-Bau 2025-10 023
Unebenheiten auf Leibung, innen,
Breite Leibung '45' cm,
ausgleichen mit Kalkzement-Normalputzmörtel (GP) DIN EN 998-1, Dicke über 2 bis 5 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 102,500 m
Leistungsbereichkatalog: 023
DIN276_08: 336

**02.09.0270 Unebenheit Leibung B 45 cm Kalkzement-Normalputzm. D 5-10mm**
STLB-Bau 2025-10 023
Unebenheiten auf Leibung, innen,
Breite Leibung '45' cm,
ausgleichen mit Kalkzement-Normalputzmörtel (GP) DIN EN 998-1, Dicke über 5 bis 10 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 50,000 m
Leistungsbereichkatalog: 023
DIN276_08: 336

**02.09.0280 Unebenheit Leibung B 45 cm Kalkzement-Normalputzm. D 10-15mm**
STLB-Bau 2025-10 023
Unebenheiten auf Leibung, innen,
Breite Leibung '45' cm,
ausgleichen mit Kalkzement-Normalputzmörtel (GP) DIN EN 998-1, Dicke über 10 bis 15 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 25,000 m
Leistungsbereichkatalog: 023
DIN276_08: 336

**02.09.0290 Unebenheit Leibung B 45 cm Kalkzement-Normalputzm. D 15-20mm**
STLB-Bau 2025-10 023
Unebenheiten auf Leibung, innen,
Breite Leibung '45' cm,
ausgleichen mit Kalkzement-Normalputzmörtel (GP) DIN EN 998-1, Dicke über 15 bis 20 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 10,000 m
Leistungsbereichkatalog: 023
DIN276_08: 336

**02.09.0300 Unebenheit Leibung gewölbt B 45 cm Kalkzement-Normalputzm. D bis 20mm**
Zulage zu zuvor beschriebenen Ausgleichsputz bis D 20 mm auf Leibung für die gewölbte Oberfläche im Sturzbereich der Rundbogenfenster.
Menge: 17,500 m
DIN276_08: 336

**02.09.0310 Innenputz einlagig Leibung B 45 cm Kalkzement-Normalputzm. CSII D 15mm Q2 gefilzt**
STLB-Bau 2025-10 023
Einlagiges Innenputzsystem DIN 18550-2 auf Leibung,
Breite Leibung '45' cm,
Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 340,000 m
Leistungsbereichkatalog: 023
DIN276_08: 336

**02.09.0320 Innenputz einlagig Leibung gewölbt B 45 cm Kalkzement-Normalputzm. CSII D 15mm Q2 gefilzt**
STLB-Bau 2025-10 023
Einlagiges Innenputzsystem DIN 18550-2 auf Leibung, gewölbt,
Breite Leibung '45' cm,
Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 70,000 m
Leistungsbereichkatalog: 023
DIN276_08: 336

**02.09.0330 Wärmedämmschicht Außenwand innenseitig Leibung B 45 cm Mineralschaum 0,042W/(mK) D 40mm**
STLB-Bau 2025-10 023
Wärmedämmschicht der Außenwand, innenseitig, an Leibung,
Breite Leibung '45' cm,
aus Mineralschaum (Kalziumsilikathydrat), Bemessungswert der Wärmeleitfähigkeit max. 0,042 W/(mK), Nennwert der Wärmeleitfähigkeit max. 0,040 W/(mK), als Platte, Dämmschichtdicke 40 mm, verklebt und gedübelt, Untergrund Putz, Ausführung gemäß Einzelbeschreibung,
Einzelbeschreibungs-Nr 'Baustoffklasse: A1, nicht brennbar gemäß DIN EN 13501-1,
Verkleben mit systemzugehörigen Leichtmörtel,
einschl. raumseitige Eckausbildung sowie Anarbeiten an Fenster,
Ausführung erfolgt zeitversetzt, in Teilmengen gem. Baufortschritt.'
Menge: 340,000 m
Leistungsbereichkatalog: 023
DIN276_08: 336

**02.09.0340 Wärmedämmschicht Außenwand innenseitig Leibung gekrümmt B 45 cm Mineralschaum 0,042W/(mK) D 40mm**
STLB-Bau 2025-10 023
Wärmedämmschicht der Außenwand, innenseitig, an Leibung, gekrümmt,
Breite Leibung '45' cm,
aus Mineralschaum (Kalziumsilikathydrat), Bemessungswert der Wärmeleitfähigkeit max. 0,042 W/(mK), Nennwert der Wärmeleitfähigkeit max. 0,040 W/(mK), als Platte, Dämmschichtdicke 40 mm, verklebt und gedübelt, Untergrund Putz, Ausführung gemäß Einzelbeschreibung,
Einzelbeschreibungs-Nr 'Baustoffklasse: A1, nicht brennbar gemäß DIN EN 13501-1,
Verkleben mit systemzugehörigen Leichtmörtel,
einschl. raumseitige Eckausbildung sowie Anarbeiten an Fenster,
Ausführung erfolgt zeitversetzt, in Teilmengen gem. Baufortschritt.'
Menge: 70,000 m
Leistungsbereichkatalog: 023
DIN276_08: 336

**02.09.0350 Innenputz 2lagig Leibung B 45 cm UP Kalk-Leichtputzm. D 10mm OP Kalkputzglätte geglättet**
STLB-Bau 2025-10 023
2-lagiges Innenputzsystem DIN 18550-2 auf Leibung,
Breite Leibung '45' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten in Fensterleibungen, umlaufend, einschl. Stürze und Brüstungen, bestehend aus:
Unterputz/Armierungsschicht mit Kalk-Leichtputzmörtel einschl. Armierungsgewebe, Überlappung Bahnenstöße mind. 10cm,
Oberputz als Kalkputzglätte oder Kalkfeinputz, geglättet,
einschl. Vorbereitung des Untergrundes durch Beischleifen von Unebenheiten in den Dämmplatten,
Ausführung erfolgt zeitversetzt, in Teilmengen gem. Baufortschritt.'
Menge: 340,000 m
Leistungsbereichkatalog: 023
DIN276_08: 336

**02.09.0360 Innenputz 2lagig Leibung gewölbt B 45 cm UP Kalk-Leichtputzm. D 10mm OP Kalkputzglätte geglättet**
STLB-Bau 2025-10 023
2-lagiges Innenputzsystem DIN 18550-2 auf Leibung, gewölbt,
Breite Leibung '45' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten in Fensterleibungen, umlaufend, einschl. Stürze und Brüstungen, bestehend aus:
Unterputz/Armierungsschicht mit Kalk-Leichtputzmörtel einschl. Armierungsgewebe, Überlappung Bahnenstöße mind. 10cm,
Oberputz als Kalkputzglätte oder Kalkfeinputz, geglättet,
einschl. Vorbereitung des Untergrundes durch Beischleifen von Unebenheiten in den Dämmplatten,
Ausführung erfolgt zeitversetzt, in Teilmengen gem. Baufortschritt.'
Menge: 70,000 m
Leistungsbereichkatalog: 023
DIN276_08: 336

**02.09.0370 Zulage: Innenputz mit Putzoberfläche in Q3 Abwicklung bis 0,45m**
Zulage für den vorstehenden Innenputz für die Ausführung der Putzoberfläche in Qualitätsstufe 3 (Q3), Abwicklung bis 0,45m, nur auf gesonderte Anordnung der AG-Bauleitung.
Menge: 410,000 m
DIN276_08: 336

*Hinweis: DECKEN*
Deckenflächen

**02.09.0380 Haftbrücke mineral. Decke Beton**
STLB-Bau 2025-10 023
Haftbrücke mineralisch, kunststoffvergütet, für später aufzubringenden mineralischen Putz, auf Decke, innen, Untergrund Beton, Ausführung gemäß Einzelbeschreibung,
Einzelbeschreibungs-Nr 'systemkompatible Haftbrücke für Aufbringen des nachstehenden Putzsystems auf Betonoberflächen,
Ausführung erfolgt zeitversetzt, in Teilmengen gem. Baufortschritt.'
Menge: 75,000 m2
Leistungsbereichkatalog: 023
DIN276_08: 353

**02.09.0390 Innenputz einlagig Decke Kalkzement-Normalputzm. CSII D 15mm Q2 gefilzt**
STLB-Bau 2025-10 023
Einlagiges Innenputzsystem DIN 18550-2 auf Decke, Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 90,000 m2
Leistungsbereichkatalog: 023
DIN276_08: 353

**02.09.0400 Wärmedämmschicht unter Decke Decke Mineralschaum 0,042W/(mK) D 120mm**
STLB-Bau 2025-10 016
Wärmedämmschicht unter Decken, an Decken, aus Mineralschaum (Kalziumsilikathydrat) mit bauaufsichtlicher Zulassung, Bemessungswert der Wärmeleitfähigkeit max. 0,042 W/(mK), Nennwert der Wärmeleitfähigkeit max. 0,040 W/(mK), Baustoffklasse DIN 4102-1 A1 (nichtbrennbar), einlagig, als Platte, Dämmschichtdicke 120 mm, verklebt und gedübelt, Untergrund geputzt, Ausführung gemäß Einzelbeschreibung,
Einzelbeschreibungs-Nr 'Ausführung erfolgt zeitversetzt, in Teilmengen gem. Baufortschritt.'
Menge: 90,000 m2
Leistungsbereichkatalog: 016
DIN276_08: 353

**02.09.0410 Wärmedämmschicht unter Decke als Keil**
Zulage für Ausführung der Wärmedämmschicht unter Decke, wie zuvor beschrieben als keilförmige Flankendämmung,
Ausführung erfolgt zeitversetzt, in Teilmengen gem. Baufortschritt und in Abstimmung mit AG-Bauleitung und AG-seitig beauftragten Bauphysiker.
Menge: 90,000 m2
DIN276_08: 353

**02.09.0420 Innenputz 2lagig Decke UP Kalk-Leichtputzm. D 10mm OP Kalkputzglätte geglättet**
STLB-Bau 2025-10 023
2-lagiges Innenputzsystem DIN 18550-2 auf Decke, Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten, bestehend aus:
Unterputz/Armierungsschicht mit Kalk-Leichtputzmörtel einschl. Armierungsgewebe, Überlappung Bahnenstöße mind. 10cm,
Oberputz als Kalkputzglätte oder Kalkfeinputz, geglättet,
einschl. Vorbereitung des Untergrundes durch Beischleifen von Unebenheiten in den Dämmplatten,
Ausführung erfolgt zeitversetzt, in Teilmengen gem. Baufortschritt.'
Menge: 90,000 m2
Leistungsbereichkatalog: 023
DIN276_08: 353

**02.09.0430 Zulage: Innenputz mit Putzoberfläche in Q3**
Zulage für den vorstehenden Innenputz für die Ausführung der Putzoberfläche in Qualitätsstufe 3 (Q3), nur auf gesonderte Anordnung der AG-Bauleitung.
Menge: 90,000 m2
DIN276_08: 353

**02.09.0440 Innenputz 2lagig Leibung B 15 cm UP Kalk-Leichtputzm. D 10mm OP Kalkputzglätte geglättet**
STLB-Bau 2025-10 023
2-lagiges Innenputzsystem DIN 18550-2 auf Leibung,
Breite Leibung '15' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Stirnseite der Dämmplatten, bestehend aus:
Unterputz/Armierungsschicht mit Kalk-Leichtputzmörtel einschl. Armierungsgewebe, Überlappung Bahnenstöße mind. 10cm,
Oberputz als Kalkputzglätte oder Kalkfeinputz, geglättet,
einschl. Vorbereitung des Untergrundes durch Beischleifen von Unebenheiten in den Dämmplatten,
Ausführung erfolgt zeitversetzt, in Teilmengen gem. Baufortschritt.'
Menge: 175,000 m
Leistungsbereichkatalog: 023
DIN276_08: 353

**02.09.0450 Zulage: Innenputz mit Putzoberfläche in Q3 Abwicklung bis 0,15m**
Zulage für den vorstehenden Innenputz für die Ausführung der Putzoberfläche in Qualitätsstufe 3 (Q3), Abwicklung bis 0,15m, nur auf gesonderte Anordnung der AG-Bauleitung.
Menge: 175,000 m
DIN276_08: 353

*Hinweis: Einbauteile, Profile, Sonstiges*
Einbauteile, Profile und Sonstiges

**02.09.0460 Außen- und Innenecke Innendämmsystem herstellen**
Herstellung von Außen- und Innenecke im zuvor beschriebenen Innendämmsystem,
Position beinhaltet:
- Herstellung der Ecke/Kante im Ausgleichsputz, Dicke bis 40mm, einschl. hierfür erforderlicher Putzprofile
- Zuschnitt der Dämmplatten, Dicke bis 120mm
- Luftdichtes Anarbeiten der Plattenstöße

Die Kantenausbildung im systemkonformen Oberputz auf den Dämmplatten ist in den nachstehenden Positionen gesondert erfasst.
Menge: 900,000 m
DIN276_08: 336

**02.09.0470 Außen- und Innenecke gewölbt Innendämmsystem herstellen**
Zulage zu zuvor beschriebener Position für Herstellung der Außen- und Innenecke im Innendämmsystem gewölbt.
Menge: 70,000 m
DIN276_08: 336

**02.09.0480 Kante Innenputz anschlagen D 15mm**
STLB-Bau 2025-04 023
Kante im Innenputz anschlagen, an Außenwand, innen, für Putzdicke 15 mm, Ausführung gemäß Einzelbeschreibung,
Einzelbeschreibungs-Nr 'Kanten an Fenster- und Türleibungen, umlaufend, Pfeilern, Wandversprüngen, etc. und an der Oberseite der Fensterbrüstung.'
Menge: 750,000 m
Leistungsbereichkatalog: 023
DIN276_08: 336

**02.09.0490 Kante Innenputz anschlagen gebogen D 15mm**
STLB-Bau 2025-04 023
Kante im Innenputz anschlagen, an Außenwand, innen, gebogen, für Putzdicke 15 mm, Ausführung gemäß Einzelbeschreibung,
Einzelbeschreibungs-Nr 'Zulage zu zuvor beschriebes Anschlagen von Kanten für die Ausführung im Bereich von Rundbögen.'
Menge: 70,000 m
Leistungsbereichkatalog: 023
DIN276_08: 336

**02.09.0500 Kantenprofil Innenputz Stahl verz D 15mm**
STLB-Bau 2025-04 023
Kante im Innenputz mit Kantenprofil an Außenwand, innen, aus verzinktem Stahl, für Putzdicke 15 mm, Ausführung gemäß Einzelbeschreibung,
Einzelbeschreibungs-Nr 'Eckprofil mit Gewebe,
Kanten an Fenster- und Türleibungen, umlaufend, Pfeilern, Wandversprüngen, etc. und an der Oberseite der Fensterbrüstung.'
Menge: 750,000 m
Leistungsbereichkatalog: 023
DIN276_08: 336

**02.09.0510 Kantenprofil Innenputz Stahl verz gebogen D 15mm**
STLB-Bau 2025-04 023
Kante im Innenputz mit Kantenprofil an Außenwand, innen, aus verzinktem Stahl, gebogen, für Putzdicke 15 mm, Ausführung gemäß Einzelbeschreibung,
Einzelbeschreibungs-Nr 'Zulage zu zuvor beschriebenen Kantenprofilen für die Ausführung im Bereich von Rundbögen.'
Menge: 70,000 m
Leistungsbereichkatalog: 023
DIN276_08: 336

**02.09.0520 An-Abschlussprofil Dichtband Kunststoff D 15mm**
STLB-Bau 2025-04 023
An-/Abschluss mit Profil mit Dichtband, an Außenwand, innen, aus Kunststoff, für Putzdicke 15 mm, Ausführung gemäß Einzelbeschreibung,
Einzelbeschreibungs-Nr 'Anputzleiste zum Anschluss an Fenster und Türen, mit Abzugskante, selbstklebendes Dichtungsprofil, Schutzlippe und Gewebeband, Farbe weiß.'
Menge: 410,000 m
Leistungsbereichkatalog: 023
DIN276_08: 336

**02.09.0530 An-Abschlussprofil Dichtband Kunststoff gebogen D 15mm**
STLB-Bau 2025-04 023
An-/Abschluss mit Profil mit Dichtband, an Außenwand, innen, aus Kunststoff, gebogen, für Putzdicke 15 mm, Ausführung gemäß Einzelbeschreibung,
Einzelbeschreibungs-Nr 'Zulage für die zuvor beschriebenen An-/Abschlussprofile für die Ausführung im Bereich von Rundbögen.'
Menge: 70,000 m
Leistungsbereichkatalog: 023
DIN276_08: 336

**02.09.0540 UP-Profil Innenputz Stahl niro D 15mm**
STLB-Bau 2025-10 023
Unterputzprofil im Innenputz, an Außenwand, innen, aus nichtrostendem Stahl, für Putzdicke 15 mm.
Menge: 450,000 m
Leistungsbereichkatalog: 023
DIN276_08: 336

**02.09.0550 UP-Profil Innenputz Stahl niro D 15mm**
STLB-Bau 2025-10 023
Unterputzprofil im Innenputz, an Decke, innen, aus nichtrostendem Stahl, für Putzdicke 15 mm.
Menge: 10,000 m
Leistungsbereichkatalog: 023
DIN276_08: 353

**02.09.0560 Trennstreifen**
STLB-Bau 2025-10 023
Trennstreifen, Ausführung gemäß Einzelbeschreibung,
Einzelbeschreibungs-Nr 'Hanf-Filz-Dämmstreifen, Baustoffklasse E,  zur Entkopplung im Übergang Innendämmung auf Massivdecken bzw. umlaufend um Deckenbalken (Holz + Stahl),
Breite Trennbandstreifen: bis 20cm,
Abrechnung nach tatsächlich verbauter Länge,
Ausführung erfolgt zeitversetzt, in Teilmengen gem. Baufortschritt.'
Menge: 400,000 m
Leistungsbereichkatalog: 023
DIN276_08: 353

**02.09.0570 Trennband**
STLB-Bau 2025-10 023
Trennband für Putzanschlüsse, an Treppenhauswand, innen, Ausführung gemäß Einzelbeschreibung,
Einzelbeschreibungs-Nr 'Trennband für Entkopplung des Ausgleichsputzes über alle Schichten im Übergang von Böden auf Wände, Abrechnung nach tatsächlicher Länge,
Ausführung erfolgt zeitversetzt, in Teilmengen gem. Baufortschritt.'
Menge: 350,000 m
Leistungsbereichkatalog: 023
DIN276_08: 336

**02.09.0580 Trennschnitt**
STLB-Bau 2025-04 023
Trennschnitt zwischen Putz und angrenzenden Bauteilen, innen, Ausführung gemäß Einzelbeschreibung,
Einzelbeschreibungs-Nr 'Trennschnitt in allen Schichten der Putzsysteme.'
Menge: 300,000 m
Leistungsbereichkatalog: 023
DIN276_08: 336

**02.09.0590 Trennschnitt**
STLB-Bau 2025-04 023
Trennschnitt zwischen Wand- und Deckenputz, innen, Ausführung gemäß Einzelbeschreibung,
Einzelbeschreibungs-Nr 'Trennschnitt in allen Schichten der Putzsysteme.'
Menge: 175,000 m
Leistungsbereichkatalog: 023
DIN276_08: 353

**02.09.0600 Auffüllen Balkenkopfauflager mit Perliten**
Auffüllen der Balkenkopfauflager im Wandbereich mit Perliten, gem. Vorgaben Bauphysiker,
Ausführung erfolgt zeitversetzt, in Teilmengen gem. Baufortschritt.
Menge: 100,000 St
DIN276_08: 336

**02.09.0610 Abkleben Balkenkopfauflager**
Abkleben Balkenkopfauflager, umlaufend, luftdicht, mit starkklebendem Hochleistungsklebeband, gem. Vorgaben Bauphysiker,
Ausführung erfolgt zeitversetzt, in Teilmengen gem. Baufortschritt.
Menge: 100,000 St
DIN276_08: 336

**02.09.0620 Herstellen Aussparungen Putz innen bis 0,01m2**
STLB-Bau 2025-10 023
Herstellen von Aussparungen im Putz, innen, Flächengröße bis 0,01 m2, Arbeitshöhe des Montageortes bis 5,5 m über der Standfläche des hierfür erforderlichen Gerüsts, Gerüst wird gesondert vergütet, Ausführung gemäß Einzelbeschreibung,
Einzelbeschreibungs-Nr 'Anarbeiten der Ausgleichsputzschicht unter Dämmplatten an Einbauteile (Aufhängungen HZK, Heizungsrohre, Befestigungen Brüstungskanäle, etc.),
Ausführung erfolgt zeitversetzt, in Teilmengen gem. Baufortschritt.'
Menge: 200,000 St
Leistungsbereichkatalog: 023
DIN276_08: 336

**02.09.0630 Herstellen Aussparungen Putz innen 0,01-0,05m2**
STLB-Bau 2025-10 023
Herstellen von Aussparungen im Putz, innen, Flächengröße über 0,01 bis 0,05 m2, Arbeitshöhe des Montageortes bis 5,5 m über der Standfläche des hierfür erforderlichen Gerüsts, Gerüst wird gesondert vergütet, Ausführung gemäß Einzelbeschreibung,
Einzelbeschreibungs-Nr 'Anarbeiten der Ausgleichsputzschicht unter Dämmplatten an die durchlaufenden Deckenbalken (Holz sowie Stahl),
Ausführung erfolgt zeitversetzt, in Teilmengen gem. Baufortschritt.'
Menge: 100,000 St
Leistungsbereichkatalog: 023
DIN276_08: 336

**02.09.0640 Herstellen Aussparung Ausgleichsputz an Doppel-T-Trägern**
Erschwernis-Zulage für das Herstellen von Aussparung wie zuvor beschrieben an Doppel-T-Stahlträger und damit verbundener erhöhter Aufwand für das luftdichte Anarbeiten an die Trägergeometrie.
Menge: 60,000 St
DIN276_08: 336

**02.09.0650 Aussparung Dämmpl. Innenwärmedämmung**
STLB-Bau 2025-10 023
Aussparung in Dämmplatte, Mineralschaum (Kalziumsilikathydrat), für Innenwärmedämmung, Dicke Dämmplatte 60 mm, Ausschnittform rund, Ausführung gemäß Einzelbeschreibung,
Einzelbeschreibungs-Nr 'Luftdichtes Anarbeiten der Dämmplatten an Einbauteile im Bereich der Fensternischen (Aufhängungen HZK, Heizungsrohre, Befestigungen Brüstungskanäle, etc.), Flächengröße bis 0,01 m2,
Ausführung erfolgt zeitversetzt, in Teilmengen gem. Baufortschritt.'
Menge: 100,000 St
Leistungsbereichkatalog: 023
DIN276_08: 336

**02.09.0660 Aussparung Dämmpl. Innenwärmedämmung**
STLB-Bau 2025-10 023
Aussparung in Dämmplatte, Mineralschaum (Kalziumsilikathydrat), für Innenwärmedämmung, Dicke Dämmplatte 120 mm, Ausschnittform rund, Ausführung gemäß Einzelbeschreibung,
Einzelbeschreibungs-Nr 'Luftdichtes Anarbeiten der Dämmplatten an Einbauteile (Aufhängungen HZK, Heizungsrohre, Befestigungen Brüstungskanäle, etc.), Flächengröße bis 0,01 m2,
Ausführung erfolgt zeitversetzt, in Teilmengen gem. Baufortschritt.'
Menge: 100,000 St
Leistungsbereichkatalog: 023
DIN276_08: 336

**02.09.0670 Aussparung Dämmpl. Innenwärmedämmung**
STLB-Bau 2025-10 023
Aussparung in Dämmplatte, Mineralschaum (Kalziumsilikathydrat), für Innenwärmedämmung, Dicke Dämmplatte 120 mm, Ausschnittform rechteckig, Ausführung gemäß Einzelbeschreibung,
Einzelbeschreibungs-Nr 'Luftdichtes Anarbeiten der Wärmedämmschicht an die durchlaufenden Deckenbalken (Holz sowie Stahl), Flächengröße über 0,01 bis 0,05 m2,
Ausführung erfolgt zeitversetzt, in Teilmengen gem. Baufortschritt.'
Menge: 100,000 St
Leistungsbereichkatalog: 023
DIN276_08: 336

**02.09.0680 Aussparung Dämmpl. Innenwärmedämmung an Doppel-T-Trägern**
Erschwernis-Zulage für das Herstellen von Aussparung wie zuvor beschrieben an Doppel-T-Stahlträger und damit verbundener erhöhter Aufwand für das luftdichte Anarbeiten an die Trägergeometrie.
Menge: 60,000 St
DIN276_08: 336

**02.09.0690 Herstellen Aussparungen Putz innen bis 0,01m2**
STLB-Bau 2025-10 023
Herstellen von Aussparungen im Putz, innen, Flächengröße bis 0,01 m2, Arbeitshöhe des Montageortes bis 5,5 m über der Standfläche des hierfür erforderlichen Gerüsts, Gerüst wird gesondert vergütet, Ausführung gemäß Einzelbeschreibung,
Einzelbeschreibungs-Nr 'Anarbeiten der Obersputzschicht (über alle Lagen) auf Dämmplatten an Einbauteile (Aufhängungen HZK, Heizungsrohre, Befestigungen Brüstungskanäle, etc.),
Ausführung erfolgt zeitversetzt, in Teilmengen gem. Baufortschritt.'
Menge: 200,000 St
Leistungsbereichkatalog: 023
DIN276_08: 336

**02.09.0700 Herstellen Aussparungen Putz innen 0,01-0,05m2**
STLB-Bau 2025-10 023
Herstellen von Aussparungen im Putz, innen, Flächengröße über 0,01 bis 0,05 m2, Arbeitshöhe des Montageortes bis 5,5 m über der Standfläche des hierfür erforderlichen Gerüsts, Gerüst wird gesondert vergütet, Ausführung gemäß Einzelbeschreibung,
Einzelbeschreibungs-Nr 'Anarbeiten der Obersputzschicht (über alle Lagen) auf Dämmplatten an die durchlaufenden Deckenbalken (Holz sowie Stahl), einschl. Zuschnitt Armierungsgewebe,
Ausführung erfolgt zeitversetzt, in Teilmengen gem. Baufortschritt.'
Menge: 100,000 St
Leistungsbereichkatalog: 023
DIN276_08: 336

**02.09.0710 Herstellen Aussparung Putz an Doppel-T-Trägern**
Erschwernis-Zulage für das Herstellen von Aussparung wie zuvor beschrieben an Doppel-T-Stahlträger und damit verbundener erhöhter Aufwand für das luftdichte Anarbeiten an die Trägergeometrie.
Menge: 60,000 St
DIN276_08: 336

**02.09.0720 Ausschneiden Dämmpl. Sparren Innenwärmedämmung**
STLB-Bau 2025-10 023
Ausschneiden von Dämmplatten an Sparren, Mineralschaum (Kalziumsilikathydrat), für Innenwärmedämmung, Dicke Dämmplatte 120 mm, Ausführung gemäß Einzelbeschreibung,
Einzelbeschreibungs-Nr 'Luftdichtes Anarbeiten der Dämmplatten an längs in Dämmebene verlaufende Fachwerkwandkonstruktionen,
Abrechnung nach Länge Schnittkanten/Geometrie Fachwerk,
Ausführung erfolgt zeitversetzt, in Teilmengen gem. Baufortschritt.'
Menge: 75,000 m
Leistungsbereichkatalog: 023
DIN276_08: 336

#### Abschnitt 02.10 Nachträgliche Leistungen

*Hinweis: HINWEIS: Titelinhalt und Kalkulationshinweise*
Die in diesem Titel enthaltenen Position gelten für nachträgliche Leistungen für zeitlich vom Hauptauftrag entkoppelte Ausbesserungsarbeiten nach Abruf durch die AG-Bauleitung.

Gesonderte Baustellenan- und -abfahrten sind in die Positionen mit einzukalkulieren einschl. der für die Leistungserbringung erforderlichen Arbeitsmittel und -geräte. Dies umfasst auch das Auf- und Abbauen von Arbeitsgerüsten. Der AN hat von insgesamt 5 gesonderten Arbeitseinsätzen auszugehen und zu kalkulieren. Weitere Anfahrten werden gesondert vergütet (sh. Titel "Sonstige Leistungen").

**02.10.0010 Schutzabdeck. Fenster Tür bis 1m2 Folie D 0,4mm herstellen**
STLB-Bau 2025-10 034
Schutzabdeckung des Fensters und der Tür, einseitig, Einzelflächen bis 1 m2,
Abdeckung aus Folie, Dicke 0,4 mm, Stöße und Ränder verkleben, herstellen, Arbeitshöhe der zu bearbeitenden oder zu bekleidenden Fläche bis 5,5 m über der Standfläche des hierfür erforderlichen Gerüstes, Gerüst wird gesondert vergütet.
Menge: 10,000 St
Leistungsbereichkatalog: 034
DIN276_08: 339

**02.10.0020 Schutzabdeck. Fenster Tür bis 1m2 Folie D 0,4mm beseitigen**
STLB-Bau 2025-10 034
Schutzabdeckung des Fensters und der Tür, einseitig, Einzelflächen bis 1 m2,
Abdeckung aus Folie, Dicke 0,4 mm, beseitigen, Arbeitshöhe der zu bearbeitenden oder zu bekleidenden Fläche bis 5,5 m über der Standfläche des hierfür erforderlichen Gerüstes, Gerüst wird gesondert vergütet, Ausführung gemäß Einzelbeschreibung,
Einzelbeschreibungs-Nr 'einschl. Entsorgung.'
Menge: 10,000 St
Leistungsbereichkatalog: 034
DIN276_08: 339

**02.10.0030 Schutzabdeck. Fenster Tür bis 2m2 Folie D 0,4mm herstellen**
STLB-Bau 2025-10 034
Schutzabdeckung des Fensters und der Tür, einseitig, Einzelflächen bis 2 m2,
Abdeckung aus Folie, Dicke 0,4 mm, Stöße und Ränder verkleben, herstellen, Arbeitshöhe der zu bearbeitenden oder zu bekleidenden Fläche bis 5,5 m über der Standfläche des hierfür erforderlichen Gerüstes, Gerüst wird gesondert vergütet.
Menge: 35,000 St
Leistungsbereichkatalog: 034
DIN276_08: 339

**02.10.0040 Schutzabdeck. Fenster Tür bis 2m2 Folie D 0,4mm beseitigen**
STLB-Bau 2025-10 034
Schutzabdeckung des Fensters und der Tür, einseitig, Einzelflächen bis 2 m2,
Abdeckung aus Folie, Dicke 0,4 mm, beseitigen, Arbeitshöhe der zu bearbeitenden oder zu bekleidenden Fläche bis 5,5 m über der Standfläche des hierfür erforderlichen Gerüstes, Gerüst wird gesondert vergütet, Ausführung gemäß Einzelbeschreibung,
Einzelbeschreibungs-Nr 'einschl. Entsorgung.'
Menge: 35,000 St
Leistungsbereichkatalog: 034
DIN276_08: 339

**02.10.0050 Schutzabdeck. Fenster Tür bis 4m2 Folie D 0,4mm herstellen**
STLB-Bau 2025-10 034
Schutzabdeckung des Fensters und der Tür, einseitig, Einzelflächen bis 4 m2,
Abdeckung aus Folie, Dicke 0,4 mm, Stöße und Ränder verkleben, herstellen, Arbeitshöhe der zu bearbeitenden oder zu bekleidenden Fläche bis 5,5 m über der Standfläche des hierfür erforderlichen Gerüstes, Gerüst wird gesondert vergütet.
Menge: 54,000 St
Leistungsbereichkatalog: 034
DIN276_08: 339

**02.10.0060 Schutzabdeck. Fenster Tür bis 4m2 Folie D 0,4mm beseitigen**
STLB-Bau 2025-10 034
Schutzabdeckung des Fensters und der Tür, einseitig, Einzelflächen bis 4 m2,
Abdeckung aus Folie, Dicke 0,4 mm, beseitigen, Arbeitshöhe der zu bearbeitenden oder zu bekleidenden Fläche bis 5,5 m über der Standfläche des hierfür erforderlichen Gerüstes, Gerüst wird gesondert vergütet, Ausführung gemäß Einzelbeschreibung,
Einzelbeschreibungs-Nr 'einschl. Entsorgung.'
Menge: 54,000 St
Leistungsbereichkatalog: 034
DIN276_08: 339

**02.10.0070 Schutzabdeck. Bodenfläche Vlies herstellen**
STLB-Bau 2025-10 034
Schutzabdeckung der Bodenfläche,
Abdeckung aus folienkaschiertem Vlies, Stöße überlappen, Ränder kleben, herstellen.
Menge: 100,000 m2
Leistungsbereichkatalog: 034
DIN276_08: 359

**02.10.0080 Schutzabdeck. Bodenfläche Vlies herstellen**
STLB-Bau 2025-10 034
Schutzabdeckung der Bodenfläche,
Abdeckung aus selbstklebendem Vlies, Stöße überlappen, Ränder kleben, herstellen.
Menge: 100,000 m2
Leistungsbereichkatalog: 034
DIN276_08: 359

**02.10.0090 Schutzabdeck. Bodenfläche Vlies beseitigen**
STLB-Bau 2025-10 034
Schutzabdeckung der Bodenfläche,
Abdeckung aus Vlies, beseitigen, Ausführung gemäß Einzelbeschreibung,
Einzelbeschreibungs-Nr 'einschl. Entsorgung.'
Menge: 200,000 m2
Leistungsbereichkatalog: 034
DIN276_08: 359

**02.10.0100 Luftdichtes Abkleben der Übergänge Innendämmung zu Trockenbau**
Anschlüsse Trockenbau, abkleben, luftdicht, mit starkklebendem Hochleistungsklebeband, Anschlüsse horizontal und vertikal, an Wänden und Decken, gem. Vorgaben Bauphysiker,
Ausführung erfolgt nach Stellen der Trockenbauelemente, zeitversetzt, in Teilmengen gem. Baufortschritt.
Menge: 1000,000 m
DIN276_08: 345

**02.10.0110 Nachträgl.Putzen Teilflächen innen Kalkzement-Normalputzm. geglättet D 10mm bis 0,02m2**
STLB-Bau 2025-04 023
Nachträgliches Putzen von Teilflächen, innen, Kalkzement-Normalputzmörtel (GP) DIN EN 998-1, geglättet, Putzoberfläche Qualitätsstufe 2 (Q2), Dicke 10 mm, Flächengröße bis 0,02 m2, Arbeitshöhe des Montageortes bis 5,5 m über der Standfläche des hierfür erforderlichen Gerüstes, Gerüst wird gesondert vergütet, Ausführung gemäß Einzelbeschreibung,
Einzelbeschreibungs-Nr 'einschl. Kalkputzglätte, auf Anordnung/in Abstimmung mit AG-Bauleitung'
Menge: 250,000 St
Leistungsbereichkatalog: 023
DIN276_08: 345

**02.10.0120 Nachträgl.Putzen Teilflächen innen Kalkzement-Normalputzm. geglättet D 10mm 0,02-0,1m2**
STLB-Bau 2025-04 023
Nachträgliches Putzen von Teilflächen, innen, Kalkzement-Normalputzmörtel (GP) DIN EN 998-1, geglättet, Putzoberfläche Qualitätsstufe 2 (Q2), Dicke 10 mm, Flächengröße über 0,02 bis 0,1 m2, Arbeitshöhe des Montageortes bis 5,5 m über der Standfläche des hierfür erforderlichen Gerüstes, Gerüst wird gesondert vergütet, Ausführung gemäß Einzelbeschreibung,
Einzelbeschreibungs-Nr 'einschl. Kalkputzglätte, auf Anordnung/in Abstimmung mit AG-Bauleitung'
Menge: 100,000 St
Leistungsbereichkatalog: 023
DIN276_08: 345

**02.10.0130 Nachträgl.Putzen Teilflächen innen Kalkzement-Normalputzm. geglättet D 10mm 0,1-0,25m2**
STLB-Bau 2025-04 023
Nachträgliches Putzen von Teilflächen, innen, Kalkzement-Normalputzmörtel (GP) DIN EN 998-1, geglättet, Putzoberfläche Qualitätsstufe 2 (Q2), Dicke 10 mm, Flächengröße über 0,1 bis 0,25 m2, Arbeitshöhe des Montageortes bis 5,5 m über der Standfläche des hierfür erforderlichen Gerüstes, Gerüst wird gesondert vergütet, Ausführung gemäß Einzelbeschreibung,
Einzelbeschreibungs-Nr 'einschl. Kalkputzglätte, auf Anordnung/in Abstimmung mit AG-Bauleitung'
Menge: 50,000 St
Leistungsbereichkatalog: 023
DIN276_08: 345

**02.10.0140 Nachträgl.Putzen Teilflächen innen Kalkzement-Normalputzm. geglättet D 10mm**
STLB-Bau 2025-04 023
Nachträgliches Putzen von Teilflächen, innen, Kalkzement-Normalputzmörtel (GP) DIN EN 998-1, geglättet, Putzoberfläche Qualitätsstufe 2 (Q2), Dicke 10 mm, Arbeitshöhe des Montageortes bis 5,5 m über der Standfläche des hierfür erforderlichen Gerüstes, Gerüst wird gesondert vergütet, Ausführung gemäß Einzelbeschreibung,
Einzelbeschreibungs-Nr 'einschl. Kalkputzglätte, in Kleinflächen, auf Anordnung/in Abstimmung mit AG-Bauleitung'
Menge: 5,000 m2
Leistungsbereichkatalog: 023
DIN276_08: 345

**02.10.0150 Zu-Überputzen Schlitze innen Kalkzement-Normalputzm. geglättet D 20mm B bis 5cm**
STLB-Bau 2025-04 023
Zu-/Überputzen von Schlitzen, innen, an Wand, Kalkzement-Normalputzmörtel (GP) DIN EN 998-1, geglättet, Putzoberfläche Qualitätsstufe 2 (Q2), Dicke 20 mm, Breite bis 5 cm, Arbeitshöhe des Montageortes bis 5,5 m über der Standfläche des hierfür erforderlichen Gerüstes, Gerüst wird gesondert vergütet, Ausführung gemäß Einzelbeschreibung,
Einzelbeschreibungs-Nr 'nachträgliches Schließen Installationsschlitzen, Schlitztiefe bis 5cm,
einschl. Kalkputzglätte, auf Anordnung/in Abstimmung mit AG-Bauleitung'
Menge: 50,000 m
Leistungsbereichkatalog: 023
DIN276_08: 345

**02.10.0160 Zu-Überputzen Schlitze innen Kalkzement-Normalputzm. geglättet D 20mm B 5-10cm**
STLB-Bau 2025-04 023
Zu-/Überputzen von Schlitzen, innen, an Wand, Kalkzement-Normalputzmörtel (GP) DIN EN 998-1, geglättet, Putzoberfläche Qualitätsstufe 2 (Q2), Dicke 20 mm, Breite über 5 bis 10 cm, Arbeitshöhe des Montageortes bis 5,5 m über der Standfläche des hierfür erforderlichen Gerüstes, Gerüst wird gesondert vergütet, Ausführung gemäß Einzelbeschreibung,
Einzelbeschreibungs-Nr 'nachträgliches Schließen Installationsschlitzen, Schlitztiefe bis 5cm,
einschl. Kalkputzglätte, auf Anordnung/in Abstimmung mit AG-Bauleitung'
Menge: 25,000 m
Leistungsbereichkatalog: 023
DIN276_08: 345

#### Abschnitt 02.11 Sonstige Leistungen

*Hinweis: HINWEIS: Titelinhalt*
Die in diesem Titel enthaltenen Position gelten für zusätzliche (über den Umfang dieses LV hinausreichende) Leistungen und nur nach Abruf durch die AG-Bauleitung.

**02.11.0010 Zusätzliche Baustellen an-/abfahrt**
Zusätzliche Baustellen an-/abfahrt,
Position gilt für zusätzliche (über den Umfang dieses LV hinausreichende) An- und Abfahrten nach Abruf durch die AG-Bauleitung.
Menge: 5,000 St
DIN276_08: 349

**02.11.0020 Kante Innenputz anschlagen gebogen D 10mm**
STLB-Bau 2025-10 023
Kante im Innenputz anschlagen, an Außenwand, innen, gebogen, für Putzdicke 10 mm, Ausführung gemäß Einzelbeschreibung,
Einzelbeschreibungs-Nr 'Kanten im Innenputz an abgefasten/runden Mauerwerksecken der Mauerwerksgeometrie folgend gerundet oder abgefast ausbilden,
Ausführung gem. Vorgabe AG-Bauleitung.'
Menge: 20,000 m
Leistungsbereichkatalog: 023
DIN276_08: 345

**02.11.0030 Kante Innenputz anschlagen gebogen D 15mm**
STLB-Bau 2025-10 023
Kante im Innenputz anschlagen, an Außenwand, innen, gebogen, für Putzdicke 15 mm, Ausführung gemäß Einzelbeschreibung,
Einzelbeschreibungs-Nr 'Kanten im Innenputz an abgefasten/runden Mauerwerksecken der Mauerwerksgeometrie folgend gerundet oder abgefast ausbilden,
Ausführung gem. Vorgabe AG-Bauleitung.'
Menge: 20,000 m
Leistungsbereichkatalog: 023
DIN276_08: 345

**02.11.0040 Anfahrschutz Stahl grundbesch**
STLB-Bau 2025-04 017
Anfahrschutz aus Stahl, mit Grundbeschichtung, befestigen an der Wand, Ausführung gemäß Einzelbeschreibung,
Einzelbeschreibungs-Nr 'Montage Anfahrschutz zur Vorbeugung Beschädigung Putzflächen bei Anlieferungen,
Unterputzmontage auf Wand (Beton oder Mauerwerk), Ausführungsort im Gebäude in Verkehrsflächen (Treppenhäuser, Aufzug und Flure) gem. Vorgabe AG-Bauleitung, einschl. aller Befestigungsmittel und zugehöriger Bohrungen in Untergrund, Abstand zu Befestigungsuntergrund bis 50mm (in Abhängigkeit von Dicke Putzsystem),
Grundbeschichung geeignet für späteres Überstreichen durch Maler,'
Maße L/B/H in mm 'bis 30/ bis 30/ 1500'
Menge: 29,000 St
Leistungsbereichkatalog: 017
DIN276_08: 345

**02.11.0050 Putzträger Rippenstreckmetall Stahl verz Außenwand innen**
STLB-Bau 2025-04 023
Putzträger aus Rippenstreckmetall aus verzinktem Stahl, für Bekleidung von Außenwänden, innen, Arbeitshöhe der zu bearbeitenden oder zu bekleidenden Fläche bis 5,5 m über der Standfläche des hierfür erforderlichen Gerüstes, Gerüst wird gesondert vergütet, Ausführung gemäß Einzelbeschreibung,
Einzelbeschreibungs-Nr 'Ausführung zusätzlicher Putzträger falls Mehrstärken durch Unebenheitsausgleich die Toleranzen für die maximale Putzdicke übersteigen, Ausführung nur in Abstimmung und auf Abruf durch AG-Bauleitung.'
Menge: 100,000 m2
Leistungsbereichkatalog: 023
DIN276_08: 336

**02.11.0060 Putzträger Rippenstreckmetall Stahl verz Innenwand**
STLB-Bau 2025-04 023
Putzträger aus Rippenstreckmetall aus verzinktem Stahl, für Bekleidung von Innenwänden, Arbeitshöhe der zu bearbeitenden oder zu bekleidenden Fläche bis 5,5 m über der Standfläche des hierfür erforderlichen Gerüstes, Gerüst wird gesondert vergütet, Ausführung gemäß Einzelbeschreibung,
Einzelbeschreibungs-Nr 'Ausführung zusätzlicher Putzträger falls Mehrstärken durch Unebenheitsausgleich die Toleranzen für die maximale Putzdicke übersteigen, Ausführung nur in Abstimmung und auf Abruf durch AG-Bauleitung.'
Menge: 50,000 m2
Leistungsbereichkatalog: 023
DIN276_08: 345

**02.11.0070 Putzträger Rippenstreckmetall Stahl verz Decke innen**
STLB-Bau 2025-04 023
Putzträger aus Rippenstreckmetall aus verzinktem Stahl, für Bekleidung von Decken, innen, Arbeitshöhe der zu bearbeitenden oder zu bekleidenden Fläche bis 5,5 m über der Standfläche des hierfür erforderlichen Gerüstes, Gerüst wird gesondert vergütet, Ausführung gemäß Einzelbeschreibung,
Einzelbeschreibungs-Nr 'Ausführung zusätzlicher Putzträger falls Mehrstärken durch Unebenheitsausgleich die Toleranzen für die maximale Putzdicke übersteigen, Ausführung nur in Abstimmung und auf Abruf durch AG-Bauleitung.'
Menge: 100,000 m2
Leistungsbereichkatalog: 023
DIN276_08: 353

*Hinweis: Vorgezogene Malerarbeiten HZK-Nischen*
Vorgezogene Malerarbeiten Heizkörper-Nischen

**02.11.0080 Untergrund reinigen Putz lose Verunreinigung D bis 0,2cm absaugen 1-1,5m2 laden LKW AN**
STLB-Bau 2025-10 033
Reinigen des Untergrundes aus Putz, von grober Verschmutzung, von losen Verunreinigungen, Dicke bis 0,2 cm, durch Absaugen, zur Verbesserung der Haftung, Untergrund senkrecht, Einzelfläche über 1 bis 1,5 m2, aufgenommene Stoffe zur Entsorgung sortieren, sammeln, im Behälter des AN lagern, Behältergröße nach Wahl des AN, auf LKW des AN laden, Abfall ist nicht gefährlich, nicht schadstoffbelastet, die Entsorgung wird gesondert vergütet, Ausführung gemäß Einzelbeschreibung,
Einzelbeschreibungs-Nr 'Vorgezogene Malerarbeiten (vor HZK-Montage) im Bereich Nischen der Fensterbrüstungen, einschl. beidseitige Wandversprünge, Tiefe bis 25cm, Höhe bis 100cm,
Ausführung nur in Abstimmung und auf Abruf durch AG-Bauleitung.'
Menge: 54,000 St
Leistungsbereichkatalog: 033
DIN276_08: 336

**02.11.0090 Haftbrücke mineral. Außenwand Kalkzement-Putzmörtel 1-1,5m2**
STLB-Bau 2025-10 023
Haftbrücke mineralisch, kunststoffvergütet, auf Außenwand, innen, Untergrund Kalkzement-Putzmörtel, Fläche über 1 bis 1,5 m2, Ausführung gemäß Einzelbeschreibung,
Einzelbeschreibungs-Nr 'Vorgezogene Malerarbeiten (vor HZK-Montage) im Bereich Nischen der Fensterbrüstungen, einschl. beidseitige Wandversprünge, Tiefe bis 25cm, Höhe bis 100cm,
Ausführung nur in Abstimmung und auf Abruf durch AG-Bauleitung.'
Menge: 54,000 St
Leistungsbereichkatalog: 023
DIN276_08: 336

**02.11.0100 Erstbesch Nische Putz 1-1,5m2 Dispersionsfarbe-GBS Dispersionsfarbe Dispersionsfarbe**
STLB-Bau 2025-10 034
Erstbeschichtung an Nische, innen, Untergrund Putz, vorh. Qualitätsstufe Oberfläche Q2, Kalkzement-Normalputzmörtel (GP), geglättet, Ausführung in Einzelflächen, Fläche über 1 bis 1,5 m2,
Grundbeschichtung für Dispersionsfarbe, wasserbasiert, haftvermittelnd und verfestigend, mit fungizidem Zusatzstoff,
Zwischenbeschichtung aus Dispersionsfarbe, wasserbasiert,
Schlussbeschichtung aus Dispersionsfarbe, wasserbasiert, lösemittelfrei, deckend,
Farbton 'RAL 9010 Reinweiß'

Ausführung gemäß Einzelbeschreibung,
Einzelbeschreibungs-Nr 'Vorgezogene Malerarbeiten (vor HZK-Montage) im Bereich Nischen der Fensterbrüstungen, einschl. beidseitige Wandversprünge, Tiefe bis 25cm, Höhe bis 100cm,
Ausführung nur in Abstimmung und auf Abruf durch AG-Bauleitung.'
Menge: 54,000 St
Leistungsbereichkatalog: 034
DIN276_08: 336

*Hinweis: Vorgezogene Trockenbauarbeiten*
Vorgezogene Trockenbauverkofferungen

**02.11.0110 Trägerbekl. rechteckig einseitig F60 Kalziumsilikatpl. einlagig D 15mm**
STLB-Bau 2025-10 039
Trägerbekleidung, Querschnitt rechteckig, einseitig, Befestigungsuntergrund Holz, Feuerwiderstandsklasse F 60 DIN 4102-2, ohne Unterkonstruktion, einschl. horizontale Stoßhinterlegung mit Kalziumsilikat-Plattenstreifen, Dicke wie 1. Bekleidungslage, Bekleidung aus Kalziumsilikatplatten, Rohdichte über 700 bis 900 kg/m3, einlagig, Plattendicke 15 mm, befestigen mit Schnellbauschrauben, ohne Spachtelung, Ausführung gemäß Einzelbeschreibung,
Einzelbeschreibungs-Nr 'Ergänzung unterseitige Bekleidung für die Holzbalkendecken (Bestand), Direktmontage an Holzbalken, Feuerwiderstandsklasse F60-B DIN 4102-2, Brandbeanspruchung von unten, gem. abZ, Bauplatte geeignet und vorbereitet für späteren Putzauftrag,
Ausführung erfolgt zeitversetzt, in Teilmengen gem. Baufortschritt.'
Menge: 75,000 m2
Leistungsbereichkatalog: 039
DIN276_08: 353

**02.11.0120 Trägerbekl. rechteckig 3seitig Abwicklung 0,708 m F60 Kalziumsilikatpl. 2lagig D 15mm D 2.Lage 15mm**
STLB-Bau 2025-10 039
Trägerbekleidung, Querschnitt rechteckig, 3-seitig, Befestigungsuntergrund Stahl,
Abwicklung der Bearbeitungsflächen '0,708' m,
Feuerwiderstandsklasse F 60 DIN 4102-2, ohne Unterkonstruktion, Bekleidung aus Kalziumsilikatplatten, Rohdichte über 700 bis 900 kg/m3, 2-lagig, Plattendicke 15 mm, Plattendicke 2. Lage 15 mm, befestigen mit Klammern, ohne Spachtelung, Ausführung gemäß Einzelbeschreibung,
Einzelbeschreibungs-Nr 'Brandschutzverkofferung Stahlstütze, Direktmontage an Stahlstütze, offenes Profil, INP bis 200, einschl. beidseitige Zwischenflanschlage,
Feuerwiderstandsklasse F60-B DIN 4102-2, Brandbeanspruchung von unten, gem. abZ, Bauplatte geeignet und vorbereitet für späteren Putzauftrag,
Einzellängen von 3,5m bis 5,5m,
Ausführung erfolgt zeitversetzt, in Teilmengen gem. Baufortschritt.'
Menge: 2,500 m
Leistungsbereichkatalog: 039
DIN276_08: 353

**02.11.0130 Trägerbekl. rechteckig 3seitig Abwicklung 0,906 m F60 Kalziumsilikatpl. 2lagig D 15mm D 2.Lage 15mm**
STLB-Bau 2025-10 039
Trägerbekleidung, Querschnitt rechteckig, 3-seitig, Befestigungsuntergrund Stahl,
Abwicklung der Bearbeitungsflächen '0,906' m,
Feuerwiderstandsklasse F 60 DIN 4102-2, ohne Unterkonstruktion, Bekleidung aus Kalziumsilikatplatten, Rohdichte über 700 bis 900 kg/m3, 2-lagig, Plattendicke 15 mm, Plattendicke 2. Lage 15 mm, befestigen mit Klammern, ohne Spachtelung, Ausführung gemäß Einzelbeschreibung,
Einzelbeschreibungs-Nr 'Brandschutzverkofferung Stahlstütze, Direktmontage an Stahlstütze, offenes Profil, INP bis 260, einschl. beidseitige Zwischenflanschlage,
Feuerwiderstandsklasse F60-B DIN 4102-2, Brandbeanspruchung von unten, gem. abZ, Bauplatte geeignet und vorbereitet für späteren Putzauftrag,
Einzellängen von 3,5m bis 5,5m,
Ausführung erfolgt zeitversetzt, in Teilmengen gem. Baufortschritt.'
Menge: 2,000 m
Leistungsbereichkatalog: 039
DIN276_08: 353

**02.11.0140 Trägerbekl. rechteckig 3seitig Abwicklung 1,03 m F60 Kalziumsilikatpl. 2lagig D 15mm D 2.Lage 15mm**
STLB-Bau 2025-10 039
Trägerbekleidung, Querschnitt rechteckig, 3-seitig, Befestigungsuntergrund Stahl,
Abwicklung der Bearbeitungsflächen '1,03' m,
Feuerwiderstandsklasse F 60 DIN 4102-2, ohne Unterkonstruktion, Bekleidung aus Kalziumsilikatplatten, Rohdichte über 700 bis 900 kg/m3, 2-lagig, Plattendicke 15 mm, Plattendicke 2. Lage 15 mm, befestigen mit Klammern, ohne Spachtelung, Ausführung gemäß Einzelbeschreibung,
Einzelbeschreibungs-Nr 'Brandschutzverkofferung Stahlstütze, Direktmontage an Stahlstütze, offenes Profil, INP bis 300, einschl. beidseitige Zwischenflanschlage,
Feuerwiderstandsklasse F60-B DIN 4102-2, Brandbeanspruchung von unten, gem. abZ, Bauplatte geeignet und vorbereitet für späteren Putzauftrag,
Einzellängen von 3,5m bis 5,5m,
Ausführung erfolgt zeitversetzt, in Teilmengen gem. Baufortschritt.'
Menge: 1,500 m
Leistungsbereichkatalog: 039
DIN276_08: 353

**02.11.0150 Trockenbau anschließen Deckenbekl. Gipspl. D 15mm F60-B**
STLB-Bau 2025-10 039
Trockenbau anschließen Ausführung an Deckenbekleidung, Bekleidung aus Gipsplatten, Bauplatten Typ A, Dicke 15 mm, Feuerwiderstandsklasse F 60 - B DIN 4102-2, Arbeitshöhe der zu bearbeitenden oder zu bekleidenden Fläche bis 5,5 m über der Standfläche des hierfür erforderlichen Gerüstes, Gerüst wird gesondert vergütet, Ausführung gemäß Einzelbeschreibung,
Einzelbeschreibungs-Nr 'fachgerechter Anschluss der Decken- und Trägerbekleidung wie zuvor beschrieben an Wände (Mauerwerk und Beton) sowie an Bestandsdeckenbekleidung,
Ausführung erfolgt zeitversetzt, in Teilmengen gem. Baufortschritt.'
Menge: 75,000 m
Leistungsbereichkatalog: 039
DIN276_08: 353

**02.11.0160 Stützenbekl. rechteckig 3seitig Abwicklung 1,02 m F60 Kalziumsilikatpl. 2lagig D 15mm D 2.Lage 15mm**
STLB-Bau 2025-10 039
Stützenbekleidung, Querschnitt rechteckig, 3-seitig, Befestigungsuntergrund Stahl,
Abwicklung der Bearbeitungsflächen '1,02' m,
Feuerwiderstandsklasse F 60 DIN 4102-2, ohne Unterkonstruktion, Bekleidung aus Kalziumsilikatplatten, Rohdichte über 700 bis 900 kg/m3, 2-lagig, Plattendicke 15 mm, Plattendicke 2. Lage 15 mm, befestigen mit Klammern, ohne Spachtelung, Ausführung gemäß Einzelbeschreibung,
Einzelbeschreibungs-Nr 'Brandschutzverkofferung Stahlstütze, Direktmontage an Stahlstütze, offenes Profil, HEB/HEA bis 180, einschl. beidseitige Zwischenflanschlage,
Feuerwiderstandsklasse F60-B DIN 4102-2, Brandbeanspruchung von unten, gem. abZ, Bauplatte geeignet und vorbereitet für späteren Putzauftrag,
Einzellängen von 3,5m bis 5,5m,
Ausführung erfolgt zeitversetzt, in Teilmengen gem. Baufortschritt.'
Menge: 2,500 m
Leistungsbereichkatalog: 039
DIN276_08: 336

**02.11.0170 Stützenbekl. rechteckig 3seitig Abwicklung 1,5 m F60 Kalziumsilikatpl. 2lagig D 15mm D 2.Lage 15mm**
STLB-Bau 2025-10 039
Stützenbekleidung, Querschnitt rechteckig, 3-seitig, Befestigungsuntergrund Stahl,
Abwicklung der Bearbeitungsflächen '1,5' m,
Feuerwiderstandsklasse F 60 DIN 4102-2, ohne Unterkonstruktion, Bekleidung aus Kalziumsilikatplatten, Rohdichte über 700 bis 900 kg/m3, 2-lagig, Plattendicke 15 mm, Plattendicke 2. Lage 15 mm, befestigen mit Klammern, ohne Spachtelung, Ausführung gemäß Einzelbeschreibung,
Einzelbeschreibungs-Nr 'Brandschutzverkofferung Stahlstütze, Direktmontage an Stahlstütze, offenes Profil, HEB/HEA bis 240, einschl. beidseitige Zwischenflanschlage,
Feuerwiderstandsklasse F60-B DIN 4102-2, Brandbeanspruchung von unten, gem. abZ, Bauplatte geeignet und vorbereitet für späteren Putzauftrag,
Einzellängen von 3,5m bis 5,5m,
Ausführung erfolgt zeitversetzt, in Teilmengen gem. Baufortschritt.'
Menge: 2,500 m
Leistungsbereichkatalog: 039
DIN276_08: 336

**02.11.0180 Trockenbau anschließen Wandbekl. Kalziumsilikatpl. F60-B**
STLB-Bau 2025-10 039
Trockenbau anschließen
Ausführung an Wandbekleidung, Wandhöhe 5,5 m, Anschlüsse seitlich, Bekleidung aus Kalziumsilikatplatten, einseitig, 1. Seite 2-lagig, Dicke 1. Seite 1. Lage 15 mm, Dicke 1. Seite 2. Lage 15 mm, Feuerwiderstandsklasse F 60 - B DIN 4102-2, Arbeitshöhe der zu bearbeitenden oder zu bekleidenden Fläche bis 5,5 m über der Standfläche des hierfür erforderlichen Gerüstes, Gerüst wird gesondert vergütet, Ausführung gemäß Einzelbeschreibung,
Einzelbeschreibungs-Nr 'fachgerechter Anschluss der Stützenbekleidung wie zuvor beschrieben an Wände (Mauerwerk und Beton) sowie an Bestandsdeckenbekleidung,
Ausführung erfolgt zeitversetzt, in Teilmengen gem. Baufortschritt'
Menge: 10,000 m
Leistungsbereichkatalog: 039
DIN276_08: 336

#### Abschnitt 02.12 Entsorgung

*Hinweis: HINWEIS: Rechnungsprüfung*
HINWEIS: Rechnungsprüfung

Das Abfallnachweisbuch bildet die Grundlage jeder Rechnungs- und Aufmaßprüfung und ist daher kontinuierlich ab der ersten Entsorgung zuführen und mit dem Aufmaß zu jeder Rechnung einzureichen. Die Bestätigung der Abfallbehörde ist spätestens zum Zeitpunkt der Rechnungsstellung nachzuweisen.

**02.12.0010 Führen eines Abfallnachweisbuches**
*** Pauschalposition
Nachweisführung entsprechend Nachweisverodnung  Bestätigung durch die Abfallbehörde.
Führen eines Abfallnachweisbuches in welchem in übersichtlicher, gut leserlicher und schnell prüfbarer Form die angefallenen Abfallarten mit Abfallherkunft, Abfallbezeichnung, AVV-Schlüssel, Abfalleinsammler/-beförderer, Abfallentsorger, Tonnage, LV-Pos. einschließlich Entsorgungsnachweise, Begleit-/Übernahmescheine, Wiege-/Kippscheine aufzuführen sind.
Das Abfallnachweisbuch umfasst alle anfallenden Abfallarten.
Menge: 1,000 PSCH
DIN276_08: 396

**02.12.0020 Abfall nicht gefährlich AVV170107 nicht schadstoffbelastet EBV 2023 RC-2 LKW AN transp. entsorgen Verwertungsanlage bis 100km Vergüt.Entsorg.gg.Nachweis**
STLB-Bau 2023-10 087
Bau- und Abbruchabfälle, Beton, Ziegel, Fliesen und Keramik,
nicht gefährlich, Abfallschlüssel nach AVV (Abfallverzeichnis-Verordnung) 170107 Gemische aus Beton, Ziegel, Fliesen und Keramik,
nicht schadstoffbelastet, Zuordnung gemäß Ersatzbaustoffverordnung 2023,
gemischter Bauschutt Klasse RC-2 nach EBV 2023, Anlage 1, Tabelle 1, nach LAGA 1997 Bauschutt,
auf Baustelle lagernd, in Behälter AN laden, mit LKW des AN transportieren, entsorgen, max. Gesamtgewicht ohne Beschränkung, Behältergröße nach Wahl des AN, zur Verwertungsanlage, Transportweg bis 100 km, Vergütung der Entsorgung gegen Nachweis, Mengenermittlung nach Wiegekarte, Ausführung gemäß Einzelbeschreibung,
Einzelbeschreibungs-Nr 'bis einschl. RC-2'
Menge: 7,500 t
Leistungsbereichkatalog: 087
DIN276_08: 396

**02.12.0030 Zulage: Zuordnung EBV 2023 RC-3**
Zulage zu vorh. Position für Zuordnung gemäß Ersatzbaustoffverordnung 2023, gemischter Bauschutt Klasse RC-3 und dadurch bedingter erhöhter Entsorgungskosten,
Vergütung der Entsorgung gegen Nachweis, Mengenermittlung nach Wiegekarte
Menge: 1,000 t
DIN276_08: 396

**02.12.0040 Abfall nicht gefährlich AVV170407 nicht schadstoffbelastet LKW AN transp. entsorgen Beseitigungsanlage bis 100km Vergüt.Entsorg.gg.Nachweis**
STLB-Bau 2025-10 087
Bau- und Abbruchabfälle, Metalle,
nicht gefährlich, Abfallschlüssel nach AVV (Abfallverzeichnis-Verordnung) 170407 Metall, gemischt,
nicht schadstoffbelastet,
auf Baustelle lagernd, in Behälter AN laden, mit LKW des AN transportieren, entsorgen, max. Gesamtgewicht ohne Beschränkung, Behältergröße nach Wahl des AN, zur Beseitigungsanlage, Transportweg bis 100 km, Vergütung der Entsorgung gegen Nachweis, Mengenermittlung nach Wiegekarte, Ausführung gemäß Einzelbeschreibung.
Menge: 1,000 t
Leistungsbereichkatalog: 087
DIN276_08: 396

**02.12.0050 Abfall nicht gefährlich AVV170904 nicht schadstoffbelastet LKW AN transp. entsorgen Beseitigungsanlage bis 100km Vergüt.Entsorg.gg.Nachweis**
STLB-Bau 2024-04 087
Sonstige Bau- und Abbruchabfälle,
nicht gefährlich, Abfallschlüssel nach AVV (Abfallverzeichnis-Verordnung) 170904 gemischte Bau- und Abbruchabfälle,
nicht schadstoffbelastet,
auf Baustelle lagernd, in Behälter AN laden, mit LKW des AN transportieren, entsorgen, max. Gesamtgewicht ohne Beschränkung, Behältergröße nach Wahl des AN, zur Beseitigungsanlage, Transportweg bis 100 km, Vergütung der Entsorgung gegen Nachweis, Mengenermittlung nach Wiegekarte, Ausführung gemäß Einzelbeschreibung,
Einzelbeschreibungs-Nr 'Abfälle aus der Untergrundbereinigung (Strahlgut, Verunreinigungen, ... ) sowie Bereinigung Hohlräume im zweischaligen Mauerwerk (Ausnahme Styroporverfüllungen, sh. gesonderter Abfallschlüssel).'
Menge: 50,000 t
Leistungsbereichkatalog: 087
DIN276_08: 396

#### Abschnitt 02.13 Dokumentation

**02.13.0010 Dokumentation gem. Richtlinien des BLB**
Die Dokumentation hat nach dem Leitfaden des BLB und der BImA zur Firmen-Baudokumentation, Stand 01.10.2024, zu erfolgen. Der Leitfaden nebst Anlagen ist Teil der Ausschreibungsanlagen und werden mit diesen veröffentlicht.

Der Leitfaden des BLB und der BImA zur Firmen-Baudokumentation umfasst die folgenden Unterlagen:
- "Leitfaden des BLB und der BImA zur Firmen-Baudokumentation, Stand 01.10.2024
- "Anlage 1 - Muster-Gesamtinhaltsverzeichnis"; Stand 01.10.2024
- "Anlage 2 - "Muster-Ordnerinhaltverzeichnis", Stand 01.10.2024
- "Anlage 3 - "Muster-Ordnerrücken", Stand 01.10.2024
- "Anlage 4 - Gewerkespezifischen Anhänge der Dokumentationsrichtlinie des BBR, 02/2008

Das Inhaltsverzeichnis der Dokumentation ist vor Abgabe der Unterlagen, mit der AG-Bauleitung abzustimmen und bestätigen zu lassen.
Menge: 1,000 St
DIN276_08: 336

**02.13.0020 Dokumentation gem. Gewerbeabfallverordnung**
Dokumentation der Erfassung und Entsorgung von Bau- und
Abbruchabfällen nach § 8 Abs. 3 GewAbfV durch einen
vom AN zu bestellenden Fachkundigen. Die Nutzung der
sich in der Anlage befindlichen Vorlage ist in der zum
Auftragsdatum gültigen Version zwingend erforderlich.
Das Dokument ist innerhalb von 2 Wochen nach
Abnahme dem AG zu übermitteln.
Menge: 1,000 St
DIN276_08: 396

#### Abschnitt 02.14 Stundenlohnarbeiten

**02.14.0010 Facharbeiter-in sämtliche Kosten/Zuschläge**
STLB-Bau 2025-04 091
Stundenlohnarbeiten durch Facharbeiter/-in
der Verrechnungssatz für die jeweilige Arbeitskraft umfasst sämtliche Aufwendungen wie Lohn- und Gehaltskosten, Lohn- und Gehaltsnebenkosten, Zuschläge, lohngebundene und lohnabhängige Kosten, sonstige Sozialkosten, Gemeinkosten, Wagnis und Gewinn. Ausführung gemäß Einzelbeschreibung,
Einzelbeschreibungs-Nr 'auf Anordnung AG'
Menge: 15,000 h
Leistungsbereichkatalog: 091
DIN276_08: 345

**02.14.0020 Helfer-in sämtliche Kosten/Zuschläge**
STLB-Bau 2025-04 091
Stundenlohnarbeiten durch Helfer/-in
der Verrechnungssatz für die jeweilige Arbeitskraft umfasst sämtliche Aufwendungen wie Lohn- und Gehaltskosten, Lohn- und Gehaltsnebenkosten, Zuschläge, lohngebundene und lohnabhängige Kosten, sonstige Sozialkosten, Gemeinkosten, Wagnis und Gewinn. Ausführung gemäß Einzelbeschreibung,
Einzelbeschreibungs-Nr 'auf Anordnung AG'
Menge: 15,000 h
Leistungsbereichkatalog: 091
DIN276_08: 345

### Bereich 03 Haus 14

**Ausführungsbeschreibung 4 Ausführungsbeschreibung - Allgemeine Angaben zum Haus 14**
*Kalkulationshinweis zu beschriebenen Putz- und Dämmaufbauten*
Nachfolgend ist der grundlegende Aufbau der in diesem LV beschriebenen Putz- und Innendämmsysteme als Übersicht und Kalkulationshilfe aufgeführt.

Sanierputz:
- (Haftbrücke)
- systemzugehöriger Spritzbewurf
- systemzugehöriger Porengrundputz als Ausgleichsputz einschl. Zulage-Positionen für Mehrstärken
- Sanierputz (1-lagig)
- systemkompatibler Armierungsputz
- systemkompatibler Oberputz + Kalkputzglätte (beschrieben als 2-lagig Innenputzsystem)

Wärmedämmputz:
- (Haftbrücke)
- systemzugehöriger Spritzbewurf
- Wärmedämmputz einschl. Zulage-Positionen für Mehrstärke/Ebenheitsausgleich
- systemkompatibler Armierungsputz
- systemkompatibler Oberputz + Kalkputzglätte (beschrieben als 2-lagig Innenputzsystem)

Brandschutzputz:
- Haftbrücke oder Putzträger
- systemzugehöriger Spritzbewurf/Vorspritzmörtel einschl. Zulage für Mehrstärke zum Ebenheitsausgleich
- Brandschutzputz als Unterputz
- systemkompatibler Oberputz + Kalkputzglätte (beschrieben als 2-lagig Innenputzsystem)

Innenputz:
- (Haftbrücke)
- systemkompatibler Spritzbewurf
- systemkompatibler Ausgleichsputz einschl. Zulage-Positionen für Mehrstärken
- systemkompatibler Armierungsputz
- systemkompatibler Oberputz + Kalkputzglätte (beschrieben als 2-lagig Innenputzsystem)

Innendämmung:
- (Haftbrücke)
- systemzugehöriger Spritzbewurf
- systemzugehöriger Ausgleichsputz einschl. Zulage-Positionen für Mehrstärken
- Wärmedämmplatten
- systemzugehöriges Putzsystem auf Dämmplatten bestehend aus Unterputz einschl. Armierungsschicht sowie Oberputz + Kalkputzglätte (beschrieben als 2-lagig Innenputzsystem)
*Kalkulationshinweis Putzuntergrund Mauerwerk*
Die in den nachfolgenden Leistungspoistionen beschriebenen Putzuntergründe "Mauerwerk" bzw. "Ziegelmauerwerk" umfassen Mauerwerke aus Mauerwerksziegeln (Bestand), KS-Steinen sowie Porenbetonsteinen und sind entsprechend zu kalkulieren.
Haftbrücken für Wandflächen mit Übergängen zwischen diesen unterschiedlich stark saugenden Untergründen werden gesondert vergütet.
*Kalkulationshinweis Oberputze auf Innendämmung/WD-Putz zeitversetzt Ausführung*
Die Oberputze auf der Innendämmung sowie die auf den Wärmedämmputzen erfolgt grundlegend zeitversetzt zur Ausführung der Innendämmung sowie Wärmedämmputze und erst nach erfolgter Wirksamkeitskontrolle der Dämmungen und Freigabe zur Ausführung durch die AG-Bauleitung in Abstimmung mit dem AG-seitig beauftragten Bauphysiker.
Dies ist in die entsprechenden Positionen für benannten Schichten einzukalkulieren.
*Ausführung wandfluchtfolgendes Putzen*
Im Zuge der Untergrundprüfungen (sh. nachfolgende Positionen im Titel "Vorbereitende Arbeiten") sind auch die Ebenheiten der Wände zu prüfen und die Mengen an Ausgleichsputz im Vorfeld der Ausführung der Putzarbeiten mit der AG-Bauleitung abzustimmen und auszuführen.

Grundlegend gilt die Festlegung: Putzoberflächen werden nicht lot- und fluchtrecht, sondern wandfolgend hergestellt.
*Ausführung erst nach gesonderter Freigabe Architekt / Bauphysiker*
Vorab der Ausführung sind die angebotenen Putz- und Innendämmsysteme des AN detailliert mit den Architekten bzw. den AG-seitig beauftragten Bauphysiker abzustimmen und durch diese zur Ausführung freizugeben. Dies ist im Titel "Vorbereitende Arbeiten" weitferführend beschrieben.

Der AN ist dazu verpflichtet, in diesem Prozess die Fachberatungen der Hersteller einzubeziehen und sich die systemkonformität aller Bestandteile der verschiedenen Putz- sowie Innendämmsysteme bescheinigen zu lassen.

Ziel ist es vor Beginn der Arbeiten eine mit allen Beteiligten sowie den Herstellern abgestimmte und letztenendes mangelfreie Ausführung zu erwirken.

Darüber hinaus ist durch den AN eine Aufmaß gemeinsam mit der AG-Bauleitung vor Ausführungsbeginn anzufertigen. Dies ist im Titel "Vorbereitende Arbeiten" weitferführend beschrieben. Dieses bildet die Grundlage für die spätere Rechnungsprüfung der in diesem Titel beschriebenen Putz- und Innendämmarbeiten einschl. aller in diesem Zuge festgestellten Mehr- und Mindermengen. Hiervon abweichende Mengenmehrungen während der Ausführung sind der AG-Bauleitung anzuzeigen und müssen durch den AN begründet werden.

#### Abschnitt 03.01 Vorbereitende Arbeiten

**03.01.0010 Verlege- und Montageplan Innendämmung**
Anfertigen einer Verlege- und Montageplanung für sämtliche nachstehenden Konstruktionen auf der Grundlage der AG- Planung sowie der System- und Herstellervorgaben des angebotenen Innendämmungssystems.
Inhalt der Verlege- und Montageplanung:
- Bauaufsichtliche Zulassungen, Datenblätter und Ausführungsvorgaben des Herstellers des angebotenen Systems (alle Bestandteile/Lagen des Systems, einschl. Putzsysteme, Profile, etc.)
- Ausbildung der Bauteilanschlüsse und Bauteildurchdringungen
- Ausbildung von Eck- und Abschlussdetails (horizontal und vertikal)
- Höhenangaben
- Verlegeanweisung
- Schnitte durch Wandaufbauten nach Bedarf
- Einbauteile
- Fugen
- alle sonstigen vom Bauphysiker geforderten Nachweise
- Herstellerbescheinigung über systemgerechte Ausführung sowie Systemkonformität aller Bestandteile/Lagen des angebotenen Systems

Übergabe der Verlege- und Montageplanung als prüffähige Bauunterlage vor Ausführungsbeginn zur Freigabe vorzulegen. Übergabe in zweifacher Ausfertigung in Papierform farbig, 1x an den Architekten sowie 1x an den AG-seitig beauftragten Bauphysiker sowie digital im Format dwg/ dxf und pdf.

Darstellungsmaßstab 1:20 bis 1:1. Angrenzende Bauteile und alle Anschlüsse sind exemplarisch mit darzustellen.

Vollständige Einarbeitung der Prüfanmerkungen des Prüf- ingenieurs in die Verlege- und Montageplanung und statischen Nachweise

Im Zuge der Erstellung der Verlege- und Montageplanung ist der AN verpflichtet für relevante Details und Anschlusspunkte auf Verlangen des Architekten / des AG-seitig beauftragten Bauphysikers Musterdetails auszuführen. Die Vergütung ist in eiener gesodnerten Position beschrieben.

Ausführung der Innendämmung nur nach freigegebener Verlege- und Montageplanung.
Menge: 1,000 St
DIN276_08: 336

**03.01.0020 Musterdetails Bauteil-Anschlüsse**
Ausführung von Musterdetails für Bauteil-Anschlüsse auf gesondertes Verlangen des Architekten / des AG-seitig beauftragten Bauphysikers,
Musterdetails mit maximalen Raumabmaßen von 1 x 1 x 1 m,

Gesonderte Baustellenan- und -abfahrten für die Ausführung der Musterdetails sind im Titel "Sonstige Leistungen" zu kalkulieren.
Menge: 5,000 St
DIN276_08: 336

**03.01.0030 Musterflächen Putzsysteme anlegen 1,5m2**
Musterflächen der unterschiedlichen nachfolgend beschriebenen Putzsysteme mit  den systemkonformen Oberputzen (bis zur malerfertigen Oberfläche) vorab zur Bemusterung auf Wand-/Deckenflächen herstellen:
- Musterfläche Oberputz auf Wärmedämmputz
- Musterfläche Oberputz Sanierputz
- Musterfläche Oberputz auf Innendämmung
- Musterfläche Oberputz auf Brandschutzputz
- Musterfläche Innenputz

Musterfläche: je 1,5 m2,
Abrechnung nach tatsächlich hergestellter Musterflächen,
Gesonderte Baustellenan- und -abfahrten für die Ausführung der Musterdetails sind im Titel "Sonstige Leistungen" zu kalkulieren,
Ausführung vor Ort, gem. Vorgabe des Architekten.
Menge: 5,000 St
DIN276_08: 345

**03.01.0040 Aufmaß und Kartierung**
Vor Ausführungsbeginn ist mit der AG Bauleitung ein gemeinsames Aufmaß der herzustellenden Putzsysteme und Innendämmungen vorzunehmen. Grundlage bildet hierfür die in den nachfolgenden Positionen beschriebene Untergrund- sowie Ebenheitsüberprüfung der Wand- und Deckenflächen sowie die final freigegebene Verlege- und Montageplanung der Innendämmung und die Bestandserfassung der Zweischaligkeit der Mauerwerke (siehe Titel "Kerndämmung").

Daraus resultierend ist eine Festlegung der Mengen mit der AG-Bauleitung vorzunehmen. Hiervon abweichende Mengen während der Ausführung sind der AG-Bauleitung anzuzeigen und müssen durch den AN begründet werden.

Anfertigung einer Abrechnungsgrundlage in tabellen- sowie planform (Leistungs-Kartierung) gem. Vorgabe AG-Bauleitung mit Darstellung der einzelnen Bauteile sowie LV-Positionen (Mengen).
Menge: 1,000 St
DIN276_08: 345

**03.01.0050 Untergrund prüfen auf Schad-Hohlstellen abklopfen Außenwand**
STLB-Bau 2025-04 023
Untergrund prüfen auf Schad- und Hohlstellen, durch Abklopfen, Schadstellen und Rissverläufe markieren, an Außenwand, innen, Arbeitshöhe der zu bearbeitenden oder zu bekleidenden Fläche bis 5,5 m über der Standfläche des hierfür erforderlichen Gerüstes, Gerüst wird gesondert vergütet, Ausführung gemäß Einzelbeschreibung,
Einzelbeschreibungs-Nr 'einschl. Prüfung der Ebenheit / Unebenheit zur Feststlegung der Mengen Ausgleichsputz vor Ausführung der Putzarbeiten'
Menge: 1800,000 m2
Leistungsbereichkatalog: 023
DIN276_08: 339

**03.01.0060 Untergrund prüfen auf Schad-Hohlstellen abklopfen Innenwand**
STLB-Bau 2025-04 023
Untergrund prüfen auf Schad- und Hohlstellen, durch Abklopfen, Schadstellen und Rissverläufe markieren, an Innenwand, Arbeitshöhe der zu bearbeitenden oder zu bekleidenden Fläche bis 5,5 m über der Standfläche des hierfür erforderlichen Gerüstes, Gerüst wird gesondert vergütet, Ausführung gemäß Einzelbeschreibung,
Einzelbeschreibungs-Nr 'einschl. Prüfung der Ebenheit / Unebenheit zur Feststlegung der Mengen Ausgleichsputz vor Ausführung der Putzarbeiten'
Menge: 2150,000 m2
Leistungsbereichkatalog: 023
DIN276_08: 349

**03.01.0070 Untergrund prüfen auf Schad-Hohlstellen abklopfen Unterzug 3seitig Abwicklung 1,5 m**
STLB-Bau 2025-04 023
Untergrund prüfen auf Schad- und Hohlstellen, durch Abklopfen, Schadstellen und Rissverläufe markieren, an Unterzug, innen, 3-seitig,
Abwicklung der Bearbeitungsflächen '1,5' m,
Arbeitshöhe der zu bearbeitenden oder zu bekleidenden Fläche bis 5,5 m über der Standfläche des hierfür erforderlichen Gerüstes, Gerüst wird gesondert vergütet, Ausführung gemäß Einzelbeschreibung,
Einzelbeschreibungs-Nr 'einschl. Prüfung der Ebenheit / Unebenheit zur Feststlegung der Mengen Ausgleichsputz vor Ausführung der Putzarbeiten'
Menge: 25,000 m
Leistungsbereichkatalog: 023
DIN276_08: 359

**03.01.0080 Untergrund prüfen auf Schad-Hohlstellen abklopfen Decke**
STLB-Bau 2025-04 023
Untergrund prüfen auf Schad- und Hohlstellen, durch Abklopfen, Schadstellen und Rissverläufe markieren, an Decke, innen, Arbeitshöhe der zu bearbeitenden oder zu bekleidenden Fläche bis 5,5 m über der Standfläche des hierfür erforderlichen Gerüstes, Gerüst wird gesondert vergütet, Ausführung gemäß Einzelbeschreibung,
Einzelbeschreibungs-Nr 'einschl. Prüfung der Ebenheit / Unebenheit zur Feststlegung der Mengen Ausgleichsputz vor Ausführung der Putzarbeiten'
Menge: 850,000 m2
Leistungsbereichkatalog: 023
DIN276_08: 359

#### Abschnitt 03.02 Untergrundvorbereitungen

**03.02.0010 Fuge auskratzen T bis 1,5cm 12Schichten/m**
STLB-Bau 2025-10 012
Schadhafte Fuge auskratzen einschl. reinigen, in Kleinflächen, Auskratztiefe bis 1,5 cm, anfallende Stoffe im Behälter des AN sammeln, 12 Schichten je Meter Mauerwerkshöhe.
Menge: 182,500 m2
Leistungsbereichkatalog: 012
DIN276_08: 394

**03.02.0020 Verfugen Mauerwerk Fertig-Fugenmörtel 12Schichten/m**
STLB-Bau 2025-04 012
Verfugen des Mauerwerks, mit Fertigmörtel, 12 Schichten je Meter Mauerwerkshöhe, Ausführung gemäß Einzelbeschreibung,
Einzelbeschreibungs-Nr 'Neuverfugen der zuvor ausgekratzten und gereinigten schadhaften Mauerwerksfugen mit für das jeweilige Putzsystem geeigneten Mörtel in Vorbereitung für die anschließenden Putzarbeiten.'
Menge: 182,500 m2
Leistungsbereichkatalog: 012
DIN276_08: 345

**03.02.0030 Verputzen Kleinflächen innen Kalkzement-Normalputzm. geglättet D 15mm bis 0,01m2**
STLB-Bau 2025-10 023
Verputzen von Kleinflächen und Aussparungen, innen, Kalkzement-Normalputzmörtel (GP) DIN EN 998-1, geglättet, Putzoberfläche Qualitätsstufe 2 (Q2), Dicke 15 mm, Flächengröße bis 0,01 m2, Arbeitshöhe des Montageortes bis 5,5 m über der Standfläche des hierfür erforderlichen Gerüsts, Gerüst wird gesondert vergütet, Ausführung gemäß Einzelbeschreibung,
Einzelbeschreibungs-Nr 'Ausbesserungen/Reperaturen im Bestandsputz der Wände, einschl. Kalkputzglätte
Ausführung in Teilmengen, in Kleinflächen gem. Baufortschritt und in Abstimmung mit AG-Bauleitung.'
Menge: 50,000 St
Leistungsbereichkatalog: 023
DIN276_08: 345

**03.02.0040 Verputzen Kleinflächen innen Kalkzement-Normalputzm. geglättet D 15mm 0,01-0,05m2**
STLB-Bau 2025-10 023
Verputzen von Kleinflächen und Aussparungen, innen, Kalkzement-Normalputzmörtel (GP) DIN EN 998-1, geglättet, Putzoberfläche Qualitätsstufe 2 (Q2), Dicke 15 mm, Flächengröße über 0,01 bis 0,05 m2, Arbeitshöhe des Montageortes bis 5,5 m über der Standfläche des hierfür erforderlichen Gerüsts, Gerüst wird gesondert vergütet, Ausführung gemäß Einzelbeschreibung,
Einzelbeschreibungs-Nr 'Ausbesserungen/Reperaturen im Bestandsputz der Wände, einschl. Kalkputzglätte
Ausführung in Teilmengen, in Kleinflächen gem. Baufortschritt und in Abstimmung mit AG-Bauleitung.'
Menge: 25,000 St
Leistungsbereichkatalog: 023
DIN276_08: 345

**03.02.0050 Verputzen Kleinflächen innen Kalkzement-Normalputzm. geglättet D 15mm 0,05-0,1m2**
STLB-Bau 2025-10 023
Verputzen von Kleinflächen und Aussparungen, innen, Kalkzement-Normalputzmörtel (GP) DIN EN 998-1, geglättet, Putzoberfläche Qualitätsstufe 2 (Q2), Dicke 15 mm, Flächengröße über 0,05 bis 0,1 m2, Arbeitshöhe des Montageortes bis 5,5 m über der Standfläche des hierfür erforderlichen Gerüsts, Gerüst wird gesondert vergütet, Ausführung gemäß Einzelbeschreibung,
Einzelbeschreibungs-Nr 'Ausbesserungen/Reperaturen im Bestandsputz der Wände, einschl. Kalkputzglätte
Ausführung in Teilmengen, in Kleinflächen gem. Baufortschritt und in Abstimmung mit AG-Bauleitung.'
Menge: 10,000 St
Leistungsbereichkatalog: 023
DIN276_08: 345

**03.02.0060 Verputzen Kleinflächen innen Kalkzement-Normalputzm. geglättet D 15mm 0,1-0,25m2**
STLB-Bau 2025-10 023
Verputzen von Kleinflächen und Aussparungen, innen, Kalkzement-Normalputzmörtel (GP) DIN EN 998-1, geglättet, Putzoberfläche Qualitätsstufe 2 (Q2), Dicke 15 mm, Flächengröße über 0,1 bis 0,25 m2, Arbeitshöhe des Montageortes bis 5,5 m über der Standfläche des hierfür erforderlichen Gerüsts, Gerüst wird gesondert vergütet, Ausführung gemäß Einzelbeschreibung,
Einzelbeschreibungs-Nr 'Ausbesserungen/Reperaturen im Bestandsputz der Wände, einschl. Kalkputzglätte
Ausführung in Teilmengen, in Kleinflächen gem. Baufortschritt und in Abstimmung mit AG-Bauleitung.'
Menge: 5,000 St
Leistungsbereichkatalog: 023
DIN276_08: 345

**03.02.0070 Verputzen Kleinflächen innen Kalkzement-Normalputzm. geglättet D 15mm bis 0,01m2**
STLB-Bau 2025-10 023
Verputzen von Kleinflächen und Aussparungen, innen, Kalkzement-Normalputzmörtel (GP) DIN EN 998-1, geglättet, Putzoberfläche Qualitätsstufe 2 (Q2), Dicke 15 mm, Flächengröße bis 0,01 m2, Arbeitshöhe des Montageortes bis 5,5 m über der Standfläche des hierfür erforderlichen Gerüsts, Gerüst wird gesondert vergütet, Ausführung gemäß Einzelbeschreibung,
Einzelbeschreibungs-Nr 'Ausbesserungen/Reperaturen im Bestandsputz der Decken, einschl. Kalkputzglätte
Ausführung in Teilmengen, in Kleinflächen gem. Baufortschritt und in Abstimmung mit AG-Bauleitung.'
Menge: 50,000 St
Leistungsbereichkatalog: 023
DIN276_08: 353

**03.02.0080 Verputzen Kleinflächen innen Kalkzement-Normalputzm. geglättet D 15mm 0,01-0,05m2**
STLB-Bau 2025-10 023
Verputzen von Kleinflächen und Aussparungen, innen, Kalkzement-Normalputzmörtel (GP) DIN EN 998-1, geglättet, Putzoberfläche Qualitätsstufe 2 (Q2), Dicke 15 mm, Flächengröße über 0,01 bis 0,05 m2, Arbeitshöhe des Montageortes bis 5,5 m über der Standfläche des hierfür erforderlichen Gerüsts, Gerüst wird gesondert vergütet, Ausführung gemäß Einzelbeschreibung,
Einzelbeschreibungs-Nr 'Ausbesserungen/Reperaturen im Bestandsputz der Decken, einschl. Kalkputzglätte
Ausführung in Teilmengen, in Kleinflächen gem. Baufortschritt und in Abstimmung mit AG-Bauleitung.'
Menge: 25,000 St
Leistungsbereichkatalog: 023
DIN276_08: 353

**03.02.0090 Verputzen Kleinflächen innen Kalkzement-Normalputzm. geglättet D 15mm 0,05-0,1m2**
STLB-Bau 2025-10 023
Verputzen von Kleinflächen und Aussparungen, innen, Kalkzement-Normalputzmörtel (GP) DIN EN 998-1, geglättet, Putzoberfläche Qualitätsstufe 2 (Q2), Dicke 15 mm, Flächengröße über 0,05 bis 0,1 m2, Arbeitshöhe des Montageortes bis 5,5 m über der Standfläche des hierfür erforderlichen Gerüsts, Gerüst wird gesondert vergütet, Ausführung gemäß Einzelbeschreibung,
Einzelbeschreibungs-Nr 'Ausbesserungen/Reperaturen im Bestandsputz der Decken, einschl. Kalkputzglätte
Ausführung in Teilmengen, in Kleinflächen gem. Baufortschritt und in Abstimmung mit AG-Bauleitung.'
Menge: 10,000 St
Leistungsbereichkatalog: 023
DIN276_08: 353

**03.02.0100 Verputzen Kleinflächen innen Kalkzement-Normalputzm. geglättet D 15mm 0,1-0,25m2**
STLB-Bau 2025-10 023
Verputzen von Kleinflächen und Aussparungen, innen, Kalkzement-Normalputzmörtel (GP) DIN EN 998-1, geglättet, Putzoberfläche Qualitätsstufe 2 (Q2), Dicke 15 mm, Flächengröße über 0,1 bis 0,25 m2, Arbeitshöhe des Montageortes bis 5,5 m über der Standfläche des hierfür erforderlichen Gerüsts, Gerüst wird gesondert vergütet, Ausführung gemäß Einzelbeschreibung,
Einzelbeschreibungs-Nr 'Ausbesserungen/Reperaturen im Bestandsputz der Decken, einschl. Kalkputzglätte
Ausführung in Teilmengen, in Kleinflächen gem. Baufortschritt und in Abstimmung mit AG-Bauleitung.'
Menge: 5,000 St
Leistungsbereichkatalog: 023
DIN276_08: 353

**03.02.0110 Untergrund reinigen Mauerwerk lose Verunreinigung Kehren staubb. laden LKW AN**
STLB-Bau 2025-04 033
Reinigen des Untergrundes aus Mauerwerk, von grober Verschmutzung, von losen Verunreinigungen, durch Kehren mit staubbindenden Maßnahmen, zur Verbesserung der Haftung, für Putz-, Stuckarbeiten/WDVS, Untergrund senkrecht, Arbeitshöhe der zu bearbeitenden Fläche bis 5,5 m über der Standfläche des hierfür erforderlichen Gerüstes, Gerüst wird beigestellt/ist vorh., aufgenommene Stoffe zur Entsorgung sortieren, sammeln, im Behälter des AN lagern, Behältergröße nach Wahl des AN, auf LKW des AN laden, Abfall ist nicht gefährlich, nicht schadstoffbelastet, die Entsorgung wird gesondert vergütet, Ausführung gemäß Einzelbeschreibung,
Einzelbeschreibungs-Nr 'Bauteil: Außenwände,
Ausführung erfolgt zeitversetzt, in Teilmengen gem. Baufortschritt.'
Menge: 1550,000 m2
Leistungsbereichkatalog: 033
DIN276_08: 339

**03.02.0120 Untergrund reinigen Mauerwerk lose Verunreinigung Kehren staubb. laden LKW AN**
STLB-Bau 2025-04 033
Reinigen des Untergrundes aus Mauerwerk, von grober Verschmutzung, von losen Verunreinigungen, durch Kehren mit staubbindenden Maßnahmen, zur Verbesserung der Haftung, für Putz-, Stuckarbeiten/WDVS, Untergrund senkrecht, Arbeitshöhe der zu bearbeitenden Fläche bis 5,5 m über der Standfläche des hierfür erforderlichen Gerüstes, Gerüst wird beigestellt/ist vorh., aufgenommene Stoffe zur Entsorgung sortieren, sammeln, im Behälter des AN lagern, Behältergröße nach Wahl des AN, auf LKW des AN laden, Abfall ist nicht gefährlich, nicht schadstoffbelastet, die Entsorgung wird gesondert vergütet, Ausführung gemäß Einzelbeschreibung,
Einzelbeschreibungs-Nr 'Bauteil: Innenwände und Stützen/Pfeiler,
Ausführung erfolgt zeitversetzt, in Teilmengen gem. Baufortschritt.'
Menge: 1250,000 m2
Leistungsbereichkatalog: 033
DIN276_08: 349

**03.02.0130 Untergrund reinigen Mauerwerk lose Verunreinigung Kehren staubb. laden LKW AN**
STLB-Bau 2025-04 033
Reinigen des Untergrundes aus Mauerwerk, von grober Verschmutzung, von losen Verunreinigungen, durch Kehren mit staubbindenden Maßnahmen, zur Verbesserung der Haftung, für Putz-, Stuckarbeiten/WDVS, Untergrund waagerecht, Arbeitshöhe der zu bearbeitenden Fläche bis 5,5 m über der Standfläche des hierfür erforderlichen Gerüstes, Gerüst wird beigestellt/ist vorh., aufgenommene Stoffe zur Entsorgung sortieren, sammeln, im Behälter des AN lagern, Behältergröße nach Wahl des AN, auf LKW des AN laden, Abfall ist nicht gefährlich, nicht schadstoffbelastet, die Entsorgung wird gesondert vergütet, Ausführung gemäß Einzelbeschreibung,
Einzelbeschreibungs-Nr 'Bauteil: Decken, Unterzüge,
Ausführung erfolgt zeitversetzt, in Teilmengen gem. Baufortschritt.'
Menge: 250,000 m2
Leistungsbereichkatalog: 033
DIN276_08: 359

**03.02.0140 Untergrund reinigen Mauerwerk lose Verunreinigung Kehren staubb. laden LKW AN**
STLB-Bau 2025-04 033
Reinigen des Untergrundes aus Mauerwerk, von grober Verschmutzung, von losen Verunreinigungen, durch Kehren mit staubbindenden Maßnahmen, zur Verbesserung der Haftung, für Putz-, Stuckarbeiten/WDVS, Untergrund geneigt, Arbeitshöhe der zu bearbeitenden Fläche bis 5,5 m über der Standfläche des hierfür erforderlichen Gerüstes, Gerüst wird beigestellt/ist vorh., aufgenommene Stoffe zur Entsorgung sortieren, sammeln, im Behälter des AN lagern, Behältergröße nach Wahl des AN, auf LKW des AN laden, Abfall ist nicht gefährlich, nicht schadstoffbelastet, die Entsorgung wird gesondert vergütet, Ausführung gemäß Einzelbeschreibung,
Einzelbeschreibungs-Nr 'Bauteil: Decken, Unterzüge: gewölbt,
Ausführung erfolgt zeitversetzt, in Teilmengen gem. Baufortschritt.'
Menge: 35,000 m2
Leistungsbereichkatalog: 033
DIN276_08: 359

*Hinweis: Entfernung festhaftender Verunreinigungen*
Entfernen festhaftender Verunreinigungen

Die nachfolgenden Positionen beschreiben das Entfernen von festhaftenden Verunreinigungen, Altputzresten und sonstigen haftungsmindernden Schichten auf dem Bestandsmauerwerk.

Eine Ausführung sowie Abrechnung erfolgt nur unter vorheriger Anzeige der zu bearbeitenden Flächen sowie Abstimmung mit der AG-Bauleitung über die Bearbeitungstechnologie.

**03.02.0150 Untergrund reinigen Mauerwerk festhaftende Verunreinigung D 0,5-1cm schleifen absaugen laden LKW AN**
STLB-Bau 2025-04 033
Reinigen des Untergrundes aus Mauerwerk, von grober Verschmutzung, von festhaftenden Verunreinigungen, Dicke über 0,5 bis 1 cm, durch Schleifen mit anschließendem Absaugen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Außenwände,
Ausführung erfolgt zeitversetzt, in Teilmengen gem. Baufortschritt.'
Menge: 38,750 m2
Leistungsbereichkatalog: 033
DIN276_08: 339

**03.02.0160 Untergrund reinigen Mauerwerk festhaftende Verunreinigung D 0,5-1cm schleifen absaugen laden LKW AN**
STLB-Bau 2025-04 033
Reinigen des Untergrundes aus Mauerwerk, von grober Verschmutzung, von festhaftenden Verunreinigungen, Dicke über 0,5 bis 1 cm, durch Schleifen mit anschließendem Absaugen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Innenwände,
Ausführung erfolgt zeitversetzt, in Teilmengen gem. Baufortschritt.'
Menge: 31,250 m2
Leistungsbereichkatalog: 033
DIN276_08: 349

**03.02.0170 Untergrund reinigen Mauerwerk festhaftende Verunreinigung D 0,5-1cm schleifen absaugen laden LKW AN**
STLB-Bau 2025-04 033
Reinigen des Untergrundes aus Mauerwerk, von grober Verschmutzung, von festhaftenden Verunreinigungen, Dicke über 0,5 bis 1 cm, durch Schleifen mit anschließendem Absaugen, zur Verbesserung der Haftung, Untergrund waagerecht, Arbeitshöhe der zu bearbeitenden Fläche bis 5,5 m über der Standfläche des hierfür erforderlichen Gerüstes, Gerüst wird beigestellt/ist vorh., aufgenommene Stoffe zur Entsorgung sortieren, sammeln, im Behälter des AN lagern, Behältergröße nach Wahl des AN, auf LKW des AN laden, Abfall ist nicht gefährlich, nicht schadstoffbelastet, die Entsorgung wird gesondert vergütet, Ausführung gemäß Einzelbeschreibung,
Einzelbeschreibungs-Nr 'Decken, Unterzüge,
Ausführung erfolgt zeitversetzt, in Teilmengen gem. Baufortschritt.'
Menge: 12,500 m2
Leistungsbereichkatalog: 033
DIN276_08: 359

**03.02.0180 Untergrund reinigen Mauerwerk festhaftende Verunreinigung D 0,5-1cm schleifen absaugen laden LKW AN**
STLB-Bau 2025-04 033
Reinigen des Untergrundes aus Mauerwerk, von grober Verschmutzung, von festhaftenden Verunreinigungen, Dicke über 0,5 bis 1 cm, durch Schleifen mit anschließendem Absaugen, zur Verbesserung der Haftung, Untergrund geneigt, Arbeitshöhe der zu bearbeitenden Fläche bis 5,5 m über der Standfläche des hierfür erforderlichen Gerüstes, Gerüst wird beigestellt/ist vorh., aufgenommene Stoffe zur Entsorgung sortieren, sammeln, im Behälter des AN lagern, Behältergröße nach Wahl des AN, auf LKW des AN laden, Abfall ist nicht gefährlich, nicht schadstoffbelastet, die Entsorgung wird gesondert vergütet, Ausführung gemäß Einzelbeschreibung,
Einzelbeschreibungs-Nr 'Decken, Unterzüge: gewölbt,
Ausführung erfolgt zeitversetzt, in Teilmengen gem. Baufortschritt.'
Menge: 5,000 m2
Leistungsbereichkatalog: 033
DIN276_08: 359

**03.02.0190 Untergrund reinigen Mauerwerk festhaftende Verunreinigung D 0,5-1cm Trockeneisstrahlen laden LKW AN**
STLB-Bau 2025-04 033
Reinigen des Untergrundes aus Mauerwerk, von grober Verschmutzung, von festhaftenden Verunreinigungen, Dicke über 0,5 bis 1 cm, durch Trockeneisstrahlen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Außenwände,
einschl. Nasssauger und Schutzmaßnahmen Boden zum Auffangen der Flüssigkeit,
Ausführung erfolgt zeitversetzt, in Teilmengen gem. Baufortschritt.'
Menge: 38,750 m2
Leistungsbereichkatalog: 033
DIN276_08: 339

**03.02.0200 Untergrund reinigen Mauerwerk festhaftende Verunreinigung D 0,5-1cm Trockeneisstrahlen laden LKW AN**
STLB-Bau 2025-04 033
Reinigen des Untergrundes aus Mauerwerk, von grober Verschmutzung, von festhaftenden Verunreinigungen, Dicke über 0,5 bis 1 cm, durch Trockeneisstrahlen, zur Verbesserung der Haftung, Untergrund senkrecht, Arbeitshöhe der zu bearbeitenden Fläche bis 5,5 m über der Standfläche des hierfür erforderlichen Gerüstes, Gerüst wird beigestellt/ist vorh., aufgenommene Stoffe zur Entsorgung sortieren, sammeln, im Behälter des AN lagern, Behältergröße nach Wahl des AN, auf LKW des AN laden, Abfall ist nicht gefährlich, nicht schadstoffbelastet, die Entsorgung wird gesondert vergütet, Ausführung gemäß Einzelbeschreibung,
Einzelbeschreibungs-Nr 'Innenwände,
einschl. Nasssauger und Schutzmaßnahmen Boden zum Auffangen der Flüssigkeit,
Ausführung erfolgt zeitversetzt, in Teilmengen gem. Baufortschritt.'
Menge: 31,250 m2
Leistungsbereichkatalog: 033
DIN276_08: 349

**03.02.0210 Untergrund reinigen Mauerwerk festhaftende Verunreinigung D 0,5-1cm Trockeneisstrahlen laden LKW AN**
STLB-Bau 2025-04 033
Reinigen des Untergrundes aus Mauerwerk, von grober Verschmutzung, von festhaftenden Verunreinigungen, Dicke über 0,5 bis 1 cm, durch Trockeneisstrahlen, zur Verbesserung der Haftung, Untergrund waagerecht, Arbeitshöhe der zu bearbeitenden Fläche bis 5,5 m über der Standfläche des hierfür erforderlichen Gerüstes, Gerüst wird beigestellt/ist vorh., aufgenommene Stoffe zur Entsorgung sortieren, sammeln, im Behälter des AN lagern, Behältergröße nach Wahl des AN, auf LKW des AN laden, Abfall ist nicht gefährlich, nicht schadstoffbelastet, die Entsorgung wird gesondert vergütet, Ausführung gemäß Einzelbeschreibung,
Einzelbeschreibungs-Nr 'Decken, Unterzüge,
einschl. Nasssauger und Schutzmaßnahmen Boden zum Auffangen der Flüssigkeit,
Ausführung erfolgt zeitversetzt, in Teilmengen gem. Baufortschritt.'
Menge: 12,500 m2
Leistungsbereichkatalog: 033
DIN276_08: 359

**03.02.0220 Untergrund reinigen Mauerwerk festhaftende Verunreinigung D 0,5-1cm Trockeneisstrahlen laden LKW AN**
STLB-Bau 2025-04 033
Reinigen des Untergrundes aus Mauerwerk, von grober Verschmutzung, von festhaftenden Verunreinigungen, Dicke über 0,5 bis 1 cm, durch Trockeneisstrahlen, zur Verbesserung der Haftung, Untergrund geneigt, Arbeitshöhe der zu bearbeitenden Fläche bis 5,5 m über der Standfläche des hierfür erforderlichen Gerüstes, Gerüst wird beigestellt/ist vorh., aufgenommene Stoffe zur Entsorgung sortieren, sammeln, im Behälter des AN lagern, Behältergröße nach Wahl des AN, auf LKW des AN laden, Abfall ist nicht gefährlich, nicht schadstoffbelastet, die Entsorgung wird gesondert vergütet, Ausführung gemäß Einzelbeschreibung,
Einzelbeschreibungs-Nr 'Decken, Unterzüge: gewölbt,
einschl. Nasssauger und Schutzmaßnahmen Boden zum Auffangen der Flüssigkeit,
Ausführung erfolgt zeitversetzt, in Teilmengen gem. Baufortschritt.'
Menge: 5,000 m2
Leistungsbereichkatalog: 033
DIN276_08: 359

*Hinweis: Pinselputz für Einblasdämmung hinter Trockenbaukoffern*
Pinselputz für Einblasdämmung hinter Trockenbaukoffern

Nachfolgend ist das Aufbringen eines Pinselputzes in Vorbereitung für das Einbringen der Einblasdämmung hinter den Trockenbaukoffern durch das Gewerk Trockenbauarbeiten beschrieben.

**03.02.0230 Haftbrücke mineral. Außenwand Mauerwerk**
STLB-Bau 2025-04 023
Haftbrücke mineralisch, kunststoffvergütet, für später aufzubringenden mineralischen Putz, auf Außenwand, innen, Untergrund Mauerwerk, Ausführung gemäß Einzelbeschreibung,
Einzelbeschreibungs-Nr 'systemkompatible Haftbrücke für Aufbringen des nachstehenden Pinselputzes auf stark- bzw. unterschiedlich stark saugende Untergründe,
Ausführung erfolgt zeitversetzt, in Teilmengen gem. Baufortschritt.'
Menge: 225,000 m2
Leistungsbereichkatalog: 023
DIN276_08: 336

**03.02.0240 Schlämmputz Kalkzement-Normalputzm. 2lagig D 5mm Außenwand**
STLB-Bau 2025-04 023
Schlämmputz als Kalkzement-Normalputzmörtel (GP), 2-lagig,
Dicke 5 mm, auf Außenwand, innen, Putzuntergrund Mauerwerk, Arbeitshöhe der zu bearbeitenden oder zu bekleidenden Fläche bis 5,5 m über der Standfläche des hierfür erforderlichen Gerüstes, Gerüst wird gesondert vergütet, Ausführung gemäß Einzelbeschreibung,
Einzelbeschreibungs-Nr 'Pinselputz zum luftspaltdichten Verschließen des Bestandsmauerwerkes in Vorbereitung der Einblasdämmung hinter den Trockenbaukoffern,
Ausführung erfolgt zeitversetzt, in Teilmengen gem. Baufortschritt.'
Menge: 225,000 m2
Leistungsbereichkatalog: 023
DIN276_08: 336

**03.02.0250 Schlämmputz Kalkzement-Normalputzm. einlagig D 2mm Außenwand**
STLB-Bau 2025-04 023
Schlämmputz als Kalkzement-Normalputzmörtel (GP), einlagig,
Dicke 2 mm, auf Außenwand, innen, Putzuntergrund Mauerwerk, Arbeitshöhe der zu bearbeitenden oder zu bekleidenden Fläche bis 5,5 m über der Standfläche des hierfür erforderlichen Gerüstes, Gerüst wird gesondert vergütet, Ausführung gemäß Einzelbeschreibung,
Einzelbeschreibungs-Nr 'Als Zulage für vorh. Position für das Aufbringen zusätzlicher Lagen des Pinselputz zum luftspaltdichten Verschließen des Bestandsmauerwerkes in Vorbereitung der Einblasdämmung hinter den Trockenbaukoffern,
Ausführung,  in Abstimmung und auf Anordnung AG-Bauleitung, zeitversetzt, in Teilmengen gem. Baufortschritt.'
Menge: 22,500 m2
Leistungsbereichkatalog: 023
DIN276_08: 336

#### Abschnitt 03.03 Arbeitsgerüste, Baustelleneinrichtung, Schutzmaßnahmen

**03.03.0010 Aufbauen fahrbares Gerüst Stahlrohr 1,5kN/m2 H 3m**
STLB-Bau 2025-04 001
Aufbauen fahrbares Gerüst,
Stahlrohrkupplungsgerüst DIN 4420-3, Lastklasse 2 (1,5 kN/m2), mit gummierten Fahrrollen, Höhe der obersten Gerüstlage 3 m, im Gebäude, Arbeitsfläche bis 5 m2, Gerüstlagen mit allseitigem Seitenschutz, Ausführung gemäß Einzelbeschreibung,
Einzelbeschreibungs-Nr 'Nur für eigene Anwendung zu kalkulieren, keine Nutzung durch Dritte,
Position beinhaltet das Aufbauen einschl. Antransport mit Beginn der eigenen Ausführungszeit. Vergütung Abbauen aufgrund Umsetzen der Gerüste im Gebäude sh. gesonderte Position.'
Menge: 4,000 St
Leistungsbereichkatalog: 001
DIN276_08: 349

**03.03.0020 Abbauen fahrbares Gerüst Stahlrohr 1,5kN/m2 H 3m**
STLB-Bau 2025-04 001
Abbauen fahrbares Gerüst,
Stahlrohrkupplungsgerüst DIN 4420-3, Lastklasse 2 (1,5 kN/m2), mit gummierten Fahrrollen, Höhe der obersten Gerüstlage 3 m, im Gebäude, Arbeitsfläche bis 5 m2, Gerüstlagen mit allseitigem Seitenschutz, Ausführung gemäß Einzelbeschreibung,
Einzelbeschreibungs-Nr 'Nur für eigene Anwendung zu kalkulieren, keine Nutzung durch Dritte,
Position beinhaltet das Abbauen einschl. Abtransport nach Ende der eigenen Ausführungszeit. Vergütung Abbauen aufgrund Umsetzen der Gerüste im Gebäude sh. gesonderte Position.'
Menge: 4,000 St
Leistungsbereichkatalog: 001
DIN276_08: 349

**03.03.0030 Umsetzen fahrbares Gerüst Stahlrohr 1,5kN/m2 H 3m**
STLB-Bau 2025-04 001
Umsetzen fahrbares Gerüst,
Stahlrohrkupplungsgerüst DIN 4420-3, Lastklasse 2 (1,5 kN/m2), mit gummierten Fahrrollen, Höhe der obersten Gerüstlage 3 m, im Gebäude, Höhenänderung der Standfläche bis 5 m, Arbeitsfläche bis 5 m2, Gerüstlagen mit allseitigem Seitenschutz, Ausführung gemäß Einzelbeschreibung,
Einzelbeschreibungs-Nr 'Nur für eigene Anwendung zu kalkulieren, keine Nutzung durch Dritte,

Position beinhaltet das raum- sowie geschossweise Umsetzen (durch Türöffnungen) gem. Baufortschritt,
einschl. des für den Transport erforderlichen Abbauens und Wieder-Aufbauens.'
Menge: 50,000 St
Leistungsbereichkatalog: 001
DIN276_08: 349

**03.03.0040 Gebrauchsüberlassung fahrbares Gerüst Stahlrohr 1,5kN/m2 H 3m**
STLB-Bau 2025-10 001
Gebrauchsüberlassung für fahrbares Gerüst,
Positionsmenge = Produkt aus '2 St' (Gebrauchsüberlassungsmenge)
mal '26 Wo' (Gebrauchsüberlassungsdauer)

Stahlrohrkupplungsgerüst DIN 4420-3, Lastklasse 2 (1,5 kN/m2), mit gummierten Fahrrollen, Höhe der obersten Gerüstlage 3 m, im Gebäude, Arbeitsfläche bis 5 m2, Gerüstlagen mit allseitigem Seitenschutz, Ausführung gemäß Einzelbeschreibung,
Einzelbeschreibungs-Nr 'Nur für eigene Anwendung zu kalkulieren, keine Nutzung durch Dritte,
Die Vorhaltung ist pro Gerüst vom ersten Aufbautag bis zum letzten Abbautag zu kalkulieren.'
Menge: 104,000 StWo
Leistungsbereichkatalog: 001
DIN276_08: 349

**03.03.0050 Erstellen Arbeitsgerüst Standgerüst flächenorientiert Modul 2kN/m2 H1**
Erstellen Arbeitsgerüst DIN EN 12811-1, Gebrauchsüberlassung wird gesondert vergütet,
Standgerüst, flächenorientiert, Modulgerüst DIN EN 12810-1, Lastklasse 3 (2 kN/m2), mit einer Gerüstlage, Höhenklasse H 1,
Verankerung am Bauwerk nicht möglich, Standfestigkeit herstellen, einschl. Herstellung der Standsicherheit,
Einrüstung für Abbrucharbeiten, aufstellen auf Treppen, Höhe der obersten Gerüstlage 3 m, Standfläche abgetreppt, Ausführung gemäß Einzelbeschreibung,
Einzelbeschreibungs-Nr Gerüststellung für die Arbeiten in den Treppenhäusern, in Teilflächen,
Nur für eigene Anwendung zu kalkulieren, keine Nutzung durch Dritte.
Menge: 125,000 m3
Leistungsbereichkatalog: 001
DIN276_08: 339

**03.03.0060 Abbau Arbeitsgerüst Standgerüst flächenorientiert Modul 2kN/m2 H1**
Abbau Arbeitsgerüst Standgerüst flächenorientiert Modul aus vorh. Position
Menge: 125,000 m3
DIN276_08: 339

**03.03.0070 Gebrauchsüberlassung Arbeitsgerüst Standgerüst flächenorientiert Modul 2kN/m2 H1**
Gebrauchsüberlassung für das Gerüst aus vorh. Position,
Positionsmenge = Produkt aus '125' (Vorhaltemenge) mal '10 Wo' (Vorhaltedauer).
Menge: 1250,000 m3Wo
Leistungsbereichkatalog: 001
DIN276_08: 339

*Hinweis: HINWEIS: Aufenthalts- und Lagerräume*
Aufenthalts- und Lagerräume

Ein leicht verschließbarer Aufenthalts- und Pausenraum steht dem AN im Gebäude zur Verfügung. Die Zuweisung erfolgt durch die AG-Bauleitung.

Dieser kann auch für die Lagerung von Arbeitsmitteln und Geräten genutzt werden. Die Lagerung von Material hat außerhalb des Gebäudes in den nachfolgend beschriebenen Containern zu erfolgen.

**03.03.0080 Magazincontainer aufstellen einwandig Stahl L 6m B 3m**
STLB-Bau 2025-04 000
Magazincontainer, aufstellen, einwandig, Stahl, Einzelcontainer-Länge 6 m, Einzelcontainer-Breite über 2,5 bis 3 m, Standplatz auf vorh. tragfähigen ebenen Untergrund, Ausführung gemäß Einzelbeschreibung,
Einzelbeschreibungs-Nr 'Lagercontainer, Ausstattung gem. Erfordernis des AN,
max. mögliche Abmessungen BxL: 3 x 6 m, Aufstellungsort gem. beigefügtem BE-Plan und in Abstimmung mit AG-Bauleitung.'
Menge: 1,000 St
Leistungsbereichkatalog: 000
DIN276_08: 391

**03.03.0090 Magazincontainer räumen einwandig Stahl L 6m B 3m**
STLB-Bau 2025-04 000
Magazincontainer, räumen, einwandig, Stahl, Einzelcontainer-Länge 6 m, Einzelcontainer-Breite über 2,5 bis 3 m.
Menge: 1,000 St
Leistungsbereichkatalog: 000
DIN276_08: 391

**03.03.0100 Magazincontainer vorhalten einwandig Stahl L 6m B 3m**
STLB-Bau 2025-10 000
Magazincontainer, vorhalten, einwandig, Stahl, Einzelcontainer-Länge 6 m, Einzelcontainer-Breite über 2,5 bis 3 m,
Positionsmenge = Produkt aus '1 St' (Vorhaltemenge)
mal '26 Wo' (Vorhaltedauer)
Menge: 26,000 StWo
Leistungsbereichkatalog: 000
DIN276_08: 391

**03.03.0110 Magazincontainer aufstellen räumen einwandig Stahl L 6m B 3m**
STLB-Bau 2025-04 000
Magazincontainer, aufstellen und räumen, einwandig, Stahl, Einzelcontainer-Länge 6 m, Einzelcontainer-Breite über 2,5 bis 3 m, Standplatz auf vorh. tragfähigen ebenen Untergrund, Ausführung gemäß Einzelbeschreibung,
Einzelbeschreibungs-Nr 'Position beschreibt das Umsetzen des Containers, auf Anordnung AG-Bauleitung, Entfernung bis einschl. 100m.'
Menge: 1,000 St
Leistungsbereichkatalog: 000
DIN276_08: 391

*Hinweis: HINWEIS: Schutzabdeckungen Fenster+Außentüren*
Schutzabdeckungen Fenster und Außentüren

Die Schutzabdeckungen sind mengenmäßig in zweifacher Ausführung enthalten. Die ersten Schutzmaßnahmen sind vor dem Aufbringen des Wärmedämmputzes bzw. des Ebenenausgleiches der Innendämmung notwendig und nach Abschluss dieser Arbeiten wieder zu entfernen.
Während der Trocknungsphase werden die Ausbauarbeiten fortgeführt und es ist notwendig, dass die Fenster zur Belüftung des Gebäudes geöffnet werden können.
Vor Aufbringen des Armier- und Oberputzes sind die Schutzmaßnahmen erneut anzubringen und nach Abschluss der Putzarbeiten komplett zu entfernen und zu entsorgen.

**03.03.0120 Schutzabdeck. Fenster Tür bis 1m2 Folie D 0,4mm herstellen**
STLB-Bau 2025-10 034
Schutzabdeckung des Fensters und der Tür, einseitig, Einzelflächen bis 1 m2,
Abdeckung aus Folie, Dicke 0,4 mm, Stöße und Ränder verkleben, herstellen, Arbeitshöhe der zu bearbeitenden oder zu bekleidenden Fläche bis 5,5 m über der Standfläche des hierfür erforderlichen Gerüstes, Gerüst wird gesondert vergütet.
Menge: 61,000 St
Leistungsbereichkatalog: 034
DIN276_08: 339

**03.03.0130 Schutzabdeck. Fenster Tür bis 1m2 Folie D 0,4mm beseitigen**
STLB-Bau 2025-10 034
Schutzabdeckung des Fensters und der Tür, einseitig, Einzelflächen bis 1 m2,
Abdeckung aus Folie, Dicke 0,4 mm, beseitigen, Arbeitshöhe der zu bearbeitenden oder zu bekleidenden Fläche bis 5,5 m über der Standfläche des hierfür erforderlichen Gerüstes, Gerüst wird gesondert vergütet, Ausführung gemäß Einzelbeschreibung,
Einzelbeschreibungs-Nr 'einschl. Entsorgung.'
Menge: 61,000 St
Leistungsbereichkatalog: 034
DIN276_08: 339

**03.03.0140 Schutzabdeck. Fenster Tür bis 2m2 Folie D 0,4mm herstellen**
STLB-Bau 2025-10 034
Schutzabdeckung des Fensters und der Tür, einseitig, Einzelflächen bis 2 m2,
Abdeckung aus Folie, Dicke 0,4 mm, Stöße und Ränder verkleben, herstellen, Arbeitshöhe der zu bearbeitenden oder zu bekleidenden Fläche bis 5,5 m über der Standfläche des hierfür erforderlichen Gerüstes, Gerüst wird gesondert vergütet.
Menge: 11,000 St
Leistungsbereichkatalog: 034
DIN276_08: 339

**03.03.0150 Schutzabdeck. Fenster Tür bis 2m2 Folie D 0,4mm beseitigen**
STLB-Bau 2025-10 034
Schutzabdeckung des Fensters und der Tür, einseitig, Einzelflächen bis 2 m2,
Abdeckung aus Folie, Dicke 0,4 mm, beseitigen, Arbeitshöhe der zu bearbeitenden oder zu bekleidenden Fläche bis 5,5 m über der Standfläche des hierfür erforderlichen Gerüstes, Gerüst wird gesondert vergütet, Ausführung gemäß Einzelbeschreibung,
Einzelbeschreibungs-Nr 'einschl. Entsorgung.'
Menge: 11,000 St
Leistungsbereichkatalog: 034
DIN276_08: 339

**03.03.0160 Schutzabdeck. Fenster Tür bis 4m2 Folie D 0,4mm herstellen**
STLB-Bau 2025-10 034
Schutzabdeckung des Fensters und der Tür, einseitig, Einzelflächen bis 4 m2,
Abdeckung aus Folie, Dicke 0,4 mm, Stöße und Ränder verkleben, herstellen, Arbeitshöhe der zu bearbeitenden oder zu bekleidenden Fläche bis 5,5 m über der Standfläche des hierfür erforderlichen Gerüstes, Gerüst wird gesondert vergütet.
Menge: 48,000 St
Leistungsbereichkatalog: 034
DIN276_08: 339

**03.03.0170 Schutzabdeck. Fenster Tür bis 4m2 Folie D 0,4mm beseitigen**
STLB-Bau 2025-10 034
Schutzabdeckung des Fensters und der Tür, einseitig, Einzelflächen bis 4 m2,
Abdeckung aus Folie, Dicke 0,4 mm, beseitigen, Arbeitshöhe der zu bearbeitenden oder zu bekleidenden Fläche bis 5,5 m über der Standfläche des hierfür erforderlichen Gerüstes, Gerüst wird gesondert vergütet, Ausführung gemäß Einzelbeschreibung,
Einzelbeschreibungs-Nr 'einschl. Entsorgung.'
Menge: 48,000 St
Leistungsbereichkatalog: 034
DIN276_08: 339

#### Abschnitt 03.04 Sanier- und Wärmedämmputz - Außenwände Keller und Treppenhäuser

**Ausführungsbeschreibung 1 Ausführungsbeschreibung - Sanierputz**
*Sanierputz im System*
In den nachfolgenden Positionen ist das im Kellergeschoss aufzubringende Sanierputzsystem nach DIN EN 998-1 und WTA Merkblatt 2-9-20/D oder nach gesonderter Zulassung (abZ, gesamtes System) beschrieben und zu kalkulieren.

Es gelten die Anforderungen und Verarbeitungshinweise an die im System enthaltenen Putze gem. DIN EN 998-1 und WTA Merkblatt 2-9-20/D bzw. gem. Vorgaben Hersteller.

Das System muss in seiner Gesamtheit mit allen einzelnen Lagen aufeinander abgestimmt und Bestandteilen aufeinander abgestimmt sein. Es ist ein bauaufsichtlich zugelassenes System anzubieten. Alle eingesetzten Zubehörteile müssen der bauaufsichtlichen Zulassung entsprechen und mit dem eingesetzten Putzsystem materialverträglich sein.
*Sanierputz auf Kelleraußenwänden*
Der nachstehend beschriebene Sanierputz ist auf allen Außenwänden im Kellergeschoss bis zu einer Höhe von 1,50m aufzubringen. Dies ist in den Mengen berücksichtigt.

**03.04.0010 Haftbrücke mineral.**
STLB-Bau 2025-10 023
Haftbrücke mineralisch, kunststoffvergütet, für später aufzubringenden mineralischen Putz, innen, Ausführung gemäß Einzelbeschreibung,
Einzelbeschreibungs-Nr 'systemkompatible Haftbrücke für Aufbringen des nachstehenden Putzsystems auf innenliegende Abdichtung der Kellerwände im Übergang von Horizontalsperre auf Abdichtung unter Bodenplatte,
OK FLK ca. 50cm über OK RFB,
Haftuntergrund: Flüssigkunststoff,
Ausführung erfolgt zeitversetzt, in Teilmengen gem. Baufortschritt.'
Menge: 13,000 m2
Leistungsbereichkatalog: 023
DIN276_08: 336

**03.04.0020 Haftbrücke mineral. Beton**
STLB-Bau 2025-10 023
Haftbrücke mineralisch, kunststoffvergütet, für später aufzubringenden mineralischen Putz, innen, Untergrund Beton, Ausführung gemäß Einzelbeschreibung,
Einzelbeschreibungs-Nr 'systemkompatible Haftbrücke für Aufbringen des nachstehenden Putzsystems auf Betonoberflächen,
Ausführung erfolgt zeitversetzt, in Teilmengen gem. Baufortschritt.'
Menge: 5,000 m2
Leistungsbereichkatalog: 023
DIN276_08: 336

**03.04.0030 Haftbrücke mineral. Mauerwerk**
STLB-Bau 2025-10 023
Haftbrücke mineralisch, kunststoffvergütet, für später aufzubringenden mineralischen Putz, innen, Untergrund Mauerwerk, Ausführung gemäß Einzelbeschreibung,
Einzelbeschreibungs-Nr 'systemkompatible Haftbrücke für Aufbringen des nachstehenden Putzsystems auf stark- bzw. unterschiedlich stark saugende Untergründe,
Ausführung erfolgt zeitversetzt, in Teilmengen gem. Baufortschritt.'
Menge: 25,000 m2
Leistungsbereichkatalog: 023
DIN276_08: 336

**03.04.0040 Sanierputz Spritzbewurf Zement-Putzmörtel Grundputz Kalkzement-Putzmörtel D 20-25mm Sanierputz Kalkzement-Putzmörtel aufgeraut D 15-20mm**
STLB-Bau 2025-10 023
Sanierputzsystem WTA Merkblatt 2-9-20/D
aus Spritzbewurf, Porengrundputz und einlagigem Sanierputz, innen DIN 18550-2, Untergrund mittel bis hoch versalzen,
Spritzbewurf Zement-Putzmörtel, Druckfestigkeitsklasse CS IV (über 6 N/mm2) DIN EN 998-1, nicht volldeckend (netzförmig),
Porengrundputz, vollflächig, aus Kalkzement-Putzmörtel, Dicke über 20 bis 25 mm,
Sanierputz aus Kalkzement-Putzmörtel, Druckfestigkeitsklasse CS II (1,5 bis 5 N/mm2) DIN EN 998-1, Oberfläche aufgeraut, Dicke über 15 bis 20 mm, Ausführung gemäß Einzelbeschreibung,
Einzelbeschreibungs-Nr 'Systemzugehöriger Oberputz sh. gesonderte Position,
Ausführung erfolgt zeitversetzt, in Teilmengen gem. Baufortschritt.'
Menge: 250,000 m2
Leistungsbereichkatalog: 023
DIN276_08: 336

**03.04.0050 Unebenheit Wand Kalkzement-Normalputzm. D 2-5mm**
STLB-Bau 2025-04 023
Unebenheiten auf Wand, innen, ausgleichen mit Kalkzement-Normalputzmörtel (GP) DIN EN 998-1, Dicke über 2 bis 5 mm, Untergrund Ziegelmauerwerk, Ausführung gemäß Einzelbeschreibung,
Einzelbeschreibungs-Nr 'Zulageposition für den Grundputz des zuvor beschriebenen Sanierputzsystems für Mehrmengen aufgrund von Mehrstärken für das Ausgleichen von Unebenheiten im Untergrund, vollflächig, als Ausgleichsschicht.
Ausführung in Abstimmung AG-Bauleitung gem. Überprüfung der Ebenheiten wie in Titel 1 beschrieben,
Ausführung erfolgt zeitversetzt, in Teilmengen gem. Baufortschritt.'
Menge: 37,500 m2
Leistungsbereichkatalog: 023
DIN276_08: 336

**03.04.0060 Unebenheit Wand Kalkzement-Normalputzm. D 5-10mm**
STLB-Bau 2025-04 023
Unebenheiten auf Wand, innen, ausgleichen mit Kalkzement-Normalputzmörtel (GP) DIN EN 998-1, Dicke über 5 bis 10 mm, Untergrund Ziegelmauerwerk, Ausführung gemäß Einzelbeschreibung,
Einzelbeschreibungs-Nr 'Zulageposition für den Grundputz des zuvor beschriebenen Sanierputzsystems für Mehrmengen aufgrund von Mehrstärken für das Ausgleichen von Unebenheiten im Untergrund, vollflächig, als Ausgleichsschicht.
Ausführung in Abstimmung AG-Bauleitung gem. Überprüfung der Ebenheiten wie in Titel 1 beschrieben,
Ausführung erfolgt zeitversetzt, in Teilmengen gem. Baufortschritt.'
Menge: 25,000 m2
Leistungsbereichkatalog: 023
DIN276_08: 336

**03.04.0070 Armierungsputz innen Gewebeeinlage alkalibest. D 4-5mm**
STLB-Bau 2025-10 023
Armierungsputz, innen, mit Gewebeeinlage, alkalibeständig, Dicke 4 bis 5 mm, auf Unterputz, Ausführung gemäß Einzelbeschreibung,
Einzelbeschreibungs-Nr 'systemzugehöriger Armierungsputz passend zu zuvor beschriebenem Putzsystem,
Putzuntergrund: vorstehender Sanierputz,
Ausführung erfolgt zeitversetzt, in Teilmengen gem. Baufortschritt.'
Menge: 250,000 m2
Leistungsbereichkatalog: 023
DIN276_08: 336

**03.04.0080 Innenputz 2lagig UP Kalkzement-Normalputzm. D 10mm OP Kalkputzglätte geglättet**
STLB-Bau 2025-10 023
2-lagiges Innenputzsystem DIN 18550-2 Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüsts, Gerüst wird gesondert vergütet, Ausführung in allen Geschossen, Ausführung gemäß Einzelbeschreibung,
Einzelbeschreibungs-Nr 'systemzugehöriger Oberputz passend zu zuvor beschriebenem Putzsystem, einschl. flächengleich an Bestandsputz bzw. neuen Putz anarbeiten,
Putzuntergrund: vorstehender Armierungsputz,
Ausführung erfolgt zeitversetzt, in Teilmengen gem. Baufortschritt.'
Menge: 250,000 m2
Leistungsbereichkatalog: 023
DIN276_08: 336

**03.04.0090 Zulage: Innenputz mit Putzoberfläche in Q3**
Zulage für den vorstehenden Innenputz für die Ausführung der Putzoberfläche in Qualitätsstufe 3 (Q3), nur auf gesonderte Anordnung der AG-Bauleitung.
Menge: 250,000 m2
DIN276_08: 336

**Ausführungsbeschreibung 2 Ausführungsbeschreibung - Wärmedämmputz**
*Wärmedämmputz im System*
In den nachfolgenden Positionen ist das im Kellergeschoss sowie in den Treppenhäusern aufzubringende Wärmedämmputzsystem nach DIN EN 998-1 und DIN 18550-2 oder nach gesonderter Zulassung (abZ, gesamtes System) beschrieben und zu kalkulieren.
Es gelten die Anforderungen und Verarbeitungshinweise an die im System enthaltenen Putze gem. DIN EN 998-1 und DIN 18550-2 bzw. gem. Vorgaben Hersteller.

Das System muss in seiner Gesamtheit mit allen einzelnen Lagen aufeinander abgestimmt und Bestandteilen aufeinander abgestimmt sein. Es ist ein bauaufsichtlich zugelassenes System anzubieten. Alle eingesetzten Zubehörteile müssen der bauaufsichtlichen Zulassung entsprechen und mit dem eingesetzten Putzsystem materialverträglich sein.
*Einbindung anschließende Bauteile*
An die Außenwände anschließende Bauteile (Innenwände, Geschossdecken, etc.) sind gem. den bauphysikalischen Erfordernissen mindestens 50cm mit dem nachfolgenden Wärmedämmputzsystem einzubinden. Dies ist nachstehend in den Mengen sowie in Positionen berücksichtigt.

**03.04.0100 Haftbrücke mineral. Außenwand Beton**
STLB-Bau 2025-04 023
Haftbrücke mineralisch, kunststoffvergütet, für später aufzubringenden mineralischen Putz, auf Außenwand, innen, Untergrund Beton, Ausführung gemäß Einzelbeschreibung,
Einzelbeschreibungs-Nr 'systemkompatible Haftbrücke für Aufbringen des nachstehenden Putzsystems auf Betonoberflächen,
Ausführung erfolgt zeitversetzt, in Teilmengen gem. Baufortschritt.'
Menge: 7,500 m2
Leistungsbereichkatalog: 023
DIN276_08: 336

**03.04.0110 Haftbrücke mineral. Außenwand Mauerwerk**
STLB-Bau 2025-04 023
Haftbrücke mineralisch, kunststoffvergütet, für später aufzubringenden mineralischen Putz, auf Außenwand, innen, Untergrund Mauerwerk, Ausführung gemäß Einzelbeschreibung,
Einzelbeschreibungs-Nr 'systemkompatible Haftbrücke für Aufbringen des nachstehenden Putzsystems auf stark- bzw. unterschiedlich stark saugende Untergründe,
Ausführung erfolgt zeitversetzt, in Teilmengen gem. Baufortschritt.'
Menge: 22,000 m2
Leistungsbereichkatalog: 023
DIN276_08: 336

**03.04.0120 Spritzbewurf Kalkzement-Putzm. Außenwand innen**
STLB-Bau 2025-04 023
Nicht volldeckender Spritzbewurf aus Werktrockenmörtel, Kalkzement-Normalputzmörtel (GP), auf Außenwand, innen, Untergrund Mauerwerk, Arbeitshöhe der zu bearbeitenden oder zu bekleidenden Fläche bis 5,5 m über der Standfläche des hierfür erforderlichen Gerüstes, Gerüst wird beigestellt/ist vorh., Ausführung gemäß Einzelbeschreibung,
Einzelbeschreibungs-Nr ',
Ausführung erfolgt zeitversetzt, in Teilmengen gem. Baufortschritt.'
Menge: 150,000 m2
Leistungsbereichkatalog: 023
DIN276_08: 336

**03.04.0130 Spritzbewurf Kalkzement-Putzm. Treppenhauswand innen**
STLB-Bau 2025-04 023
Nicht volldeckender Spritzbewurf aus Werktrockenmörtel, Kalkzement-Normalputzmörtel (GP), auf Treppenhauswand, gerader Lauf, innen, Untergrund Mauerwerk, Arbeitshöhe der zu bearbeitenden oder zu bekleidenden Fläche bis 7,5 m über der Standfläche des hierfür erforderlichen Gerüstes, Gerüst wird beigestellt/ist vorh., Ausführung gemäß Einzelbeschreibung,
Einzelbeschreibungs-Nr ',
Ausführung erfolgt zeitversetzt, in Teilmengen gem. Baufortschritt.'
Menge: 55,000 m2
Leistungsbereichkatalog: 023
DIN276_08: 336

**03.04.0140 Wärmedämmputz Wand innen Wärmedämm-UP D 4-5cm 0,030W/(mK)**
STLB-Bau 2025-04 023
Wärmedämmputz DIN EN 13914-2, auf Wand, innen, Putzgrund Mauerwerk, Unterputz als Wärmedämmputz, Druckfestigkeitsklasse CS II (1,5 bis 5 N/mm2) DIN EN 998-1, mit mineralischen Leichtzuschlägen, Dicke über 4 bis 5 cm, Bemessungswert der Wärmeleitfähigkeit max. 0,030 W/(mK), Nennwert der Wärmeleitfähigkeit max. 0,028 W/(mK), Baustoffklasse DIN 4102-1 A2 (nichtbrennbar), Arbeitshöhe der zu bearbeitenden oder zu bekleidenden Fläche bis 3,5 m über der Standfläche des hierfür erforderlichen Gerüstes, Ausführung gemäß Einzelbeschreibung,
Einzelbeschreibungs-Nr 'Ausführungsort: Kellergeschoss,
Ausführung erfolgt zeitversetzt, in Teilmengen gem. Baufortschritt.'
Menge: 150,000 m2
Leistungsbereichkatalog: 023
DIN276_08: 336

**03.04.0150 Wärmedämmputz Treppenhauswand innen Wärmedämm-UP D 4-5cm 0,030W/(mK)**
STLB-Bau 2025-04 023
Wärmedämmputz DIN EN 13914-2, auf Treppenhauswand, innen, Putzgrund Mauerwerk, Unterputz als Wärmedämmputz, Druckfestigkeitsklasse CS II (1,5 bis 5 N/mm2) DIN EN 998-1, mit mineralischen Leichtzuschlägen, Dicke über 4 bis 5 cm, Bemessungswert der Wärmeleitfähigkeit max. 0,030 W/(mK), Nennwert der Wärmeleitfähigkeit max. 0,028 W/(mK), Baustoffklasse DIN 4102-1 A2 (nichtbrennbar), Arbeitshöhe der zu bearbeitenden oder zu bekleidenden Fläche bis 7,5 m über der Standfläche des hierfür erforderlichen Gerüstes, Gerüst wird gesondert vergütet, Ausführung gemäß Einzelbeschreibung,
Einzelbeschreibungs-Nr 'Ausführungsort: Treppenhäuser,
Ausführung erfolgt zeitversetzt, in Teilmengen gem. Baufortschritt.'
Menge: 55,000 m2
Leistungsbereichkatalog: 023
DIN276_08: 336

**03.04.0160 Unebenheit Wand Wärmedämmputz D 2-5mm**
STLB-Bau 2025-04 023
Unebenheiten auf Wand, innen, ausgleichen mit Wärmedämmputz, Dicke über 2 bis 5 mm, Untergrund Ziegelmauerwerk, Arbeitshöhe der zu bearbeitenden oder zu bekleidenden Fläche bis 5,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 22,500 m2
Leistungsbereichkatalog: 023
DIN276_08: 336

**03.04.0170 Unebenheit Wand Wärmedämmputz D 5-10mm**
STLB-Bau 2025-04 023
Unebenheiten auf Wand, innen, ausgleichen mit Wärmedämmputz, Dicke über 5 bis 10 mm, Untergrund Ziegelmauerwerk, Arbeitshöhe der zu bearbeitenden oder zu bekleidenden Fläche bis 5,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 15,000 m2
Leistungsbereichkatalog: 023
DIN276_08: 336

**03.04.0180 Unebenheit Treppenhauswand Wärmedämmputz D 2-5mm**
STLB-Bau 2025-04 023
Unebenheiten auf Treppenhauswand, gerader Lauf, innen, ausgleichen mit Wärmedämmputz, Dicke über 2 bis 5 mm, Untergrund Ziegelmauerwerk, Arbeitshöhe der zu bearbeitenden oder zu bekleidenden Fläche bis 7,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 13,750 m2
Leistungsbereichkatalog: 023
DIN276_08: 336

**03.04.0190 Unebenheit Treppenhauswand Wärmedämmputz D 5-10mm**
STLB-Bau 2025-04 023
Unebenheiten auf Treppenhauswand, gerader Lauf, innen, ausgleichen mit Wärmedämmputz, Dicke über 5 bis 10 mm, Untergrund Ziegelmauerwerk, Arbeitshöhe der zu bearbeitenden oder zu bekleidenden Fläche bis 7,5 m über der Standfläche des hierfür erforderlichen Gerüstes, Gerüst wird gesondert vergütet, Ausführung gemäß Einzelbeschreibung,
Einzelbeschreibungs-Nr 'Zulageposition für den Wärmeputz des zuvor beschriebenen Wärmeputzsystems für Mehrmengen aufgrund von Mehrstärken für das Ausgleichen von Unebenheiten im Untergrund, vollflächig, als Ausgleichsschicht.
Ausführung in Abstimmung AG-Bauleitung gem. Überprüfung der Ebenheiten wie in Titel 1 beschrieben,
Ausführung erfolgt zeitversetzt, in Teilmengen gem. Baufortschritt.'
Menge: 10,000 m2
Leistungsbereichkatalog: 023
DIN276_08: 336

**03.04.0200 Armierungsputz innen Gewebeeinlage alkalibest. D 4-5mm Außenwand**
STLB-Bau 2025-04 023
Armierungsputz, innen, mit Gewebeeinlage, alkalibeständig, Dicke 4 bis 5 mm, auf Unterputz, auf Außenwand, Ausführung gemäß Einzelbeschreibung,
Einzelbeschreibungs-Nr 'systemzugehöriger Armierungsputz passend zu zuvor beschriebenem Putzsystem,
Putzuntergrund: vorstehender Wärmedämmputz,
Ausführung erfolgt zeitversetzt, in Teilmengen gem. Baufortschritt.'
Menge: 150,000 m2
Leistungsbereichkatalog: 023
DIN276_08: 336

**03.04.0210 Armierungsputz innen Gewebeeinlage alkalibest. D 4-5mm Außenwand**
STLB-Bau 2025-04 023
Armierungsputz, innen, mit Gewebeeinlage, alkalibeständig, Dicke 4 bis 5 mm, auf Unterputz, auf Außenwand, Ausführung gemäß Einzelbeschreibung,
Einzelbeschreibungs-Nr 'Treppenhauswand,
systemzugehöriger Armierungsputz passend zu zuvor beschriebenem Putzsystem,
Putzuntergrund: vorstehender Wärmedämmputz,
Ausführung erfolgt zeitversetzt, in Teilmengen gem. Baufortschritt.'
Menge: 55,000 m2
Leistungsbereichkatalog: 023
DIN276_08: 336

**03.04.0220 Innenputz 2lagig Außenwand UP Kalkzement-Normalputzm. D 10mm OP Kalkputzglätte geglättet**
STLB-Bau 2025-04 023
2-lagiges Innenputzsystem DIN 18550-2 auf Außenwand, innenseitig, Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten,
Putzuntergrund: vorstehender Armierungsputz,
Ausführung erfolgt zeitversetzt, in Teilmengen gem. Baufortschritt.'
Menge: 150,000 m2
Leistungsbereichkatalog: 023
DIN276_08: 336

**03.04.0230 Innenputz 2lagig Treppenhauswand UP Kalkzement-Normalputzm. D 10mm OP Kalkputzglätte geglättet**
STLB-Bau 2025-04 023
2-lagiges Innenputzsystem DIN 18550-2 auf Treppenhauswand, gerader Lauf, Putzgrund Putzträger, Haftbrücke, Grundierung oder Putzverfestiger werden gesondert vergütet, Unterputz DIN EN 998-1 aus Kalkzement-Normalputzmörtel (GP), Druckfestigkeitsklasse CS II (1,5 bis 5 N/mm2), Dicke Unterputz 10 mm, Oberputz aus Kalkputzglätte, Putzoberfläche Qualitätsstufe 2 (Q2), geglättet, übliche Beanspruchung, Arbeitshöhe der zu bearbeitenden oder zu bekleidenden Fläche bis 7,5 m über der Standfläche des hierfür erforderlichen Gerüstes, Gerüst wird gesondert vergütet, Ausführung in allen Geschossen, Ausführung gemäß Einzelbeschreibung,
Einzelbeschreibungs-Nr 'systemzugehöriger Oberputz passend zu zuvor beschriebenem Putzsystem, einschl. flächengleich an Bestandsputz bzw. neuen Putz anarbeiten,
Putzuntergrund vorstehender Armierungsputz,
Ausführung erfolgt zeitversetzt, in Teilmengen gem. Baufortschritt.'
Menge: 55,000 m2
Leistungsbereichkatalog: 023
DIN276_08: 336

**03.04.0240 Zulage: Innenputz mit Putzoberfläche in Q3**
Zulage für den vorstehenden Innenputz für die Ausführung der Putzoberfläche in Qualitätsstufe 3 (Q3), nur auf gesonderte Anordnung der AG-Bauleitung.
Menge: 205,000 m2
DIN276_08: 336

**03.04.0250 Haftbrücke mineral. Leibung B 40 cm Beton**
STLB-Bau 2025-04 023
Haftbrücke mineralisch, kunststoffvergütet, für später aufzubringenden mineralischen Putz, auf Leibung, innen,
Breite Leibung '40' cm,
Untergrund Beton, Ausführung gemäß Einzelbeschreibung,
Einzelbeschreibungs-Nr 'systemkompatible Haftbrücke für Aufbringen des nachstehenden Putzsystems auf Betonoberflächen,
Ausführung erfolgt zeitversetzt, in Teilmengen gem. Baufortschritt.'
Menge: 10,000 m
Leistungsbereichkatalog: 023
DIN276_08: 336

**03.04.0260 Haftbrücke mineral. Leibung B 40 cm Mauerwerk**
STLB-Bau 2025-04 023
Haftbrücke mineralisch, kunststoffvergütet, für später aufzubringenden mineralischen Putz, auf Leibung, innen,
Breite Leibung '40' cm,
Untergrund Mauerwerk, Ausführung gemäß Einzelbeschreibung,
Einzelbeschreibungs-Nr 'systemkompatible Haftbrücke für Aufbringen des nachstehenden Putzsystems auf stark- bzw. unterschiedlich stark saugende Untergründe,
Ausführung erfolgt zeitversetzt, in Teilmengen gem. Baufortschritt.'
Menge: 16,000 m
Leistungsbereichkatalog: 023
DIN276_08: 336

**03.04.0270 Spritzbewurf Kalkzement-Putzm. Leibung innen B 40 cm**
STLB-Bau 2025-04 023
Nicht volldeckender Spritzbewurf aus Werktrockenmörtel, Kalkzement-Normalputzmörtel (GP), auf Leibung, innen,
Breite Leibung '40' cm,
Untergrund Mauerwerk, Arbeitshöhe der zu bearbeitenden oder zu bekleidenden Fläche bis 5,5 m über der Standfläche des hierfür erforderlichen Gerüstes, Gerüst wird beigestellt/ist vorh., Ausführung gemäß Einzelbeschreibung,
Einzelbeschreibungs-Nr 'umlaufend, einschl. Stürze und Brüstungen,
Ausführung erfolgt zeitversetzt, in Teilmengen gem. Baufortschritt.'
Menge: 160,000 m
Leistungsbereichkatalog: 023
DIN276_08: 336

**03.04.0280 Spritzbewurf Kalkzement-Putzm. Leibung innen gewölbt B 40 cm**
Spritzbewurf Kalkzement-Putzm. Leibung innen, wie zuvor jedoch gewölbt.
Menge: 10,000 m
DIN276_08: 336

**03.04.0290 Wärmedämmputz Leibung innen B 40 cm Wärmedämm-UP D 4-5cm 0,030W/(mK) OP Ausgleichsputz Strukturputz geglättet Q2**
STLB-Bau 2025-04 023
Wärmedämmputz DIN EN 13914-2, auf Leibung, innen,
Breite Leibung '40' cm,
Putzgrund Mauerwerk, Unterputz als Wärmedämmputz, Druckfestigkeitsklasse CS II (1,5 bis 5 N/mm2) DIN EN 998-1, mit mineralischen Leichtzuschlägen, Dicke über 4 bis 5 cm, Bemessungswert der Wärmeleitfähigkeit max. 0,030 W/(mK), Nennwert der Wärmeleitfähigkeit max. 0,028 W/(mK), Baustoffklasse DIN 4102-1 A2 (nichtbrennbar), systemzugehöriger Oberputz, 2-lagig mineralisch, bestehend aus mind. 6 mm Ausgleichsputz und dünnschichtigem Strukturoberputz, geglättet, Putzoberfläche Qualitätsstufe 2 (Q2), Arbeitshöhe der zu bearbeitenden oder zu bekleidenden Fläche bis 5,5 m über der Standfläche des hierfür erforderlichen Gerüstes, Gerüst wird gesondert vergütet, Ausführung gemäß Einzelbeschreibung,
Einzelbeschreibungs-Nr 'umlaufend, einschl. Stürze und Brüstungen,
Ausführungsort: Kellergeschoss und Treppenhäuser,
Ausführung erfolgt zeitversetzt, in Teilmengen gem. Baufortschritt.'
Menge: 160,000 m
Leistungsbereichkatalog: 023
DIN276_08: 336

**03.04.0300 Wärmedämmputz Leibung innen gewölbt B 40 cm Wärmedämm-UP D 4-5cm 0,030W/(mK) OP Ausgleichsputz Strukturputz geglättet Q2**
Wärmedämmputz Leibung innen, wie zuvor jedoch gewölbt.
Menge: 10,000 m
DIN276_08: 336

**03.04.0310 Putzglattstrich Fenstereinbau Leibung B 40 cm Wärmedämmputz D 2-5mm**
STLB-Bau 2025-04 023
Glattstrich Putz vor Fenster-/Fensterbankeinbau, auf Leibung, innen,
Breite Leibung '40' cm,
ausgleichen mit Wärmedämmputz, Dicke über 2 bis 5 mm, Untergrund Ziegelmauerwerk, Ausführung gemäß Einzelbeschreibung,
Einzelbeschreibungs-Nr 'mit systemzugehörigem Putz für zuvor beschriebenes Wärmedämmputzsystem, umlaufend, einschl. Stürze und Brüstungen,
Ausführung erfolgt zeitversetzt, in Teilmengen gem. Baufortschritt.'
Menge: 75,000 m
Leistungsbereichkatalog: 023
DIN276_08: 336

**03.04.0320 Putzglattstrich Fenstereinbau Leibung gewölbt B 40 cm Wärmedämmputz D 2-5mm**
Putzglattstrich Fenstereinbau Leibung Wärmedämmputz, wie zuvor jedoch gewölbt.
Menge: 5,000 m
DIN276_08: 336

**03.04.0330 Putzglattstrich Türeinbau Leibung B 40 cm Wärmedämmputz D 2-5mm**
STLB-Bau 2025-04 023
Glattstrich Putz vor Türeinbau, auf Leibung, innen,
Breite Leibung '40' cm,
ausgleichen mit Wärmedämmputz, Dicke über 2 bis 5 mm, Untergrund Ziegelmauerwerk, Ausführung gemäß Einzelbeschreibung,
Einzelbeschreibungs-Nr 'mit systemzugehörigem Putz für zuvor beschriebenes Wärmedämmputzsystem, umlaufend, einschl. Stürze,
Ausführung erfolgt zeitversetzt, in Teilmengen gem. Baufortschritt.'
Menge: 85,000 m
Leistungsbereichkatalog: 023
DIN276_08: 336

**03.04.0340 Putzglattstrich Türeinbau Leibung gewölbt B 40 cm Wärmedämmputz D 2-5mm**
Putzglattstrich Türeinbau Leibung, wie zuvor jedoch gewölbt.
Menge: 5,000 m
Leistungsbereichkatalog: 023
DIN276_08: 336

**03.04.0350 Armierungsputz innen Gewebeeinlage alkalibest. D 4-5mm Leibung**
STLB-Bau 2025-04 023
Armierungsputz, innen, mit Gewebeeinlage, alkalibeständig, Dicke 4 bis 5 mm, auf Unterputz, auf Leibung,
Breite Leibung '40' cm,
Ausführung gemäß Einzelbeschreibung,
Einzelbeschreibungs-Nr 'systemzugehöriger Armierungsputz passend zu zuvor beschriebenem Putzsystem, umlaufend, einschl. Stürze und Brüstungen,
Putzuntergrund: vorstehender Wärmedämmputz,
Ausführung erfolgt zeitversetzt, in Teilmengen gem. Baufortschritt.'
Menge: 160,000 m
Leistungsbereichkatalog: 023
DIN276_08: 336

**03.04.0360 Armierungsputz innen Gewebeeinlage alkalibest. D 4-5mm Leibung gewölbt**
Armierungsputz innen mit Gewebeeinlage alkalibest. D 4-5mm, wie zuvor jedoch Leibung gewölbt.
Menge: 10,000 m
DIN276_08: 336

**03.04.0370 Innenputz 2lagig Leibung B 40 cm UP Kalkzement-Normalputzm. D 10mm OP Kalkputzglätte geglättet**
STLB-Bau 2025-04 023
2-lagiges Innenputzsystem DIN 18550-2 auf Leibung,
Breite Leibung '40' cm,
Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten, umlaufend, einschl. Stürze und Brüstungen,
Putzuntergrund: vorstehender Armierungsputz,
Ausführung erfolgt zeitversetzt, in Teilmengen gem. Baufortschritt.'
Menge: 160,000 m
Leistungsbereichkatalog: 023
DIN276_08: 336

**03.04.0380 Innenputz 2lagig Leibung gewölbt B 40 cm UP Kalkzement-Normalputzm. D 10mm OP Kalkputzglätte geglättet**
Innenputz 2lagig UP Kalkzement-Normalputzm. D 10mm OP Kalkputzglätte geglättet, wie zuvor jedoch Leibung gewölbt.
Menge: 10,000 m
DIN276_08: 336

**03.04.0390 Zulage: Innenputz mit Putzoberfläche in Q3 Abwicklung bis 0,4m**
Zulage für den vorstehenden Innenputz für die Ausführung der Putzoberfläche in Qualitätsstufe 3 (Q3), Abwicklung bis 0,4m., nur auf gesonderte Anordnung der AG-Bauleitung
Menge: 160,000 m
DIN276_08: 336

**03.04.0400 Haftbrücke mineral. Decke Beton**
STLB-Bau 2025-04 023
Haftbrücke mineralisch, kunststoffvergütet, für später aufzubringenden mineralischen Putz, auf Decke, innen, Untergrund Beton, Ausführung gemäß Einzelbeschreibung,
Einzelbeschreibungs-Nr 'systemkompatible Haftbrücke für Aufbringen des nachstehenden Putzsystems auf Betonoberflächen,
Ausführung erfolgt zeitversetzt, in Teilmengen gem. Baufortschritt.'
Menge: 10,000 m2
Leistungsbereichkatalog: 023
DIN276_08: 353

**03.04.0410 Haftbrücke mineral. Decke Mauerwerk**
STLB-Bau 2025-04 023
Haftbrücke mineralisch, kunststoffvergütet, für später aufzubringenden mineralischen Putz, auf Decke, innen, Untergrund Mauerwerk, Ausführung gemäß Einzelbeschreibung,
Einzelbeschreibungs-Nr 'systemkompatible Haftbrücke für Aufbringen des nachstehenden Putzsystems auf stark- bzw. unterschiedlich stark saugende Untergründe,
Ausführung erfolgt zeitversetzt, in Teilmengen gem. Baufortschritt.'
Menge: 9,000 m2
Leistungsbereichkatalog: 023
DIN276_08: 353

**03.04.0420 Spritzbewurf Kalkzement-Putzm. Decke innen**
STLB-Bau 2025-04 023
Nicht volldeckender Spritzbewurf aus Werktrockenmörtel, Kalkzement-Normalputzmörtel (GP), auf Decke, innen, Arbeitshöhe der zu bearbeitenden oder zu bekleidenden Fläche bis 5,5 m über der Standfläche des hierfür erforderlichen Gerüstes, Gerüst wird beigestellt/ist vorh., Ausführung gemäß Einzelbeschreibung,
Einzelbeschreibungs-Nr 'Putzuntergrund: Mauerwerk und Beton,
Ausführung erfolgt zeitversetzt, in Teilmengen gem. Baufortschritt.'
Menge: 85,000 m2
Leistungsbereichkatalog: 023
DIN276_08: 353

**03.04.0430 Spritzbewurf Kalkzement-Putzm. Decke gewölbt innen**
Spritzbewurf Kalkzement-Putzm. Decke, wie zuvor jedoch gewölbt.
Menge: 15,000 m2
DIN276_08: 353

**03.04.0440 Wärmedämmputz Decke Wärmedämm-UP D 4-5cm 0,030W/(mK)**
Wärmedämmputz DIN EN 13914-2, auf Decke, Putzgrund Mauerwerk und Beton, Unterputz als Wärmedämmputz, Druckfestigkeitsklasse CS II (1,5 bis 5 N/mm2) DIN EN 998-1, mit mineralischen Leichtzuschlägen, Dicke über 4 bis 5 cm, Bemessungswert der Wärmeleitfähigkeit max. 0,030 W/(mK), Nennwert der Wärmeleitfähigkeit max. 0,028 W/(mK), Baustoffklasse DIN 4102-1 A2 (nichtbrennbar), Arbeitshöhe der zu bearbeitenden oder zu bekleidenden Fläche bis 3,5 m über der Standfläche des hierfür erforderlichen Gerüstes, Ausführung gemäß Einzelbeschreibung,
Einzelbeschreibungs-Nr
Ausführungsort: Kellergeschoss,
Ausführung erfolgt zeitversetzt, in Teilmengen gem. Baufortschritt
Menge: 85,000 m2
Leistungsbereichkatalog: 023
DIN276_08: 353

**03.04.0450 Wärmedämmputz Decke gewölbt Wärmedämm-UP D 4-5cm 0,030W/(mK)**
Wärmedämmputz Decke, wie zuvor jedoch gewölbt.
Menge: 15,000 m2
DIN276_08: 353

**03.04.0460 Unebenheit Decke Wärmedämmputz D 2-5mm**
STLB-Bau 2025-04 023
Unebenheiten auf Decke, innen, ausgleichen mit Wärmedämmputz, Dicke über 2 bis 5 mm, Untergrund Ziegelmauerwerk, Arbeitshöhe der zu bearbeitenden oder zu bekleidenden Fläche bis 3,5 m über der Standfläche des hierfür erforderlichen Gerüstes, Ausführung gemäß Einzelbeschreibung,
Einzelbeschreibungs-Nr 'Putzuntergrund: Mauerwerk und Beton,
Zulageposition für den Wärmeputz des zuvor beschriebenen Wärmeputzsystems für Mehrmengen aufgrund von Mehrstärken für das Ausgleichen von Unebenheiten im Untergrund, vollflächig, als Ausgleichsschicht.
Ausführung in Abstimmung AG-Bauleitung gem. Überprüfung der Ebenheiten wie in Titel 1 beschrieben,
Ausführung erfolgt zeitversetzt, in Teilmengen gem. Baufortschritt.'
Menge: 25,000 m2
Leistungsbereichkatalog: 023
DIN276_08: 353

**03.04.0470 Unebenheit Decke Wärmedämmputz D 5-10mm**
STLB-Bau 2025-04 023
Unebenheiten auf Decke, innen, ausgleichen mit Wärmedämmputz, Dicke über 5 bis 10 mm, Untergrund Ziegelmauerwerk, Arbeitshöhe der zu bearbeitenden oder zu bekleidenden Fläche bis 3,5 m über der Standfläche des hierfür erforderlichen Gerüstes, Ausführung gemäß Einzelbeschreibung,
Einzelbeschreibungs-Nr 'Putzuntergrund: Mauerwerk und Beton,
Zulageposition für den Wärmeputz des zuvor beschriebenen Wärmeputzsystems für Mehrmengen aufgrund von Mehrstärken für das Ausgleichen von Unebenheiten im Untergrund, vollflächig, als Ausgleichsschicht.
Ausführung in Abstimmung AG-Bauleitung gem. Überprüfung der Ebenheiten wie in Titel 1 beschrieben,
Ausführung erfolgt zeitversetzt, in Teilmengen gem. Baufortschritt.'
Menge: 10,000 m2
Leistungsbereichkatalog: 023
DIN276_08: 353

**03.04.0480 Armierungsputz innen Gewebeeinlage alkalibest. D 4-5mm Decke**
STLB-Bau 2025-04 023
Armierungsputz, innen, mit Gewebeeinlage, alkalibeständig, Dicke 4 bis 5 mm, auf Unterputz, auf Decke, Ausführung gemäß Einzelbeschreibung,
Einzelbeschreibungs-Nr 'systemzugehöriger Armierungsputz passend zu zuvor beschriebenem Putzsystem,
Putzuntergrund: vorstehender Wärmedämmputz,
Ausführung erfolgt zeitversetzt, in Teilmengen gem. Baufortschritt.'
Menge: 85,000 m2
Leistungsbereichkatalog: 023
DIN276_08: 353

**03.04.0490 Armierungsputz innen Gewebeeinlage alkalibest. D 4-5mm Decke gewölbt**
Armierungsputz innen Gewebeeinlage alkalibest. D 4-5mm Decke, wie zuvor jedoch gewölbt.
Menge: 15,000 m2
DIN276_08: 353

**03.04.0500 Innenputz 2lagig Decke UP Kalkzement-Normalputzm. D 10mm OP Kalkputzglätte geglättet**
STLB-Bau 2025-04 023
2-lagiges Innenputzsystem DIN 18550-2 auf Decke, Putzgrund Putzträger, Haftbrücke, Grundierung oder Putzverfestiger werden gesondert vergütet, Unterputz DIN EN 998-1 aus Kalkzement-Normalputzmörtel (GP), Druckfestigkeitsklasse CS II (1,5 bis 5 N/mm2), Dicke Unterputz 10 mm, Oberputz aus Kalkputzglätte, Putzoberfläche Qualitätsstufe 2 (Q2), geglättet, übliche Beanspruchung, Arbeitshöhe der zu bearbeitenden oder zu bekleidenden Fläche bis 5,5 m über der Standfläche des hierfür erforderlichen Gerüstes, Gerüst wird gesondert vergütet, Ausführung in allen Geschossen, Ausführung gemäß Einzelbeschreibung,
Einzelbeschreibungs-Nr 'systemzugehöriger Oberputz passend zu zuvor beschriebenem Putzsystem, einschl. flächengleich an Bestandsputz bzw. neuen Putz anarbeiten,
Putzuntergrund: vorstehender Armierungsputz,
Ausführung erfolgt zeitversetzt, in Teilmengen gem. Baufortschritt.'
Menge: 85,000 m2
Leistungsbereichkatalog: 023
DIN276_08: 353

**03.04.0510 Innenputz 2lagig Decke gewölbt UP Kalkzement-Normalputzm. D 10mm OP Kalkputzglätte geglättet**
Innenputz Decke, wie zuvor jedoch gewölbt.
Menge: 15,000 m2
DIN276_08: 353

**03.04.0520 Zulage: Innenputz mit Putzoberfläche in Q3**
Zulage für den vorstehenden Innenputz für die Ausführung der Putzoberfläche in Qualitätsstufe 3 (Q3), nur auf gesonderte Anordnung der AG-Bauleitung.
Menge: 100,000 m2
DIN276_08: 353

*Hinweis: Einbauteile, Profile, Sonstiges*
Einbauteile, Profile und Sonstiges

**03.04.0530 Zu-Überputzen Schlitze innen Kalkzement-Normalputzm. geglättet D 15mm B bis 5cm**
STLB-Bau 2025-04 023
Zu-/Überputzen von Schlitzen, innen, an Wand, Kalkzement-Normalputzmörtel (GP) DIN EN 998-1, geglättet, Putzoberfläche Qualitätsstufe 2 (Q2), Dicke 15 mm, Breite bis 5 cm, Arbeitshöhe des Montageortes bis 5,5 m über der Standfläche des hierfür erforderlichen Gerüstes, Gerüst wird gesondert vergütet, Ausführung gemäß Einzelbeschreibung,
Einzelbeschreibungs-Nr 'Schließen von Installationsschlitzen über alle Putzschichten, Schlitztiefe bis 5cm, einschl. Kalkputzglätte,
Ausführung erfolgt zeitversetzt, in Teilmengen gem. Baufortschritt.'
Menge: 10,000 m
Leistungsbereichkatalog: 023
DIN276_08: 336

**03.04.0540 Zu-Überputzen Schlitze innen Kalkzement-Normalputzm. geglättet D 15mm B 5-10cm**
STLB-Bau 2025-04 023
Zu-/Überputzen von Schlitzen, innen, an Wand, Kalkzement-Normalputzmörtel (GP) DIN EN 998-1, geglättet, Putzoberfläche Qualitätsstufe 2 (Q2), Dicke 15 mm, Breite über 5 bis 10 cm, Arbeitshöhe des Montageortes bis 5,5 m über der Standfläche des hierfür erforderlichen Gerüstes, Gerüst wird gesondert vergütet, Ausführung gemäß Einzelbeschreibung,
Einzelbeschreibungs-Nr 'Schließen von Installationsschlitzen über alle Putzschichten, Schlitztiefe bis 5cm, einschl. Kalkputzglätte,
Ausführung erfolgt zeitversetzt, in Teilmengen gem. Baufortschritt.'
Menge: 10,000 m
Leistungsbereichkatalog: 023
DIN276_08: 336

**03.04.0550 Herstellen Aussparungen Putz innen 0,05-0,1m2**
STLB-Bau 2025-04 023
Herstellen von Aussparungen im Putz, innen, für Installationsteile, Flächengröße über 0,05 bis 0,1 m2, Arbeitshöhe des Montageortes bis 5,5 m über der Standfläche des hierfür erforderlichen Gerüstes, Gerüst wird gesondert vergütet, Ausführung gemäß Einzelbeschreibung,
Einzelbeschreibungs-Nr 'Abstellen der Putzschichten an Öffnungen für die Durchführung von technischen Installationen, vorbereitet für späteres Beiputzen,
Ausführung erfolgt zeitversetzt, in Teilmengen gem. Baufortschritt.'
Menge: 15,000 St
Leistungsbereichkatalog: 023
DIN276_08: 336

**03.04.0560 Herstellen Aussparungen Putz innen 0,1-0,25m2**
STLB-Bau 2025-04 023
Herstellen von Aussparungen im Putz, innen, für Installationsteile, Flächengröße über 0,1 bis 0,25 m2, Arbeitshöhe des Montageortes bis 5,5 m über der Standfläche des hierfür erforderlichen Gerüstes, Gerüst wird gesondert vergütet, Ausführung gemäß Einzelbeschreibung,
Einzelbeschreibungs-Nr 'Abstellen der Putzschichten an Öffnungen für die Durchführung von technischen Installationen, vorbereitet für späteres Beiputzen,
Ausführung erfolgt zeitversetzt, in Teilmengen gem. Baufortschritt.'
Menge: 10,000 St
Leistungsbereichkatalog: 023
DIN276_08: 336

**03.04.0570 Herstellen Aussparungen Putz innen 0,25-0,5m2**
STLB-Bau 2025-04 023
Herstellen von Aussparungen im Putz, innen, für Installationsteile, Flächengröße über 0,25 bis 0,5 m2, Arbeitshöhe des Montageortes bis 5,5 m über der Standfläche des hierfür erforderlichen Gerüstes, Gerüst wird gesondert vergütet, Ausführung gemäß Einzelbeschreibung,
Einzelbeschreibungs-Nr 'Abstellen der Putzschichten an Öffnungen für die Durchführung von technischen Installationen, vorbereitet für späteres Beiputzen,
Ausführung erfolgt zeitversetzt, in Teilmengen gem. Baufortschritt.'
Menge: 5,000 St
Leistungsbereichkatalog: 023
DIN276_08: 336

**03.04.0580 Nachträgl.Putzen Teilflächen innen Kalkzement-Normalputzm. geglättet D 10mm 0,02-0,1m2**
STLB-Bau 2025-10 023
Nachträgliches Putzen von Teilflächen, innen, Kalkzement-Normalputzmörtel (GP) DIN EN 998-1, geglättet, Putzoberfläche Qualitätsstufe 2 (Q2), Dicke 10 mm, Flächengröße über 0,02 bis 0,1 m2, Arbeitshöhe des Montageortes bis 5,5 m über der Standfläche des hierfür erforderlichen Gerüsts, Gerüst wird gesondert vergütet, Ausführung gemäß Einzelbeschreibung,
Einzelbeschreibungs-Nr 'Beiputzen der vorstehenden Aussparungen nach Fertigstellung der technischen Installation, einschl. Kalkputzglätte.'
Menge: 15,000 St
Leistungsbereichkatalog: 023
DIN276_08: 336

**03.04.0590 Nachträgl.Putzen Teilflächen innen Kalkzement-Normalputzm. geglättet D 10mm 0,1-0,25m2**
STLB-Bau 2025-10 023
Nachträgliches Putzen von Teilflächen, innen, Kalkzement-Normalputzmörtel (GP) DIN EN 998-1, geglättet, Putzoberfläche Qualitätsstufe 2 (Q2), Dicke 10 mm, Flächengröße über 0,1 bis 0,25 m2, Arbeitshöhe des Montageortes bis 5,5 m über der Standfläche des hierfür erforderlichen Gerüsts, Gerüst wird gesondert vergütet, Ausführung gemäß Einzelbeschreibung,
Einzelbeschreibungs-Nr 'Beiputzen der vorstehenden Aussparungen nach Fertigstellung der technischen Installation, einschl. Kalkputzglätte.'
Menge: 10,000 St
Leistungsbereichkatalog: 023
DIN276_08: 336

**03.04.0600 Nachträgl.Putzen Teilflächen innen Kalkzement-Normalputzm. geglättet D 10mm 0,25-0,5m2**
STLB-Bau 2025-10 023
Nachträgliches Putzen von Teilflächen, innen, Kalkzement-Normalputzmörtel (GP) DIN EN 998-1, geglättet, Putzoberfläche Qualitätsstufe 2 (Q2), Dicke 10 mm, Flächengröße über 0,25 bis 0,5 m2, Arbeitshöhe des Montageortes bis 5,5 m über der Standfläche des hierfür erforderlichen Gerüsts, Gerüst wird gesondert vergütet, Ausführung gemäß Einzelbeschreibung,
Einzelbeschreibungs-Nr 'Beiputzen der vorstehenden Aussparungen nach Fertigstellung der technischen Installation, einschl. Kalkputzglätte.'
Menge: 5,000 St
Leistungsbereichkatalog: 023
DIN276_08: 336

**03.04.0610 Herstellen Aussparung Putz an Doppel-T-Trägern**
Anarbeiten der Putzschichten (alle Lagen) an durch Putzsystem durchlaufende Stahlträger (offene Profile, Abwicklung bis 1,5m),
Ausführung erfolgt zeitversetzt, in Teilmengen gem. Baufortschritt.
Menge: 10,000 St
DIN276_08: 336

**03.04.0620 Kantenprofil Wärmedämmputz Stahl verz D 4-5cm**
STLB-Bau 2025-04 023
Kantenprofil für Wärmedämmputzsystem, an Außenwand, innen, aus verzinktem Stahl, für Dämmputzdicke über 4 bis 5 cm, Ausführung gemäß Einzelbeschreibung,
Einzelbeschreibungs-Nr 'Herstellung von Putzkanten in zuvor beschriebenen Putzsystemen an Fenster- und Türleibungen, umlaufend, Pfeilern, Wandversprüngen, etc. und an der Oberseite der Fensterbrüstung.'
Menge: 250,000 m
Leistungsbereichkatalog: 023
DIN276_08: 336

**03.04.0630 Kantenprofil Wärmedämmputz Stahl verz gebogen D 4-5cm**
STLB-Bau 2025-04 023
Kantenprofil für Wärmedämmputzsystem, an Außenwand, innen, aus verzinktem Stahl, gebogen, für Dämmputzdicke über 4 bis 5 cm, Ausführung gemäß Einzelbeschreibung,
Einzelbeschreibungs-Nr 'Zulage zu zuvor beschriebenen Putzkanten in zuvor beschriebenen Putzsystemen für die Ausführung im Bereich von Rundbögen.'
Menge: 15,000 m
Leistungsbereichkatalog: 023
DIN276_08: 336

**03.04.0640 Abschlussprofil Wärmedämmputz Stahl verz D 4-5cm**
STLB-Bau 2025-04 023
Abschlussprofil für Wärmedämmputzsystem, an Außenwand, innen, aus verzinktem Stahl, für Dämmputzdicke über 4 bis 5 cm, Ausführung gemäß Einzelbeschreibung,
Einzelbeschreibungs-Nr 'Herstellung von Putzabschlüssen in zuvor beschriebenen Putzsystemen, im Wechsel von verschiedenen Putzsystemen (Sanierputz auf WD-Putz sowie Sanierputz auf Kalk-Zementputz).'
Menge: 200,000 m
Leistungsbereichkatalog: 023
DIN276_08: 336

**03.04.0650 Kante Sanierputz anschlagen D 15-20mm**
STLB-Bau 2025-04 023
Kante im Sanierputz anschlagen, an Außenwand, innen, für Sanierputzdicke über 15 bis 20 mm, Ausführung gemäß Einzelbeschreibung,
Einzelbeschreibungs-Nr 'Kanten an Fenster- und Türleibungen, umlaufend, Pfeilern, Wandversprüngen, etc. und an der Oberseite der Fensterbrüstung.'
Menge: 115,000 m
Leistungsbereichkatalog: 023
DIN276_08: 336

**03.04.0660 Kantenprofil Innenputz Stahl verz D 10mm**
STLB-Bau 2025-04 023
Kante im Innenputz mit Kantenprofil an Außenwand, innen, aus verzinktem Stahl, für Putzdicke 10 mm, Ausführung gemäß Einzelbeschreibung,
Einzelbeschreibungs-Nr 'Kanten an Fenster- und Türleibungen, umlaufend, Pfeilern, Wandversprüngen, etc. und an der Oberseite der Fensterbrüstung.'
Menge: 300,000 m
Leistungsbereichkatalog: 023
DIN276_08: 336

**03.04.0670 Kantenprofil Innenputz Stahl verz gebogen D 10mm**
STLB-Bau 2025-04 023
Kante im Innenputz mit Kantenprofil an Außenwand, innen, aus verzinktem Stahl, gebogen, für Putzdicke 10 mm, Ausführung gemäß Einzelbeschreibung,
Einzelbeschreibungs-Nr 'Zulage zu zuvor beschriebenen Kantenprofilen für die Ausführung im Bereich von Rundbögen.'
Menge: 15,000 m
Leistungsbereichkatalog: 023
DIN276_08: 336

**03.04.0680 An-Abschlussprofil Dichtband Kunststoff D 10mm**
STLB-Bau 2025-04 023
An-/Abschluss mit Profil mit Dichtband, an Außenwand, innen, aus Kunststoff, für Putzdicke 10 mm, Ausführung gemäß Einzelbeschreibung,
Einzelbeschreibungs-Nr 'Herstellen eines Anschluss an Fenster und Türen,
mit Anschlussleiste einschl. Abzugskante, selbstklebendes Dichtungsprofil, Schutzlippe und Gewebeband, Farbe weiß.'
Menge: 75,000 m
Leistungsbereichkatalog: 023
DIN276_08: 336

**03.04.0690 An-Abschlussprofil Dichtband Kunststoff gebogen D 10mm**
STLB-Bau 2025-04 023
An-/Abschluss mit Profil mit Dichtband, an Außenwand, innen, aus Kunststoff, gebogen, für Putzdicke 10 mm, Ausführung gemäß Einzelbeschreibung,
Einzelbeschreibungs-Nr 'Zulage für die zuvor beschriebenen Putzanschlüsse für die Ausführung im Bereich von Rundbögen.'
Menge: 5,000 m
Leistungsbereichkatalog: 023
DIN276_08: 336

**03.04.0700 UP-Profil Innenputz Stahl niro D 10mm**
STLB-Bau 2025-10 023
Unterputzprofil im Innenputz, an Außenwand, innen, aus nichtrostendem Stahl, für Putzdicke 10 mm.
Menge: 400,000 m
Leistungsbereichkatalog: 023
DIN276_08: 336

**03.04.0710 Trennband**
STLB-Bau 2025-10 023
Trennband für Putzanschlüsse, an Treppenhauswand, innen, Ausführung gemäß Einzelbeschreibung,
Einzelbeschreibungs-Nr 'Trennband für Entkopplung der Putzsysteme über alle Schichten im Übergang von Böden auf Wände, auch an Treppenläufen und -podesten, einschl. Tritt- und Setzstufen, Abrechnung nach tatsächlicher Länge,
Ausführung erfolgt zeitversetzt, in Teilmengen gem. Baufortschritt.'
Menge: 350,000 m
Leistungsbereichkatalog: 023
DIN276_08: 336

**03.04.0720 Trennschnitt**
STLB-Bau 2025-04 023
Trennschnitt zwischen Putz und angrenzenden Bauteilen, innen, Ausführung gemäß Einzelbeschreibung,
Einzelbeschreibungs-Nr 'Trennschnitt in allen Schichten der Putzsysteme,
Trennschnitt auch im Wechsel verschiedener Putzsysteme,
Ausführung erfolgt zeitversetzt, in Teilmengen gem. Baufortschritt.'
Menge: 200,000 m
Leistungsbereichkatalog: 023
DIN276_08: 336

**03.04.0730 Trennschnitt**
STLB-Bau 2025-04 023
Trennschnitt zwischen Wand- und Deckenputz, innen, Ausführung gemäß Einzelbeschreibung,
Einzelbeschreibungs-Nr 'Trennschnitt in allen Schichten der Putzsysteme,
Ausführung erfolgt zeitversetzt, in Teilmengen gem. Baufortschritt.'
Menge: 300,000 m
Leistungsbereichkatalog: 023
DIN276_08: 336

**03.04.0740 Trennschnitt gebogen**
STLB-Bau 2025-04 023
Trennschnitt zwischen Wand- und Deckenputz, innen, gebogen, Ausführung gemäß Einzelbeschreibung,
Einzelbeschreibungs-Nr 'Trennschnitt in allen Schichten der Putzsysteme,
Zulage zu zuvor beschriebenen Trennschnitt für die Ausführung im Bereich von Rundbögen,
Ausführung erfolgt zeitversetzt, in Teilmengen gem. Baufortschritt.'
Menge: 50,000 m
Leistungsbereichkatalog: 023
DIN276_08: 336

*Hinweis: Stuckkonsolen in TH 1*
Konsolen aus Stuck in Treppenhaus 1

Nachfolgend sind die Anarbeitungs- sowie Ausbesserungsarbeiten der Konsolen aus Stuck an den Fensterbögen beschrieben.

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
**03.04.0750 Scharfkantiger Feinabbruch Wand-Putz an Konsolen**
Scharfkantiger Fein-Abbruch von Putz an Stuckkonsolen, der Konsolengeometrie folgend, mit besonderer Vorsicht, Abbruch von Hand, Breite Abbruchbereich bis 10 cm, Putz, mineralisch, ohne Putzträger, im Rahmen einer Teilabbruchmaßnahme, nicht schadstoffbelastet,
Abfall ist nicht gefährlich, ohne Festlegung eines Zuordnungskriteriums LAGA/DepVO/EBV/RuVA,
Abbruchdicke 4 cm, Wichte des Abbruchstoffes DIN EN 1991-1-1 18 kN/m3, Ausführung innerhalb des Bauwerks, Ausführung in allen Geschossen, Arbeitshöhe bis 4,5 m, Erschwernis gemäß Vorbemerkungen,
aufgenommene Stoffe zur Entsorgung sortieren, sammeln, im Behälter des AN lagern, Behältergröße nach Wahl des AN, auf LKW des AN laden, Mengenermittlung nach Aufmaß, Abrechnung nach Stück bearbeiteter Konsole.
Menge: 4,000 St
Leistungsbereichkatalog: 084
DIN276_08: 394

**03.04.0760 Ausbesserung Stuck bis 0,01m2**
Ausbesserungsarbeiten im Bestandsstuck, Flächengröße bis 0,01 m2, Arbeitshöhe des Montageortes bis 5,5 m über der Standfläche des hierfür erforderlichen Gerüsts, Gerüst wird gesondert vergütet,
einschl. nachmodellieren der ursprünglichen Geometrie,
einschl. aller notwendigen vorbereitenden Arbeiten und Hilfsmittel.
Menge: 10,000 St
Leistungsbereichkatalog: 023
DIN276_08: 336

**03.04.0770 Anschluss/Abschluss Putz um Konsolen**
Herstellen eines Putzabschlusses über alle Lagen des WD-Putzsystems an Übergang Gesims aus Stuck auf Wandfläche,
Putzabschluss hat der Geometrie des Gesims zu Folgen, der erhöhte Aufwand ist in die Position mit einzukalkulieren,
einschl. Bearbeitung und Setzen von geeigneten Abschlussprofilen,
einschl. Ausbilden einer Schattenfuge (B bis 10mm) für alle Lagen des Putzsystems, die über die eigentliche Geometrie der Konsole hinausragen.
Menge: 4,000 St
DIN276_08: 336

#### Abschnitt 03.05 Brandschutzputz - Geschossdecken, Stürze, Unterzüge, Träger

**Ausführungsbeschreibung 3 Ausführungsbeschreibung - Brandschutzputz**
*Brandschutzputz im System*
In den nachfolgenden Positionen ist das Brandschutzputzsystem nach DIN V 18550 und DIN 4102 oder nach gesonderter Zulassung (abZ, gesamtes System) beschrieben und zu kalkulieren.

Es gelten die Anforderungen und Verarbeitungshinweise an die im System enthaltenen Putze gem. DIN EN 998-1 bzw. gem. Vorgaben Hersteller.

Das System muss in seiner Gesamtheit mit allen einzelnen Lagen und Bestandteilen aufeinander abgestimmt sein. Es ist ein bauaufsichtlich zugelassenes System anzubieten. Alle eingesetzten Zubehörteile müssen der bauaufsichtlichen Zulassung entsprechen und mit dem eingesetzten Putzsystem materialverträglich sein.

*Hinweis: MASSIVDECKE*
Massivdecken

**03.05.0010 Haftbrücke mineral. Decke Beton**
STLB-Bau 2025-04 023
Haftbrücke mineralisch, kunststoffvergütet, für später aufzubringenden mineralischen Putz, auf Decke, innen, Untergrund Beton, Ausführung gemäß Einzelbeschreibung,
Einzelbeschreibungs-Nr 'systemkompatible Haftbrücke für Aufbringen des nachstehenden Putzsystems auf Betonoberflächen,
Ausführung erfolgt zeitversetzt, in Teilmengen gem. Baufortschritt.'
Menge: 100,000 m2
Leistungsbereichkatalog: 023
DIN276_08: 353

**03.05.0020 Spritzbewurf Kalkzement-Putzm. Decke innen**
STLB-Bau 2025-04 023
Volldeckender Spritzbewurf aus Werktrockenmörtel, Kalkzement-Normalputzmörtel (GP), auf Decke, innen, Untergrund Beton, Arbeitshöhe der zu bearbeitenden oder zu bekleidenden Fläche bis 5,5 m über der Standfläche des hierfür erforderlichen Gerüstes, Gerüst wird gesondert vergütet, Ausführung gemäß Einzelbeschreibung,
Einzelbeschreibungs-Nr 'Systemzugehöriger Vorspritzmörtel gem. DIN V 18550,
Ausführung erfolgt zeitversetzt, in Teilmengen gem. Baufortschritt.'
Menge: 100,000 m2
Leistungsbereichkatalog: 023
DIN276_08: 353

**03.05.0030 Unebenheit Decke Kalkzement-Normalputzm. D 2-5mm**
STLB-Bau 2025-04 023
Unebenheiten auf Decke, innen, ausgleichen mit Kalkzement-Normalputzmörtel (GP) DIN EN 998-1, Dicke über 2 bis 5 mm, Untergrund Beton, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 25,000 m2
Leistungsbereichkatalog: 023
DIN276_08: 353

**03.05.0040 Brandschutzputz F60 Perlit-Zementm. D 15mm gerieben**
STLB-Bau 2025-04 023
Brandschutzputz DIN 18550-2, Feuerwiderstandsklasse F 60 DIN 4102-2, unter Decke mit eigenständiger Feuerwiderstandsklasse DIN 4102-4, Putz aus Perlit-Zementmörtel DIN EN 998-1, Dicke 15 mm, Oberfläche gerieben, Farbton weiß, Ausführung gemäß Einzelbeschreibung,
Einzelbeschreibungs-Nr 'Brandschutzputzbekleidung an Geschossdecke,
Ausführung erfolgt zeitversetzt, in Teilmengen gem. Baufortschritt.'
Menge: 100,000 m2
Leistungsbereichkatalog: 023
DIN276_08: 353

**03.05.0050 Innenputz 2lagig Decke OP Kalkputzglätte geglättet**
STLB-Bau 2025-04 023
2-lagiges Innenputzsystem DIN 18550-2 auf Decke, Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 100,000 m2
Leistungsbereichkatalog: 023
DIN276_08: 353

**03.05.0060 Zulage: Innenputz mit Putzoberfläche in Q3**
Zulage für den vorstehenden Innenputz für die Ausführung der Putzoberfläche in Qualitätsstufe 3 (Q3), nur auf gesonderte Anordnung der AG-Bauleitung.
Menge: 100,000 m2
DIN276_08: 353

*Hinweis: TRÄGER/STÜRZE/UNTERZÜGE aus Stahl*
Träger, Unterzüge und Stürze aus Stahl

**03.05.0070 Putzträger Rippenstreckmetall Stahl verz Unterzug innen Abwicklung 0,6 m**
STLB-Bau 2025-04 023
Putzträger aus Rippenstreckmetall aus verzinktem Stahl, für Ummantelung von Unterzügen, innen, rechteckig, einseitig,
Abwicklung der Bearbeitungsflächen '0,6' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 13,750 m
Leistungsbereichkatalog: 023
DIN276_08: 353

**03.05.0080 Putzträger Rippenstreckmetall Stahl verz Unterzug innen Abwicklung 0,8 m**
STLB-Bau 2025-04 023
Putzträger aus Rippenstreckmetall aus verzinktem Stahl, für Ummantelung von Unterzügen, innen, rechteckig, einseitig,
Abwicklung der Bearbeitungsflächen '0,8' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 7,000 m
Leistungsbereichkatalog: 023
DIN276_08: 353

**03.05.0090 Putzträger Rippenstreckmetall Stahl verz Unterzug innen Abwicklung 0,9 m**
STLB-Bau 2025-04 023
Putzträger aus Rippenstreckmetall aus verzinktem Stahl, für Ummantelung von Unterzügen, innen, rechteckig, einseitig,
Abwicklung der Bearbeitungsflächen '0,9' m,
Befestigungsuntergrund Stahl, Ausführung gemäß Einzelbeschreibung,
Einzelbeschreibungs-Nr 'sickenversteift, Randrippen alle 15-20cm mit verzinktem Bindedraht verrödeln, Kopfstöße Rippe in Rippe ≥ 5 cm verlegen. Jede Rippe ein- bis zweimal mit Bindedraht verrödeln,
inkl. Befestigungsmittel, Abstand ≤ 500 mm,
Befestigungsuntergrund: Stahlträger bzw. Mauerwerksausfachungen zwischen den Flanschen

Abrechnung nach Aufmaß, für gesamte Sturz/Unterzugkonstruktion bestehend aus ein oder mehreren Stahlträgern (nicht jeder Träger einzeln),
Ausführung erfolgt zeitversetzt, in Teilmengen gem. Baufortschritt.'
Menge: 41,250 m
Leistungsbereichkatalog: 023
DIN276_08: 353

**03.05.0100 Spritzbewurf Kalkzement-Putzm. Unterzug innen Abwicklung 0,6 m**
STLB-Bau 2025-04 023
Volldeckender Spritzbewurf aus Werktrockenmörtel, Kalkzement-Normalputzmörtel (GP), auf Unterzug, innen, rechteckig, 3-seitig,
Abwicklung der Bearbeitungsflächen '0,6' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 13,750 m
Leistungsbereichkatalog: 023
DIN276_08: 353

**03.05.0110 Spritzbewurf Kalkzement-Putzm. Unterzug innen Abwicklung 0,8 m**
STLB-Bau 2025-04 023
Volldeckender Spritzbewurf aus Werktrockenmörtel, Kalkzement-Normalputzmörtel (GP), auf Unterzug, innen, rechteckig, 3-seitig,
Abwicklung der Bearbeitungsflächen '0,8' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 7,000 m
Leistungsbereichkatalog: 023
DIN276_08: 353

**03.05.0120 Spritzbewurf Kalkzement-Putzm. Unterzug innen Abwicklung 0,9 m**
STLB-Bau 2025-04 023
Volldeckender Spritzbewurf aus Werktrockenmörtel, Kalkzement-Normalputzmörtel (GP), auf Unterzug, innen, rechteckig, 3-seitig,
Abwicklung der Bearbeitungsflächen '0,9' m,
Arbeitshöhe der zu bearbeitenden oder zu bekleidenden Fläche bis 5,5 m über der Standfläche des hierfür erforderlichen Gerüstes, Gerüst wird gesondert vergütet, Ausführung gemäß Einzelbeschreibung,
Einzelbeschreibungs-Nr 'Systemzugehöriger Vorspritzmörtel gem. DIN V 18550,
Putzuntergrund: zuvor beschriebener Putzträger auf Stahlträger bzw. Mauerwerksausfachung zwischen den Flanschen,

Abrechnung nach Aufmaß, für gesamte Sturz/Unterzugkonstruktion bestehend aus ein oder mehreren Stahlträgern (nicht jeder Träger einzeln),
Ausführung erfolgt zeitversetzt, in Teilmengen gem. Baufortschritt.'
Menge: 41,250 m
Leistungsbereichkatalog: 023
DIN276_08: 353

**03.05.0130 Unebenheit Unterzug Abwicklung 0,6 m Kalkzement-Normalputzm. D 2-5mm**
STLB-Bau 2025-04 023
Unebenheiten auf Unterzug, rechteckig, 3-seitig,
Abwicklung der Bearbeitungsflächen '0,6' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 5,000 m
Leistungsbereichkatalog: 023
DIN276_08: 353

**03.05.0140 Unebenheit Unterzug Abwicklung 0,8 m Kalkzement-Normalputzm. D 2-5mm**
STLB-Bau 2025-04 023
Unebenheiten auf Unterzug, rechteckig, 3-seitig,
Abwicklung der Bearbeitungsflächen '0,8' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 5,000 m
Leistungsbereichkatalog: 023
DIN276_08: 353

**03.05.0150 Unebenheit Unterzug Abwicklung 0,9 m Kalkzement-Normalputzm. D 2-5mm**
STLB-Bau 2025-04 023
Unebenheiten auf Unterzug, rechteckig, 3-seitig,
Abwicklung der Bearbeitungsflächen '0,9' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Abrechnung nach Aufmaß, für gesamte Sturz/Unterzugkonstruktion bestehend aus ein oder mehreren Stahlträgern (nicht jeder Träger einzeln),
Ausführung erfolgt zeitversetzt, in Teilmengen gem. Baufortschritt.'
Menge: 10,000 m
Leistungsbereichkatalog: 023
DIN276_08: 353

**03.05.0160 Brandschutzputz F90 Abwicklung 0,6 m Perlit-Zementm. D 20mm gerieben**
STLB-Bau 2024-10 023
Brandschutzputz DIN 18550-2, Feuerwiderstandsklasse F 90 DIN 4102-2, an Unterzug DIN 4102-4,
Abwicklung der Bearbeitungsflächen '0,6' m,
aus Stahl, Putz aus Perlit-Zementmörtel DIN EN 998-1, Dicke 20 mm, Oberfläche gerieben, Farbton weiß, Ausführung gemäß Einzelbeschreibung,
Einzelbeschreibungs-Nr 'Brandschutzputzbekleidung an Stürzen und Unterzügen aus Stahlträgern, dreiseitig, Breite 20-30cm

Abrechnung nach Aufmaß, für gesamte Sturz/Unterzugkonstruktion bestehend aus ein oder mehreren Stahlträgern (nicht jeder Träger einzeln),
Ausführung erfolgt zeitversetzt, in Teilmengen gem. Baufortschritt.'
Menge: 13,750 m
Leistungsbereichkatalog: 023
DIN276_08: 353

**03.05.0170 Brandschutzputz F90 Abwicklung 0,8 m Perlit-Zementm. D 20mm gerieben**
STLB-Bau 2024-10 023
Brandschutzputz DIN 18550-2, Feuerwiderstandsklasse F 90 DIN 4102-2, an Unterzug DIN 4102-4,
Abwicklung der Bearbeitungsflächen '0,8' m,
aus Stahl, Putz aus Perlit-Zementmörtel DIN EN 998-1, Dicke 20 mm, Oberfläche gerieben, Farbton weiß, Ausführung gemäß Einzelbeschreibung,
Einzelbeschreibungs-Nr 'Brandschutzputzbekleidung an Stürzen und Unterzügen aus Stahlträgern, dreiseitig, Breite 40-50cm

Abrechnung nach Aufmaß, für gesamte Sturz/Unterzugkonstruktion bestehend aus ein oder mehreren Stahlträgern (nicht jeder Träger einzeln),
Ausführung erfolgt zeitversetzt, in Teilmengen gem. Baufortschritt.'
Menge: 7,000 m
Leistungsbereichkatalog: 023
DIN276_08: 353

**03.05.0180 Brandschutzputz F90 Abwicklung 0,9 m Perlit-Zementm. D 20mm gerieben**
STLB-Bau 2024-10 023
Brandschutzputz DIN 18550-2, Feuerwiderstandsklasse F 90 DIN 4102-2, an Unterzug DIN 4102-4,
Abwicklung der Bearbeitungsflächen '0,9' m,
aus Stahl, Putz aus Perlit-Zementmörtel DIN EN 998-1, Dicke 20 mm, Oberfläche gerieben, Farbton weiß, Ausführung gemäß Einzelbeschreibung,
Einzelbeschreibungs-Nr 'Brandschutzputzbekleidung an Stürzen und Unterzügen aus Stahlträgern, dreiseitig, Breite 50-60cm

Abrechnung nach Aufmaß, für gesamte Sturz/Unterzugkonstruktion bestehend aus ein oder mehreren Stahlträgern (nicht jeder Träger einzeln),
Ausführung erfolgt zeitversetzt, in Teilmengen gem. Baufortschritt.'
Menge: 41,250 m
Leistungsbereichkatalog: 023
DIN276_08: 353

**03.05.0190 Innenputz 2lagig Unterzug 3seitig Abwicklung 0,6 m OP Kalkputzglätte geglättet**
STLB-Bau 2025-04 023
2-lagiges Innenputzsystem DIN 18550-2 auf Unterzug, rechteckig, 3-seitig,
Abwicklung der Bearbeitungsflächen '0,6' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 13,750 m
Leistungsbereichkatalog: 023
DIN276_08: 353

**03.05.0200 Innenputz 2lagig Unterzug 3seitig Abwicklung 0,8 m OP Kalkputzglätte geglättet**
STLB-Bau 2025-04 023
2-lagiges Innenputzsystem DIN 18550-2 auf Unterzug, rechteckig, 3-seitig,
Abwicklung der Bearbeitungsflächen '0,8' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 7,000 m
Leistungsbereichkatalog: 023
DIN276_08: 353

**03.05.0210 Innenputz 2lagig Unterzug 3seitig Abwicklung 0,9 m OP Kalkputzglätte geglättet**
STLB-Bau 2025-04 023
2-lagiges Innenputzsystem DIN 18550-2 auf Unterzug, rechteckig, 3-seitig,
Abwicklung der Bearbeitungsflächen '0,9' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 41,250 m
Leistungsbereichkatalog: 023
DIN276_08: 353

**03.05.0220 Zulage: Innenputz mit Putzoberfläche in Q3, Abwicklung bis 1,0m**
Zulage für den vorstehenden Innenputz für die Ausführung der Putzoberfläche in Qualitätsstufe 3 (Q3), Abwicklung bis 1,0m, nur auf gesonderte Anordnung der AG-Bauleitung.
Menge: 62,000 m
DIN276_08: 353

**03.05.0230 Zulage: Brandschutzputz an Stürzen mit Laibungsanschlägen**
Zulage für die Ausführung der zuvor beschriebenen Brandschutzputzbekleidung über alle Schichten einschl. Putzträger und -glätte in den Laibungsanschlägen der Sturzbereiche und daraus resultierender höhenversetzter Stahlträger zur Ausbildung der Laibungsanschläge.

In diese Position einzukalkulieren sind:
- Setzen einer zusätzlichen Kantenschutzschiene,
- zusätzlich zu bekleidende Fläche und daraus resultierende Differenz der Abwicklung, entspricht Höhenversatz der Stürze, zusätzliche Abwicklung bis 12,5 cm ( = Höhe Anschlag im Sturzbereich)

Abrechnung erfolgt nach Aufmaß nach Außenkantenlänge der Laibungsanschläge im Sturzbereich,
Ausführung erfolgt zeitversetzt, in Teilmengen gem. Baufortschritt
.
Menge: 25,000 m
DIN276_08: 353

*Hinweis: BESTANDSTRÄGER*
Bestandsdeckenträger

**03.05.0240 Putzträger Rippenstreckmetall Stahl verz Unterzug innen Abwicklung 0,2 m**
STLB-Bau 2025-04 023
Putzträger aus Rippenstreckmetall aus verzinktem Stahl, für Ummantelung von Unterzügen, innen, rechteckig, einseitig,
Abwicklung der Bearbeitungsflächen '0,2' m,
Befestigungsuntergrund Stahl, Ausführung gemäß Einzelbeschreibung,
Einzelbeschreibungs-Nr 'sickenversteift, Randrippen alle 15-20cm mit verzinktem Bindedraht verrödeln, Kopfstöße Rippe in Rippe ≥ 5 cm verlegen. Jede Rippe ein- bis zweimal mit Bindedraht verrödeln,
inkl. Befestigungsmittel, Abstand ≤ 500 mm,
Befestigungsuntergrund: Stahlträger,
Ausführung erfolgt zeitversetzt, in Teilmengen gem. Baufortschritt.'
Menge: 12,500 m
Leistungsbereichkatalog: 023
DIN276_08: 353

**03.05.0250 Putzträger Rippenstreckmetall Stahl verz Unterzug innen Abwicklung 0,3 m**
STLB-Bau 2025-04 023
Putzträger aus Rippenstreckmetall aus verzinktem Stahl, für Ummantelung von Unterzügen, innen, rechteckig, einseitig,
Abwicklung der Bearbeitungsflächen '0,3' m,
Befestigungsuntergrund Stahl, Ausführung gemäß Einzelbeschreibung,
Einzelbeschreibungs-Nr 'sickenversteift, Randrippen alle 15-20cm mit verzinktem Bindedraht verrödeln, Kopfstöße Rippe in Rippe ≥ 5 cm verlegen. Jede Rippe ein- bis zweimal mit Bindedraht verrödeln,
inkl. Befestigungsmittel, Abstand ≤ 500 mm,
Befestigungsuntergrund: Stahlträger,
Ausführung erfolgt zeitversetzt, in Teilmengen gem. Baufortschritt.'
Menge: 5,000 m
Leistungsbereichkatalog: 023
DIN276_08: 353

**03.05.0260 Spritzbewurf Kalkzement-Putzm. Unterzug innen Abwicklung 0,2 m**
STLB-Bau 2025-04 023
Volldeckender Spritzbewurf aus Werktrockenmörtel, Kalkzement-Normalputzmörtel (GP), auf Unterzug, innen, rechteckig, einseitig,
Abwicklung der Bearbeitungsflächen '0,2' m,
Untergrund Mauerwerk, Arbeitshöhe der zu bearbeitenden oder zu bekleidenden Fläche bis 5,5 m über der Standfläche des hierfür erforderlichen Gerüstes, Gerüst wird gesondert vergütet, Ausführung gemäß Einzelbeschreibung,
Einzelbeschreibungs-Nr 'Systemzugehöriger Vorspritzmörtel gem. DIN V 18550,
Putzuntergrund: zuvor beschriebener Putzträger,
Ausführung erfolgt zeitversetzt, in Teilmengen gem. Baufortschritt.'
Menge: 12,500 m
Leistungsbereichkatalog: 023
DIN276_08: 353

**03.05.0270 Spritzbewurf Kalkzement-Putzm. Unterzug innen Abwicklung 0,3 m**
STLB-Bau 2025-04 023
Volldeckender Spritzbewurf aus Werktrockenmörtel, Kalkzement-Normalputzmörtel (GP), auf Unterzug, innen, rechteckig, einseitig,
Abwicklung der Bearbeitungsflächen '0,3' m,
Untergrund Mauerwerk, Arbeitshöhe der zu bearbeitenden oder zu bekleidenden Fläche bis 5,5 m über der Standfläche des hierfür erforderlichen Gerüstes, Gerüst wird gesondert vergütet, Ausführung gemäß Einzelbeschreibung,
Einzelbeschreibungs-Nr 'Systemzugehöriger Vorspritzmörtel gem. DIN V 18550,
Putzuntergrund: zuvor beschriebener Putzträger,
Ausführung erfolgt zeitversetzt, in Teilmengen gem. Baufortschritt.'
Menge: 5,000 m
Leistungsbereichkatalog: 023
DIN276_08: 353

**03.05.0280 Unebenheit Unterzug Abwicklung 0,2 m Kalkzement-Normalputzm. D 2-5mm**
STLB-Bau 2025-04 023
Unebenheiten auf Unterzug, rechteckig, einseitig,
Abwicklung der Bearbeitungsflächen '0,2' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 5,000 m
Leistungsbereichkatalog: 023
DIN276_08: 353

**03.05.0290 Unebenheit Unterzug Abwicklung 0,3 m Kalkzement-Normalputzm. D 2-5mm**
STLB-Bau 2025-04 023
Unebenheiten auf Unterzug, rechteckig, einseitig,
Abwicklung der Bearbeitungsflächen '0,3' m,
innen, ausgleichen mit Kalkzement-Normalputzmörtel (GP) DIN EN 998-1, Dicke über 2 bis 5 mm, Untergrund Ziegelmauerwerk, Arbeitshöhe der zu bearbeitenden oder zu bekleidenden Fläche bis 5,5 m über der Standfläche des hierfür erforderlichen Gerüstes, Gerüst wird gesondert vergütet, Ausführung gemäß Einzelbeschreibung,
Einzelbeschreibungs-Nr 'Mehrmenge des Vorspritzmörtels für das Ausgleichen von Unebenheiten im Untergrund vollflächig als Ausgleichsschicht,
Ausführung in Abstimmung AG-Bauleitung gem. Überprüfung der Ebenheiten wie in Titel 1 beschrieben,
Ausführung erfolgt zeitversetzt, in Teilmengen gem. Baufortschritt.'
Menge: 2,500 m
Leistungsbereichkatalog: 023
DIN276_08: 353

**03.05.0300 Brandschutzputz F60 Abwicklung 0,2 m Perlit-Zementm. D 15mm gerieben**
STLB-Bau 2025-04 023
Brandschutzputz DIN 18550-2, Feuerwiderstandsklasse F 60 DIN 4102-2, an Unterzug DIN 4102-4,
Abwicklung der Bearbeitungsflächen '0,2' m,
aus Stahl, Putz aus Perlit-Zementmörtel DIN EN 998-1, Dicke 15 mm, Oberfläche gerieben, Farbton weiß, Ausführung gemäß Einzelbeschreibung,
Einzelbeschreibungs-Nr 'Brandschutzputzbekleidung an Stürzen und Unterzügen aus Stahlträgern, einseitig, Breite 10-20cm,
Ausführung erfolgt zeitversetzt, in Teilmengen gem. Baufortschritt.'
Menge: 12,500 m
Leistungsbereichkatalog: 023
DIN276_08: 353

**03.05.0310 Brandschutzputz F60 Abwicklung 0,3 m Perlit-Zementm. D 15mm gerieben**
STLB-Bau 2025-04 023
Brandschutzputz DIN 18550-2, Feuerwiderstandsklasse F 60 DIN 4102-2, an Unterzug DIN 4102-4,
Abwicklung der Bearbeitungsflächen '0,3' m,
aus Stahl, Putz aus Perlit-Zementmörtel DIN EN 998-1, Dicke 15 mm, Oberfläche gerieben, Farbton weiß, Ausführung gemäß Einzelbeschreibung,
Einzelbeschreibungs-Nr 'Brandschutzputzbekleidung an Stürzen und Unterzügen aus Stahlträgern, einseitig, Breite 10-20cm,
Ausführung erfolgt zeitversetzt, in Teilmengen gem. Baufortschritt.'
Menge: 5,000 m
Leistungsbereichkatalog: 023
DIN276_08: 353

**03.05.0320 Innenputz 2lagig Unterzug einseitig Abwicklung 0,2 m OP Kalkputzglätte geglättet**
STLB-Bau 2025-04 023
2-lagiges Innenputzsystem DIN 18550-2 auf Unterzug, rechteckig, einseitig,
Abwicklung der Bearbeitungsflächen '0,2' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 12,500 m
Leistungsbereichkatalog: 023
DIN276_08: 353

**03.05.0330 Innenputz 2lagig Unterzug einseitig Abwicklung 0,3 m OP Kalkputzglätte geglättet**
STLB-Bau 2025-04 023
2-lagiges Innenputzsystem DIN 18550-2 auf Unterzug, rechteckig, einseitig,
Abwicklung der Bearbeitungsflächen '0,3' m,
Putzgrund vorh. Unterputz, ohne Unterputz, Oberputz aus Kalkputzglätte, Putzoberfläche Qualitätsstufe 2 (Q2), geglättet, übliche Beanspruchung, Arbeitshöhe der zu bearbeitenden oder zu bekleidenden Fläche bis 5,5 m über der Standfläche des hierfür erforderlichen Gerüstes, Gerüst wird gesondert vergütet, Ausführung in allen Geschossen, Ausführung gemäß Einzelbeschreibung,
Einzelbeschreibungs-Nr 'Systemkompatible Kalkputzglätte auf zuvor beschriebenen Brandschutzputz,
Ausführung erfolgt zeitversetzt, in Teilmengen gem. Baufortschritt.'
Menge: 5,000 m
Leistungsbereichkatalog: 023
DIN276_08: 353

**03.05.0340 Zulage: Innenputz mit Putzoberfläche in Q3**
Zulage für den vorstehenden Innenputz für die Ausführung der Putzoberfläche in Qualitätsstufe 3 (Q3), nur auf gesonderte Anordnung der AG-Bauleitung.
Menge: 17,500 m
DIN276_08: 353

*Hinweis: Einbauteile, Profile, Sonstiges*
Einbauteile, Profile und Sonstiges

**03.05.0350 Kante Innenputz anschlagen D 15mm**
STLB-Bau 2025-04 023
Kante im Innenputz anschlagen, für Putzdicke 15 mm, Ausführung gemäß Einzelbeschreibung,
Einzelbeschreibungs-Nr 'Kanten an Unterzügen.'
Menge: 50,000 m
Leistungsbereichkatalog: 023
DIN276_08: 353

**03.05.0360 Kantenprofil Innenputz Stahl verz D 15mm**
STLB-Bau 2025-04 023
Kante im Innenputz mit Kantenprofil aus verzinktem Stahl, für Putzdicke 15 mm, Ausführung gemäß Einzelbeschreibung,
Einzelbeschreibungs-Nr 'Kanten an Unterzügen.'
Menge: 150,000 m
Leistungsbereichkatalog: 023
DIN276_08: 353

**03.05.0370 UP-Profil Innenputz Stahl niro D 20mm**
STLB-Bau 2025-10 023
Unterputzprofil im Innenputz, an Decke, innen, aus nichtrostendem Stahl, für Putzdicke 20 mm.
Menge: 75,000 m
Leistungsbereichkatalog: 023
DIN276_08: 353

**03.05.0380 Trennschnitt**
STLB-Bau 2025-04 023
Trennschnitt zwischen Putz und angrenzenden Bauteilen, innen, Ausführung gemäß Einzelbeschreibung,
Einzelbeschreibungs-Nr 'Trennschnitt in allen Schichten der Putzsysteme,
Ausführung erfolgt zeitversetzt, in Teilmengen gem. Baufortschritt.'
Menge: 25,000 m
Leistungsbereichkatalog: 023
DIN276_08: 353

**03.05.0390 Trennschnitt**
STLB-Bau 2025-04 023
Trennschnitt zwischen Wand- und Deckenputz, innen, Ausführung gemäß Einzelbeschreibung,
Einzelbeschreibungs-Nr 'Trennschnitt in allen Schichten der Putzsysteme,
Ausführung erfolgt zeitversetzt, in Teilmengen gem. Baufortschritt.'
Menge: 100,000 m
Leistungsbereichkatalog: 023
DIN276_08: 353

#### Abschnitt 03.06 Kalk-Zement-Putz - Innenwände

*Hinweis: WÄNDE*
Wandflächen

**03.06.0010 Haftbrücke mineral. Innenwand Mauerwerk**
STLB-Bau 2025-04 023
Haftbrücke mineralisch, kunststoffvergütet, für später aufzubringenden mineralischen Putz, auf Innenwand, innen, Untergrund Mauerwerk, Ausführung gemäß Einzelbeschreibung,
Einzelbeschreibungs-Nr 'systemkompatible Haftbrücke für Aufbringen des nachstehenden Putzsystems auf stark- bzw. unterschiedlich stark saugende Untergründe,
Ausführung erfolgt zeitversetzt, in Teilmengen gem. Baufortschritt.'
Menge: 77,500 m2
Leistungsbereichkatalog: 023
DIN276_08: 345

**03.06.0020 Haftbrücke mineral. Innenwand Beton**
STLB-Bau 2025-04 023
Haftbrücke mineralisch, kunststoffvergütet, für später aufzubringenden mineralischen Putz, auf Innenwand, innen, Untergrund Beton, Ausführung gemäß Einzelbeschreibung,
Einzelbeschreibungs-Nr 'systemkompatible Haftbrücke für Aufbringen des nachstehenden Putzsystems auf Betonoberflächen,
Ausführung erfolgt zeitversetzt, in Teilmengen gem. Baufortschritt.'
Menge: 55,000 m2
Leistungsbereichkatalog: 023
DIN276_08: 345

**03.06.0030 Spritzbewurf Kalkzement-Putzm. Innenwand innen**
STLB-Bau 2025-04 023
Nicht volldeckender Spritzbewurf aus Werktrockenmörtel, Kalkzement-Normalputzmörtel (GP), auf Innenwand, innen, Untergrund Mauerwerk, Arbeitshöhe der zu bearbeitenden oder zu bekleidenden Fläche bis 5,5 m über der Standfläche des hierfür erforderlichen Gerüstes, Gerüst wird gesondert vergütet, Ausführung gemäß Einzelbeschreibung,
Einzelbeschreibungs-Nr ',
Ausführung erfolgt zeitversetzt, in Teilmengen gem. Baufortschritt.'
Menge: 635,000 m2
Leistungsbereichkatalog: 023
DIN276_08: 345

**03.06.0040 Spritzbewurf Kalkzement-Putzm. Treppenhauswand innen**
STLB-Bau 2025-04 023
Nicht volldeckender Spritzbewurf aus Werktrockenmörtel, Kalkzement-Normalputzmörtel (GP), auf Treppenhauswand, gerader Lauf, innen, Untergrund Mauerwerk, Arbeitshöhe der zu bearbeitenden oder zu bekleidenden Fläche bis 7,5 m über der Standfläche des hierfür erforderlichen Gerüstes, Gerüst wird gesondert vergütet, Ausführung gemäß Einzelbeschreibung,
Einzelbeschreibungs-Nr ',
Ausführung erfolgt zeitversetzt, in Teilmengen gem. Baufortschritt.'
Menge: 220,000 m2
Leistungsbereichkatalog: 023
DIN276_08: 345

**03.06.0050 Spritzbewurf Kalkzement-Putzm. Innenwand innen**
STLB-Bau 2025-04 023
Nicht volldeckender Spritzbewurf aus Werktrockenmörtel, Kalkzement-Normalputzmörtel (GP), auf Innenwand, innen, Untergrund Beton, Arbeitshöhe der zu bearbeitenden oder zu bekleidenden Fläche bis 5,5 m über der Standfläche des hierfür erforderlichen Gerüstes, Gerüst wird gesondert vergütet, Ausführung gemäß Einzelbeschreibung,
Einzelbeschreibungs-Nr ',
Ausführung erfolgt zeitversetzt, in Teilmengen gem. Baufortschritt.'
Menge: 55,000 m2
Leistungsbereichkatalog: 023
DIN276_08: 345

**03.06.0060 Unebenheit Wand Kalkzement-Normalputzm. D 2-5mm**
STLB-Bau 2025-04 023
Unebenheiten auf Wand, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 125,000 m2
Leistungsbereichkatalog: 023
DIN276_08: 345

**03.06.0070 Unebenheit Wand Kalkzement-Normalputzm. D 5-10mm**
STLB-Bau 2025-04 023
Unebenheiten auf Wand, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 75,000 m2
Leistungsbereichkatalog: 023
DIN276_08: 345

**03.06.0080 Unebenheit Wand Kalkzement-Normalputzm. D 10-15mm**
STLB-Bau 2025-04 023
Unebenheiten auf Wand, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 345

**03.06.0090 Unebenheit Wand Kalkzement-Normalputzm. D 15-20mm**
STLB-Bau 2025-04 023
Unebenheiten auf Wand, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 345

**03.06.0100 Unebenheit Treppenhauswand Kalkzement-Normalputzm. D 2-5mm**
STLB-Bau 2025-04 023
Unebenheiten auf Treppenhauswand, gerader Lauf, innen, ausgleichen mit Kalkzement-Normalputzmörtel (GP) DIN EN 998-1, Dicke über 2 bis 5 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 220,000 m2
Leistungsbereichkatalog: 023
DIN276_08: 345

**03.06.0110 Unebenheit Treppenhauswand Kalkzement-Normalputzm. D 5-10mm**
STLB-Bau 2025-04 023
Unebenheiten auf Treppenhauswand, gerader Lauf, innen, ausgleichen mit Kalkzement-Normalputzmörtel (GP) DIN EN 998-1, Dicke über 5 bis 10 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 100,000 m2
Leistungsbereichkatalog: 023
DIN276_08: 345

**03.06.0120 Unebenheit Treppenhauswand Kalkzement-Normalputzm. D 10-15mm**
STLB-Bau 2025-04 023
Unebenheiten auf Treppenhauswand, gerader Lauf, innen, ausgleichen mit Kalkzement-Normalputzmörtel (GP) DIN EN 998-1, Dicke über 10 bis 15 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 345

**03.06.0130 Unebenheit Treppenhauswand Kalkzement-Normalputzm. D 15-20mm**
STLB-Bau 2025-04 023
Unebenheiten auf Treppenhauswand, gerader Lauf, innen, ausgleichen mit Kalkzement-Normalputzmörtel (GP) DIN EN 998-1, Dicke über 15 bis 20 mm, Untergrund Ziegelmauerwerk, Arbeitshöhe der zu bearbeitenden oder zu bekleidenden Fläche bis 7,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 345

**03.06.0140 Armierungsputz innen Gewebeeinlage alkalibest. D 4-5mm Innenwand**
STLB-Bau 2025-04 023
Armierungsputz, innen, mit Gewebeeinlage, alkalibeständig, Dicke 4 bis 5 mm, auf Unterputz, auf Innenwand, Ausführung gemäß Einzelbeschreibung,
Einzelbeschreibungs-Nr 'Armierungsputz auf Bestandswänden und neu hergestellten Wänden aus MW, nicht auf Betonwänden,
Ausführung erfolgt zeitversetzt, in Teilmengen gem. Baufortschritt.'
Menge: 635,000 m2
Leistungsbereichkatalog: 023
DIN276_08: 345

**03.06.0150 Armierungsputz innen Gewebeeinlage alkalibest. D 4-5mm Innenwand**
STLB-Bau 2025-04 023
Armierungsputz, innen, mit Gewebeeinlage, alkalibeständig, Dicke 4 bis 5 mm, auf Unterputz, auf Innenwand, Ausführung gemäß Einzelbeschreibung,
Einzelbeschreibungs-Nr 'Treppenhauswände,
Armierungsputz auf Bestandswänden und neu hergestellten Wänden aus MW, nicht auf Betonwänden,
Ausführung erfolgt zeitversetzt, in Teilmengen gem. Baufortschritt.'
Menge: 220,000 m2
Leistungsbereichkatalog: 023
DIN276_08: 345

**03.06.0160 Innenputz 2lagig Innenwand UP Kalkzement-Normalputzm. D 15mm OP Kalkputzglätte geglättet**
STLB-Bau 2025-04 023
2-lagiges Innenputzsystem DIN 18550-2 auf Innenwand, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 635,000 m2
Leistungsbereichkatalog: 023
DIN276_08: 345

**03.06.0170 Innenputz 2lagig Treppenhauswand UP Kalkzement-Normalputzm. D 15mm OP Kalkputzglätte geglättet**
STLB-Bau 2025-04 023
2-lagiges Innenputzsystem DIN 18550-2 auf Treppenhauswand, gerader Lauf, Putzgrund Mauerwerk, Unterputz DIN EN 998-1 aus Kalkzement-Normalputzmörtel (GP), Druckfestigkeitsklasse CS II (1,5 bis 5 N/mm2), Dicke Unterputz 15 mm, Oberputz aus Kalkputzglätte, Putzoberfläche Qualitätsstufe 2 (Q2), geglättet, übliche Beanspruchung, Arbeitshöhe der zu bearbeitenden oder zu bekleidenden Fläche bis 7,5 m über der Standfläche des hierfür erforderlichen Gerüstes, Gerüst wird gesondert vergütet, Ausführung in allen Geschossen, Ausführung gemäß Einzelbeschreibung,
Einzelbeschreibungs-Nr ',
Ausführung erfolgt zeitversetzt, in Teilmengen gem. Baufortschritt.'
Menge: 220,000 m2
Leistungsbereichkatalog: 023
DIN276_08: 345

**03.06.0180 Innenputz 2lagig Innenwand UP Kalkzement-Normalputzm. D 15mm OP Kalkputzglätte geglättet**
STLB-Bau 2025-04 023
2-lagiges Innenputzsystem DIN 18550-2 auf Innenwand, Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 55,000 m2
Leistungsbereichkatalog: 023
DIN276_08: 345

**03.06.0190 Zulage: Innenputz mit Putzoberfläche in Q3**
Zulage für den vorstehenden Innenputz für die Ausführung der Putzoberfläche in Qualitätsstufe 3 (Q3), nur auf gesonderte Anordnung der AG-Bauleitung.
Menge: 910,000 m2
DIN276_08: 345

*Hinweis: LEIBUNGEN*
Öffnungsleibungen

**03.06.0200 Haftbrücke mineral. Leibung B 25 cm Mauerwerk**
STLB-Bau 2025-04 023
Haftbrücke mineralisch, kunststoffvergütet, für später aufzubringenden mineralischen Putz, auf Leibung, innen,
Breite Leibung '25' cm,
Untergrund Mauerwerk, Ausführung gemäß Einzelbeschreibung,
Einzelbeschreibungs-Nr 'systemkompatible Haftbrücke für Aufbringen des nachstehenden Putzsystems auf stark- bzw. unterschiedlich stark saugende Untergründe,
Ausführung erfolgt zeitversetzt, in Teilmengen gem. Baufortschritt.'
Menge: 32,500 m
Leistungsbereichkatalog: 023
DIN276_08: 345

**03.06.0210 Haftbrücke mineral. Leibung B 40 cm Mauerwerk**
STLB-Bau 2025-04 023
Haftbrücke mineralisch, kunststoffvergütet, für später aufzubringenden mineralischen Putz, auf Leibung, innen,
Breite Leibung '40' cm,
Untergrund Mauerwerk, Ausführung gemäß Einzelbeschreibung,
Einzelbeschreibungs-Nr 'systemkompatible Haftbrücke für Aufbringen des nachstehenden Putzsystems auf stark- bzw. unterschiedlich stark saugende Untergründe,
Ausführung erfolgt zeitversetzt, in Teilmengen gem. Baufortschritt.'
Menge: 55,000 m
Leistungsbereichkatalog: 023
DIN276_08: 345

**03.06.0220 Haftbrücke mineral. Leibung B 50 cm Mauerwerk**
STLB-Bau 2025-04 023
Haftbrücke mineralisch, kunststoffvergütet, für später aufzubringenden mineralischen Putz, auf Leibung, innen,
Breite Leibung '50' cm,
Untergrund Mauerwerk, Ausführung gemäß Einzelbeschreibung,
Einzelbeschreibungs-Nr 'systemkompatible Haftbrücke für Aufbringen des nachstehenden Putzsystems auf stark- bzw. unterschiedlich stark saugende Untergründe,
Ausführung erfolgt zeitversetzt, in Teilmengen gem. Baufortschritt.'
Menge: 20,000 m
Leistungsbereichkatalog: 023
DIN276_08: 345

**03.06.0230 Haftbrücke mineral. Leibung B 60 cm Mauerwerk**
STLB-Bau 2025-04 023
Haftbrücke mineralisch, kunststoffvergütet, für später aufzubringenden mineralischen Putz, auf Leibung, innen,
Breite Leibung '60' cm,
Untergrund Mauerwerk, Ausführung gemäß Einzelbeschreibung,
Einzelbeschreibungs-Nr 'systemkompatible Haftbrücke für Aufbringen des nachstehenden Putzsystems auf stark- bzw. unterschiedlich stark saugende Untergründe,
Ausführung erfolgt zeitversetzt, in Teilmengen gem. Baufortschritt.'
Menge: 20,000 m
Leistungsbereichkatalog: 023
DIN276_08: 345

**03.06.0240 Haftbrücke mineral. Leibung B 25 cm Beton**
STLB-Bau 2025-04 023
Haftbrücke mineralisch, kunststoffvergütet, für später aufzubringenden mineralischen Putz, auf Leibung, innen,
Breite Leibung '25' cm,
Untergrund Beton, Ausführung gemäß Einzelbeschreibung,
Einzelbeschreibungs-Nr 'systemkompatible Haftbrücke für Aufbringen des nachstehenden Putzsystems auf stark- bzw. unterschiedlich stark saugende Untergründe,
Ausführung erfolgt zeitversetzt, in Teilmengen gem. Baufortschritt.'
Menge: 10,500 m
Leistungsbereichkatalog: 023
DIN276_08: 345

**03.06.0250 Spritzbewurf Kalkzement-Putzm. Leibung innen B 25 cm**
STLB-Bau 2025-04 023
Nicht volldeckender Spritzbewurf aus Werktrockenmörtel, Kalkzement-Normalputzmörtel (GP), auf Leibung, innen,
Breite Leibung '25' cm,
Untergrund Mauerwerk, Arbeitshöhe der zu bearbeitenden oder zu bekleidenden Fläche bis 5,5 m über der Standfläche des hierfür erforderlichen Gerüstes, Gerüst wird gesondert vergütet, Ausführung gemäß Einzelbeschreibung,
Einzelbeschreibungs-Nr 'umlaufend, einschl. Stürze,
Ausführung erfolgt zeitversetzt, in Teilmengen gem. Baufortschritt.'
Menge: 32,500 m
Leistungsbereichkatalog: 023
DIN276_08: 345

**03.06.0260 Spritzbewurf Kalkzement-Putzm. Leibung innen B 40 cm**
STLB-Bau 2025-04 023
Nicht volldeckender Spritzbewurf aus Werktrockenmörtel, Kalkzement-Normalputzmörtel (GP), auf Leibung, innen,
Breite Leibung '40' cm,
Untergrund Mauerwerk, Arbeitshöhe der zu bearbeitenden oder zu bekleidenden Fläche bis 5,5 m über der Standfläche des hierfür erforderlichen Gerüstes, Gerüst wird gesondert vergütet, Ausführung gemäß Einzelbeschreibung,
Einzelbeschreibungs-Nr 'umlaufend, einschl. Stürze,
Ausführung erfolgt zeitversetzt, in Teilmengen gem. Baufortschritt.'
Menge: 55,000 m
Leistungsbereichkatalog: 023
DIN276_08: 345

**03.06.0270 Spritzbewurf Kalkzement-Putzm. Leibung innen B 50 cm**
STLB-Bau 2025-04 023
Nicht volldeckender Spritzbewurf aus Werktrockenmörtel, Kalkzement-Normalputzmörtel (GP), auf Leibung, innen,
Breite Leibung '50' cm,
Untergrund Mauerwerk, Arbeitshöhe der zu bearbeitenden oder zu bekleidenden Fläche bis 5,5 m über der Standfläche des hierfür erforderlichen Gerüstes, Gerüst wird gesondert vergütet, Ausführung gemäß Einzelbeschreibung,
Einzelbeschreibungs-Nr 'umlaufend, einschl. Stürze,
Ausführung erfolgt zeitversetzt, in Teilmengen gem. Baufortschritt.'
Menge: 20,000 m
Leistungsbereichkatalog: 023
DIN276_08: 345

**03.06.0280 Spritzbewurf Kalkzement-Putzm. Leibung innen B 60 cm**
STLB-Bau 2025-04 023
Nicht volldeckender Spritzbewurf aus Werktrockenmörtel, Kalkzement-Normalputzmörtel (GP), auf Leibung, innen,
Breite Leibung '60' cm,
Untergrund Mauerwerk, Arbeitshöhe der zu bearbeitenden oder zu bekleidenden Fläche bis 5,5 m über der Standfläche des hierfür erforderlichen Gerüstes, Gerüst wird gesondert vergütet, Ausführung gemäß Einzelbeschreibung,
Einzelbeschreibungs-Nr 'umlaufend, einschl. Stürze,
Ausführung erfolgt zeitversetzt, in Teilmengen gem. Baufortschritt.'
Menge: 20,000 m
Leistungsbereichkatalog: 023
DIN276_08: 345

**03.06.0290 Spritzbewurf Kalkzement-Putzm. Leibung innen B 25 cm**
STLB-Bau 2025-04 023
Nicht volldeckender Spritzbewurf aus Werktrockenmörtel, Kalkzement-Normalputzmörtel (GP), auf Leibung, innen,
Breite Leibung '25' cm,
Untergrund Beton, Arbeitshöhe der zu bearbeitenden oder zu bekleidenden Fläche bis 5,5 m über der Standfläche des hierfür erforderlichen Gerüstes, Gerüst wird gesondert vergütet, Ausführung gemäß Einzelbeschreibung,
Einzelbeschreibungs-Nr 'umlaufend, einschl. Stürze,
Ausführung erfolgt zeitversetzt, in Teilmengen gem. Baufortschritt.'
Menge: 10,500 m
Leistungsbereichkatalog: 023
DIN276_08: 345

**03.06.0300 Putzglattstrich Türeinbau Leibung B 25 cm Kalkzement-Normalputzm. D 2-5mm**
STLB-Bau 2025-04 023
Glattstrich Putz vor Türeinbau, auf Leibung, innen,
Breite Leibung '25' cm,
ausgleichen mit Kalkzement-Normalputzmörtel (GP), Dicke über 2 bis 5 mm, Untergrund Ziegelmauerwerk, Ausführung gemäß Einzelbeschreibung,
Einzelbeschreibungs-Nr 'umlaufend, einschl. Stürze,
Ausführung erfolgt zeitversetzt, in Teilmengen gem. Baufortschritt.'
Menge: 21,500 m
Leistungsbereichkatalog: 023
DIN276_08: 345

**03.06.0310 Putzglattstrich Türeinbau Leibung B 25 cm Kalkzement-Normalputzm. D 5-10mm**
STLB-Bau 2025-04 023
Glattstrich Putz vor Türeinbau, auf Leibung, innen,
Breite Leibung '25' cm,
ausgleichen mit Kalkzement-Normalputzmörtel (GP), Dicke über 5 bis 10 mm, Untergrund Ziegelmauerwerk, Ausführung gemäß Einzelbeschreibung,
Einzelbeschreibungs-Nr 'umlaufend, einschl. Stürze,
Ausführung erfolgt zeitversetzt, in Teilmengen gem. Baufortschritt.'
Menge: 21,500 m
Leistungsbereichkatalog: 023
DIN276_08: 345

**03.06.0320 Putzglattstrich Türeinbau Leibung B 40 cm Kalkzement-Normalputzm. D 2-5mm**
STLB-Bau 2025-04 023
Glattstrich Putz vor Türeinbau, auf Leibung, innen,
Breite Leibung '40' cm,
ausgleichen mit Kalkzement-Normalputzmörtel (GP), Dicke über 2 bis 5 mm, Untergrund Ziegelmauerwerk, Ausführung gemäß Einzelbeschreibung,
Einzelbeschreibungs-Nr 'umlaufend, einschl. Stürze,
Ausführung erfolgt zeitversetzt, in Teilmengen gem. Baufortschritt.'
Menge: 27,500 m
Leistungsbereichkatalog: 023
DIN276_08: 345

**03.06.0330 Putzglattstrich Türeinbau Leibung B 40 cm Kalkzement-Normalputzm. D 5-10mm**
STLB-Bau 2025-04 023
Glattstrich Putz vor Türeinbau, auf Leibung, innen,
Breite Leibung '40' cm,
ausgleichen mit Kalkzement-Normalputzmörtel (GP), Dicke über 5 bis 10 mm, Untergrund Ziegelmauerwerk, Ausführung gemäß Einzelbeschreibung,
Einzelbeschreibungs-Nr 'umlaufend, einschl. Stürze,
Ausführung erfolgt zeitversetzt, in Teilmengen gem. Baufortschritt.'
Menge: 27,500 m
Leistungsbereichkatalog: 023
DIN276_08: 345

**03.06.0340 Putzglattstrich Türeinbau Leibung B 50 cm Kalkzement-Normalputzm. D 2-5mm**
STLB-Bau 2025-04 023
Glattstrich Putz vor Türeinbau, auf Leibung, innen,
Breite Leibung '50' cm,
ausgleichen mit Kalkzement-Normalputzmörtel (GP), Dicke über 2 bis 5 mm, Untergrund Ziegelmauerwerk, Ausführung gemäß Einzelbeschreibung,
Einzelbeschreibungs-Nr 'umlaufend, einschl. Stürze,
Ausführung erfolgt zeitversetzt, in Teilmengen gem. Baufortschritt.'
Menge: 10,000 m
Leistungsbereichkatalog: 023
DIN276_08: 345

**03.06.0350 Putzglattstrich Türeinbau Leibung B 50 cm Kalkzement-Normalputzm. D 5-10mm**
STLB-Bau 2025-04 023
Glattstrich Putz vor Türeinbau, auf Leibung, innen,
Breite Leibung '50' cm,
ausgleichen mit Kalkzement-Normalputzmörtel (GP), Dicke über 5 bis 10 mm, Untergrund Ziegelmauerwerk, Ausführung gemäß Einzelbeschreibung,
Einzelbeschreibungs-Nr 'umlaufend, einschl. Stürze,
Ausführung erfolgt zeitversetzt, in Teilmengen gem. Baufortschritt.'
Menge: 10,000 m
Leistungsbereichkatalog: 023
DIN276_08: 345

**03.06.0360 Putzglattstrich Türeinbau Leibung B 60 cm Kalkzement-Normalputzm. D 2-5mm**
STLB-Bau 2025-04 023
Glattstrich Putz vor Türeinbau, auf Leibung, innen,
Breite Leibung '60' cm,
ausgleichen mit Kalkzement-Normalputzmörtel (GP), Dicke über 2 bis 5 mm, Untergrund Ziegelmauerwerk, Ausführung gemäß Einzelbeschreibung,
Einzelbeschreibungs-Nr 'umlaufend, einschl. Stürze,
Ausführung erfolgt zeitversetzt, in Teilmengen gem. Baufortschritt.'
Menge: 10,000 m
Leistungsbereichkatalog: 023
DIN276_08: 345

**03.06.0370 Putzglattstrich Türeinbau Leibung B 60 cm Kalkzement-Normalputzm. D 5-10mm**
STLB-Bau 2025-04 023
Glattstrich Putz vor Türeinbau, auf Leibung, innen,
Breite Leibung '60' cm,
ausgleichen mit Kalkzement-Normalputzmörtel (GP), Dicke über 5 bis 10 mm, Untergrund Ziegelmauerwerk, Ausführung gemäß Einzelbeschreibung,
Einzelbeschreibungs-Nr 'umlaufend, einschl. Stürze,
Ausführung erfolgt zeitversetzt, in Teilmengen gem. Baufortschritt.'
Menge: 10,000 m
Leistungsbereichkatalog: 023
DIN276_08: 345

**03.06.0380 Armierungsputz innen Gewebeeinlage alkalibest. D 4-5mm Leibung**
STLB-Bau 2025-04 023
Armierungsputz, innen, mit Gewebeeinlage, alkalibeständig, Dicke 4 bis 5 mm, auf Unterputz, auf Leibung,
Breite Leibung '25' cm,
Ausführung gemäß Einzelbeschreibung,
Einzelbeschreibungs-Nr 'Armierungsputz auf Leibungen in Bestandswänden und neu hergestellten Wänden aus MW, nicht auf Betonwänden,
Ausführung erfolgt zeitversetzt, in Teilmengen gem. Baufortschritt.'
Menge: 32,500 m
Leistungsbereichkatalog: 023
DIN276_08: 345

**03.06.0390 Armierungsputz innen Gewebeeinlage alkalibest. D 4-5mm Leibung**
STLB-Bau 2025-04 023
Armierungsputz, innen, mit Gewebeeinlage, alkalibeständig, Dicke 4 bis 5 mm, auf Unterputz, auf Leibung,
Breite Leibung '40' cm,
Ausführung gemäß Einzelbeschreibung,
Einzelbeschreibungs-Nr 'Armierungsputz auf Leibungen in Bestandswänden und neu hergestellten Wänden aus MW, nicht auf Betonwänden,
Ausführung erfolgt zeitversetzt, in Teilmengen gem. Baufortschritt.'
Menge: 55,000 m
Leistungsbereichkatalog: 023
DIN276_08: 345

**03.06.0400 Armierungsputz innen Gewebeeinlage alkalibest. D 4-5mm Leibung**
STLB-Bau 2025-04 023
Armierungsputz, innen, mit Gewebeeinlage, alkalibeständig, Dicke 4 bis 5 mm, auf Unterputz, auf Leibung,
Breite Leibung '50' cm,
Ausführung gemäß Einzelbeschreibung,
Einzelbeschreibungs-Nr 'Armierungsputz auf Leibungen in Bestandswänden und neu hergestellten Wänden aus MW, nicht auf Betonwänden,
Ausführung erfolgt zeitversetzt, in Teilmengen gem. Baufortschritt.'
Menge: 20,000 m
Leistungsbereichkatalog: 023
DIN276_08: 345

**03.06.0410 Armierungsputz innen Gewebeeinlage alkalibest. D 4-5mm Leibung**
STLB-Bau 2025-04 023
Armierungsputz, innen, mit Gewebeeinlage, alkalibeständig, Dicke 4 bis 5 mm, auf Unterputz, auf Leibung,
Breite Leibung '60' cm,
Ausführung gemäß Einzelbeschreibung,
Einzelbeschreibungs-Nr 'Armierungsputz auf Leibungen in Bestandswänden und neu hergestellten Wänden aus MW, nicht auf Betonwänden,
Ausführung erfolgt zeitversetzt, in Teilmengen gem. Baufortschritt.'
Menge: 20,000 m
Leistungsbereichkatalog: 023
DIN276_08: 345

**03.06.0420 Innenputz 2lagig Leibung B 25 cm UP Kalkzement-Normalputzm. D 15mm OP Kalkputzglätte geglättet**
STLB-Bau 2025-04 023
2-lagiges Innenputzsystem DIN 18550-2 auf Leibung,
Breite Leibung '25' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 43,000 m
Leistungsbereichkatalog: 023
DIN276_08: 345

**03.06.0430 Innenputz 2lagig Leibung B 40 cm UP Kalkzement-Normalputzm. D 15mm OP Kalkputzglätte geglättet**
STLB-Bau 2025-04 023
2-lagiges Innenputzsystem DIN 18550-2 auf Leibung,
Breite Leibung '40' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 55,000 m
Leistungsbereichkatalog: 023
DIN276_08: 345

**03.06.0440 Innenputz 2lagig Leibung B 50 cm UP Kalkzement-Normalputzm. D 15mm OP Kalkputzglätte geglättet**
STLB-Bau 2025-04 023
2-lagiges Innenputzsystem DIN 18550-2 auf Leibung,
Breite Leibung '50' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 20,000 m
Leistungsbereichkatalog: 023
DIN276_08: 345

**03.06.0450 Innenputz 2lagig Leibung B 60 cm UP Kalkzement-Normalputzm. D 15mm OP Kalkputzglätte geglättet**
STLB-Bau 2025-04 023
2-lagiges Innenputzsystem DIN 18550-2 auf Leibung,
Breite Leibung '60' cm,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 20,000 m
Leistungsbereichkatalog: 023
DIN276_08: 345

**03.06.0460 Zulage: Innenputz an Leibungen mit Anschlag B 12,5 cm**
Zulage für die Ausführung der zuvor beschriebenen Innenputze in den Laibungsanschlägen der Türöffnungen, über alle Schichten (Spritzbewurf, Armierungsputz, Kalkzementputz und Glätte).

In diese Position einzukalkulieren sind:
- Setzen eines zusätzlichen Kantenprofils,
- Mehraufwand für Bearbeitung dreier getrennter Leibungsflächen (Einzelflächen),
- Differenz der Abwicklung bis 12,5 cm (Breite der Anschläge),

Ausführung erfolgt zeitversetzt, in Teilmengen gem. Baufortschritt.
Menge: 162,500 m
DIN276_08: 345

*Hinweis: Einbauteile, Profile, Sonstiges*
Einbauteile, Profile und Sonstiges

**03.06.0470 Zu-Überputzen Schlitze innen Kalkzement-Normalputzm. geglättet D 15mm B bis 5cm**
STLB-Bau 2025-04 023
Zu-/Überputzen von Schlitzen, innen, an Wand, Kalkzement-Normalputzmörtel (GP) DIN EN 998-1, geglättet, Putzoberfläche Qualitätsstufe 2 (Q2), Dicke 15 mm, Breite bis 5 cm, Arbeitshöhe des Montageortes bis 5,5 m über der Standfläche des hierfür erforderlichen Gerüstes, Gerüst wird gesondert vergütet, Ausführung gemäß Einzelbeschreibung,
Einzelbeschreibungs-Nr 'Schließen von Installationsschlitzen über alle Putzschichten, Schlitztiefe bis 5cm, einschl. Kalkputzglätte,
Ausführung erfolgt zeitversetzt, in Teilmengen gem. Baufortschritt.'
Menge: 250,000 m
Leistungsbereichkatalog: 023
DIN276_08: 345

**03.06.0480 Zu-Überputzen Schlitze innen Kalkzement-Normalputzm. geglättet D 15mm B 5-10cm**
STLB-Bau 2025-04 023
Zu-/Überputzen von Schlitzen, innen, an Wand, Kalkzement-Normalputzmörtel (GP) DIN EN 998-1, geglättet, Putzoberfläche Qualitätsstufe 2 (Q2), Dicke 15 mm, Breite über 5 bis 10 cm, Arbeitshöhe des Montageortes bis 5,5 m über der Standfläche des hierfür erforderlichen Gerüstes, Gerüst wird gesondert vergütet, Ausführung gemäß Einzelbeschreibung,
Einzelbeschreibungs-Nr 'Schließen von Installationsschlitzen über alle Putzschichten, Schlitztiefe bis 5cm, einschl. Kalkputzglätte,
Ausführung erfolgt zeitversetzt, in Teilmengen gem. Baufortschritt.'
Menge: 150,000 m
Leistungsbereichkatalog: 023
DIN276_08: 345

**03.06.0490 Herstellen Aussparungen Putz innen 0,05-0,1m2**
STLB-Bau 2025-04 023
Herstellen von Aussparungen im Putz, innen, für Installationsteile, Flächengröße über 0,05 bis 0,1 m2, Arbeitshöhe des Montageortes bis 5,5 m über der Standfläche des hierfür erforderlichen Gerüstes, Gerüst wird gesondert vergütet, Ausführung gemäß Einzelbeschreibung,
Einzelbeschreibungs-Nr 'Abstellen der Putzschichten (alle Lagen) an Öffnungen für die Durchführung von technischen Installationen, vorbereitet für späteres Beiputzen,
Ausführung erfolgt zeitversetzt, in Teilmengen gem. Baufortschritt.'
Menge: 90,000 St
Leistungsbereichkatalog: 023
DIN276_08: 345

**03.06.0500 Herstellen Aussparungen Putz innen 0,1-0,25m2**
STLB-Bau 2025-04 023
Herstellen von Aussparungen im Putz, innen, für Installationsteile, Flächengröße über 0,1 bis 0,25 m2, Arbeitshöhe des Montageortes bis 5,5 m über der Standfläche des hierfür erforderlichen Gerüstes, Gerüst wird gesondert vergütet, Ausführung gemäß Einzelbeschreibung,
Einzelbeschreibungs-Nr 'Abstellen der Putzschichten (alle Lagen) an Öffnungen für die Durchführung von technischen Installationen, vorbereitet für späteres Beiputzen,
Ausführung erfolgt zeitversetzt, in Teilmengen gem. Baufortschritt.'
Menge: 40,000 St
Leistungsbereichkatalog: 023
DIN276_08: 345

**03.06.0510 Herstellen Aussparungen Putz innen 0,25-0,5m2**
STLB-Bau 2025-04 023
Herstellen von Aussparungen im Putz, innen, für Installationsteile, Flächengröße über 0,25 bis 0,5 m2, Arbeitshöhe des Montageortes bis 5,5 m über der Standfläche des hierfür erforderlichen Gerüstes, Gerüst wird gesondert vergütet, Ausführung gemäß Einzelbeschreibung,
Einzelbeschreibungs-Nr 'Abstellen der Putzschichten (alle Lagen) an Öffnungen für die Durchführung von technischen Installationen, vorbereitet für späteres Beiputzen,
Ausführung erfolgt zeitversetzt, in Teilmengen gem. Baufortschritt.'
Menge: 20,000 St
Leistungsbereichkatalog: 023
DIN276_08: 345

**03.06.0520 Herstellen Aussparungen Putz innen 1,5-2,5m2**
STLB-Bau 2025-10 023
Herstellen von Aussparungen im Putz, innen, Flächengröße über 1,5 bis 2,5 m2, Arbeitshöhe des Montageortes bis 5,5 m über der Standfläche des hierfür erforderlichen Gerüsts, Gerüst wird gesondert vergütet, Ausführung gemäß Einzelbeschreibung,
Einzelbeschreibungs-Nr 'Abstellen der Putzschichten (alle Lagen) an Öffnungen für die Durchführung von technischen Installationen, vorbereitet für späteres Beiputzen,
Ausführung erfolgt zeitversetzt, in Teilmengen gem. Baufortschritt.'
Menge: 6,000 St
Leistungsbereichkatalog: 023
DIN276_08: 345

**03.06.0530 Nachträgl.Putzen Teilflächen innen Kalkzement-Normalputzm. geglättet D 15mm 0,02-0,1m2**
STLB-Bau 2025-04 023
Nachträgliches Putzen von Teilflächen, innen, Kalkzement-Normalputzmörtel (GP) DIN EN 998-1, geglättet, Putzoberfläche Qualitätsstufe 2 (Q2), Dicke 15 mm, Flächengröße über 0,02 bis 0,1 m2, Arbeitshöhe des Montageortes bis 5,5 m über der Standfläche des hierfür erforderlichen Gerüstes, Gerüst wird gesondert vergütet, Ausführung gemäß Einzelbeschreibung,
Einzelbeschreibungs-Nr 'Beiputzen der vorstehenden Aussparungen nach Fertigstellung der technischen Installation, einschl. Kalkputzglätte.'
Menge: 90,000 St
Leistungsbereichkatalog: 023
DIN276_08: 345

**03.06.0540 Nachträgl.Putzen Teilflächen innen Kalkzement-Normalputzm. geglättet D 15mm 0,1-0,25m2**
STLB-Bau 2025-04 023
Nachträgliches Putzen von Teilflächen, innen, Kalkzement-Normalputzmörtel (GP) DIN EN 998-1, geglättet, Putzoberfläche Qualitätsstufe 2 (Q2), Dicke 15 mm, Flächengröße über 0,1 bis 0,25 m2, Arbeitshöhe des Montageortes bis 5,5 m über der Standfläche des hierfür erforderlichen Gerüstes, Gerüst wird gesondert vergütet, Ausführung gemäß Einzelbeschreibung,
Einzelbeschreibungs-Nr 'Beiputzen der vorstehenden Aussparungen nach Fertigstellung der technischen Installation, einschl. Kalkputzglätte.'
Menge: 40,000 St
Leistungsbereichkatalog: 023
DIN276_08: 345

**03.06.0550 Nachträgl.Putzen Teilflächen innen Kalkzement-Normalputzm. geglättet D 15mm 0,25-0,5m2**
STLB-Bau 2025-04 023
Nachträgliches Putzen von Teilflächen, innen, Kalkzement-Normalputzmörtel (GP) DIN EN 998-1, geglättet, Putzoberfläche Qualitätsstufe 2 (Q2), Dicke 15 mm, Flächengröße über 0,25 bis 0,5 m2, Arbeitshöhe des Montageortes bis 5,5 m über der Standfläche des hierfür erforderlichen Gerüstes, Gerüst wird gesondert vergütet, Ausführung gemäß Einzelbeschreibung,
Einzelbeschreibungs-Nr 'Beiputzen der vorstehenden Aussparungen nach Fertigstellung der technischen Installation, einschl. Kalkputzglätte.'
Menge: 20,000 St
Leistungsbereichkatalog: 023
DIN276_08: 345

**03.06.0560 Nachträgl.Putzen Teilflächen innen Kalkzement-Normalputzm. geglättet D 15mm 1,5-2,5m2**
STLB-Bau 2025-10 023
Nachträgliches Putzen von Teilflächen, innen, Kalkzement-Normalputzmörtel (GP) DIN EN 998-1, geglättet, Putzoberfläche Qualitätsstufe 2 (Q2), Dicke 15 mm, Flächengröße über 1,5 bis 2,5 m2, Arbeitshöhe des Montageortes bis 5,5 m über der Standfläche des hierfür erforderlichen Gerüsts, Gerüst wird gesondert vergütet, Ausführung gemäß Einzelbeschreibung,
Einzelbeschreibungs-Nr 'Beiputzen der vorstehenden Aussparungen nach Fertigstellung der technischen Installation, einschl. Kalkputzglätte.'
Menge: 6,000 St
Leistungsbereichkatalog: 023
DIN276_08: 345

**03.06.0570 Herstellen Aussparung Putz an Doppel-T-Trägern**
Anarbeiten der Putzschichten (alle Lagen) an durch Putzsystem durchlaufende Stahlträger (offene Profile, Abwicklung bis 1,5m),
Ausführung erfolgt zeitversetzt, in Teilmengen gem. Baufortschritt.
Menge: 20,000 St
DIN276_08: 345

**03.06.0580 Kante Innenputz anschlagen D 15mm**
STLB-Bau 2025-04 023
Kante im Innenputz anschlagen, an Außenwand, innen, für Putzdicke 15 mm, Ausführung gemäß Einzelbeschreibung,
Einzelbeschreibungs-Nr 'Kanten an Fenster- und Türleibungen, umlaufend, Pfeilern, Wandversprüngen, etc. und an der Oberseite der Fensterbrüstung.'
Menge: 100,000 m
Leistungsbereichkatalog: 023
DIN276_08: 345

**03.06.0590 Kante Innenputz anschlagen gebogen D 15mm**
STLB-Bau 2025-04 023
Kante im Innenputz anschlagen, an Außenwand, innen, gebogen, für Putzdicke 15 mm, Ausführung gemäß Einzelbeschreibung,
Einzelbeschreibungs-Nr 'Zulage zu zuvor beschriebes Anschlagen von Kanten für die Ausführung im Bereich von Rundbögen.'
Menge: 5,000 m
Leistungsbereichkatalog: 023
DIN276_08: 345

**03.06.0600 Kantenprofil Innenputz Stahl verz D 15mm**
STLB-Bau 2025-04 023
Kante im Innenputz mit Kantenprofil an Außenwand, innen, aus verzinktem Stahl, für Putzdicke 15 mm, Ausführung gemäß Einzelbeschreibung,
Einzelbeschreibungs-Nr 'Kanten an Fenster- und Türleibungen, umlaufend, Pfeilern, Wandversprüngen, etc. und an der Oberseite der Fensterbrüstung.'
Menge: 355,000 m
Leistungsbereichkatalog: 023
DIN276_08: 345

**03.06.0610 Kantenprofil Innenputz Stahl verz D 15mm**
STLB-Bau 2025-04 023
Kante im Innenputz mit Kantenprofil an Außenwand, innen, aus verzinktem Stahl, für Putzdicke 15 mm, Ausführung gemäß Einzelbeschreibung,
Einzelbeschreibungs-Nr 'Ausführung an Elektrodurchbrüchen zur Herstellung einer saubern Putzkante um den Durchbruch herum. Die Kleinteiligkeit der Arbeiten und der erhöhte Aufwand bei der Anbringung ist in diese Position einzukalkulieren, Durchbrüche mit Kantenlängen von 10 bis 50 cm, Anbringen der Profile waag- und lotrecht.'
Menge: 160,000 m
Leistungsbereichkatalog: 023
DIN276_08: 345

**03.06.0620 Kantenprofil Innenputz Stahl verz gebogen D 15mm**
STLB-Bau 2025-04 023
Kante im Innenputz mit Kantenprofil an Außenwand, innen, aus verzinktem Stahl, gebogen, für Putzdicke 15 mm, Ausführung gemäß Einzelbeschreibung,
Einzelbeschreibungs-Nr 'Zulage zu zuvor beschriebenen Kantenprofilen für die Ausführung im Bereich von Rundbögen.'
Menge: 40,000 m
Leistungsbereichkatalog: 023
DIN276_08: 345

**03.06.0630 An-Abschlussprofil Innenputz Kunststoff D 15mm**
STLB-Bau 2025-10 023
An-/Abschluss im Innenputz mit Profil an Außenwand, innen, aus Kunststoff, für Putzdicke 15 mm, Ausführung gemäß Einzelbeschreibung,
Einzelbeschreibungs-Nr 'Anputzleiste zum Anschluss an Türen, mit Abzugskante und Gewebeband, Farbe weiß.'
Menge: 280,000 m
Leistungsbereichkatalog: 023
DIN276_08: 345

**03.06.0640 An-Abschlussprofil Innenputz Kunststoff gebogen D 15mm**
STLB-Bau 2025-10 023
An-/Abschluss im Innenputz mit Profil an Außenwand, innen, aus Kunststoff, gebogen, für Putzdicke 15 mm, Ausführung gemäß Einzelbeschreibung,
Einzelbeschreibungs-Nr 'Zulage für die zuvor beschriebenen An-/Abschlussprofile für die Ausführung im Bereich von Rundbögen.'
Menge: 5,000 m
Leistungsbereichkatalog: 023
DIN276_08: 345

**03.06.0650 UP-Profil Innenputz Stahl niro D 15mm**
STLB-Bau 2025-10 023
Unterputzprofil im Innenputz, an Innenwand, innen, aus nichtrostendem Stahl, für Putzdicke 15 mm.
Menge: 400,000 m
Leistungsbereichkatalog: 023
DIN276_08: 345

**03.06.0660 Trennband**
STLB-Bau 2025-10 023
Trennband für Putzanschlüsse, an Treppenhauswand, innen, Ausführung gemäß Einzelbeschreibung,
Einzelbeschreibungs-Nr 'Trennband für Entkopplung der Putzsysteme über alle Schichten im Übergang von Böden auf Wände, auch an Treppenläufen und -podesten, einschl. Tritt- und Setzstufen, Abrechnung nach tatsächlicher Länge,
Ausführung erfolgt zeitversetzt, in Teilmengen gem. Baufortschritt.'
Menge: 250,000 m
Leistungsbereichkatalog: 023
DIN276_08: 345

**03.06.0670 Trennschnitt**
STLB-Bau 2025-04 023
Trennschnitt zwischen Putz und angrenzenden Bauteilen, innen, Ausführung gemäß Einzelbeschreibung,
Einzelbeschreibungs-Nr 'Trennschnitt in allen Schichten der Putzsysteme,
Ausführung erfolgt zeitversetzt, in Teilmengen gem. Baufortschritt.'
Menge: 500,000 m
Leistungsbereichkatalog: 023
DIN276_08: 345

**03.06.0680 Trennschnitt**
STLB-Bau 2025-04 023
Trennschnitt zwischen Wand- und Deckenputz, innen, Ausführung gemäß Einzelbeschreibung,
Einzelbeschreibungs-Nr 'Trennschnitt in allen Schichten der Putzsysteme,
Ausführung erfolgt zeitversetzt, in Teilmengen gem. Baufortschritt.'
Menge: 250,000 m
Leistungsbereichkatalog: 023
DIN276_08: 345

#### Abschnitt 03.07 Kalk-Zement-Putz - Geschossdecken

**03.07.0010 Haftbrücke mineral. Decke Mauerwerk**
STLB-Bau 2025-04 023
Haftbrücke mineralisch, kunststoffvergütet, für später aufzubringenden mineralischen Putz, auf Decke, innen, Untergrund Mauerwerk, Ausführung gemäß Einzelbeschreibung,
Einzelbeschreibungs-Nr 'systemkompatible Haftbrücke für Aufbringen des nachstehenden Putzsystems auf Betonoberflächen,
Ausführung erfolgt zeitversetzt, in Teilmengen gem. Baufortschritt.'
Menge: 5,000 m2
Leistungsbereichkatalog: 023
DIN276_08: 353

**03.07.0020 Haftbrücke mineral. Decke Beton**
STLB-Bau 2025-04 023
Haftbrücke mineralisch, kunststoffvergütet, für später aufzubringenden mineralischen Putz, auf Decke, innen, Untergrund Beton, Ausführung gemäß Einzelbeschreibung,
Einzelbeschreibungs-Nr 'systemkompatible Haftbrücke für Aufbringen des nachstehenden Putzsystems auf Betonoberflächen,
Ausführung erfolgt zeitversetzt, in Teilmengen gem. Baufortschritt.'
Menge: 10,000 m2
Leistungsbereichkatalog: 023
DIN276_08: 353

**03.07.0030 Haftbrücke mineral. Decke Gipsfaserpl.**
STLB-Bau 2025-10 023
Haftbrücke mineralisch, kunststoffvergütet, für später aufzubringenden mineralischen Putz, auf Decke, innen, Untergrund Gipsfaserplatte, Ausführung gemäß Einzelbeschreibung,
Einzelbeschreibungs-Nr 'systemkompatible Haftbrücke für Aufbringen des nachstehenden Putzsystems auf Trockenbauoberflächen,
Ausführung erfolgt zeitversetzt, in Teilmengen gem. Baufortschritt.'
Menge: 35,000 m2
Leistungsbereichkatalog: 023
DIN276_08: 353

**03.07.0040 Spritzbewurf Kalkzement-Putzm. Decke innen**
STLB-Bau 2025-04 023
Nicht volldeckender Spritzbewurf aus Werktrockenmörtel, Kalkzement-Normalputzmörtel (GP), auf Decke, innen, Untergrund Mauerwerk, Arbeitshöhe der zu bearbeitenden oder zu bekleidenden Fläche bis 5,5 m über der Standfläche des hierfür erforderlichen Gerüstes, Gerüst wird gesondert vergütet, Ausführung gemäß Einzelbeschreibung,
Einzelbeschreibungs-Nr ',
Ausführung erfolgt zeitversetzt, in Teilmengen gem. Baufortschritt.'
Menge: 15,000 m2
Leistungsbereichkatalog: 023
DIN276_08: 353

**03.07.0050 Spritzbewurf Kalkzement-Putzm. Decke gewölbt innen**
Nicht volldeckender Spritzbewurf aus Werktrockenmörtel, Kalkzement-Normalputzmörtel (GP), auf Decke, gewölbt, innen, Untergrund Mauerwerk, Arbeitshöhe der zu bearbeitenden oder zu bekleidenden Fläche bis 5,5 m über der Standfläche des hierfür erforderlichen Gerüstes, Gerüst wird gesondert vergütet,
Ausführung erfolgt zeitversetzt, in Teilmengen gem. Baufortschritt.
Menge: 10,000 m2
DIN276_08: 353

**03.07.0060 Spritzbewurf Kalkzement-Putzm. Decke innen**
STLB-Bau 2025-04 023
Nicht volldeckender Spritzbewurf aus Werktrockenmörtel, Kalkzement-Normalputzmörtel (GP), auf Decke, innen, Untergrund Beton, Arbeitshöhe der zu bearbeitenden oder zu bekleidenden Fläche bis 5,5 m über der Standfläche des hierfür erforderlichen Gerüstes, Gerüst wird gesondert vergütet, Ausführung gemäß Einzelbeschreibung,
Einzelbeschreibungs-Nr ',
Ausführung erfolgt zeitversetzt, in Teilmengen gem. Baufortschritt.'
Menge: 10,000 m2
Leistungsbereichkatalog: 023
DIN276_08: 353

**03.07.0070 Unebenheit Decke Kalkzement-Normalputzm. D 2-5mm**
STLB-Bau 2025-04 023
Unebenheiten auf Decke, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 15,000 m2
Leistungsbereichkatalog: 023
DIN276_08: 353

**03.07.0080 Unebenheit Decke gewölbt Kalkzement-Normalputzm. D 2-5mm**
Unebenheiten auf Decke, gewölbt, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m2
DIN276_08: 353

**03.07.0090 Unebenheit Decke Kalkzement-Normalputzm. D 2-5mm**
STLB-Bau 2025-04 023
Unebenheiten auf Decke, innen, ausgleichen mit Kalkzement-Normalputzmörtel (GP) DIN EN 998-1, Dicke über 2 bis 5 mm, Untergrund Beton, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m2
Leistungsbereichkatalog: 023
DIN276_08: 353

**03.07.0100 Armierungsputz innen Gewebeeinlage alkalibest. D 4-5mm Decke**
STLB-Bau 2025-04 023
Armierungsputz, innen, mit Gewebeeinlage, alkalibeständig, Dicke 4 bis 5 mm, auf Unterputz, auf Decke, Ausführung gemäß Einzelbeschreibung,
Einzelbeschreibungs-Nr 'Armierungsputz auf Deckenunterseite,
Ausführung erfolgt zeitversetzt, in Teilmengen gem. Baufortschritt.'
Menge: 15,000 m2
Leistungsbereichkatalog: 023
DIN276_08: 353

**03.07.0110 Armierungsputz innen Gewebeeinlage alkalibest. D 4-5mm Decke gewölbt**
Armierungsputz, innen, mit Gewebeeinlage, alkalibeständig, Dicke 4 bis 5 mm, auf Unterputz, auf Decke, gewölbt, Ausführung gemäß Einzelbeschreibung,
Einzelbeschreibungs-Nr 'Armierungsputz auf Deckenunterseite,
Ausführung erfolgt zeitversetzt, in Teilmengen gem. Baufortschritt.'
Menge: 10,000 m2
DIN276_08: 353

**03.07.0120 Innenputz 2lagig Decke UP Kalkzement-Normalputzm. D 15mm OP Kalkputzglätte geglättet**
STLB-Bau 2025-04 023
2-lagiges Innenputzsystem DIN 18550-2 auf Decke, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 25,000 m2
Leistungsbereichkatalog: 023
DIN276_08: 353

**03.07.0130 Innenputz 2lagig Decke gewölbt UP Kalkzement-Normalputzm. D 15mm OP Kalkputzglätte geglättet**
STLB-Bau 2025-04 023
2-lagiges Innenputzsystem DIN 18550-2 auf Decke, gewölbt, Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m2
Leistungsbereichkatalog: 023
DIN276_08: 353

**03.07.0140 Innenputz 2lagig Decke UP Kalkzement-Normalputzm. D 15mm OP Kalkputzglätte geglättet**
STLB-Bau 2025-04 023
2-lagiges Innenputzsystem DIN 18550-2 auf Decke, Putzgrund Beton, glatt, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m2
Leistungsbereichkatalog: 023
DIN276_08: 353

**03.07.0150 Innenputz 2lagig Decke UP Kalkzement-Normalputzm. D 15mm OP Kalkputzglätte geglättet**
STLB-Bau 2025-10 023
2-lagiges Innenputzsystem DIN 18550-2 auf Decke, Putzgrund Gipsbaustoffe, Unterputz DIN EN 998-1 aus Kalkzement-Normalputzmörtel (GP), Druckfestigkeitsklasse CS II (1,5 bis 5 N/mm2), Dicke Unterputz 15 mm, Oberputz aus Kalkputzglätte, Putzoberfläche Qualitätsstufe 2 (Q2), geglättet, übliche Beanspruchung, Arbeitshöhe der zu bearbeitenden oder zu bekleidenden Fläche bis 5,5 m über der Standfläche des hierfür erforderlichen Gerüsts, Gerüst wird gesondert vergütet, Ausführung in allen Geschossen, Ausführung gemäß Einzelbeschreibung,
Einzelbeschreibungs-Nr ',
Ergänzung Deckenputz unter Holzbalkendecken (Bestand) mit Promatverkofferung,
Ausführung erfolgt zeitversetzt, in Teilmengen gem. Baufortschritt.'
Menge: 35,000 m2
Leistungsbereichkatalog: 023
DIN276_08: 353

**03.07.0160 Zulage: Innenputz mit Putzoberfläche in Q3**
Zulage für den vorstehenden Innenputz für die Ausführung der Putzoberfläche in Qualitätsstufe 3 (Q3), nur auf gesonderte Anordnung der AG-Bauleitung.
Menge: 70,000 m2
DIN276_08: 353

*Hinweis: UNTERZÜGE + DURCHGANGSSTÜRZE*
Unterzüge und Durchgangsstürze

**03.07.0170 Haftbrücke mineral. Unterzug Abwicklung 1,5 m Mauerwerk**
STLB-Bau 2025-04 023
Haftbrücke mineralisch, kunststoffvergütet, für später aufzubringenden mineralischen Putz, auf Unterzug, innen, rechteckig, 3-seitig,
Abwicklung der Bearbeitungsflächen '1,5' m,
Untergrund Mauerwerk, Ausführung gemäß Einzelbeschreibung,
Einzelbeschreibungs-Nr 'systemkompatible Haftbrücke für Aufbringen des nachstehenden Putzsystems auf stark- bzw. unterschiedlich stark saugende Untergründe,
Ausführung erfolgt zeitversetzt, in Teilmengen gem. Baufortschritt.'
Menge: 4,500 m
Leistungsbereichkatalog: 023
DIN276_08: 353

**03.07.0180 Spritzbewurf Kalkzement-Putzm. Unterzug innen Abwicklung 1,5 m**
STLB-Bau 2025-04 023
Nicht volldeckender Spritzbewurf aus Werktrockenmörtel, Kalkzement-Normalputzmörtel (GP), auf Unterzug, innen, rechteckig, 3-seitig,
Abwicklung der Bearbeitungsflächen '1,5' m,
Untergrund Mauerwerk, Arbeitshöhe der zu bearbeitenden oder zu bekleidenden Fläche bis 5,5 m über der Standfläche des hierfür erforderlichen Gerüstes, Gerüst wird gesondert vergütet, Ausführung gemäß Einzelbeschreibung,
Einzelbeschreibungs-Nr ',
Ausführung erfolgt zeitversetzt, in Teilmengen gem. Baufortschritt.'
Menge: 10,000 m
Leistungsbereichkatalog: 023
DIN276_08: 353

**03.07.0190 Spritzbewurf Kalkzement-Putzm. Unterzug gewölbt innen Abwicklung 1,5 m**
Spritzbewurf Kalkzement-Putzm. Unterzug innen, wie zuvor jedoch gewölbt.
Menge: 35,000 m
Leistungsbereichkatalog: 023
DIN276_08: 353

**03.07.0200 Unebenheit Unterzug Abwicklung 1,5 m Kalkzement-Normalputzm. D 2-5mm**
STLB-Bau 2025-04 023
Unebenheiten auf Unterzug, rechteckig, 3-seitig,
Abwicklung der Bearbeitungsflächen '1,5' m,
innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m
Leistungsbereichkatalog: 023
DIN276_08: 353

**03.07.0210 Unebenheit Unterzug Abwicklung 1,5 m Kalkzement-Normalputzm. D 5-10mm**
STLB-Bau 2025-04 023
Unebenheiten auf Unterzug, rechteckig, 3-seitig,
Abwicklung der Bearbeitungsflächen '1,5' m,
innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**03.07.0220 Unebenheit Unterzug Abwicklung 1,5 m Kalkzement-Normalputzm. D 10-15mm**
STLB-Bau 2025-04 023
Unebenheiten auf Unterzug, rechteckig, 3-seitig,
Abwicklung der Bearbeitungsflächen '1,5' m,
innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**03.07.0230 Unebenheit Unterzug Abwicklung 1,5 m Kalkzement-Normalputzm. D 15-20mm**
STLB-Bau 2025-04 023
Unebenheiten auf Unterzug, rechteckig, 3-seitig,
Abwicklung der Bearbeitungsflächen '1,5' m,
innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
Leistungsbereichkatalog: 023
DIN276_08: 353

**03.07.0240 Unebenheit Unterzug gewölbt Abwicklung 1,5 m Kalkzement-Normalputzm. D 2-5mm**
Unebenheiten auf Unterzug, gewölbt, rechteckig, 3-seitig,
Abwicklung der Bearbeitungsflächen '1,5' m, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 35,000 m
DIN276_08: 353

**03.07.0250 Unebenheit Unterzug gewölbt Abwicklung 1,5 m Kalkzement-Normalputzm. D 5-10mm**
Unebenheiten auf Unterzug, gewölbt, rechteckig, 3-seitig,
Abwicklung der Bearbeitungsflächen '1,5' m, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 17,500 m
DIN276_08: 353

**03.07.0260 Unebenheit Unterzug gewölbt Abwicklung 1,5 m Kalkzement-Normalputzm. D 10-15mm**
Unebenheiten auf Unterzug, gewölbt, rechteckig, 3-seitig,
Abwicklung der Bearbeitungsflächen '1,5' m, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m
DIN276_08: 353

**03.07.0270 Unebenheit Unterzug gewölbt Abwicklung 1,5 m Kalkzement-Normalputzm. D 15-20mm**
Unebenheiten auf Unterzug, gewölbt, rechteckig, 3-seitig,
Abwicklung der Bearbeitungsflächen '1,5' m, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 m
DIN276_08: 353

**03.07.0280 Armierungsputz innen Gewebeeinlage alkalibest. D 4-5mm Unterzug Abwicklung 1,5 m**
STLB-Bau 2025-04 023
Armierungsputz, innen, mit Gewebeeinlage, alkalibeständig, Dicke 4 bis 5 mm, auf Unterputz, auf Unterzug, rechteckig, 3-seitig,
Abwicklung der Bearbeitungsflächen '1,5' m,
Ausführung gemäß Einzelbeschreibung,
Einzelbeschreibungs-Nr 'Armierungsputz auf Bestands- und neu hergestellten Mauerwerk, nicht auf Betonoberflächen,
Ausführung erfolgt zeitversetzt, in Teilmengen gem. Baufortschritt.'
Menge: 10,000 m
Leistungsbereichkatalog: 023
DIN276_08: 353

**03.07.0290 Armierungsputz innen Gewebeeinlage alkalibest. D 4-5mm Unterzug gewölbt Abwicklung 1,5 m**
Armierungsputz Unterzug, wie zuvor jedoch gewölbt.
Menge: 35,000 m
DIN276_08: 353

**03.07.0300 Innenputz 2lagig Unterzug 3seitig Abwicklung 1,5 m UP Kalkzement-Normalputzm. D 15mm OP Kalkputzglätte geglättet**
STLB-Bau 2025-04 023
2-lagiges Innenputzsystem DIN 18550-2 auf Unterzug, rechteckig, 3-seitig,
Abwicklung der Bearbeitungsflächen '1,5' m,
Putzgrund Mauerwerk, Unterputz DIN EN 998-1 aus Kalkzement-Normalputzmörtel (GP), Druckfestigkeitsklasse CS II (1,5 bis 5 N/mm2), Dicke Unterputz 15 mm, Oberputz aus Kalkputzglätte, Putzoberfläche Qualitätsstufe 2 (Q2), geglättet, übliche Beanspruchung, Arbeitshöhe der zu bearbeitenden oder zu bekleidenden Fläche bis 5,5 m über der Standfläche des hierfür erforderlichen Gerüstes, Gerüst wird gesondert vergütet, Ausführung in allen Geschossen, Ausführung gemäß Einzelbeschreibung,
Einzelbeschreibungs-Nr ',
Ausführung erfolgt zeitversetzt, in Teilmengen gem. Baufortschritt.'
Menge: 10,000 m
Leistungsbereichkatalog: 023
DIN276_08: 353

**03.07.0310 Innenputz 2lagig Unterzug gewölbt 3seitig Abwicklung 1,5 m UP Kalkzement-Normalputzm. D 15mm OP Kalkputzglätte geglättet**
Innenputz Unterzug, wie zuvor jedoch gewölbt.
Menge: 35,000 m
DIN276_08: 353

**03.07.0320 Zulage: Innenputz mit Putzoberfläche in Q3, Abwicklung bis 1,5m**
Zulage für den vorstehenden Innenputz für die Ausführung der Putzoberfläche in Qualitätsstufe 3 (Q3), Abwicklung bis 1,5m, nur auf gesonderte Anordnung der AG-Bauleitung.
Menge: 45,000 m
DIN276_08: 353

*Hinweis: Einbauteile, Profile, Sonstiges*
Einbauteile, Profile und Sonstiges

**03.07.0330 Kante Innenputz anschlagen D 15mm**
STLB-Bau 2025-04 023
Kante im Innenputz anschlagen, für Putzdicke 15 mm, Ausführung gemäß Einzelbeschreibung,
Einzelbeschreibungs-Nr 'Kanten an Unterzügen.'
Menge: 10,000 m
Leistungsbereichkatalog: 023
DIN276_08: 353

**03.07.0340 Kante Innenputz anschlagen gebogen D 15mm**
STLB-Bau 2025-04 023
Kante im Innenputz anschlagen, gebogen, für Putzdicke 15 mm, Ausführung gemäß Einzelbeschreibung,
Einzelbeschreibungs-Nr 'Zulage zu zuvor beschriebes Anschlagen von Kanten für die Ausführung im Bereich von Rundbögen.'
Menge: 35,000 m
Leistungsbereichkatalog: 023
DIN276_08: 353

**03.07.0350 Kantenprofil Innenputz Stahl verz D 15mm**
STLB-Bau 2025-04 023
Kante im Innenputz mit Kantenprofil aus verzinktem Stahl, für Putzdicke 15 mm, Ausführung gemäß Einzelbeschreibung,
Einzelbeschreibungs-Nr 'Kanten an Unterzügen.'
Menge: 10,000 m
Leistungsbereichkatalog: 023
DIN276_08: 353

**03.07.0360 Kantenprofil Innenputz Stahl verz gebogen D 15mm**
STLB-Bau 2025-04 023
Kante im Innenputz mit Kantenprofil aus verzinktem Stahl, gebogen, für Putzdicke 15 mm, Ausführung gemäß Einzelbeschreibung,
Einzelbeschreibungs-Nr 'Zulage zu zuvor beschriebenen Kantenprofilen für die Ausführung im Bereich von Rundbögen.'
Menge: 35,000 m
Leistungsbereichkatalog: 023
DIN276_08: 353

**03.07.0370 UP-Profil Innenputz Stahl niro D 15mm**
STLB-Bau 2025-10 023
Unterputzprofil im Innenputz, an Decke, innen, aus nichtrostendem Stahl, für Putzdicke 15 mm.
Menge: 35,000 m
Leistungsbereichkatalog: 023
DIN276_08: 353

**03.07.0380 UP-Profil Innenputz Stahl niro gebogen D 15mm**
STLB-Bau 2025-10 023
Unterputzprofil im Innenputz, an Decke, innen, aus nichtrostendem Stahl, gebogen, für Putzdicke 15 mm.
Menge: 25,000 m
Leistungsbereichkatalog: 023
DIN276_08: 353

**03.07.0390 Trennschnitt**
STLB-Bau 2025-04 023
Trennschnitt zwischen Wand- und Deckenputz, innen, Ausführung gemäß Einzelbeschreibung,
Einzelbeschreibungs-Nr 'Trennschnitt in allen Schichten der Putzsysteme.'
Menge: 50,000 m
Leistungsbereichkatalog: 023
DIN276_08: 353

#### Abschnitt 03.08 Kerndämmung in zweischaligem Mauerwerk

**Ausführungsbeschreibung 6 Ausführungsbeschreibung - Kerndämmung**
*Allgemeine Hinweise zur Einblasdämmung*
Zur Gewährleistung der Baufreiheit, bzw. Zufahrts- und Stellmöglichkeit für die Einblasmaschine samt Material  ist vom AN frühzeitig Rücksprache mit der Bauleitung zu nehmen. Alle Bauteile müssen frei zugänglich sein. Die Baustelleneinrichtung ist in die Einheitspreise für diesen Titel einzukalkulieren.

Die Einbringung der Dämmung erfolgt von der Gebäudeinnenseite. Das ist in die Positionen einzukalkulieren.

Am Tag der Dämmarbeiten kommt es zu Staub Belastungen. Es ist dringend darauf hinzuwirken das am Tag des Einbaus keine weiteren Gewerke vor Ort sind. Gemäß der UVV und der Verarbeitungsrichtlinien sind bei der Verarbeitung von Einblasdämmstoffen entsprechende Schutzmasken und Schutzkleidung zu tragen, hier sind die entsprechenden Richtlinien zu beachten. Die erforderlichen Maßnahmen sind in die Einheitspreise einzukalkulieren.
Die einzelnen zu dämmenden Bauteile müssen durch den AN deutlich gekennzeichnet sein. Gleiches gilt für vorab gedämmte Bauteile. Die zu dämmenden Bauteile müssen allseitig geschlossen und untereinander getrennt sein .

Das Bestandsmauerwerk ist sehr inhomogen und gestört. Die Hohlräume sind vereinzelt nicht durchgängig.
*Schnittstelle zu Innendämmung*
Die nachfolgend beschriebene Kerndämmung als Einblasdämmung dient als konstruktiver Hohlraumverschluss im teilweise zweischaligen Mauerwerk als zwingende Vorleistung für das Aufbringen der Innendämmung.
Für das Aufbringen der Innendämmung dürfen keine Hohlräume verbleiben, sodass der Feuchtetransport durch die Wand hindurch nach Innen und die Diffusion nach Außen zum Trocken unterbrechungs- und störungsfrei erfolgen kann.
Die Maßnahme hat der eine gesondert hohe Prägnanz für das mängelfreie Funktionieren der Innendämmung.
*Nachweis des Verbrauches und Rechnungsprüfung*
Für die Prüfung und Abrechnung der nachfolgend beschriebenen Einblasdämmung ist zwingend ein eindeutig nachvollziehbarer Nachweis über den tatsächlichen Verbrauchdurch erforderlich.

Dies beinhaltet als Anlage zu jeder Rechnung die Vorlage:
- der Lieferscheine für Materiallieferung, sowie
- Protokollierung der Zählerstände mittels eines geeichten Verbrauchszählers.

Die Protokollierung ist arbeitstäglich vorzunehmen. Dies und die Bereitstellung sowie Betreibung des geeichten Zählers ist in die Position mit einzukalkulieren.

**03.08.0010 Gutachterliche Überwachung und Nachkontrolle**
*** Pauschalposition
Zur Sicherung und Nachweis der Qualität der Ausführung der Einblasdämmung hat der AN einen zertifizierten und externen Gutachter zu beauftragen. Durch den AG-seitig beauftragten Bauphysiker erfolgt lediglich die Endkontrolle.
Überwachung und Nachkontrollen über die Ausführung und Effektivität der Einblasdämmung mittels fotothermografischer Analyse der Bauteile.
Ziel ist die frühzeitige Identifizierung von Fehlstellen in der Verteilung des Dämmstoffes im zweischaligen Mauerwerk.
Anfertigung Prüfprotokoll sh. gesonderte Position.
Menge: 1,000 PSCH
DIN276_08: 339

**03.08.0020 Bestandserfassung Zweischaliges Außenmauerwerk**
*** Pauschalposition
Vor Beginn der Kerndämmungsarbeiten sind folgende Leistungen zur analytischen Bestandserfassung auszuführen:
- Prüfung der Durchgängigkeit der Hohlschicht, d = 5 - 15cm, Aufmaß und Vermessung dieser,
- Sichtung der Zahl und des Zustands der vorhandenen Maueranker
- Kontrolle der Mörtelfugen der Außenwand (innen und außen, die Mauerschalen müssen intakt und die Oberfläche muss diffusionsoffen sein)
- ingenieurmäßige Sondierung mittels Foto-Thermografischer Aufnahme
- Bauradarmessungen
- Kartierungen

Zusammenstellung und Dokumentation der Ergebnisse und Übergabe an die AG-Bauleitung.

Die Herstellung sowie der Verschluss von Kontroll- und Revisionsöffnungen ist in einer gesonderten Position beschrieben.
Menge: 1,000 PSCH
DIN276_08: 339

**03.08.0030 Bohrplanung**
Aus der in der Vorposition beschriebenen Bestandserfassung ist eine Bohrplanung für die Einbringung der Kerndämmung anzufertigen und rechtzeitig vor Ausführung der AG-Bauleitung zur Prüfung und Freigabe vorzulegen.
Menge: 1,000 St
DIN276_08: 339

**03.08.0040 Prüfprotokoll**
Gemäß der Zulassung und den Vorgaben des Herstellers ist nach Beendigung der Arbeiten des AN ein Prüfprotokoll anzufertigen und an die AG-Bauleitung zu übergeben.
Menge: 1,000 St
DIN276_08: 339

**03.08.0050 Sondierungsöffnungen in Mauerwerk öffnen**
Herstellen Sondierungsöffnungen durch vorsichtiges Herauslösen von 3 bis 4 Mauerwerksziegeln aus Mauerwerk, ohne Bekleidungen und Beschichtungen, Hilfsschnitte werden nicht gesondert vergütet, Wichte des Abbruchstoffes DIN EN 1991-1-1 16 kN/m3, Bergung Bestandsziegel von Hand/mit handgeführten Kleingeräten, Ausführung innerhalb des Bauwerks, Ausführung in allen Geschossen, Erschwernis gem. Vorbemerkung, aufgenommene Stoffe zur Wiederverwendung seitlich lagern,
Auführung nur gem. Vorgabe und in Abstimmung mit AG-Bauleitung.
Menge: 150,000 St
DIN276_08: 339

**03.08.0060 Sondierungsöffnungen in Mauerwerk schließen**
Sondierungsöffnungen aus vorh. Position, aus- und beimauern in Innenwänden aus Mauerwerk, Dicke Wand über 24 cm bis 50 cm, mit zuvor herausgelösten Mauerziegeln,  Mauermörtel MG IIa DIN V 18580 oder DIN V 20000-412 in Verbindung mit DIN EN 998-2, kraftschlüssig mittels Verzahnung an vorh. Bauteil anschließen,
Arbeitshöhe bis 5,5m.
Menge: 150,000 St
DIN276_08: 339

**03.08.0070 Untergrund reinigen Mauerwerk lose Verunreinigung Entfernen Grobschmutz laden LKW AN**
STLB-Bau 2025-10 033
Reinigen des Untergrundes aus Mauerwerk, von grober Verschmutzung, von losen Verunreinigungen, durch Entfernen von Grobschmutz, für Vorgehängte hinterlüftete Fassaden, Untergrund senkrecht, Arbeitshöhe der zu bearbeitenden Fläche bis 5,5 m über der Standfläche des hierfür erforderlichen Gerüsts, Gerüst wird gesondert vergütet, aufgenommene Stoffe zur Entsorgung sortieren, sammeln, im Behälter des AN lagern, Behältergröße nach Wahl des AN, auf LKW des AN laden, Abfall ist nicht gefährlich, nicht schadstoffbelastet, die Entsorgung wird gesondert vergütet, Ausführung gemäß Einzelbeschreibung,
Einzelbeschreibungs-Nr 'Entfernen von unzulässigen Verfüllungen in Hohlräumen im zweischaligen Mauerwerk, durch Absaugen, größere Verfüllungen (Steine, Hölzer, etc.) die sich nicht durch Absaugen entfernen lassen, sind per Hand herauszunehmen,
Abrechnung nach m2 Wandfläche,
Kalkulationsansatz: Hohlraum im Mittel 10cm breit,
Herstellung der hierfür erforderlichen Sondierungsöffnungen siehe vorherige Positionen.'
Menge: 325,000 m2
Leistungsbereichkatalog: 033
DIN276_08: 339

**03.08.0080 Untergrund reinigen Mauerwerk Entfernen Grobschmutz laden LKW AN**
STLB-Bau 2025-10 033
Reinigen des Untergrundes aus Mauerwerk, von grober Verschmutzung, durch Entfernen von Grobschmutz, für Vorgehängte hinterlüftete Fassaden, Untergrund senkrecht, Arbeitshöhe der zu bearbeitenden Fläche bis 5,5 m über der Standfläche des hierfür erforderlichen Gerüsts, Gerüst wird gesondert vergütet, aufgenommene Stoffe zur Entsorgung sortieren, sammeln, im Behälter des AN lagern, Behältergröße nach Wahl des AN, auf LKW des AN laden, Abfall ist nicht gefährlich, nicht schadstoffbelastet, die Entsorgung wird gesondert vergütet, Ausführung gemäß Einzelbeschreibung,
Einzelbeschreibungs-Nr 'Entfernen von unzulässigen Verfüllungen wie zuvor, jedoch Verfüllung mit Styropor (HCBD-haltig).'
Menge: 125,000 m2
Leistungsbereichkatalog: 033
DIN276_08: 339

**03.08.0090 Kerndämmung 0,045W/(mK) D 100mm**
STLB-Bau 2025-10 012
Kerndämmung für 2-schalige Außenwand, im Einblasverfahren, Bemessungswert der Wärmeleitfähigkeit max. 0,045 W/(mK), Nennwert der Wärmeleitfähigkeit max. 0,044 W/(mK), Baustoffklasse DIN 4102-1 A1 (nichtbrennbar), Dicke 100 mm, Ausführung gemäß Einzelbeschreibung,
Einzelbeschreibungs-Nr 'Dämmstoff: Mineralgranulat aus Perlite,
Position beschreibt nur das Einbringen der Kerndämmung, die Lieferung des Materials ist in der nachfolgenden Position zu kalkulieren.

Perlite sind maschinell, hohlraumfüllend, und setzungssicher, entsprechend der bauaufsichtlichen Zulassung beim Deutschen Institut für Bautechnik in Berlin und den Verarbeitungsrichtlinien des Herstellers zu verarbeiten,
einschl. aller hierfür notwendigen Materialien, Geräte sowie Vorbereitungs-und Begleitarbeiten,
einschl. Herstellen der Einblaslöcher, Durchmesser ca. 25mm, einschl. hohlraumfreie sowie flächenbündige Verschließung der Bohrlöcher mit Kalk-Zementmörtel,
Kalkulationsansatz für Bohrlöcher: Abstand ca. aller 1,50 m in bis zu 25cm Außenmauerwerksschale, kleinteilig und gemäß Hersteller-Richtlinie
Kalkulationsansatz für Wandfläche: zu erwartende Hohlraumbreiten im Mittel ca. 10 cm,

Mehrmengen sind im Zuge der Bestandserfassung (sh. gesodnerte Position) der AG-Bauleitung im Vorfeld der Ausführugn anzuzeigen.'
Hersteller und Typ 'Richtfabrikat: KNAUF Hyperdämm Perlite'
Menge: 450,000 m2
Leistungsbereichkatalog: 012
DIN276_08: 339

**03.08.0100 Kerndämmung 0,045W/(mK)**
STLB-Bau 2025-10 012
Kerndämmung für 2-schalige Außenwand, im Einblasverfahren, Bemessungswert der Wärmeleitfähigkeit max. 0,045 W/(mK), Nennwert der Wärmeleitfähigkeit max. 0,044 W/(mK), Baustoffklasse DIN 4102-1 A1 (nichtbrennbar), Ausführung gemäß Einzelbeschreibung,
Einzelbeschreibungs-Nr 'Position beschreibt nur die Lieferung der Kerndämmung, die Einbringung ist in der vorherigen Position zu kalkulieren.

Abrechnung nach tatsächlichem Volumen des Hohlraumes gemessen am nachgewiesenen Verbrauch (vgl. Ausführungsbeschreibung).

Mehrmengen sind im Zuge der Bestandserfassung (sh. gesonderte Position) der AG-Bauleitung im Vorfeld der Ausführugn anzuzeigen.'
Menge: 40,000 m3
Leistungsbereichkatalog: 012
DIN276_08: 339

#### Abschnitt 03.09 Innendämmung

**Ausführungsbeschreibung 5 Ausführungsbeschreibung - Innendämmung**
*Innendämmung im System*
In den nachfolgenden Positionen ist die Innendämmung WTA Merkblatt 6-4-16/D und 6-5-14/D oder nach gesonderter Zulassung (abZ, gesamtes System) beschrieben und zu kalkulieren.
Es gelten die Anforderungen an die Innendämmung gem. Vorgaben des Herstellers. Für die systemkonformen Putze darüber hinaus gem. DIN EN 998-1 und DIN 18550-2 bzw. gem. Vorgaben Hersteller

Das Innendämm-System muss in seiner Gesamtheit mit allen einzelnen Lagen (einschl. systemkomformer Oberputz sowie Ebenheitsausgleich) und Bestandteilen aufeinander abgestimmt sein. Es ist ein bauaufsichtlich zugelassenes System anzubieten. Alle eingesetzten Zubehörteile müssen der bauaufsichtlichen Zulassung entsprechen und mit dem eingesetzten Putzsystem materialverträglich sein. Dies ist bei der Angebotsabgabe zu berücksichtigen und zu kalkulieren.

Bei der Ausführung der Innendämmung ist auf Spalt- und Luftraumfreiheit zu achten. Es ist ein durchgehend luftdichtes System herzustellen (vom Mauerwerk bis zum Oberputz). Besonderes Augenmerk liegt hierbei auf den Stöße, Eckausbildungen und insbesondere den Bauteilanschlüssen sowie Bauteildurchdringungen durch das Innendämm-System. Dies ist bei der Angebotsabgabe zu berücksichtigen und in die Leistungspositionen entsprechend zukalkulieren.
*Einbindung anschließende Bauteile*
An die Außenwände anschließende Bauteile (Innenwände, Geschossdecken, etc.) sind gem. den bauphysikalischen Erfordernissen mindestens 50cm mit dem nachfolgenden Innendämmsystem als Flankendämmung einzubinden. Dies ist nachstehend in in den Positionsmengen berücksichtigt.
*Schnittstelle zu Kerndämmung*
Die Innendämmung muss im System mit der Kerndämmung im System funktionieren. Daher erfolgt die Ausführung der der Innendämmung erst nach bescheinigter Hohlraumfreiheit im zweischaligen Mauerwerk (Nachweis des ungestörten Feuchtetransportes) im Zuge der Nachkontrolle durch den externen Gutachter, wie im vorgehenden Titel beschrieben.

*Hinweis: WÄNDE*
Wandflächen

Die nachfolgenden Positionen beschreiben die Ausführung des Innendämmsystems auf Wandflächen einschl. aller Wandversprünge, Pfeiler etc. mit Ausnahme der Fensternischen.
Dies ist bei der kalkulation zu berücksichtigen.
Die Abrechnung erfolgt nach tatsächlich bekleideter Wandfläche.
Die Eckausbildungen sind am Ende des Titels erfasst.

**03.09.0010 Haftbrücke mineral. Außenwand Mauerwerk**
STLB-Bau 2025-10 023
Haftbrücke mineralisch, kunststoffvergütet, für später aufzubringenden mineralischen Putz, auf Außenwand, innen, Untergrund Mauerwerk, Ausführung gemäß Einzelbeschreibung,
Einzelbeschreibungs-Nr 'systemkompatible Haftbrücke für Aufbringen des nachstehenden Putzsystems auf stark- bzw. unterschiedlich stark saugende Untergründe,
Ausführung erfolgt zeitversetzt, in Teilmengen gem. Baufortschritt.'
Menge: 37,000 m2
Leistungsbereichkatalog: 023
DIN276_08: 336

**03.09.0020 Haftbrücke mineral. Außenwand Beton**
STLB-Bau 2025-10 023
Haftbrücke mineralisch, kunststoffvergütet, für später aufzubringenden mineralischen Putz, auf Außenwand, innen, Untergrund Beton, Ausführung gemäß Einzelbeschreibung,
Einzelbeschreibungs-Nr 'systemkompatible Haftbrücke für Aufbringen des nachstehenden Putzsystems auf stark- bzw. unterschiedlich stark saugende Untergründe,
Ausführung erfolgt zeitversetzt, in Teilmengen gem. Baufortschritt.'
Menge: 5,000 m2
Leistungsbereichkatalog: 023
DIN276_08: 336

**03.09.0030 Spritzbewurf Kalkzement-Putzm. Außenwand innen**
STLB-Bau 2025-10 023
Nicht volldeckender Spritzbewurf aus Werktrockenmörtel, Kalkzement-Normalputzmörtel (GP), auf Außenwand, innen, Untergrund Mauerwerk, Arbeitshöhe der zu bearbeitenden oder zu bekleidenden Fläche bis 5,5 m über der Standfläche des hierfür erforderlichen Gerüstes, Gerüst wird gesondert vergütet, Ausführung gemäß Einzelbeschreibung,
Einzelbeschreibungs-Nr ',
Ausführung erfolgt zeitversetzt, in Teilmengen gem. Baufortschritt.'
Menge: 370,000 m2
Leistungsbereichkatalog: 023
DIN276_08: 336

**03.09.0040 Spritzbewurf Kalkzement-Putzm. Außenwand innen**
STLB-Bau 2025-10 023
Nicht volldeckender Spritzbewurf aus Werktrockenmörtel, Kalkzement-Normalputzmörtel (GP), auf Außenwand, innen, Untergrund Beton, Arbeitshöhe der zu bearbeitenden oder zu bekleidenden Fläche bis 5,5 m über der Standfläche des hierfür erforderlichen Gerüstes, Gerüst wird gesondert vergütet, Ausführung gemäß Einzelbeschreibung,
Einzelbeschreibungs-Nr ',
Ausführung erfolgt zeitversetzt, in Teilmengen gem. Baufortschritt.'
Menge: 5,000 m2
Leistungsbereichkatalog: 023
DIN276_08: 336

**03.09.0050 Unebenheit Wand Kalkzement-Normalputzm. D 2-5mm**
STLB-Bau 2025-04 023
Unebenheiten auf Wand, innen, ausgleichen mit Kalkzement-Normalputzmörtel (GP) DIN EN 998-1, Dicke über 2 bis 5 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 100,000 m2
Leistungsbereichkatalog: 023
DIN276_08: 336

**03.09.0060 Unebenheit Wand Kalkzement-Normalputzm. D 5-10mm**
STLB-Bau 2025-04 023
Unebenheiten auf Wand, innen, ausgleichen mit Kalkzement-Normalputzmörtel (GP) DIN EN 998-1, Dicke über 5 bis 10 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 50,000 m2
Leistungsbereichkatalog: 023
DIN276_08: 336

**03.09.0070 Unebenheit Wand Kalkzement-Normalputzm. D 10-15mm**
STLB-Bau 2025-04 023
Unebenheiten auf Wand, innen, ausgleichen mit Kalkzement-Normalputzmörtel (GP) DIN EN 998-1, Dicke über 10 bis 15 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 25,000 m2
Leistungsbereichkatalog: 023
DIN276_08: 336

**03.09.0080 Unebenheit Wand Kalkzement-Normalputzm. D 15-20mm**
STLB-Bau 2025-04 023
Unebenheiten auf Wand, innen, ausgleichen mit Kalkzement-Normalputzmörtel (GP) DIN EN 998-1, Dicke über 15 bis 20 mm, Untergrund Ziegelmauerwerk, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 m2
Leistungsbereichkatalog: 023
DIN276_08: 336

**03.09.0090 Innenputz einlagig Außenwand Kalkzement-Normalputzm. CSII D 15mm Q2 gefilzt**
STLB-Bau 2025-10 023
Einlagiges Innenputzsystem DIN 18550-2 auf Außenwand, innenseitig, Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 370,000 m2
Leistungsbereichkatalog: 023
DIN276_08: 336

**03.09.0100 Innenputz einlagig Außenwand Kalkzement-Normalputzm. CSII D 15mm Q2 gefilzt**
STLB-Bau 2025-10 023
Einlagiges Innenputzsystem DIN 18550-2 auf Außenwand, innenseitig, Putzgrund Beton, glatt, aus Kalkzement-Normalputzmörtel (GP) DIN EN 998-1, Druckfestigkeitsklasse CS II (1,5 bis 5 N/mm2), Dicke 15 mm, Putzoberfläche Qualitätsstufe 2 (Q2), gefilzt, Arbeitshöhe der zu bearbeitenden oder zu bekleidenden Fläche bis 5,5 m über der Standfläche des hierfür erforderlichen Gerüsts, Gerüst wird gesondert vergütet, Ausführung gemäß Einzelbeschreibung,
Einzelbeschreibungs-Nr 'Ebenheit gem. DIN 18202 Tabelle 3, vorbereitung für Montage Innendämmung,
Ausführung erfolgt zeitversetzt, in Teilmengen gem. Baufortschritt..'
Menge: 5,000 m2
Leistungsbereichkatalog: 023
DIN276_08: 336

**03.09.0110 Wärmedämmschicht Außenwand innenseitig Wand Mineralschaum 0,042W/(mK) D 120mm**
STLB-Bau 2025-04 023
Wärmedämmschicht der Außenwand, innenseitig, an Wand, aus Mineralschaum (Kalziumsilikathydrat), Bemessungswert der Wärmeleitfähigkeit max. 0,042 W/(mK), Nennwert der Wärmeleitfähigkeit max. 0,040 W/(mK), als Platte, Dämmschichtdicke 120 mm, verklebt und gedübelt, Untergrund Putz, Ausführung gemäß Einzelbeschreibung,
Einzelbeschreibungs-Nr 'Baustoffklasse: A1, nicht brennbar gemäß DIN EN 13501-1,
Verkleben mit systemzugehörigen Leichtmörtel,
Ausführung erfolgt zeitversetzt, in Teilmengen gem. Baufortschritt.'
Menge: 375,000 m2
Leistungsbereichkatalog: 023
DIN276_08: 336

**03.09.0120 Innenputz 2lagig Außenwand UP Kalk-Leichtputzm. D 10mm OP Kalkputzglätte geglättet**
STLB-Bau 2025-10 023
2-lagiges Innenputzsystem DIN 18550-2 auf Außenwand, innenseitig, Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten, bestehend aus:
Unterputz/Armierungsschicht mit Kalk-Leichtputzmörtel einschl. Armierungsgewebe, Überlappung Bahnenstöße mind. 10cm,
Oberputz als Kalkputzglätte oder Kalkfeinputz, geglättet,
einschl. Vorbereitung des Untergrundes durch Beischleifen von Unebenheiten in den Dämmplatten,
Ausführung erfolgt zeitversetzt, in Teilmengen gem. Baufortschritt.'
Menge: 375,000 m2
Leistungsbereichkatalog: 023
DIN276_08: 336

**03.09.0130 Zulage: Innenputz mit Putzoberfläche in Q3**
Zulage für den vorstehenden Innenputz für die Ausführung der Putzoberfläche in Qualitätsstufe 3 (Q3), nur auf gesonderte Anordnung der AG-Bauleitung.
Menge: 375,000 m2
DIN276_08: 336

**03.09.0140 Innenputz 2lagig Leibung B 15 cm UP Kalk-Leichtputzm. D 10mm OP Kalkputzglätte geglättet**
STLB-Bau 2025-10 023
2-lagiges Innenputzsystem DIN 18550-2 auf Leibung,
Breite Leibung '15' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Stirnseite der Dämmplatten, bestehend aus:
Unterputz/Armierungsschicht mit Kalk-Leichtputzmörtel einschl. Armierungsgewebe, Überlappung Bahnenstöße mind. 10cm,
Oberputz als Kalkputzglätte oder Kalkfeinputz, geglättet,
einschl. Vorbereitung des Untergrundes durch Beischleifen von Unebenheiten in den Dämmplatten,
Ausführung erfolgt zeitversetzt, in Teilmengen gem. Baufortschritt.'
Menge: 250,000 m
Leistungsbereichkatalog: 023
DIN276_08: 336

**03.09.0150 Zulage: Innenputz mit Putzoberfläche in Q3 Abwicklung bis 0,15m**
Zulage für den vorstehenden Innenputz für die Ausführung der Putzoberfläche in Qualitätsstufe 3 (Q3), Abwicklung bis 0,15m, nur auf gesonderte Anordnung der AG-Bauleitung.
Menge: 250,000 m
DIN276_08: 336

*Hinweis: FENSTERNISCHEN*
Fensterbrüstungsnischen

**03.09.0160 Haftbrücke mineral. Außenwand Mauerwerk 1-1,5m2**
STLB-Bau 2025-10 023
Haftbrücke mineralisch, kunststoffvergütet, für später aufzubringenden mineralischen Putz, auf Außenwand, innen, Untergrund Mauerwerk, Fläche über 1 bis 1,5 m2, Ausführung gemäß Einzelbeschreibung,
Einzelbeschreibungs-Nr 'Nischen der Fensterbrüstungen, einschl. beidseitige Wandversprünge, Tiefe bis 25cm, Höhe bis 100cm,
systemkompatible Haftbrücke für Aufbringen des nachstehenden Putzsystems auf stark- bzw. unterschiedlich stark saugende Untergründe,
Ausführung erfolgt zeitversetzt, in Teilmengen gem. Baufortschritt.'
Menge: 86,000 St
Leistungsbereichkatalog: 023
DIN276_08: 336

**03.09.0170 Spritzbewurf Kalkzement-Putzm. Brüstung innen 1-1,5m2**
STLB-Bau 2025-10 023
Nicht volldeckender Spritzbewurf aus Werktrockenmörtel, Kalkzement-Normalputzmörtel (GP), auf Brüstung, innen, Untergrund Mauerwerk, Fläche über 1 bis 1,5 m2, Arbeitshöhe der zu bearbeitenden oder zu bekleidenden Fläche bis 5,5 m über der Standfläche des hierfür erforderlichen Gerüstes, Gerüst wird gesondert vergütet, Ausführung gemäß Einzelbeschreibung,
Einzelbeschreibungs-Nr ',
Nischen der Fensterbrüstungen, Einzelflächen über 1 bis 1,5 m2,
einschl. beidseitige Wandversprünge, Tiefe bis 25cm, Höhe bis 100cm,
Ausführung erfolgt zeitversetzt, in Teilmengen gem. Baufortschritt.'
Menge: 86,000 St
Leistungsbereichkatalog: 023
DIN276_08: 336

**03.09.0180 Unebenheit Brüstung Kalkzement-Normalputzm. D 2-5mm 1-1,5m2**
STLB-Bau 2025-10 023
Unebenheiten auf Brüstung, innen, ausgleichen mit Kalkzement-Normalputzmörtel (GP) DIN EN 998-1, Dicke über 2 bis 5 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 20,000 St
Leistungsbereichkatalog: 023
DIN276_08: 336

**03.09.0190 Unebenheit Brüstung Kalkzement-Normalputzm. D 5-10mm 1-1,5m2**
STLB-Bau 2025-10 023
Unebenheiten auf Brüstung, innen, ausgleichen mit Kalkzement-Normalputzmörtel (GP) DIN EN 998-1, Dicke über 5 bis 10 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 10,000 St
Leistungsbereichkatalog: 023
DIN276_08: 336

**03.09.0200 Unebenheit Brüstung Kalkzement-Normalputzm. D 10-15mm 1-1,5m2**
STLB-Bau 2025-10 023
Unebenheiten auf Brüstung, innen, ausgleichen mit Kalkzement-Normalputzmörtel (GP) DIN EN 998-1, Dicke über 10 bis 15 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 St
Leistungsbereichkatalog: 023
DIN276_08: 336

**03.09.0210 Unebenheit Brüstung Kalkzement-Normalputzm. D 15-20mm 1-1,5m2**
STLB-Bau 2025-10 023
Unebenheiten auf Brüstung, innen, ausgleichen mit Kalkzement-Normalputzmörtel (GP) DIN EN 998-1, Dicke über 15 bis 20 mm, Untergrund Ziegelmauerwerk, Fläche über 1 bis 1,5 m2, Arbeitshöhe der zu bearbeitenden oder zu bekleidenden Fläche bis 5,5 m über der Standfläche des hierfür erforderlichen Gerüstes, Gerüst wird gesondert vergütet, Ausführung gemäß Einzelbeschreibung,
Einzelbeschreibungs-Nr 'Mehrmenge für das Ausgleichen von Unebenheiten im Untergrund vollflächig als Ausgleichsschicht,
Ausführung in Abstimmung AG-Bauleitung gem. Überprüfung der Ebenheiten wie in Titel 1 beschrieben,
Ausführung erfolgt zeitversetzt, in Teilmengen gem. Baufortschritt.'
Menge: 5,000 St
Leistungsbereichkatalog: 023
DIN276_08: 336

**03.09.0220 Innenputz einlagig Brüstung Kalkzement-Normalputzm. CSII D 15mm Q2 gefilzt 1-1,5m2**
STLB-Bau 2025-10 023
Einlagiges Innenputzsystem DIN 18550-2 auf Brüstung, Putzgrund Mauerwerk, aus Kalkzement-Normalputzmörtel (GP) DIN EN 998-1, Druckfestigkeitsklasse CS II (1,5 bis 5 N/mm2), Dicke 15 mm, Putzoberfläche Qualitätsstufe 2 (Q2), gefilzt, Fläche über 1 bis 1,5 m2, Arbeitshöhe der zu bearbeitenden oder zu bekleidenden Fläche bis 5,5 m über der Standfläche des hierfür erforderlichen Gerüsts, Gerüst wird gesondert vergütet, Ausführung gemäß Einzelbeschreibung,
Einzelbeschreibungs-Nr 'Ausgleichsputz in Vorbereitung für Montage Innendämmung, Ebenheit gem. DIN 18202 Tabelle 3 Zeile 7 und gem. Vorgaben Hersteller Innendämmung, Nischen der Fensterbrüstungen, einschl. beidseitige Wandversprünge, Tiefe bis 25cm, Höhe bis 100cm,
Ausführung erfolgt zeitversetzt, in Teilmengen gem. Baufortschritt.'
Menge: 86,000 St
Leistungsbereichkatalog: 023
DIN276_08: 336

**03.09.0230 Wärmedämmschicht Außenwand innenseitig Nische Mineralschaum 0,042W/(mK) D 50mm**
STLB-Bau 2025-04 023
Wärmedämmschicht der Außenwand, innenseitig, an Nische, aus Mineralschaum (Kalziumsilikathydrat), Bemessungswert der Wärmeleitfähigkeit max. 0,042 W/(mK), Nennwert der Wärmeleitfähigkeit max. 0,040 W/(mK), als Platte, Dämmschichtdicke 50 mm, verklebt und gedübelt, Untergrund Putz, Ausführung gemäß Einzelbeschreibung,
Einzelbeschreibungs-Nr 'Nischen der Fensterbrüstungen, Einzelflächen über 1 bis 1,5 m2,
einschl. beidseitige Wandversprünge, Tiefe bis 25cm, Höhe bis 100cm,
Baustoffklasse: A1, nicht brennbar gemäß DIN EN 13501-1,
Verkleben mit systemzugehörigen Leichtmörtel,
Ausführung erfolgt zeitversetzt, in Teilmengen gem. Baufortschritt.'
Menge: 129,000 m2
Leistungsbereichkatalog: 023
DIN276_08: 336

**03.09.0240 Innenputz 2lagig Brüstung UP Kalk-Leichtputzm. D 10mm OP Kalkputzglätte geglättet 1-1,5m2**
STLB-Bau 2025-10 023
2-lagiges Innenputzsystem DIN 18550-2 auf Brüstung, Putzgrund Mineralschaumplatte (Kalziumsilikathydrat), Unterputz DIN EN 998-1 aus Kalk-Leichtputzmörtel, Druckfestigkeitsklasse CS II (1,5 bis 5 N/mm2), Dicke Unterputz 10 mm, Oberputz aus Kalkputzglätte, Putzoberfläche Qualitätsstufe 2 (Q2), geglättet, Fläche über 1 bis 1,5 m2, Arbeitshöhe der zu bearbeitenden oder zu bekleidenden Fläche bis 5,5 m über der Standfläche des hierfür erforderlichen Gerüsts, Gerüst wird gesondert vergütet, Ausführung gemäß Einzelbeschreibung,
Einzelbeschreibungs-Nr 'Nischen der Fensterbrüstungen, einschl. beidseitige Wandversprünge, Tiefe bis 25cm, Höhe bis 100cm,

Systemkonformes Putzsystem auf Dämmplatten, bestehend aus:
Unterputz/Armierungsschicht mit Kalk-Leichtputzmörtel einschl. Armierungsgewebe, Überlappung Bahnenstöße mind. 10cm,
Oberputz als Kalkputzglätte oder Kalkfeinputz, geglättet,
einschl. Vorbereitung des Untergrundes durch Beischleifen von Unebenheiten in den Dämmplatten,
Ausführung erfolgt zeitversetzt, in Teilmengen gem. Baufortschritt.'
Menge: 86,000 St
Leistungsbereichkatalog: 023
DIN276_08: 336

**03.09.0250 Zulage: Innenputz mit Putzoberfläche in Q3 Einzelfläche bis 1,5 m2**
Zulage für den vorstehenden Innenputz für die Ausführung der Putzoberfläche in Qualitätsstufe 3 (Q3), Einzelflächen bis 1,5 m2, nur auf gesonderte Anordnung der AG-Bauleitung.
Menge: 86,000 St
DIN276_08: 336

*Hinweis: FENSTERLEIBUNGEN*
Fensterleibungen

**03.09.0260 Unebenheit Leibung B 45 cm Kalkzement-Normalputzm. D 2-5mm**
STLB-Bau 2025-10 023
Unebenheiten auf Leibung, innen,
Breite Leibung '45' cm,
ausgleichen mit Kalkzement-Normalputzmörtel (GP) DIN EN 998-1, Dicke über 2 bis 5 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 118,250 m
Leistungsbereichkatalog: 023
DIN276_08: 336

**03.09.0270 Unebenheit Leibung B 45 cm Kalkzement-Normalputzm. D 5-10mm**
STLB-Bau 2025-10 023
Unebenheiten auf Leibung, innen,
Breite Leibung '45' cm,
ausgleichen mit Kalkzement-Normalputzmörtel (GP) DIN EN 998-1, Dicke über 5 bis 10 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 75,000 m
Leistungsbereichkatalog: 023
DIN276_08: 336

**03.09.0280 Unebenheit Leibung B 45 cm Kalkzement-Normalputzm. D 10-15mm**
STLB-Bau 2025-10 023
Unebenheiten auf Leibung, innen,
Breite Leibung '45' cm,
ausgleichen mit Kalkzement-Normalputzmörtel (GP) DIN EN 998-1, Dicke über 10 bis 15 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 50,000 m
Leistungsbereichkatalog: 023
DIN276_08: 336

**03.09.0290 Unebenheit Leibung B 45 cm Kalkzement-Normalputzm. D 15-20mm**
STLB-Bau 2025-10 023
Unebenheiten auf Leibung, innen,
Breite Leibung '45' cm,
ausgleichen mit Kalkzement-Normalputzmörtel (GP) DIN EN 998-1, Dicke über 15 bis 20 mm, Untergrund Ziegelmauerwerk, Arbeitshöhe der zu bearbeitenden oder zu bekleidenden Fläche bis 5,5 m über der Standfläche des hierfür erforderlichen Gerüstes, Gerüst wird gesondert vergütet, Ausführung gemäß Einzelbeschreibung,
Einzelbeschreibungs-Nr 'Mehrmenge für das Ausgleichen von Unebenheiten im Untergrund vollflächig als Ausgleichsschicht, umlaufend, einschl. Stürze und Brüstungen,
Ausführung in Abstimmung AG-Bauleitung gem. Überprüfung der Ebenheiten wie in Titel 1 beschrieben,
Ausführung erfolgt zeitversetzt, in Teilmengen gem. Baufortschritt.'
Menge: 25,000 m
Leistungsbereichkatalog: 023
DIN276_08: 336

**03.09.0300 Unebenheit Leibung gewölbt B 45 cm Kalkzement-Normalputzm. D bis 20mm**
Zulage zu zuvor beschriebenen Ausgleichsputz bis D 20 mm auf Leibung für die gewölbte Oberfläche im Sturzbereich der Rundbogenfenster.
Menge: 25,000 m
DIN276_08: 336

**03.09.0310 Innenputz einlagig Leibung B 45 cm Kalkzement-Normalputzm. CSII D 15mm Q2 gefilzt**
STLB-Bau 2025-10 023
Einlagiges Innenputzsystem DIN 18550-2 auf Leibung,
Breite Leibung '45' cm,
Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 400,000 m
Leistungsbereichkatalog: 023
DIN276_08: 336

**03.09.0320 Innenputz einlagig Leibung gewölbt B 45 cm Kalkzement-Normalputzm. CSII D 15mm Q2 gefilzt**
STLB-Bau 2025-10 023
Einlagiges Innenputzsystem DIN 18550-2 auf Leibung, gewölbt,
Breite Leibung '45' cm,
Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 50,000 m
Leistungsbereichkatalog: 023
DIN276_08: 336

**03.09.0330 Wärmedämmschicht Außenwand innenseitig Leibung B 45 cm Mineralschaum 0,042W/(mK) D 40mm**
STLB-Bau 2025-10 023
Wärmedämmschicht der Außenwand, innenseitig, an Leibung,
Breite Leibung '45' cm,
aus Mineralschaum (Kalziumsilikathydrat), Bemessungswert der Wärmeleitfähigkeit max. 0,042 W/(mK), Nennwert der Wärmeleitfähigkeit max. 0,040 W/(mK), als Platte, Dämmschichtdicke 40 mm, verklebt und gedübelt, Untergrund Putz, Ausführung gemäß Einzelbeschreibung,
Einzelbeschreibungs-Nr 'Baustoffklasse: A1, nicht brennbar gemäß DIN EN 13501-1,
Verkleben mit systemzugehörigen Leichtmörtel,
einschl. raumseitige Eckausbildung sowie Anarbeiten an Fenster,
Ausführung erfolgt zeitversetzt, in Teilmengen gem. Baufortschritt.'
Menge: 400,000 m
Leistungsbereichkatalog: 023
DIN276_08: 336

**03.09.0340 Wärmedämmschicht Außenwand innenseitig Leibung gekrümmt B 45 cm Mineralschaum 0,042W/(mK) D 40mm**
STLB-Bau 2025-10 023
Wärmedämmschicht der Außenwand, innenseitig, an Leibung, gekrümmt,
Breite Leibung '45' cm,
aus Mineralschaum (Kalziumsilikathydrat), Bemessungswert der Wärmeleitfähigkeit max. 0,042 W/(mK), Nennwert der Wärmeleitfähigkeit max. 0,040 W/(mK), als Platte, Dämmschichtdicke 40 mm, verklebt und gedübelt, Untergrund Putz, Ausführung gemäß Einzelbeschreibung,
Einzelbeschreibungs-Nr 'Baustoffklasse: A1, nicht brennbar gemäß DIN EN 13501-1,
Verkleben mit systemzugehörigen Leichtmörtel,
einschl. raumseitige Eckausbildung sowie Anarbeiten an Fenster,
Ausführung erfolgt zeitversetzt, in Teilmengen gem. Baufortschritt.'
Menge: 50,000 m
Leistungsbereichkatalog: 023
DIN276_08: 336

**03.09.0350 Innenputz 2lagig Leibung B 45 cm UP Kalk-Leichtputzm. D 10mm OP Kalkputzglätte geglättet**
STLB-Bau 2025-10 023
2-lagiges Innenputzsystem DIN 18550-2 auf Leibung,
Breite Leibung '45' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten in Fensterleibungen, umlaufend, einschl. Stürze und Brüstungen, bestehend aus:
Unterputz/Armierungsschicht mit Kalk-Leichtputzmörtel einschl. Armierungsgewebe, Überlappung Bahnenstöße mind. 10cm,
Oberputz als Kalkputzglätte oder Kalkfeinputz, geglättet,
einschl. Vorbereitung des Untergrundes durch Beischleifen von Unebenheiten in den Dämmplatten,
Ausführung erfolgt zeitversetzt, in Teilmengen gem. Baufortschritt.'
Menge: 400,000 m
Leistungsbereichkatalog: 023
DIN276_08: 336

**03.09.0360 Innenputz 2lagig Leibung gewölbt B 45 cm UP Kalk-Leichtputzm. D 10mm OP Kalkputzglätte geglättet**
STLB-Bau 2025-10 023
2-lagiges Innenputzsystem DIN 18550-2 auf Leibung, gewölbt,
Breite Leibung '45' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten in Fensterleibungen, umlaufend, einschl. Stürze und Brüstungen, bestehend aus:
Unterputz/Armierungsschicht mit Kalk-Leichtputzmörtel einschl. Armierungsgewebe, Überlappung Bahnenstöße mind. 10cm,
Oberputz als Kalkputzglätte oder Kalkfeinputz, geglättet,
einschl. Vorbereitung des Untergrundes durch Beischleifen von Unebenheiten in den Dämmplatten,
Ausführung erfolgt zeitversetzt, in Teilmengen gem. Baufortschritt.'
Menge: 50,000 m
Leistungsbereichkatalog: 023
DIN276_08: 336

**03.09.0370 Zulage: Innenputz mit Putzoberfläche in Q3 Abwicklung bis 0,45m**
Zulage für den vorstehenden Innenputz für die Ausführung der Putzoberfläche in Qualitätsstufe 3 (Q3), Abwicklung bis 0,45m, nur auf gesonderte Anordnung der AG-Bauleitung.
Menge: 450,000 m
DIN276_08: 336

*Hinweis: DECKEN*
Deckenflächen

**03.09.0380 Haftbrücke mineral. Decke Beton**
STLB-Bau 2025-10 023
Haftbrücke mineralisch, kunststoffvergütet, für später aufzubringenden mineralischen Putz, auf Decke, innen, Untergrund Beton, Ausführung gemäß Einzelbeschreibung,
Einzelbeschreibungs-Nr 'systemkompatible Haftbrücke für Aufbringen des nachstehenden Putzsystems auf Betonoberflächen,
Ausführung erfolgt zeitversetzt, in Teilmengen gem. Baufortschritt.'
Menge: 10,000 m2
Leistungsbereichkatalog: 023
DIN276_08: 353

**03.09.0390 Innenputz einlagig Decke Kalkzement-Normalputzm. CSII D 15mm Q2 gefilzt**
STLB-Bau 2025-10 023
Einlagiges Innenputzsystem DIN 18550-2 auf Decke, Putzgrund Mauerwerk, aus Kalkzement-Normalputzmörtel (GP) DIN EN 998-1, Druckfestigkeitsklasse CS II (1,5 bis 5 N/mm2), Dicke 15 mm, Putzoberfläche Qualitätsstufe 2 (Q2), gefilzt, Arbeitshöhe der zu bearbeitenden oder zu bekleidenden Fläche bis 5,5 m über der Standfläche des hierfür erforderlichen Gerüsts, Gerüst wird gesondert vergütet, Ausführung gemäß Einzelbeschreibung,
Einzelbeschreibungs-Nr 'Ausgleichsputz in Vorbereitung für Montage Innendämmung, Ebenheit gem. DIN 18202 Tabelle 3 Zeile 7 und gem. Vorgaben Hersteller Innendämmung,
Ausführung erfolgt zeitversetzt, in Teilmengen gem. Baufortschritt.'
Menge: 25,000 m2
Leistungsbereichkatalog: 023
DIN276_08: 353

**03.09.0400 Wärmedämmschicht unter Decke Decke Mineralschaum 0,042W/(mK) D 120mm**
STLB-Bau 2025-10 016
Wärmedämmschicht unter Decken, an Decken, aus Mineralschaum (Kalziumsilikathydrat) mit bauaufsichtlicher Zulassung, Bemessungswert der Wärmeleitfähigkeit max. 0,042 W/(mK), Nennwert der Wärmeleitfähigkeit max. 0,040 W/(mK), Baustoffklasse DIN 4102-1 A1 (nichtbrennbar), einlagig, als Platte, Dämmschichtdicke 120 mm, verklebt und gedübelt, Untergrund geputzt, Ausführung gemäß Einzelbeschreibung,
Einzelbeschreibungs-Nr 'Ausführung erfolgt zeitversetzt, in Teilmengen gem. Baufortschritt.'
Menge: 25,000 m2
Leistungsbereichkatalog: 016
DIN276_08: 353

**03.09.0410 Wärmedämmschicht unter Decke als Keil**
Zulage für Ausführung der Wärmedämmschicht unter Decke, wie zuvor beschrieben als keilförmige Flankendämmung,
Ausführung erfolgt zeitversetzt, in Teilmengen gem. Baufortschritt und in Abstimmung mit AG-Bauleitung und AG-seitig beauftragten Bauphysiker.
Menge: 25,000 m2
DIN276_08: 353

**03.09.0420 Innenputz 2lagig Decke UP Kalk-Leichtputzm. D 10mm OP Kalkputzglätte geglättet**
STLB-Bau 2025-10 023
2-lagiges Innenputzsystem DIN 18550-2 auf Decke, Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Dämmplatten, bestehend aus:
Unterputz/Armierungsschicht mit Kalk-Leichtputzmörtel einschl. Armierungsgewebe, Überlappung Bahnenstöße mind. 10cm,
Oberputz als Kalkputzglätte oder Kalkfeinputz, geglättet,
einschl. Vorbereitung des Untergrundes durch Beischleifen von Unebenheiten in den Dämmplatten,
Ausführung erfolgt zeitversetzt, in Teilmengen gem. Baufortschritt.'
Menge: 25,000 m2
Leistungsbereichkatalog: 023
DIN276_08: 353

**03.09.0430 Zulage: Innenputz mit Putzoberfläche in Q3**
Zulage für den vorstehenden Innenputz für die Ausführung der Putzoberfläche in Qualitätsstufe 3 (Q3), nur auf gesonderte Anordnung der AG-Bauleitung.
Menge: 25,000 m2
DIN276_08: 353

**03.09.0440 Innenputz 2lagig Leibung B 15 cm UP Kalk-Leichtputzm. D 10mm OP Kalkputzglätte geglättet**
STLB-Bau 2025-10 023
2-lagiges Innenputzsystem DIN 18550-2 auf Leibung,
Breite Leibung '15' cm,
Putzgrund Mineralschaumplatte (Kalziumsilikathydrat), Unterputz DIN EN 998-1 aus Kalk-Leichtputzmörtel, Druckfestigkeitsklasse CS II (1,5 bis 5 N/mm2), Dicke Unterputz 10 mm, Oberputz aus Kalkputzglätte, Putzoberfläche Qualitätsstufe 2 (Q2), geglättet, Arbeitshöhe der zu bearbeitenden oder zu bekleidenden Fläche bis 5,5 m über der Standfläche des hierfür erforderlichen Gerüsts, Gerüst wird gesondert vergütet, Ausführung gemäß Einzelbeschreibung,
Einzelbeschreibungs-Nr 'Systemkonformes Putzsystem auf Stirnseite der Dämmplatten, bestehend aus:
Unterputz/Armierungsschicht mit Kalk-Leichtputzmörtel einschl. Armierungsgewebe, Überlappung Bahnenstöße mind. 10cm,
Oberputz als Kalkputzglätte oder Kalkfeinputz, geglättet,
einschl. Vorbereitung des Untergrundes durch Beischleifen von Unebenheiten in den Dämmplatten,
Ausführung erfolgt zeitversetzt, in Teilmengen gem. Baufortschritt.'
Menge: 50,000 m
Leistungsbereichkatalog: 023
DIN276_08: 353

**03.09.0450 Zulage: Innenputz mit Putzoberfläche in Q3 Abwicklung bis 0,15m**
Zulage für den vorstehenden Innenputz für die Ausführung der Putzoberfläche in Qualitätsstufe 3 (Q3), Abwicklung bis 0,15m, nur auf gesonderte Anordnung der AG-Bauleitung.
Menge: 50,000 m
DIN276_08: 353

*Hinweis: Einbauteile, Profile, Sonstiges*
Einbauteile, Profile und Sonstiges

**03.09.0460 Außen- und Innenecke Innendämmsystem herstellen**
Herstellung von Außen- und Innenecke im zuvor beschriebenen Innendämmsystem,
Position beinhaltet:
- Herstellung der Ecke/Kante im Ausgleichsputz, Dicke bis 40mm, einschl. hierfür erforderlicher Putzprofile
- Zuschnitt der Dämmplatten, Dicke bis 120mm
- Luftdichtes Anarbeiten der Plattenstöße

Die Kantenausbildung im systemkonformen Oberputz auf den Dämmplatten ist in den nachstehenden Positionen gesondert erfasst.
Menge: 700,000 m
DIN276_08: 336

**03.09.0470 Außen- und Innenecke gewölbt Innendämmsystem herstellen**
Zulage zu zuvor beschriebener Position für Herstellung der Außen- und Innenecke im Innendämmsystem gewölbt.
Menge: 50,000 m
DIN276_08: 336

**03.09.0480 Kante Innenputz anschlagen D 15mm**
STLB-Bau 2025-04 023
Kante im Innenputz anschlagen, an Außenwand, innen, für Putzdicke 15 mm, Ausführung gemäß Einzelbeschreibung,
Einzelbeschreibungs-Nr 'Kanten an Fenster- und Türleibungen, umlaufend, Pfeilern, Wandversprüngen, etc. und an der Oberseite der Fensterbrüstung.'
Menge: 250,000 m
Leistungsbereichkatalog: 023
DIN276_08: 336

**03.09.0490 Kante Innenputz anschlagen gebogen D 15mm**
STLB-Bau 2025-04 023
Kante im Innenputz anschlagen, an Außenwand, innen, gebogen, für Putzdicke 15 mm, Ausführung gemäß Einzelbeschreibung,
Einzelbeschreibungs-Nr 'Zulage zu zuvor beschriebes Anschlagen von Kanten für die Ausführung im Bereich von Rundbögen.'
Menge: 50,000 m
Leistungsbereichkatalog: 023
DIN276_08: 336

**03.09.0500 Kantenprofil Innenputz Stahl verz D 15mm**
STLB-Bau 2025-04 023
Kante im Innenputz mit Kantenprofil an Außenwand, innen, aus verzinktem Stahl, für Putzdicke 15 mm, Ausführung gemäß Einzelbeschreibung,
Einzelbeschreibungs-Nr 'Eckprofil mit Gewebe,
Kanten an Fenster- und Türleibungen, umlaufend, Pfeilern, Wandversprüngen, etc. und an der Oberseite der Fensterbrüstung.'
Menge: 850,000 m
Leistungsbereichkatalog: 023
DIN276_08: 336

**03.09.0510 Kantenprofil Innenputz Stahl verz gebogen D 15mm**
STLB-Bau 2025-04 023
Kante im Innenputz mit Kantenprofil an Außenwand, innen, aus verzinktem Stahl, gebogen, für Putzdicke 15 mm, Ausführung gemäß Einzelbeschreibung,
Einzelbeschreibungs-Nr 'Zulage zu zuvor beschriebenen Kantenprofilen für die Ausführung im Bereich von Rundbögen.'
Menge: 50,000 m
Leistungsbereichkatalog: 023
DIN276_08: 336

**03.09.0520 An-Abschlussprofil Dichtband Kunststoff D 15mm**
STLB-Bau 2025-04 023
An-/Abschluss mit Profil mit Dichtband, an Außenwand, innen, aus Kunststoff, für Putzdicke 15 mm, Ausführung gemäß Einzelbeschreibung,
Einzelbeschreibungs-Nr 'Anputzleiste zum Anschluss an Fenster und Türen, mit Abzugskante, selbstklebendes Dichtungsprofil, Schutzlippe und Gewebeband, Farbe weiß.'
Menge: 450,000 m
Leistungsbereichkatalog: 023
DIN276_08: 336

**03.09.0530 An-Abschlussprofil Dichtband Kunststoff gebogen D 15mm**
STLB-Bau 2025-04 023
An-/Abschluss mit Profil mit Dichtband, an Außenwand, innen, aus Kunststoff, gebogen, für Putzdicke 15 mm, Ausführung gemäß Einzelbeschreibung,
Einzelbeschreibungs-Nr 'Zulage für die zuvor beschriebenen An-/Abschlussprofile für die Ausführung im Bereich von Rundbögen.'
Menge: 50,000 m
Leistungsbereichkatalog: 023
DIN276_08: 336

**03.09.0540 UP-Profil Innenputz Stahl niro D 15mm**
STLB-Bau 2025-10 023
Unterputzprofil im Innenputz, an Außenwand, innen, aus nichtrostendem Stahl, für Putzdicke 15 mm.
Menge: 400,000 m
Leistungsbereichkatalog: 023
DIN276_08: 336

**03.09.0550 UP-Profil Innenputz Stahl niro D 15mm**
STLB-Bau 2025-10 023
Unterputzprofil im Innenputz, an Decke, innen, aus nichtrostendem Stahl, für Putzdicke 15 mm.
Menge: 50,000 m
Leistungsbereichkatalog: 023
DIN276_08: 353

**03.09.0560 Trennstreifen**
STLB-Bau 2025-10 023
Trennstreifen, Ausführung gemäß Einzelbeschreibung,
Einzelbeschreibungs-Nr 'Hanf-Filz-Dämmstreifen, Baustoffklasse E,  zur Entkopplung im Übergang Innendämmung auf Massivdecken bzw. umlaufend um Deckenbalken (Holz + Stahl),
Breite Trennbandstreifen: bis 20cm,
Abrechnung nach tatsächlich verbauter Länge,
Ausführung erfolgt zeitversetzt, in Teilmengen gem. Baufortschritt.'
Menge: 300,000 m
Leistungsbereichkatalog: 023
DIN276_08: 353

**03.09.0570 Trennband**
STLB-Bau 2025-10 023
Trennband für Putzanschlüsse, an Treppenhauswand, innen, Ausführung gemäß Einzelbeschreibung,
Einzelbeschreibungs-Nr 'Trennband für Entkopplung des Ausgleichsputzes über alle Schichten im Übergang von Böden auf Wände, Abrechnung nach tatsächlicher Länge,
Ausführung erfolgt zeitversetzt, in Teilmengen gem. Baufortschritt.'
Menge: 250,000 m
Leistungsbereichkatalog: 023
DIN276_08: 336

**03.09.0580 Trennschnitt**
STLB-Bau 2025-04 023
Trennschnitt zwischen Putz und angrenzenden Bauteilen, innen, Ausführung gemäß Einzelbeschreibung,
Einzelbeschreibungs-Nr 'Trennschnitt in allen Schichten der Putzsysteme.'
Menge: 500,000 m
Leistungsbereichkatalog: 023
DIN276_08: 336

**03.09.0590 Trennschnitt**
STLB-Bau 2025-04 023
Trennschnitt zwischen Wand- und Deckenputz, innen, Ausführung gemäß Einzelbeschreibung,
Einzelbeschreibungs-Nr 'Trennschnitt in allen Schichten der Putzsysteme.'
Menge: 50,000 m
Leistungsbereichkatalog: 023
DIN276_08: 353

**03.09.0600 Auffüllen Balkenkopfauflager mit Perliten**
Auffüllen der Balkenkopfauflager im Wandbereich mit Perliten, gem. Vorgaben Bauphysiker,
Ausführung erfolgt zeitversetzt, in Teilmengen gem. Baufortschritt.
Menge: 60,000 St
DIN276_08: 336

**03.09.0610 Abkleben Balkenkopfauflager**
Abkleben Balkenkopfauflager, umlaufend, luftdicht, mit starkklebendem Hochleistungsklebeband, gem. Vorgaben Bauphysiker,
Ausführung erfolgt zeitversetzt, in Teilmengen gem. Baufortschritt.
Menge: 60,000 St
DIN276_08: 336

**03.09.0620 Herstellen Aussparungen Putz innen bis 0,01m2**
STLB-Bau 2025-10 023
Herstellen von Aussparungen im Putz, innen, Flächengröße bis 0,01 m2, Arbeitshöhe des Montageortes bis 5,5 m über der Standfläche des hierfür erforderlichen Gerüsts, Gerüst wird gesondert vergütet, Ausführung gemäß Einzelbeschreibung,
Einzelbeschreibungs-Nr 'Anarbeiten der Ausgleichsputzschicht unter Dämmplatten an Einbauteile (Aufhängungen HZK, Heizungsrohre, Befestigungen Brüstungskanäle, etc.),
Ausführung erfolgt zeitversetzt, in Teilmengen gem. Baufortschritt.'
Menge: 100,000 St
Leistungsbereichkatalog: 023
DIN276_08: 336

**03.09.0630 Herstellen Aussparungen Putz innen 0,01-0,05m2**
STLB-Bau 2025-10 023
Herstellen von Aussparungen im Putz, innen, Flächengröße über 0,01 bis 0,05 m2, Arbeitshöhe des Montageortes bis 5,5 m über der Standfläche des hierfür erforderlichen Gerüsts, Gerüst wird gesondert vergütet, Ausführung gemäß Einzelbeschreibung,
Einzelbeschreibungs-Nr 'Anarbeiten der Ausgleichsputzschicht unter Dämmplatten an die durchlaufenden Deckenbalken (Holz sowie Stahl),
Ausführung erfolgt zeitversetzt, in Teilmengen gem. Baufortschritt.'
Menge: 60,000 St
Leistungsbereichkatalog: 023
DIN276_08: 336

**03.09.0640 Herstellen Aussparung Ausgleichsputz an Doppel-T-Trägern**
Erschwernis-Zulage für das Herstellen von Aussparung wie zuvor beschrieben an Doppel-T-Stahlträger und damit verbundener erhöhter Aufwand für das luftdichte Anarbeiten an die Trägergeometrie.
Menge: 25,000 St
DIN276_08: 336

**03.09.0650 Aussparung Dämmpl. Innenwärmedämmung**
STLB-Bau 2025-10 023
Aussparung in Dämmplatte, Mineralschaum (Kalziumsilikathydrat), für Innenwärmedämmung, Dicke Dämmplatte 60 mm, Ausschnittform rund, Ausführung gemäß Einzelbeschreibung,
Einzelbeschreibungs-Nr 'Luftdichtes Anarbeiten der Dämmplatten an Einbauteile im Bereich der Fensternischen (Aufhängungen HZK, Heizungsrohre, Befestigungen Brüstungskanäle, etc.), Flächengröße bis 0,01 m2,
Ausführung erfolgt zeitversetzt, in Teilmengen gem. Baufortschritt.'
Menge: 100,000 St
Leistungsbereichkatalog: 023
DIN276_08: 336

**03.09.0660 Aussparung Dämmpl. Innenwärmedämmung**
STLB-Bau 2025-10 023
Aussparung in Dämmplatte, Mineralschaum (Kalziumsilikathydrat), für Innenwärmedämmung, Dicke Dämmplatte 120 mm, Ausschnittform rund, Ausführung gemäß Einzelbeschreibung,
Einzelbeschreibungs-Nr 'Luftdichtes Anarbeiten der Dämmplatten an Einbauteile (Aufhängungen HZK, Heizungsrohre, Befestigungen Brüstungskanäle, etc.), Flächengröße bis 0,01 m2,
Ausführung erfolgt zeitversetzt, in Teilmengen gem. Baufortschritt.'
Menge: 100,000 St
Leistungsbereichkatalog: 023
DIN276_08: 336

**03.09.0670 Aussparung Dämmpl. Innenwärmedämmung**
STLB-Bau 2025-10 023
Aussparung in Dämmplatte, Mineralschaum (Kalziumsilikathydrat), für Innenwärmedämmung, Dicke Dämmplatte 120 mm, Ausschnittform rechteckig, Ausführung gemäß Einzelbeschreibung,
Einzelbeschreibungs-Nr 'Luftdichtes Anarbeiten der Wärmedämmschicht an die durchlaufenden Deckenbalken (Holz sowie Stahl), Flächengröße über 0,01 bis 0,05 m2,
Ausführung erfolgt zeitversetzt, in Teilmengen gem. Baufortschritt.'
Menge: 60,000 St
Leistungsbereichkatalog: 023
DIN276_08: 336

**03.09.0680 Aussparung Dämmpl. Innenwärmedämmung an Doppel-T-Trägern**
Erschwernis-Zulage für das Herstellen von Aussparung wie zuvor beschrieben an Doppel-T-Stahlträger und damit verbundener erhöhter Aufwand für das luftdichte Anarbeiten an die Trägergeometrie.
Menge: 25,000 St
DIN276_08: 336

**03.09.0690 Herstellen Aussparungen Putz innen bis 0,01m2**
STLB-Bau 2025-10 023
Herstellen von Aussparungen im Putz, innen, Flächengröße bis 0,01 m2, Arbeitshöhe des Montageortes bis 5,5 m über der Standfläche des hierfür erforderlichen Gerüsts, Gerüst wird gesondert vergütet, Ausführung gemäß Einzelbeschreibung,
Einzelbeschreibungs-Nr 'Anarbeiten der Obersputzschicht (über alle Lagen) auf Dämmplatten an Einbauteile (Aufhängungen HZK, Heizungsrohre, Befestigungen Brüstungskanäle, etc.),
Ausführung erfolgt zeitversetzt, in Teilmengen gem. Baufortschritt.'
Menge: 100,000 St
Leistungsbereichkatalog: 023
DIN276_08: 336

**03.09.0700 Herstellen Aussparungen Putz innen 0,01-0,05m2**
STLB-Bau 2025-10 023
Herstellen von Aussparungen im Putz, innen, Flächengröße über 0,01 bis 0,05 m2, Arbeitshöhe des Montageortes bis 5,5 m über der Standfläche des hierfür erforderlichen Gerüsts, Gerüst wird gesondert vergütet, Ausführung gemäß Einzelbeschreibung,
Einzelbeschreibungs-Nr 'Anarbeiten der Obersputzschicht (über alle Lagen) auf Dämmplatten an die durchlaufenden Deckenbalken (Holz sowie Stahl), einschl. Zuschnitt Armierungsgewebe,
Ausführung erfolgt zeitversetzt, in Teilmengen gem. Baufortschritt.'
Menge: 60,000 St
Leistungsbereichkatalog: 023
DIN276_08: 336

**03.09.0710 Herstellen Aussparung Putz an Doppel-T-Trägern**
Erschwernis-Zulage für das Herstellen von Aussparung wie zuvor beschrieben an Doppel-T-Stahlträger und damit verbundener erhöhter Aufwand für das luftdichte Anarbeiten an die Trägergeometrie.
Menge: 25,000 St
DIN276_08: 336

**03.09.0720 Ausschneiden Dämmpl. Sparren Innenwärmedämmung**
STLB-Bau 2025-10 023
Ausschneiden von Dämmplatten an Sparren, Mineralschaum (Kalziumsilikathydrat), für Innenwärmedämmung, Dicke Dämmplatte 120 mm, Ausführung gemäß Einzelbeschreibung,
Einzelbeschreibungs-Nr 'Luftdichtes Anarbeiten der Dämmplatten an längs in Dämmebene verlaufende Fachwerkwandkonstruktionen,
Abrechnung nach Länge Schnittkanten/Geometrie Fachwerk,
Ausführung erfolgt zeitversetzt, in Teilmengen gem. Baufortschritt.'
Menge: 150,000 m
Leistungsbereichkatalog: 023
DIN276_08: 336

#### Abschnitt 03.10 Nachträgliche Leistungen

*Hinweis: HINWEIS: Titelinhalt und Kalkulationshinweise*
Die in diesem Titel enthaltenen Position gelten für nachträgliche Leistungen für zeitlich vom Hauptauftrag entkoppelte Ausbesserungsarbeiten nach Abruf durch die AG-Bauleitung.

Gesonderte Baustellenan- und -abfahrten sind in die Positionen mit einzukalkulieren einschl. der für die Leistungserbringung erforderlichen Arbeitsmittel und -geräte. Dies umfasst auch das Auf- und Abbauen von Arbeitsgerüsten. Der AN hat von insgesamt 5 gesonderten Arbeitseinsätzen auszugehen und zu kalkulieren. Weitere Anfahrten werden gesondert vergütet (sh. Titel "Sonstige Leistungen").

**03.10.0010 Schutzabdeck. Fenster Tür bis 1m2 Folie D 0,4mm herstellen**
STLB-Bau 2025-10 034
Schutzabdeckung des Fensters und der Tür, einseitig, Einzelflächen bis 1 m2,
Abdeckung aus Folie, Dicke 0,4 mm, Stöße und Ränder verkleben, herstellen, Arbeitshöhe der zu bearbeitenden oder zu bekleidenden Fläche bis 5,5 m über der Standfläche des hierfür erforderlichen Gerüstes, Gerüst wird gesondert vergütet.
Menge: 61,000 St
Leistungsbereichkatalog: 034
DIN276_08: 339

**03.10.0020 Schutzabdeck. Fenster Tür bis 1m2 Folie D 0,4mm beseitigen**
STLB-Bau 2025-10 034
Schutzabdeckung des Fensters und der Tür, einseitig, Einzelflächen bis 1 m2,
Abdeckung aus Folie, Dicke 0,4 mm, beseitigen, Arbeitshöhe der zu bearbeitenden oder zu bekleidenden Fläche bis 5,5 m über der Standfläche des hierfür erforderlichen Gerüstes, Gerüst wird gesondert vergütet, Ausführung gemäß Einzelbeschreibung,
Einzelbeschreibungs-Nr 'einschl. Entsorgung.'
Menge: 61,000 St
Leistungsbereichkatalog: 034
DIN276_08: 339

**03.10.0030 Schutzabdeck. Fenster Tür bis 2m2 Folie D 0,4mm herstellen**
STLB-Bau 2025-10 034
Schutzabdeckung des Fensters und der Tür, einseitig, Einzelflächen bis 2 m2,
Abdeckung aus Folie, Dicke 0,4 mm, Stöße und Ränder verkleben, herstellen, Arbeitshöhe der zu bearbeitenden oder zu bekleidenden Fläche bis 5,5 m über der Standfläche des hierfür erforderlichen Gerüstes, Gerüst wird gesondert vergütet.
Menge: 11,000 St
Leistungsbereichkatalog: 034
DIN276_08: 339

**03.10.0040 Schutzabdeck. Fenster Tür bis 2m2 Folie D 0,4mm beseitigen**
STLB-Bau 2025-10 034
Schutzabdeckung des Fensters und der Tür, einseitig, Einzelflächen bis 2 m2,
Abdeckung aus Folie, Dicke 0,4 mm, beseitigen, Arbeitshöhe der zu bearbeitenden oder zu bekleidenden Fläche bis 5,5 m über der Standfläche des hierfür erforderlichen Gerüstes, Gerüst wird gesondert vergütet, Ausführung gemäß Einzelbeschreibung,
Einzelbeschreibungs-Nr 'einschl. Entsorgung.'
Menge: 11,000 St
Leistungsbereichkatalog: 034
DIN276_08: 339

**03.10.0050 Schutzabdeck. Fenster Tür bis 4m2 Folie D 0,4mm herstellen**
STLB-Bau 2025-10 034
Schutzabdeckung des Fensters und der Tür, einseitig, Einzelflächen bis 4 m2,
Abdeckung aus Folie, Dicke 0,4 mm, Stöße und Ränder verkleben, herstellen, Arbeitshöhe der zu bearbeitenden oder zu bekleidenden Fläche bis 5,5 m über der Standfläche des hierfür erforderlichen Gerüstes, Gerüst wird gesondert vergütet.
Menge: 48,000 St
Leistungsbereichkatalog: 034
DIN276_08: 339

**03.10.0060 Schutzabdeck. Fenster Tür bis 4m2 Folie D 0,4mm beseitigen**
STLB-Bau 2025-10 034
Schutzabdeckung des Fensters und der Tür, einseitig, Einzelflächen bis 4 m2,
Abdeckung aus Folie, Dicke 0,4 mm, beseitigen, Arbeitshöhe der zu bearbeitenden oder zu bekleidenden Fläche bis 5,5 m über der Standfläche des hierfür erforderlichen Gerüstes, Gerüst wird gesondert vergütet, Ausführung gemäß Einzelbeschreibung,
Einzelbeschreibungs-Nr 'einschl. Entsorgung.'
Menge: 48,000 St
Leistungsbereichkatalog: 034
DIN276_08: 339

**03.10.0070 Schutzabdeck. Bodenfläche Vlies herstellen**
STLB-Bau 2025-10 034
Schutzabdeckung der Bodenfläche,
Abdeckung aus folienkaschiertem Vlies, Stöße überlappen, Ränder kleben, herstellen.
Menge: 50,000 m2
Leistungsbereichkatalog: 034
DIN276_08: 359

**03.10.0080 Schutzabdeck. Bodenfläche Vlies herstellen**
STLB-Bau 2025-10 034
Schutzabdeckung der Bodenfläche,
Abdeckung aus selbstklebendem Vlies, Stöße überlappen, Ränder kleben, herstellen.
Menge: 50,000 m2
Leistungsbereichkatalog: 034
DIN276_08: 359

**03.10.0090 Schutzabdeck. Bodenfläche Vlies beseitigen**
STLB-Bau 2025-10 034
Schutzabdeckung der Bodenfläche,
Abdeckung aus Vlies, beseitigen, Ausführung gemäß Einzelbeschreibung,
Einzelbeschreibungs-Nr 'einschl. Entsorgung.'
Menge: 100,000 m2
Leistungsbereichkatalog: 034
DIN276_08: 359

**03.10.0100 Luftdichtes Abkleben der Übergänge Innendämmung zu Trockenbau**
Anschlüsse Trockenbau, abkleben, luftdicht, mit starkklebendem Hochleistungsklebeband, Anschlüsse horizontal und vertikal, an Wänden und Decken, gem. Vorgaben Bauphysiker,
Ausführung erfolgt nach Stellen der Trockenbauelemente, zeitversetzt, in Teilmengen gem. Baufortschritt.
Menge: 1000,000 m
DIN276_08: 345

**03.10.0110 Nachträgl.Putzen Teilflächen innen Kalkzement-Normalputzm. geglättet D 10mm bis 0,02m2**
STLB-Bau 2025-04 023
Nachträgliches Putzen von Teilflächen, innen, Kalkzement-Normalputzmörtel (GP) DIN EN 998-1, geglättet, Putzoberfläche Qualitätsstufe 2 (Q2), Dicke 10 mm, Flächengröße bis 0,02 m2, Arbeitshöhe des Montageortes bis 5,5 m über der Standfläche des hierfür erforderlichen Gerüstes, Gerüst wird gesondert vergütet, Ausführung gemäß Einzelbeschreibung,
Einzelbeschreibungs-Nr 'einschl. Kalkputzglätte, auf Anordnung/in Abstimmung mit AG-Bauleitung'
Menge: 250,000 St
Leistungsbereichkatalog: 023
DIN276_08: 345

**03.10.0120 Nachträgl.Putzen Teilflächen innen Kalkzement-Normalputzm. geglättet D 10mm 0,02-0,1m2**
STLB-Bau 2025-04 023
Nachträgliches Putzen von Teilflächen, innen, Kalkzement-Normalputzmörtel (GP) DIN EN 998-1, geglättet, Putzoberfläche Qualitätsstufe 2 (Q2), Dicke 10 mm, Flächengröße über 0,02 bis 0,1 m2, Arbeitshöhe des Montageortes bis 5,5 m über der Standfläche des hierfür erforderlichen Gerüstes, Gerüst wird gesondert vergütet, Ausführung gemäß Einzelbeschreibung,
Einzelbeschreibungs-Nr 'einschl. Kalkputzglätte, auf Anordnung/in Abstimmung mit AG-Bauleitung'
Menge: 100,000 St
Leistungsbereichkatalog: 023
DIN276_08: 345

**03.10.0130 Nachträgl.Putzen Teilflächen innen Kalkzement-Normalputzm. geglättet D 10mm 0,1-0,25m2**
STLB-Bau 2025-04 023
Nachträgliches Putzen von Teilflächen, innen, Kalkzement-Normalputzmörtel (GP) DIN EN 998-1, geglättet, Putzoberfläche Qualitätsstufe 2 (Q2), Dicke 10 mm, Flächengröße über 0,1 bis 0,25 m2, Arbeitshöhe des Montageortes bis 5,5 m über der Standfläche des hierfür erforderlichen Gerüstes, Gerüst wird gesondert vergütet, Ausführung gemäß Einzelbeschreibung,
Einzelbeschreibungs-Nr 'einschl. Kalkputzglätte, auf Anordnung/in Abstimmung mit AG-Bauleitung'
Menge: 25,000 St
Leistungsbereichkatalog: 023
DIN276_08: 345

**03.10.0140 Nachträgl.Putzen Teilflächen innen Kalkzement-Normalputzm. geglättet D 10mm**
STLB-Bau 2025-04 023
Nachträgliches Putzen von Teilflächen, innen, Kalkzement-Normalputzmörtel (GP) DIN EN 998-1, geglättet, Putzoberfläche Qualitätsstufe 2 (Q2), Dicke 10 mm, Arbeitshöhe des Montageortes bis 5,5 m über der Standfläche des hierfür erforderlichen Gerüstes, Gerüst wird gesondert vergütet, Ausführung gemäß Einzelbeschreibung,
Einzelbeschreibungs-Nr 'einschl. Kalkputzglätte, in Kleinflächen, auf Anordnung/in Abstimmung mit AG-Bauleitung'
Menge: 5,000 m2
Leistungsbereichkatalog: 023
DIN276_08: 345

**03.10.0150 Zu-Überputzen Schlitze innen Kalkzement-Normalputzm. geglättet D 20mm B bis 5cm**
STLB-Bau 2025-04 023
Zu-/Überputzen von Schlitzen, innen, an Wand, Kalkzement-Normalputzmörtel (GP) DIN EN 998-1, geglättet, Putzoberfläche Qualitätsstufe 2 (Q2), Dicke 20 mm, Breite bis 5 cm, Arbeitshöhe des Montageortes bis 5,5 m über der Standfläche des hierfür erforderlichen Gerüstes, Gerüst wird gesondert vergütet, Ausführung gemäß Einzelbeschreibung,
Einzelbeschreibungs-Nr 'nachträgliches Schließen Installationsschlitzen, Schlitztiefe bis 5cm,
einschl. Kalkputzglätte, auf Anordnung/in Abstimmung mit AG-Bauleitung'
Menge: 50,000 m
Leistungsbereichkatalog: 023
DIN276_08: 345

**03.10.0160 Zu-Überputzen Schlitze innen Kalkzement-Normalputzm. geglättet D 20mm B 5-10cm**
STLB-Bau 2025-04 023
Zu-/Überputzen von Schlitzen, innen, an Wand, Kalkzement-Normalputzmörtel (GP) DIN EN 998-1, geglättet, Putzoberfläche Qualitätsstufe 2 (Q2), Dicke 20 mm, Breite über 5 bis 10 cm, Arbeitshöhe des Montageortes bis 5,5 m über der Standfläche des hierfür erforderlichen Gerüstes, Gerüst wird gesondert vergütet, Ausführung gemäß Einzelbeschreibung,
Einzelbeschreibungs-Nr 'nachträgliches Schließen Installationsschlitzen, Schlitztiefe bis 5cm,
einschl. Kalkputzglätte, auf Anordnung/in Abstimmung mit AG-Bauleitung'
Menge: 25,000 m
Leistungsbereichkatalog: 023
DIN276_08: 345

#### Abschnitt 03.11 Sonstige Leistungen

*Hinweis: HINWEIS: Titelinhalt*
Die in diesem Titel enthaltenen Position gelten für zusätzliche (über den Umfang dieses LV hinausreichende) Leistungen und nur nach Abruf durch die AG-Bauleitung.

**03.11.0010 Zusätzliche Baustellen an-/abfahrt**
Zusätzliche Baustellen an-/abfahrt,
Position gilt für zusätzliche (über den Umfang dieses LV hinausreichende) An- und Abfahrten nach Abruf durch die AG-Bauleitung.
Menge: 5,000 St
DIN276_08: 349

**03.11.0020 Kante Innenputz anschlagen gebogen D 10mm**
STLB-Bau 2025-10 023
Kante im Innenputz anschlagen, an Außenwand, innen, gebogen, für Putzdicke 10 mm, Ausführung gemäß Einzelbeschreibung,
Einzelbeschreibungs-Nr 'Kanten im Innenputz an abgefasten/runden Mauerwerksecken der Mauerwerksgeometrie folgend gerundet oder abgefast ausbilden,
Ausführung gem. Vorgabe AG-Bauleitung.'
Menge: 20,000 m
Leistungsbereichkatalog: 023
DIN276_08: 345

**03.11.0030 Kante Innenputz anschlagen gebogen D 15mm**
STLB-Bau 2025-10 023
Kante im Innenputz anschlagen, an Außenwand, innen, gebogen, für Putzdicke 15 mm, Ausführung gemäß Einzelbeschreibung,
Einzelbeschreibungs-Nr 'Kanten im Innenputz an abgefasten/runden Mauerwerksecken der Mauerwerksgeometrie folgend gerundet oder abgefast ausbilden,
Ausführung gem. Vorgabe AG-Bauleitung.'
Menge: 20,000 m
Leistungsbereichkatalog: 023
DIN276_08: 345

**03.11.0040 Anfahrschutz Stahl grundbesch**
STLB-Bau 2025-04 017
Anfahrschutz aus Stahl, mit Grundbeschichtung, befestigen an der Wand, Ausführung gemäß Einzelbeschreibung,
Einzelbeschreibungs-Nr 'Montage Anfahrschutz zur Vorbeugung Beschädigung Putzflächen bei Anlieferungen,
Unterputzmontage auf Wand (Beton oder Mauerwerk), Ausführungsort im Gebäude in Verkehrsflächen (Treppenhäuser, Aufzug und Flure) gem. Vorgabe AG-Bauleitung, einschl. aller Befestigungsmittel und zugehöriger Bohrungen in Untergrund, Abstand zu Befestigungsuntergrund bis 50mm (in Abhängigkeit von Dicke Putzsystem),
Grundbeschichung geeignet für späteres Überstreichen durch Maler,'
Maße L/B/H in mm 'bis 30/ bis 30/ 1500'
Menge: 16,000 St
Leistungsbereichkatalog: 017
DIN276_08: 345

**03.11.0050 Putzträger Rippenstreckmetall Stahl verz Außenwand innen**
STLB-Bau 2025-04 023
Putzträger aus Rippenstreckmetall aus verzinktem Stahl, für Bekleidung von Außenwänden, innen, Arbeitshöhe der zu bearbeitenden oder zu bekleidenden Fläche bis 5,5 m über der Standfläche des hierfür erforderlichen Gerüstes, Gerüst wird gesondert vergütet, Ausführung gemäß Einzelbeschreibung,
Einzelbeschreibungs-Nr 'Ausführung zusätzlicher Putzträger falls Mehrstärken durch Unebenheitsausgleich die Toleranzen für die maximale Putzdicke übersteigen, Ausführung nur in Abstimmung und auf Abruf durch AG-Bauleitung.'
Menge: 100,000 m2
Leistungsbereichkatalog: 023
DIN276_08: 336

**03.11.0060 Putzträger Rippenstreckmetall Stahl verz Innenwand**
STLB-Bau 2025-04 023
Putzträger aus Rippenstreckmetall aus verzinktem Stahl, für Bekleidung von Innenwänden, Arbeitshöhe der zu bearbeitenden oder zu bekleidenden Fläche bis 5,5 m über der Standfläche des hierfür erforderlichen Gerüstes, Gerüst wird gesondert vergütet, Ausführung gemäß Einzelbeschreibung,
Einzelbeschreibungs-Nr 'Ausführung zusätzlicher Putzträger falls Mehrstärken durch Unebenheitsausgleich die Toleranzen für die maximale Putzdicke übersteigen, Ausführung nur in Abstimmung und auf Abruf durch AG-Bauleitung.'
Menge: 50,000 m2
Leistungsbereichkatalog: 023
DIN276_08: 345

**03.11.0070 Putzträger Rippenstreckmetall Stahl verz Decke innen**
STLB-Bau 2025-04 023
Putzträger aus Rippenstreckmetall aus verzinktem Stahl, für Bekleidung von Decken, innen, Arbeitshöhe der zu bearbeitenden oder zu bekleidenden Fläche bis 5,5 m über der Standfläche des hierfür erforderlichen Gerüstes, Gerüst wird gesondert vergütet, Ausführung gemäß Einzelbeschreibung,
Einzelbeschreibungs-Nr 'Ausführung zusätzlicher Putzträger falls Mehrstärken durch Unebenheitsausgleich die Toleranzen für die maximale Putzdicke übersteigen, Ausführung nur in Abstimmung und auf Abruf durch AG-Bauleitung.'
Menge: 100,000 m2
Leistungsbereichkatalog: 023
DIN276_08: 353

*Hinweis: Vorgezogene Malerarbeiten HZK-Nischen*
Vorgezogene Malerarbeiten Heizkörper-Nischen

**03.11.0080 Untergrund reinigen Putz lose Verunreinigung D bis 0,2cm absaugen 1-1,5m2 laden LKW AN**
STLB-Bau 2025-10 033
Reinigen des Untergrundes aus Putz, von grober Verschmutzung, von losen Verunreinigungen, Dicke bis 0,2 cm, durch Absaugen, zur Verbesserung der Haftung, Untergrund senkrecht, Einzelfläche über 1 bis 1,5 m2, aufgenommene Stoffe zur Entsorgung sortieren, sammeln, im Behälter des AN lagern, Behältergröße nach Wahl des AN, auf LKW des AN laden, Abfall ist nicht gefährlich, nicht schadstoffbelastet, die Entsorgung wird gesondert vergütet, Ausführung gemäß Einzelbeschreibung,
Einzelbeschreibungs-Nr 'Vorgezogene Malerarbeiten (vor HZK-Montage) im Bereich Nischen der Fensterbrüstungen, einschl. beidseitige Wandversprünge, Tiefe bis 25cm, Höhe bis 100cm,
Ausführung nur in Abstimmung und auf Abruf durch AG-Bauleitung.'
Menge: 86,000 St
Leistungsbereichkatalog: 033
DIN276_08: 336

**03.11.0090 Haftbrücke mineral. Außenwand Kalkzement-Putzmörtel 1-1,5m2**
STLB-Bau 2025-10 023
Haftbrücke mineralisch, kunststoffvergütet, auf Außenwand, innen, Untergrund Kalkzement-Putzmörtel, Fläche über 1 bis 1,5 m2, Ausführung gemäß Einzelbeschreibung,
Einzelbeschreibungs-Nr 'Vorgezogene Malerarbeiten (vor HZK-Montage) im Bereich Nischen der Fensterbrüstungen, einschl. beidseitige Wandversprünge, Tiefe bis 25cm, Höhe bis 100cm,
Ausführung nur in Abstimmung und auf Abruf durch AG-Bauleitung.'
Menge: 86,000 St
Leistungsbereichkatalog: 023
DIN276_08: 336

**03.11.0100 Erstbesch Nische Putz 1-1,5m2 Dispersionsfarbe-GBS Dispersionsfarbe Dispersionsfarbe**
STLB-Bau 2025-10 034
Erstbeschichtung an Nische, innen, Untergrund Putz, vorh. Qualitätsstufe Oberfläche Q2, Kalkzement-Normalputzmörtel (GP), geglättet, Ausführung in Einzelflächen, Fläche über 1 bis 1,5 m2,
Grundbeschichtung für Dispersionsfarbe, wasserbasiert, haftvermittelnd und verfestigend, mit fungizidem Zusatzstoff,
Zwischenbeschichtung aus Dispersionsfarbe, wasserbasiert,
Schlussbeschichtung aus Dispersionsfarbe, wasserbasiert, lösemittelfrei, deckend,
Farbton 'RAL 9010 Reinweiß'

Ausführung gemäß Einzelbeschreibung,
Einzelbeschreibungs-Nr 'Vorgezogene Malerarbeiten (vor HZK-Montage) im Bereich Nischen der Fensterbrüstungen, einschl. beidseitige Wandversprünge, Tiefe bis 25cm, Höhe bis 100cm,
Ausführung nur in Abstimmung und auf Abruf durch AG-Bauleitung.'
Menge: 86,000 St
Leistungsbereichkatalog: 034
DIN276_08: 336

*Hinweis: Vorgezogene Trockenbauarbeiten*
Vorgezogene Trockenbauverkofferungen

**03.11.0110 Trägerbekl. rechteckig einseitig F60 Kalziumsilikatpl. einlagig D 15mm**
STLB-Bau 2025-10 039
Trägerbekleidung, Querschnitt rechteckig, einseitig, Befestigungsuntergrund Holz, Feuerwiderstandsklasse F 60 DIN 4102-2, ohne Unterkonstruktion, einschl. horizontale Stoßhinterlegung mit Kalziumsilikat-Plattenstreifen, Dicke wie 1. Bekleidungslage, Bekleidung aus Kalziumsilikatplatten, Rohdichte über 700 bis 900 kg/m3, einlagig, Plattendicke 15 mm, befestigen mit Schnellbauschrauben, ohne Spachtelung, Ausführung gemäß Einzelbeschreibung,
Einzelbeschreibungs-Nr 'Ergänzung unterseitige Bekleidung für die Holzbalkendecken (Bestand), Direktmontage an Holzbalken, Feuerwiderstandsklasse F60-B DIN 4102-2, Brandbeanspruchung von unten, gem. abZ, Bauplatte geeignet und vorbereitet für späteren Putzauftrag,
Ausführung erfolgt zeitversetzt, in Teilmengen gem. Baufortschritt.'
Menge: 15,000 m2
Leistungsbereichkatalog: 039
DIN276_08: 353

**03.11.0120 Trägerbekl. rechteckig 3seitig Abwicklung 0,708 m F60 Kalziumsilikatpl. 2lagig D 15mm D 2.Lage 15mm**
STLB-Bau 2025-10 039
Trägerbekleidung, Querschnitt rechteckig, 3-seitig, Befestigungsuntergrund Stahl,
Abwicklung der Bearbeitungsflächen '0,708' m,
Feuerwiderstandsklasse F 60 DIN 4102-2, ohne Unterkonstruktion, Bekleidung aus Kalziumsilikatplatten, Rohdichte über 700 bis 900 kg/m3, 2-lagig, Plattendicke 15 mm, Plattendicke 2. Lage 15 mm, befestigen mit Klammern, ohne Spachtelung, Ausführung gemäß Einzelbeschreibung,
Einzelbeschreibungs-Nr 'Brandschutzverkofferung Stahlstütze, Direktmontage an Stahlstütze, offenes Profil, INP bis 200, einschl. beidseitige Zwischenflanschlage,
Feuerwiderstandsklasse F60-B DIN 4102-2, Brandbeanspruchung von unten, gem. abZ, Bauplatte geeignet und vorbereitet für späteren Putzauftrag,
Einzellängen von 3,5m bis 5,5m,
Ausführung erfolgt zeitversetzt, in Teilmengen gem. Baufortschritt.'
Menge: 2,500 m
Leistungsbereichkatalog: 039
DIN276_08: 353

**03.11.0130 Trägerbekl. rechteckig 3seitig Abwicklung 0,906 m F60 Kalziumsilikatpl. 2lagig D 15mm D 2.Lage 15mm**
STLB-Bau 2025-10 039
Trägerbekleidung, Querschnitt rechteckig, 3-seitig, Befestigungsuntergrund Stahl,
Abwicklung der Bearbeitungsflächen '0,906' m,
Feuerwiderstandsklasse F 60 DIN 4102-2, ohne Unterkonstruktion, Bekleidung aus Kalziumsilikatplatten, Rohdichte über 700 bis 900 kg/m3, 2-lagig, Plattendicke 15 mm, Plattendicke 2. Lage 15 mm, befestigen mit Klammern, ohne Spachtelung, Ausführung gemäß Einzelbeschreibung,
Einzelbeschreibungs-Nr 'Brandschutzverkofferung Stahlstütze, Direktmontage an Stahlstütze, offenes Profil, INP bis 260, einschl. beidseitige Zwischenflanschlage,
Feuerwiderstandsklasse F60-B DIN 4102-2, Brandbeanspruchung von unten, gem. abZ, Bauplatte geeignet und vorbereitet für späteren Putzauftrag,
Einzellängen von 3,5m bis 5,5m,
Ausführung erfolgt zeitversetzt, in Teilmengen gem. Baufortschritt.'
Menge: 2,000 m
Leistungsbereichkatalog: 039
DIN276_08: 353

**03.11.0140 Trägerbekl. rechteckig 3seitig Abwicklung 1,03 m F60 Kalziumsilikatpl. 2lagig D 15mm D 2.Lage 15mm**
STLB-Bau 2025-10 039
Trägerbekleidung, Querschnitt rechteckig, 3-seitig, Befestigungsuntergrund Stahl,
Abwicklung der Bearbeitungsflächen '1,03' m,
Feuerwiderstandsklasse F 60 DIN 4102-2, ohne Unterkonstruktion, Bekleidung aus Kalziumsilikatplatten, Rohdichte über 700 bis 900 kg/m3, 2-lagig, Plattendicke 15 mm, Plattendicke 2. Lage 15 mm, befestigen mit Klammern, ohne Spachtelung, Ausführung gemäß Einzelbeschreibung,
Einzelbeschreibungs-Nr 'Brandschutzverkofferung Stahlstütze, Direktmontage an Stahlstütze, offenes Profil, INP bis 300, einschl. beidseitige Zwischenflanschlage,
Feuerwiderstandsklasse F60-B DIN 4102-2, Brandbeanspruchung von unten, gem. abZ, Bauplatte geeignet und vorbereitet für späteren Putzauftrag,
Einzellängen von 3,5m bis 5,5m,
Ausführung erfolgt zeitversetzt, in Teilmengen gem. Baufortschritt.'
Menge: 1,500 m
Leistungsbereichkatalog: 039
DIN276_08: 353

**03.11.0150 Trockenbau anschließen Deckenbekl. Gipspl. D 15mm F60-B**
STLB-Bau 2025-10 039
Trockenbau anschließen Ausführung an Deckenbekleidung, Bekleidung aus Gipsplatten, Bauplatten Typ A, Dicke 15 mm, Feuerwiderstandsklasse F 60 - B DIN 4102-2, Arbeitshöhe der zu bearbeitenden oder zu bekleidenden Fläche bis 5,5 m über der Standfläche des hierfür erforderlichen Gerüstes, Gerüst wird gesondert vergütet, Ausführung gemäß Einzelbeschreibung,
Einzelbeschreibungs-Nr 'fachgerechter Anschluss der Decken- und Trägerbekleidung wie zuvor beschrieben an Wände (Mauerwerk und Beton) sowie an Bestandsdeckenbekleidung,
Ausführung erfolgt zeitversetzt, in Teilmengen gem. Baufortschritt.'
Menge: 15,000 m
Leistungsbereichkatalog: 039
DIN276_08: 353

**03.11.0160 Stützenbekl. rechteckig 3seitig Abwicklung 1,02 m F60 Kalziumsilikatpl. 2lagig D 15mm D 2.Lage 15mm**
STLB-Bau 2025-10 039
Stützenbekleidung, Querschnitt rechteckig, 3-seitig, Befestigungsuntergrund Stahl,
Abwicklung der Bearbeitungsflächen '1,02' m,
Feuerwiderstandsklasse F 60 DIN 4102-2, ohne Unterkonstruktion, Bekleidung aus Kalziumsilikatplatten, Rohdichte über 700 bis 900 kg/m3, 2-lagig, Plattendicke 15 mm, Plattendicke 2. Lage 15 mm, befestigen mit Klammern, ohne Spachtelung, Ausführung gemäß Einzelbeschreibung,
Einzelbeschreibungs-Nr 'Brandschutzverkofferung Stahlstütze, Direktmontage an Stahlstütze, offenes Profil, HEB/HEA bis 180, einschl. beidseitige Zwischenflanschlage,
Feuerwiderstandsklasse F60-B DIN 4102-2, Brandbeanspruchung von unten, gem. abZ, Bauplatte geeignet und vorbereitet für späteren Putzauftrag,
Einzellängen von 3,5m bis 5,5m,
Ausführung erfolgt zeitversetzt, in Teilmengen gem. Baufortschritt.'
Menge: 2,500 m
Leistungsbereichkatalog: 039
DIN276_08: 336

**03.11.0170 Stützenbekl. rechteckig 3seitig Abwicklung 1,5 m F60 Kalziumsilikatpl. 2lagig D 15mm D 2.Lage 15mm**
STLB-Bau 2025-10 039
Stützenbekleidung, Querschnitt rechteckig, 3-seitig, Befestigungsuntergrund Stahl,
Abwicklung der Bearbeitungsflächen '1,5' m,
Feuerwiderstandsklasse F 60 DIN 4102-2, ohne Unterkonstruktion, Bekleidung aus Kalziumsilikatplatten, Rohdichte über 700 bis 900 kg/m3, 2-lagig, Plattendicke 15 mm, Plattendicke 2. Lage 15 mm, befestigen mit Klammern, ohne Spachtelung, Ausführung gemäß Einzelbeschreibung,
Einzelbeschreibungs-Nr 'Brandschutzverkofferung Stahlstütze, Direktmontage an Stahlstütze, offenes Profil, HEB/HEA bis 240, einschl. beidseitige Zwischenflanschlage,
Feuerwiderstandsklasse F60-B DIN 4102-2, Brandbeanspruchung von unten, gem. abZ, Bauplatte geeignet und vorbereitet für späteren Putzauftrag,
Einzellängen von 3,5m bis 5,5m,
Ausführung erfolgt zeitversetzt, in Teilmengen gem. Baufortschritt.'
Menge: 2,500 m
Leistungsbereichkatalog: 039
DIN276_08: 336

**03.11.0180 Trockenbau anschließen Wandbekl. Kalziumsilikatpl. F60-B**
STLB-Bau 2025-10 039
Trockenbau anschließen
Ausführung an Wandbekleidung, Wandhöhe 5,5 m, Anschlüsse seitlich, Bekleidung aus Kalziumsilikatplatten, einseitig, 1. Seite 2-lagig, Dicke 1. Seite 1. Lage 15 mm, Dicke 1. Seite 2. Lage 15 mm, Feuerwiderstandsklasse F 60 - B DIN 4102-2, Arbeitshöhe der zu bearbeitenden oder zu bekleidenden Fläche bis 5,5 m über der Standfläche des hierfür erforderlichen Gerüstes, Gerüst wird gesondert vergütet, Ausführung gemäß Einzelbeschreibung,
Einzelbeschreibungs-Nr 'fachgerechter Anschluss der Stützenbekleidung wie zuvor beschrieben an Wände (Mauerwerk und Beton) sowie an Bestandsdeckenbekleidung,
Ausführung erfolgt zeitversetzt, in Teilmengen gem. Baufortschritt'
Menge: 10,000 m
Leistungsbereichkatalog: 039
DIN276_08: 336

#### Abschnitt 03.12 Entsorgung

*Hinweis: HINWEIS: Rechnungsprüfung*
HINWEIS: Rechnungsprüfung

Das Abfallnachweisbuch bildet die Grundlage jeder Rechnungs- und Aufmaßprüfung und ist daher kontinuierlich ab der ersten Entsorgung zuführen und mit dem Aufmaß zu jeder Rechnung einzureichen. Die Bestätigung der Abfallbehörde ist spätestens zum Zeitpunkt der Rechnungsstellung nachzuweisen.

**03.12.0010 Führen eines Abfallnachweisbuches**
*** Pauschalposition
Nachweisführung entsprechend Nachweisverodnung  Bestätigung durch die Abfallbehörde.
Führen eines Abfallnachweisbuches in welchem in übersichtlicher, gut leserlicher und schnell prüfbarer Form die angefallenen Abfallarten mit Abfallherkunft, Abfallbezeichnung, AVV-Schlüssel, Abfalleinsammler/-beförderer, Abfallentsorger, Tonnage, LV-Pos. einschließlich Entsorgungsnachweise, Begleit-/Übernahmescheine, Wiege-/Kippscheine aufzuführen sind.
Das Abfallnachweisbuch umfasst alle anfallenden Abfallarten.
Menge: 1,000 PSCH
DIN276_08: 396

**03.12.0020 Abfall nicht gefährlich AVV170107 nicht schadstoffbelastet EBV 2023 RC-2 LKW AN transp. entsorgen Verwertungsanlage bis 100km Vergüt.Entsorg.gg.Nachweis**
STLB-Bau 2023-10 087
Bau- und Abbruchabfälle, Beton, Ziegel, Fliesen und Keramik,
nicht gefährlich, Abfallschlüssel nach AVV (Abfallverzeichnis-Verordnung) 170107 Gemische aus Beton, Ziegel, Fliesen und Keramik,
nicht schadstoffbelastet, Zuordnung gemäß Ersatzbaustoffverordnung 2023,
gemischter Bauschutt Klasse RC-2 nach EBV 2023, Anlage 1, Tabelle 1, nach LAGA 1997 Bauschutt,
auf Baustelle lagernd, in Behälter AN laden, mit LKW des AN transportieren, entsorgen, max. Gesamtgewicht ohne Beschränkung, Behältergröße nach Wahl des AN, zur Verwertungsanlage, Transportweg bis 100 km, Vergütung der Entsorgung gegen Nachweis, Mengenermittlung nach Wiegekarte, Ausführung gemäß Einzelbeschreibung,
Einzelbeschreibungs-Nr 'bis einschl. RC-2'
Menge: 10,000 t
Leistungsbereichkatalog: 087
DIN276_08: 396

**03.12.0030 Zulage: Zuordnung EBV 2023 RC-3**
Zulage zu vorh. Position für Zuordnung gemäß Ersatzbaustoffverordnung 2023, gemischter Bauschutt Klasse RC-3 und dadurch bedingter erhöhter Entsorgungskosten,
Vergütung der Entsorgung gegen Nachweis, Mengenermittlung nach Wiegekarte
Menge: 1,000 t
DIN276_08: 396

**03.12.0040 Abfall nicht gefährlich AVV170407 nicht schadstoffbelastet LKW AN transp. entsorgen Beseitigungsanlage bis 100km Vergüt.Entsorg.gg.Nachweis**
STLB-Bau 2025-10 087
Bau- und Abbruchabfälle, Metalle,
nicht gefährlich, Abfallschlüssel nach AVV (Abfallverzeichnis-Verordnung) 170407 Metall, gemischt,
nicht schadstoffbelastet,
auf Baustelle lagernd, in Behälter AN laden, mit LKW des AN transportieren, entsorgen, max. Gesamtgewicht ohne Beschränkung, Behältergröße nach Wahl des AN, zur Beseitigungsanlage, Transportweg bis 100 km, Vergütung der Entsorgung gegen Nachweis, Mengenermittlung nach Wiegekarte, Ausführung gemäß Einzelbeschreibung.
Menge: 1,000 t
Leistungsbereichkatalog: 087
DIN276_08: 396

**03.12.0050 Abfall nicht gefährlich AVV170604 schadstoffbelastet LKW AN transp. entsorgen Beseitigungsanlage bis 100km Vergüt.Entsorg.gg.Nachweis**
STLB-Bau 2025-10 087
Bau- und Abbruchabfälle,
nicht gefährlich, Abfallschlüssel nach AVV (Abfallverzeichnis-Verordnung) 170604 Dämmstoff,
schadstoffbelastet, Schadstoff HBCD,
auf Baustelle lagernd, in Behälter AN laden, mit LKW des AN transportieren, entsorgen, max. Gesamtgewicht ohne Beschränkung, Behältergröße nach Wahl des AN, zur Beseitigungsanlage, Transportweg bis 100 km, Vergütung der Entsorgung gegen Nachweis, Mengenermittlung nach Wiegekarte, Ausführung gemäß Einzelbeschreibung,
Einzelbeschreibungs-Nr 'Styropor (nicht schadstoffbelastet) aus Hohlraumverfüllungen im zweischaligen Mauerwerk.'
Menge: 0,250 t
Leistungsbereichkatalog: 087
DIN276_08: 396

**03.12.0060 Abfall nicht gefährlich AVV170604 schadstoffbelastet LKW AN transp. entsorgen Beseitigungsanlage bis 100km Vergüt.Entsorg.gg.Nachweis**
STLB-Bau 2025-10 087
Bau- und Abbruchabfälle,
nicht gefährlich, Abfallschlüssel nach AVV (Abfallverzeichnis-Verordnung) 170604 Dämmstoff,
schadstoffbelastet, Schadstoff HBCD,
auf Baustelle lagernd, in Behälter AN laden, mit LKW des AN transportieren, entsorgen, max. Gesamtgewicht ohne Beschränkung, Behältergröße nach Wahl des AN, zur Beseitigungsanlage, Transportweg bis 100 km, Vergütung der Entsorgung gegen Nachweis, Mengenermittlung nach Wiegekarte, Ausführung gemäß Einzelbeschreibung,
Einzelbeschreibungs-Nr 'Styropor (HBCD-haltig) aus Hohlraumverfüllungen im zweischaligen Mauerwerk.'
Menge: 0,750 t
Leistungsbereichkatalog: 087
DIN276_08: 396

**03.12.0070 Abfall nicht gefährlich AVV170904 nicht schadstoffbelastet LKW AN transp. entsorgen Beseitigungsanlage bis 100km Vergüt.Entsorg.gg.Nachweis**
STLB-Bau 2024-04 087
Sonstige Bau- und Abbruchabfälle,
nicht gefährlich, Abfallschlüssel nach AVV (Abfallverzeichnis-Verordnung) 170904 gemischte Bau- und Abbruchabfälle,
nicht schadstoffbelastet,
auf Baustelle lagernd, in Behälter AN laden, mit LKW des AN transportieren, entsorgen, max. Gesamtgewicht ohne Beschränkung, Behältergröße nach Wahl des AN, zur Beseitigungsanlage, Transportweg bis 100 km, Vergütung der Entsorgung gegen Nachweis, Mengenermittlung nach Wiegekarte, Ausführung gemäß Einzelbeschreibung,
Einzelbeschreibungs-Nr 'Abfälle aus der Untergrundbereinigung (Strahlgut, Verunreinigungen, ... ) sowie Bereinigung Hohlräume im zweischaligen Mauerwerk (Ausnahme Styroporverfüllungen, sh. gesonderter Abfallschlüssel).'
Menge: 35,000 t
Leistungsbereichkatalog: 087
DIN276_08: 396

#### Abschnitt 03.13 Dokumentation

**03.13.0010 Dokumentation gem. Richtlinien des BLB**
Die Dokumentation hat nach dem Leitfaden des BLB und der BImA zur Firmen-Baudokumentation, Stand 01.10.2024, zu erfolgen. Der Leitfaden nebst Anlagen ist Teil der Ausschreibungsanlagen und werden mit diesen veröffentlicht.

Der Leitfaden des BLB und der BImA zur Firmen-Baudokumentation umfasst die folgenden Unterlagen:
- "Leitfaden des BLB und der BImA zur Firmen-Baudokumentation, Stand 01.10.2024
- "Anlage 1 - Muster-Gesamtinhaltsverzeichnis"; Stand 01.10.2024
- "Anlage 2 - "Muster-Ordnerinhaltverzeichnis", Stand 01.10.2024
- "Anlage 3 - "Muster-Ordnerrücken", Stand 01.10.2024
- "Anlage 4 - Gewerkespezifischen Anhänge der Dokumentationsrichtlinie des BBR, 02/2008

Das Inhaltsverzeichnis der Dokumentation ist vor Abgabe der Unterlagen, mit der AG-Bauleitung abzustimmen und bestätigen zu lassen.
Menge: 1,000 St
DIN276_08: 336

**03.13.0020 Dokumentation gem. Gewerbeabfallverordnung**
Dokumentation der Erfassung und Entsorgung von Bau- und
Abbruchabfällen nach § 8 Abs. 3 GewAbfV durch einen
vom AN zu bestellenden Fachkundigen. Die Nutzung der
sich in der Anlage befindlichen Vorlage ist in der zum
Auftragsdatum gültigen Version zwingend erforderlich.
Das Dokument ist innerhalb von 2 Wochen nach
Abnahme dem AG zu übermitteln.
Menge: 1,000 St
DIN276_08: 396

#### Abschnitt 03.14 Stundenlohnarbeiten

**03.14.0010 Facharbeiter-in sämtliche Kosten/Zuschläge**
STLB-Bau 2025-04 091
Stundenlohnarbeiten durch Facharbeiter/-in
der Verrechnungssatz für die jeweilige Arbeitskraft umfasst sämtliche Aufwendungen wie Lohn- und Gehaltskosten, Lohn- und Gehaltsnebenkosten, Zuschläge, lohngebundene und lohnabhängige Kosten, sonstige Sozialkosten, Gemeinkosten, Wagnis und Gewinn. Ausführung gemäß Einzelbeschreibung,
Einzelbeschreibungs-Nr 'auf Anordnung AG'
Menge: 15,000 h
Leistungsbereichkatalog: 091
DIN276_08: 345

**03.14.0020 Helfer-in sämtliche Kosten/Zuschläge**
STLB-Bau 2025-04 091
Stundenlohnarbeiten durch Helfer/-in
der Verrechnungssatz für die jeweilige Arbeitskraft umfasst sämtliche Aufwendungen wie Lohn- und Gehaltskosten, Lohn- und Gehaltsnebenkosten, Zuschläge, lohngebundene und lohnabhängige Kosten, sonstige Sozialkosten, Gemeinkosten, Wagnis und Gewinn. Ausführung gemäß Einzelbeschreibung,
Einzelbeschreibungs-Nr 'auf Anordnung AG'
Menge: 15,000 h
Leistungsbereichkatalog: 091
DIN276_08: 345
